# EDIFICIO PARA CCFF EN NUEVO IES

- Propiedad del archivo: SOFT S.A.
- Formato: FIEBDC-3/2002
- Programa: Presto 8.8
- Fecha de los precios: 19/04/2018
- Divisa: EUR
- Código: CESSEGOVIA_02 (26/04/2005)
Importe: 4331540

## 01 TRABAJOS PREVIOS Y MOVIMIENTOS DE TIERRAS (01/01/2010)
Importe: 226125.2

**01.01** m2 DEMOLICION DE VALLADO (02/01/2016)
397.94 m2 × 4.91 = 1953.89
Demolición a maquina de valla de cerramiento construida con bloque de cemento, ladrillo o piedra, incluso carga y transporte en camión a planta de RCD. Ejecutado segun instrucciones de la DF.

| Código | Ud | Descripción | Rendimiento | Precio | Importe |
|---|---|---|---|---|---|
| O01OA020 | h | Capataz (mano de obra) | 0.01 | 15.51 | 0.16 |
| O01OA070 | h | Peón ordinario (mano de obra) | 0.01 | 12.88 | 0.13 |
| M05EN030 | h | Excavadora hidráulica neumáticos 100 cv (maquinaria; 02/01/2016) | 0.05 | 50.31 | 2.52 |
| M07CB030 | h | Camión basculante 6x4 de 20 t (maquinaria; 02/01/2016) | 0.05 | 39.01 | 1.95 |
| %PM0000000100 | % | Medios auxiliares (22/11/2017) | 1 % | 4.76 | 0.05 |
| %CI2 | % | Costes Indirectos (16/03/2018) | 2 % | 4.81 | 0.10 |
|  |  | Total |  |  | 4.91 |

| Medición | Uds. | Largo | Alto | Parcial |
|---|---|---|---|---|
| CALLE TERMINILLO | 1 | 110.55 | 2.2 | 243.21 |
|  | 1 | 5.65 | 2.2 | 12.43 |
|  | 1 | 11.25 | 2.2 | 24.75 |
| VIA ROMA | 1 | 109.55 | 1 | 109.55 |
|  | 2 | 2 | 2 | 8.00 |
| Total |  |  |  | 397.94 |

**01.02** m2 DESMONTE DE CERCA METALICA (02/01/2016)
370.68 m2 × 0.77 = 285.42
Desmontaje de cerca diáfana formada por postes y alambrada, anclados al terreno directamente o recibidos con hormigón, incluso corte manual previo de alambrada, apilando los materiales a pié de tajo carga y transporte a planta de RCD. Ejecutado segun instrucciones de la DF.

| Código | Ud | Descripción | Rendimiento | Precio | Importe |
|---|---|---|---|---|---|
| O01OA070 | h | Peón ordinario | 0.004 | 12.88 | 0.05 |
| M05EN030 | h | Excavadora hidráulica neumáticos 100 cv | 0.006 | 50.31 | 0.30 |
| M07CB030 | h | Camión basculante 6x4 de 20 t | 0.01 | 39.01 | 0.39 |
| %PM0000000100 | % | Medios auxiliares | 1 % | 0.74 | 0.01 |
| %CI2 | % | Costes Indirectos | 2 % | 0.75 | 0.02 |
|  |  | Total |  |  | 0.77 |

| Medición | Uds. | Largo | Alto | Parcial |
|---|---|---|---|---|
| CALLE TERMINILLO | 1 | 110.55 | 0.5 | 55.28 |
|  | 1 | 5.65 | 0.5 | 2.83 |
|  | 1 | 11.25 | 0.5 | 5.63 |
| AVDA VIA ROMA | 1 | 109.55 | 1.25 | 136.94 |
|  | 1 | 85 | 2 | 170.00 |
| Total |  |  |  | 370.68 |

**01.03** Ud CORTE Y RETIRADA DE ARBOL (02/01/2016)
9 Ud × 141.71 = 1275.39
Corte de árbol de tamaño medio/grande por medios mecanicos, con extraccion de tocon, troceado con motosierra, carga con máquina, cánon y transporte al vertedero sobre camión, incluida parte proporcional de medios auxiliares y costes indirectos. Realizado segun instrucciones de la D.F.

| Código | Ud | Descripción | Rendimiento | Precio | Importe |
|---|---|---|---|---|---|
| O01OB280 | h | Peón jardinería (mano de obra) | 2 | 12.61 | 25.22 |
| M11MM030 | h | Motosierra gasol. L=40 cm 1,32 cv (maquinaria; 02/01/2016) | 1 | 2.19 | 2.19 |
| M05PN020 | h | Pala cargadora neumáticos 155 cv 2,5 m3 (maquinaria; 02/01/2016) | 0.5 | 49.35 | 24.68 |
| M07CB030 | h | Camión basculante 6x4 de 20 t | 2 | 39.01 | 78.02 |
| M07N110 | u | Canon tocón/ramaje vertedero mediano (maquinaria; 02/01/2016) | 3 | 2.48 | 7.44 |
| %PM0000000100 | % | Medios auxiliares | 1 % | 137.55 | 1.38 |
| %CI2 | % | Costes Indirectos | 2 % | 138.93 | 2.78 |
|  |  | Total |  |  | 141.71 |

**01.04** m2 DESBROCE DE TERRENO (02/01/2016)
6500 m2 × 2.47 = 16055.00
Desbroce y limpieza superficial de terreno por medios mecánicos, hasta una profundidad de 30 cm, incluso carga y transporte a vertedero o planta de reciclaje de ramas y restos de productos resultantes, canon de vertido y medios auxiliares. Medido en perfil teorico y proyeccion horizontal. Realizado segun instrucciones de la DF.

| Código | Ud | Descripción | Rendimiento | Precio | Importe |
|---|---|---|---|---|---|
| O01OA070 | h | Peón ordinario | 0.006 | 12.88 | 0.08 |
| M05PC020 | h | Pala cargadora cadenas 130 cv/1,8 m3 (maquinaria; 02/01/2016) | 0.006 | 43.5 | 0.26 |
| M07CB020 | h | Camión basculante 4x4 de 14 t (maquinaria; 02/01/2016) | 0.006 | 34.92 | 0.21 |
| M07N060 | m3 | Canon de desbroce a vertedero (maquinaria; 02/01/2016) | 0.3 | 6.16 | 1.85 |
| %PM0000000100 | % | Medios auxiliares | 1 % | 2.40 | 0.02 |
| %CI2 | % | Costes Indirectos | 2 % | 2.42 | 0.05 |
|  |  | Total |  |  | 2.47 |

**01.05** m2 DEMOLICION ACERA EXISTENTE (02/01/2016)
60 m2 × 21.18 = 1270.80
Demolición de soleras de hormigón ligeramente armado, hasta 25 cm de espesor, con compresor, incluso p.p. de bordillo, limpieza y proteccion de tapas de arquetas de instalaciones existentes, limpieza y acopio en el interior de la obra, con p.p. de medios auxiliares. Realizado segun instrucciones de la DF.

| Código | Ud | Descripción | Rendimiento | Precio | Importe |
|---|---|---|---|---|---|
| O01OA060 | h | Peón especializado (mano de obra) | 0.6 | 13 | 7.80 |
| O01OA070 | h | Peón ordinario | 0.6 | 12.88 | 7.73 |
| M06CM040 | h | Compresor portátil diesel media presión 10 m3/min 7 bar (maquinaria; 02/01/2016) | 0.35 | 10.74 | 3.76 |
| M06MP110 | h | Martillo manual perforador neumatico 20 kg (maquinaria; 02/01/2016) | 0.35 | 3.61 | 1.26 |
| %PM0000000100 | % | Medios auxiliares | 1 % | 20.55 | 0.21 |
| %CI2 | % | Costes Indirectos | 2 % | 20.76 | 0.42 |
|  |  | Total |  |  | 21.18 |

| Medición | Uds. | Largo | Ancho | Parcial |
|---|---|---|---|---|
| ACERAS ACCESOS | 1 | 7 | 2.5 | 17.50 |
|  | 2 | 7 | 2.5 | 35.00 |
| ACOMETIDAS | 3 | 1 | 2.5 | 7.50 |
| Total |  |  |  | 60 |

**01.06** m3 EXCAVACIÓN VACIADO A MÁQUINA TERRENOS COMPACTOS ACOPIO OBRA (02/01/2016)
14746.6 m3 × 2.01 = 29640.67
Excavación a cielo abierto en vaciado en terrenos compactos segun estudio Geotecnico, ejecutado por medios mecánicos, con extracción de tierras sobre camión y acopio en el interior de la obra. Incluida parte proporcional de perfilado de la excavacion y medios auxiliares. El criterio de medicion para la excavacion será sobre perfil teorico Totalmente rematado según CTE-DB-SE-C y NTE-ADV, instrucciones de la DF y detalles de Proyecto.

| Código | Ud | Descripción | Rendimiento | Precio | Importe |
|---|---|---|---|---|---|
| O01OA070 | h | Peón ordinario | 0.012 | 12.88 | 0.15 |
| M05EC010 | h | Excavadora hidráulica cadenas 90 cv (maquinaria; 02/01/2016) | 0.02 | 50.84 | 1.02 |
| M07CB030 | h | Camión basculante 6x4 de 20 t | 0.02 | 39.01 | 0.78 |
| %PM0000000100 | % | Medios auxiliares | 1 % | 1.95 | 0.02 |
| %CI2 | % | Costes Indirectos | 2 % | 1.97 | 0.04 |
|  |  | Total |  |  | 2.01 |

Claves: medio, vaciado, interior, máquina, excavación, terreno, cielo, mecánico, extracción, camión, auxiliar, abierto, tierra, flojo, acopiar

| Medición | Uds. | Largo | Ancho | Alto | Parcial |
|---|---|---|---|---|---|
| ZONA APARCAMIENTO | 1 | 679.96 | 1 | 1.05 | 713.96 |
| ZONA EDIFICIO | 1 | 35 | 30 | 2.5 | 2625.00 |
|  | 1 | 25 | 15 | 2.3 | 862.50 |
|  | 1 | 58 | 27 | 4 | 6264.00 |
|  | 1 | 12 | 18 | 3.5 | 756.00 |
| ZONA JUEGOS | 1 | 1270.35 | 1 | 0.76 | 965.47 |
| ENTRADA AUXILIAR | 1 | 210 | 1 | 1.65 | 346.50 |
| APARCAMIENTO EXTERIOR | 1 | 38 | 18 | 3.3 | 2257.20 |
|  | 1 | 38 | 10 | 1.5 | 570.00 |
| CENTRO TRASFORMACION | 1 | 5.5 | 3.4 | 0.6 | 11.22 |
| CENTRO SECCIONAMIENTO | 1 | 3.3 | 2.4 | 0.6 | 4.75 |
| A deducir Bataches |  |  |  |  |  |
| MURO VIA ROMA | -1 | 50 | 4.2 | 3 | -630.00 |
| Total |  |  |  |  | 14746.6 |

**01.07** m3 EXCAVACIÓN VACIADO C/MARTILLO ROMP. ROCA DURA ACOPIO EN OBRA (02/01/2016)
3405.09 m3 × 8.44 = 28738.96
Excavación a cielo abierto en vaciado de terrenos de roca dura segun estudio Geotecnico, ejecutado por medios mecánicos, con extracción de tierras sobre camión y acopio en el interior de la obra. Incluida parte proporcional de perfilado de la excavacion y medios auxiliares. El criterio de medicion para la excavacion será sobre perfil teorico. Totalmente rematada según CTE-DB-SE-C y NTE-ADV, instrucciones de la DF y detalles de Proyecto.

| Código | Ud | Descripción | Rendimiento | Precio | Importe |
|---|---|---|---|---|---|
| O01OA070 | h | Peón ordinario | 0.05 | 12.88 | 0.64 |
| M05EC010 | h | Excavadora hidráulica cadenas 90 cv | 0.05 | 50.84 | 2.54 |
| M05EN050 | h | Retroexcavadora c/martillo rompedor (maquinaria; 02/01/2016) | 0.05 | 61.29 | 3.06 |
| M07CB030 | h | Camión basculante 6x4 de 20 t | 0.05 | 39.01 | 1.95 |
| %PM0000000100 | % | Medios auxiliares | 1 % | 8.19 | 0.08 |
| %CI2 | % | Costes Indirectos | 2 % | 8.27 | 0.17 |
|  |  | Total |  |  | 8.44 |

Claves: auxiliar, terreno, vaciado, rompedor, roca, duro, excavación, interior, acopiar, cielo, abierto, camión, tierra, extracción, mecánico, medio

| Medición | Uds. | Largo | Ancho | Alto | Parcial |
|---|---|---|---|---|---|
| ZONA APARCAMIENTO | 1 | 679.96 | 1 | 0.35 | 237.99 |
| ZONA EDIFICIO | 1 | 47.5 | 30 | 3 | 4275.00 |
|  | 1 | 25 | 15 | 3 | 1125.00 |
| APARCAMIENTO EXTERIOR | 1 | 38 | 18 | 0.65 | 444.60 |
| A deducir Bataches |  |  |  |  |  |
| MURO VIA ROMA | -1 | 50 | 4.2 | 3 | -630.00 |
| MEDIANERIA NORTE | -1 | 8.5 | 4.2 | 5 | -178.50 |
|  | -1 | 26 | 4.2 | 5 | -546.00 |
|  | -1 | 63 | 4.2 | 5 | -1323.00 |
| Total |  |  |  |  | 3405.09 |

**01.08** m3 EXCAVACIÓN BATACHES C/MARTILLO ROMP. ROCA DURA ACOPIO EN OBRA (02/01/2016)
3307.5 m3 × 13.9 = 45974.25
Excavación en bataches, en terrenos de roca dura segun estudio Geotecnico, ejecutado con martillo rompedor, con extracción de roca sobre camión y vertido en el interior de obra. Incluida parte proporcional de medios auxiliares. El criterio de medicion para la excavacion será sobre perfil teorico Realizado según CTE-DB-SE-C y NTE-ADV, instrucciones de la DF y detalles de Proyecto.

| Código | Ud | Descripción | Rendimiento | Precio | Importe |
|---|---|---|---|---|---|
| O01OA070 | h | Peón ordinario | 0.05 | 12.88 | 0.64 |
| M05EN050 | h | Retroexcavadora c/martillo rompedor | 0.12 | 61.29 | 7.35 |
| M05RN020 | h | Retrocargadora neumáticos 75 cv (maquinaria; 02/01/2016) | 0.12 | 29.6 | 3.55 |
| M07CB030 | h | Camión basculante 6x4 de 20 t | 0.05 | 39.01 | 1.95 |
| %PM0000000100 | % | Medios auxiliares | 1 % | 13.49 | 0.13 |
| %CI2 | % | Costes Indirectos | 2 % | 13.62 | 0.27 |
|  |  | Total |  |  | 13.9 |

| Medición | Uds. | Largo | Ancho | Alto | Parcial |
|---|---|---|---|---|---|
| M1 |  |  |  |  |  |
| VIA ROMA | 1 | 50 | 4.2 | 3 | 630.00 |
|  | 1 | 50 | 4.2 | 3 | 630.00 |
| MEDIANERIA NORTE | 1 | 8.5 | 4.2 | 5 | 178.50 |
|  | 1 | 26 | 4.2 | 5 | 546.00 |
|  | 1 | 63 | 4.2 | 5 | 1323.00 |
| Total |  |  |  |  | 3307.5 |

**01.09** m3 EXCAVACIÓN POZO/ZANJA C/MARTILLO ROMP. ROCA DURA ACOPIO OBRA (02/01/2016)
1598.93 m3 × 9.91 = 15845.40
Excavación en pozos/zanjas, en terrenos de roca dura segun estudio Geotecnico, ejecutado con martillo rompedor, con extracción de roca sobre camión y vertido en el interior de obra. Incluida parte proporcional de medios auxiliares. El criterio de medicion para la excavacion será sobre perfil teorico Realizado según CTE-DB-SE-C y NTE-ADV, instrucciones de la DF y detalles de Proyecto.

| Código | Ud | Descripción | Rendimiento | Precio | Importe |
|---|---|---|---|---|---|
| O01OA070 | h | Peón ordinario | 0.05 | 12.88 | 0.64 |
| M05EN032 | h | Excavadora hidráulica neumaticos 100 cvc/martillo rompedor (maquinaria; 02/01/2016) | 0.06 | 60.33 | 3.62 |
| M05EN030 | h | Excavadora hidráulica neumáticos 100 cv | 0.06 | 50.31 | 3.02 |
| M07CB030 | h | Camión basculante 6x4 de 20 t | 0.06 | 39.01 | 2.34 |
| %PM0000000100 | % | Medios auxiliares | 1 % | 9.62 | 0.10 |
| %CI2 | % | Costes Indirectos | 2 % | 9.72 | 0.19 |
|  |  | Total |  |  | 9.91 |

Claves: acopiar, rompedor, extracción, zanja, roca, duro, camión, vertedero, interior, terreno, medio, excavación, auxiliar, martillo

| Medición | Uds. | Largo | Ancho | Alto | Parcial |
|---|---|---|---|---|---|
| ZAPATAS PUNTUALES |  |  |  |  |  |
| PA04 | 1 | 2.6 | 2 | 0.65 | 3.38 |
| PA05,PA10,PA17 | 3 | 2 | 2 | 0.8 | 9.60 |
| PA06 | 1 | 2.8 | 2.8 | 0.7 | 5.49 |
| PA07 | 1 | 2.6 | 2.6 | 0.7 | 4.73 |
| PA08 | 1 | 2 | 2 | 0.65 | 2.60 |
| PA09 | 1 | 2.6 | 2.2 | 0.65 | 3.72 |
| PA11,PA15 | 2 | 2.2 | 2.2 | 0.65 | 6.29 |
| PA12 | 1 | 2.2 | 2.2 | 0.65 | 3.15 |
| PA14 | 1 | 2.4 | 2.4 | 0.7 | 4.03 |
| PA16 | 1 | 2.2 | 2.2 | 0.65 | 3.15 |
| PA18,PA19 | 2 | 2.2 | 2.2 | 0.65 | 6.29 |
| B06,PB11,PB16 | 3 | 2 | 2 | 0.65 | 7.80 |
| PB07 | 1 | 2.2 | 2.2 | 0.65 | 3.15 |
| PB08,PB09 | 2 | 2.4 | 2.4 | 0.7 | 8.06 |
| PB12 | 1 | 2.6 | 2.6 | 0.7 | 4.73 |
| PB13,PB14 | 2 | 2.4 | 2.4 | 0.7 | 8.06 |
| PB17 | 1 | 2.2 | 2.2 | 0.65 | 3.15 |
| PC02,PC21 | 2 | 2.4 | 2.4 | 0.7 | 8.06 |
| PC03 | 1 | 2.6 | 2.6 | 0.75 | 5.07 |
| PC08 | 1 | 2.6 | 2.6 | 0.7 | 4.73 |
| PC09 | 1 | 2.8 | 2.8 | 0.8 | 6.27 |
| PC14,PC15 | 2 | 2.4 | 2.4 | 0.7 | 8.06 |
| PC20 | 1 | 2.2 | 2.2 | 0.65 | 3.15 |
| PLC04,PLC11.PLD29 | 3 | 3 | 3 | 0.8 | 21.60 |
| PLC05 | 1 | 3.2 | 3.2 | 0.8 | 8.19 |
| PLC10,PLC23 | 2 | 2.8 | 2.8 | 0.8 | 12.54 |
| PLC16 | 1 | 2.6 | 2.6 | 0.7 | 4.73 |
| PLC17 | 1 | 2.6 | 2.6 | 0.75 | 5.07 |
| PLC22 | 1 | 2.8 | 2.8 | 0.75 | 5.88 |
| PLD01 | 1 | 2 | 2 | 0.65 | 2.60 |
| PLD02 | 1 | 2 | 2 | 0.65 | 2.60 |
| PLD03,PLD04 | 2 | 2 | 2 | 0.65 | 5.20 |
| PLD06 | 1 | 3.4 | 3.4 | 0.8 | 9.25 |
| PLD07,PLD08 | 2 | 3.4 | 3.4 | 0.8 | 18.50 |
| PLD09 | 1 | 3.4 | 3.4 | 0.8 | 9.25 |
| PLD10 | 1 | 2.2 | 2.2 | 0.65 | 3.15 |
| PLD12 | 1 | 3.2 | 3.2 | 0.8 | 8.19 |
| PLD13,PLD14,PLD22 | 3 | 3 | 3 | 0.8 | 21.60 |
| PLD15 | 1 | 3.4 | 3.4 | 0.8 | 9.25 |
| PLD16 | 1 | 2.4 | 2.4 | 0.65 | 3.74 |
| PLD19 | 1 | 2.8 | 2.8 | 0.75 | 5.88 |
| PLD20 | 1 | 2.8 | 2.8 | 0.7 | 5.49 |
| PLD21 | 1 | 2.8 | 2.8 | 0.75 | 5.88 |
| PLD23 | 1 | 2.4 | 2.4 | 0.65 | 3.74 |
| PLD24,PLD26,PLD27 | 3 | 2 | 2 | 0.65 | 7.80 |
| PLD30,PLD31 | 2 | 3 | 3 | 0.8 | 14.40 |
| PLD32 | 1 | 3.2 | 3.2 | 0.8 | 8.19 |
| (PA13-PC01) | 1 | 2.8 | 2.4 | 0.7 | 4.70 |
| (PA20-PB01) | 1 | 1.6 | 1.2 | 0.6 | 1.15 |
| (PB02-PA21) | 1 | 2 | 1.6 | 0.6 | 1.92 |
| (PB03-PA22) | 1 | 2 | 1.6 | 0.6 | 1.92 |
| (PB04-PA23) | 1 | 2.2 | 1.6 | 0.6 | 2.11 |
| (PB10-PC13) | 1 | 2.4 | 2 | 0.65 | 3.12 |
| (PB15-PC19) | 1 | 2.4 | 2 | 0.65 | 3.12 |
| (PLD05-PLC06) | 1 | 3.6 | 2.8 | 0.8 | 8.06 |
| (PLD11-PLC12) | 1 | 3.2 | 2.4 | 0.7 | 5.38 |
| (PLD18-PLC18) | 1 | 3 | 2.4 | 0.7 | 5.04 |
| (PLD28-PLC24) | 1 | 3 | 2.6 | 0.7 | 5.46 |
| (PB05-PC07-PA24) | 1 | 2.4 | 2.4 | 0.65 | 3.74 |
| RIOSTRAS R1 | 7 | 2.5 | 0.4 | 0.6 | 4.20 |
|  | 10 | 3 | 0.4 | 0.6 | 7.20 |
|  | 9 | 2.2 | 0.4 | 0.6 | 4.75 |
|  | 10 | 1.5 | 0.4 | 0.6 | 3.60 |
|  | 8 | 3.5 | 0.4 | 0.6 | 6.72 |
|  | 3 | 4.5 | 0.4 | 0.6 | 3.24 |
|  | 3 | 4 | 0.4 | 0.6 | 2.88 |
|  | 1 | 2.7 | 0.4 | 0.6 | 0.65 |
|  | 3 | 1.75 | 0.4 | 0.6 | 1.26 |
|  | 1 | 4.25 | 0.4 | 0.6 | 1.02 |
|  | 1 | 7 | 0.4 | 0.6 | 1.68 |
|  | 4 | 6 | 0.4 | 0.6 | 5.76 |
|  | 2 | 6.5 | 0.4 | 0.6 | 3.12 |
|  | 3 | 7.5 | 0.4 | 0.6 | 5.40 |
|  | 2 | 5.5 | 0.4 | 0.6 | 2.64 |
| RIOSTRAS R2 | 5 | 4.5 | 0.6 | 0.6 | 8.10 |
|  | 16 | 4 | 0.6 | 0.6 | 23.04 |
|  | 9 | 3.5 | 0.6 | 0.6 | 11.34 |
|  | 8 | 1.5 | 0.6 | 0.6 | 4.32 |
|  | 3 | 5.75 | 0.6 | 0.6 | 6.21 |
|  | 5 | 5.5 | 0.6 | 0.6 | 9.90 |
|  | 5 | 1 | 0.6 | 0.6 | 1.80 |
|  | 2 | 7 | 0.6 | 0.6 | 5.04 |
|  | 2 | 7.5 | 0.6 | 0.6 | 5.40 |
|  | 4 | 6.5 | 0.6 | 0.6 | 9.36 |
|  | 1 | 5 | 0.6 | 0.6 | 1.80 |
|  | 2 | 6 | 0.6 | 0.6 | 4.32 |
| FOSOS | 2 | 2.5 | 2.5 | 2 | 25.00 |
| ZAPATAS CORRIDAS |  |  |  |  |  |
| M1 |  |  |  |  |  |
| VIA ROMA | 1 | 55 | 3.2 | 1.1 | 193.60 |
| MEDIANERIA NORTE | 1 | 8.5 | 3.2 | 1.1 | 29.92 |
|  | 1 | 26 | 3.2 | 1.1 | 91.52 |
|  | 1 | 63 | 3.2 | 1.1 | 221.76 |
| M2 | 1 | 12.25 | 1.75 | 0.65 | 13.93 |
|  | 1 | 5.25 | 1.75 | 0.65 | 5.97 |
| M3 |  |  |  |  |  |
| CALLE TERMINILLO | 1 | 65.5 | 4.1 | 1.2 | 322.26 |
| M5 |  |  |  |  |  |
| CERRAMIENTO SUR | 1 | 48.5 | 3.4 | 0.95 | 156.66 |
| M4 | 1 | 16 | 2 | 0.7 | 22.40 |
| Total |  |  |  |  | 1598.93 |

**01.10** m3 EXCAVACIÓN POZO/ZANJA TERRENOS COMPACTOS ACOPIO OBRA (02/01/2016)
39.72 m3 × 3.56 = 141.40
Excavación en pozos/zanjas, en terrenos compactos por medios mecánicos, con extracción de tierras sobre camión y vertido en el interior de obra. Incluida parte proporcional de medios auxiliares. El criterio de medicion para la excavacion será sobre perfil teorico Realizado según CTE-DB-SE-C y NTE-ADV, instrucciones de la DF y detalles de Proyecto.

| Código | Ud | Descripción | Rendimiento | Precio | Importe |
|---|---|---|---|---|---|
| O01OA070 | h | Peón ordinario | 0.012 | 12.88 | 0.155 |
| M05EN030 | h | Excavadora hidráulica neumáticos 100 cv | 0.05 | 50.31 | 2.516 |
| M07CB030 | h | Camión basculante 6x4 de 20 t | 0.02 | 39.01 | 0.780 |
| %PM0000000100 | % | Medios auxiliares | 1 % | 3.451 | 0.035 |
| %CI2 | % | Costes Indirectos | 2 % | 3.486 | 0.070 |
|  |  | Total |  |  | 3.56 |

| Medición | Uds. | Largo | Ancho | Alto | Parcial |
|---|---|---|---|---|---|
| FOSO ASCENSORES | 2 | 2.4 | 2.4 | 2.1 | 24.19 |
| ARRANQUE ESCALERAS |  |  |  |  |  |
| NUCLEOS A /B | 2 | 1.5 | 0.5 | 0.4 | 0.60 |
| TRAMO RECTO | 1 | 2 | 0.5 | 0.4 | 0.40 |
| SALA ASPIRACION | 1 | 1 | 0.5 | 0.4 | 0.20 |
| EXTERIORES | 1 | 2.2 | 0.5 | 0.4 | 0.44 |
|  | 1 | 2.5 | 0.5 | 0.4 | 0.50 |
| CENTRO TRASFORM | 1 | 4.5 | 2.4 | 0.6 | 6.48 |
| CENTRO SECCIONAMIENTO | 1 | 2.3 | 1.4 | 0.6 | 1.93 |
| ARQUETAS | 2 | 2.4 | 0.1 | 1 | 0.48 |
|  | 6 | 3 | 0.25 | 1 | 4.50 |
| Total |  |  |  |  | 39.72 |

**01.11** m3 EXCAVACIÓN POZOS/ZANJAS INSTALACIONES T. COMPACTO C/RELLENO (02/01/2016)
342.23 m3 × 10.64 = 3641.33
Excavación en pozos y zanjas de instalaciones, en terrenos compactos por medios mecánicos, con extracción de tierras a los bordes y con posterior relleno y apisonado de las tierras procedentes de la excavación. Incluida parte proporcional de medios auxiliares y costes indirectos. Medido sobre perfil teorico Totalmente rematado según CTE-DB-HS, instrucciones de la DF y detalles de Proyecto.

| Código | Ud | Descripción | Rendimiento | Precio | Importe |
|---|---|---|---|---|---|
| O01OA070 | h | Peón ordinario | 0.15 | 12.88 | 1.93 |
| M05EC110 | h | Miniexcavadora hidráulica cadenas 1,2 t (maquinaria; 02/01/2016) | 0.2 | 27.58 | 5.52 |
| M08RI010 | h | Pisón compactador 70 kg (maquinaria; 02/01/2016) | 0.8 | 3.6 | 2.88 |
| %PM0000000100 | % | Medios auxiliares | 1 % | 10.33 | 0.10 |
| %CI2 | % | Costes Indirectos | 2 % | 10.43 | 0.21 |
|  |  | Total |  |  | 10.64 |

Claves: máquina, medio, excavación, zanja, saneamiento, relleno, auxiliar, mecánico, extracción, compacto, tierra, apisonado, terreno

| Medición | Uds. | Largo | Ancho | Alto | Parcial |
|---|---|---|---|---|---|
| SANEAMIENTO | 5 | 3.5 | 0.5 | 0.5 | 4.38 |
|  | 2 | 4.5 | 0.5 | 0.5 | 2.25 |
|  | 10 | 2.5 | 0.5 | 0.5 | 6.25 |
|  | 2 | 5.5 | 0.5 | 0.5 | 2.75 |
|  | 1 | 7 | 0.5 | 0.5 | 1.75 |
|  | 1 | 5 | 0.5 | 0.5 | 1.25 |
|  | 1 | 7 | 0.5 | 0.5 | 1.75 |
|  | 1 | 11.5 | 0.5 | 0.5 | 2.88 |
|  | 1 | 5 | 0.5 | 0.5 | 1.25 |
|  | 1 | 6 | 0.5 | 0.5 | 1.50 |
|  | 1 | 9 | 0.5 | 0.5 | 2.25 |
|  | 4 | 2 | 0.5 | 0.5 | 2.00 |
|  | 1 | 16.5 | 0.5 | 1 | 8.25 |
|  | 3 | 4.5 | 0.5 | 0.5 | 3.38 |
|  | 1 | 14.5 | 0.5 | 1 | 7.25 |
|  | 1 | 12.5 | 0.5 | 1 | 6.25 |
|  | 2 | 3.5 | 0.5 | 0.5 | 1.75 |
|  | 1 | 5 | 0.5 | 0.5 | 1.25 |
|  | 1 | 10.5 | 0.5 | 0.7 | 3.68 |
|  | 1 | 19 | 0.5 | 0.7 | 6.65 |
|  | 1 | 57 | 0.5 | 0.7 | 19.95 |
|  | 1 | 4 | 0.5 | 0.5 | 1.00 |
|  | 1 | 5 | 0.5 | 0.5 | 1.25 |
|  | 1 | 26 | 0.5 | 0.7 | 9.10 |
|  | 2 | 2.5 | 0.5 | 0.5 | 1.25 |
|  | 1 | 5.5 | 0.5 | 0.5 | 1.38 |
|  | 2 | 7 | 0.5 | 0.7 | 4.90 |
|  | 1 | 10 | 0.5 | 0.7 | 3.50 |
|  | 1 | 7.5 | 0.5 | 1 | 3.75 |
|  | 3 | 6 | 0.5 | 0.7 | 6.30 |
|  | 1 | 40 | 0.5 | 1 | 20.00 |
|  | 2 | 15 | 0.5 | 1 | 15.00 |
|  | 1 | 8.5 | 0.5 | 0.7 | 2.98 |
|  | 2 | 2 | 0.5 | 0.7 | 1.40 |
|  | 1 | 2 | 0.5 | 0.7 | 0.70 |
|  | 1 | 57 | 0.5 | 1 | 28.50 |
|  | 1 | 19 | 0.5 | 1 | 9.50 |
|  | 1 | 38 | 0.5 | 1 | 19.00 |
|  | 1 | 7.5 | 0.5 | 1 | 3.75 |
|  | 1 | 23 | 0.5 | 1.5 | 17.25 |
|  | 1 | 25 | 0.5 | 1.5 | 18.75 |
|  | 1 | 16 | 0.5 | 1.5 | 12.00 |
|  | 1 | 7.5 | 0.5 | 2 | 7.50 |
|  | 1 | 12 | 0.5 | 2 | 12.00 |
| ELECTRICIDAD | 1 | 290 | 0.4 | 0.4 | 46.40 |
|  | 1 | 40 | 0.4 | 0.4 | 6.40 |
| Total |  |  |  |  | 342.23 |

**01.12** m3 EXCAVACION ZANJAS ACOMETIDA INSTALACIONES C/RELLENO (01/01/2010)
50.61 m3 × 39.36 = 1992.01
Excavación en zanjas de instalaciones, en terrenos compactos por medios mecánicos, con extracción de tierras a los bordes y con posterior relleno y apisonado de las tierras procedentes de la excavación. Incluida parte proporcional de cinta señalizadora en su caso, arena de rio, hormigon en zonas de paso, medios auxiliares y costes indirectos. Medido sobre perfil teorico Totalmente rematado según CTE-DB-HS, instrucciones de la DF y detalles de Proyecto.

| Código | Ud | Descripción | Rendimiento | Precio | Importe |
|---|---|---|---|---|---|
| O01OA070 | h | Peón ordinario | 0.8 | 12.88 | 10.30 |
| M05EN032 | h | Excavadora hidráulica neumaticos 100 cvc/martillo rompedor | 0.08 | 60.33 | 4.83 |
| M08RI010 | h | Pisón compactador 70 kg | 0.8 | 3.6 | 2.88 |
| P01AA020 | m3 | Arena de río 0/6 mm (material; 01/01/2010) | 0.075 | 17.09 | 1.28 |
| P15AH010 | m | Cinta señalizadora 19x10 (material; 02/01/2016) | 1 | 0.62 | 0.62 |
| P01HM030 | m3 | Hormigón HM-25/P/20/I central (material; 01/01/2010) | 0.25 | 73.18 | 18.30 |
| %PM0000000100 | % | Medios auxiliares | 1 % | 38.21 | 0.38 |
| %CI2 | % | Costes Indirectos | 2 % | 38.59 | 0.77 |
|  |  | Total |  |  | 39.36 |

| Medición | Uds. | Largo | Ancho | Alto | Parcial |
|---|---|---|---|---|---|
| ELECTRICA | 1 | 1 | 1 | 1.5 | 1.50 |
|  | 1 | 20.4 | 1 | 1.5 | 30.60 |
|  | 1 | 3.5 | 1 | 1.5 | 5.25 |
| GAS | 1 | 25.6 | 0.5 | 0.7 | 8.96 |
| AGUA | 1 | 2 | 0.5 | 1 | 1.00 |
|  | 1 | 6.6 | 0.5 | 1 | 3.30 |
| Total |  |  |  |  | 50.61 |

**01.13** m3 RELLENO/APISONADO CIELO ABIERTO MECÁNICO S/APORTE (02/01/2016)
16102.75 m3 × 2.49 = 40095.85
Relleno extendido y apisonado a cielo abierto de tierras propias seleccionadas procedentes de la excavacion, realizado por medios mecánicos, en tongadas de 30 cm de espesor, hasta conseguir un grado de compactación del 95% del proctor normal, incluido regado de las mismas, refino y con parte proporcional de medios auxiliares y costes indirectos. Medido sobre perfil teorico. Realizado según CTE-DB-SE-C, instrucciones de la DF y detalles de Proyecto.

| Código | Ud | Descripción | Rendimiento | Precio | Importe |
|---|---|---|---|---|---|
| O01OA070 | h | Peón ordinario | 0.01 | 12.88 | 0.13 |
| M08NM020 | h | Motoniveladora de 200 cv (maquinaria; 21/04/2018) | 0.01 | 65 | 0.65 |
| M05PN020 | h | Pala cargadora neumáticos 155 cv 2,5 m3 | 0.01 | 49.35 | 0.49 |
| M08RN050 | h | Rodillo compactador mixto 18 t a=222 cm (maquinaria; 21/04/2018) | 0.015 | 55 | 0.83 |
| M08CA110 | h | Cisterna agua s/camión 10.000 l (maquinaria; 02/01/2016) | 0.01 | 32 | 0.32 |
| %PM0000000100 | % | Medios auxiliares | 1 % | 2.42 | 0.02 |
| %CI2 | % | Costes Indirectos | 2 % | 2.44 | 0.05 |
|  |  | Total |  |  | 2.49 |

Claves: apisonado, compacto, abierto, tierra, talud, relleno, cielo, medio, graduación, próctor, aportación, riego, auxiliar, refino, mecánico

| Medición | Uds. | Largo | Ancho | Alto | Parcial |
|---|---|---|---|---|---|
| ZONA APARCAMIENTO | 1 | 225 | 1 | 0.6 | 135.00 |
| ZONA EDIFICIO | 1 | 3010 | 1 | 4 | 12040.00 |
| ZONA JUEGOS | 1 | 40 | 15 | 3 | 1800.00 |
|  | 1 | 35 | 7.5 | 2.5 | 656.25 |
| ENTRADA AUXILIAR | 1 | 210 | 1 | 1.65 | 346.50 |
|  | 1 | 45 | 10 | 2.5 | 1125.00 |
| Total |  |  |  |  | 16102.75 |

**01.14** m3 RELLENO/APISONADO CIELO ABIERTO MECÁNICO C/APORTE DE PRÉSTAMO (02/01/2016)
4101.97 m3 × 9.56 = 39214.83
Relleno extendido y apisonado con tierras de préstamo de zahorra artificial segun PG-3, compuesta por aridos procedentes de machaqueo, "material no plastico" y, como minimo, que el 75% presente dos caras o más fracturadas. Realizado a cielo abierto por medios mecanicos, extendido en tongadas de <30 cm de espesor hasta conseguir un grado de compactación del 95% del proctor modificadol (100%. en zonas expuestas al trafico rodado). Incluido el aporte de tierras, regado de las mismas, rasanteo de la superficie de coronacion y con parte proporcional de medios auxiliares y costes indirectos. Medido en perfil teorico. Realizado según PG-3, CTE-DB-SE-C, instrucciones de la DF y detalles de Proyecto.

| Código | Ud | Descripción | Rendimiento | Precio | Importe |
|---|---|---|---|---|---|
| O01OA070 | h | Peón ordinario | 0.05 | 12.88 | 0.64 |
| M08NM020 | h | Motoniveladora de 200 cv | 0.015 | 65 | 0.98 |
| M08RN050 | h | Rodillo compactador mixto 18 t a=222 cm | 0.05 | 55 | 2.75 |
| M08CA110 | h | Cisterna agua s/camión 10.000 l | 0.02 | 32 | 0.64 |
| P01AR030 | t | Zahorra 0-40 reciclada (material; 21/04/2018) | 1.7 | 2.51 | 4.27 |
| %PM0000000100 | % | Medios auxiliares | 1 % | 9.28 | 0.09 |
| %CI2 | % | Costes Indirectos | 2 % | 9.37 | 0.19 |
|  |  | Total |  |  | 9.56 |

Claves: apisonado, medio, abierto, talud, mecánico, cielo, relleno, tierra, compacto, próctor, aportación, refino, auxiliar, riego, graduación, préstamo

| Medición | Uds. | Largo | Ancho | Alto | Parcial |
|---|---|---|---|---|---|
| NIVEL +9.10 |  |  |  |  |  |
| ZONA EDIFICIO | 1 | 3010 | 1 | 1 | 3010.00 |
| ZONA JUEGOS | 1 | 61.3 | 15 | 0.6 | 551.70 |
| RAMPA ACCESO AUXILIAR | 1 | 40.2 | 5 | 0.6 | 120.60 |
| PLATAFORMA AUXILIAR | 1 | 33.5 | 7.5 | 0.6 | 150.75 |
| APARCAMIENTO EXTERNO | 1 | 33.2 | 13.5 | 0.6 | 268.92 |
| Total |  |  |  |  | 4101.97 |

## 02 RED DE SANEAMIENTO (01/01/2010)
Importe: 40876.01

**02.01** Ud ACOMETIDA A LA RED GENERAL (01/01/2010)
1 Ud × 879.94 = 879.94
Acometida domiciliaria de saneamiento a la red general municipal, hasta una distancia de 8 m, formada por: rotura del pavimento con compresor, excavación manual de zanjas de saneamiento en terrenos de consistencia dura, colocación de tubería de hormigón en masa de enchufe de campana, con junta de goma de 300 mm de diámetro interior, tapado posterior de zanja, compactado del terreno y reposición del pavimento con hormigón en masa HM-20/P/40/I. Sin incluir formación del pozo en el punto de acometida y con p.p. de medios auxiliares y costes indirectos. Totalmente rematada segun instrucciones de los servicios municipales, D.F. y detalles de Proyecto.

| Código | Ud | Descripción | Rendimiento | Precio | Importe |
|---|---|---|---|---|---|
| O01OA040 | h | Oficial segunda (mano de obra) | 20 | 14.32 | 286.40 |
| O01OA060 | h | Peón especializado | 22 | 13 | 286.00 |
| M06CM010 | h | Compresor portátil diesel media presión 2 m3/min 7 bar (maquinaria; 02/01/2016) | 5.2 | 2.99 | 15.55 |
| M06MI010 | h | Martillo manual picador neumático 9 kg (maquinaria; 02/01/2016) | 5.2 | 2.68 | 13.94 |
| M08RI010 | h | Pisón compactador 70 kg | 6 | 3.6 | 21.60 |
| P02THC250 | m | Tubo HA junta elástica 135 kN/m2 D=400 mm (material; 01/01/2010) | 8 | 24.72 | 197.76 |
| P01HM020 | m3 | Hormigón HA-25/P/40/IIa central (material; 23/06/2018) | 0.7 | 47 | 32.90 |
| %PM0000000100 | % | Medios auxiliares | 1 % | 854.15 | 8.54 |
| %CI2 | % | Costes Indirectos | 2 % | 862.69 | 17.25 |
|  |  | Total |  |  | 879.94 |

**02.02** Ud POZO PREF. HA E-C D=100cm. (01/01/2010)
3 Ud × 1289.72 = 3869.16
Pozo de registro prefabricado completo de hormigón armado, de 100 cm de diámetro interior y de 3,15 m de altura total, compuesto por cubeta base de pozo de 1,15 m de altura, colocada sobre solera de hormigón HA-25/P/40/I, ligeramente armada con mallazo, anillo de pozo de 1 m de altura y cono asimétrico para formación de brocal del pozo de 1 m de altura, todos los elementos con junta de goma, incluso p.p. de pates de polipropileno, recibido de marco y tapa de hormigón armado de 62,5 cm de diámetro y medios auxiliares; sin incluir la excavación del pozo y su relleno perimetral posterior. Marcado CE obligatorio según Anexo ZA de la Norma Europea UNE-EN 1917:2008 y Complemento Nacional UNE 127917:2005 Totalmente rematad segun CTE-HS-5, instrucciones de los servicios municipales, D.F. y detalles de Proyecto.

| Código | Ud | Descripción | Rendimiento | Precio | Importe |
|---|---|---|---|---|---|
| O01OA030 | h | Oficial primera (mano de obra) | 2 | 15.86 | 31.72 |
| O01OA060 | h | Peón especializado | 2 | 13 | 26.00 |
| M07CG020 | h | Camión con grúa 12 t (maquinaria; 02/01/2016) | 0.5 | 55.14 | 27.57 |
| P01HA021 | m3 | Hormigón HA-25/P/40/IIa central (material; 21/04/2018) | 0.242 | 47 | 11.37 |
| P03AM070 | m2 | Malla 15x30x5 cm 1,541 kg/m2 (material; 02/01/2016) | 1.208 | 1.14 | 1.38 |
| P01MC010 | m3 | Mortero cemento gris CEM-II/B-M 32,5 M-15 (material; 01/01/2010) | 0.005 | 74.21 | 0.37 |
| P02EPA130 | Ud | Base pozo enchufe-campana circular HA h=1,15 m D=100 cm (material; 01/01/2010) | 1 | 622.31 | 622.31 |
| P02EPA180 | Ud | Anillo pozo enchufe-campana circular HA h=1 m D=100 cm (material; 01/01/2010) | 1 | 213.59 | 213.59 |
| P02EPA200 | Ud | Cono enchufe-campana circular HA h=1 m D=60/100 cm (material; 01/01/2010) | 1 | 213.59 | 213.59 |
| P02EPO010 | Ud | Tapa circular HA h=6 cm D=62,5 cm (material; 01/01/2010) | 1 | 23.49 | 23.49 |
| P02EPW010 | Ud | Pates PP 30x25 cm (material; 01/01/2010) | 11 | 7.32 | 80.52 |
| %PM0000000100 | % | Medios auxiliares | 1 % | 1251.91 | 12.52 |
| %CI2 | % | Costes Indirectos | 2 % | 1264.43 | 25.29 |
|  |  | Total |  |  | 1289.72 |

**02.03** m TUBERIA PVC 70 mm ENTERRADA (01/01/2010)
74.5 m × 12.15 = 905.18
Colector de saneamiento enterrado de PVC liso multicapa con un diámetro 75 mm encolado. Colocado en zanja, sobre una cama de arena de río de 10 cm debidamente compactada y nivelada, relleno lateralmente y superiormente hasta 10 cm por encima de la generatriz con la misma arena; compactando esta hasta los riñones. Con p.p. de medios auxiliares y sin incluir la excavación ni el tapado posterior de las zanjas. Totalmente colocado y rematado segun CTE-HS-5, instrucciones de la D.F. y detalles de Proyecto.

| Código | Ud | Descripción | Rendimiento | Precio | Importe |
|---|---|---|---|---|---|
| O01OA030 | h | Oficial primera | 0.18 | 15.86 | 2.85 |
| O01OA060 | h | Peón especializado | 0.18 | 13 | 2.34 |
| P01AA020 | m3 | Arena de río 0/6 mm | 0.235 | 17.09 | 4.02 |
| P02TVO430 | m | Tubo PVC liso evacuación encolado D=75 mm (material; 01/01/2010) | 1 | 2.58 | 2.58 |
| %PM0000000100 | % | Medios auxiliares | 1 % | 11.79 | 0.12 |
| %CI2 | % | Costes Indirectos | 2 % | 11.91 | 0.24 |
|  |  | Total |  |  | 12.15 |

| Medición | Uds. | Largo | Parcial |
|---|---|---|---|
|  | 5 | 3.5 | 17.50 |
|  | 2 | 4.5 | 9.00 |
|  | 10 | 2.5 | 25.00 |
|  | 2 | 5.5 | 11.00 |
|  | 1 | 7 | 7.00 |
|  | 1 | 5 | 5.00 |
| Total |  |  | 74.5 |

**02.04** m TUBERIA PVC 110 mm ENTERRADA (01/01/2010)
103.5 m × 13.53 = 1400.36
Colector de saneamiento enterrado de PVC liso multicapa con un diámetro 110 mm encolado. Colocado en zanja, sobre una cama de arena de río de 10 cm debidamente compactada y nivelada, relleno lateralmente y superiormente hasta 10 cm por encima de la generatriz con la misma arena; compactando esta hasta los riñones. Con p.p. de medios auxiliares y sin incluir la excavación ni el tapado posterior de las zanjas. Totalmente colocado y rematado segun CTE-HS-5, instrucciones de la D.F. y detalles de Proyecto.

| Código | Ud | Descripción | Rendimiento | Precio | Importe |
|---|---|---|---|---|---|
| O01OA030 | h | Oficial primera | 0.18 | 15.86 | 2.85 |
| O01OA060 | h | Peón especializado | 0.18 | 13 | 2.34 |
| P01AA020 | m3 | Arena de río 0/6 mm | 0.235 | 17.09 | 4.02 |
| P02TVO310 | m | Tubo PVC liso multicapa celular encolado D=110 mm (material; 01/01/2010) | 1 | 3.92 | 3.92 |
| %PM0000000100 | % | Medios auxiliares | 1 % | 13.13 | 0.13 |
| %CI2 | % | Costes Indirectos | 2 % | 13.26 | 0.27 |
|  |  | Total |  |  | 13.53 |

| Medición | Uds. | Largo | Parcial |
|---|---|---|---|
|  | 1 | 11.5 | 11.50 |
|  | 1 | 5 | 5.00 |
|  | 1 | 6 | 6.00 |
|  | 1 | 9 | 9.00 |
|  | 4 | 2 | 8.00 |
|  | 1 | 16.5 | 16.50 |
|  | 3 | 4.5 | 13.50 |
|  | 1 | 14.5 | 14.50 |
|  | 1 | 12.5 | 12.50 |
|  | 2 | 3.5 | 7.00 |
| Total |  |  | 103.5 |

**02.05** m TUBERIA PVC 125 mm ENTERRADA (01/01/2010)
146 m × 14.34 = 2093.64
Colector de saneamiento enterrado de PVC liso multicapa con un diámetro 125 mm encolado. Colocado en zanja, sobre una cama de arena de río de 10 cm debidamente compactada y nivelada, relleno lateralmente y superiormente hasta 10 cm por encima de la generatriz con la misma arena; compactando esta hasta los riñones. Con p.p. de medios auxiliares y sin incluir la excavación ni el tapado posterior de las zanjas. Totalmente colocado y rematado segun CTE-HS-5, instrucciones de la D.F. y detalles de Proyecto.

| Código | Ud | Descripción | Rendimiento | Precio | Importe |
|---|---|---|---|---|---|
| O01OA030 | h | Oficial primera | 0.18 | 15.86 | 2.85 |
| O01OA060 | h | Peón especializado | 0.18 | 13 | 2.34 |
| P01AA020 | m3 | Arena de río 0/6 mm | 0.235 | 17.09 | 4.02 |
| P02TVO460 | m | Tubo PVC liso evacuación encolado D=125 mm (material; 01/01/2010) | 1 | 4.71 | 4.71 |
| %PM0000000100 | % | Medios auxiliares | 1 % | 13.92 | 0.14 |
| %CI2 | % | Costes Indirectos | 2 % | 14.06 | 0.28 |
|  |  | Total |  |  | 14.34 |

| Medición | Uds. | Largo | Parcial |
|---|---|---|---|
|  | 1 | 10.5 | 10.50 |
|  | 1 | 19 | 19.00 |
|  | 1 | 57 | 57.00 |
|  | 1 | 4 | 4.00 |
|  | 1 | 5 | 5.00 |
|  | 1 | 26 | 26.00 |
|  | 2 | 2.5 | 5.00 |
|  | 1 | 5.5 | 5.50 |
|  | 2 | 7 | 14.00 |
| Total |  |  | 146 |

**02.06** m TUBERIA PVC 160 mm ENTERRADA (01/01/2010)
108 m × 20.88 = 2255.04
Colector de saneamiento enterrado de PVC de pared compacta de color teja y rigidez 2 kN/m2; con un diámetro 160 mm y de unión por junta elástica. Colocado en zanja, sobre una cama de arena de río de 10 cm debidamente compactada y nivelada, relleno lateralmente y superiormente hasta 10 cm por encima de la generatriz con la misma arena; compactando esta hasta los riñones. Con p.p. de medios auxiliares y sin incluir la excavación ni el tapado posterior de las zanjas. Totalmente colocado y rematado segun CTE-HS-5, instrucciones de la D.F. y detalles de Proyecto.

| Código | Ud | Descripción | Rendimiento | Precio | Importe |
|---|---|---|---|---|---|
| O01OA030 | h | Oficial primera | 0.24 | 15.86 | 3.81 |
| O01OA060 | h | Peón especializado | 0.24 | 13 | 3.12 |
| P01AA020 | m3 | Arena de río 0/6 mm | 0.244 | 17.09 | 4.17 |
| P02CVM010 | Ud | Manguito H-H PVC s/tope junta elástica DN160 mm (material; 02/01/2016) | 0.33 | 12.01 | 3.96 |
| P02CVW010 | kg | Lubricante tubos PVC junta elástica (material; 02/01/2016) | 0.004 | 9.93 | 0.04 |
| P02TVO010 | m | Tubo PVC liso junta elástica SN2 D=160 mm (material; 01/01/2010) | 1 | 5.17 | 5.17 |
| %PM0000000100 | % | Medios auxiliares | 1 % | 20.27 | 0.20 |
| %CI2 | % | Costes Indirectos | 2 % | 20.47 | 0.41 |
|  |  | Total |  |  | 20.88 |

| Medición | Uds. | Largo | Parcial |
|---|---|---|---|
|  | 1 | 7.5 | 7.50 |
|  | 3 | 6 | 18.00 |
|  | 1 | 40 | 40.00 |
|  | 2 | 15 | 30.00 |
|  | 1 | 8.5 | 8.50 |
|  | 2 | 2 | 4.00 |
| Total |  |  | 108 |

**02.07** m TUBERIA PVC 200 mm ENTERRADA (01/01/2010)
76 m × 27.47 = 2087.72
Colector de saneamiento enterrado de PVC de pared compacta de color teja y rigidez 2 kN/m2; con un diámetro 200 mm y de unión por junta elástica. Colocado en zanja, sobre una cama de arena de río de 10 cm debidamente compactada y nivelada, relleno lateralmente y superiormente hasta 10 cm por encima de la generatriz con la misma arena; compactando esta hasta los riñones. Con p.p. de medios auxiliares y sin incluir la excavación ni el tapado posterior de las zanjas. Totalmente colocado y rematado segun CTE-HS-5, instrucciones de la D.F. y detalles de Proyecto.

| Código | Ud | Descripción | Rendimiento | Precio | Importe |
|---|---|---|---|---|---|
| O01OA030 | h | Oficial primera | 0.28 | 15.86 | 4.44 |
| O01OA060 | h | Peón especializado | 0.28 | 13 | 3.64 |
| P01AA020 | m3 | Arena de río 0/6 mm | 0.389 | 17.09 | 6.65 |
| P02CVM020 | Ud | Manguito H-H PVC s/tope junta elástica DN200 mm (material; 02/01/2016) | 0.2 | 20.54 | 4.11 |
| P02CVW010 | kg | Lubricante tubos PVC junta elástica | 0.005 | 9.93 | 0.05 |
| P02TVO020 | m | Tubo PVC liso junta elástica SN2 D=200 mm (material; 01/01/2010) | 1 | 7.77 | 7.77 |
| %PM0000000100 | % | Medios auxiliares | 1 % | 26.66 | 0.27 |
| %CI2 | % | Costes Indirectos | 2 % | 26.93 | 0.54 |
|  |  | Total |  |  | 27.47 |

| Medición | Uds. | Largo | Parcial |
|---|---|---|---|
|  | 1 | 57 | 57.00 |
|  | 1 | 19 | 19.00 |
| Total |  |  | 76 |

**02.08** m TUBERIA PVC 250 mm ENTERRADA (01/01/2010)
109.5 m × 45.19 = 4948.31
Colector de saneamiento enterrado de PVC de pared compacta de color teja y rigidez 2 kN/m2; con un diámetro 250 mm y de unión por junta elástica. Colocado en zanja, sobre una cama de arena de río de 10 cm debidamente compactada y nivelada, relleno lateralmente y superiormente hasta 10 cm por encima de la generatriz con la misma arena; compactando esta hasta los riñones. Con p.p. de medios auxiliares y sin incluir la excavación ni el tapado posterior de las zanjas. Totalmente colocado y rematado segun CTE-HS-5, instrucciones de la D.F. y detalles de Proyecto.

| Código | Ud | Descripción | Rendimiento | Precio | Importe |
|---|---|---|---|---|---|
| O01OA030 | h | Oficial primera | 0.29 | 15.86 | 4.60 |
| O01OA060 | h | Peón especializado | 0.29 | 13 | 3.77 |
| P01AA020 | m3 | Arena de río 0/6 mm | 0.4 | 17.09 | 6.84 |
| P02CVM030 | Ud | Manguito H-H PVC s/tope junta elástica DN250 mm (material; 02/01/2016) | 0.2 | 70.13 | 14.03 |
| P02CVW010 | kg | Lubricante tubos PVC junta elástica | 0.006 | 9.93 | 0.06 |
| P02TVO120 | m | Tubo PVC liso junta elástica SN4 D=250 mm (material; 01/01/2010) | 1 | 14.56 | 14.56 |
| %PM0000000100 | % | Medios auxiliares | 1 % | 43.86 | 0.44 |
| %CI2 | % | Costes Indirectos | 2 % | 44.30 | 0.89 |
|  |  | Total |  |  | 45.19 |

| Medición | Uds. | Largo | Parcial |
|---|---|---|---|
|  | 1 | 38 | 38.00 |
|  | 1 | 7.5 | 7.50 |
|  | 1 | 23 | 23.00 |
|  | 1 | 25 | 25.00 |
|  | 1 | 16 | 16.00 |
| Total |  |  | 109.5 |

**02.09** m TUBERIA PVC 315 mm ENTERRADA (01/01/2010)
19.5 m × 66.27 = 1292.27
Colector de saneamiento enterrado de PVC de pared estructurada de color teja y rigidez 4 kN/m2; con un diámetro 315 mm y de unión por junta elástica. Colocado en zanja, sobre una cama de arena de río de 10 cm debidamente compactada y nivelada, relleno lateralmente y superiormente hasta 10 cm por encima de la generatriz con la misma arena; compactando esta hasta los riñones. Con p.p. de medios auxiliares y sin incluir la excavación ni el tapado posterior de las zanjas, Totalmente colocado y rematado segun CTE-HS-5, instrucciones de la D.F. y detalles de Proyecto.

| Código | Ud | Descripción | Rendimiento | Precio | Importe |
|---|---|---|---|---|---|
| O01OA030 | h | Oficial primera | 0.3 | 15.86 | 4.76 |
| O01OA060 | h | Peón especializado | 0.3 | 13 | 3.90 |
| P01AA020 | m3 | Arena de río 0/6 mm | 0.411 | 17.09 | 7.02 |
| P02CVM040 | Ud | Manguito H-H PVC s/tope junta elástica DN315 mm (material; 02/01/2016) | 0.2 | 111.66 | 22.33 |
| P02CVW010 | kg | Lubricante tubos PVC junta elástica | 0.007 | 9.93 | 0.07 |
| P02TVE025 | m | Tubo PVC estructurado junta elástica SN4 D=315 mm (material; 01/01/2010) | 1 | 26.25 | 26.25 |
| %PM0000000100 | % | Medios auxiliares | 1 % | 64.33 | 0.64 |
| %CI2 | % | Costes Indirectos | 2 % | 64.97 | 1.30 |
|  |  | Total |  |  | 66.27 |

| Medición | Uds. | Largo | Parcial |
|---|---|---|---|
|  | 1 | 7.5 | 7.50 |
|  | 1 | 12 | 12.00 |
| Total |  |  | 19.5 |

**02.10** m TUBERIA PVC 350 mm ENTERRADA (01/01/2010)
10 m × 75.68 = 756.80
Colector de saneamiento enterrado de PVC de pared estructurada de color teja y rigidez 4 kN/m2; con un diámetro 350 mm y de unión por junta elástica. Colocado en zanja, sobre una cama de arena de río de 10 cm debidamente compactada y nivelada, relleno lateralmente y superiormente hasta 10 cm por encima de la generatriz con la misma arena; compactando esta hasta los riñones. Con p.p. de medios auxiliares y sin incluir la excavación ni el tapado posterior de las zanjas, Totalmente colocado y rematado segun CTE-HS-5, instrucciones de la D.F. y detalles de Proyecto.

| Código | Ud | Descripción | Rendimiento | Precio | Importe |
|---|---|---|---|---|---|
| O01OA030 | h | Oficial primera | 0.39 | 15.86 | 6.19 |
| O01OA060 | h | Peón especializado | 0.39 | 13 | 5.07 |
| P01AA020 | m3 | Arena de río 0/6 mm | 0.474 | 17.09 | 8.10 |
| P02CVW010 | kg | Lubricante tubos PVC junta elástica | 0.01 | 9.93 | 0.10 |
| P02TV0500 | m | Tubo PVC liso junta elástica SN4 D=350 mm (material; 05/12/2017) | 1 | 29.5 | 29.50 |
| P02CVM050 | Ud | Manguito H-H PVC s/tope junta elástica DN350 mm (material; 09/04/2018) | 0.2 | 122.5 | 24.50 |
| %PM0000000100 | % | Medios auxiliares | 1 % | 73.46 | 0.73 |
| %CI2 | % | Costes Indirectos | 2 % | 74.19 | 1.48 |
|  |  | Total |  |  | 75.68 |

**02.11** Ud ARQUETA REGISTRABLE 50X50 (01/01/2010)
6 Ud × 106.86 = 641.16
Arqueta prefabricada registrable de hormigón en masa con refuerzo de zuncho perimetral en la parte superior de 50x50x50 cm, medidas interiores, completa: con tapa y marco de hormigón y formación de agujeros para conexiones de tubos. Colocada sobre solera de hormigón en masa HM-20/P/40/I de 10 cm de espesor y p.p. de sellado para junta estanca y medios auxiliares, sin incluir la excavación ni el relleno perimetral posterior. Totalmente rematada segun CTE-HS-5 instrucciones de la D.F. y detalles de Proyecto.

| Código | Ud | Descripción | Rendimiento | Precio | Importe |
|---|---|---|---|---|---|
| O01OA030 | h | Oficial primera | 0.66 | 15.86 | 10.47 |
| O01OA060 | h | Peón especializado | 1.32 | 13 | 17.16 |
| M05RN020 | h | Retrocargadora neumáticos 75 cv | 0.14 | 29.6 | 4.14 |
| P01HA021 | m3 | Hormigón HA-25/P/40/IIa central | 0.038 | 47 | 1.79 |
| P02EAH030 | Ud | Arqueta HM c/zuncho sup-fondo ciego 50x50x100 cm (material; 01/01/2010) | 1 | 39.38 | 39.38 |
| P02EAT100 | Ud | Tapa/marco cuadrada HM 50x50 cm (material; 01/01/2010) | 1 | 24.55 | 24.55 |
| P06WJ140 | Ud | Masilla sellado juntas MasterSeal NP 474 (material; 02/01/2016) | 1 | 6.23 | 6.23 |
| %PM0000000100 | % | Medios auxiliares | 1 % | 103.72 | 1.04 |
| %CI2 | % | Costes Indirectos | 2 % | 104.76 | 2.10 |
|  |  | Total |  |  | 106.86 |

**02.12** Ud ARQUETA PASO 50X50 (01/01/2010)
36 Ud × 106.86 = 3846.96
Arqueta prefabricada abierta de hormigón en masa con refuerzo de zuncho perimetral en la parte superior, de 50x50x50 cm. medidas interiores, completa: con reja y marco de hormigón y formación de agujeros para conexiones de tubos. Colocada sobre solera de hormigón en masa HM-20/P/40/I de 10 cm. de espesor y p.p. de sellado para junta estanca y medios auxiliares, sin incluir la excavación ni el relleno perimetral posterior. Totalmente rematada segun CTE-HS-5 instrucciones de la D.F. y detalles de Proyecto.

| Código | Ud | Descripción | Rendimiento | Precio | Importe |
|---|---|---|---|---|---|
| O01OA030 | h | Oficial primera | 0.66 | 15.86 | 10.47 |
| O01OA060 | h | Peón especializado | 1.32 | 13 | 17.16 |
| M05RN020 | h | Retrocargadora neumáticos 75 cv | 0.14 | 29.6 | 4.14 |
| P01HM020 | m3 | Hormigón HA-25/P/40/IIa central | 0.038 | 47 | 1.79 |
| P02EAH030 | Ud | Arqueta HM c/zuncho sup-fondo ciego 50x50x100 cm | 1 | 39.38 | 39.38 |
| P02EAT100 | Ud | Tapa/marco cuadrada HM 50x50 cm | 1 | 24.55 | 24.55 |
| P06WJ140 | Ud | Masilla sellado juntas MasterSeal NP 474 | 1 | 6.23 | 6.23 |
| %PM0000000100 | % | Medios auxiliares | 1 % | 103.72 | 1.04 |
| %CI2 | % | Costes Indirectos | 2 % | 104.76 | 2.10 |
|  |  | Total |  |  | 106.86 |

**02.13** Ud ARQUETA SIFONICA REGISTRABLE 50X50 (01/01/2010)
2 Ud × 114.24 = 228.48
Arqueta sifónica prefabricada de hormigón en masa con refuerzo de zuncho perimetral en la parte superior de 50x50x50 cm, medidas interiores, completa: con tapa, marco de hormigón y clapeta sifónica y formación de agujeros para conexiones de tubos. Colocada sobre solera de hormigón en masa HM-20/P/40/I de 10 cm de espesor y p.p. de sellado para junta estanca y medios auxiliares, sin incluir la excavación ni el relleno perimetral posterior. Totalmente rematada segun CTE-HS-5 instrucciones de la D.F. y detalles de Proyecto.

| Código | Ud | Descripción | Rendimiento | Precio | Importe |
|---|---|---|---|---|---|
| O01OA030 | h | Oficial primera | 0.66 | 15.86 | 10.47 |
| O01OA060 | h | Peón especializado | 1.32 | 13 | 17.16 |
| M05RN020 | h | Retrocargadora neumáticos 75 cv | 0.14 | 29.6 | 4.14 |
| P01HM020 | m3 | Hormigón HA-25/P/40/IIa central | 0.038 | 47 | 1.79 |
| P02EAH030 | Ud | Arqueta HM c/zuncho sup-fondo ciego 50x50x100 cm | 1 | 39.38 | 39.38 |
| P02EAT100 | Ud | Tapa/marco cuadrada HM 50x50 cm | 1 | 24.55 | 24.55 |
| P02EAT180 | Ud | Tapa p/sifonar arqueta HA 50x50 cm (material; 01/01/2010) | 1 | 7.17 | 7.17 |
| P06WJ140 | Ud | Masilla sellado juntas MasterSeal NP 474 | 1 | 6.23 | 6.23 |
| %PM0000000100 | % | Medios auxiliares | 1 % | 110.89 | 1.11 |
| %CI2 | % | Costes Indirectos | 2 % | 112.00 | 2.24 |
|  |  | Total |  |  | 114.24 |

**02.14** Ud ARQUETA SIFÓNICA REGISTRABLE 75x75 (01/01/2010)
2 Ud × 190 = 380.00
Arqueta sifónica registrable prefabricada de hormigón en masa con refuerzo de zuncho perimetral en la parte superior de 75x75x150 cm, medidas interiores, completa: con tapa, marco de hormigón y clapeta sifónica y formación de agujeros para conexiones de tubos. Colocada sobre solera de hormigón en masa HM-20/P/40/I de 10 cm de espesor y p.p. de sellado para junta estanca y medios auxiliares, sin incluir la excavación ni el relleno perimetral posterior. Totalmente rematada segun CTE-HS-5 instrucciones de la D.F. y detalles de Proyecto.

| Código | Ud | Descripción | Rendimiento | Precio | Importe |
|---|---|---|---|---|---|
| M05EN020 | h | Excavadora hidráulica neumáticos 84 cv (maquinaria; 02/01/2016) | 0.2 | 39.83 | 7.97 |
| O01OA030 | h | Oficial primera | 0.6 | 15.86 | 9.52 |
| O01OA060 | h | Peón especializado | 1.2 | 13 | 15.60 |
| P01HM020 | m3 | Hormigón HA-25/P/40/IIa central | 0.049 | 47 | 2.30 |
| P02EAH043 | Ud | Arqueta HM c/zuncho sup-fondo ciego 75x75x150 cm (material; 01/01/2010) | 1 | 107.6 | 107.60 |
| P02EAT040 | Ud | Tapa cuadrada HA e=6 cm 75x75 cm (material; 01/01/2010) | 1 | 24.96 | 24.96 |
| P02EAT210 | Ud | Tapa p/sifonar arqueta HA 75x75 cm (material; 09/04/2018) | 1 | 10.25 | 10.25 |
| P06WJ140 | Ud | Masilla sellado juntas MasterSeal NP 474 | 1 | 6.23 | 6.23 |
| %PM0000000100 | % | Medios auxiliares | 1 % | 184.43 | 1.84 |
| %CI2 | % | Costes Indirectos | 2 % | 186.27 | 3.73 |
|  |  | Total |  |  | 190 |

Claves: interior, tapa, agujero, relleno, refuerzo, conexión, zuncho, auxiliar, masa, excavación, marco, medio, solera, colocación, prefabricado, sifón, arqueta, hormigón, tubo, perímetro

**02.15** Ud IMBORNAL SIFONICO 50X30 (01/01/2010)
6 Ud × 65.47 = 392.82
Imbornal sifónico prefabricado de hormigón armado, para recogida de aguas pluviales, de 50x30x60 cm de medidas interiores, con rejilla de fundición, colocado sobre solera de hormigón en masa HM-20/P/40/I de 15 cm de espesor, instalado y conexionado a la red general de desagüe, y con p.p. de medios auxiliares, sin incluir la excavación, ni el relleno perimetral posterior. Totalmente rematado segun CTE-HS-5 instrucciones de la D.F. y detalles de Proyecto.

| Código | Ud | Descripción | Rendimiento | Precio | Importe |
|---|---|---|---|---|---|
| O01OA030 | h | Oficial primera | 0.25 | 15.86 | 3.97 |
| O01OA060 | h | Peón especializado | 0.5 | 13 | 6.50 |
| P01HM020 | m3 | Hormigón HA-25/P/40/IIa central | 0.04 | 47 | 1.88 |
| P02EI007 | Ud | Imbornal prefabricado hormigón 50x30x60 cm (material; 01/01/2010) | 1 | 22.74 | 22.74 |
| P02ECF100 | Ud | Rejilla plana fundición 30x30x3,5 cm (material; 01/01/2010) | 1 | 28.46 | 28.46 |
| %PM0000000100 | % | Medios auxiliares | 1 % | 63.55 | 0.64 |
| %CI2 | % | Costes Indirectos | 2 % | 64.19 | 1.28 |
|  |  | Total |  |  | 65.47 |

**02.16** m CANALETA HORMIGON POLIMERO 1000X130X150mm C7 REJILLA GALVANIZADA (01/01/2010)
186.5 m × 38.42 = 7165.33
Canaleta de drenaje superficial formada por piezas prefabricadas de hormigón polímero de 1000x130x150 mm de medidas exteriores, sin pendiente incorporada y con rejilla de chapa galvanizada de medidas superficiales 1000x130x20 mm, colocadas sobre cama de arena de río compactada, incluso con p.p. de piezas especiales y pequeño material, montado, nivelado y con p.p. de medios auxiliares. Totalmente rematado segun CTE-HS-5 instrucciones de la D.F. y detalles de Proyecto.

| Código | Ud | Descripción | Rendimiento | Precio | Importe |
|---|---|---|---|---|---|
| O01OA030 | h | Oficial primera | 0.3 | 15.86 | 4.76 |
| O01OA050 | h | Ayudante (mano de obra) | 0.3 | 13.68 | 4.10 |
| P01AA020 | m3 | Arena de río 0/6 mm | 0.04 | 17.09 | 0.68 |
| P02ECH010 | Ud | Canaleta hormigón polímero 1000x130x150 mm s/rejilla (material; 21/04/2018) | 1 | 15.4 | 15.40 |
| P02ECH050 | Ud | Rejilla galvanizada 1000x130x20 mm (material; 21/04/2018) | 1 | 11.01 | 11.01 |
| P01DW090 | Ud | Pequeño material (material; 01/01/2010) | 1 | 1.35 | 1.35 |
| %PM0000000100 | % | Medios auxiliares | 1 % | 37.30 | 0.37 |
| %CI2 | % | Costes Indirectos | 2 % | 37.67 | 0.75 |
|  |  | Total |  |  | 38.42 |

| Medición | Uds. | Largo | Parcial |
|---|---|---|---|
|  | 1 | 25 | 25.00 |
|  | 1 | 6 | 6.00 |
|  | 1 | 55 | 55.00 |
|  | 1 | 3 | 3.00 |
|  | 1 | 7.5 | 7.50 |
|  | 1 | 5 | 5.00 |
|  | 1 | 2 | 2.00 |
|  | 2 | 13 | 26.00 |
|  | 1 | 57 | 57.00 |
| Total |  |  | 186.5 |

**02.17** Ud SUMIDERO SIFÓNICO PVC C/REJILLA PVC 300x300 mm SI 90-110 mm (01/01/2010)
16 Ud × 32.74 = 523.84
Sumidero sifónico de PVC con rejilla de PVC de 300x300 mm y con salida integrada de 90-110 mm; para recogida de aguas pluviales o de locales húmedos, instalado y conexionado a la red general de desagüe, incluso con p.p. de pequeño material de agarre y medios auxiliares, y sin incluir arqueta de apoyo. Totalmente rematado segun CTE-HS-5 instrucciones de la D.F. y detalles de Proyecto.

| Código | Ud | Descripción | Rendimiento | Precio | Importe |
|---|---|---|---|---|---|
| O01OB170 | h | Oficial 1ª fontanero calefactor (mano de obra) | 0.45 | 16.05 | 7.22 |
| P02EDS030 | Ud | Sumidero sifónico c/reja PVC L=300 mm s.integrada D=90-110 mm (material; 01/01/2010) | 1 | 23.21 | 23.21 |
| P01DW090 | Ud | Pequeño material | 1 | 1.35 | 1.35 |
| %PM0000000100 | % | Medios auxiliares | 1 % | 31.78 | 0.32 |
| %CI2 | % | Costes Indirectos | 2 % | 32.10 | 0.64 |
|  |  | Total |  |  | 32.74 |

Claves: conexión, medio, auxiliar, arqueta, sumidero, apoyo, PVC, desagüe, rejilla, salida, agua, local, humedad, sifón, red, material, agarre

**02.18** m TUBO DRENAJE PVC CORRUGADO DOBLE SN4 D=160 mm (01/01/2010)
400.5 m × 18 = 7209.00
Tubería de drenaje enterrada de PVC corrugado doble circular ranurado de diámetro nominal 160 mm y rigidez esférica SN4 kN/m2 (con manguito incorporado). Colocada sobre cama de arena de río de 10 cm de espesor, revestida con geotextil de 125 g/m2 y rellena con grava filtrante 25 cm por encima del tubo con cierre de doble solapa del paquete filtrante (realizado con el propio geotextil). Con p.p. de medios auxiliares, sin incluir la excavación de la zanja ni el tapado posterior de la misma por encima de la grava. Totalmente rematado segun CTE-HS-5 instrucciones de la D.F. y detalles de Proyecto.

| Código | Ud | Descripción | Rendimiento | Precio | Importe |
|---|---|---|---|---|---|
| O01OA030 | h | Oficial primera | 0.1 | 15.86 | 1.59 |
| O01OA060 | h | Peón especializado | 0.1 | 13 | 1.30 |
| P01AA020 | m3 | Arena de río 0/6 mm | 0.066 | 17.09 | 1.13 |
| P01AG130 | m3 | Grava machaqueo 40/80 mm (material; 21/04/2018) | 0.25 | 14.5 | 3.63 |
| P02RVC090 | m | Tubo drenaje PVC corrugado doble SN4 DN160 mm (material; 21/04/2018) | 1 | 7.6 | 7.60 |
| P06GP040 | m2 | Geotextil polipropileno no tejido 125 g/m2 (material; 02/01/2016) | 2.47 | 0.9 | 2.22 |
| %PM0000000100 | % | Medios auxiliares | 1 % | 17.47 | 0.17 |
| %CI2 | % | Costes Indirectos | 2 % | 17.64 | 0.35 |
|  |  | Total |  |  | 18 |

Claves: colocación, PVC, corrugado, doble, tubería, circulación, diámetro, rigidez, tubo, ranura, drenaje, tapa, esfera, revestir, areno, cierre, geotextil, relleno, grava, filtro, medio, auxiliar, excavación, zanja, río, solapa, manguito

| Medición | Uds. | Largo | Parcial |
|---|---|---|---|
|  | 1 | 25 | 25.00 |
|  | 2 | 15 | 30.00 |
|  | 1 | 66 | 66.00 |
|  | 2 | 27 | 54.00 |
|  | 1 | 2 | 2.00 |
|  | 1 | 17 | 17.00 |
|  | 1 | 3.5 | 3.50 |
|  | 1 | 23.5 | 23.50 |
|  | 1 | 64 | 64.00 |
|  | 2 | 6.5 | 13.00 |
|  | 1 | 4.5 | 4.50 |
|  | 1 | 24 | 24.00 |
|  | 1 | 12 | 12.00 |
|  | 1 | 62 | 62.00 |
| Total |  |  | 400.5 |

## 03 CIMENTACION Y HORMIGONES (01/01/2010)
Importe: 480005.74

**03.01** m3 HORMIGÓN LIMPIEZA HM-20/P/20/I CIM.V.GRÚA (22/11/2017)
179.38 m3 × 63 = 11300.94
Hormigón HM-20/P/20/I elaborado en central, para limpieza y nivelado de fondos de cimentación, i/vertido con grúa, vibrado y colocación. Según normas NTE-CSZ, EHE-08 y CTE-SE-C. Componentes del hormigón con marcado CE y DdP (Declaración de prestaciones) según Reglamento (UE) 305/2011.

| Código | Ud | Descripción | Rendimiento | Precio | Importe |
|---|---|---|---|---|---|
| E04CMM070 | m3 | HORMIGÓN LIMPIEZA HM-20/P/20/I CIM.V.MANUAL | 1 | 52.57 | 52.57 |
| M02GT002 | h | Grúa pluma 40 m./0,75 t (maquinaria; 21/04/2018) | 0.4 | 21.45 | 8.58 |
| %PM0000000100 | % | Medios auxiliares | 1 % | 61.15 | 0.61 |
| %CI2 | % | Costes Indirectos | 2 % | 61.76 | 1.24 |
|  |  | Total |  |  | 63 |

Claves: marco, grúa, cimiento, colocación, vibración, círculo, componente, elaboración, limpieza, hormigón, central, nivel, norma

| Medición | Uds. | Largo | Ancho | Alto | Parcial |
|---|---|---|---|---|---|
| ZAPATAS PUNTUALES |  |  |  |  |  |
| PA04 | 1 | 2.6 | 2 | 0.1 | 0.52 |
| PA05,PA10,PA17 | 3 | 2 | 2 | 0.1 | 1.20 |
| PA06 | 1 | 2.8 | 2.8 | 0.1 | 0.78 |
| PA07 | 1 | 2.6 | 2.6 | 0.1 | 0.68 |
| PA08 | 1 | 2 | 2 | 0.1 | 0.40 |
| PA09 | 1 | 2.6 | 2.2 | 0.1 | 0.57 |
| PA11,PA15 | 2 | 2.2 | 2.2 | 0.1 | 0.97 |
| PA12 | 1 | 2.2 | 2.2 | 0.1 | 0.48 |
| PA14 | 1 | 2.4 | 2.4 | 0.1 | 0.58 |
| PA16 | 1 | 2.2 | 2.2 | 0.1 | 0.48 |
| PA18,PA19 | 2 | 2.2 | 2.2 | 0.1 | 0.97 |
| B06,PB11,PB16 | 3 | 2 | 2 | 0.1 | 1.20 |
| PB07 | 1 | 2.2 | 2.2 | 0.1 | 0.48 |
| PB08,PB09 | 2 | 2.4 | 2.4 | 0.1 | 1.15 |
| PB12 | 1 | 2.6 | 2.6 | 0.1 | 0.68 |
| PB13,PB14 | 2 | 2.4 | 2.4 | 0.1 | 1.15 |
| PB17 | 1 | 2.2 | 2.2 | 0.1 | 0.48 |
| PC02,PC21 | 2 | 2.4 | 2.4 | 0.1 | 1.15 |
| PC03 | 1 | 2.6 | 2.6 | 0.1 | 0.68 |
| PC08 | 1 | 2.6 | 2.6 | 0.1 | 0.68 |
| PC09 | 1 | 2.8 | 2.8 | 0.1 | 0.78 |
| PC14,PC15 | 2 | 2.4 | 2.4 | 0.1 | 1.15 |
| PC20 | 1 | 2.2 | 2.2 | 0.1 | 0.48 |
| PLC04,PLC11.PLD29 | 3 | 3 | 3 | 0.1 | 2.70 |
| PLC05 | 1 | 3.2 | 3.2 | 0.1 | 1.02 |
| PLC10,PLC23 | 2 | 2.8 | 2.8 | 0.1 | 1.57 |
| PLC16 | 1 | 2.6 | 2.6 | 0.1 | 0.68 |
| PLC17 | 1 | 2.6 | 2.6 | 0.1 | 0.68 |
| PLC22 | 1 | 2.8 | 2.8 | 0.1 | 0.78 |
| PLD01 | 1 | 2 | 2 | 0.1 | 0.40 |
| PLD02 | 1 | 2 | 2 | 0.1 | 0.40 |
| PLD03,PLD04 | 2 | 2 | 2 | 0.1 | 0.80 |
| PLD06 | 1 | 3.4 | 3.4 | 0.1 | 1.16 |
| PLD07,PLD08 | 2 | 3.4 | 3.4 | 0.1 | 2.31 |
| PLD09 | 1 | 3.4 | 3.4 | 0.1 | 1.16 |
| PLD10 | 1 | 2.2 | 2.2 | 0.1 | 0.48 |
| PLD12 | 1 | 3.2 | 3.2 | 0.1 | 1.02 |
| PLD13,PLD14,PLD22 | 3 | 3 | 3 | 0.1 | 2.70 |
| PLD15 | 1 | 3.4 | 3.4 | 0.1 | 1.16 |
| PLD16 | 1 | 2.4 | 2.4 | 0.1 | 0.58 |
| PLD19 | 1 | 2.8 | 2.8 | 0.1 | 0.78 |
| PLD20 | 1 | 2.8 | 2.8 | 0.1 | 0.78 |
| PLD21 | 1 | 2.8 | 2.8 | 0.1 | 0.78 |
| PLD23 | 1 | 2.4 | 2.4 | 0.1 | 0.58 |
| PLD24,PLD26,PLD27 | 3 | 2 | 2 | 0.1 | 1.20 |
| PLD30,PLD31 | 2 | 3 | 3 | 0.1 | 1.80 |
| PLD32 | 1 | 3.2 | 3.2 | 0.1 | 1.02 |
| (PA13-PC01) | 1 | 2.8 | 2.4 | 0.1 | 0.67 |
| (PA20-PB01) | 1 | 1.6 | 1.2 | 0.1 | 0.19 |
| (PB02-PA21) | 1 | 2 | 1.6 | 0.1 | 0.32 |
| (PB03-PA22) | 1 | 2 | 1.6 | 0.1 | 0.32 |
| (PB04-PA23) | 1 | 2.2 | 1.6 | 0.1 | 0.35 |
| (PB10-PC13) | 1 | 2.4 | 2 | 0.1 | 0.48 |
| (PB15-PC19) | 1 | 2.4 | 2 | 0.1 | 0.48 |
| (PLD05-PLC06) | 1 | 3.6 | 2.8 | 0.1 | 1.01 |
| (PLD11-PLC12) | 1 | 3.2 | 2.4 | 0.1 | 0.77 |
| (PLD18-PLC18) | 1 | 3 | 2.4 | 0.1 | 0.72 |
| (PLD28-PLC24) | 1 | 3 | 2.6 | 0.1 | 0.78 |
| (PB05-PC07-PA24) | 1 | 2.4 | 2.4 | 0.1 | 0.58 |
| RIOSTRAS R1 | 7 | 2.5 | 0.4 | 0.1 | 0.70 |
|  | 10 | 3 | 0.4 | 0.1 | 1.20 |
|  | 9 | 2.2 | 0.4 | 0.1 | 0.79 |
|  | 10 | 1.5 | 0.4 | 0.1 | 0.60 |
|  | 8 | 3.5 | 0.4 | 0.1 | 1.12 |
|  | 3 | 4.5 | 0.4 | 0.1 | 0.54 |
|  | 3 | 4 | 0.4 | 0.1 | 0.48 |
|  | 1 | 2.7 | 0.4 | 0.1 | 0.11 |
|  | 3 | 1.75 | 0.4 | 0.1 | 0.21 |
|  | 1 | 4.25 | 0.4 | 0.1 | 0.17 |
|  | 1 | 7 | 0.4 | 0.1 | 0.28 |
|  | 4 | 6 | 0.4 | 0.1 | 0.96 |
|  | 2 | 6.5 | 0.4 | 0.1 | 0.52 |
|  | 3 | 7.5 | 0.4 | 0.1 | 0.90 |
|  | 2 | 5.5 | 0.4 | 0.1 | 0.44 |
| RIOSTRAS R2 | 5 | 4.5 | 0.6 | 0.1 | 1.35 |
|  | 16 | 4 | 0.6 | 0.1 | 3.84 |
|  | 9 | 3.5 | 0.6 | 0.1 | 1.89 |
|  | 8 | 1.5 | 0.6 | 0.1 | 0.72 |
|  | 3 | 5.75 | 0.6 | 0.1 | 1.04 |
|  | 5 | 5.5 | 0.6 | 0.1 | 1.65 |
|  | 5 | 1 | 0.6 | 0.1 | 0.30 |
|  | 2 | 7 | 0.6 | 0.1 | 0.84 |
|  | 2 | 7.5 | 0.6 | 0.1 | 0.90 |
|  | 4 | 6.5 | 0.6 | 0.1 | 1.56 |
|  | 1 | 5 | 0.6 | 0.1 | 0.30 |
|  | 2 | 6 | 0.6 | 0.1 | 0.72 |
| ASCENSORES | 2 | 2.4 | 2.4 | 0.1 | 1.15 |
| SALA ASPIRACION | 1 | 8.5 | 5 | 0.1 | 4.25 |
| ZAPATAS CORRIDAS |  |  |  |  |  |
| M1 |  |  |  |  |  |
| VIA ROMA | 1 | 55 | 3.2 | 0.1 | 17.60 |
| MEDIANERIA NORTE | 1 | 8.5 | 3.2 | 0.1 | 2.72 |
|  | 1 | 26 | 3.2 | 0.1 | 8.32 |
|  | 1 | 63 | 3.2 | 0.1 | 20.16 |
| M2 | 1 | 12.25 | 1.75 | 0.1 | 2.14 |
|  | 1 | 5.25 | 1.75 | 0.1 | 0.92 |
| M3 |  |  |  |  |  |
| CALLE TERMINILLO | 1 | 65.5 | 4.1 | 0.1 | 26.86 |
| M5 |  |  |  |  |  |
| CERRAMIENTO SUR | 1 | 48.5 | 3.4 | 0.1 | 16.49 |
| M4 | 1 | 16 | 2 | 0.1 | 3.20 |
| ESCALERAS |  |  |  |  |  |
| NUCLEOS A /B | 2 | 1.5 | 0.5 | 0.1 | 0.15 |
| TRAMO RECTO | 1 | 2 | 0.5 | 0.1 | 0.10 |
| SALA ASPIRACION | 1 | 1 | 0.5 | 0.1 | 0.05 |
| EXTERIORES | 1 | 2.2 | 0.5 | 0.1 | 0.11 |
|  | 1 | 2.5 | 0.5 | 0.1 | 0.13 |
| Total |  |  |  |  | 179.38 |

**03.02** m3 HORMIGÓN HARMADO EN CIMIENTOS (01/01/2010)
1305.12 m3 × 130.15 = 169861.37
Hormigón armado HA-25/P/40/lla, elaborado en central en relleno de zapatas y zanjas de cimentación, incluso armadura de acero B 500 S segun cuantias de Proyecto (84 kg/m3), con p.p. de armaduras de arranque de pilares, despuntes, encofrado y desencofrado, vertido por medios manuales, colocación de armaduras, vibrado y curado, medios auxiliares y costes indirectos, totalmente rematado. Componentes del hormigón y acero con marcado CE y DdP (Declaración de prestaciones) según Reglamento (UE) 305/2011. Medido en perfil teorico y realizado segun normas NTE-CSZ , EHE-08 y CTE-SE-C, instrucciones de la DF y detalles de Proyecto.

| Código | Ud | Descripción | Rendimiento | Precio | Importe |
|---|---|---|---|---|---|
| E04CAM020 | m3 | HORMIGÓN HA-25/P/40/IIa CIM.V.MANUAL (02/01/2016) | 1 | 108.51 | 108.51 |
| E04CE020 | m2 | ENCOFRADO MADERA ZAPATAS, VIGAS RIOS. Y ENCEPADOS (01/01/2010) | 1.25 | 7.4 | 9.25 |
| M02GT002 | h | Grúa pluma 40 m./0,75 t | 0.4 | 21.45 | 8.58 |
| %PM0000000100 | % | Medios auxiliares | 1 % | 126.34 | 1.26 |
| %CI2 | % | Costes Indirectos | 2 % | 127.60 | 2.55 |
|  |  | Total |  |  | 130.15 |

Claves: vertedero, hormigón, zanja, armadura, elaboración, central, zapata, relleno, vibración, colocación, norma, componente, acero, marco, cimiento, círculo, grúa

| Medición | Uds. | Largo | Ancho | Alto | Parcial |
|---|---|---|---|---|---|
| ZAPATAS PUNTUALES |  |  |  |  |  |
| PA04 | 1 | 2.6 | 2 | 0.55 | 2.86 |
| PA05,PA10,PA17 | 3 | 2 | 2 | 0.7 | 8.40 |
| PA06 | 1 | 2.8 | 2.8 | 0.6 | 4.70 |
| PA07 | 1 | 2.6 | 2.6 | 0.6 | 4.06 |
| PA08 | 1 | 2 | 2 | 0.55 | 2.20 |
| PA09 | 1 | 2.6 | 2.2 | 0.55 | 3.15 |
| PA11,PA15 | 2 | 2.2 | 2.2 | 0.55 | 5.32 |
| PA12 | 1 | 2.2 | 2.2 | 0.55 | 2.66 |
| PA14 | 1 | 2.4 | 2.4 | 0.6 | 3.46 |
| PA16 | 1 | 2.2 | 2.2 | 0.55 | 2.66 |
| PA18,PA19 | 2 | 2.2 | 2.2 | 0.55 | 5.32 |
| B06,PB11,PB16 | 3 | 2 | 2 | 0.55 | 6.60 |
| PB07 | 1 | 2.2 | 2.2 | 0.55 | 2.66 |
| PB08,PB09 | 2 | 2.4 | 2.4 | 0.6 | 6.91 |
| PB12 | 1 | 2.6 | 2.6 | 0.6 | 4.06 |
| PB13,PB14 | 2 | 2.4 | 2.4 | 0.6 | 6.91 |
| PB17 | 1 | 2.2 | 2.2 | 0.55 | 2.66 |
| PC02,PC21 | 2 | 2.4 | 2.4 | 0.6 | 6.91 |
| PC03 | 1 | 2.6 | 2.6 | 0.65 | 4.39 |
| PC08 | 1 | 2.6 | 2.6 | 0.6 | 4.06 |
| PC09 | 1 | 2.8 | 2.8 | 0.7 | 5.49 |
| PC14,PC15 | 2 | 2.4 | 2.4 | 0.6 | 6.91 |
| PC20 | 1 | 2.2 | 2.2 | 0.55 | 2.66 |
| PLC04,PLC11.PLD29 | 3 | 3 | 3 | 0.7 | 18.90 |
| PLC05 | 1 | 3.2 | 3.2 | 0.7 | 7.17 |
| PLC10,PLC23 | 2 | 2.8 | 2.8 | 0.7 | 10.98 |
| PLC16 | 1 | 2.6 | 2.6 | 0.6 | 4.06 |
| PLC17 | 1 | 2.6 | 2.6 | 0.65 | 4.39 |
| PLC22 | 1 | 2.8 | 2.8 | 0.65 | 5.10 |
| PLD01 | 1 | 2 | 2 | 0.55 | 2.20 |
| PLD02 | 1 | 2 | 2 | 0.55 | 2.20 |
| PLD03,PLD04 | 2 | 2 | 2 | 0.55 | 4.40 |
| PLD06 | 1 | 3.4 | 3.4 | 0.7 | 8.09 |
| PLD07,PLD08 | 2 | 3.4 | 3.4 | 0.7 | 16.18 |
| PLD09 | 1 | 3.4 | 3.4 | 0.7 | 8.09 |
| PLD10 | 1 | 2.2 | 2.2 | 0.55 | 2.66 |
| PLD12 | 1 | 3.2 | 3.2 | 0.7 | 7.17 |
| PLD13,PLD14,PLD22 | 3 | 3 | 3 | 0.7 | 18.90 |
| PLD15 | 1 | 3.4 | 3.4 | 0.7 | 8.09 |
| PLD16 | 1 | 2.4 | 2.4 | 0.55 | 3.17 |
| PLD19 | 1 | 2.8 | 2.8 | 0.65 | 5.10 |
| PLD20 | 1 | 2.8 | 2.8 | 0.6 | 4.70 |
| PLD21 | 1 | 2.8 | 2.8 | 0.65 | 5.10 |
| PLD23 | 1 | 2.4 | 2.4 | 0.55 | 3.17 |
| PLD24,PLD26,PLD27 | 3 | 2 | 2 | 0.55 | 6.60 |
| PLD30,PLD31 | 2 | 3 | 3 | 0.7 | 12.60 |
| PLD32 | 1 | 3.2 | 3.2 | 0.7 | 7.17 |
| (PA13-PC01) | 1 | 2.8 | 2.4 | 0.6 | 4.03 |
| (PA20-PB01) | 1 | 1.6 | 1.2 | 0.5 | 0.96 |
| (PB02-PA21) | 1 | 2 | 1.6 | 0.5 | 1.60 |
| (PB03-PA22) | 1 | 2 | 1.6 | 0.5 | 1.60 |
| (PB04-PA23) | 1 | 2.2 | 1.6 | 0.5 | 1.76 |
| (PB10-PC13) | 1 | 2.4 | 2 | 0.55 | 2.64 |
| (PB15-PC19) | 1 | 2.4 | 2 | 0.55 | 2.64 |
| (PLD05-PLC06) | 1 | 3.6 | 2.8 | 0.7 | 7.06 |
| (PLD11-PLC12) | 1 | 3.2 | 2.4 | 0.6 | 4.61 |
| (PLD18-PLC18) | 1 | 3 | 2.4 | 0.6 | 4.32 |
| (PLD28-PLC24) | 1 | 3 | 2.6 | 0.6 | 4.68 |
| (PB05-PC07-PA24) | 1 | 2.4 | 2.4 | 0.55 | 3.17 |
| ASCENSORES | 2 | 2.4 | 2.4 | 0.2 | 2.30 |
| SALA ASPIRACION | 1 | 8.5 | 5 | 0.2 | 8.50 |
| ZAPATAS CORRIDAS |  |  |  |  |  |
| M1 |  |  |  |  |  |
| VIA ROMA | 1 | 55 | 3.2 | 1 | 176.00 |
| MEDIANERIA NORTE | 1 | 8.5 | 3.2 | 1 | 27.20 |
|  | 1 | 26 | 3.2 | 1 | 83.20 |
|  | 1 | 63 | 3.2 | 1 | 201.60 |
| M2 |  |  |  |  |  |
| ESCALERA ADMINISTRACION | 1 | 12.25 | 1.75 | 0.55 | 11.79 |
| RAMPA ACCESO VEHICULOS | 1 | 5.25 | 1.75 | 0.55 | 5.05 |
| M3 |  |  |  |  |  |
| CALLE TERMINILLO | 1 | 65.5 | 4.1 | 1.15 | 308.83 |
| M5 |  |  |  |  |  |
| CERRAMIENTO SUR | 1 | 48.5 | 3.4 | 0.85 | 140.17 |
| M4 | 1 | 15.5 | 2 | 0.6 | 18.60 |
| ESCALERAS |  |  |  |  |  |
| NUCLEOS A /B | 2 | 1.5 | 0.5 | 0.3 | 0.45 |
| TRAMO RECTO | 1 | 2 | 0.5 | 0.3 | 0.30 |
| SALA ASPIRACION | 1 | 1 | 0.5 | 0.3 | 0.15 |
| EXTERIORES | 1 | 2.2 | 0.5 | 0.3 | 0.33 |
|  | 1 | 2.5 | 0.5 | 0.3 | 0.38 |
| Total |  |  |  |  | 1305.12 |

**03.03** m3 HORMIGON HARMADO EN RIOSTRAS R1 (01/01/2010)
45.1 m3 × 181.61 = 8190.61
Hormigón armado HA-25/P/40/lla, elaborado en central en relleno de vigas riostras de cimentación tipo R1, incluso armadura de acero B 500 S segun cuantias de Proyecto (84 kg/m3), con p.p. de despuntes, encofrado y desencofrado, vertido por medios manuales, colocación de armaduras, vibrado y curado, medios auxiliares y costes indirectos, totalmente rematado. Componentes del hormigón y acero con marcado CE y DdP (Declaración de prestaciones) según Reglamento (UE) 305/2011. Medido en perfil teorico de hormigon y realizado segun normas NTE-CSZ , EHE-08 y CTE-SE-C, instrucciones de la DF y detalles de Proyecto.

| Código | Ud | Descripción | Rendimiento | Precio | Importe |
|---|---|---|---|---|---|
| E04CAM020 | m3 | HORMIGÓN HA-25/P/40/IIa CIM.V.MANUAL | 1 | 108.51 | 108.51 |
| E04CE020 | m2 | ENCOFRADO MADERA ZAPATAS, VIGAS RIOS. Y ENCEPADOS | 8 | 7.4 | 59.20 |
| M02GT002 | h | Grúa pluma 40 m./0,75 t | 0.4 | 21.45 | 8.58 |
| %PM0000000100 | % | Medios auxiliares | 1 % | 176.29 | 1.76 |
| %CI2 | % | Costes Indirectos | 2 % | 178.05 | 3.56 |
|  |  | Total |  |  | 181.61 |

| Medición | Uds. | Largo | Ancho | Alto | Parcial |
|---|---|---|---|---|---|
|  | 7 | 2.5 | 0.4 | 0.5 | 3.50 |
|  | 10 | 3 | 0.4 | 0.5 | 6.00 |
|  | 9 | 2.2 | 0.4 | 0.5 | 3.96 |
|  | 10 | 1.5 | 0.4 | 0.5 | 3.00 |
|  | 8 | 3.5 | 0.4 | 0.5 | 5.60 |
|  | 3 | 4.5 | 0.4 | 0.5 | 2.70 |
|  | 3 | 4 | 0.4 | 0.5 | 2.40 |
|  | 1 | 2.7 | 0.4 | 0.5 | 0.54 |
|  | 3 | 1.75 | 0.4 | 0.5 | 1.05 |
|  | 1 | 4.25 | 0.4 | 0.5 | 0.85 |
|  | 1 | 7 | 0.4 | 0.5 | 1.40 |
|  | 4 | 6 | 0.4 | 0.5 | 4.80 |
|  | 2 | 6.5 | 0.4 | 0.5 | 2.60 |
|  | 3 | 7.5 | 0.4 | 0.5 | 4.50 |
|  | 2 | 5.5 | 0.4 | 0.5 | 2.20 |
| Total |  |  |  |  | 45.1 |

**03.04** m3 HORMIGON HARMADO EN RIOSTRAS R2 (01/01/2010)
75.53 m3 × 173.99 = 13141.46
Hormigón armado HA-25/P/40/lla, elaborado en central en relleno de vigas riostras de cimentación tipo R2, incluso armadura de acero B 500 S segun cuantias de Proyecto, con p.p. de despuntes, encofrado y desencofrado, vertido por medios manuales, colocación de armaduras, vibrado y curado, medios auxiliares y costes indirectos, totalmente rematado. Componentes del hormigón y acero con marcado CE y DdP (Declaración de prestaciones) según Reglamento (UE) 305/2011. Medido en perfil teorico de hormigon y realizado segun normas NTE-CSZ , EHE-08 y CTE-SE-C, instrucciones de la DF y detalles de Proyecto.

| Código | Ud | Descripción | Rendimiento | Precio | Importe |
|---|---|---|---|---|---|
| E04CAM020 | m3 | HORMIGÓN HA-25/P/40/IIa CIM.V.MANUAL | 1 | 108.51 | 108.51 |
| E04CE020 | m2 | ENCOFRADO MADERA ZAPATAS, VIGAS RIOS. Y ENCEPADOS | 7 | 7.4 | 51.80 |
| M02GT002 | h | Grúa pluma 40 m./0,75 t | 0.4 | 21.45 | 8.58 |
| %PM0000000100 | % | Medios auxiliares | 1 % | 168.89 | 1.69 |
| %CI2 | % | Costes Indirectos | 2 % | 170.58 | 3.41 |
|  |  | Total |  |  | 173.99 |

| Medición | Uds. | Largo | Ancho | Alto | Parcial |
|---|---|---|---|---|---|
|  | 5 | 4.5 | 0.6 | 0.5 | 6.75 |
|  | 16 | 4 | 0.6 | 0.5 | 19.20 |
|  | 9 | 3.5 | 0.6 | 0.5 | 9.45 |
|  | 8 | 1.5 | 0.6 | 0.5 | 3.60 |
|  | 3 | 5.75 | 0.6 | 0.5 | 5.18 |
|  | 5 | 5.5 | 0.6 | 0.5 | 8.25 |
|  | 5 | 1 | 0.6 | 0.5 | 1.50 |
|  | 2 | 7 | 0.6 | 0.5 | 4.20 |
|  | 2 | 7.5 | 0.6 | 0.5 | 4.50 |
|  | 4 | 6.5 | 0.6 | 0.5 | 7.80 |
|  | 1 | 5 | 0.6 | 0.5 | 1.50 |
|  | 2 | 6 | 0.6 | 0.5 | 3.60 |
| Total |  |  |  |  | 75.53 |

**03.05** m3 HORMIGON HARMADO PILASTRAS DE ARRANQUE (01/01/2010)
81.4 m3 × 208.36 = 16960.50
Hormigón armado HA-25/P/40/lla, elaborado en central en relleno de pilastras, armadas con acero B 500 S segun cuantias de Proyecto, con p.p. de despuntes, encofrado y desencofrado con chapas metalicas apeadas segun su altura, vertido con grua pluna, colocación de armaduras, vibrado y curado, medios auxiliares y costes indirectos, totalmente rematados. Componentes del hormigón y acero con marcado CE y DdP (Declaración de prestaciones) según Reglamento (UE) 305/2011. Medido en perfil teorico de hormigon y realizado segun normas NTE-EHS y EHE-08, instrucciones de la DF y detalles de Proyecto.

| Código | Ud | Descripción | Rendimiento | Precio | Importe |
|---|---|---|---|---|---|
| E05HSM010 | m3 | HORMIGÓN P/ARMAR HA-25/P/20/I PILAR | 1 | 63.51 | 63.51 |
| E05HSF027 | m2 | ENCOFRADO METÁLICO EN PILASTRAS (01/01/2010) | 2.8 | 9.38 | 26.26 |
| E04AB020 | kg | ACERO CORRUGADO B 500 S (02/01/2016) | 148 | 0.76 | 112.48 |
| %PM0000000100 | % | Medios auxiliares | 1 % | 202.25 | 2.02 |
| %CI2 | % | Costes Indirectos | 2 % | 204.27 | 4.09 |
|  |  | Total |  |  | 208.36 |

| Medición | Uds. | Largo | Ancho | Alto | Parcial |
|---|---|---|---|---|---|
| PLC04, PLC22,PLC23, PLC24 | 4 | 0.6 | 0.6 | 3.5 | 5.04 |
| PLC05 | 1 | 0.6 | 0.6 | 4.5 | 1.62 |
| PLC06 | 1 | 0.6 | 0.6 | 5.5 | 1.98 |
| PLC10,PLC11,PLC16,PLC17,PLC18 | 5 | 0.6 | 0.6 | 3.5 | 6.30 |
| PLC12 | 1 | 0.6 | 0.6 | 4.5 | 1.62 |
| PLD01 | 1 | 0.6 | 0.6 | 7 | 2.52 |
| PLD02 | 1 | 0.6 | 0.6 | 7 | 2.52 |
| PLD03,PLD04,PLD10 | 3 | 0.6 | 0.6 | 7.5 | 8.10 |
| PLD05,PLD22,PLD23,PLD26 | 4 | 0.6 | 0.6 | 5.5 | 7.92 |
| PLD06 | 1 | 0.6 | 0.6 | 5.5 | 1.98 |
| PLD07 | 1 | 0.6 | 0.6 | 6.5 | 2.34 |
| PLD08 | 1 | 0.6 | 0.6 | 6.5 | 2.34 |
| PLD09 | 1 | 0.8 | 0.8 | 7.5 | 4.80 |
| PLD11,PLD19 | 2 | 0.6 | 0.6 | 4.5 | 3.24 |
| PLD12 | 1 | 0.6 | 0.6 | 5.5 | 1.98 |
| PLD13,PLD20,PLD21,PLD24,PLD27 | 5 | 0.6 | 0.6 | 5.5 | 9.90 |
| PLD14 | 1 | 0.6 | 0.6 | 5.5 | 1.98 |
| PLD15 | 1 | 0.6 | 0.6 | 6.5 | 2.34 |
| PLD16 | 1 | 0.6 | 0.6 | 6.5 | 2.34 |
| PLD18 | 1 | 0.6 | 0.6 | 3.5 | 1.26 |
| PLD28,PLD29 | 2 | 0.6 | 0.6 | 3.5 | 2.52 |
| PLD30,PLD31 | 2 | 0.6 | 0.6 | 4.5 | 3.24 |
| PLD32 | 1 | 0.8 | 0.8 | 5.5 | 3.52 |
| Total |  |  |  |  | 81.4 |

**03.06** m3 HORMIGON HARMADO VIGAS CORONACION (01/01/2010)
50.03 m3 × 213.04 = 10658.39
Hormigón armado HA-25/P/40/lla, elaborado en central, en jacenas, incluso armadura de acero B 500 S segun cuantias de Proyecto, con p.p. de despuntes, encofrado y desencofrado de madera, apeado de encofrado, vertido con grua pluna, colocación de armaduras, vibrado y curado, medios auxiliares y costes indirectos, totalmente rematados. Componentes del hormigón y acero con marcado CE y DdP (Declaración de prestaciones) según Reglamento (UE) 305/2011. Medido en perfil teorico de hormigon y realizado segun normas NTE-EME y EHE-08, instrucciones de la DF y detalles de Proyecto.

| Código | Ud | Descripción | Rendimiento | Precio | Importe |
|---|---|---|---|---|---|
| E05HVM010 | m3 | HORMIGÓN P/ARMAR HA-25/P/20/I JÁCENAS | 1 | 62.69 | 62.69 |
| E05HVE010 | m2 | ENCOFRADO MADERA JÁCENAS 4 POSTURAS (01/01/2010) | 2.45 | 17.87 | 43.78 |
| E04AB020 | kg | ACERO CORRUGADO B 500 S | 132 | 0.76 | 100.32 |
| %PM0000000100 | % | Medios auxiliares | 1 % | 206.79 | 2.07 |
| %CI2 | % | Costes Indirectos | 2 % | 208.86 | 4.18 |
|  |  | Total |  |  | 213.04 |

| Medición | Uds. | Largo | Ancho | Alto | Parcial |
|---|---|---|---|---|---|
| PLC04-PLC06 | 1 | 13.75 | 0.8 | 0.4 | 4.40 |
| PLD05-PLD09 | 1 | 27.75 | 0.8 | 0.6 | 13.32 |
| PLC022-PLC24 | 1 | 13.75 | 0.8 | 0.4 | 4.40 |
| PLD28-PLD32 | 1 | 27.75 | 0.8 | 0.6 | 13.32 |
| PLD09-PLD32 | 1 | 22.6 | 0.8 | 0.6 | 10.85 |
| PLD16-PLD26 | 1 | 11.7 | 0.8 | 0.4 | 3.74 |
| Total |  |  |  |  | 50.03 |

**03.07** m3 HORMIGON ARMADO MURO M1 (01/01/2010)
245.25 m3 × 200.89 = 49268.27
Suministro y puesta en obra de hormigón armado HA-25N/mm2 en color blanco para ejecucion de muro por bataches, consistencia plástica, Tmáx. 20 mm. para ambiente normal, realizado con CEM ll/B-L/42,5R y una ralacion agua/cemento de 0,49, elaborado en central, en muro de 30 cm. de espesor medio, incluso armadura segun cuantias de Proyecto, encofrado y desencofrado con paneles metálicos a una cara, formacion de huecos, vertido, encofrado y desencofrado con camion bomba, vibrado y colocado, con p.p. de sellado de huecos de espadines, berenjenos para juntas de construccion, apeos complementarios, medios auxiliares y costes indirectos, totalmente rematado.Componentes del hormigón y acero con marcado CE y DdP (Declaración de prestaciones) según Reglamento (UE) 305/2011. Medido en perfil teorico y realizado segun normas NTE-CCM, EHE-08 y CTE-SE-C. instrucciones de la DF y detalles de Proyecto.

| Código | Ud | Descripción | Rendimiento | Precio | Importe |
|---|---|---|---|---|---|
| E04MEF040 | m2 | ENCOFRADO EN MUROS 1 CARA 3,00m<h<6,00m (01/01/2010) | 3.35 | 13.67 | 45.79 |
| E04MMBATA | m3 | HORMIGÓN P/ARMAR HA-25/B/20/IIa V.BOMBA MURO (01/01/2010) | 1.05 | 72.62 | 76.25 |
| E04AB020 | kg | ACERO CORRUGADO B 500 S | 96 | 0.76 | 72.96 |
| %PM0000000100 | % | Medios auxiliares | 1 % | 195.00 | 1.95 |
| %CI2 | % | Costes Indirectos | 2 % | 196.95 | 3.94 |
|  |  | Total |  |  | 200.89 |

| Medición | Uds. | Largo | Ancho | Alto | Parcial |
|---|---|---|---|---|---|
| M1 |  |  |  |  |  |
| VIA ROMA | 1 | 28 | 0.3 | 6 | 50.40 |
|  | 1 | 5 | 0.3 | 6 | 9.00 |
|  | 1 | 22 | 0.3 | 6 | 39.60 |
| MEDIANERIA NORTE | 1 | 8.5 | 0.3 | 5 | 12.75 |
|  | 1 | 26 | 0.3 | 5 | 39.00 |
|  | 1 | 63 | 0.3 | 5 | 94.50 |
| Total |  |  |  |  | 245.25 |

**03.08** m3 HORMIGON ARMADO MURO M3/M5 (01/01/2010)
386.88 m3 × 150.12 = 58078.43
Hormigón armado HA-25N/mm2 en color blanco, consistencia plástica, Tmáx. 20 mm. para ambiente normal, realizado con CEM ll/B-L/42,5R (340Kg/m3) y una ralacion agua/cemento de 0,49, elaborado en central, en muro de seccion variable con 50 cm. de espesor medio, incluso armadura segun cuantias de Proyecto, encofrado y desencofrado con paneles metálicos a una y dos caras y tablero fenólico para todas las superficies vistas, vertido, encofrado y desencofrado con grúa, vibrado y colocado, con p.p. de sellado de huecos de espadines, berenjenos para juntas de construccion, apeos complementarios, medios auxiliares y costes indirectos, totalmente rematado.Componentes del hormigón y acero con marcado CE y DdP (Declaración de prestaciones) según Reglamento (UE) 305/2011. Medido en perfil teorico y realizado segun normas NTE-CCM, EHE-08 y CTE-SE-C. Totalmente rematado segun instrucciones de la DF, despieces y detalles de Proyecto.

| Código | Ud | Descripción | Rendimiento | Precio | Importe |
|---|---|---|---|---|---|
| E04MEM070 | m2 | ENCOFRADO MADERA VISTA ACABADO FENOLICO (01/01/2010) | 1 | 7.57 | 7.57 |
| E04MEF020 | m2 | ENCOFRADO EN MUROS 2 CARAS 3,00m<h<6,00m (01/01/2010) | 2 | 17.71 | 35.42 |
| E04MMG010 | m3 | HORMIGÓN P/ARMAR HA-25/P/20/I V.GRÚA MURO (02/01/2016) | 1 | 60.17 | 60.17 |
| E04AB020 | kg | ACERO CORRUGADO B 500 S | 56 | 0.76 | 42.56 |
| %PM0000000100 | % | Medios auxiliares | 1 % | 145.72 | 1.46 |
| %CI2 | % | Costes Indirectos | 2 % | 147.18 | 2.94 |
|  |  | Total |  |  | 150.12 |

| Medición | Uds. | Largo | Ancho | Alto | Parcial |
|---|---|---|---|---|---|
| M3 |  |  |  |  |  |
| CALLE TERMINILLO | 1 | 38 | 0.5 | 6 | 114.00 |
|  | 1 | 27.5 | 0.5 | 7.5 | 103.13 |
| M5 |  |  |  |  |  |
| CERRAMIENTO SUR | 1 | 48.5 | 0.5 | 7 | 169.75 |
| Total |  |  |  |  | 386.88 |

**03.09** m3 HORMIGON ARMADO MURO M2 (01/01/2010)
27.34 m3 × 205.41 = 5615.91
Hormigón armado HA-25N/mm2 en color blanco, consistencia plástica, Tmáx. 20 mm. para ambiente normal, realizado con CEM ll/B-L/42,5R (340Kg/m3) y una ralacion agua/cemento de 0,49, elaborado en central, en muro de 25 cm de seccion, incluso armadura segun cuantias de Proyecto, encofrado y desencofrado con paneles metálicos a dos caras, vertido, encofrado y desencofrado con grúa, vibrado y colocado, con p.p. de sellado de huecos de espadines, berenjenos para juntas de construccion, apeos complementarios, medios auxiliares y costes indirectos, totalmente rematado.Componentes del hormigón y acero con marcado CE y DdP (Declaración de prestaciones) según Reglamento (UE) 305/2011. Medido en perfil teorico y realizado segun normas NTE-CCM, EHE-08 y CTE-SE-C. Totalmente rematado segun instrucciones de la DF, despieces y detalles de Proyecto.

| Código | Ud | Descripción | Rendimiento | Precio | Importe |
|---|---|---|---|---|---|
| E04MEM070 | m2 | ENCOFRADO MADERA VISTA ACABADO FENOLICO | 0.8 | 7.57 | 6.06 |
| E04MEF020 | m2 | ENCOFRADO EN MUROS 2 CARAS 3,00m<h<6,00m | 4 | 17.71 | 70.84 |
| E04MMG010 | m3 | HORMIGÓN P/ARMAR HA-25/P/20/I V.GRÚA MURO | 1 | 60.17 | 60.17 |
| E04AB020 | kg | ACERO CORRUGADO B 500 S | 82 | 0.76 | 62.32 |
| %PM0000000100 | % | Medios auxiliares | 1 % | 199.39 | 1.99 |
| %CI2 | % | Costes Indirectos | 2 % | 201.38 | 4.03 |
|  |  | Total |  |  | 205.41 |

| Medición | Uds. | Largo | Ancho | Alto | Parcial |
|---|---|---|---|---|---|
| M2 |  |  |  |  |  |
| ESCALERA ADMINISTRACION | 1 | 12.25 | 0.25 | 5.5 | 16.84 |
| RAMPA ACCESO VEHICULOS | 1 | 5.25 | 0.25 | 8 | 10.50 |
| Total |  |  |  |  | 27.34 |

**03.10** m3 HORMIGON ARMADO MURO M4 (01/01/2010)
22 m3 × 266.07 = 5853.54
Hormigón armado HA-25N/mm2 en color blanco, consistencia plástica, Tmáx. 20 mm. para ambiente normal, realizado con CEM ll/B-L/42,5R (340Kg/m3) y una ralacion agua/cemento de 0,49, elaborado en central, en muro de 25 cm de seccion, incluso armadura segun cuantias de Proyecto, encofrado y desencofrado con paneles metálicos a dos caras, vertido, encofrado y desencofrado con grúa, vibrado y colocado, con p.p. de sellado de huecos de espadines, berenjenos para juntas de construccion, apeos complementarios, medios auxiliares y costes indirectos, totalmente rematado.Componentes del hormigón y acero con marcado CE y DdP (Declaración de prestaciones) según Reglamento (UE) 305/2011. Medido en perfil teorico y realizado segun normas NTE-CCM, EHE-08 y CTE-SE-C. Totalmente rematado segun instrucciones de la DF, despieces y detalles de Proyecto.

| Código | Ud | Descripción | Rendimiento | Precio | Importe |
|---|---|---|---|---|---|
| E04MEM070 | m2 | ENCOFRADO MADERA VISTA ACABADO FENOLICO | 1.25 | 7.57 | 9.46 |
| E04MEF020 | m2 | ENCOFRADO EN MUROS 2 CARAS 3,00m<h<6,00m | 4 | 17.71 | 70.84 |
| E04MMG010 | m3 | HORMIGÓN P/ARMAR HA-25/P/20/I V.GRÚA MURO | 1 | 60.17 | 60.17 |
| E04AB020 | kg | ACERO CORRUGADO B 500 S | 155 | 0.76 | 117.80 |
| %PM0000000100 | % | Medios auxiliares | 1 % | 258.27 | 2.58 |
| %CI2 | % | Costes Indirectos | 2 % | 260.85 | 5.22 |
|  |  | Total |  |  | 266.07 |

| Medición | Uds. | Largo | Ancho | Alto | Parcial |
|---|---|---|---|---|---|
| M4 |  |  |  |  |  |
| ESCALERA EXTERIOR SUR | 1 | 16 | 0.25 | 5.5 | 22.00 |
| Total |  |  |  |  | 22 |

**03.11** m3 HORMIGON ARMADO MUROS AUXILIARES (01/01/2010)
53.16 m3 × 260.02 = 13822.66
Hormigón armado HA-25N/mm2, consistencia plástica, Tmáx. 20 mm. para ambiente normal, elaborado en central, en muro de 20 cm de espesor, incluso armadura segun cuantias de Proyecto, encofrado y desencofrado con paneles metálicos, vertido, encofrado y desencofrado con grúa, vibrado y colocado, con p.p. de apeos complementarios, medios auxiliares y costes indirectos, totalmente rematado.Componentes del hormigón y acero con marcado CE y DdP (Declaración de prestaciones) según Reglamento (UE) 305/2011. Medido en perfil teorico y realizado segun normas NTE-CCM, EHE-08 y CTE-SE-C. Totalmente rematado segun instrucciones de la DF, despieces y detalles de Proyecto.

| Código | Ud | Descripción | Rendimiento | Precio | Importe |
|---|---|---|---|---|---|
| E04MEF020 | m2 | ENCOFRADO EN MUROS 2 CARAS 3,00m<h<6,00m | 5 | 17.71 | 88.55 |
| E04MMG010 | m3 | HORMIGÓN P/ARMAR HA-25/P/20/I V.GRÚA MURO | 1.05 | 60.17 | 63.18 |
| E04AB020 | kg | ACERO CORRUGADO B 500 S | 132 | 0.76 | 100.32 |
| M13EA430 | m | Tubo PVC diametro 22/26 (maquinaria; 02/01/2016) | 0.617 | 0.56 | 0.35 |
| %PM0000000100 | % | Medios auxiliares | 1 % | 252.40 | 2.52 |
| %CI2 | % | Costes Indirectos | 2 % | 254.92 | 5.10 |
|  |  | Total |  |  | 260.02 |

| Medición | Uds. | Largo | Ancho | Alto | Parcial |
|---|---|---|---|---|---|
| FOSOS ASCENSOR | 8 | 2.2 | 0.2 | 1.8 | 6.34 |
| DESNIVELES CIMENTACION | 4 | 7.4 | 0.2 | 3 | 17.76 |
|  | 4 | 7 | 0.2 | 1 | 5.60 |
|  | 8 | 7.4 | 0.2 | 1 | 11.84 |
| SALA ASPIRACION | 2 | 8.5 | 0.2 | 1.65 | 5.61 |
|  | 2 | 5 | 0.2 | 1.65 | 3.30 |
| ARRANQUE ESCALERAS |  |  |  |  |  |
| NUCLEOS A /B | 2 | 1.5 | 0.2 | 1.4 | 0.84 |
| TRAMO RECTO | 1 | 2 | 0.3 | 1.4 | 0.84 |
| SALA ASPIRACION | 1 | 1.4 | 0.2 | 0.6 | 0.17 |
| EXTERIORES | 1 | 2.2 | 0.2 | 0.6 | 0.26 |
|  | 1 | 2.5 | 0.4 | 0.6 | 0.60 |
| Total |  |  |  |  | 53.16 |

**03.12** m2 SOLERA HORMIGÓN ARMADO HA-25/P/20/I e=15cm #15x15x6+ENCACHADO 15 (01/01/2010)
2943.27 m2 × 24.12 = 70991.67
Solera de hormigón en armado HA-25/P/20/I de 15 cm de espesor, elaborado en central y vertido a mano desde camion, i/vertido, colocación y armado con mallazo 15x15x6, i/p.p. de juntas, aserrado de las mismas y fratasado, lamina de polietileno de barrera de vapor, encachado de piedra caliza 40/80 de 15 cm de espesor, extendido y compactado con pisón separada del terreno por fieltro geotextil Danofelt PY-200. Según NTE-RSS y EHE-08. Componentes del hormigón y acero con marcado CE y DdP (Declaración de prestaciones) según Reglamento (UE) 305/2011. Medida la superficie real ejecutada. Con p.p. de formacion de pendientes, plancha aislante en encuentros con elementos salientes, perimetrales o juntas, encofrados complementarios y medios auxiliares. Ejecutado según NTE-RSS y EHE-08, detalles del Proyecto e instrucciones de la DF. Totalmente rematada.

| Código | Ud | Descripción | Rendimiento | Precio | Importe |
|---|---|---|---|---|---|
| E04SEE050 | m2 | ENCACHADO PIEDRA 40/80 e=15cm (02/01/2016) | 1 | 4.64 | 4.64 |
| E04SEH060 | m3 | HORMIGÓN HA-25/P/20/I V.MANUAL SOLERA | 0.15 | 55.76 | 8.36 |
| E04AM060 | m2 | MALLA 15x15 cm D=6 mm (02/01/2016) | 1 | 2.61 | 2.61 |
| P06P020 | m2 | Lám. Polietileno Galga 600 (Transparente) (material; 02/01/2016) | 1.05 | 0.55 | 0.58 |
| P06GL035 | m2 | Fieltro geotextil Danofelt PY-200 gr/m2 (material; 21/04/2018) | 1.05 | 0.6 | 0.63 |
| P01EM280 | m3 | Madera pino encofrar 22 mm (material; 01/01/2010) | 0.02 | 222.57 | 4.45 |
| M02GT002 | h | Grúa pluma 40 m./0,75 t | 0.1 | 21.45 | 2.15 |
| %PM0000000100 | % | Medios auxiliares | 1 % | 23.42 | 0.23 |
| %CI2 | % | Costes Indirectos | 2 % | 23.65 | 0.47 |
|  |  | Total |  |  | 24.12 |

Claves: solera, marco, acero, componente, pisón, calizo, junta, piedra, compacto, fratasado, armadura, encachado, elaboración, colocación, mallazo, hormigón, círculo

| Medición | Uds. | Largo | Ancho | Parcial |
|---|---|---|---|---|
| ZONAS PEATONALES EXTERIORES |  |  |  |  |
| ZONA CUBIERTA VESTIBULO SUR | 1 | 9.6 | 16 | 153.60 |
| ACERA BAJO PASARELA | 1 | 59.6 | 2.1 | 125.16 |
| ZONA CUBIERTA SIMULACION | 1 | 272.75 | 1 | 272.75 |
| ENTRADA PRINCIPAL +9.10 | 1 | 3.1 | 5.4 | 16.74 |
|  | 1 | 68.7 | 2.2 | 151.14 |
|  | 1 | 8.1 | 4.3 | 34.83 |
|  | 1 | 5.5 | 2.5 | 13.75 |
|  | 1 | 21.5 | 5.4 | 116.10 |
| PATIO INTERIOR | 1 | 2.5 | 25.5 | 63.75 |
| RAMPA +9.10/10.30 | 1 | 18 | 2 | 36.00 |
| CAVITI +9.10 | 1 | 67.7 | 22 | 1489.40 |
|  | 1 | 3.5 | 11 | 38.50 |
|  | 1 | 8 | 2 | 16.00 |
|  | 1 | 19.5 | 8.5 | 165.75 |
|  | 1 | 11 | 15.6 | 171.60 |
| ACERAS EXTERIORES ACCESOS | 1 | 7 | 3 | 21.00 |
|  | 2 | 7 | 2 | 28.00 |
| ACERA C. TRASFORMACION | 2 | 4.5 | 1 | 9.00 |
|  | 2 | 4.4 | 1 | 8.80 |
| ACERA C. SECCIONAMIENTO | 2 | 2.3 | 1 | 4.60 |
|  | 2 | 3.4 | 1 | 6.80 |
| Total |  |  |  | 2943.27 |

**03.13** m2 FORMACION SOLERA ARMADA ELEVADA SISTEMA CÁVITI C-35 VENTILADA (02/01/2016)
1965.25 m2 × 23.54 = 46261.99
Suministro y colocación de encofrado perdido para solera elevada ventilada mediante cámara, SISTEMA CÁVITI C-35 o equivalente, de elementos modulares prefabricados PP-PET reciclado termoinyectado con reacción al fuego Clase E. Las piezas modulares serán de altura 350 mm. adecuado a las sobrecargas útiles expresadas en los documentos de cálculo y geometrías previstas. Comprendiendo montaje del sistema, siguiendo las flechas indicativas impresas de izquierda a derecha por hileras, formando cada cuatro módulos, un pilar de apoyo hermético sobre la superficie de soporte plano (módulo base 750x500 mm. 2,67 pilares m2 resultando una superficie de apoyo de 817,02 cm2/m2), que será rellenado con Hormigón HM-25 N/mm2, consistencia plástica, Tmáx.20 mm., para ambiente normal, elaborado en central, incluso vertido armaduras auxiliares y complementarias para juntas y zunchos, compactado según EHE-08, vibrado, regleado y curado, formando capa de compresión de 5 cm. Malla electrosoldada con acero corrugado B 500 T de D=6 mm en cuadrícula 15x15 cm, colocado en obra. Con p.p. de plancha aislante en encuentros de pilares, vigas, muros o juntas, aperturas y tubos para ventilación, y piezas especiales de remate y cierre. Se recomienda utilizar piezas finales de cierre mediante plancha rígida de poliestireno expandido de 3cm de espesor. Medida la superficie ejecutada aplicando el rendimiento de colocación expresado por el fabricante. Componentes del hormigón y acero con marcado CE y DdP (Declaración de prestaciones) según Reglamento (UE) 305/2011, instrucciones de la DF y detalles de Proyecto.

| Código | Ud | Descripción | Rendimiento | Precio | Importe |
|---|---|---|---|---|---|
| O01OA030 | h | Oficial primera | 0.1 | 15.86 | 1.59 |
| O01OA070 | h | Peón ordinario | 0.1 | 12.88 | 1.29 |
| P33U170 | m2 | Sistema Cáviti C-35 750x500 mm (material; 02/01/2016) | 1 | 9.53 | 9.53 |
| P01HA010 | m3 | Hormigón HA-25/P/20/I central (material; 21/04/2018) | 0.104 | 49 | 5.10 |
| E04AM060 | m2 | MALLA 15x15 cm D=6 mm | 1.05 | 2.61 | 2.74 |
| P07TE100 | m2 | Plancha EPS 25 kg/m3 e=30 mm (material; 02/01/2016) | 0.111 | 4.02 | 0.45 |
| M02GT002 | h | Grúa pluma 40 m./0,75 t | 0.1 | 21.45 | 2.15 |
| %PM0000000100 | % | Medios auxiliares | 1 % | 22.85 | 0.23 |
| %CI2 | % | Costes Indirectos | 2 % | 23.08 | 0.46 |
|  |  | Total |  |  | 23.54 |

Claves: clase, fuego, prefabricado, módulo, cámara, encofrar, suministro, ventilación, elevación, plano, hormigón, impreso, solera, relleno, colocación, base, pieza, superficie, apoyo, hilera, indicador, flecha, montaje, cálculo, armadura, consistencia, soporte, compresión, caviti, pérdida, malla, rígido, capa, curado, vibración, compacto, vertedero, central, elaboración, electrosoldadura, plástico, expandido, ejecución, componente, ambiente, aplicación, círculo, poliestireno, marco, plancha, cierre, alambre, corrugado, acero, fabricación

| Medición | Uds. | Largo | Ancho | Parcial |
|---|---|---|---|---|
| EDIFICIO | 1 | 67.7 | 22 | 1489.40 |
|  | 1 | 3.5 | 11 | 38.50 |
|  | 1 | 8 | 2 | 16.00 |
|  | 1 | 19.5 | 8.5 | 165.75 |
|  | 1 | 11 | 15.6 | 171.60 |
|  | 1 | 6 | 14 | 84.00 |
| Total |  |  |  | 1965.25 |

## 04 ESTRUCTURAS (01/01/2010)
Importe: 463714.31

**04.01** m2 ESTRUCTURA FORJADO RETICULAR 40+5 CM 80/80 (01/01/2010)
6485.06 m2 × 67.52 = 437871.25
Estructura de hormigon armado compuesta por forjado reticular de canto 40+5 cm, formado por nervios de hormigón armado en dos direcciones, piezas de entrevigado aligerante formados por planchas y casetones de poliestireno expandido (EPS) moldeado en dos piezas complementarias tipo FOREL o equivalente y capa de compresión de 5 cm de hormigón HA-25/P/20/I, elaborado en central y colocado en obra con grua-pluma, incluso armaduras principales y complementarias de acero corrugado B 500 S en cuantía según memoria y planos, p.p. de encofrado, desencofrado, macizo de capiteles, refuerzos de huecos, bordes, anclajes con muros, etc., vertido , vibrado, curado, con medios auxiliares y costes indirectos. Medido en proyeccion en planta con repercusiòn de vigas y pilares. Componentes del hormigón, acero, armadura de nervios y sistema con marcado CE y DdP (Declaración de prestaciones) según Reglamento (UE) 305/2011. Totalmente rematado y realizado segun normas NTE-EHR y EHE-08, instrucciones de la DF y detalles de Proyecto.

| Código | Ud | Descripción | Rendimiento | Precio | Importe |
|---|---|---|---|---|---|
| E05HSA060 | m3 | HORMIGÓN ARMADO HA-25/P/20/I PILAR ENCOF/METÁLICO (01/01/2010) | 0.011 | 331.03 | 3.64 |
| E05HRB130 | m2 | FORJADO RETICULAR 40+5cm POLIESTIRENO (01/01/2010) | 1 | 51.61 | 51.61 |
| E05HVA010 | m3 | HORMIGÓN ARMADO HA-25/P/20/I ENCOF/MADERA JÁCENAS PLANAS (01/01/2010) | 0.06 | 171.5 | 10.29 |
| %PM0000000100 | % | Medios auxiliares | 1 % | 65.54 | 0.66 |
| %CI2 | % | Costes Indirectos | 2 % | 66.20 | 1.32 |
|  |  | Total |  |  | 67.52 |

| Medición | Uds. | Largo | Ancho | Parcial |
|---|---|---|---|---|
| NIVEL +13.50) | 1 | 19.5 | 43.7 | 852.15 |
|  | 1 | 5 | 22 | 110.00 |
|  | 1 | 11 | 2.5 | 27.50 |
|  | 1 | 3.5 | 1 | 3.50 |
|  | 1 | 2 | 8 | 16.00 |
|  | 1 | 59 | 22.7 | 1339.30 |
|  | 1 | 3.5 | 4.5 | 15.75 |
|  | 1 | 10.5 | 27.5 | 288.75 |
| A deducir | -2 | 3.1 | 8 | -49.60 |
|  | -1 | 2 | 7.5 | -15.00 |
| NIVEL +17.52 | 1 | 19.5 | 43.7 | 852.15 |
|  | 1 | 11 | 2.5 | 27.50 |
|  | 1 | 3.5 | 1 | 3.50 |
|  | 1 | 2 | 8 | 16.00 |
|  | 1 | 59 | 22.7 | 1339.30 |
|  | 1 | 3.5 | 4.5 | 15.75 |
| A deducir | -2 | 3.1 | 8 | -49.60 |
|  | -1 | 2 | 7.5 | -15.00 |
| NIVEL +21.35 | 1 | 74.7 | 22.3 | 1665.81 |
|  | 1 | 3.5 | 11.8 | 41.30 |
| Total |  |  |  | 6485.06 |

**04.02** m2 LOSA HORMIGON HARMADO (01/01/2010)
127.52 m2 × 51.7 = 6592.78
Suministro y puesta en obra de Hormigón armado HA-25/B/20/lla para ejecucion de losa en voladizo de 20 cm de espesor. Incluso armaduras principales y complementarias, de acero corrugado B 500 S en cuantía según planos, p.p. de encofrado, desencofrado, vertido con pluma-grúa, vibrado, curado, etc., con p.p. de medios auxiliares y costes indirectos. Componentes del hormigón y acero con marcado CE y DdP (Declaración de prestaciones) según Reglamento (UE) 305/2011 Medido en perfil teorico. Totalmente rematada y realizada segun NTE-EME, EHL y EHE-08, instrucciones de la DF y detalles de Proyecto.

| Código | Ud | Descripción | Rendimiento | Precio | Importe |
|---|---|---|---|---|---|
| E05HLM010 | m3 | HORMIGÓN P/ARMAR HA-25/P/20/I LOSA PLANA | 0.2 | 60.09 | 12.02 |
| E05HLE010 | m2 | ENCOFRADO MADERA LOSAS 4 POSTURAS (01/01/2010) | 1 | 13.98 | 13.98 |
| E04AB020 | kg | ACERO CORRUGADO B 500 S | 29 | 0.76 | 22.04 |
| M02GT002 | h | Grúa pluma 40 m./0,75 t | 0.1 | 21.45 | 2.15 |
| %PM0000000100 | % | Medios auxiliares | 1 % | 50.19 | 0.50 |
| %CI2 | % | Costes Indirectos | 2 % | 50.69 | 1.01 |
|  |  | Total |  |  | 51.7 |

| Medición | Uds. | Largo | Ancho | Parcial |
|---|---|---|---|---|
| PASARELA | 1 | 59.65 | 2.1 | 125.27 |
| SALA ASPIRACION | 1 | 2.25 | 1 | 2.25 |
| Total |  |  |  | 127.52 |

**04.03** kg ACERO S-275-JR EN ESTRUCTURA SOLD. (01/01/2010)
1747 kg × 1.59 = 2777.73
Suministro y colocacion de vigas, pilares, zunchos y correas de acero laminado tipo S-275-JR, mediante uniones soldadas, elaborado en taller y montado en obra. Con p.p. de placas de anclaje, pernios, piezas especiales, despuntes, soldaduras, cortes, etc., desengrasado manual, imprimación con pintura de proteccion y dos manos de es malte acabado en color a alegir por la DF, medios auxiliares y costes indirectos, totalmente montado y rematado, según NTE-EAS/EAV, CTE-DB-SE-A y EAE. instrucciones de la DF y detalles de Proyecto. Acero con marcado CE y DdP (Declaración de prestaciones) según Reglamento (UE) 305/2011.

| Código | Ud | Descripción | Rendimiento | Precio | Importe |
|---|---|---|---|---|---|
| O01OB130 | h | Oficial 1ª cerrajero (mano de obra) | 0.02 | 14.96 | 0.30 |
| O01OB140 | h | Ayudante cerrajero (mano de obra) | 0.015 | 13.83 | 0.21 |
| P03ALP010 | kg | Acero laminado S 275 JR (material; 21/04/2018) | 1.05 | 0.7 | 0.74 |
| P25OU080 | l | Minio electrolítico (material; 01/01/2018) | 0.01 | 5.4 | 0.05 |
| P25RO050 | l | Esmalte efecto forja negro/color exterior base disolvente (material; 01/01/2010) | 0.02 | 11.93 | 0.24 |
| %PM0000000100 | % | Medios auxiliares | 1 % | 1.54 | 0.02 |
| %CI2 | % | Costes Indirectos | 2 % | 1.56 | 0.03 |
|  |  | Total |  |  | 1.59 |

| Medición | Uds. | Largo | Parcial |
|---|---|---|---|
| SOPORTES ZONA SIMULACION | 1 | 1747 | 1747.00 |
| Total |  |  | 1747 |

**04.04** m2 LOSA ESCALERA HORMIGON ARMADO (01/01/2010)
193.65 m2 × 50.8 = 9837.42
Suministro y puesta en obra de Hormigón armado HA-25/B/20/lla para ejecucion de losas de escalera de espeor comprendido entre 15 cm y 32 cm. Incluso armaduras principales y complementarias, de acero corrugado B 500 S en cuantía según planos, p.p. de encofrado, desencofrado, vertido con pluma-grúa, vibrado, curado, etc., con p.p. de de formacion de peldaños en el mismo material, medios auxiliares y costes indirectos. Componentes del hormigón y acero con marcado CE y DdP (Declaración de prestaciones) según Reglamento (UE) 305/2011 Medido en perfil teorico. Totalmente rematada y realizada segun NTE-EME, EHL y EHE-08, instrucciones de la DF y detalles de Proyecto.

| Código | Ud | Descripción | Rendimiento | Precio | Importe |
|---|---|---|---|---|---|
| E05HLM020 | m3 | HORMIGÓN P/ARMAR HA-25/P/20/I LOSAS INCLINADAS | 0.22 | 64.02 | 14.08 |
| E05HLE020 | m2 | ENCOFRADO MADERA LOSA INCLINADA 4 POSTURAS (01/01/2010) | 1 | 17.88 | 17.88 |
| E04AB020 | kg | ACERO CORRUGADO B 500 S | 20 | 0.76 | 15.20 |
| M02GT002 | h | Grúa pluma 40 m./0,75 t | 0.1 | 21.45 | 2.15 |
| %PM0000000100 | % | Medios auxiliares | 1 % | 49.31 | 0.49 |
| %CI2 | % | Costes Indirectos | 2 % | 49.80 | 1.00 |
|  |  | Total |  |  | 50.8 |

| Medición | Uds. | Largo | Ancho | Parcial |
|---|---|---|---|---|
| NUCLEOS A /B | 2 | 11.3 | 1.5 | 33.90 |
|  | 2 | 11.2 | 1.5 | 33.60 |
|  | 4 | 3.1 | 2 | 24.80 |
| TRAMO RECTO | 1 | 9.85 | 2 | 19.70 |
|  | 1 | 8.8 | 2 | 17.60 |
| SALA ASPIRACION | 1 | 2.25 | 1 | 2.25 |
|  | 1 | 2.5 | 1 | 2.50 |
| EXTERIORES | 1 | 10.5 | 2.2 | 23.10 |
|  | 1 | 12.5 | 2.4 | 30.00 |
|  | 1 | 2 | 3.1 | 6.20 |
| Total |  |  |  | 193.65 |

**04.05** m2 LOSA ACCESO VEHICULOS (01/01/2010)
110.25 m2 × 52.79 = 5820.10
Suministro y puesta en obra de Hormigón armado HA-25/B/20/lla para ejecucion de losa inclinada de 25 cm de espesor. Incluso armaduras principales y complementarias, de acero corrugado B 500 S en cuantía según planos, p.p. de encofrado, desencofrado, vertido con pluma-grúa, vibrado, curado, etc., con p.p. de medios auxiliares y costes indirectos. Componentes del hormigón y acero con marcado CE y DdP (Declaración de prestaciones) según Reglamento (UE) 305/2011 Medido en perfil teorico. Totalmente rematada y realizada segun NTE-EME, EHL y EHE-08, instrucciones de la DF y detalles de Proyecto.

| Código | Ud | Descripción | Rendimiento | Precio | Importe |
|---|---|---|---|---|---|
| E05HLM020 | m3 | HORMIGÓN P/ARMAR HA-25/P/20/I LOSAS INCLINADAS | 0.25 | 64.02 | 16.01 |
| E05HLE020 | m2 | ENCOFRADO MADERA LOSA INCLINADA 4 POSTURAS | 1 | 17.88 | 17.88 |
| E04AB020 | kg | ACERO CORRUGADO B 500 S | 20 | 0.76 | 15.20 |
| M02GT002 | h | Grúa pluma 40 m./0,75 t | 0.1 | 21.45 | 2.15 |
| %PM0000000100 | % | Medios auxiliares | 1 % | 51.24 | 0.51 |
| %CI2 | % | Costes Indirectos | 2 % | 51.75 | 1.04 |
|  |  | Total |  |  | 52.79 |

| Medición | Uds. | Largo | Ancho | Parcial |
|---|---|---|---|---|
| RAMPA ACCESO A ZONA SIMULACION | 1 | 5.25 | 21 | 110.25 |
| Total |  |  |  | 110.25 |

**04.06** m3 PILAR CIRCULAR HORMIGON VISTO (01/01/2010)
1.36 m3 × 599.29 = 815.03
Suministro y puesta en obra de hormigón blanco HA-25/B/20/I elaborado en central para pilar circular visto de 25 cm de diametro, compuesto por cemento y árido blancos y encofrado de carton. Incluido p.p. de armadura (256 kg/m3), replanteo y aplomado, encofrado y desencofrado, vertido del hormigon con pluma-grúa, vibrado y curado. Según normas NTE-EME, EHS y EHE-08. Componentes del hormigón y acero con marcado CE y DdP (Declaración de prestaciones) según Reglamento (UE) 305/2011. Totalmente rematado segun instrucciones de la DF.

| Código | Ud | Descripción | Rendimiento | Precio | Importe |
|---|---|---|---|---|---|
| E05HSM100 | m3 | HORMIGÓN P/ARMAR HA-25/P/20/I BLANCO PILAR | 1 | 61.56 | 61.56 |
| E05HSC020 | m | ENCOFRADO PILARES CIRCULARES VISTO CARTÓN d=25cm (01/01/2010) | 20.5 | 15.82 | 324.31 |
| E04AB020 | kg | ACERO CORRUGADO B 500 S | 256 | 0.76 | 194.56 |
| M02GT002 | h | Grúa pluma 40 m./0,75 t | 0.06 | 21.45 | 1.29 |
| %PM0000000100 | % | Medios auxiliares | 1 % | 581.72 | 5.82 |
| %CI2 | % | Costes Indirectos | 2 % | 587.54 | 11.75 |
|  |  | Total |  |  | 599.29 |

| Medición | Uds. | Largo | Ancho | Alto | Parcial |
|---|---|---|---|---|---|
| NIVEL +17.52 |  |  |  |  |  |
| PA14/PA18/PA21 | 3 | 0.02 | 3.14 | 3.6 | 0.68 |
| PB02/PB07/PB12 | 3 | 0.02 | 3.14 | 3.6 | 0.68 |
| Total |  |  |  |  | 1.36 |

## 05 ALBAÑILERIA CERRAMIENTOS Y DIVISIONES (01/01/2010)
Importe: 603642.79

**05.01** m2 FÁBRICA LADRILLO HORMIGÓN (01/01/2010)
1560.91 m2 × 75.46 = 117786.27
Fábrica de ladrillo cara vista de hormigón hidrofugo de aridos densos tipo ARTQUITEC o equivalente, de dimensiones 400x140x50 mm, colocado a soga y recibido con mortero M60 (M-7,5 N/mm2) de cemento blanco BL-II/ A-L 42,5 R y arena blanca hidrofugado. Armado homogéneo con armadura de tendel en configuración de celosía triangulada, GEOFOR® o equivalente de 100 mm de ancho y 3,7 mm de diámetro de los alambres exteriores, con acabado epoxi y prestación estructural garantizada por tener los extremos prefabricados para el correcto solape y sistema de autocontrol del operario SAO, dispuesta cada 6 hiladas (36 cm), más dos hiladas en el arranque, sobre cargaderos y al paso por los frentes de forjados; i/anclajes de acero inoxidable con doble libertad de movimiento, tipo GEOANC® Inox. o equivalente recibidos en elementos estructurales de hormigón con tacos de expansión M6, Fischer FNA II 6x30/5 o equivalente, dispuestos en los soportes de fachada cada 6 hiladas (36 cm) y en los frentes de forjado cada 100 cm. Incluso replanteo para una llaga y tendel entre 15,5 mm y 18 mm de espesor, nivelación y aplomado, p.p. de piezas especiales y armadura de refuerzo de huecos y en esquinas, llaves de atado FISUANC MT o equivalente para juntas de movimiento, Perfilería Auxiliar según Proyecto, enjarjes, mermas y roturas, humedecido de las piezas, rejuntado, limpieza y medios auxiliares, según CTE y DAU 12/076. Medida la superficie realmente ejecutada. Totalmente rematada segun instrucciones de la DF y detalles del Proyecto.

| Código | Ud | Descripción | Rendimiento | Precio | Importe |
|---|---|---|---|---|---|
| O01OA030 | h | Oficial primera | 0.15 | 15.86 | 2.38 |
| O01OA070 | h | Peón ordinario | 0.15 | 12.88 | 1.93 |
| P01LE350 | mu | Ladrillo hormigon ARTQUITEC blanco 40x14x5 cm hidrofugo (material; 21/04/2018) | 0.042 | 470 | 19.74 |
| P01LE351 | mu | Ladrillo hormigon esquina ARTQUITEC blanco 40x20x5 cm hidrofugo (material; 01/01/2018) | 0.005 | 990 | 4.95 |
| P01LE352 | mu | Plaqueta hormigon ARTQUITEC blanca 40x5x5 cm hidrofugo (material; 01/01/2018) | 0.005 | 640 | 3.20 |
| P01LA770 | Ud | Anclaje GEOANC-3C (omega + hembrilla) (material; 01/01/2018) | 1.9 | 5.6 | 10.64 |
| P01LA780 | Ud | LLave para junta de dilatacion FISUANC MT (material; 03/12/2017) | 0.1 | 1.45 | 0.15 |
| P01LA790 | m | Armadura GEOFOR redonda rec. epoxi 4x100 mm (material; 02/01/2018) | 4.1 | 3.5 | 14.35 |
| P01LA800 | Ud | Anclaje-clavo FNA II 6x30/5 galv. (material; 29/12/2017) | 7.5 | 0.25 | 1.88 |
| A02B075 | m3 | MORTERO CEMENTO BLANCO BL-II 42,5R M-7,5 (material; 01/01/2010) | 0.025 | 85.25 | 2.13 |
| A04TA150 | m2 | ALQ./INSTAL. 3 MESES. ANDAM. 12m.<h<15m (material; 02/01/2016) | 1 | 11.9 | 11.90 |
| %PM0000000100 | % | Medios auxiliares | 1 % | 73.25 | 0.73 |
| %CI2 | % | Costes Indirectos | 2 % | 73.98 | 1.48 |
|  |  | Total |  |  | 75.46 |

Claves: aparejo, humedad, ladrillo, perforación, rotura, blanco, cara, cemento, pie, confeccionar, replanteo, nivel, hormigón, fábrica, areno, limpieza, esquina, cargadero, círculo, pieza, junta, mortero, plaqueta, marco, medio, auxiliar, medición, hueco, material, merma, telar

| Medición | Uds. | Largo | Alto | Parcial |
|---|---|---|---|---|
| FACHADAS M1 |  |  |  |  |
| FACHADA NORTE | 1 | 5.5 | 1.2 | 6.60 |
|  | 1 | 4.3 | 1.7 | 7.31 |
|  | 1 | 49.7 | 2.7 | 134.19 |
|  | 1 | 2.4 | 1.7 | 4.08 |
|  | 1 | 49.7 | 2.2 | 109.34 |
|  | 1 | 9.8 | 13 | 127.40 |
|  | 1 | 17.4 | 4.5 | 78.30 |
| FACHADA SUR | 2 | 1 | 3.95 | 7.90 |
|  | 1 | 59.6 | 0.85 | 50.66 |
|  | 1 | 59.6 | 1.2 | 71.52 |
|  | 2 | 0.75 | 1.7 | 2.55 |
|  | 1 | 22.25 | 1.7 | 37.83 |
|  | 1 | 59.6 | 2.2 | 131.12 |
|  | 1 | 5.1 | 5.1 | 26.01 |
|  | 1 | 59.6 | 1.9 | 113.24 |
|  | 2 | 5.82 | 5.1 | 59.36 |
|  | 1 | 3.5 | 1.9 | 6.65 |
|  | 1 | 7.5 | 5.1 | 38.25 |
| FACHADA ESTE | 1 | 22.6 | 1.9 | 42.94 |
|  | 1 | 4.15 | 3.2 | 13.28 |
|  | 4 | 4.6 | 3.2 | 58.88 |
|  | 1 | 5.8 | 3.2 | 18.56 |
| FACHADA OESTE | 1 | 1.25 | 13.1 | 16.38 |
|  | 1 | 10.55 | 13.1 | 138.21 |
|  | 1 | 12.1 | 1.9 | 22.99 |
| LUCERNARIOS | 2 | 7.5 | 0.8 | 12.00 |
|  | 2 | 3.55 | 0.8 | 5.68 |
|  | 2 | 2.1 | 0.8 | 3.36 |
|  | 2 | 1.75 | 0.8 | 2.80 |
|  | 10 | 4.45 | 0.8 | 35.60 |
|  | 10 | 1.6 | 0.8 | 12.80 |
| PETOS | 2 | 22.6 | 0.8 | 36.16 |
|  | 2 | 74.75 | 0.8 | 119.60 |
|  | 2 | 5.85 | 0.8 | 9.36 |
| Total |  |  |  | 1560.91 |

**05.02** m2 FÁBRICA LADRILLO 1/2P HUECO DOBLE 8 cm MORTERO M-5 (01/01/2010)
1596.59 m2 × 12.27 = 19590.16
Fábrica de ladrillo cerámico hueco doble 24x11,5x9 cm, de 1/2 pie de espesor recibido con mortero de cemento CEM II/B-P 32,5 N y arena de río tipo M-5 hidrofugado, preparado en central y suministrado a pie de obra, para revestir, i/replanteo, nivelación y aplomado, rejuntado, limpieza y medios auxiliares. Según UNE-EN 998-2:2012, RC-08, NTE-PTL y CTE-SE-F. Materiales con marcado CE y DdP (Declaración de prestaciones) según Reglamento (UE) 305/2011. Medida la superficie realmente ejecutada. Totalmente rematada segun instrucciones de la DF y detalles del Proyecto.

| Código | Ud | Descripción | Rendimiento | Precio | Importe |
|---|---|---|---|---|---|
| O01OA030 | h | Oficial primera | 0.2 | 15.86 | 3.17 |
| O01OA070 | h | Peón ordinario | 0.2 | 12.88 | 2.58 |
| P01LH025 | mu | Ladrillo hueco doble métrico 24x11,5x9 cm (material; 01/01/2010) | 0.047 | 95.15 | 4.47 |
| A02S030 | m3 | MORTERO CEMENTO HIDRÓFUGO M-5 (material; 01/01/2010) | 0.023 | 73.51 | 1.69 |
| %PM0000000100 | % | Medios auxiliares | 1 % | 11.91 | 0.12 |
| %CI2 | % | Costes Indirectos | 2 % | 12.03 | 0.24 |
|  |  | Total |  |  | 12.27 |

Claves: doble, areno, cerámico, ladrillo, preparación, río, pie, mortero, fábrica, hueco, suministro, revestir, marco, central, auxiliar, material, círculo, cemento, corrido, cinta, medición, nivel, medio, limpieza, junta

| Medición | Uds. | Largo | Alto | Parcial |
|---|---|---|---|---|
| FACHADAS |  |  |  |  |
| LUCERNARIOS | 2 | 7.5 | 0.8 | 12.00 |
|  | 2 | 3.55 | 0.8 | 5.68 |
|  | 2 | 2.1 | 0.8 | 3.36 |
|  | 2 | 1.75 | 0.8 | 2.80 |
|  | 10 | 4.45 | 0.8 | 35.60 |
|  | 10 | 1.6 | 0.8 | 12.80 |
| PETOS | 2 | 22.6 | 0.8 | 36.16 |
|  | 2 | 74.75 | 0.8 | 119.60 |
|  | 2 | 5.85 | 0.8 | 9.36 |
| ARRANQUES | 2 | 4.75 | 0.8 | 7.60 |
|  | 1 | 10.5 | 0.8 | 8.40 |
|  | 1 | 9.4 | 0.8 | 7.52 |
|  | 1 | 7.7 | 0.8 | 6.16 |
| CUBIERTA PLOTS | 2 | 5 | 0.8 | 8.00 |
|  | 1 | 7.5 | 0.8 | 6.00 |
|  | 2 | 6 | 0.8 | 9.60 |
|  | 1 | 4.15 | 0.8 | 3.32 |
|  | 4 | 4.8 | 0.8 | 15.36 |
|  | 1 | 15.25 | 0.8 | 12.20 |
| DIVISIONES INTERIORES |  |  |  |  |
| NIVEL +9.10 |  |  |  |  |
| ZONA INSTALACIONES |  |  |  |  |
| YL6 | 1 | 5.5 | 4 | 22.00 |
|  | 1 | 14.5 | 4 | 58.00 |
|  | 1 | 10.25 | 4 | 41.00 |
|  | 2 | 4 | 4 | 32.00 |
|  | 1 | 9 | 4 | 36.00 |
|  | 2 | 5.5 | 4 | 44.00 |
|  | 2 | 2 | 4 | 16.00 |
|  | 1 | 3.25 | 4 | 13.00 |
|  | 2 | 1 | 4 | 8.00 |
| YL7 | 2 | 5 | 4 | 40.00 |
| YL8 | 3 | 9 | 4 | 108.00 |
|  | 4 | 3.2 | 4 | 51.20 |
|  | 1 | 10 | 4 | 40.00 |
|  | 1 | 3.5 | 4 | 14.00 |
| YL10 | 4 | 5.3 | 4 | 84.80 |
|  | 2 | 3.65 | 4 | 29.20 |
|  | 1 | 6 | 4 | 24.00 |
| A deducir | -9 | 0.8 | 2.1 | -15.12 |
|  | -1 | 1.25 | 2.1 | -2.63 |
| NIVEL +13.50 |  |  |  |  |
| YL6 | 1 | 5 | 3.6 | 18.00 |
|  | 2 | 2.1 | 3.6 | 15.12 |
|  | 1 | 3.25 | 3.6 | 11.70 |
|  | 2 | 1 | 3.6 | 7.20 |
| YL8 | 1 | 10.5 | 3.6 | 37.80 |
|  | 2 | 9 | 3.6 | 64.80 |
|  | 3 | 3.1 | 3.6 | 33.48 |
|  | 1 | 8 | 3.6 | 28.80 |
|  | 2 | 7.5 | 3.6 | 54.00 |
|  | 4 | 2.2 | 3.6 | 31.68 |
| A deducir | -2 | 0.9 | 2.6 | -4.68 |
| NIVEL -17.52 |  |  |  |  |
| YL6 | 1 | 5 | 3.6 | 18.00 |
|  | 2 | 2.1 | 3.6 | 15.12 |
|  | 1 | 3.25 | 3.6 | 11.70 |
|  | 2 | 1 | 3.6 | 7.20 |
| YL7 | 2 | 8.5 | 3.6 | 61.20 |
| YL8 | 2 | 8.8 | 3.6 | 63.36 |
|  | 4 | 3.1 | 3.6 | 44.64 |
|  | 2 | 10 | 3.6 | 72.00 |
|  | 1 | 3.55 | 3.6 | 12.78 |
|  | 1 | 9 | 3.6 | 32.40 |
| A deducir | -2 | 0.9 | 2.6 | -4.68 |
| Total |  |  |  | 1596.59 |

**05.03** m2 CARGADERO METALICO PERFIL/TUBO (22/11/2017)
1501.57 m2 × 27.72 = 41623.52
Cargadero metalico para soportar fabricas de ladrillo de cerramiento de fachada formado por bastidor de doble angular horizontal de 75.5 mm y 110.5 mm unidos mediante soldadura a tubos estructurales huecos cuadrados de 80.4 mm colocados en vertical asu vez soldados a placas en angulo de 360x240+150x240 mm ancladas al los forjados mediante tacos quimicos HILTI HVU M 16 o equivalentes. Toda la perfileria sera normalizada de acero S275 JR laminado en caliente s/UNE EN 10025 y UNE EN 10 210-1, colocados formando un entramado enrrasado con la estructura de forjados y pilares por la cara exterior de la fabrica de ladrillo que conforma la camara de la fachada. Colocado en obra según CTE-DB-SE-A. Incluso p.p. de despuntes, recortes, soldaduras y elementos de anclaje de acuerdo al calculo de la fachada. Acero con marcado CE y DdP (Declaración de prestaciones) según Reglamento (UE) 305/2011. Totalmente rematado con dos manos de minio de proteccion, medios auxiliares y costes indirectos. Realizado segun detalle de Proyecto e instrucciones de la DF.

| Código | Ud | Descripción | Rendimiento | Precio | Importe |
|---|---|---|---|---|---|
| O01OB130 | h | Oficial 1ª cerrajero | 0.05 | 14.96 | 0.75 |
| O01OB140 | h | Ayudante cerrajero | 0.05 | 13.83 | 0.69 |
| O01OB230 | h | Oficial 1ª pintura (mano de obra) | 0.02 | 14.79 | 0.30 |
| O01OA030 | h | Oficial primera | 0.1 | 15.86 | 1.59 |
| P03ALP010 | kg | Acero laminado S 275 JR | 28.2 | 0.7 | 19.74 |
| P12WW410 | m2 | Material vario sujeccion y montaje (material; 01/01/2018) | 0.08 | 25 | 2.00 |
| P01UG310 | u | Anclaje químico Hilti HVU M16 (material; 10/07/2018) | 0.8 | 2.13 | 1.70 |
| P25OU080 | l | Minio electrolítico | 0.025 | 5.4 | 0.14 |
| %PM0000000100 | % | Medios auxiliares | 1 % | 26.91 | 0.27 |
| %CI2 | % | Costes Indirectos | 2 % | 27.18 | 0.54 |
|  |  | Total |  |  | 27.72 |

| Medición | Uds. | Largo | Alto | Parcial |
|---|---|---|---|---|
| FACHADAS M1 |  |  |  |  |
| FACHADA NORTE | 1 | 5.5 | 1.2 | 6.60 |
|  | 1 | 4.3 | 1.7 | 7.31 |
|  | 1 | 49.7 | 2.7 | 134.19 |
|  | 1 | 2.4 | 1.7 | 4.08 |
|  | 1 | 49.7 | 2.2 | 109.34 |
|  | 1 | 9.8 | 13 | 127.40 |
|  | 1 | 17.4 | 4.5 | 78.30 |
| FACHADA SUR | 2 | 1 | 3.95 | 7.90 |
|  | 1 | 59.6 | 0.85 | 50.66 |
|  | 1 | 59.6 | 1.2 | 71.52 |
|  | 2 | 0.75 | 1.7 | 2.55 |
|  | 1 | 22.25 | 1.7 | 37.83 |
|  | 1 | 59.6 | 2.2 | 131.12 |
|  | 1 | 5.1 | 5.1 | 26.01 |
|  | 1 | 59.6 | 1.9 | 113.24 |
|  | 2 | 5.82 | 5.1 | 59.36 |
|  | 1 | 3.5 | 1.9 | 6.65 |
|  | 1 | 7.5 | 5.1 | 38.25 |
| FACHADA ESTE | 1 | 22.6 | 1.9 | 42.94 |
|  | 1 | 4.15 | 3.2 | 13.28 |
|  | 4 | 4.6 | 3.2 | 58.88 |
|  | 1 | 5.8 | 3.2 | 18.56 |
| FACHADA OESTE | 1 | 1.25 | 13.1 | 16.38 |
|  | 1 | 10.55 | 13.1 | 138.21 |
|  | 1 | 12.1 | 1.9 | 22.99 |
| LUCERNARIOS | 2 | 7.5 | 0.6 | 9.00 |
|  | 2 | 3.55 | 0.6 | 4.26 |
|  | 2 | 2.1 | 0.6 | 2.52 |
|  | 2 | 1.75 | 0.6 | 2.10 |
|  | 10 | 4.45 | 0.6 | 26.70 |
|  | 10 | 1.6 | 0.6 | 9.60 |
| PETOS | 2 | 22.6 | 0.6 | 27.12 |
|  | 2 | 74.75 | 0.6 | 89.70 |
|  | 2 | 5.85 | 0.6 | 7.02 |
| Total |  |  |  | 1501.57 |

**05.04** m2 TABICÓN LHD 9 cm INTERIOR MORTERO M-5 (01/01/2010)
1273.03 m2 × 10.71 = 13634.15
Fábrica de ladrillo cerámico hueco doble 24x11,5x9 cm recibido con mortero de cemento CEM II/B-P 32,5 N y arena de río M-5 con aditivo hidrófugo, confeccionado con hormigonera, Incluso replanteo, aplomado, roturas, humedecido de las piezas y limpieza. Con parte proporcional medios auxiliares. Según UNE-EN 998-2:2012, NTE-PTL y CTE-SE-F. Medida la superficie realmente ejecutada. Totalmente rematada segun instrucciones de la DF y detalles del Proyecto.

| Código | Ud | Descripción | Rendimiento | Precio | Importe |
|---|---|---|---|---|---|
| O01OA030 | h | Oficial primera | 0.2 | 15.86 | 3.17 |
| O01OA070 | h | Peón ordinario | 0.2 | 12.88 | 2.58 |
| P01LH025 | mu | Ladrillo hueco doble métrico 24x11,5x9 cm | 0.035 | 95.15 | 3.33 |
| A02S030 | m3 | MORTERO CEMENTO HIDRÓFUGO M-5 | 0.018 | 73.51 | 1.32 |
| %PM0000000100 | % | Medios auxiliares | 1 % | 10.40 | 0.10 |
| %CI2 | % | Costes Indirectos | 2 % | 10.50 | 0.21 |
|  |  | Total |  |  | 10.71 |

Claves: cal, cerámico, tabiquería, bastardo, blanco, interior, ladrillo, areno, doble, distribución, cemento, hueco, hormigón, medio, cámara, rotura, corrido, mortero, humedad, cerco, pieza, río, confeccionar, replanteo, limpieza, andamio, medición, cinta, auxiliar

| Medición | Uds. | Largo | Alto | Parcial |
|---|---|---|---|---|
| FACHADAS M1 |  |  |  |  |
| FACHADA NORTE | 1 | 5.5 | 1.2 | 6.60 |
|  | 1 | 4.3 | 1.7 | 7.31 |
|  | 1 | 49.7 | 2.7 | 134.19 |
|  | 1 | 2.4 | 1.7 | 4.08 |
|  | 1 | 49.7 | 2.2 | 109.34 |
|  | 1 | 9.8 | 13 | 127.40 |
|  | 1 | 17.4 | 4.5 | 78.30 |
| FACHADA SUR | 2 | 1 | 3.95 | 7.90 |
|  | 1 | 59.6 | 0.85 | 50.66 |
|  | 1 | 59.6 | 1.2 | 71.52 |
|  | 2 | 0.75 | 1.7 | 2.55 |
|  | 1 | 22.25 | 1.7 | 37.83 |
|  | 1 | 59.6 | 2.2 | 131.12 |
|  | 1 | 5.1 | 5.1 | 26.01 |
|  | 1 | 59.6 | 1.9 | 113.24 |
|  | 2 | 5.82 | 5.1 | 59.36 |
|  | 1 | 3.5 | 1.9 | 6.65 |
|  | 1 | 7.5 | 5.1 | 38.25 |
| FACHADA ESTE | 1 | 22.6 | 1.9 | 42.94 |
|  | 1 | 4.15 | 3.2 | 13.28 |
|  | 4 | 4.6 | 3.2 | 58.88 |
|  | 1 | 5.8 | 3.2 | 18.56 |
| FACHADA OESTE | 1 | 1.25 | 13.1 | 16.38 |
|  | 1 | 10.55 | 13.1 | 138.21 |
|  | 1 | 12.1 | 1.9 | 22.99 |
| A deducir |  |  |  |  |
| LUCERNARIOS | -2 | 7.5 | 0.6 | -9.00 |
|  | -2 | 3.55 | 0.6 | -4.26 |
|  | -2 | 2.1 | 0.6 | -2.52 |
|  | -2 | 1.75 | 0.6 | -2.10 |
|  | -10 | 4.45 | 0.6 | -26.70 |
|  | -10 | 1.6 | 0.6 | -9.60 |
| PETOS | -2 | 22.6 | 0.6 | -27.12 |
|  | -2 | 74.75 | 0.6 | -89.70 |
|  | -2 | 5.85 | 0.6 | -7.02 |
| FACHADAS M5 |  |  |  |  |
| ZOCALO FACHADA NORTE | 1 | 45.75 | 1.2 | 54.90 |
| ZOCALO FACHADA SUR | 1 | 1.8 | 3 | 5.40 |
|  | 1 | 20 | 1.2 | 24.00 |
|  | 1 | 2 | 3 | 6.00 |
|  | 1 | 2.4 | 3 | 7.20 |
|  | 1 | 20.5 | 1.2 | 24.60 |
|  | 1 | 1.8 | 3 | 5.40 |
| Total |  |  |  | 1273.03 |

**05.05** m3 CERRAMIENTO FACHADA HORMIGON VISTO 20CM. FENOL. (01/01/2010)
25.5 m3 × 272.98 = 6960.99
Hormigón armado HA-25/B/20/lla en color blanco elaborado en central, para muro de cerramiento de fachada de 0,20 m de espesor, realizado con CEM ll/B-L/42,5R una ralacion agua/cemento de 0,49, incluso armadura segun cuantias de Proyecto, encofrado y desencofrado con paneles metálicos a dos caras y tablero fenólico para todas las superficies vistas observando la formacion de huecos para puertas y ventanas, vertido, encofrado y desencofrado con grúa, vibrado y p.p. de sellado de huecos de espadines, berenjenos para juntas de construccion y hormigonado, medios auxiliares y costes indirectos, totalmente rematado. Medido en perfil teorico y realizado segun normas NTE-CCM , EHE-08 y CTE-SE-C. Componentes del hormigón y acero con marcado CE y DdP (Declaración de prestaciones) según Reglamento (UE) 305/2011. Totalmente rematado segun instrucciones de la DF, despieces y detalles de Proyecto.

| Código | Ud | Descripción | Rendimiento | Precio | Importe |
|---|---|---|---|---|---|
| E04MEM070 | m2 | ENCOFRADO MADERA VISTA ACABADO FENOLICO | 2.5 | 7.57 | 18.93 |
| E04MEF020 | m2 | ENCOFRADO EN MUROS 2 CARAS 3,00m<h<6,00m | 5 | 17.71 | 88.55 |
| E04MMG010 | m3 | HORMIGÓN P/ARMAR HA-25/P/20/I V.GRÚA MURO | 1 | 60.17 | 60.17 |
| E04AB020 | kg | ACERO CORRUGADO B 500 S | 127.6 | 0.76 | 96.98 |
| M13EA430 | m | Tubo PVC diametro 22/26 | 0.617 | 0.56 | 0.35 |
| %PM0000000100 | % | Medios auxiliares | 1 % | 264.98 | 2.65 |
| %CI2 | % | Costes Indirectos | 2 % | 267.63 | 5.35 |
|  |  | Total |  |  | 272.98 |

Claves: metal, cara, muro, armadura, elaboración, central, hormigón, grúa, encofrar, vertedero, panel, desencofrante, vibración, círculo, marco, acero, componente, norma, colocación

| Medición | Uds. | Largo | Ancho | Alto | Parcial |
|---|---|---|---|---|---|
| FACHADAS M5 |  |  |  |  |  |
| ZOCALO FACHADA NORTE | 1 | 45.75 | 0.2 | 1.2 | 10.98 |
| ZOCALO FACHADA SUR | 1 | 1.8 | 0.2 | 3 | 1.08 |
|  | 1 | 20 | 0.2 | 1.2 | 4.80 |
|  | 1 | 2 | 0.2 | 3 | 1.20 |
|  | 1 | 2.4 | 0.2 | 3 | 1.44 |
|  | 1 | 20.5 | 0.2 | 1.2 | 4.92 |
|  | 1 | 1.8 | 0.2 | 3 | 1.08 |
| Total |  |  |  |  | 25.5 |

**05.06** m3 CERRAMIENTO FACHADA HORMIGON VISTO 25 CM. FENOL. (01/01/2010)
308.57 m3 × 237.74 = 73359.43
Hormigón armado HA-25/B/20/lla en color blanco elaborado en central, para muro de cerramiento de fachada de 0,25 m de espesor, realizado con CEM ll/B-L/42,5R y una ralacion agua/cemento de 0,49, incluso armadura segun cuantias de Proyecto, encofrado y desencofrado con paneles metálicos a dos caras y tablero fenólico para todas las superficies vistas observando la formacion de huecos para puertas y ventanas, vertido, encofrado y desencofrado con grúa, vibrado y colocado, con p.p. de sellado de huecos de espadines, berenjenos para juntas de construccion y hormigonado, medios auxiliares y costes indirectos, totalmente rematado. Medido en perfil teorico y realizado segun normas NTE-CCM , EHE-08 y CTE-SE-C. Componentes del hormigón y acero con marcado CE y DdP (Declaración de prestaciones) según Reglamento (UE) 305/2011. Totalmente rematado segun instrucciones de la DF, despieces y detalles de Proyecto.

| Código | Ud | Descripción | Rendimiento | Precio | Importe |
|---|---|---|---|---|---|
| E04MEM070 | m2 | ENCOFRADO MADERA VISTA ACABADO FENOLICO | 2 | 7.57 | 15.14 |
| E04MEF020 | m2 | ENCOFRADO EN MUROS 2 CARAS 3,00m<h<6,00m | 4 | 17.71 | 70.84 |
| E04MMG010 | m3 | HORMIGÓN P/ARMAR HA-25/P/20/I V.GRÚA MURO | 1 | 60.17 | 60.17 |
| E04AB020 | kg | ACERO CORRUGADO B 500 S | 110.88 | 0.76 | 84.27 |
| M13EA430 | m | Tubo PVC diametro 22/26 | 0.617 | 0.56 | 0.35 |
| %PM0000000100 | % | Medios auxiliares | 1 % | 230.77 | 2.31 |
| %CI2 | % | Costes Indirectos | 2 % | 233.08 | 4.66 |
|  |  | Total |  |  | 237.74 |

| Medición | Uds. | Largo | Ancho | Alto | Parcial |
|---|---|---|---|---|---|
| FACHADAS M2/M9 |  |  |  |  |  |
| FACHADA NORTE | 1 | 11 | 0.25 | 7.5 | 20.63 |
|  | 1 | 9.5 | 0.25 | 5 | 11.88 |
|  | 1 | 4.5 | 0.25 | 7.6 | 8.55 |
| FACHADAS SUR | 1 | 9.5 | 0.25 | 6 | 14.25 |
|  | 1 | 11.4 | 0.25 | 7.5 | 21.38 |
|  | 1 | 4.8 | 0.25 | 3 | 3.60 |
|  | 1 | 20.85 | 0.25 | 3.6 | 18.77 |
| CERRAMIENTO | 1 | 10.3 | 0.25 | 2 | 5.15 |
|  | 1 | 40.2 | 0.25 | 1.3 | 13.07 |
| FACHADAS ESTE | 1 | 22 | 0.25 | 2.2 | 12.10 |
|  | 1 | 3.6 | 0.25 | 5.1 | 4.59 |
|  | 1 | 0.85 | 0.25 | 2.9 | 0.62 |
|  | 1 | 4 | 0.25 | 9.5 | 9.50 |
|  | 1 | 20 | 0.25 | 2.2 | 11.00 |
|  | 2 | 12 | 0.25 | 2 | 12.00 |
| FACHADAS OESTE | 1 | 2.4 | 0.25 | 2.2 | 1.32 |
|  | 1 | 6.2 | 0.25 | 2.2 | 3.41 |
|  | 1 | 6.2 | 0.25 | 1 | 1.55 |
|  | 1 | 11.75 | 0.25 | 13 | 38.19 |
|  | 1 | 25.5 | 0.25 | 4.05 | 25.82 |
|  | 1 | 11 | 0.25 | 4.05 | 11.14 |
|  | 1 | 15 | 0.25 | 2.2 | 8.25 |
|  | 1 | 15 | 0.25 | 1 | 3.75 |
|  | 1 | 8.5 | 0.25 | 2.5 | 5.31 |
| CERRAMIENTO | 1 | 46.5 | 0.25 | 2 | 23.25 |
|  | 1 | 32 | 0.25 | 2 | 16.00 |
|  | 1 | 8.2 | 0.25 | 1.7 | 3.49 |
| Total |  |  |  |  | 308.57 |

**05.07** m3 CERRAMIENTO FACHADA HORMIGON VISTO 25 CM. TABLA (01/01/2010)
33.63 m3 × 319.05 = 10729.65
Hormigón armado HA-25/B/20/lla en color blanco elaborado en central, para muro de cerramiento de fachada de 0,25 m de espesor, realizado con CEM ll/B-L/42,5R y una ralacion agua/cemento de 0,49, incluso armadura segun cuantias de Proyecto, encofrado y desencofrado con paneles metálicos a dos caras y tabla de madera de 22 mm de grosor biselada para todas las superficies vistas observando la formacion de huecos para puertas y ventanas, vertido, encofrado y desencofrado con grúa, vibrado y colocado, con p.p. de sellado de huecos de espadines, berenjenos para juntas de construccion y hormigonado, medios auxiliares y costes indirectos, totalmente rematado. Medido en perfil teorico y realizado segun normas NTE-CCM , EHE-08 y CTE-SE-C. Componentes del hormigón y acero con marcado CE y DdP (Declaración de prestaciones) según Reglamento (UE) 305/2011. Totalmente rematado segun instrucciones de la DF, despieces y detalles de Proyecto.

| Código | Ud | Descripción | Rendimiento | Precio | Importe |
|---|---|---|---|---|---|
| E04MEM080 | m2 | ENCOFRADO MADERA VISTA TABLA BISELADA (01/01/2010) | 2 | 47.03 | 94.06 |
| E04MEF020 | m2 | ENCOFRADO EN MUROS 2 CARAS 3,00m<h<6,00m | 4 | 17.71 | 70.84 |
| E04MMG010 | m3 | HORMIGÓN P/ARMAR HA-25/P/20/I V.GRÚA MURO | 1 | 60.17 | 60.17 |
| E04AB020 | kg | ACERO CORRUGADO B 500 S | 110.88 | 0.76 | 84.27 |
| M13EA430 | m | Tubo PVC diametro 22/26 | 0.617 | 0.56 | 0.35 |
| %PM0000000100 | % | Medios auxiliares | 1 % | 309.69 | 3.10 |
| %CI2 | % | Costes Indirectos | 2 % | 312.79 | 6.26 |
|  |  | Total |  |  | 319.05 |

| Medición | Uds. | Largo | Ancho | Alto | Parcial |
|---|---|---|---|---|---|
| FACHADA TIPO M2 |  |  |  |  |  |
| FACHADA ESTE | 1 | 20 | 0.25 | 3.1 | 15.50 |
| FACHADA OESTE | 1 | 29 | 0.25 | 2.5 | 18.13 |
| Total |  |  |  |  | 33.63 |

**05.08** m2 CERRAMIENTO FACHADA PANEL COMPOSITE (01/01/2010)
49.28 m2 × 88.08 = 4340.58
Fachada ventilada con panel composite de aluminio tipo Stacbond de Cortizo o equivalente de 4 mm. de espesor, formados por dos láminas de aluminio de 0,5 mm. lacadas en color a definir por la D.F. y núcleo central a base de compuesto mineral no combustible de 3 mm. de espesor que confiere al panel la clasificacion frente al fuego B-S1-d0. Lacado de proteccion en cara posterior. Se incluye, la formacion e instalacion de bandejas para sistema machiembrado segun despiece de proyecto, el suministro y colocacion de la perfilería auxiliar de aluminio necesaria, anclajes, tornillería, además de piezas para remates de coronacion, dinteles, albardillas para petos superiores, jambas y vierteaguas, ventilaciones y remates especiales, sellado perimetral. Con p.p. de trasdosado de fabrica de ladrillo hueco de 1/2 pie de espesor recinbdo con mortero de cemento M-5, medios auxiliares y costes indirectos. Medida la superficie realmente ejecutada. Totalmente rematada segun NTE-FCA, NTE-FCL, UNE 85-219-86, instrucciones del fabricante, de la DF y detalles de proyecto.

| Código | Ud | Descripción | Rendimiento | Precio | Importe |
|---|---|---|---|---|---|
| O01OB130 | h | Oficial 1ª cerrajero | 0.5 | 14.96 | 7.48 |
| O01OB140 | h | Ayudante cerrajero | 0.5 | 13.83 | 6.92 |
| O01OA030 | h | Oficial primera | 0.5 | 15.86 | 7.93 |
| O01OA070 | h | Peón ordinario | 0.5 | 12.88 | 6.44 |
| P01LH025 | mu | Ladrillo hueco doble métrico 24x11,5x9 cm | 0.047 | 95.15 | 4.47 |
| A02A080 | m3 | MORTERO CEMENTO M-5 (material; 01/01/2010) | 0.023 | 57.17 | 1.31 |
| P14MW010 | m2 | Panel composite (material; 02/01/2016) | 1.05 | 46 | 48.30 |
| P12WW410 | m2 | Material vario sujeccion y montaje | 0.1 | 25 | 2.50 |
| P25OU080 | l | Minio electrolítico | 0.025 | 5.4 | 0.14 |
| %PM0000000100 | % | Medios auxiliares | 1 % | 85.49 | 0.85 |
| %CI2 | % | Costes Indirectos | 2 % | 86.34 | 1.73 |
|  |  | Total |  |  | 88.08 |

| Medición | Uds. | Largo | Alto | Parcial |
|---|---|---|---|---|
| FACHADAS M4 |  |  |  |  |
| NUCLEO ESCALERA B |  |  |  |  |
| FACHADA SUR | 1 | 3.1 | 11.85 | 36.74 |
| FACHADA NORTE | 1 | 3.1 | 11.85 | 36.74 |
| A deducir | -2 | 3.1 | 2.4 | -14.88 |
|  | -1 | 3.1 | 2.2 | -6.82 |
|  | -2 | 3.1 | 2.7 | -16.74 |
| FACHADAS M7 | 2 | 3.1 | 0.8 | 4.96 |
|  | 1 | 3.5 | 0.8 | 2.80 |
|  | 1 | 3.5 | 1.85 | 6.48 |
| Total |  |  |  | 49.28 |

**05.09** m2 TAB.EST.DOB.(15x2+70+15+70+15) e=215mm./400 AIS. (02/01/2016)
3109.16 m2 × 40.73 = 126636.09
Tabique de espesor 215 mm. para altas prestaciones acusticas, conformado por dos estructuras sin arriostrar entre si formando camara rellena con una placa de yeso laminado de 15 mm. de espesor, formadado por montantes y canales de chapa de acero galvanizado de 70/73 mm. cada 400 mm., separados del suelo y techo mediante bandas desolidarizantes tipo Tecsound S Band 70 o equivalente, con dos placas de yeso laminado 15 mm. de espesor atornilladas por las caras exteriores, con doble aislamiento de panel de lana de Roca de 70 mm de espesor o equivalente, no hidrofilo. Incluso p.p. de preparacion y limpieza del soporte, piezas de remate de encuentros, tratamiento de huecos, replanteo auxiliar, nivelacion, ejecucion de angulos, redibido de cercos de paso y cajas de instalaciones, tornillería, pastas de agarre y juntas, cintas para juntas, anclajes para suelo y techo, refuerzos de chapa galvanizada y estructura auxiliar para cuelgue de pizarras, encimeras, lavabos, inodoros, piletas etc., limpieza, medios auxiliares y costes indirectos. Medido por la superficie realmente ejecutada. Totalmente terminado y listo para imprimar y pintar o decorar según NTE-PTP, UNE 102040 IN y ATEDY, prescripciones de uso del fabricante, instrucciones de la DF y detalles de Proyecto

| Código | Ud | Descripción | Rendimiento | Precio | Importe |
|---|---|---|---|---|---|
| O01OA030 | h | Oficial primera | 0.15 | 15.86 | 2.38 |
| O01OA050 | h | Ayudante | 0.15 | 13.68 | 2.05 |
| P04PY045 | m2 | Placa yeso laminado normal 15x1200 mm (material; 21/04/2018) | 5.25 | 2.75 | 14.44 |
| P04PW590 | kg | Pasta de juntas SN (material; 02/01/2016) | 1.65 | 1.16 | 1.91 |
| P04PW005 | m | Cinta de juntas rollo 150 m (material; 02/01/2016) | 7 | 0.03 | 0.21 |
| P04PW250 | m | Canal 73 mm (material; 02/01/2016) | 1.2 | 0.88 | 1.06 |
| P04PW170 | m | Montante de 70 mm (material; 02/01/2016) | 7 | 0.95 | 6.65 |
| P04PW065 | Ud | Tornillo PM 3,9x25 mm (material; 02/01/2016) | 22 | 0.01 | 0.22 |
| P04PW070 | Ud | Tornillo PM 3,9x35 mm (material; 02/01/2016) | 42 | 0.01 | 0.42 |
| P04PW560 | m | Junta estanca al agua 70 mm (material; 02/01/2016) | 0.47 | 0.39 | 0.18 |
| P07AL275 | m | Banda desolidarizante Tecsound S Band 70 (material; 21/04/2018) | 1.3 | 0.8 | 1.04 |
| P13TC355 | m2 | Chapa galvanizada 1 mm (material; 02/01/2016) | 0.02 | 8.13 | 0.16 |
| P07TR485 | m2 | Panel rigido lana roca de 70 mm (material; 13/07/2018) | 2 | 3.93 | 7.86 |
| P03Z080 | u | Repercusion refuerzo perfileria galvanizada en tabiques (material; 13/07/2018) | 1 | 0.95 | 0.95 |
| %PM0000000100 | % | Medios auxiliares | 1 % | 39.53 | 0.40 |
| %CI2 | % | Costes Indirectos | 2 % | 39.93 | 0.80 |
|  |  | Total |  |  | 40.73 |

| Medición | Uds. | Largo | Alto | Parcial |
|---|---|---|---|---|
| NIVEL +9.10 |  |  |  |  |
| YL1 | 4 | 104 | 4 | 1664.00 |
|  | 2 | 10.4 | 5.6 | 116.48 |
|  | 1 | 4.7 | 5.6 | 26.32 |
|  | 7 | 8.5 | 4 | 238.00 |
|  | 1 | 4 | 4 | 16.00 |
| A deducir | -3 | 1.2 | 2.6 | -9.36 |
|  | -2 | 2 | 2.6 | -10.40 |
|  | -2 | 0.9 | 2.6 | -4.68 |
| NIVEL +13.50 |  |  |  |  |
| YL1 | 6 | 10.5 | 3.6 | 226.80 |
|  | 6 | 8.5 | 3.6 | 183.60 |
|  | 1 | 6.2 | 3.6 | 22.32 |
|  | 1 | 7.3 | 3.6 | 26.28 |
|  | 1 | 4 | 3.6 | 14.40 |
|  | 2 | 2.8 | 3.6 | 20.16 |
|  | 1 | 9.6 | 3.6 | 34.56 |
| A deducir | -9 | 0.9 | 2.6 | -21.06 |
| NIVEL +17.52 |  |  |  |  |
|  | 6 | 10.5 | 3.6 | 226.80 |
|  | 9 | 8.5 | 3.6 | 275.40 |
|  | 1 | 7.8 | 3.6 | 28.08 |
|  | 1 | 4.8 | 3.6 | 17.28 |
|  | 1 | 9.6 | 3.6 | 34.56 |
| A deducir | -2 | 0.9 | 2.6 | -4.68 |
|  | -2 | 2.25 | 2.6 | -11.70 |
| Total |  |  |  | 3109.16 |

**05.10** m2 TABIQUE MULTIPLE (15x2+70+15x2) e=130 mm/400 AIS. (02/01/2016)
224.64 m2 × 26.94 = 6051.80
Tabique múltiple autoportante formado por montantes y canales de perfiles de chapa de acero galvanizado de 70/73 mm cada 400 mm y separados mediante bandas desolidarizantes tipo Tecsound S Band 70 o equivalente, con dos placas de 15 mm de espesor atornilladas por cada cara, con un ancho total de 130 mm, Incluso panel de lana de Roca de 70 mm de espesor o equivalente, no hidrofilo, parte proporcional. de tratamiento de huecos, paso de instalaciones, tornillería, pastas de agarre y juntas, cintas para juntas, anclajes para suelo y techo, refuerzos de chapa galvanizada y estructura auxiliar para cuelgue de pizarras, encimeras, lavabos, etc., limpieza, medios auxiliares y costes indirectos. Medido deduciendo los huecos. Totalmente terminado y listo para imprimar y pintar o decorar según NTE-PTP, UNE 102040 IN y ATEDY, prescripciones de uso del fabricante, instrucciones de la DF y detalles de Proyecto.

| Código | Ud | Descripción | Rendimiento | Precio | Importe |
|---|---|---|---|---|---|
| O01OA030 | h | Oficial primera | 0.1 | 15.86 | 1.59 |
| O01OA050 | h | Ayudante | 0.1 | 13.68 | 1.37 |
| P04PY045 | m2 | Placa yeso laminado normal 15x1200 mm | 4.2 | 2.75 | 11.55 |
| P04PW590 | kg | Pasta de juntas SN | 0.9 | 1.16 | 1.04 |
| P04PW005 | m | Cinta de juntas rollo 150 m | 3.15 | 0.03 | 0.09 |
| P04PW250 | m | Canal 73 mm | 0.95 | 0.88 | 0.84 |
| P04PW170 | m | Montante de 70 mm | 3.5 | 0.95 | 3.33 |
| P04PW065 | Ud | Tornillo PM 3,9x25 mm | 22 | 0.01 | 0.22 |
| P04PW070 | Ud | Tornillo PM 3,9x35 mm | 42 | 0.01 | 0.42 |
| P04PW560 | m | Junta estanca al agua 70 mm | 0.47 | 0.39 | 0.18 |
| P07AL275 | m | Banda desolidarizante Tecsound S Band 70 | 0.6 | 0.8 | 0.48 |
| P13TC355 | m2 | Chapa galvanizada 1 mm | 0.02 | 8.13 | 0.16 |
| P07TR485 | m2 | Panel rigido lana roca de 70 mm | 1 | 3.93 | 3.93 |
| P03Z080 | u | Repercusion refuerzo perfileria galvanizada en tabiques | 1 | 0.95 | 0.95 |
| %PM0000000100 | % | Medios auxiliares | 1 % | 26.15 | 0.26 |
| %CI2 | % | Costes Indirectos | 2 % | 26.41 | 0.53 |
|  |  | Total |  |  | 26.94 |

Claves: agarre, techo, suelo, superficie, anclaje, cinta, galvanizar, medición, junta, aislamiento, limpieza, auxiliar, medio, chapa, hueco, placa, tornillo, acero, cara, canal, montante, autoportante, tabiquería, pasta, perfil, paso, pintura, terminación

| Medición | Uds. | Largo | Alto | Parcial |
|---|---|---|---|---|
| NIVEL +13.50 |  |  |  |  |
| YL9 |  |  |  |  |
| SEPARACION ADMINISTRACION | 4 | 5.2 | 3.6 | 74.88 |
|  | 1 | 3.25 | 3.6 | 11.70 |
|  | 1 | 7 | 3.6 | 25.20 |
|  | 2 | 4.6 | 3.6 | 33.12 |
|  | 2 | 6 | 3.6 | 43.20 |
|  | 1 | 8.1 | 3.6 | 29.16 |
|  | 1 | 4 | 3.6 | 14.40 |
| A deducir | -3 | 0.9 | 2.6 | -7.02 |
| Total |  |  |  | 224.64 |

**05.11** m2 TAB.EST.DOB.(15x2+45+15+45+15x2) e=165mm./400 AIS. (02/01/2016)
381.42 m2 × 37.77 = 14406.23
Tabique de espesor 165 mm. para altas prestacion,es acusticas, conformado por dos estructuras arriostradas entre si formando camara rellena con una placa de yeso laminado de 15 mm. de espesor, formadado por montantes y canales de chapa de acero galvanizado de 45/48 mm. cada 400 mm., separados mediante bandas desolidarizantes tipo Tecsound S Band 50 o equivalente, con dos placas de yeso laminados 15 mm. de espesor atornilladas por las caras exteriores, con doble aislamiento de panel de lanade Roca de 45 mm de espesor o equivalente, no hidrofilo. Incluso p.p. de preparacion y limpieza del soporte, piezas de remate de encuentros, tratamiento de huecos, replanteo auxiliar, nivelacion, ejecucion de angulos, redibido de cercos, paso y cajas de instalaciones, tornillería, pastas de agarre y juntas, cintas para juntas, anclajes para suelo y techo, refuerzos de chapa galvanizada y estructura auxiliar para cuelgue de pizarras, encimeras, lavabos, etc., limpieza, medios auxiliares y costes indirectos, medido por la superficie realmente ejecutada. Totalmente terminado y listo para imprimar y pintar o decorar según NTE-PTP, UNE 102040 IN y ATEDY, prescripciones de uso del fabricante, instrucciones de la DF y detalles de Proyecto

| Código | Ud | Descripción | Rendimiento | Precio | Importe |
|---|---|---|---|---|---|
| O01OA030 | h | Oficial primera | 0.15 | 15.86 | 2.38 |
| O01OA050 | h | Ayudante | 0.15 | 13.68 | 2.05 |
| P04PY023 | m2 | Placa yeso laminado BA 15 (material; 21/04/2018) | 5.25 | 2.75 | 14.44 |
| P04PW245 | m | Canal Stil R 48 (material; 02/01/2018) | 1.8 | 0.98 | 1.76 |
| P04PW163 | m | Montante Stil M 48 (material; 02/01/2018) | 4.2 | 0.99 | 4.16 |
| P04PW133 | Ud | Tornillo TTPC 25 (material; 02/01/2016) | 23 | 0.02 | 0.46 |
| P04PW136 | Ud | Tornillo TTPC 45 (material; 02/01/2016) | 30 | 0.01 | 0.30 |
| P04PW135 | Ud | Tornillo TRPF 13 (material; 02/01/2016) | 3 | 0.02 | 0.06 |
| P04PW590 | kg | Pasta de juntas SN | 1.65 | 1.16 | 1.91 |
| P04PW608 | m | Cinta de juntas GR (material; 02/01/2016) | 7 | 0.06 | 0.42 |
| P04PW540 | m | Banda estanca 45 mm (material; 02/01/2016) | 0.9 | 0.4 | 0.36 |
| P07AL270 | m | Banda desolidarizante Tecsound S Band 50 (material; 02/01/2016) | 1.2 | 0.79 | 0.95 |
| P07TR095 | m2 | Panel rígido lana de roca 45 mm (material; 13/07/2018) | 2 | 3.15 | 6.30 |
| P13TC355 | m2 | Chapa galvanizada 1 mm | 0.02 | 8.13 | 0.16 |
| P03Z080 | u | Repercusion refuerzo perfileria galvanizada en tabiques | 1 | 0.95 | 0.95 |
| %PM0000000100 | % | Medios auxiliares | 1 % | 36.66 | 0.37 |
| %CI2 | % | Costes Indirectos | 2 % | 37.03 | 0.74 |
|  |  | Total |  |  | 37.77 |

| Medición | Uds. | Largo | Alto | Parcial |
|---|---|---|---|---|
| NIVEL +13.50 |  |  |  |  |
| YL4 | 1 | 10.4 | 3.6 | 37.44 |
|  | 1 | 12.2 | 3.6 | 43.92 |
|  | 1 | 12 | 3.6 | 43.20 |
|  | 20 | 0.85 | 3.6 | 61.20 |
| NIVEL +17.52 |  |  |  |  |
| YL4 | 1 | 7.35 | 3.6 | 26.46 |
|  | 1 | 3.75 | 3.6 | 13.50 |
|  | 1 | 5 | 3.6 | 18.00 |
|  | 1 | 4 | 3.6 | 14.40 |
|  | 1 | 1.4 | 3.6 | 5.04 |
|  | 1 | 4.15 | 3.6 | 14.94 |
|  | 1 | 4.5 | 3.6 | 16.20 |
|  | 1 | 3.8 | 3.6 | 13.68 |
|  | 24 | 0.85 | 3.6 | 73.44 |
| Total |  |  |  | 381.42 |

**05.12** m2 TAB.EST.DOB.(15x2+45+15+45+15) e=150mm./400 AIS. (02/01/2016)
1980.46 m2 × 34.79 = 68900.20
Tabique de espesor 150 mm conformado por dos estructuras arriostradas entre si formando camara rellena con una placa de yeso laminado de 15 mm. de espesor, formadado por montantes y canales de chapa de acero galvanizado de 45/48 mm. cada 400 mm., separados mediante bandas desolidarizantes tipo Tecsound S Band 50 o equivalente, con dos placas de yeso laminados 15 mm. de espesor atornilladas por una cara más una placa de 15 mm de espesor por la otra, con doble aislamiento de panel de lana de Roca de 45 mm de espesor o equivalente, no hidrofilo. Incluso p.p. de preparacion y limpieza del soporte, piezas de remate de encuentros, tratamiento de huecos, replanteo auxiliar, nivelacion, ejecucion de angulos, redibido de cercos, paso y cajas de instalaciones, tornillería, pastas de agarre y juntas, cintas para juntas, anclajes para suelo y techo, refuerzos de chapa galvanizada y estructura auxiliar para cuelgue de pizarras, encimeras, lavabos, etc., limpieza, medios auxiliares y costes indirectos. Medido por la superficie realmente ejecutada. Totalmente terminado y listo para imprimar y pintar o decorar según NTE-PTP, UNE 102040 IN y ATEDY, prescripciones de uso del fabricante, instrucciones de la DF y detalles de Proyecto

| Código | Ud | Descripción | Rendimiento | Precio | Importe |
|---|---|---|---|---|---|
| O01OA030 | h | Oficial primera | 0.15 | 15.86 | 2.38 |
| O01OA050 | h | Ayudante | 0.15 | 13.68 | 2.05 |
| P04PY023 | m2 | Placa yeso laminado BA 15 | 4.2 | 2.75 | 11.55 |
| P04PW245 | m | Canal Stil R 48 | 1.8 | 0.98 | 1.76 |
| P04PW163 | m | Montante Stil M 48 | 4.2 | 0.99 | 4.16 |
| P04PW133 | Ud | Tornillo TTPC 25 | 23 | 0.02 | 0.46 |
| P04PW136 | Ud | Tornillo TTPC 45 | 30 | 0.01 | 0.30 |
| P04PW135 | Ud | Tornillo TRPF 13 | 3 | 0.02 | 0.06 |
| P04PW590 | kg | Pasta de juntas SN | 1.65 | 1.16 | 1.91 |
| P04PW608 | m | Cinta de juntas GR | 7 | 0.06 | 0.42 |
| P04PW540 | m | Banda estanca 45 mm | 0.9 | 0.4 | 0.36 |
| P07AL270 | m | Banda desolidarizante Tecsound S Band 50 | 1.2 | 0.79 | 0.95 |
| P07TR095 | m2 | Panel rígido lana de roca 45 mm | 2 | 3.15 | 6.30 |
| P13TC355 | m2 | Chapa galvanizada 1 mm | 0.02 | 8.13 | 0.16 |
| P03Z080 | u | Repercusion refuerzo perfileria galvanizada en tabiques | 1 | 0.95 | 0.95 |
| %PM0000000100 | % | Medios auxiliares | 1 % | 33.77 | 0.34 |
| %CI2 | % | Costes Indirectos | 2 % | 34.11 | 0.68 |
|  |  | Total |  |  | 34.79 |

| Medición | Uds. | Largo | Alto | Parcial |
|---|---|---|---|---|
| NIVEL +9.10 |  |  |  |  |
| YL2 | 1 | 62.65 | 4 | 250.60 |
| A deducir | -7 | 1.4 | 2.6 | -25.48 |
|  | -3 | 0.9 | 2.6 | -7.02 |
| YL3 | 1 | 62.65 | 4 | 250.60 |
| A deducir | -4 | 1.4 | 2.6 | -14.56 |
|  | -2 | 2 | 2.6 | -10.40 |
| YL5 |  |  |  |  |
| SEPARACIONES ASEOS | 1 | 3.5 | 4 | 14.00 |
|  | 1 | 8.5 | 4 | 34.00 |
|  | 2 | 7 | 4 | 56.00 |
|  | 1 | 8 | 4 | 32.00 |
|  | 1 | 6.5 | 4 | 26.00 |
| SEPARACIONES VESTUARIOS | 2 | 9 | 4 | 72.00 |
|  | 3 | 4 | 4 | 48.00 |
|  | 4 | 8.5 | 4 | 136.00 |
|  | 1 | 3.9 | 4 | 15.60 |
|  | 1 | 3 | 4 | 12.00 |
|  | 1 | 1.5 | 4 | 6.00 |
|  | 2 | 1 | 4 | 8.00 |
|  | 1 | 1.7 | 4 | 6.80 |
| A deducir | -10 | 0.9 | 2.6 | -23.40 |
| NIVEL +13.50 |  |  |  |  |
| YL2 | 1 | 62.65 | 3.6 | 225.54 |
|  | 1 | 6.25 | 3.6 | 22.50 |
|  | 1 | 8.5 | 3.6 | 30.60 |
|  | 1 | 4.8 | 3.6 | 17.28 |
|  | 1 | 5.25 | 3.6 | 18.90 |
| A deducir | -11 | 1.4 | 2.6 | -40.04 |
|  | -3 | 0.9 | 2.6 | -7.02 |
| YL5 |  |  |  |  |
| SEPARACIONES ASEOS | 1 | 3.5 | 3.6 | 12.60 |
|  | 1 | 8.5 | 3.6 | 30.60 |
|  | 2 | 7 | 3.6 | 50.40 |
|  | 1 | 6.5 | 3.6 | 23.40 |
|  | 1 | 4.7 | 3.6 | 16.92 |
| SEPARACIONES VESTUARIOS | 2 | 5.8 | 3.6 | 41.76 |
|  | 3 | 4 | 3.6 | 43.20 |
|  | 4 | 8.5 | 3.6 | 122.40 |
|  | 1 | 3.9 | 3.6 | 14.04 |
|  | 1 | 3 | 3.6 | 10.80 |
|  | 1 | 1.5 | 3.6 | 5.40 |
|  | 2 | 1 | 3.6 | 7.20 |
|  | 1 | 1.7 | 3.6 | 6.12 |
| A deducir | -10 | 0.9 | 2.6 | -23.40 |
| NIVEL +17.52 |  |  |  |  |
| YL2 | 1 | 62.65 | 3.6 | 225.54 |
|  | 1 | 4.4 | 3.6 | 15.84 |
|  | 1 | 3 | 3.6 | 10.80 |
|  | 1 | 6.5 | 3.6 | 23.40 |
|  | 1 | 1.4 | 3.6 | 5.04 |
|  | 2 | 2.2 | 3.6 | 15.84 |
|  | 1 | 2.7 | 3.6 | 9.72 |
|  | 1 | 2.4 | 3.6 | 8.64 |
|  | 1 | 3.1 | 3.6 | 11.16 |
| A deducir | -16 | 1.2 | 2.6 | -49.92 |
|  | -3 | 0.9 | 2.6 | -7.02 |
| YL5 |  |  |  |  |
| SEPARACIONES ASEOS | 1 | 3.5 | 3.6 | 12.60 |
|  | 1 | 8.5 | 3.6 | 30.60 |
|  | 2 | 7 | 3.6 | 50.40 |
|  | 1 | 6.5 | 3.6 | 23.40 |
|  | 1 | 4.7 | 3.6 | 16.92 |
| SEPARACIONES VESTUARIOS | 2 | 8.5 | 3.6 | 61.20 |
|  | 1 | 3 | 3.6 | 10.80 |
|  | 1 | 1 | 3.6 | 3.60 |
| A deducir | -6 | 0.9 | 2.6 | -14.04 |
| Total |  |  |  | 1980.46 |

**05.13** m2 TAB.EST.DOB.(45+15+45+15) e=120mm./400 AIS. (02/01/2016)
246.78 m2 × 27.34 = 6746.97
Tabique de espesor 120 mm conformado por dos estructuras arriostradas entre si formando camara rellena con una placa de yeso laminado de 15 mm. de espesor, formadado por montantes y canales de chapa de acero galvanizado de 45/48 mm. cada 400 mm., separados mediante bandas desolidarizantes tipo Tecsound S Band 50 o equivalente, con una placa de yeso laminados 15 mm. de espesor atornilladas por una cara, con doble aislamiento de panel de lana de Roca de 45 mm de espesor o equivalente, no hidrofilo. Incluso p.p. de preparacion y limpieza del soporte, piezas de remate de encuentros, tratamiento de huecos, replanteo auxiliar, nivelacion, ejecucion de angulos, redibido de cercos, paso y cajas de instalaciones, tornillería, pastas de agarre y juntas, cintas para juntas, anclajes para suelo y techo, refuerzos de chapa galvanizada y estructura auxiliar para cuelgue de pizarras, encimeras, lavabos, etc., limpieza, medios auxiliares y costes indirectos. Medido por la superficie realmente ejecutada. Totalmente terminado y listo para imprimar y pintar o decorar según NTE-PTP, UNE 102040 IN y ATEDY, prescripciones de uso del fabricante, instrucciones de la DF y detalles de Proyecto

| Código | Ud | Descripción | Rendimiento | Precio | Importe |
|---|---|---|---|---|---|
| O01OA030 | h | Oficial primera | 0.1 | 15.86 | 1.59 |
| O01OA050 | h | Ayudante | 0.1 | 13.68 | 1.37 |
| P04PY023 | m2 | Placa yeso laminado BA 15 | 2.1 | 2.75 | 5.78 |
| P04PW245 | m | Canal Stil R 48 | 1.8 | 0.98 | 1.76 |
| P04PW163 | m | Montante Stil M 48 | 4.2 | 0.99 | 4.16 |
| P04PW133 | Ud | Tornillo TTPC 25 | 23 | 0.02 | 0.46 |
| P04PW136 | Ud | Tornillo TTPC 45 | 30 | 0.01 | 0.30 |
| P04PW135 | Ud | Tornillo TRPF 13 | 3 | 0.02 | 0.06 |
| P04PW590 | kg | Pasta de juntas SN | 1.65 | 1.16 | 1.91 |
| P04PW608 | m | Cinta de juntas GR | 7 | 0.06 | 0.42 |
| P04PW540 | m | Banda estanca 45 mm | 0.9 | 0.4 | 0.36 |
| P07AL270 | m | Banda desolidarizante Tecsound S Band 50 | 1.2 | 0.79 | 0.95 |
| P07TL450 | m2 | Panel rígido lana de roca 45 mm (material; 02/01/2016) | 2 | 3.15 | 6.30 |
| P13TC355 | m2 | Chapa galvanizada 1 mm | 0.02 | 8.13 | 0.16 |
| P03Z080 | u | Repercusion refuerzo perfileria galvanizada en tabiques | 1 | 0.95 | 0.95 |
| %PM0000000100 | % | Medios auxiliares | 1 % | 26.53 | 0.27 |
| %CI2 | % | Costes Indirectos | 2 % | 26.80 | 0.54 |
|  |  | Total |  |  | 27.34 |

| Medición | Uds. | Largo | Alto | Parcial |
|---|---|---|---|---|
| NIVEL +13.50 |  |  |  |  |
| YL4 | 1 | 10.4 | 3.6 | 37.44 |
|  | 1 | 12.2 | 3.6 | 43.92 |
|  | 1 | 12 | 3.6 | 43.20 |
| NIVEL +17.52 |  |  |  |  |
| YL4 | 1 | 7.35 | 3.6 | 26.46 |
|  | 1 | 3.75 | 3.6 | 13.50 |
|  | 1 | 5 | 3.6 | 18.00 |
|  | 1 | 4 | 3.6 | 14.40 |
|  | 1 | 1.4 | 3.6 | 5.04 |
|  | 1 | 4.15 | 3.6 | 14.94 |
|  | 1 | 4.5 | 3.6 | 16.20 |
|  | 1 | 3.8 | 3.6 | 13.68 |
| Total |  |  |  | 246.78 |

**05.14** m FORMACION VIGA "L" YESO LAMINADO (02/01/2016)
58.15 m × 60.52 = 3519.24
Formación de viga en "L" y un desarrollo de 1.20+0.80 m, conformada por dos estructuras sin arriostrar entre si formando camara rellena con una placa de yeso laminado de 15 mm. de espesor, formadada por montantes y canales de chapa de acero galvanizado de 45/48 mm. cada 400 mm. ancladas a techo y pared y separados mediante bandas desolidarizantes tipo Tecsound S Band 50 o equivalente, con dos placas de yeso laminados 15 mm. de espesor atornilladas por las caras exteriores, con doble aislamiento de panel de lana de Roca de 45 mm de espesor o equivalente, no hidrofilo. Incluso p.p. de preparacion y limpieza del soporte, piezas de remate de encuentros, tratamiento de huecos, replanteo auxiliar, nivelacion, ejecucion de angulos, redibido de cercos, paso y cajas de instalaciones, tornillería, pastas de agarre y juntas, cintas para juntas, anclajes para suelo y techo, refuerzos de chapa galvanizada para cuelgue de pizarras, encimeras, lavabos, etc., limpieza, medios auxiliares y costes indirectos, medido por la superficie realmente ejecutada. Totalmente terminado y listo para imprimar y pintar o decorar según NTE-PTP, UNE 102040 IN y ATEDY, prescripciones de uso del fabricante, instrucciones de la DF y detalles de Proyecto

| Código | Ud | Descripción | Rendimiento | Precio | Importe |
|---|---|---|---|---|---|
| O01OA030 | h | Oficial primera | 0.3 | 15.86 | 4.76 |
| O01OA050 | h | Ayudante | 0.3 | 13.68 | 4.10 |
| P04PY023 | m2 | Placa yeso laminado BA 15 | 10.25 | 2.75 | 28.19 |
| P04PW245 | m | Canal Stil R 48 | 4 | 0.98 | 3.92 |
| P04PW163 | m | Montante Stil M 48 | 6 | 0.99 | 5.94 |
| P04PW133 | Ud | Tornillo TTPC 25 | 23 | 0.02 | 0.46 |
| P04PW136 | Ud | Tornillo TTPC 45 | 30 | 0.01 | 0.30 |
| P04PW135 | Ud | Tornillo TRPF 13 | 3 | 0.02 | 0.06 |
| P04PW590 | kg | Pasta de juntas SN | 1.65 | 1.16 | 1.91 |
| P04PW608 | m | Cinta de juntas GR | 7 | 0.06 | 0.42 |
| P04PW540 | m | Banda estanca 45 mm | 2 | 0.4 | 0.80 |
| P07AL270 | m | Banda desolidarizante Tecsound S Band 50 | 2 | 0.79 | 1.58 |
| P07TL450 | m2 | Panel rígido lana de roca 45 mm | 2 | 3.15 | 6.30 |
| %PM0000000100 | % | Medios auxiliares | 1 % | 58.74 | 0.59 |
| %CI2 | % | Costes Indirectos | 2 % | 59.33 | 1.19 |
|  |  | Total |  |  | 60.52 |

| Medición | Uds. | Largo | Parcial |
|---|---|---|---|
| NIVEL +9.10 |  |  |  |
| TALLER MONTAJE | 1 | 22.15 | 22.15 |
| TALLER MECANIZADO | 1 | 23.25 | 23.25 |
| ALMACEN | 1 | 4.15 | 4.15 |
|  | 1 | 3.9 | 3.90 |
| ACCESO ASPIRACION | 1 | 4.7 | 4.70 |
| Total |  |  | 58.15 |

**05.15** m2 TRASDOSADO AUTOPORTANTE e=100 mm/400 (15x2/70) AIS. (02/01/2016)
2403.88 m2 × 18.76 = 45096.79
Trasdosado autoportante formado por montantes y canales de perfiles de chapa de acero galvanizado de 70 mm cada 400 mm y separados mediante bandas desolidarizantes tipo Tecsound S Band 70 o equivalente, con dos placas atornilladas de yeso laminado 15 mm de espesor. Incluso panel de lana de Roca de 70 mm de espesor o equivalente, no hidrofilo, parte proporcional. de formacion de mochetas de huecos, paso de instalaciones, tornillería, pastas de agarre y juntas, cintas para juntas, anclajes para suelo y techo,refuerzos de chapa galvanizada y estructura auxiliar para cuelgue de pizarras, encimeras, lavabos, etc., limpieza, medios auxiliares y costes indirectos. Medido deduciendo huecos. Totalmente terminado y listo para imprimar y pintar o decorar según NTE-PTP, UNE 102040 IN y ATEDY, prescripciones de uso del fabricante, instrucciones de la DF y detalles de Proyecto.

| Código | Ud | Descripción | Rendimiento | Precio | Importe |
|---|---|---|---|---|---|
| O01OA030 | h | Oficial primera | 0.1 | 15.86 | 1.59 |
| O01OA050 | h | Ayudante | 0.1 | 13.68 | 1.37 |
| P04PY045 | m2 | Placa yeso laminado normal 15x1200 mm | 2.1 | 2.75 | 5.78 |
| P04PW590 | kg | Pasta de juntas SN | 0.4 | 1.16 | 0.46 |
| P04PW005 | m | Cinta de juntas rollo 150 m | 1.3 | 0.03 | 0.04 |
| P04PW250 | m | Canal 73 mm | 0.95 | 0.88 | 0.84 |
| P04PW170 | m | Montante de 70 mm | 2.33 | 0.95 | 2.21 |
| P04PW070 | Ud | Tornillo PM 3,9x35 mm | 14 | 0.01 | 0.14 |
| P04PW065 | Ud | Tornillo PM 3,9x25 mm | 8 | 0.01 | 0.08 |
| P04PW560 | m | Junta estanca al agua 70 mm | 0.47 | 0.39 | 0.18 |
| P07AL275 | m | Banda desolidarizante Tecsound S Band 70 | 0.6 | 0.8 | 0.48 |
| P07TR485 | m2 | Panel rigido lana roca de 70 mm | 1 | 3.93 | 3.93 |
| P13TC355 | m2 | Chapa galvanizada 1 mm | 0.02 | 8.13 | 0.16 |
| P03Z080 | u | Repercusion refuerzo perfileria galvanizada en tabiques | 1 | 0.95 | 0.95 |
| %PM0000000100 | % | Medios auxiliares | 1 % | 18.21 | 0.18 |
| %CI2 | % | Costes Indirectos | 2 % | 18.39 | 0.37 |
|  |  | Total |  |  | 18.76 |

Claves: tornillo, acero, trasdosado, montante, chapa, galvanizar, pasta, cara, placa, yeso, lámina, hueco, perfil, autoportante, aislamiento, superficie, pintura, auxiliar, medio, limpieza, techo, suelo, anclaje, cinta, junta, agarre, medición, paso, terminación, canal

| Medición | Uds. | Largo | Alto | Parcial |
|---|---|---|---|---|
| FACHADAS M1 |  |  |  |  |
| FACHADA NORTE | 1 | 5.5 | 1.2 | 6.60 |
|  | 1 | 4.3 | 1.7 | 7.31 |
|  | 1 | 49.7 | 2.85 | 141.65 |
|  | 1 | 2.4 | 1.7 | 4.08 |
|  | 1 | 49.7 | 2.2 | 109.34 |
|  | 1 | 9.8 | 13 | 127.40 |
|  | 1 | 17.4 | 4.5 | 78.30 |
| FACHADA SUR | 2 | 1 | 4 | 8.00 |
|  | 1 | 59.6 | 0.85 | 50.66 |
|  | 1 | 59.6 | 1.2 | 71.52 |
|  | 2 | 0.75 | 1.7 | 2.55 |
|  | 1 | 22.25 | 1.7 | 37.83 |
|  | 1 | 59.6 | 2.35 | 140.06 |
|  | 1 | 5.1 | 5.1 | 26.01 |
|  | 1 | 59.6 | 1.9 | 113.24 |
|  | 2 | 5.82 | 5.1 | 59.36 |
|  | 1 | 3.5 | 1.9 | 6.65 |
|  | 1 | 7.5 | 5.1 | 38.25 |
| FACHADA ESTE | 1 | 22.6 | 2.05 | 46.33 |
|  | 1 | 4.15 | 3.2 | 13.28 |
|  | 4 | 4.6 | 3.2 | 58.88 |
|  | 1 | 5.8 | 3.2 | 18.56 |
| FACHADA OESTE | 1 | 1.25 | 13.1 | 16.38 |
|  | 1 | 10.55 | 13.1 | 138.21 |
|  | 1 | 12.1 | 2.05 | 24.81 |
| LUCERNARIOS | 2 | 7.5 | 1 | 15.00 |
|  | 2 | 3.55 | 1 | 7.10 |
|  | 2 | 2.1 | 1 | 4.20 |
|  | 2 | 1.75 | 1 | 3.50 |
|  | 10 | 4.45 | 1 | 44.50 |
|  | 10 | 1.6 | 1 | 16.00 |
| PETOS | 2 | 22.6 | 1.1 | 49.72 |
|  | 2 | 74.75 | 1.1 | 164.45 |
|  | 2 | 5.85 | 1.1 | 12.87 |
| FACHADAS M4 |  |  |  |  |
| NUCLEO ESCALERA B |  |  |  |  |
| FACHADA SUR | 1 | 3.1 | 11.85 | 36.74 |
| FACHADA NORTE | 1 | 3.1 | 11.85 | 36.74 |
| A deducir | -2 | 3.1 | 2.4 | -14.88 |
|  | -1 | 3.1 | 2.2 | -6.82 |
|  | -2 | 3.1 | 2.7 | -16.74 |
| FACHADAS M7 | 2 | 3.1 | 0.8 | 4.96 |
|  | 1 | 3.5 | 0.8 | 2.80 |
| PARTICIONES |  |  |  |  |
| NIVEL +9.10 |  |  |  |  |
| YL6 | 1 | 5.5 | 4 | 22.00 |
|  | 1 | 14.5 | 4 | 58.00 |
|  | 1 | 18.25 | 4 | 73.00 |
|  | 2 | 2 | 4 | 16.00 |
|  | 1 | 3 | 4 | 12.00 |
|  | 1 | 5.5 | 4 | 22.00 |
| YL7 | 2 | 7.5 | 4 | 60.00 |
|  | 2 | 2.2 | 4 | 17.60 |
|  | 2 | 4.5 | 4 | 36.00 |
| MURO INTERIOR | 1 | 13 | 4 | 52.00 |
|  | 1 | 3.15 | 4 | 12.60 |
|  | 1 | 10.5 | 4 | 42.00 |
| A deducir | -8 | 0.8 | 2.1 | -13.44 |
| NIVEL +13.50 |  |  |  |  |
| YL6 | 3 | 2.2 | 3.6 | 23.76 |
|  | 2 | 3 | 3.6 | 21.60 |
|  | 1 | 4.5 | 3.6 | 16.20 |
| YL7 | 2 | 4.5 | 3.6 | 32.40 |
|  | 2 | 3 | 3.6 | 21.60 |
| YL8 | 2 | 8 | 3.6 | 57.60 |
| NIVEL -17.52 |  |  |  |  |
| YL6 | 3 | 2.2 | 3.6 | 23.76 |
|  | 2 | 3 | 3.6 | 21.60 |
|  | 1 | 4.5 | 3.6 | 16.20 |
| YL7 | 2 | 4.5 | 3.6 | 32.40 |
|  | 2 | 3 | 3.6 | 21.60 |
| Total |  |  |  | 2403.88 |

**05.16** m2 TRASDOSADO AUTOPORTANTE e=76 mm/400 (15x2/46) AIS. (02/01/2016)
108.36 m2 × 16.45 = 1782.52
Trasdosado autoportante formado por montantes y canales de perfiles de chapa de acero galvanizado de 45/48 mm cada 400 mm y separados mediante bandas desolidarizantes tipo Tecsound S Band 50 o equivalente, con dos placas atornilladas de yeso laminado 15 mm de espesor. Incluso panel de lana de Roca o equivalente de 45 mm de espesor, no hidrofilo, parte proporcional. de tratamiento de huecos, paso de instalaciones, tornillería, pastas de agarre y juntas, cintas para juntas, anclajes para suelo y techo, refuerzos de chapa galvanizada para cuelgue de pizarras, encimeras, lavabos, etc., limpieza, medios auxiliares y costes indirectos. Medido deduciendo huecos. Totalmente terminado y listo para imprimar y pintar o decorar según NTE-PTP, UNE 102040 IN y ATEDY, prescripciones de uso del fabricante, instrucciones de la DF y detalles de Proyecto.

| Código | Ud | Descripción | Rendimiento | Precio | Importe |
|---|---|---|---|---|---|
| O01OA030 | h | Oficial primera | 0.1 | 15.86 | 1.59 |
| O01OA050 | h | Ayudante | 0.1 | 13.68 | 1.37 |
| P04PY045 | m2 | Placa yeso laminado normal 15x1200 mm | 2.1 | 2.75 | 5.78 |
| P04PW590 | kg | Pasta de juntas SN | 0.4 | 1.16 | 0.46 |
| P04PW005 | m | Cinta de juntas rollo 150 m | 1.3 | 0.03 | 0.04 |
| P04PW240 | m | Canal 48 mm (material; 02/01/2016) | 0.95 | 0.68 | 0.65 |
| P04PW162 | m | Montante de 46 mm (material; 02/01/2016) | 2.33 | 0.78 | 1.82 |
| P04PW075 | Ud | Tornillo PM 3,9x55 mm (material; 02/01/2016) | 14 | 0.02 | 0.28 |
| P04PW065 | Ud | Tornillo PM 3,9x25 mm | 8 | 0.01 | 0.08 |
| P04PW550 | m | Junta estanca al agua 46 mm (material; 02/01/2016) | 0.47 | 0.26 | 0.12 |
| P07AL270 | m | Banda desolidarizante Tecsound S Band 50 | 0.6 | 0.79 | 0.47 |
| P07TL450 | m2 | Panel rígido lana de roca 45 mm | 1.05 | 3.15 | 3.31 |
| %PM0000000100 | % | Medios auxiliares | 1 % | 15.97 | 0.16 |
| %CI2 | % | Costes Indirectos | 2 % | 16.13 | 0.32 |
|  |  | Total |  |  | 16.45 |

Claves: auxiliar, perfil, suelo, pintura, trasdosado, agarre, junta, cinta, anclaje, techo, medio, superficie, terminación, pasta, hueco, tornillo, paso, autoportante, canal, chapa, acero, lámina, montante, aislamiento, galvanizar, yeso, placa, cara, medición, limpieza

| Medición | Uds. | Largo | Alto | Parcial |
|---|---|---|---|---|
| FACHADAS M5 |  |  |  |  |
| LUCERNARIOS | 2 | 7.5 | 1.2 | 18.00 |
|  | 2 | 3.55 | 1.2 | 8.52 |
|  | 2 | 2.1 | 1.2 | 5.04 |
|  | 2 | 1.75 | 1.2 | 4.20 |
|  | 10 | 4.45 | 1.2 | 53.40 |
|  | 10 | 1.6 | 1.2 | 19.20 |
| Total |  |  |  | 108.36 |

**05.17** m2 TRASDOSADO AUTOPORTANTE e=170 mm/400 (70x2+15x2) AIS. (02/01/2016)
824.28 m2 × 25.84 = 21299.40
Trasdosado autoportante formado por doble montante y doble canal de perfiles de chapa de acero galvanizado de 70 mm cada 400 mm y separados mediante bandas desolidarizantes tipo Tecsound S Band 70 o equivalente, con dos placas atornilladas de yeso laminado 15 mm de espesor. Incluso doble panel de lana de Roca de 70 mm de espesor o equivalente, no hidrofila, parte proporcional. de tratamiento de huecos, paso de instalaciones, tornillería, pastas de agarre y juntas, cintas para juntas, anclajes para suelo y techo, refuerzos de chapa galvanizada para cuelgue de pizarras, encimeras, lavabos, etc., limpieza, medios auxiliares y costes indirectos. Medido deduciendo huecos. Totalmente terminado y listo para imprimar y pintar o decorar según NTE-PTP, UNE 102040 IN y ATEDY, prescripciones de uso del fabricante, instrucciones de la DF y detalles de Proyecto.

| Código | Ud | Descripción | Rendimiento | Precio | Importe |
|---|---|---|---|---|---|
| O01OA030 | h | Oficial primera | 0.1 | 15.86 | 1.59 |
| O01OA050 | h | Ayudante | 0.1 | 13.68 | 1.37 |
| P04PY045 | m2 | Placa yeso laminado normal 15x1200 mm | 2.1 | 2.75 | 5.78 |
| P04PW590 | kg | Pasta de juntas SN | 0.4 | 1.16 | 0.46 |
| P04PW005 | m | Cinta de juntas rollo 150 m | 1.3 | 0.03 | 0.04 |
| P04PW250 | m | Canal 73 mm | 2 | 0.88 | 1.76 |
| P04PW170 | m | Montante de 70 mm | 4.7 | 0.95 | 4.47 |
| P04PW070 | Ud | Tornillo PM 3,9x35 mm | 14 | 0.01 | 0.14 |
| P04PW065 | Ud | Tornillo PM 3,9x25 mm | 8 | 0.01 | 0.08 |
| P04PW560 | m | Junta estanca al agua 70 mm | 0.47 | 0.39 | 0.18 |
| P07AL275 | m | Banda desolidarizante Tecsound S Band 70 | 1.2 | 0.8 | 0.96 |
| P07TR485 | m2 | Panel rigido lana roca de 70 mm | 2.1 | 3.93 | 8.25 |
| %PM0000000100 | % | Medios auxiliares | 1 % | 25.08 | 0.25 |
| %CI2 | % | Costes Indirectos | 2 % | 25.33 | 0.51 |
|  |  | Total |  |  | 25.84 |

| Medición | Uds. | Largo | Alto | Parcial |
|---|---|---|---|---|
| FACHADAS M2 |  |  |  |  |
| FACHADA NORTE | 1 | 11 | 7.5 | 82.50 |
|  | 1 | 9.5 | 5 | 47.50 |
|  | 1 | 4.5 | 7.6 | 34.20 |
| FACHADAS SUR | 1 | 9.5 | 6 | 57.00 |
|  | 1 | 11.4 | 7.5 | 85.50 |
|  | 1 | 4.8 | 3 | 14.40 |
| FACHADAS ESTE | 1 | 22 | 2.2 | 48.40 |
|  | 1 | 3.6 | 5.1 | 18.36 |
|  | 1 | 0.85 | 2.9 | 2.47 |
|  | 1 | 4 | 9.5 | 38.00 |
|  | 1 | 20 | 2.2 | 44.00 |
|  | 1 | 12 | 1.9 | 22.80 |
| FACHADAS OESTE | 1 | 2.4 | 2.2 | 5.28 |
|  | 1 | 6.2 | 2.2 | 13.64 |
|  | 1 | 6.2 | 1 | 6.20 |
|  | 1 | 11.75 | 13 | 152.75 |
|  | 1 | 25.5 | 4.05 | 103.28 |
|  | 1 | 15 | 2.2 | 33.00 |
|  | 1 | 15 | 1 | 15.00 |
| Total |  |  |  | 824.28 |

**05.18** m2 INCREMENTO POR PLACA 15MM ANTIHUMEDAD (06/10/2010)
1581.04 m2 × 1.3 = 2055.35
Incremento por cambio de PYL de 15 mm, por PYL WA de 15 mm o equivalente, repelente al agua.

| Código | Ud | Descripción | Rendimiento | Precio | Importe |
|---|---|---|---|---|---|
| P04PY0451 | m2 | Incremento placa yeso laminado 15/ antihumedad (material; 06/10/2010) | 1.05 | 1.2 | 1.26 |
| %PM0000000100 | % | Medios auxiliares | 1 % | 1.26 | 0.01 |
| %CI2 | % | Costes Indirectos | 2 % | 1.27 | 0.03 |
|  |  | Total |  |  | 1.3 |

| Medición | Uds. | Largo | Alto | Parcial |
|---|---|---|---|---|
| NIVEL +9.10 |  |  |  |  |
| VESTUARIOS MANTENIMIENTO | 4 | 3.8 | 4 | 60.80 |
|  | 4 | 4.25 | 4 | 68.00 |
|  | 4 | 2.15 | 4 | 34.40 |
|  | 4 | 2 | 4 | 32.00 |
| ASEOS | 1 | 8.4 | 4 | 33.60 |
|  | 4 | 6.8 | 4 | 108.80 |
|  | 1 | 5 | 4 | 20.00 |
|  | 2 | 3.1 | 4 | 24.80 |
|  | 4 | 8 | 4 | 128.00 |
| VESTUARIOS ALUMNOS | 8 | 4.1 | 4 | 131.20 |
| VESTUARIOS PROFESORES | 4 | 4.1 | 4 | 65.60 |
|  | 4 | 3 | 4 | 48.00 |
| A deducir | -15 | 0.8 | 2.1 | -25.20 |
| NIVEL+13.50 |  |  |  |  |
| ASEOS PROFESORES | 4 | 3.8 | 3.6 | 54.72 |
|  | 8 | 2.6 | 3.6 | 74.88 |
| ASEOS | 4 | 6.6 | 3.6 | 95.04 |
|  | 2 | 5 | 3.6 | 36.00 |
|  | 4 | 6.15 | 3.6 | 88.56 |
| VESTUARIOS ALUMNOS | 8 | 4.1 | 3.6 | 118.08 |
| VESTUARIOS PROFESORES | 4 | 4.1 | 3.6 | 59.04 |
|  | 4 | 3 | 3.6 | 43.20 |
| A deducir | -15 | 0.8 | 2.1 | -25.20 |
| NIVEL +17.52 |  |  |  |  |
| ASEOS | 4 | 6.6 | 3.6 | 95.04 |
|  | 2 | 5 | 3.6 | 36.00 |
|  | 4 | 6.15 | 3.6 | 88.56 |
| VESTUARIOS PROFESORES | 4 | 4.1 | 3.6 | 59.04 |
|  | 4 | 3 | 3.6 | 43.20 |
| A deducir | -9 | 0.8 | 2.1 | -15.12 |
| Total |  |  |  | 1581.04 |

**05.19** m2 INCREMENTO POR PLACA 15MM FOC (06/10/2010)
415.56 m2 × 1.38 = 573.47
Incremento por cambio de PYL de 15 mm, por PYL FOC de 15 mm o equivalente (proteccion fuego RF15, color fucsia) .

| Código | Ud | Descripción | Rendimiento | Precio | Importe |
|---|---|---|---|---|---|
| P04PY0452 | m2 | Incremento placa yedso laminado 15/RF (material; 06/10/2010) | 1.05 | 1.28 | 1.34 |
| %PM0000000100 | % | Medios auxiliares | 1 % | 1.34 | 0.01 |
| %CI2 | % | Costes Indirectos | 2 % | 1.35 | 0.03 |
|  |  | Total |  |  | 1.38 |

| Medición | Uds. | Largo | Alto | Parcial |
|---|---|---|---|---|
| NIVEL +9.10 |  |  |  |  |
| CIRCULACIONES | 1 | 5.4 | 4 | 21.60 |
|  | 3 | 14 | 4 | 168.00 |
|  | 1 | 4 | 4 | 16.00 |
|  | 1 | 12 | 4 | 48.00 |
|  | 2 | 5.51 | 4 | 44.08 |
|  | 2 | 2 | 4 | 16.00 |
| ALMACEN GENERAL | 1 | 10.9 | 4 | 43.60 |
|  | 1 | 6.3 | 4 | 25.20 |
| BASURAS | 1 | 2.1 | 4 | 8.40 |
| RESIDUOS MADERA | 1 | 2.02 | 4 | 8.08 |
| RESIDUOS SAN | 1 | 2.1 | 4 | 8.40 |
| GRUPO ELECTROGENO | 1 | 2.05 | 4 | 8.20 |
| Total |  |  |  | 415.56 |

**05.20** m2 INCREMENTO POR PLACA 15MM ANTI REVERBERACION (22/11/2017)
347.86 m2 × 1.58 = 549.62
Incremento por cambio de PYL de 15 mm, por PYL de 15 mm, anti reverberacion.

| Código | Ud | Descripción | Rendimiento | Precio | Importe |
|---|---|---|---|---|---|
| P04PY650 | m2 | Incremento placa de yeso 15 mm anti reverberacion (material; 17/04/2018) | 1.05 | 1.46 | 1.53 |
| %PM0000000100 | % | Medios auxiliares | 1 % | 1.53 | 0.02 |
| %CI2 | % | Costes Indirectos | 2 % | 1.55 | 0.03 |
|  |  | Total |  |  | 1.58 |

| Medición | Uds. | Largo | Alto | Parcial |
|---|---|---|---|---|
| NIVEL +9.10 |  |  |  |  |
| AULAS POLIVALENTES | 2 | 8.45 | 4 | 67.60 |
| NIVEL +13.50 |  |  |  |  |
| AULAS POLIVALENTES | 2 | 8.45 | 3.6 | 60.84 |
| AULA TECNICA HIGIENE B | 1 | 8.45 | 3.6 | 30.42 |
| AULA TALLER FARMACIA | 1 | 8.45 | 3.6 | 30.42 |
| NIVEL +17.52 |  |  |  |  |
| AULAS POLIVALENTES | 4 | 8.45 | 3.6 | 121.68 |
| AULA GESTION TELECO | 1 | 10.25 | 3.6 | 36.90 |
| Total |  |  |  | 347.86 |

**05.21** m2 BARRERA FONICA (02/01/2016)
48 m2 × 26.5 = 1272.00
Tabique divisorio para formacion de barrera fonica sobre tabiqueria modular, puerta o division, conformado por dos placas de yeso laminado alta dureza de 15 mm de espesor, atornilladas a la estructura de acero galvanizado formada por canal fijado a la perfileria del tabique o puerta y el techo de 48 mm, con tornillos de acero y a los montantes de 46 mm. distanciados entre sí 600 mm., con aislamiento acústico a ruido aéreo mediante panel de lana de roca en su interior tipo Rocdan 231 en 40 mm. de espesor y 70 kg/m3 de densidad. Incluso p.p. de replanteo auxiliar, nivelación, ejecución de ángulos, paso de instalaciones, tratamiento de juntas con cinta, limpieza y medios auxiliares, medido por la superficie realmente ejecutada. Totalmente terminado según NTE-PTP, instrucciones de la DF y detalles de Proyecto.

| Código | Ud | Descripción | Rendimiento | Precio | Importe |
|---|---|---|---|---|---|
| O01OA030 | h | Oficial primera | 0.1 | 15.86 | 1.59 |
| O01OA050 | h | Ayudante | 0.1 | 13.68 | 1.37 |
| P04PY045 | m2 | Placa yeso laminado normal 15x1200 mm | 4.2 | 2.75 | 11.55 |
| P04PW590 | kg | Pasta de juntas SN | 0.9 | 1.16 | 1.04 |
| P04PW005 | m | Cinta de juntas rollo 150 m | 3.15 | 0.03 | 0.09 |
| P04PW250 | m | Canal 73 mm | 0.95 | 0.88 | 0.84 |
| P04PW170 | m | Montante de 70 mm | 3.5 | 0.95 | 3.33 |
| P04PW065 | Ud | Tornillo PM 3,9x25 mm | 22 | 0.01 | 0.22 |
| P04PW070 | Ud | Tornillo PM 3,9x35 mm | 42 | 0.01 | 0.42 |
| P04PW560 | m | Junta estanca al agua 70 mm | 0.47 | 0.39 | 0.18 |
| P07AL275 | m | Banda desolidarizante Tecsound S Band 70 | 1.25 | 0.8 | 1.00 |
| P13TC355 | m2 | Chapa galvanizada 1 mm | 0.02 | 8.13 | 0.16 |
| P07TR485 | m2 | Panel rigido lana roca de 70 mm | 1 | 3.93 | 3.93 |
| %PM0000000100 | % | Medios auxiliares | 1 % | 25.72 | 0.26 |
| %CI2 | % | Costes Indirectos | 2 % | 25.98 | 0.52 |
|  |  | Total |  |  | 26.5 |

| Medición | Uds. | Largo | Alto | Parcial |
|---|---|---|---|---|
| DIVISIONES MV |  |  |  |  |
| ADMINISTRACION | 2 | 0.4 | 0.8 | 0.64 |
|  | 1 | 3.55 | 0.8 | 2.84 |
|  | 1 | 8.25 | 0.8 | 6.60 |
| JEFE ESTUDIOS | 2 | 1.5 | 0.8 | 2.40 |
| ALUMNOS | 1 | 1.5 | 0.8 | 1.20 |
| APA | 1 | 1.45 | 0.8 | 1.16 |
| SALA PROFESORES | 1 | 5.85 | 0.8 | 4.68 |
| SECRETARIA | 1 | 1.75 | 0.8 | 1.40 |
| ORIENTACION | 1 | 2.85 | 0.8 | 2.28 |
| VESTIBULO | 1 | 2.25 | 0.8 | 1.80 |
|  | 1 | 2.3 | 0.8 | 1.84 |
| PUERTAS MV |  |  |  |  |
| ADMINISTRACION | 1 | 1 | 0.8 | 0.80 |
|  | 1 | 2.1 | 0.8 | 1.68 |
| JEFE ESTUDIOS | 2 | 1 | 0.8 | 1.60 |
| ALUMNOS | 1 | 1 | 0.8 | 0.80 |
| APA | 1 | 1 | 0.8 | 0.80 |
| ORIENTACION | 1 | 1 | 0.8 | 0.80 |
| SALA PROFESORES | 1 | 2.1 | 0.8 | 1.68 |
| DIVISION MC |  |  |  |  |
| ADMINISTRACION | 1 | 0.3 | 0.8 | 0.24 |
|  | 1 | 1 | 0.8 | 0.80 |
| RECEPCION | 1 | 0.5 | 0.8 | 0.40 |
|  | 1 | 0.7 | 0.8 | 0.56 |
|  | 1 | 3.25 | 0.8 | 2.60 |
|  | 1 | 3.25 | 0.8 | 2.60 |
| JEFE ESTUDIOS | 2 | 0.6 | 0.8 | 0.96 |
| ALUMNOS | 1 | 0.6 | 0.8 | 0.48 |
| APA | 1 | 0.6 | 0.8 | 0.48 |
| SALA PROFESORES | 1 | 0.45 | 0.8 | 0.36 |
| SECRETARIA | 1 | 0.85 | 0.8 | 0.68 |
| ORIENTACION | 1 | 0.85 | 0.8 | 0.68 |
| VESTIBULO | 1 | 0.6 | 0.8 | 0.48 |
|  | 1 | 1.1 | 0.8 | 0.88 |
| PUERTAS MC |  |  |  |  |
| SECRETARIA | 1 | 1 | 0.8 | 0.80 |
| Total |  |  |  | 48 |

**05.22** m SELLADO JUNTA DILATACION ESTRUCTURAL (02/01/2016)
87.8 m × 9.34 = 820.05
Tratamiento para sellado de juntas de dilatación estructural vertical u horizontal entre materiales porosos, realizada con masilla de poliuretano aplicada sobre fondo de junta de polipropileno. Anchura de la junta comprendida entre 20/25 mm, incluso, limpieza, imprimacion previa y remate, con p.p. de medios auxiliares y costes indirectos. Totalmente terminada segun instrucciones de la DF.

| Código | Ud | Descripción | Rendimiento | Precio | Importe |
|---|---|---|---|---|---|
| O01OA030 | h | Oficial primera | 0.1 | 15.86 | 1.59 |
| O01OA050 | h | Ayudante | 0.1 | 13.68 | 1.37 |
| P06SR192 | m | Fondo juntas polipropileno 20 mm (material; 02/01/2016) | 1 | 1.67 | 1.67 |
| P06SR200 | l | Imprimación selladora superficies porosas (material; 02/01/2016) | 0.02 | 9.06 | 0.18 |
| P06SI170 | m | Sellado poliuretano e=20 mm (material; 02/01/2016) | 1 | 4.26 | 4.26 |
| %PM0000000100 | % | Medios auxiliares | 1 % | 9.07 | 0.09 |
| %CI2 | % | Costes Indirectos | 2 % | 9.16 | 0.18 |
|  |  | Total |  |  | 9.34 |

| Medición | Uds. | Largo | Parcial |
|---|---|---|---|
| FACHADA NORTE | 2 | 13.3 | 26.60 |
|  | 2 | 1 | 2.00 |
| FACHADA SUR | 2 | 13.3 | 26.60 |
|  | 2 | 1 | 2.00 |
| FACHADA ESTE | 1 | 13.3 | 13.30 |
|  | 2 | 1 | 2.00 |
| FACHADA OESTE | 1 | 13.3 | 13.30 |
|  | 2 | 1 | 2.00 |
| Total |  |  | 87.8 |

**05.23** m2 BANCADA HORMIGON (01/01/2010)
92.98 m2 × 23.91 = 2223.15
Suministro, extendido y alisado de hormigón HA-25/P/20/I elaborado en central y armado con fibra de polipropileno y mallazo 15x15x6 en formacion de bancadas de 15 cm de espesor. Vertido mediante grua pluma y vibrado con regla vibrante. Con p.p. de fratasado, lamina separadora de polietileno y geotextil antipunzonamiento, encofrado y desencofrado auxiliar y medios auxiliares. Componentes del hormigón y acero con marcado CE y DdP (Declaración de prestaciones) según Reglamento (UE) 305/2011. Medida la superficie real ejecutada. Ejecutado según detalles del Proyecto e instrucciones de la DF.

| Código | Ud | Descripción | Rendimiento | Precio | Importe |
|---|---|---|---|---|---|
| O01OA030 | h | Oficial primera | 0.15 | 15.86 | 2.38 |
| O01OA070 | h | Peón ordinario | 0.15 | 12.88 | 1.93 |
| P01HA010 | m3 | Hormigón HA-25/P/20/I central | 0.15 | 49 | 7.35 |
| P01DW280 | kg | Fibra polipropileno (material; 01/01/2010) | 0.1 | 11.27 | 1.13 |
| E04AM060 | m2 | MALLA 15x15 cm D=6 mm | 1 | 2.61 | 2.61 |
| P06P020 | m2 | Lám. Polietileno Galga 600 (Transparente) | 1.05 | 0.55 | 0.58 |
| P06GL035 | m2 | Fieltro geotextil Danofelt PY-200 gr/m2 | 1.05 | 0.6 | 0.63 |
| P01EM280 | m3 | Madera pino encofrar 22 mm | 0.02 | 222.57 | 4.45 |
| M02GT002 | h | Grúa pluma 40 m./0,75 t | 0.1 | 21.45 | 2.15 |
| %PM0000000100 | % | Medios auxiliares | 1 % | 23.21 | 0.23 |
| %CI2 | % | Costes Indirectos | 2 % | 23.44 | 0.47 |
|  |  | Total |  |  | 23.91 |

| Medición | Uds. | Largo | Ancho | Parcial |
|---|---|---|---|---|
| CUBIERTA | 2 | 5.5 | 2.7 | 29.70 |
|  | 1 | 5.5 | 3.5 | 19.25 |
|  | 1 | 5 | 2 | 10.00 |
|  | 1 | 5.7 | 3 | 17.10 |
|  | 1 | 4.6 | 2.1 | 9.66 |
|  | 1 | 2.5 | 1.9 | 4.75 |
|  | 1 | 2.1 | 1.2 | 2.52 |
| Total |  |  |  | 92.98 |

**05.24** Ud AYUDAS FONTANERIA Y APARATOS SANITARIOS (22/11/2017)
1 Ud × 1615.35 = 1615.35
Ayuda de albañilería a instalación de fontanería y aparatos sanitarios incluyendo mano de obra en carga y descarga, materiales, apertura y tapado de rozas, recibidos, sellados, remates, limpieza, medios auxiliares y costes indirectos. Realizada y rematada segun instrucciones de la D.F.

| Código | Ud | Descripción | Rendimiento | Precio | Importe |
|---|---|---|---|---|---|
| P01WA015 | Ud | Ayuda albañileria inst. fontaneria y ap sanitarios (material; 16/07/2018) | 1 | 1568 | 1568.00 |
| %PM0000000100 | % | Medios auxiliares | 1 % | 1568.00 | 15.68 |
| %CI2 | % | Costes Indirectos | 2 % | 1583.68 | 31.67 |
|  |  | Total |  |  | 1615.35 |

**05.25** Ud AYUDAS ELECTRICIDAD E ILUMINACION (22/11/2017)
1 Ud × 3732.41 = 3732.41
Ayuda de albañilería a instalación de electricidad e iluminacion incluyendo mano de obra en carga y descarga, materiales, apertura y tapado de rozas, recibidos, sellados, remates, limpieza, medios auxiliares y costes indirectos. Realizada y rematada segun instrucciones de la D.F

| Código | Ud | Descripción | Rendimiento | Precio | Importe |
|---|---|---|---|---|---|
| P01WA025 | Ud | Ayuda albañileria inst. Electricidad e Iluminacion (material; 16/07/2018) | 1 | 3623 | 3623.00 |
| %PM0000000100 | % | Medios auxiliares | 1 % | 3623.00 | 36.23 |
| %CI2 | % | Costes Indirectos | 2 % | 3659.23 | 73.18 |
|  |  | Total |  |  | 3732.41 |

**05.26** Ud AYUDAS CLIMATIZACION, VENTILACION Y ENERGIA SOLAR (22/11/2017)
1 Ud × 5099.49 = 5099.49
Ayuda de albañilería a instalación de climatizacion ventilacion y energia solar incluyendo mano de obra en carga y descarga, materiales, apertura y tapado de rozas, recibidos, sellados, remates, limpieza, medios auxiliares y costes indirectos. Realizada y rematada segun instrucciones de la D.F

| Código | Ud | Descripción | Rendimiento | Precio | Importe |
|---|---|---|---|---|---|
| P01WA020 | Ud | Ayuda albañileria inst. Climatizacion Ventilacion, Energia Solar (material; 16/07/2018) | 1 | 4950 | 4950.00 |
| %PM0000000100 | % | Medios auxiliares | 1 % | 4950.00 | 49.50 |
| %CI2 | % | Costes Indirectos | 2 % | 4999.50 | 99.99 |
|  |  | Total |  |  | 5099.49 |

**05.27** Ud AYUDAS INSTALACIONES DE PROTECCION (22/11/2017)
1 Ud × 634.6 = 634.60
Ayuda de albañilería a instalaciones de proteccion incluyendo mano de obra en carga y descarga, materiales, apertura y tapado de rozas, recibidos, sellados, remates, limpieza, medios auxiliares y costes indirectos. Realizada y rematada segun instrucciones de la D.F

| Código | Ud | Descripción | Rendimiento | Precio | Importe |
|---|---|---|---|---|---|
| P01WA035 | Ud | Ayuda albañileria inst. Proteccion Incendios (material; 16/07/2018) | 1 | 616 | 616.00 |
| %PM0000000100 | % | Medios auxiliares | 1 % | 616.00 | 6.16 |
| %CI2 | % | Costes Indirectos | 2 % | 622.16 | 12.44 |
|  |  | Total |  |  | 634.6 |

**05.28** Ud AYUDAS INSTALACIONES ESPECIALES (22/11/2017)
1 Ud × 352.33 = 352.33
Ayuda de albañilería a instalaciones especiales incluyendo mano de obra en carga y descarga, materiales, apertura y tapado de rozas, recibidos, sellados, remates, limpieza, medios auxiliares y costes indirectos. Realizada y rematada segun instrucciones de la D.F

| Código | Ud | Descripción | Rendimiento | Precio | Importe |
|---|---|---|---|---|---|
| P01WA040 | Ud | Ayudas instalaciones especiales (material; 16/07/2018) | 1 | 342 | 342.00 |
| %PM0000000100 | % | Medios auxiliares | 1 % | 342.00 | 3.42 |
| %CI2 | % | Costes Indirectos | 2 % | 345.42 | 6.91 |
|  |  | Total |  |  | 352.33 |

**05.29** Ud AYUDAS INSTALACION SECCIONAMIENTO Y CENTRO TRASFORMACION (22/11/2017)
1 Ud × 589.27 = 589.27
Ayuda de albañilería a instalaciones de Centro de Transformacion y Centro de Seccionamiento incluyendo mano de obra en carga y descarga, materiales, apertura y tapado de rozas, recibidos, sellados, remates, limpieza, medios auxiliares y costes indirectos. Realizada y rematada segun instrucciones de la D.F

| Código | Ud | Descripción | Rendimiento | Precio | Importe |
|---|---|---|---|---|---|
| P05WA045 | Ud | Ayudas a instal Centro transformacion y Centro Seccionamiento (material; 16/07/2018) | 1 | 572 | 572.00 |
| %PM0000000100 | % | Medios auxiliares | 1 % | 572.00 | 5.72 |
| %CI2 | % | Costes Indirectos | 2 % | 577.72 | 11.55 |
|  |  | Total |  |  | 589.27 |

**05.30** Ud AYUDAS INSTALACIONES VOZ Y DATOS (22/11/2017)
1 Ud × 1661.71 = 1661.71
Ayuda de albañilería a instalaciones de Voz y Catos. incluyendo mano de obra en carga y descarga, materiales, apertura y tapado de rozas, recibidos, sellados, remates, limpieza, medios auxiliares y costes indirectos. Realizada y rematada segun instrucciones de la D.F

| Código | Ud | Descripción | Rendimiento | Precio | Importe |
|---|---|---|---|---|---|
| P05WA0050 | Ud | Ayudas Instal. Voz y Datos (material; 16/07/2018) | 1 | 1613 | 1613.00 |
| %PM0000000100 | % | Medios auxiliares | 1 % | 1613.00 | 16.13 |
| %CI2 | % | Costes Indirectos | 2 % | 1629.13 | 32.58 |
|  |  | Total |  |  | 1661.71 |

## 06 AISLAMIENTOS E IMPERMEABILIZACIONES (01/01/2010)
Importe: 136008.86

**06.01** m2 AISLAMIENTO TÉRMICO XPS 2x40 mm EXTERIOR (02/01/2016)
1720.89 m2 × 9.75 = 16778.68
Aislamiento térmico realizado mediante doble panel de poliestireno extruido de superficie lisa machihembrados de 40 mm de espesor. Fijados por el exterior directamente al soporte mediante un mortero de fijación y anclajes mecánicos. Resistencia a compresión = 200 kPa según UNE-EN 826:2013. Resistencia térmica 1,15 m²K/W, conductividad térmica 0,034 W/(m.K), según UNE-EN 13162:2013. Reacción al fuego E según UNE-EN 13501-1:2007+A1:2010. Medida toda la superficie a ejecutar. Poliestireno extruido (XPS) con marcado CE y DdP (Declaración de prestaciones) según Reglamento (UE) 305/2011, norma UNE-EN 13164:2013. Totalmente rematada segun instrucciones de la D.F. y detalles de proyecto.

| Código | Ud | Descripción | Rendimiento | Precio | Importe |
|---|---|---|---|---|---|
| O01OA030 | h | Oficial primera | 0.05 | 15.86 | 0.793 |
| O01OA060 | h | Peón especializado | 0.05 | 13 | 0.650 |
| P07TX015 | m2 | Placa XPS e=40 mm RC200 (material; 02/01/2018) | 2 | 3.15 | 6.300 |
| P01FA710 | kg | Mortero fijación aislamiento exterior (material; 02/01/2018) | 4 | 0.25 | 1.000 |
| P07W900 | Ud | Fijación mecánica aislamiento (material; 02/01/2016) | 3 | 0.24 | 0.720 |
| %PM0000000100 | % | Medios auxiliares | 1 % | 9.463 | 0.095 |
| %CI2 | % | Costes Indirectos | 2 % | 9.558 | 0.191 |
|  |  | Total |  |  | 9.75 |

Claves: liso, marco, mortero, círculo, aislamiento, ejecución, soporte, directo, fuego, unión, conductor, superficie, extruido, poliestireno, panel, cerramiento, térmico, exterior, anclaje, fijación, mecánico, resistencia, compresión, norma

| Medición | Uds. | Largo | Alto | Parcial |
|---|---|---|---|---|
| FACHADAS M1 |  |  |  |  |
| FACHADA NORTE | 1 | 5.5 | 1.2 | 6.60 |
|  | 1 | 4.3 | 1.7 | 7.31 |
|  | 1 | 49.7 | 2.7 | 134.19 |
|  | 1 | 2.4 | 1.7 | 4.08 |
|  | 1 | 49.7 | 2.2 | 109.34 |
|  | 1 | 9.8 | 13 | 127.40 |
|  | 1 | 17.4 | 4.5 | 78.30 |
| FACHADA SUR | 2 | 1 | 3.95 | 7.90 |
|  | 1 | 59.6 | 0.85 | 50.66 |
|  | 1 | 59.6 | 1.2 | 71.52 |
|  | 2 | 0.75 | 1.7 | 2.55 |
|  | 1 | 22.25 | 1.7 | 37.83 |
|  | 1 | 59.6 | 2.2 | 131.12 |
|  | 1 | 5.1 | 5.1 | 26.01 |
|  | 1 | 59.6 | 1.9 | 113.24 |
|  | 2 | 5.82 | 5.1 | 59.36 |
|  | 1 | 3.5 | 1.9 | 6.65 |
|  | 1 | 7.5 | 5.1 | 38.25 |
| FACHADA ESTE | 1 | 22.6 | 1.9 | 42.94 |
|  | 1 | 4.15 | 3.2 | 13.28 |
|  | 4 | 4.6 | 3.2 | 58.88 |
|  | 1 | 5.8 | 3.2 | 18.56 |
| FACHADA OESTE | 1 | 1.25 | 13.1 | 16.38 |
|  | 1 | 10.55 | 13.1 | 138.21 |
|  | 1 | 12.1 | 1.9 | 22.99 |
| PETOS | 2 | 22.6 | 1.1 | 49.72 |
|  | 2 | 74.75 | 1.1 | 164.45 |
|  | 2 | 5.85 | 1.1 | 12.87 |
| FACHADAS M4 |  |  |  |  |
| NUCLEO ESCALERA B |  |  |  |  |
| FACHADA SUR | 1 | 3.1 | 11.85 | 36.74 |
| FACHADA NORTE | 1 | 3.1 | 11.85 | 36.74 |
| A deducir | -2 | 3.1 | 2.4 | -14.88 |
|  | -1 | 3.1 | 2.2 | -6.82 |
|  | -2 | 3.1 | 2.7 | -16.74 |
| FACHADAS M5 |  |  |  |  |
| ZOCALO FACHADA NORTE | 1 | 45.75 | 1.2 | 54.90 |
| ZOCALO FACHADA SUR | 1 | 1.8 | 3 | 5.40 |
|  | 1 | 20 | 1.2 | 24.00 |
|  | 1 | 2 | 3 | 6.00 |
|  | 1 | 2.4 | 3 | 7.20 |
|  | 1 | 20.5 | 1.2 | 24.60 |
|  | 1 | 1.8 | 3 | 5.40 |
| FACHADAS M7 | 2 | 3.1 | 0.8 | 4.96 |
|  | 1 | 3.5 | 0.8 | 2.80 |
| Total |  |  |  | 1720.89 |

**06.02** m2 AISLAMIENTO TÉRMICO CÁMARA MW 70 (22/11/2017)
127.5 m2 × 5.26 = 670.65
Aislamiento térmico colocado en el interior de la cámara de cerramientos con paneles de lana de Roca 70 mm de espesor, no hidrófila y sin recubrimiento. Resistencia térmica 2,00 m²K/W, conductividad térmica 0,037 W/(m.K), según UNE-EN 13162:2013. Reacción al fuego A1 según UNE-EN 13501-1:2007+A1:2010. Medida toda la superficie a ejecutar. Lana mineral (MW) con marcado CE y DdP (Declaración de prestaciones) según Reglamento (UE) 305/2011, norma UNE-EN 13162:2013. Totalmente rematada segun instrucciones de la D.F. y detalles de proyecto.

| Código | Ud | Descripción | Rendimiento | Precio | Importe |
|---|---|---|---|---|---|
| O01OA030 | h | Oficial primera | 0.04 | 15.86 | 0.63 |
| O01OA050 | h | Ayudante | 0.04 | 13.68 | 0.55 |
| P07TR485 | m2 | Panel rigido lana roca de 70 mm | 1 | 3.93 | 3.93 |
| %PM0000000100 | % | Medios auxiliares | 1 % | 5.11 | 0.05 |
| %CI2 | % | Costes Indirectos | 2 % | 5.16 | 0.10 |
|  |  | Total |  |  | 5.26 |

Claves: mineral, panel, aislamiento, térmico, cámara, colocación, interior, cerramiento, recubrimiento, norma, lana, círculo, ejecución, superficie, fuego, conductor, resistencia, marco

| Medición | Uds. | Largo | Alto | Parcial |
|---|---|---|---|---|
| FACHADAS M5 |  |  |  |  |
| ZOCALO FACHADA NORTE | 1 | 45.75 | 1.2 | 54.90 |
| ZOCALO FACHADA SUR | 1 | 1.8 | 3 | 5.40 |
|  | 1 | 20 | 1.2 | 24.00 |
|  | 1 | 2 | 3 | 6.00 |
|  | 1 | 2.4 | 3 | 7.20 |
|  | 1 | 20.5 | 1.2 | 24.60 |
|  | 1 | 1.8 | 3 | 5.40 |
| Total |  |  |  | 127.5 |

**06.03** m2 AISLAMIENTO SUELO FLOTANTE XPS DANOPREN CH 50 (02/01/2016)
1674.01 m2 × 5.54 = 9274.02
Aislamiento térmico de suelos flotantes formado por placas rígidas de poliestireno extruido Danopren CH 50 o equivalente, de superficie lisa y mecanizado lateral recto, de 1250 x 600 y 50 mm de espesor, resistencia a compresión >300 kPa, resistencia térmica 1,45 (m²K/W), conductividad térmica 0,034 (W/m.K), cubierto con un film de polietileno de 0,2 mm de espesor, i/p.p. de corte, colocación y fijación. Preparado para recibir una solera de mortero u hormigón no incluida en precio. Totalmente rematada segun instrucciones de la D.F. y detalles de proyecto.

| Código | Ud | Descripción | Rendimiento | Precio | Importe |
|---|---|---|---|---|---|
| O01OA030 | h | Oficial primera | 0.05 | 15.86 | 0.79 |
| O01OA070 | h | Peón ordinario | 0.05 | 12.88 | 0.64 |
| P07TX104 | m2 | Panel poliestireno extruido Danopren CH-50 (material; 02/01/2018) | 1 | 3.78 | 3.78 |
| P07W190 | m | Film protector polietileno (material; 02/01/2016) | 1 | 0.17 | 0.17 |
| %PM0000000100 | % | Medios auxiliares | 1 % | 5.38 | 0.05 |
| %CI2 | % | Costes Indirectos | 2 % | 5.43 | 0.11 |
|  |  | Total |  |  | 5.54 |

Claves: extruido, térmico, placa, rígido, poliestireno, superficie, cubierta, liso, mecanismo, danosa, flotador, resistencia, aislamiento, corte, suelo, lateral, polietileno, colocación, fijación, preparación, solera, hormigón, compresión, mortero, conductor

| Medición | Uds. | Largo | Parcial |
|---|---|---|---|
| NIVEL +9.10 |  |  |  |
| VESTIBULO | 1 | 103.45 | 103.45 |
| NUCLEO A | 1 | 20.75 | 20.75 |
| CIRCULACIONES AULAS | 1 | 170.4 | 170.40 |
| TALLER MONTAJE | 1 | 225.2 | 225.20 |
| ALMACEN | 1 | 26 | 26.00 |
| ALMACEN BARNICES | 1 | 13.6 | 13.60 |
| TALLER MECANIZADO | 1 | 236.6 | 236.60 |
| ALMACEN | 1 | 42 | 42.00 |
| ACCESO SALA ASPIRACION | 1 | 8.56 | 8.56 |
| SALA ASPIRACION | 1 | 35.75 | 35.75 |
| DEP. F. MADERA | 1 | 26.75 | 26.75 |
| AULAS POLIVALENTES | 2 | 61.3 | 122.60 |
| AULA TECNICA | 1 | 124 | 124.00 |
| ALMACEN | 1 | 44.5 | 44.50 |
| LABORATORIO DE ENSAYOS | 1 | 67 | 67.00 |
| PASILLO VESTUARIOS | 1 | 12.7 | 12.70 |
| VESTUARIO M. ALUMNOS | 1 | 15.3 | 15.30 |
| VESTUARIO F. ALUMNOS | 1 | 15.3 | 15.30 |
| VESTUARIO M. PROFESORES | 1 | 9.5 | 9.50 |
| VESTUARIO F. PROFESORES | 1 | 9.5 | 9.50 |
| NUCLEO B | 1 | 24.15 | 24.15 |
| MANTENIMIENTO | 1 | 7 | 7.00 |
| PASILLO ASEOS | 1 | 7.65 | 7.65 |
| ASEOS FEMENINOS | 1 | 19.95 | 19.95 |
| ASEOS MASCULINOS | 1 | 24 | 24.00 |
| CIRCULACIONES | 1 | 8.45 | 8.45 |
|  | 1 | 45.4 | 45.40 |
|  | 1 | 10.55 | 10.55 |
| ALMACEN GENERAL | 1 | 48.35 | 48.35 |
| CGE | 1 | 10.5 | 10.50 |
| BASURAS | 1 | 10.3 | 10.30 |
| RESIDUOS MADERA | 1 | 10.5 | 10.50 |
| RESIDUOS SAN | 1 | 10.45 | 10.45 |
| CALEFACCION | 1 | 32.4 | 32.40 |
| GRUPO PRESION | 1 | 18.4 | 18.40 |
| GR. INCENDIOS | 1 | 26.1 | 26.10 |
| VESTUARIO M MANTENIMIENTO | 1 | 15.2 | 15.20 |
| VESTUARIO F. MANTENIMIENTO | 1 | 15.2 | 15.20 |
| Total |  |  | 1674.01 |

**06.04** m2 AISLAMIENTO POLIURETANO PROYECTADO TECHOS 35/6cm (02/01/2016)
4965.85 m2 × 5.77 = 28652.95
Aislamiento con poliuretano proyectado 35/6 (densidad 35 kg/m³, espesor 6 cm, celda cerrada >90% (CCC4), conductividad 0,028 W/m·K, Euroclase E, conforme con EN 14315-1:2013) sobre la cara inferior del forjado de techo, i/maquinaria de proyección y medios auxiliares, medido s/UNE 92310:2003. Totalmente rematada segun instrucciones de la D.F. y detalles de proyecto.

| Código | Ud | Descripción | Rendimiento | Precio | Importe |
|---|---|---|---|---|---|
| O01OA030 | h | Oficial primera | 0.05 | 15.86 | 0.79 |
| O01OA050 | h | Ayudante | 0.05 | 13.68 | 0.68 |
| P07TO026 | kg | Poliuretano d=35 kg/m3 (material; 01/01/2018) | 3.2 | 1.2 | 3.84 |
| P07W150 | Ud | P.p. maquinaria proyección (material; 02/01/2016) | 1 | 0.29 | 0.29 |
| %PM0000000100 | % | Medios auxiliares | 1 % | 5.60 | 0.06 |
| %CI2 | % | Costes Indirectos | 2 % | 5.66 | 0.11 |
|  |  | Total |  |  | 5.77 |

Claves: cerrajería, poliuretano, aislamiento, proyección, techo, densidad, cara, inferior, forjado, medio, auxiliar, conductor, medición

| Medición | Uds. | Largo | Ancho | Parcial |
|---|---|---|---|---|
| NIVEL +9.10 |  |  |  |  |
| VESTIBULO | 1 | 103.45 |  | 103.45 |
| NUCLEO A | 1 | 6.7 |  | 6.70 |
| CIRCULACIONES AULAS | 1 | 170.4 |  | 170.40 |
| TALLER MONTAJE | 1 | 225.2 |  | 225.20 |
| ALMACEN | 1 | 26 |  | 26.00 |
| ALMACEN BARNICES | 1 | 13.6 |  | 13.60 |
| TALLER MECANIZADO | 1 | 236.5 |  | 236.50 |
| ALMACEN | 1 | 42 |  | 42.00 |
| ACCESO SALA ASPIRACION | 1 | 8.55 |  | 8.55 |
| SALA ASPIRACION | 1 | 35.75 |  | 35.75 |
| DEP. F. MADERA | 1 | 26.75 |  | 26.75 |
| AULAS POLIVALENTES | 2 | 61.3 |  | 122.60 |
| AULA TECNICA | 1 | 124 |  | 124.00 |
| ALMACEN | 1 | 44.5 |  | 44.50 |
| LABORATORIO DE ENSAYOS | 1 | 67.9 |  | 67.90 |
| PASILLO VESTUARIOS | 1 | 12.7 |  | 12.70 |
| VESTUARIOS M. ALUMNOS | 1 | 15.3 |  | 15.30 |
| VESTUARIOS F. ALUMNOS | 1 | 15.3 |  | 15.30 |
| VESTUARIOS M. PROFESORES | 1 | 9.5 |  | 9.50 |
| VESTUARIOS F. PROFESORES | 1 | 9.5 |  | 9.50 |
| NUCLEO B | 1 | 6.7 |  | 6.70 |
| MANTENIMIENTO | 1 | 7 |  | 7.00 |
| PASILLO ASEOS | 1 | 7.65 |  | 7.65 |
| ASEOS FEMENINOS | 1 | 19.95 |  | 19.95 |
| ASEOS MASCULINOS | 1 | 24 |  | 24.00 |
| CIRCULACIONES | 1 | 8.45 |  | 8.45 |
|  | 1 | 45.4 |  | 45.40 |
|  | 1 | 10.55 |  | 10.55 |
| ALMACEN GENERAL | 1 | 48.35 |  | 48.35 |
| C.G.E | 1 | 10.5 |  | 10.50 |
| BASURAS | 1 | 10.3 |  | 10.30 |
| RESIDUOS MADERA | 1 | 10.5 |  | 10.50 |
| RESIDUOS SAN | 1 | 10.45 |  | 10.45 |
| CALEFACCION | 1 | 32.4 |  | 32.40 |
| GRUPO PRESION | 1 | 18.4 |  | 18.40 |
| GR. INCENDIOS | 1 | 26.1 |  | 26.10 |
| VESTUARIO M MANTENIMIENTO | 1 | 15.2 |  | 15.20 |
| VESTUARIO F. MANTENIMIENTO | 1 | 15.2 |  | 15.20 |
| NIVEL +13.50 |  |  |  |  |
| ACCESO | 1 | 15.5 |  | 15.50 |
| VESTIBULO | 1 | 143.9 |  | 143.90 |
| SALA REUNIONES | 1 | 99.6 |  | 99.60 |
| ESPACIO DISPONIBLE | 1 | 45.2 |  | 45.20 |
| CONS/REPRO | 1 | 23 |  | 23.00 |
| ADM/ARCHIVO | 1 | 49 |  | 49.00 |
| NUCLEO A | 1 | 6.7 |  | 6.70 |
| CIRCULACIONES | 1 | 57.45 |  | 57.45 |
| SALA PROFESORES | 1 | 59.7 |  | 59.70 |
| APA | 1 | 14.95 |  | 14.95 |
| ALUM | 1 | 14.95 |  | 14.95 |
| JE1 | 1 | 14.95 |  | 14.95 |
| JE2 | 1 | 14.98 |  | 14.98 |
| RACK | 1 | 8.45 |  | 8.45 |
| ASEO M. PROFESORES | 1 | 9.5 |  | 9.50 |
| ASEO F. PROFESORES | 1 | 9.5 |  | 9.50 |
| ORIENTACION | 1 | 20.65 |  | 20.65 |
| SECRETARIA | 1 | 14.9 |  | 14.90 |
| DIRECCION | 1 | 20.2 |  | 20.20 |
| CIRCULACION AULAS | 1 | 170.4 |  | 170.40 |
| MANTENIMIENTO | 1 | 2.5 |  | 2.50 |
| PASILLO ASEOS | 1 | 8.7 |  | 8.70 |
| ASEOS FEMENINOS | 1 | 13.95 |  | 13.95 |
| ASEOS MASCULINOS | 1 | 18.7 |  | 18.70 |
| T. ENFERMERIA 1 | 1 | 153.3 |  | 153.30 |
| ALMACEN | 1 | 40.7 |  | 40.70 |
| T. ENFERMERIA 2 | 1 | 148.6 |  | 148.60 |
| ALMACEN | 1 | 37.5 |  | 37.50 |
| T. ENFERMERIA 3 | 1 | 145 |  | 145.00 |
| ALMACEN | 1 | 39.8 |  | 39.80 |
| AULA T. FARMACIA | 1 | 87.1 |  | 87.10 |
| ALMACEN | 1 | 38.6 |  | 38.60 |
| AULA T. HIGIENE BUCODENTAL | 1 | 95.9 |  | 95.90 |
| AULA POLIVALENTE 1 | 1 | 90.5 |  | 90.50 |
| AULA POLIVALENTE 2 | 1 | 90.5 |  | 90.50 |
| PASILLO VESTUARIOS | 1 | 12.75 |  | 12.75 |
| VESTUARIOS M. ALUMNOS | 1 | 15.3 |  | 15.30 |
| VESTUARIOS F. ALUMNOS | 1 | 15.3 |  | 15.30 |
| VESTUARIOS M. PROFESORES | 1 | 9.5 |  | 9.50 |
| VESTUARIOS F. PROFESORES | 1 | 9.5 |  | 9.50 |
| NUCLEO B | 1 | 20.75 |  | 20.75 |
| NIVEL +17.52 |  |  |  |  |
| VESTIBULO | 1 | 43.65 |  | 43.65 |
| NUCLEO A | 1 | 24.15 |  | 24.15 |
| BIBLIOTECA | 1 | 138.6 |  | 138.60 |
| CIRCULACIONES AULAS | 1 | 170.4 |  | 170.40 |
| MANTENIMIENTO | 1 | 2.5 |  | 2.50 |
| PASILLO ASEOS | 1 | 8.7 |  | 8.70 |
| ASEOS FEMENINOS | 1 | 13.95 |  | 13.95 |
| ASEOS MASCULINOS | 1 | 18.7 |  | 18.70 |
| AULA GESTION COMUNICACIONES | 1 | 150.6 |  | 150.60 |
| D.F. SANIDAD | 1 | 45.5 |  | 45.50 |
| LAB. PROTESIS RESINA | 1 | 121.6 |  | 121.60 |
| ALMACEN | 1 | 41.5 |  | 41.50 |
| LAB. PROTESIS METALICA | 1 | 120.2 |  | 120.20 |
| LAB. BIOQUIMICA | 1 | 87.7 |  | 87.70 |
| AULAS POLIVALENTES | 1 | 58.85 |  | 58.85 |
|  | 2 | 61.9 |  | 123.80 |
|  | 1 | 66.05 |  | 66.05 |
| LAB. BIOLOGIA M | 1 | 63.8 |  | 63.80 |
| LAB. QUIMICA | 1 | 90.7 |  | 90.70 |
| ALMACEN | 1 | 30 |  | 30.00 |
| PASILLO VESTUARIOS | 1 | 12.75 |  | 12.75 |
| VESTUARIO M. PROFESORES | 1 | 9.5 |  | 9.50 |
| VESTUARIO F. PROFESORES | 1 | 9.5 |  | 9.50 |
| NUCLEO B | 1 | 24.15 |  | 24.15 |
| A deducir Lucernarios | -1 | 7.5 | 3.55 | -26.63 |
|  | -5 | 1.6 | 4.45 | -35.60 |
| Total |  |  |  | 4965.85 |

**06.05** m2 AISLAMIENTO HORIZONTAL ISOVER ARENA 50 mm (22/11/2017)
5102.53 m2 × 4.72 = 24083.94
Aislamiento térmico y acústico para falsos techos no hidrofilo, realizado mediante panel semirrígido LA Arena Isover de 50 mm de espesor o equivalente, según UNE-EN 13162. Conductividad térmica 0,035 W/m·K, reacción al fuego A1 y resistencia térmica 1,40 m2·K/W. Totalmente rematada segun instrucciones de la D.F. y detalles de proyecto.

| Código | Ud | Descripción | Rendimiento | Precio | Importe |
|---|---|---|---|---|---|
| O01OA030 | h | Oficial primera | 0.04 | 15.86 | 0.63 |
| O01OA050 | h | Ayudante | 0.04 | 13.68 | 0.55 |
| P07TL210 | m2 | Panel/Manta lana mineral Arena 50 mm 1350x600/10800x600 mm (material; 02/01/2018) | 1.05 | 3.24 | 3.40 |
| %PM0000000100 | % | Medios auxiliares | 1 % | 4.58 | 0.05 |
| %CI2 | % | Costes Indirectos | 2 % | 4.63 | 0.09 |
|  |  | Total |  |  | 4.72 |

Claves: isover, resistencia, saintgobain, techo, horizontal, aislamiento, areno, térmico, rígido, lana, mineral, fuego, conductor, panel, falso, acústico

| Medición | Uds. | Largo | Ancho | Parcial |
|---|---|---|---|---|
| FALSOS TECHOS T1 |  |  |  |  |
| NIVEL +9.10 |  |  |  |  |
| VESTIBULO | 1 | 103.45 |  | 103.45 |
| NUCLEO A | 1 | 6.7 |  | 6.70 |
| CIRCULACIONES AULAS | 1 | 170.4 |  | 170.40 |
| ALMACEN | 1 | 26 |  | 26.00 |
| ALMACEN BARNICES | 1 | 13.6 |  | 13.60 |
| ALMACEN | 1 | 42 |  | 42.00 |
| DEP. F. MADERA | 1 | 26.75 |  | 26.75 |
| AULAS POLIVALENTES | 2 | 61.3 |  | 122.60 |
| AULA TECNICA | 1 | 124 |  | 124.00 |
| ALMACEN | 1 | 44.5 |  | 44.50 |
| LABORATORIO DE ENSAYOS | 1 | 67.9 |  | 67.90 |
| NUCLEO B | 1 | 6.7 |  | 6.70 |
| NIVEL +13.50 |  |  |  |  |
| ACCESO | 1 | 15.5 |  | 15.50 |
| VESTIBULO | 1 | 143.9 |  | 143.90 |
| ESPACIO DISPONIBLE | 1 | 45.2 |  | 45.20 |
| CONS/REPRO | 1 | 23 |  | 23.00 |
| ADM/ARCHIVO | 1 | 49 |  | 49.00 |
| NUCLEO A | 1 | 6.7 |  | 6.70 |
| CIRCULACIONES | 1 | 57.45 |  | 57.45 |
| SALA PROFESORES | 1 | 59.7 |  | 59.70 |
| APA | 1 | 14.95 |  | 14.95 |
| ALUM | 1 | 14.95 |  | 14.95 |
| JE1 | 1 | 14.95 |  | 14.95 |
| JE2 | 1 | 14.98 |  | 14.98 |
| RACK | 1 | 8.45 |  | 8.45 |
| ORIENTACION | 1 | 20.65 |  | 20.65 |
| SECRETARIA | 1 | 14.9 |  | 14.90 |
| DIRECCION | 1 | 20.2 |  | 20.20 |
| CIRCULACION AULAS | 1 | 170.4 |  | 170.40 |
| T. ENFERMERIA 1 | 1 | 153.3 |  | 153.30 |
| ALMACEN | 1 | 40.7 |  | 40.70 |
| T. ENFERMERIA 2 | 1 | 148.6 |  | 148.60 |
| ALMACEN | 1 | 37.5 |  | 37.50 |
| T. ENFERMERIA 3 | 1 | 145 |  | 145.00 |
| ALMACEN | 1 | 39.8 |  | 39.80 |
| AULA T. FARMACIA | 1 | 87.1 |  | 87.10 |
| ALMACEN | 1 | 38.6 |  | 38.60 |
| AULA T. HIGIENE BUCODENTAL | 1 | 95.9 |  | 95.90 |
| AULA POLIVALENTE 1 | 1 | 90.5 |  | 90.50 |
| AULA POLIVALENTE 2 | 1 | 90.5 |  | 90.50 |
| NUCLEO B | 1 | 6.7 |  | 6.70 |
| NIVEL +17.52 |  |  |  |  |
| VESTIBULO | 1 | 43.65 |  | 43.65 |
| NUCLEO A | 1 | 24.15 |  | 24.15 |
| CIRCULACIONES AULAS | 1 | 170.4 |  | 170.40 |
| AULA GESTION COMUNICACIONES | 1 | 150.6 |  | 150.60 |
| D.F. SANIDAD | 1 | 45.5 |  | 45.50 |
| LAB. PROTESIS RESINA | 1 | 121.6 |  | 121.60 |
| ALMACEN | 1 | 41.5 |  | 41.50 |
| LAB. PROTESIS METALICA | 1 | 120.2 |  | 120.20 |
| LAB. BIOQUIMICA | 1 | 87.7 |  | 87.70 |
| AULAS POLIVALENTES | 1 | 58.85 |  | 58.85 |
|  | 2 | 61.9 |  | 123.80 |
|  | 1 | 66.05 |  | 66.05 |
| LAB. BIOLOGIA M | 1 | 63.8 |  | 63.80 |
| LAB. QUIMICA | 1 | 90.7 |  | 90.70 |
| ALMACEN | 1 | 30 |  | 30.00 |
| NUCLEO B | 1 | 24.15 |  | 24.15 |
| FALSOS TECHOS T3 |  |  |  |  |
| NIVEL +9.10 |  |  |  |  |
| PASILLO VESTUARIOS | 1 | 12.7 |  | 12.70 |
| VESTUARIO M. ALUMNOS | 1 | 15.3 |  | 15.30 |
| VESTUARIO F. ALUMNOS | 1 | 15.3 |  | 15.30 |
| VESTUARIO M. PROFESORES | 1 | 9.5 |  | 9.50 |
| VESTUARIO F. PROFESORES | 1 | 9.5 |  | 9.50 |
| MANTENIMIENTO | 1 | 7 |  | 7.00 |
| PASILLO ASEOS | 1 | 7.65 |  | 7.65 |
| ASEOS FEMENINOS | 1 | 19.95 |  | 19.95 |
| ASEOS MASCULINOS | 1 | 24 |  | 24.00 |
| CIRCULACIONES | 1 | 8.45 |  | 8.45 |
|  | 1 | 45.4 |  | 45.40 |
|  | 1 | 10.55 |  | 10.55 |
| ALMACEN GENERAL | 1 | 48.35 |  | 48.35 |
| C.G.E | 1 | 10.5 |  | 10.50 |
| BASURAS | 1 | 10.3 |  | 10.30 |
| RESIDUOS MADERA | 1 | 10.5 |  | 10.50 |
| RESIDUOS SAN | 1 | 10.45 |  | 10.45 |
| CALEFACCION | 1 | 32.4 |  | 32.40 |
| GRUPO PRESION | 1 | 18.4 |  | 18.40 |
| GR. INCENDIOS | 1 | 26.1 |  | 26.10 |
| VESTUARIO M MANTENIMIENTO | 1 | 15.2 |  | 15.20 |
| VESTUARIO F. MANTENIMIENTO | 1 | 15.2 |  | 15.20 |
| NIVEL +13.50 |  |  |  |  |
| ASEO M. PROF. | 1 | 9.5 |  | 9.50 |
| ASEO F. PROF | 1 | 9.5 |  | 9.50 |
| PASILLO ASEOS | 1 | 8.7 |  | 8.70 |
| MANTENIMIENTO | 1 | 2.5 |  | 2.50 |
| ASEOS FEMENINOS | 1 | 13.95 |  | 13.95 |
| ASEOS MASCULINOS | 1 | 18.7 |  | 18.70 |
| PASILLO VESTUARIOS | 1 | 12.75 |  | 12.75 |
| VESTUARIO M. ALUMNOS | 1 | 15.3 |  | 15.30 |
| VESTUARIO F. ALUMNOS | 1 | 15.3 |  | 15.30 |
| VESTUARIO M. PROFESORES | 1 | 9.5 |  | 9.50 |
| VESTUARIO F. PROFESORES | 1 | 9.5 |  | 9.50 |
| NIVEL +17.52 |  |  |  |  |
| PASILLO ASEOS | 1 | 8.7 |  | 8.70 |
| MANTENIMIENTO | 1 | 2.5 |  | 2.50 |
| ASEOS FEMENINOS | 1 | 13.95 |  | 13.95 |
| ASEOS MASCULINOS | 1 | 18.7 |  | 18.70 |
| PASILLO VESTUARIOS | 1 | 12.75 |  | 12.75 |
| VESTUARIO M. PROFESORES | 1 | 9.5 |  | 9.50 |
| VESTUARIO F. PROFESORES | 1 | 9.5 |  | 9.50 |
| FALSOS TECHOS T4 |  |  |  |  |
| NIVEL +9.10 |  |  |  |  |
| ZONA CUBIERTA VESTIBULO | 1 | 123.5 |  | 123.50 |
| PASARELA | 1 | 124.2 |  | 124.20 |
| ZONA CUBIERTA | 1 | 270.6 |  | 270.60 |
| NIVEL +13.50 |  |  |  |  |
| ACCESO VIA ROMA | 1 | 5 | 13.8 | 69.00 |
| NIVEL +17.52 |  |  |  |  |
| BIBLIOTECA | 4 | 1 | 1.8 | 7.20 |
| FALSOS TECHOS T5 |  |  |  |  |
| NIVEL +13.50 |  |  |  |  |
| SALON REUNIONES | 1 | 99.6 |  | 99.60 |
| NIVEL +17.52 |  |  |  |  |
| BIBLIOTECA | 1 | 138.6 |  | 138.60 |
| Total |  |  |  | 5102.53 |

**06.06** m2 AISLAMIENTO HORIZONTAL RUIDOS IMPACTO (22/11/2017)
5039.34 m2 × 5.19 = 26154.17
Aislamiento acústico a ruido de impactos en suelos flotante sobre forjado, realizado con lana mineral Isover Panel PST 22 mm o equivalente, a base de panel de lana de roca de alta resistencia a la compresión revestido por un film de polietileno en una de sis caras cumpliendo la norma UNE-EN 13162:2013 Productos Aislantes térmicos para aplicaciones en la edificación con una conductividad térmica de 0,039 W/(m.K), clase de reacción al fuego F y código de designación MW-EN 13162-T5-WS-MU1-SD17. Totalmente rematado segun detalles de Proyecto e instruciones de la DF y fabricante.

| Código | Ud | Descripción | Rendimiento | Precio | Importe |
|---|---|---|---|---|---|
| O01OA030 | h | Oficial primera | 0.03 | 15.86 | 0.48 |
| O01OA050 | h | Ayudante | 0.03 | 13.68 | 0.41 |
| P07TR160 | m2 | Panel lana de roca Panel PST 22 mm 1200x1000 mm (material; 21/04/2018) | 1.05 | 3.95 | 4.15 |
| %PM0000000100 | % | Medios auxiliares | 1 % | 5.04 | 0.05 |
| %CI2 | % | Costes Indirectos | 2 % | 5.09 | 0.10 |
|  |  | Total |  |  | 5.19 |

| Medición | Uds. | Largo | Parcial |
|---|---|---|---|
| NIVEL +9.10 |  |  |  |
| VESTIBULO | 1 | 103.45 | 103.45 |
| NUCLEO A | 1 | 20.75 | 20.75 |
| CIRCULACIONES AULAS | 1 | 170.4 | 170.40 |
| TALLER MONTAJE | 1 | 225.2 | 225.20 |
| ALMACEN | 1 | 26 | 26.00 |
| ALMACEN BARNICES | 1 | 13.6 | 13.60 |
| TALLER MECANIZADO | 1 | 236.6 | 236.60 |
| ALMACEN | 1 | 42 | 42.00 |
| ACCESO SALA ASPIRACION | 1 | 8.56 | 8.56 |
| SALA ASPIRACION | 1 | 35.75 | 35.75 |
| DEP. F. MADERA | 1 | 26.75 | 26.75 |
| AULAS POLIVALENTES | 2 | 61.3 | 122.60 |
| AULA TECNICA | 1 | 124 | 124.00 |
| ALMACEN | 1 | 44.5 | 44.50 |
| LABORATORIO DE ENSAYOS | 1 | 67 | 67.00 |
| PASILLO VESTUARIOS | 1 | 12.7 | 12.70 |
| VESTUARIO M. ALUMNOS | 1 | 15.3 | 15.30 |
| VESTUARIO F. ALUMNOS | 1 | 15.3 | 15.30 |
| VESTUARIO M. PROFESORES | 1 | 9.5 | 9.50 |
| VESTUARIO F. PROFESORES | 1 | 9.5 | 9.50 |
| NUCLEO B | 1 | 24.15 | 24.15 |
| MANTENIMIENTO | 1 | 7 | 7.00 |
| PASILLO ASEOS | 1 | 7.65 | 7.65 |
| ASEOS FEMENINOS | 1 | 19.95 | 19.95 |
| ASEOS MASCULINOS | 1 | 24 | 24.00 |
| CIRCULACIONES | 1 | 8.45 | 8.45 |
|  | 1 | 45.4 | 45.40 |
|  | 1 | 10.55 | 10.55 |
| ALMACEN GENERAL | 1 | 48.35 | 48.35 |
| CGE | 1 | 10.5 | 10.50 |
| BASURAS | 1 | 10.3 | 10.30 |
| RESIDUOS MADERA | 1 | 10.5 | 10.50 |
| RESIDUOS SAN | 1 | 10.45 | 10.45 |
| CALEFACCION | 1 | 32.4 | 32.40 |
| GRUPO PRESION | 1 | 18.4 | 18.40 |
| GR. INCENDIOS | 1 | 26.1 | 26.10 |
| VESTUARIO M MANTENIMIENTO | 1 | 15.2 | 15.20 |
| VESTUARIO F. MANTENIMIENTO | 1 | 15.2 | 15.20 |
| NIVEL +13.50 |  |  |  |
| ACCESO | 1 | 15.5 | 15.50 |
| VESTIBULO | 1 | 143.9 | 143.90 |
| S. REUNIONES | 1 | 99.6 | 99.60 |
| ESPACIO DISPONIBLE | 1 | 45.2 | 45.20 |
| CONS/REPRO | 1 | 23 | 23.00 |
| ADM/ARCHIVO | 1 | 49 | 49.00 |
| NUCLEO A | 1 | 20.75 | 20.75 |
| CIRCULACIONES | 1 | 57.45 | 57.45 |
| SALA PROFESORES | 1 | 59.7 | 59.70 |
| APA | 1 | 14.95 | 14.95 |
| ALUM | 1 | 14.95 | 14.95 |
| JE1 | 1 | 14.95 | 14.95 |
| JE2 | 1 | 14.98 | 14.98 |
| RACK | 1 | 8.45 | 8.45 |
| ASEO M. PROF. | 1 | 9.5 | 9.50 |
| ASEO F. PROF. | 1 | 9.3 | 9.30 |
| ORIENTACION | 1 | 20.65 | 20.65 |
| SECRETARIA | 1 | 14.9 | 14.90 |
| DIRECCION | 1 | 20.2 | 20.20 |
| CIRCULACION AULAS | 1 | 170.4 | 170.40 |
| PASILLO ASEOS | 1 | 8.7 | 8.70 |
| MANTENIMIENTO | 1 | 2.5 | 2.50 |
| ASEOS FEMENINOS | 1 | 13.95 | 13.95 |
| ASEOS MASCULINOS | 1 | 18.7 | 18.70 |
| T. ENFERMERIA 1 | 1 | 153.3 | 153.30 |
| ALMACEN | 1 | 40.7 | 40.70 |
| T. ENFERMERIA 2 | 1 | 148.6 | 148.60 |
| ALMACEN | 1 | 37.5 | 37.50 |
| T. ENFERMERIA 3 | 1 | 145 | 145.00 |
| ALMACEN | 1 | 39.8 | 39.80 |
| AULA T. FARMACIA | 1 | 87.1 | 87.10 |
| ALMACEN | 1 | 38.6 | 38.60 |
| AULA T. HIGIENE BUCODENTAL | 1 | 95.9 | 95.90 |
| AULA POLIVALENTE 1 | 1 | 90.5 | 90.50 |
| AULA POLIVALENTE 2 | 1 | 90.5 | 90.50 |
| PASILLO VESTUARIOS | 1 | 12.75 | 12.75 |
| VESTUARIO M. ALUMNOS | 1 | 15.3 | 15.30 |
| VESTUARIO F. ALUMNOS | 1 | 15.3 | 15.30 |
| VESTUARIO M. PROFESORES | 1 | 9.5 | 9.50 |
| VESTUARIO F. PROFESORES | 1 | 9.5 | 9.50 |
| NUCLEO B | 1 | 20.75 | 20.75 |
| NIVEL +17.52 |  |  |  |
| VESTIBULO | 1 | 43.65 | 43.65 |
| NUCLEO A | 1 | 7.5 | 7.50 |
| BIBLIOTECA | 1 | 138.6 | 138.60 |
| CIRCULACIONES AULAS | 1 | 170.4 | 170.40 |
| PASILLO ASEOS | 1 | 8.7 | 8.70 |
| MANTENIMIENTO | 1 | 2.5 | 2.50 |
| ASEOS FEMENINOS | 1 | 13.95 | 13.95 |
| ASEOS MASCULINOS | 1 | 18.7 | 18.70 |
| AULA GESTION COMUNICACIONES | 1 | 150.6 | 150.60 |
| D.F. SANIDAD | 1 | 45.5 | 45.50 |
| LAB. PROTESIS RESINA | 1 | 121.6 | 121.60 |
| ALMACEN | 1 | 41.5 | 41.50 |
| LAB. PROTESIS METALICA | 1 | 120.2 | 120.20 |
| LAB. BIOQUIMICA | 1 | 87.7 | 87.70 |
| AULAS POLIVALENTES | 1 | 58.85 | 58.85 |
|  | 2 | 61.9 | 123.80 |
|  | 1 | 66.05 | 66.05 |
| LAB. BIOLOGIA M | 1 | 63.8 | 63.80 |
| LAB. QUIMICA | 1 | 90.7 | 90.70 |
| ALMACEN | 1 | 30 | 30.00 |
| PASILLO VESTUARIOS | 1 | 12.75 | 12.75 |
| VESTUARIO M. PROFESORES | 1 | 9.5 | 9.50 |
| VESTUARIO F. PROFESORES | 1 | 9.5 | 9.50 |
| NUCLEO B | 1 | 7.5 | 7.50 |
| Total |  |  | 5039.34 |

**06.07** m2 AISLAMIENTO RUIDOS MEMBRANA VISCOELASTICA (22/11/2017)
803.02 m2 × 5.73 = 4601.30
Suministro e instalación de refuerzo de aislamiento acústico, realizado mediante membrana acústica Danosa autoadhesiva de 4 mm de espesor o equivalente, colocada entre placas de yeso laminado totalmente adherida al soporte, en paramentos verticales u horizontales. Incluido p.p. de medios auxiliares y costes indirectos. Totalmente rematada segun detalles de Proyecto e instruciones de la DF y fabricante.

| Código | Ud | Descripción | Rendimiento | Precio | Importe |
|---|---|---|---|---|---|
| O01OA030 | h | Oficial primera | 0.035 | 15.86 | 0.56 |
| O01OA050 | h | Ayudante | 0.035 | 13.68 | 0.48 |
| P07AM030 | m2 | Membrana acústica Danosa autoadhesiva 4 mm (material; 21/04/2018) | 1.05 | 4.3 | 4.52 |
| %PM0000000100 | % | Medios auxiliares | 1 % | 5.56 | 0.06 |
| %CI2 | % | Costes Indirectos | 2 % | 5.62 | 0.11 |
|  |  | Total |  |  | 5.73 |

| Medición | Uds. | Largo | Ancho | Alto | Parcial |
|---|---|---|---|---|---|
| PARAMENTOS HORIZONTALES |  |  |  |  |  |
| NIVEL +9.10 |  |  |  |  |  |
| ALMACENES | 1 | 26 |  |  | 26.00 |
|  | 1 | 13.6 |  |  | 13.60 |
|  | 1 | 42 |  |  | 42.00 |
| FALSA VIGA |  |  |  |  |  |
| TALLER MONTAJE | 1 | 22.15 | 2 |  | 44.30 |
| TALLER MECANIZADO | 1 | 23.25 | 2 |  | 46.50 |
| ALMACEN | 1 | 4.15 | 2 |  | 8.30 |
|  | 1 | 3.9 | 2 |  | 7.80 |
| ACCESO ASPIRACION | 1 | 4.7 | 2 |  | 9.40 |
| PARAMENTOS VERTICALES |  |  |  |  |  |
| TALLER MONTAJE | 2 | 22.14 |  | 4.05 | 179.33 |
|  | 2 | 10.2 |  | 4.05 | 82.62 |
|  | 3 | 1.6 |  | 4.05 | 19.44 |
| SALA ASPIRACION | 2 | 8 |  | 5.7 | 91.20 |
|  | 2 | 4.5 |  | 5.7 | 51.30 |
| TALLER MECANIZADO | 2 | 22.25 |  | 4.05 | 180.23 |
|  | 2 | 10.2 |  | 4.05 | 82.62 |
|  | 4 | 1.6 |  | 4.05 | 25.92 |
| A deducir | -6 | 6.1 |  | 1.7 | -62.22 |
|  | -4 | 2 |  | 2 | -16.00 |
|  | -1 | 2.9 |  | 2 | -5.80 |
|  | -6 | 1.4 |  | 2.8 | -23.52 |
| Total |  |  |  |  | 803.02 |

**06.08** m2 IMPERMEABILIZACIÓN SUELO BAÑOS (02/01/2016)
148.6 m2 × 15.31 = 2275.07
Impermeabilización de suelos mediante membrana impermeablizante previa imprimación del soporte con emulsión al agua en una dotación de 200 gr/m2 tipo Emufal I, aplicación de lámina autoadhesiva compuesta por un mástico de betún modificado sin cargas y recubierto en su cara superior por una malla de polipropileno de altas prestaciones mecánicas y en la cara inferior por un film siliconado extraíble, tipo Texself HD 1,5 mm o equivalente, lista para realizar el acabado. Se realizará un desagüe en la zona de la ducha y otra en el centro del pavimento. Incluso p.p. de medios auxiliares. Medida en proyeccion horizontal. Totalmente rematado segun instrucciones de la DF.

| Código | Ud | Descripción | Rendimiento | Precio | Importe |
|---|---|---|---|---|---|
| O01OA030 | h | Oficial primera | 0.13 | 15.86 | 2.06 |
| O01OA050 | h | Ayudante | 0.13 | 13.68 | 1.78 |
| P06BI036 | kg | Emulsión asfáltica Emufal I (material; 02/01/2016) | 0.2 | 1.36 | 0.27 |
| P06BD035 | m2 | Lámina autoadhesiva Texself HD 1,5 mm (material; 02/01/2016) | 1.1 | 9.77 | 10.75 |
| %PM0000000100 | % | Medios auxiliares | 1 % | 14.86 | 0.15 |
| %CI2 | % | Costes Indirectos | 2 % | 15.01 | 0.30 |
|  |  | Total |  |  | 15.31 |

| Medición | Uds. | Largo | Parcial |
|---|---|---|---|
| NIVEL +9.10 |  |  |  |
| VESTUARIOS ALUMNOS | 2 | 15.3 | 30.60 |
| VESTUARIOS PROFESORES | 2 | 9.5 | 19.00 |
| VESTUARIOS MANTENIMIENTO | 2 | 15.2 | 30.40 |
| NIVEL +13.50 |  |  |  |
| VESTUARIOS ALUMNOS | 2 | 15.3 | 30.60 |
| VESTUARIOS PROFESORES | 2 | 9.5 | 19.00 |
| NIVEL +17.52 |  |  |  |
| VESTUARIOS PROFESORES | 2 | 9.5 | 19.00 |
| Total |  |  | 148.6 |

**06.09** m2 MEMBRANA DRENANTE P.E.A.D. VERT.H-25 PLUS (01/01/2010)
1700.63 m2 × 7.47 = 12703.71
Membrana drenante de polietileno de alta densidad nodulado tipo Danodren H-25 plus o equivalente, fijada al muro mediante rosetas Danodren y clavos de acero, con el geotextil hacia el terreno y solapes de 12 cm, i/protección del borde superior con perfil angular, sin incluir el tubo de drenaje inferior, ni el relleno ni la excavación de la zanja.

| Código | Ud | Descripción | Rendimiento | Precio | Importe |
|---|---|---|---|---|---|
| O01OA050 | h | Ayudante | 0.016 | 13.68 | 0.22 |
| O01OA060 | h | Peón especializado | 0.016 | 13 | 0.21 |
| P06D083 | m2 | Lámina drenante Danodren H-25 plus (material; 02/01/2016) | 1.1 | 3.8 | 4.18 |
| P02EM105 | Ud | Fijación autoadhesiva p/membranas drenantes (material; 01/01/2010) | 3 | 0.66 | 1.98 |
| P02EM110 | m | Perfil de remate p/membranas drenantes (material; 01/01/2010) | 0.33 | 1.99 | 0.66 |
| %PM0000000100 | % | Medios auxiliares | 1 % | 7.25 | 0.07 |
| %CI2 | % | Costes Indirectos | 2 % | 7.32 | 0.15 |
|  |  | Total |  |  | 7.47 |

Claves: terreno, acero, danosa, muro, fijación, densidad, alto, drenaje, geotextil, polietileno, vertedero, clavo, membrana, perfil, angular, tubo, inferior, relleno, excavación, zanja, solape

| Medición | Uds. | Largo | Alto | Parcial |
|---|---|---|---|---|
| M1 |  |  |  |  |
| VIA ROMA | 1 | 28 | 6 | 168.00 |
|  | 1 | 5 | 6 | 30.00 |
|  | 1 | 22 | 6 | 132.00 |
| MEDIANERIA NORTE | 1 | 8.5 | 5 | 42.50 |
|  | 1 | 26 | 5 | 130.00 |
|  | 1 | 63 | 5 | 315.00 |
| M3 |  |  |  |  |
| CALLE TERMINILLO | 1 | 38 | 6 | 228.00 |
|  | 1 | 27.5 | 7.5 | 206.25 |
| M5 |  |  |  |  |
| CERRAMIENTO SUR | 1 | 48.5 | 7 | 339.50 |
| M2 | 1 | 12.25 | 5.5 | 67.38 |
|  | 1 | 5.25 | 8 | 42.00 |
| Total |  |  |  | 1700.63 |

**06.10** m2 IMPERMEABILIZACION MURO (01/01/2010)
340.49 m2 × 15.86 = 5400.17
Impermeabilización de muros de cimentación por su cara externa, constituida por: imprimación asfáltica, Impridan 100; banda de refuerzo Esterdan 30 P Elast; lámina autoadhesiva de betún elastómero SBS, SELF DAN BTM, tipo LBA-1,5, sin armadura, con acabado en film de poliolefina coextrusionada, adherida al muro mediante autoadhesión; lámina drenante Danodren H-15 Plus, fijada mecánicamente al soporte; geotextil antipunzonamiento para drenaje lista para verter las tierras. Cumple con los requisitos del C.T.E. Ficha IM-28 A de Danosa. Dispone de DIT para estructuras enterradas. "Esterdan-Self Dan-Polydan estructuras enterradas". Nº 567/11. Incluso p.p. de juntas perimetrales, piezas especiales de solape y remate, medios auxiliares y limpieza. Medida la superficie en proyeccion, totalmente rematada segun instrucciones de la D.F. y detalles de proyecto.

| Código | Ud | Descripción | Rendimiento | Precio | Importe |
|---|---|---|---|---|---|
| O01OA030 | h | Oficial primera | 0.1 | 15.86 | 1.59 |
| O01OA050 | h | Ayudante | 0.1 | 13.68 | 1.37 |
| P06BI030 | kg | Imprimación asfáltica Impridan-100 (material; 22/04/2018) | 0.3 | 1.41 | 0.42 |
| P06BD780 | m2 | Lámina autoadhesiva SELF DAN BTM (material; 22/04/2018) | 1.1 | 3.95 | 4.35 |
| P06D081 | m2 | Lámina drenante Danodren H-15 plus (material; 02/01/2016) | 1.1 | 2.76 | 3.04 |
| P06D074 | Ud | Fijación autoadhesiva Danodren (material; 02/01/2016) | 3 | 0.69 | 2.07 |
| P06GL035 | m2 | Fieltro geotextil Danofelt PY-200 gr/m2 | 2.2 | 0.6 | 1.32 |
| P06BL130 | m | Banda de refuerzo E 30 P Elast (0,32m) (material; 02/01/2016) | 0.3 | 1.93 | 0.58 |
| P02EM110 | m | Perfil de remate p/membranas drenantes | 0.33 | 1.99 | 0.66 |
| %PM0000000100 | % | Medios auxiliares | 1 % | 15.40 | 0.15 |
| %CI2 | % | Costes Indirectos | 2 % | 15.55 | 0.31 |
|  |  | Total |  |  | 15.86 |

| Medición | Uds. | Largo | Alto | Parcial |
|---|---|---|---|---|
| M4 | 1 | 12.5 | 5.5 | 68.75 |
| FOSOS ASCENSOR | 8 | 2.2 | 2.2 | 38.72 |
|  | 2 | 2.5 | 2.5 | 12.50 |
| SALA ASPIRACION | 2 | 8.5 | 1.65 | 28.05 |
|  | 2 | 5 | 1.65 | 16.50 |
| ARRANQUES EDIFICIO | 1 | 13.75 | 1.5 | 20.63 |
|  | 1 | 27.75 | 1.5 | 41.63 |
|  | 1 | 13.75 | 1.5 | 20.63 |
|  | 1 | 27.75 | 1.5 | 41.63 |
|  | 1 | 22.6 | 1.5 | 33.90 |
|  | 1 | 11.7 | 1.5 | 17.55 |
| Total |  |  |  | 340.49 |

**06.11** m2 IMPERMEABILIZACION ELEMENTOS SALIENTES DE CUBIERTA (02/01/2016)
481.69 m2 × 11.24 = 5414.20
Impermeabilización monocapa autoprotegida constituida por: imprimación asfáltica Curidan, lámina asfáltica de betún plastómero Esterdan 50/GP Pol Gris (negro), con armadura de fieltro de poliéster reforzado y estabilizado, autoprotegida con gránulos de pizarra, totalmente adherida al soporte con soplete. Cumple con los requisitos del C.T.E. Cumple con el Catálogo de Elementos Constructivos del IETcc según membrana monocapa. Ficha IM-12 M de Danosa. Incluida p.p. de formacion de juntas piezas especiales de solape, refuerzos y remate, medios auxiliares y limpieza. Totalmente rematada segun instrucciones de la D.F. y detalles de proyecto.

| Código | Ud | Descripción | Rendimiento | Precio | Importe |
|---|---|---|---|---|---|
| O01OA030 | h | Oficial primera | 0.12 | 15.86 | 1.90 |
| O01OA050 | h | Ayudante | 0.12 | 13.68 | 1.64 |
| P06BI020 | kg | Imprimación asfáltica Curidan (material; 02/01/2016) | 0.3 | 1.56 | 0.47 |
| P06BPA032 | m2 | Lámina Esterdan 50 GP Pol gris (negro) (material; 02/01/2016) | 1.1 | 6.27 | 6.90 |
| %PM0000000100 | % | Medios auxiliares | 1 % | 10.91 | 0.11 |
| %CI2 | % | Costes Indirectos | 2 % | 11.02 | 0.22 |
|  |  | Total |  |  | 11.24 |

| Medición | Uds. | Largo | Ancho | Parcial |
|---|---|---|---|---|
| PETOS |  |  |  |  |
| CU1 |  |  |  |  |
| NIVEL +21.40 | 2 | 74.5 | 1.1 | 163.90 |
|  | 2 | 22.5 | 1.1 | 49.50 |
|  | 2 | 11 | 1.1 | 24.20 |
|  | 2 | 6 | 1.1 | 13.20 |
|  | 2 | 7.5 | 1.1 | 16.50 |
|  | 4 | 3.5 | 1.1 | 15.40 |
|  | 10 | 4.5 | 1.1 | 49.50 |
|  | 10 | 1.6 | 1.1 | 17.60 |
|  | 2 | 2.1 | 1.1 | 4.62 |
|  | 2 | 1.7 | 1.1 | 3.74 |
| CU2 |  |  |  |  |
| NIVEL +17.52 | 1 | 15 | 1.1 | 16.50 |
|  | 1 | 20.6 | 1.1 | 22.66 |
|  | 1 | 47.8 | 1.1 | 52.58 |
|  | 1 | 4 | 1.1 | 4.40 |
|  | 1 | 7.5 | 1.1 | 8.25 |
|  | 2 | 8.7 | 1.1 | 19.14 |
| Total |  |  |  | 481.69 |

## 07 CUBIERTAS (01/01/2010)
Importe: 122066.2

**07.01** m2 FORMACION DE CUBIERTA PLANA NO TRANSITABLE (01/01/2010)
1657.65 m2 × 30.18 = 50027.88
Formacion de cubierta plana constituida por:hormigón aislante de arcilla expandida de 10 cm de espesor medio como formación de pendiente, con mallazo de acero 300x300x6 mm, tendido de mortero de cemento y arena de río M-5, de 2 cm de espesor; imprimación asfáltica Curidan o equivalente, lámina asfáltica de betún elastómero SBS Glasdan 30 P Elast con armadura de fieltro de fibra de vidrio o equivalente, totalmente adherida al soporte con soplete, lámina asfáltica de betún elastómero SBS Esterdan 30 P Elast con armadura de fieltro de poliéster o equivalente, totalmente adherida a la anterior con soplete; lámina geotextil de 150 g/m2, Danofelt PY-150 o equivalente; doble capa de aislamiento térmico de poliestireno extruído de 60 mm, Danopren TR-60 o equivalente; lámina geotextil de 200 g/m2, Danofelt PY-200 o equivalente. Incluso suministro y extendido de una capa de 5 cm. de grava de canto rodado lavado. Cumple con los requisitos del C.T.E. Cumple con el Catálogo de Elementos Constructivos del IETcc según membrana bicapa. Ficha IM-10 de Danosa. Dispone de DIT. "Esterdan pendiente cero". Nº 550/10. Incluida p.p. de formacion de juntas estructurales y aislantes perimetrales, piezas especiales de refuerzo en sumideros y rebosaderos, encuentros con elementos salientes, solapes y remates perimetrales, tubos de PVC 50 mm para rebosaderos, medios auxiliares y limpieza. Medida la superficie en proyeccion en planta. Totalmente rematada segun instrucciones de la D.F. y detalles de proyecto.

| Código | Ud | Descripción | Rendimiento | Precio | Importe |
|---|---|---|---|---|---|
| O01OA030 | h | Oficial primera | 0.1 | 15.86 | 1.59 |
| O01OA050 | h | Ayudante | 0.1 | 13.68 | 1.37 |
| E07TLB030 | m2 | TABICÓN LHD 25x12x8 cm (01/01/2010) | 0.08 | 15.75 | 1.26 |
| A03S020 | m3 | HORMIGÓN AISLANTE (650 kg/m3) (material; 01/01/2010) | 0.1 | 66.41 | 6.64 |
| P03ACA010 | kg | Acero corrugado B 400 S/SD 6 mm (material; 02/01/2016) | 1.5 | 0.67 | 1.01 |
| A02A080 | m3 | MORTERO CEMENTO M-5 | 0.035 | 57.17 | 2.00 |
| P06GL025 | m2 | Fieltro geotextil Danofelt PY-150 gr/m2 (material; 02/01/2016) | 1.05 | 0.71 | 0.75 |
| P06BSN032 | m2 | Lámina Esterdan 30 P Elast (material; 01/01/2018) | 1.1 | 2.97 | 3.27 |
| P06BSN012 | m2 | Lámina Glasdan 30 P Elast (material; 01/01/2018) | 1.1 | 2.15 | 2.37 |
| P06GL035 | m2 | Fieltro geotextil Danofelt PY-200 gr/m2 | 1.05 | 0.6 | 0.63 |
| P07TX060 | m2 | Panel poliestireno extruido Danopren TR-60 (material; 21/04/2018) | 2 | 3.7 | 7.40 |
| P01AG050 | m3 | Gravilla 20/40 mm (material; 01/01/2010) | 0.05 | 20.01 | 1.00 |
| P02TV0510 | m | Tubo PVC liso evacuación D=50 mm (material; 11/07/2018) | 0.01 | 1.2 | 0.01 |
| %PM0000000100 | % | Medios auxiliares | 1 % | 29.30 | 0.29 |
| %CI2 | % | Costes Indirectos | 2 % | 29.59 | 0.59 |
|  |  | Total |  |  | 30.18 |

Claves: cubierta, mallazo, lámina, seco, expandido, arcilla, tender, transitable, fieltro, capa, mortero, cemento, areno, danosa, imprimación, asfalto, medio, plano, grava, río, extruido, poliéster, soplete, soporte, vidrio, aislamiento, armadura, rodar, fibra, acero, poliestireno, geotextil, membrana, canto, catálogo, construcción, betún, elastomérico, adherir, conductor, térmico

| Medición | Uds. | Largo | Ancho | Parcial |
|---|---|---|---|---|
| CU1 |  |  |  |  |
| NIVEL +21.40 | 1 | 77.6 | 22 | 1707.20 |
|  | 1 | 11 | 3.1 | 34.10 |
| A deducir | -1 | 6 | 4 | -24.00 |
|  | -1 | 5.85 | 3.5 | -20.48 |
|  | -1 | 2.1 | 1.7 | -3.57 |
|  | -5 | 4.45 | 1.6 | -35.60 |
| Total |  |  |  | 1657.65 |

**07.02** m2 FORMACION DE CUBIERTA PLANA S/PLOTS TIPO (01/01/2010)
553.44 m2 × 67.35 = 37274.18
Formacion de cubierta plana constituida por:hormigón aislante de arcilla expandida de 10 cm de espesor medio como formación de pendiente, con mallazo de acero 300x300x6 mm, tendido de mortero de cemento y arena de río M-5, de 2 cm de espesor; imprimación asfáltica Curidan o equivalente, lámina asfáltica de betún elastómero SBS Glasdan 30 P Elast o equivalente, con armadura de fieltro de fibra de vidrio, totalmente adherida al soporte con soplete, lámina asfáltica de betún elastómero SBS Esterdan 30 P Elast o equivalente, con armadura de fieltro de poliéster, totalmente adherida a la anterior con soplete; lámina geotextil de 150 g/m2, Danofelt PY-150 o equivalente; doble capa de aislamiento térmico de poliestireno extruído de 60 mm, Danopren TR-60 o equivalente; lámina geotextil de 200 g/m2, Danofelt PY-200 o equivalente. Incluso suministro y colocacion de suelo técnico elevado para exteriores formado por baldosas de gres porcelánico tipo STEx de Porcelanosa o equivalente con acabado antideslizante (Clase 2). Colocadas sobre plots de material plástico resistente (Polipropileno con carga mineral) de altura regulable y resistencia a la intemperie. Cumple con los requisitos del C.T.E. Cumple con el Catálogo de Elementos Constructivos del IETcc según membrana bicapa. Ficha IM-10 de Danosa. Dispone de DIT. "Esterdan pendiente cero". Nº 550/10. Incluida p.p. de formacion de juntas estructurales y juntas aislantes perimetrales, de refuerzo en sumideros y rebosaderos, encuentros con elementos salientes, solapes y remates perimetrales, tubos de PVC 50 mm para rebosaderos, medios auxiliares y limpieza. Medida la superficie en proyeccion en planta. Totalmente rematada segun instrucciones de la D.F. y detalles de proyecto.

| Código | Ud | Descripción | Rendimiento | Precio | Importe |
|---|---|---|---|---|---|
| O01OA030 | h | Oficial primera | 0.1 | 15.86 | 1.59 |
| O01OA050 | h | Ayudante | 0.1 | 13.68 | 1.37 |
| O01OA070 | h | Peón ordinario | 0.1 | 12.88 | 1.29 |
| E07TLB030 | m2 | TABICÓN LHD 25x12x8 cm | 0.08 | 15.75 | 1.26 |
| A03S020 | m3 | HORMIGÓN AISLANTE (650 kg/m3) | 0.1 | 66.41 | 6.64 |
| P03ACA010 | kg | Acero corrugado B 400 S/SD 6 mm | 1.5 | 0.67 | 1.01 |
| A02A080 | m3 | MORTERO CEMENTO M-5 | 0.035 | 57.17 | 2.00 |
| P06GL025 | m2 | Fieltro geotextil Danofelt PY-150 gr/m2 | 1.05 | 0.71 | 0.75 |
| P06BSN032 | m2 | Lámina Esterdan 30 P Elast | 1.1 | 2.97 | 3.27 |
| P06BSN012 | m2 | Lámina Glasdan 30 P Elast | 1.1 | 2.15 | 2.37 |
| P06GL035 | m2 | Fieltro geotextil Danofelt PY-200 gr/m2 | 1.05 | 0.6 | 0.63 |
| P07TX060 | m2 | Panel poliestireno extruido Danopren TR-60 | 2 | 3.7 | 7.40 |
| AUX PLOTS | m2 | SUELO ELEVADO EXTERIOR S/ PLOTS (material; 02/01/2016) | 1 | 35.78 | 35.78 |
| P02TV0510 | m | Tubo PVC liso evacuación D=50 mm | 0.02 | 1.2 | 0.02 |
| %PM0000000100 | % | Medios auxiliares | 1 % | 65.38 | 0.65 |
| %CI2 | % | Costes Indirectos | 2 % | 66.03 | 1.32 |
|  |  | Total |  |  | 67.35 |

| Medición | Uds. | Largo | Ancho | Parcial |
|---|---|---|---|---|
| CU2 |  |  |  |  |
| NIVEL +17.52 | 1 | 19 | 6 | 114.00 |
|  | 1 | 10.5 | 2.4 | 25.20 |
|  | 1 | 22.6 | 3.6 | 81.36 |
|  | 5 | 1 | 1.8 | 9.00 |
|  | 1 | 20.5 | 14.8 | 303.40 |
|  | 1 | 3.5 | 5.85 | 20.48 |
| Total |  |  |  | 553.44 |

**07.03** m2 FORMACION DE CUBIERTA PLANA TRANSITABLE A SOLAR (01/01/2010)
310.05 m2 × 22.94 = 7112.55
Formacion de cubierta plana constituida por:hormigón aislante de arcilla expandida de 10 cm de espesor medio como formación de pendiente, con mallazo de acero 300x300x6 mm, tendido de mortero de cemento y arena de río M-5, de 2 cm de espesor; imprimación asfáltica Curidan o equivalente, lámina asfáltica de betún elastómero SBS Glasdan 30 P Elast o equivalente, con armadura de fieltro de fibra de vidrio, totalmente adherida al soporte con soplete, lámina asfáltica de betún elastómero SBS Esterdan 30 P Elast o equivalente, con armadura de fieltro de poliéster, totalmente adherida a la anterior con soplete; lámina geotextil de 150 g/m2, Danofelt PY-200 o equivalente. Cumple con los requisitos del C.T.E. Cumple con el Catálogo de Elementos Constructivos del IETcc según membrana bicapa. Ficha IM-10 de Danosa o equivalente. Dispone de DIT. "Esterdan pendiente cero". Nº 550/10. Incluida p.p. de formacion de juntas estructurales y juntas aislantes perimetrales, de refuerzo en sumideros y rebosaderos, encuentros con elementos salientes, solapes y remates perimetrales, tubos de PVC 50 mm para rebosaderos, medios auxiliares y limpieza. Medida la superficie en proyeccion horizontal. Totalmente rematada y lista para solar segun instrucciones de la D.F. y detalles de proyecto.

| Código | Ud | Descripción | Rendimiento | Precio | Importe |
|---|---|---|---|---|---|
| O01OA030 | h | Oficial primera | 0.12 | 15.86 | 1.90 |
| O01OA050 | h | Ayudante | 0.12 | 13.68 | 1.64 |
| O01OA070 | h | Peón ordinario | 0.12 | 12.88 | 1.55 |
| E07TLB030 | m2 | TABICÓN LHD 25x12x8 cm | 0.08 | 15.75 | 1.26 |
| A03S020 | m3 | HORMIGÓN AISLANTE (650 kg/m3) | 0.1 | 66.41 | 6.64 |
| P03ACA010 | kg | Acero corrugado B 400 S/SD 6 mm | 1.5 | 0.67 | 1.01 |
| A02A080 | m3 | MORTERO CEMENTO M-5 | 0.035 | 57.17 | 2.00 |
| P06BSN032 | m2 | Lámina Esterdan 30 P Elast | 1.1 | 2.97 | 3.27 |
| P06BSN012 | m2 | Lámina Glasdan 30 P Elast | 1.1 | 2.15 | 2.37 |
| P06GL035 | m2 | Fieltro geotextil Danofelt PY-200 gr/m2 | 1.05 | 0.6 | 0.63 |
| %PM0000000100 | % | Medios auxiliares | 1 % | 22.27 | 0.22 |
| %CI2 | % | Costes Indirectos | 2 % | 22.49 | 0.45 |
|  |  | Total |  |  | 22.94 |

| Medición | Uds. | Largo | Ancho | Parcial |
|---|---|---|---|---|
| CU4 |  |  |  |  |
| NIVEL +13.50 |  |  |  |  |
| PASARELA EXTERIOR | 1 | 115.5 |  | 115.50 |
| ESCALERA ACCESO ADM. | 1 | 21.15 |  | 21.15 |
| CU6 |  |  |  |  |
| ACCESO VIA ROMA | 1 | 22 | 4.7 | 103.40 |
|  | 1 | 14 | 5 | 70.00 |
| Total |  |  |  | 310.05 |

**07.04** m2 FORMACION CUBIERTA PLANA TRANSITABLE VEHÍCULOS HORMIGÓN ARMADO (02/01/2016)
270.61 m2 × 31.04 = 8399.73
Formacion de cubierta plana constituida por formación de pendientes dadas en el propio soporte estructural, membrana impermeabilizante bicapa adherida, formada por adhesivo asfáltico con una dotación mínima de 900 gr/m2 tipo Adhesivo P* o equivalente, lámina de betún plastomérico APP con armadura de fibra de vidrio (FV) tipo Morterplas FV 3 kg designación: LBM-30-FV o equivalente; lámina superior totalmente adherida a la anterior de betún plastomérico APP con armadura, fieltro de poliéster (FP) tipo Morterplas FP 4,8 kg o equivalente; capa separadora de polipropileno 100% con una resistencia a la perforación de 1500 N tipo Texxam 1000 o equivalente, listo para proceder al acabado. Sistema contemplado en el DIT-579 Morterplas Tráfico Rodado. * Si el soporte presenta una rugosidad menor a 1,5 mm se podrá aplicar Emufal I, imprimación asfáltica con una dotación mínima de 300 gr./m2. Incluida p.p. de formacion de juntas estructurales y juntas aislantes perimetrales, de refuerzo en sumideros y rebosaderos, encuentros con elementos salientes, solapes y remates perimetrales, tubos de PVC 50 mm para rebosaderos, medios auxiliares, costes indirectos. Medida la superficie en proyeccion horizontal. Totalmente rematada y lista para solar segun instrucciones de la D.F. y detalles de proyecto.

| Código | Ud | Descripción | Rendimiento | Precio | Importe |
|---|---|---|---|---|---|
| O01OA030 | h | Oficial primera | 0.27 | 15.86 | 4.28 |
| O01OA050 | h | Ayudante | 0.27 | 13.68 | 3.69 |
| P06WA240 | m2 | Adhesivo P (material; 02/01/2016) | 0.9 | 2.95 | 2.66 |
| P06BI036 | kg | Emulsión asfáltica Emufal I | 0.3 | 1.36 | 0.41 |
| P06BPN014 | m2 | Lámina Morterplas FV 3 kg (material; 02/01/2016) | 1.1 | 3.65 | 4.02 |
| P06BPN145 | m2 | Lámina Hiper Morterplas 4,8 kg (material; 21/04/2018) | 1.1 | 7.11 | 7.82 |
| P06GP036 | m2 | Fieltro geotextil Texxam 1000 (material; 02/01/2016) | 2.2 | 0.9 | 1.98 |
| P07TX190 | m2 | Poliestireno extruido XPS aislamiento cubierta y solados (material; 02/01/2016) | 1.05 | 5 | 5.25 |
| P02TV0510 | m | Tubo PVC liso evacuación D=50 mm | 0.02 | 1.2 | 0.02 |
| %PM0000000100 | % | Medios auxiliares | 1 % | 30.13 | 0.30 |
| %CI2 | % | Costes Indirectos | 2 % | 30.43 | 0.61 |
|  |  | Total |  |  | 31.04 |

| Medición | Uds. | Largo | Parcial |
|---|---|---|---|
| CU5 |  |  |  |
| NIVEL +13.50 |  |  |  |
| ZONA SIMULACION | 1 | 270.61 | 270.61 |
| Total |  |  | 270.61 |

**07.05** m ALBARDILLA CHAPA ALUMINIO ANODIZADO (01/01/2010)
427.9 m × 27.76 = 11878.50
Suministro y colocación de albardilla de chapa de aluminio lacado de 2mm de espesor y desarrollo adaptado, considerando hasta 1 m de sesarrollo, plegada según detalles de proyecto, colocada con junta plana sobre rastreles de aluminio anclados al cerramiento. Incluso replanteo, rastrelado, dilatadores, anclajes, juntas estructurales, sellado de juntas con masilla de poliuretano, limpieza, etc., con p.p. de medios auxiliares y pequeño material para su recibido, medido en su longitud. Totalmente colocada y rematada segun instrucciones de la DF y detalles de Proyecto.

| Código | Ud | Descripción | Rendimiento | Precio | Importe |
|---|---|---|---|---|---|
| O01OB130 | h | Oficial 1ª cerrajero | 0.15 | 14.96 | 2.24 |
| O01OB140 | h | Ayudante cerrajero | 0.15 | 13.83 | 2.07 |
| P12V095 | m | Albardilla aluminio anodizado plegado e=2 mm (material; 01/01/2018) | 1.05 | 8.1 | 8.51 |
| P12AXRAST | m | Rastrel tubo aluminio (material; 13/07/2018) | 0.8 | 0.92 | 0.74 |
| P01DW090 | Ud | Pequeño material | 6 | 1.35 | 8.10 |
| P06SI191 | Ud | Masilla de poliuretano P-404 (material; 02/01/2016) | 1 | 5.29 | 5.29 |
| %PM0000000100 | % | Medios auxiliares | 1 % | 26.95 | 0.27 |
| %CI2 | % | Costes Indirectos | 2 % | 27.22 | 0.54 |
|  |  | Total |  |  | 27.76 |

| Medición | Uds. | Largo | Parcial |
|---|---|---|---|
| NIVEL +21.40 | 1 | 74.75 | 74.75 |
|  | 2 | 22.6 | 45.20 |
|  | 1 | 7.5 | 7.50 |
|  | 2 | 5.85 | 11.70 |
|  | 1 | 4.5 | 4.50 |
|  | 1 | 63.6 | 63.60 |
|  | 2 | 3.5 | 7.00 |
|  | 1 | 11.75 | 11.75 |
| LUCERNARIOS | 2 | 7.5 | 15.00 |
|  | 2 | 3.5 | 7.00 |
|  | 2 | 2.1 | 4.20 |
|  | 2 | 1.7 | 3.40 |
|  | 10 | 4.45 | 44.50 |
|  | 10 | 1.6 | 16.00 |
| NIVEL +17.52 | 1 | 15 | 15.00 |
|  | 1 | 20.8 | 20.80 |
|  | 1 | 47.5 | 47.50 |
|  | 1 | 4 | 4.00 |
|  | 1 | 7.5 | 7.50 |
|  | 1 | 2.5 | 2.50 |
|  | 1 | 8.5 | 8.50 |
|  | 1 | 6 | 6.00 |
| Total |  |  | 427.9 |

**07.06** Ud SUM.SIF.PVC C/REJ.PVC 300x300 SV 90-110 (01/01/2010)
21 Ud × 39.76 = 834.96
Sumidero sifónico de PVC con rejilla de PVC de 300x300 mm. y con salida vertical de 90-110 mm.; para recogida de aguas pluviales o de locales húmedos, instalado y conexionado a la red general de desagüe, incluso p.p. de pequeño material de agarre, rejillas elevadas para gravillas en cubierta no transitable y medios auxiliares. Totalmente rematado segun CTE-HS-5 instrucciones de la D.F. y detalles de Proyecto.

| Código | Ud | Descripción | Rendimiento | Precio | Importe |
|---|---|---|---|---|---|
| O01OB170 | h | Oficial 1ª fontanero calefactor | 0.45 | 16.05 | 7.22 |
| P02EDC050 | Ud | Caldereta sifónica PVC c/rejilla PVC L=300 mm salida vertical D= (material; 01/01/2010) | 1 | 30.02 | 30.02 |
| P01DW090 | Ud | Pequeño material | 1 | 1.35 | 1.35 |
| %PM0000000100 | % | Medios auxiliares | 1 % | 38.59 | 0.39 |
| %CI2 | % | Costes Indirectos | 2 % | 38.98 | 0.78 |
|  |  | Total |  |  | 39.76 |

**07.07** m LINEA VIDA MANTENIMIENTO CUBIERTAS (01/01/2010)
337.8 m × 12.34 = 4168.45
Suministro e instalacion de kinea de vida homologada para mantenimiento de cubiertas, realizada con cable continuo de acero de 8 mm de diametro pasante a traves de argollas de acero galvanizado recibidas al peto cada 6 m. Con p.p. de replanteo, recibido de argollas, triple perrillo de union en empalmes, tensores en cambios de direccion o extremos, etc., medios auxiliares y costes indirectos. Totalmente rematada segun detalles de proyecto e instrucciones de la DF.

| Código | Ud | Descripción | Rendimiento | Precio | Importe |
|---|---|---|---|---|---|
| O01OA030 | h | Oficial primera | 0.05 | 15.86 | 0.79 |
| O01OA070 | h | Peón ordinario | 0.05 | 12.88 | 0.64 |
| P31IS565 | m | Cable inox. 8 mm. (material; 21/04/2018) | 1.5 | 3.43 | 5.15 |
| P01DW090 | Ud | Pequeño material | 4 | 1.35 | 5.40 |
| %PM0000000100 | % | Medios auxiliares | 1 % | 11.98 | 0.12 |
| %CI2 | % | Costes Indirectos | 2 % | 12.10 | 0.24 |
|  |  | Total |  |  | 12.34 |

| Medición | Uds. | Largo | Parcial |
|---|---|---|---|
| NIVEL +21.40 | 1 | 74.75 | 74.75 |
|  | 2 | 22.6 | 45.20 |
|  | 1 | 7.5 | 7.50 |
|  | 2 | 5.85 | 11.70 |
|  | 1 | 4.5 | 4.50 |
|  | 1 | 63.6 | 63.60 |
|  | 2 | 3.5 | 7.00 |
|  | 1 | 11.75 | 11.75 |
| NIVEL +17.52 | 1 | 15 | 15.00 |
|  | 1 | 20.8 | 20.80 |
|  | 1 | 47.5 | 47.50 |
|  | 1 | 4 | 4.00 |
|  | 1 | 7.5 | 7.50 |
|  | 1 | 2.5 | 2.50 |
|  | 1 | 8.5 | 8.50 |
|  | 1 | 6 | 6.00 |
| Total |  |  | 337.8 |

**07.08** m2 PAVIMENTO LOSA FILTRANTE MANTENIMIENTO (22/11/2017)
70.2 m2 × 33.76 = 2369.95
Solado exterior para mantenimiento de cubierta formado por baldosas filtrantes de 60x40x8.5 cm tipo Inverlosa blanca 35/60 de Danosa o equivalente, colocada en seco. Conformada por una baldosa hidraulica porosa a base de minerales y aditivos especiales, de 35 mm de espesor, adherida a un aislante de XPS de 60 mm. Resistencia a rotura a flexion >3.50 MPa y a compresion >30 MPa. RResistencia termica 0.034 W/mK (EN 12667). Colocada en seco con pendiente cero, con parte proporcional de replanteo, limpieza, medios auxiliares y costes indirectos. Totalmente rematada segun instrucciones de la DF y detalles de Proyecto.

| Código | Ud | Descripción | Rendimiento | Precio | Importe |
|---|---|---|---|---|---|
| O01OB090 | h | Oficial solador alicatador (mano de obra) | 0.15 | 14.96 | 2.24 |
| O01OA070 | h | Peón ordinario | 0.15 | 12.88 | 1.93 |
| P07TX890 | m2 | Baldosa filtrante 35/60 xps >30 MPa (material; 12/04/2018) | 1 | 28.6 | 28.60 |
| %PM0000000100 | % | Medios auxiliares | 1 % | 32.77 | 0.33 |
| %CI2 | % | Costes Indirectos | 2 % | 33.10 | 0.66 |
|  |  | Total |  |  | 33.76 |

| Medición | Uds. | Largo | Ancho | Parcial |
|---|---|---|---|---|
| PASILLO TECNICO CUBIERTA | 1 | 53 | 1.2 | 63.60 |
|  | 1 | 5.5 | 1.2 | 6.60 |
| Total |  |  |  | 70.2 |

## 08 REVESTIMIENTOS Y FALSOS TECHOS (26/04/2005)
Importe: 228052.85

**08.01** m2 ENFOSCADO CSIII-W1 CÁMARAS (02/01/2016)
3306.49 m2 × 4.66 = 15408.24
Enfoscado a buena vista sin maestrear, aplicado con llana, con mortero CSIII-W1 de cemento CEM II/B-P 32,5 N y arena de río M-5 en interior de cámaras de aire de 20 mm. de espesor, i/p.p. de andamiaje, s/NTE-RPE-5 y UNE-EN 998-1:2010, Medido deduciendo huecos. Mortero con marcado CE y DdP (Declaración de prestaciones) según Reglamento (UE) 305/2011. Totalmente rematado segun instrucciones de la D.F. y detalles de Proyecto.

| Código | Ud | Descripción | Rendimiento | Precio | Importe |
|---|---|---|---|---|---|
| O01OA030 | h | Oficial primera | 0.1 | 15.86 | 1.59 |
| O01OA050 | h | Ayudante | 0.1 | 13.68 | 1.37 |
| P04RR040 | kg | Mortero revoco CSIII-W1 (material; 02/01/2016) | 3.4 | 0.46 | 1.56 |
| %PM0000000100 | % | Medios auxiliares | 1 % | 4.52 | 0.05 |
| %CI2 | % | Costes Indirectos | 2 % | 4.57 | 0.09 |
|  |  | Total |  |  | 4.66 |

Claves: hueco, llana, maestra, cámara, círculo, aplicación, interior, mortero, cemento, enfoscado, río, aire, andamio, medición, marco, areno

| Medición | Uds. | Largo | Alto | Parcial |
|---|---|---|---|---|
| FACHADAS M1 |  |  |  |  |
| FACHADA NORTE | 2 | 5.5 | 1.2 | 13.20 |
|  | 2 | 4.3 | 1.7 | 14.62 |
|  | 2 | 49.7 | 2.7 | 268.38 |
|  | 2 | 2.4 | 1.7 | 8.16 |
|  | 2 | 49.7 | 2.2 | 218.68 |
|  | 2 | 9.8 | 13 | 254.80 |
|  | 2 | 17.4 | 4.5 | 156.60 |
| FACHADA SUR | 4 | 1 | 3.95 | 15.80 |
|  | 2 | 59.6 | 0.85 | 101.32 |
|  | 2 | 59.6 | 1.2 | 143.04 |
|  | 4 | 0.75 | 1.7 | 5.10 |
|  | 2 | 22.25 | 1.7 | 75.65 |
|  | 2 | 59.6 | 2.2 | 262.24 |
|  | 2 | 5.1 | 5.1 | 52.02 |
|  | 2 | 59.6 | 1.9 | 226.48 |
|  | 4 | 5.82 | 5.1 | 118.73 |
|  | 2 | 3.5 | 1.9 | 13.30 |
|  | 2 | 7.5 | 5.1 | 76.50 |
| FACHADA ESTE | 2 | 22.6 | 1.9 | 85.88 |
|  | 2 | 4.15 | 3.2 | 26.56 |
|  | 8 | 4.6 | 3.2 | 117.76 |
|  | 2 | 5.8 | 3.2 | 37.12 |
| FACHADA OESTE | 2 | 1.25 | 13.1 | 32.75 |
|  | 2 | 10.55 | 13.1 | 276.41 |
|  | 2 | 12.1 | 1.9 | 45.98 |
| LUCERNARIOS | 2 | 7.5 | 0.5 | 7.50 |
|  | 2 | 3.55 | 0.5 | 3.55 |
|  | 2 | 2.1 | 0.5 | 2.10 |
|  | 2 | 1.75 | 0.5 | 1.75 |
|  | 10 | 4.45 | 0.5 | 22.25 |
|  | 10 | 1.6 | 0.5 | 8.00 |
| PETOS | 2 | 22.6 | 0.8 | 36.16 |
|  | 2 | 74.75 | 0.8 | 119.60 |
|  | 2 | 5.85 | 0.8 | 9.36 |
| FACHADAS M4 |  |  |  |  |
| NUCLEO ESCALERA A | 1 | 3.5 | 11.85 | 41.48 |
| FACHADA SUR | 1 | 3.1 | 11.85 | 36.74 |
| FACHADA NORTE | 1 | 3.1 | 11.85 | 36.74 |
| A deducir | -2 | 3.1 | 2.4 | -14.88 |
|  | -1 | 3.1 | 2.2 | -6.82 |
|  | -2 | 3.1 | 2.7 | -16.74 |
| FACHADAS M5 |  |  |  |  |
| ZOCALO FACHADA NORTE | 1 | 45.75 | 1.2 | 54.90 |
| ZOCALO FACHADA SUR | 1 | 1.8 | 3 | 5.40 |
|  | 1 | 20 | 1.2 | 24.00 |
|  | 1 | 2 | 3 | 6.00 |
|  | 1 | 2.4 | 3 | 7.20 |
|  | 1 | 20.5 | 1.2 | 24.60 |
|  | 1 | 1.8 | 3 | 5.40 |
| FACHADAS M7 | 2 | 3.1 | 0.8 | 4.96 |
|  | 1 | 3.5 | 0.8 | 2.80 |
| FACHADAS M8 |  |  |  |  |
| LUCERNARIOS | 2 | 7.5 | 0.8 | 12.00 |
|  | 2 | 3.55 | 0.8 | 5.68 |
|  | 2 | 2.1 | 0.8 | 3.36 |
|  | 2 | 1.75 | 0.8 | 2.80 |
|  | 10 | 4.45 | 0.8 | 35.60 |
|  | 10 | 1.6 | 0.8 | 12.80 |
| PETOS | 2 | 22.6 | 0.8 | 36.16 |
|  | 2 | 74.75 | 0.8 | 119.60 |
|  | 2 | 5.85 | 0.8 | 9.36 |
| Total |  |  |  | 3306.49 |

**08.02** m2 ENFOSCADO MAESTREADO HIDRÓFUGO M-10 VERTICAL (01/01/2010)
886.33 m2 × 11.77 = 10432.10
Enfoscado maestreado y fratasado con mortero hidrófugo y arena de río M-10, en paramentos verticales, i/regleado, sacado de aristas y rincones con maestras cada 3 m. y andamiaje, s/NTE-RPE, Medido deduciendo huecos. Mortero con marcado CE y DdP (Declaración de prestaciones) según Reglamento (UE) 305/2011. Totalmente rematado segun instrucciones de la D.F. y detalles de Proyecto.

| Código | Ud | Descripción | Rendimiento | Precio | Importe |
|---|---|---|---|---|---|
| O01OA030 | h | Oficial primera | 0.33 | 15.86 | 5.23 |
| O01OA050 | h | Ayudante | 0.33 | 13.68 | 4.51 |
| A02S020 | m3 | MORTERO CEMENTO HIDRÓFUGO M-10 (material; 01/01/2010) | 0.02 | 84.56 | 1.69 |
| %PM0000000100 | % | Medios auxiliares | 1 % | 11.43 | 0.11 |
| %CI2 | % | Costes Indirectos | 2 % | 11.54 | 0.23 |
|  |  | Total |  |  | 11.77 |

Claves: rincón, mortero, paramento, enfoscado, maestra, hidrófugo, vertical, fratasado, marco, círculo, andamio, medición, hueco, areno, río, arista

| Medición | Uds. | Largo | Alto | Parcial |
|---|---|---|---|---|
| DIVISIONES INTERIORES |  |  |  |  |
| NIVEL +9.10 |  |  |  |  |
| ZONA INSTALACIONES |  |  |  |  |
| YL8 | 1 | 5.5 | 4 | 22.00 |
|  | 1 | 14.5 | 4 | 58.00 |
|  | 1 | 10.25 | 4 | 41.00 |
|  | 2 | 4 | 4 | 32.00 |
|  | 1 | 9 | 4 | 36.00 |
|  | 2 | 5.5 | 4 | 44.00 |
|  | 2 | 2 | 4 | 16.00 |
|  | 1 | 3.25 | 4 | 13.00 |
|  | 2 | 1 | 4 | 8.00 |
| YL10 | 3 | 9 | 4 | 108.00 |
|  | 4 | 3.2 | 4 | 51.20 |
|  | 1 | 10 | 4 | 40.00 |
|  | 1 | 3.5 | 4 | 14.00 |
| A deducir | -9 | 0.8 | 2.1 | -15.12 |
|  | -1 | 1.25 | 2.1 | -2.63 |
| NIVEL +13.50 |  |  |  |  |
| YL8 | 1 | 5 | 3.6 | 18.00 |
|  | 2 | 2.1 | 3.6 | 15.12 |
|  | 1 | 3.25 | 3.6 | 11.70 |
|  | 2 | 1 | 3.6 | 7.20 |
| A deducir | -2 | 0.9 | 2.6 | -4.68 |
| NIVEL -17.52 |  |  |  |  |
| YL8 | 1 | 5 | 3.6 | 18.00 |
|  | 2 | 2.1 | 3.6 | 15.12 |
|  | 1 | 3.25 | 3.6 | 11.70 |
|  | 2 | 1 | 3.6 | 7.20 |
| FACHADAS |  |  |  |  |
| LUCERNARIOS | 2 | 7.5 | 0.8 | 12.00 |
|  | 2 | 3.55 | 0.8 | 5.68 |
|  | 2 | 2.1 | 0.8 | 3.36 |
|  | 2 | 1.75 | 0.8 | 2.80 |
|  | 10 | 4.45 | 0.8 | 35.60 |
|  | 10 | 1.6 | 0.8 | 12.80 |
| PETOS | 2 | 22.6 | 0.8 | 36.16 |
|  | 2 | 74.75 | 0.8 | 119.60 |
|  | 2 | 5.85 | 0.8 | 9.36 |
| ARRANQUES | 2 | 4.75 | 0.8 | 7.60 |
|  | 1 | 10.5 | 0.8 | 8.40 |
|  | 1 | 9.4 | 0.8 | 7.52 |
|  | 1 | 7.7 | 0.8 | 6.16 |
| CUBIERTA PLOTS | 2 | 5 | 0.8 | 8.00 |
|  | 1 | 7.5 | 0.8 | 6.00 |
|  | 2 | 6 | 0.8 | 9.60 |
|  | 1 | 4.15 | 0.8 | 3.32 |
|  | 4 | 4.8 | 0.8 | 15.36 |
|  | 1 | 15.25 | 0.8 | 12.20 |
| Total |  |  |  | 886.33 |

**08.03** m2 REVESTIMIENTO INTERIOR PANEL FENÓLICO e=8mm (02/01/2016)
1031.57 m2 × 28.8 = 29709.22
Revestimiento de paramentos verticales y horizontales interiores, realizado con placa de panel fenólico estratificado de alta densidad de 8 mm de espesor, acabado en color y textura a elegir por la DF, incluso fijación sobre subestructura de rastreles fenolicos de 6 mm de espesor y adhesivo. Medida la superficie real ejecutada. Panel y perfilería con marcado CE y DdP (Declaración de prestaciones) según Reglamento (UE) 305/2011. Totalmente rematado y terminado segun instrucciones de la D.F. detalles y despiece de Proyecto.

| Código | Ud | Descripción | Rendimiento | Precio | Importe |
|---|---|---|---|---|---|
| O01OB150 | h | Oficial 1ª carpintero (mano de obra) | 0.15 | 15.92 | 2.39 |
| O01OB160 | h | Ayudante carpintero (mano de obra) | 0.15 | 14.01 | 2.10 |
| P04ML090 | m2 | Panel fenólico alta densidad 8 mm+adhesivo (material; 21/04/2018) | 1 | 17.5 | 17.50 |
| P11PP12 | m | Rastrel fenolico 6 mm espesor (material; 12/07/2018) | 1.7 | 1.45 | 2.47 |
| P04D040 | kg | Adhesivo contacto p/revestimientos (material; 02/01/2016) | 0.25 | 6.22 | 1.56 |
| P04MW010 | Ud | Material auxiliar revestimiento madera (material; 02/01/2016) | 1.5 | 1.13 | 1.70 |
| P05CW010 | Ud | Tornillería y pequeño material (material; 02/01/2016) | 1.04 | 0.23 | 0.24 |
| %PM0000000100 | % | Medios auxiliares | 1 % | 27.96 | 0.28 |
| %CI2 | % | Costes Indirectos | 2 % | 28.24 | 0.56 |
|  |  | Total |  |  | 28.8 |

Claves: revestimiento, paramento, densidad, panel, madero, alto, duro, vertical, horizontal, placa, resina, color, ejecución, contrachapado, estructura, aluminio, superficie, fijación, interior, base, rastrel, adhesivo, perfil, círculo, natural, marco, protección

| Medición | Uds. | Largo | Alto | Parcial |
|---|---|---|---|---|
| NIVEL +9.10 |  |  |  |  |
| ZOCALO FACHADA NORTE | 1 | 3.23 | 1.1 | 3.55 |
|  | 2 | 7.85 | 1.1 | 17.27 |
|  | 1 | 15.85 | 1.1 | 17.44 |
|  | 1 | 5.8 | 1.1 | 6.38 |
|  | 1 | 8.65 | 1.1 | 9.52 |
| DEP. F. MADERA | 1 | 4.25 | 1.1 | 4.68 |
| AULAS POLIVALENTES | 2 | 8.35 | 1.1 | 18.37 |
| AULA TECNICA | 1 | 16.85 | 1.1 | 18.54 |
| ALMACEN | 1 | 6.1 | 1.1 | 6.71 |
| LAB. ENSAYOS | 1 | 8.95 | 1.1 | 9.85 |
| ZOCALO FACHADA SUR | 1 | 24.55 | 1.1 | 27.01 |
|  | 1 | 25.65 | 1.1 | 28.22 |
| AULA DE MONTAJE | 1 | 28.15 | 1.1 | 30.97 |
| TALLER MECANIZADO | 1 | 29.25 | 1.1 | 32.18 |
| A deducir | -4 | 1.3 | 1.1 | -5.72 |
|  | -2 | 2 | 1.1 | -4.40 |
| ALZADO A PASILLO | 1 | 59.55 | 2.8 | 166.74 |
| ALZADO B PASILLO | 1 | 70.42 | 2.8 | 197.18 |
| A deducir | -2 | 2 | 2.8 | -11.20 |
|  | -11 | 1.4 | 2.8 | -43.12 |
|  | -2 | 1.1 | 2.8 | -6.16 |
|  | -5 | 2.4 | 0.6 | -7.20 |
|  | -1 | 4.8 | 0.6 | -2.88 |
|  | -1 | 1.2 | 2.2 | -2.64 |
| NIVEL +13.50 |  |  |  |  |
| ALZADO A PASILLO | 1 | 59.55 | 2.6 | 154.83 |
| ALZADO B PASILLO | 1 | 70.42 | 2.6 | 183.09 |
| A deducir | -14 | 1.4 | 2.6 | -50.96 |
|  | -2 | 0.92 | 2.6 | -4.78 |
|  | -2 | 1.1 | 2.6 | -5.72 |
|  | -2 | 3 | 0.4 | -2.40 |
|  | -2 | 4.8 | 0.4 | -3.84 |
|  | -2 | 6 | 0.4 | -4.80 |
|  | -1 | 1.2 | 2.2 | -2.64 |
| NIVEL +17.52 |  |  |  |  |
| ALZADO A PASILLO | 1 | 59.55 | 2.6 | 154.83 |
| ALZADO B PASILLO | 1 | 70.45 | 2.6 | 183.17 |
| A deducir | -16 | 1.4 | 2.6 | -58.24 |
|  | -2 | 1.1 | 2.6 | -5.72 |
|  | -2 | 0.92 | 2.6 | -4.78 |
|  | -1 | 1.2 | 2.2 | -2.64 |
|  | -1 | 1.2 | 0.4 | -0.48 |
|  | -1 | 2.4 | 0.4 | -0.96 |
|  | -4 | 3.6 | 0.4 | -5.76 |
|  | -1 | 4.8 | 0.4 | -1.92 |
| Total |  |  |  | 1031.57 |

**08.04** m2 REVESTIMIENTO ACUSTICO MADERA (26/04/2005)
127.38 m2 × 86.23 = 10983.98
Suministro e instalación de revestimiento de paredes con paneles fonoabsorbentes de la patente Prodema tipo Gustaf PH-8 o equivalente, de 13 mm. de espesor con alma de fibras de madera y cemento y superficie de madera natural protegida (M1) a elegir por la D.F., fijados mediante sistema de fijacion oculta a base de subestructura de aluminio formada por guias continuas (P4952) y uñas de cuelgue (p5012). Colocados sobre lana de roca tipo Isover de 50 mm. de espesor, con p.p. de aislamiento, material auxiliar, apertura de huecos para instalaciones, remates, repasos, medios auxiliares, etc. Totalmente rematado segun instrucciones del fabricante, de la D.F y detalles de Proyecto.

| Código | Ud | Descripción | Rendimiento | Precio | Importe |
|---|---|---|---|---|---|
| O01OB150 | h | Oficial 1ª carpintero | 0.56 | 15.92 | 8.92 |
| O01OA030 | h | Oficial primera | 0.23 | 15.86 | 3.65 |
| P01EL140 | m2 | Tablero ACT WRM PRODEMA M1 (material; 01/01/2018) | 1.1 | 56.9 | 62.59 |
| PO1EL150 | m | Rastrel DM 22 mm. M1 (material; 26/04/2005) | 5 | 0.41 | 2.05 |
| P07AL185 | m2 | Panel Rocdan 231-652-50 mm (material; 01/01/2018) | 1.05 | 5.1 | 5.36 |
| P04MW010 | Ud | Material auxiliar revestimiento madera | 1 | 1.13 | 1.13 |
| %PM0000000100 | % | Medios auxiliares | 1 % | 83.70 | 0.84 |
| %CI2 | % | Costes Indirectos | 2 % | 84.54 | 1.69 |
|  |  | Total |  |  | 86.23 |

| Medición | Uds. | Largo | Alto | Parcial |
|---|---|---|---|---|
| SALA REUNIONES | 2 | 13.75 | 1.5 | 41.25 |
|  | 2 | 7.25 | 1.5 | 21.75 |
| BIBLIOTECA | 2 | 6.7 | 1.5 | 20.10 |
|  | 1 | 21.8 | 1.5 | 32.70 |
|  | 6 | 4.1 | 1.5 | 36.90 |
| A deducir | -1 | 2 | 1.5 | -3.00 |
|  | -3 | 1.2 | 1.5 | -5.40 |
|  | -1 | 3.6 | 1.5 | -5.40 |
|  | -1 | 3.08 | 1.5 | -4.62 |
|  | -1 | 2.2 | 1.5 | -3.30 |
|  | -4 | 0.6 | 1.5 | -3.60 |
| Total |  |  |  | 127.38 |

**08.05** m2 TRASDOSADO DIRECTO YESO LAMINADO GRAN DUREZA 15mm (02/01/2016)
122.08 m2 × 19.19 = 2342.72
Trasdosado directo de placas de yeso laminado tipo gran dureza de 15 mm de espesor, atornillado mediante rastreles. Unión entre paneles mediante el empleo de pegamento para juntas. Emplastecido de juntas, con pasta de juntas, i/p.p. de replanteo, recortes de remate, limpieza y medios auxiliares. Medida la superficie realmente ejecutada. Totalmente terminado y listo para imprimar y pintar o decorar. Según NTE-PTP, UNE 102041 IN y ATEDY instrucciones de la DF y detalles de Proyecto.

| Código | Ud | Descripción | Rendimiento | Precio | Importe |
|---|---|---|---|---|---|
| O01OA030 | h | Oficial primera | 0.25 | 15.86 | 3.97 |
| O01OA050 | h | Ayudante | 0.25 | 13.68 | 3.42 |
| P04PY080 | m2 | Placa yeso laminado alta dureza 15 mm (material; 02/01/2018) | 1.05 | 4.4 | 4.62 |
| P04PW930 | m2 | Perfileria alumino con omegas y doble T (material; 02/01/2016) | 1 | 3.96 | 3.96 |
| P04PW590 | kg | Pasta de juntas SN | 0.4 | 1.16 | 0.46 |
| P04PW005 | m | Cinta de juntas rollo 150 m | 1.3 | 0.03 | 0.04 |
| P04PW030 | kg | Pasta de agarre yeso (material; 02/01/2016) | 5.25 | 0.41 | 2.15 |
| %PM0000000100 | % | Medios auxiliares | 1 % | 18.62 | 0.19 |
| %CI2 | % | Costes Indirectos | 2 % | 18.81 | 0.38 |
|  |  | Total |  |  | 19.19 |

Claves: pintura, placa, agarre, dureza, trasdosado, panel, pasta, yeso, pegamento, paso, auxiliar, medio, limpieza, hueco, junta, superficie, replanteo, unión, directo, lámina, terminación

| Medición | Uds. | Largo | Ancho | Parcial |
|---|---|---|---|---|
| LOSAS ESCALERA | 1 | 2.7 | 2.3 | 6.21 |
|  | 1 | 1.2 | 2.3 | 2.76 |
|  | 1 | 4.1 | 2.3 | 9.43 |
|  | 4 | 3.3 | 1.8 | 23.76 |
|  | 4 | 4.1 | 1.8 | 29.52 |
|  | 8 | 3.5 | 1.8 | 50.40 |
| Total |  |  |  | 122.08 |

**08.06** m2 FALSO TECHO ESCAYOLA DESMONTABLE TIPO T1 (02/01/2016)
3686.33 m2 × 22.94 = 84564.41
Falso techo desmontable de placas de escayola aligeradas con panel perforado de 60x60 cm con absorcion media de 0.65, suspendido de perfilería semi-oculta, con p.p. de elementos de remate y accesorios de fijación, instalado s/NTE-RTP-17. Incluido, apertura de huecos para luminarias y registros, remates en encuentros, descuadres, vigas o foseados, mediante placa de yeso laminado con su correspondiente perfileria, repaso de juntas, limpieza, montaje y desmontaje de andamios, etc. Placas de escayola y perfilería con marcado CE y DdP (Declaración de prestaciones) según Reglamento (UE) 305/2011. Medida la superficie ejecutada. Totalmente rematado segun instrucciones de la D.F. y detalles de Proyecto.

| Código | Ud | Descripción | Rendimiento | Precio | Importe |
|---|---|---|---|---|---|
| E08TAW130 | m | FAJA/TABICA PERIMETRAL YESO LAMINADO (02/01/2016) | 0.1 | 14.5 | 1.45 |
| O01OB110 | h | Oficial yesero o escayolista (mano de obra) | 0.1 | 14.96 | 1.50 |
| O01OB120 | h | Ayudante yesero o escayolista (mano de obra) | 0.1 | 14.01 | 1.40 |
| P04TE100 | m2 | Placa escayola semiperforada fonoabsorbente 60x60 cm perfil semi (material; 21/04/2018) | 1.05 | 10.2 | 10.71 |
| P04TW050 | m | Perfilería semi-vista blanca (material; 01/01/2018) | 3.3 | 1.85 | 6.11 |
| P04TW030 | m | Perfil angular remates (material; 02/01/2016) | 0.6 | 1.03 | 0.62 |
| P04TW040 | Ud | Pieza cuelgue (material; 02/01/2016) | 1.05 | 0.46 | 0.48 |
| %PM0000000100 | % | Medios auxiliares | 1 % | 22.27 | 0.22 |
| %CI2 | % | Costes Indirectos | 2 % | 22.49 | 0.45 |
|  |  | Total |  |  | 22.94 |

Claves: marco, laca, ligero, placa, perfil, perforación, desmontable, escayola, falso, fonoabsorbente, medición, hueco, círculo, blanco, techo, andamio, montaje, accesorio, fijación, remate, angular

| Medición | Uds. | Largo | Parcial |
|---|---|---|---|
| NIVEL +9.10 |  |  |  |
| VESTIBULO | 1 | 103.45 | 103.45 |
| NUCLEO A | 1 | 6.7 | 6.70 |
| CIRCULACIONES AULAS | 1 | 170.4 | 170.40 |
| ALMACEN | 1 | 26 | 26.00 |
| ALMACEN BARNICES | 1 | 13.6 | 13.60 |
| ALMACEN | 1 | 42 | 42.00 |
| DEP. F. MADERA | 1 | 26.75 | 26.75 |
| AULAS POLIVALENTES | 2 | 61.3 | 122.60 |
| AULA TECNICA | 1 | 124 | 124.00 |
| ALMACEN | 1 | 44.5 | 44.50 |
| LABORATORIO DE ENSAYOS | 1 | 67.9 | 67.90 |
| NUCLEO B | 1 | 6.7 | 6.70 |
| NIVEL +13.50 |  |  |  |
| ACCESO | 1 | 15.5 | 15.50 |
| VESTIBULO | 1 | 143.9 | 143.90 |
| ESPACIO DISPONIBLE | 1 | 45.2 | 45.20 |
| CONS/REPRO | 1 | 23 | 23.00 |
| ADM/ARCHIVO | 1 | 49 | 49.00 |
| NUCLEO A | 1 | 6.7 | 6.70 |
| CIRCULACIONES | 1 | 57.45 | 57.45 |
| SALA PROFESORES | 1 | 59.7 | 59.70 |
| APA | 1 | 14.95 | 14.95 |
| ALUM | 1 | 14.95 | 14.95 |
| JE1 | 1 | 14.95 | 14.95 |
| JE2 | 1 | 14.98 | 14.98 |
| RACK | 1 | 8.45 | 8.45 |
| ORIENTACION | 1 | 20.65 | 20.65 |
| SECRETARIA | 1 | 14.9 | 14.90 |
| DIRECCION | 1 | 20.2 | 20.20 |
| CIRCULACION AULAS | 1 | 170.4 | 170.40 |
| T. ENFERMERIA 1 | 1 | 153.3 | 153.30 |
| ALMACEN | 1 | 40.7 | 40.70 |
| T. ENFERMERIA 2 | 1 | 148.6 | 148.60 |
| ALMACEN | 1 | 37.5 | 37.50 |
| T. ENFERMERIA 3 | 1 | 145 | 145.00 |
| ALMACEN | 1 | 39.8 | 39.80 |
| AULA T. FARMACIA | 1 | 87.1 | 87.10 |
| ALMACEN | 1 | 38.6 | 38.60 |
| AULA T. HIGIENE BUCODENTAL | 1 | 95.9 | 95.90 |
| AULA POLIVALENTE 1 | 1 | 90.5 | 90.50 |
| AULA POLIVALENTE 2 | 1 | 90.5 | 90.50 |
| NUCLEO B | 1 | 6.7 | 6.70 |
| NIVEL +17.52 |  |  |  |
| VESTIBULO | 1 | 43.65 | 43.65 |
| NUCLEO A | 1 | 24.15 | 24.15 |
| CIRCULACIONES AULAS | 1 | 170.4 | 170.40 |
| AULA GESTION COMUNICACIONES | 1 | 150.6 | 150.60 |
| D.F. SANIDAD | 1 | 45.5 | 45.50 |
| LAB. PROTESIS RESINA | 1 | 121.6 | 121.60 |
| ALMACEN | 1 | 41.5 | 41.50 |
| LAB. PROTESIS METALICA | 1 | 120.2 | 120.20 |
| LAB. BIOQUIMICA | 1 | 87.7 | 87.70 |
| AULAS POLIVALENTES | 1 | 58.85 | 58.85 |
|  | 2 | 61.9 | 123.80 |
|  | 1 | 66.05 | 66.05 |
| LAB. BIOLOGIA M | 1 | 63.8 | 63.80 |
| LAB. QUIMICA | 1 | 90.7 | 90.70 |
| ALMACEN | 1 | 30 | 30.00 |
| NUCLEO B | 1 | 24.15 | 24.15 |
| Total |  |  | 3686.33 |

**08.07** m2 FALSO TECHO ALTAS PRESTACIONES ACUSTICAS TIPO T2 (02/01/2016)
506 m2 × 50.53 = 25568.18
Suministro e Instalación de falso techo flotante para altas prestaciones acusticas de bajas, medias y altas frecuencias, formado por dos placas de yeso laminado de 15 mm formando sándwich a una membrana acustica tipo Danosa autoadhesiva de 4 mm de espesor o equivalente, atornilladas sobre estructura metálica de acero galvanizado de maestras 60/27/0,6 mm, con una separación máxima entre ejes de 320 mm, suapendidas del forjado o techo soporte mediante anclajes con amortiguadores de caucho para techo flotante tipo ATC-50 de Danosa o equivalente. Incluso suministro y colocacion de doble panel de lana de roca Rocdan 231 de 40 mm de espesor y 70 kg/m3 de densidad o equivalente. Con p.p. de elementos de remate, piezas o trampillas de registro y accesorios de fijacion, pasta de juntas, etc., con marcado CE y DdP (Declaración de prestaciones) según Reglamento (UE) 305/2011, apertura y sellado de huecos para instalaciones, limpieza, medios auxiliares y costes indirectos. Medida la superficie realmente ejecutada. Totalmente rematado segun instrucciones de la D.F. y detalles de Proyecto.

| Código | Ud | Descripción | Rendimiento | Precio | Importe |
|---|---|---|---|---|---|
| O01OB110 | h | Oficial yesero o escayolista | 0.15 | 14.96 | 2.24 |
| O01OB120 | h | Ayudante yesero o escayolista | 0.15 | 14.01 | 2.10 |
| P04PY045 | m2 | Placa yeso laminado normal 15x1200 mm | 2.1 | 2.75 | 5.78 |
| P07AM030 | m2 | Membrana acústica Danosa autoadhesiva 4 mm | 1.05 | 4.3 | 4.52 |
| P07W525 | Ud | Amortiguador caucho techo flotante (material; 21/04/2018) | 4 | 2.5 | 10.00 |
| P04PW330 | m | Maestra 60x27 mm (material; 02/01/2016) | 4.3 | 1.66 | 7.14 |
| P04TW550 | Ud | Tornillo SN 3,5x30 mm (material; 02/01/2016) | 23 | 0.04 | 0.92 |
| P04PW065 | Ud | Tornillo PM 3,9x25 mm | 31 | 0.01 | 0.31 |
| P04TW230 | Ud | Caballete maestra 60x27 mm (material; 02/01/2016) | 3.5 | 0.83 | 2.91 |
| P04TW220 | Ud | Conector maestra 60x27 mm (material; 02/01/2016) | 0.9 | 0.61 | 0.55 |
| P04TW210 | Ud | Cuelgue regulable combinado (material; 02/01/2016) | 1.3 | 1.01 | 1.31 |
| P04TW540 | Ud | Fijaciones (material; 02/01/2016) | 1.3 | 0.35 | 0.46 |
| P04TW154 | Ud | Varilla de cuelgue 1000 mm (material; 02/01/2016) | 1.3 | 0.44 | 0.57 |
| P04PW040 | kg | Pasta para juntas yeso (material; 02/01/2016) | 0.3 | 2.7 | 0.81 |
| P04PW030 | kg | Pasta de agarre yeso | 0.1 | 0.41 | 0.04 |
| P04TW430 | u | Trampilla registro (material; 02/01/2016) | 0.05 | 40.52 | 2.03 |
| P07AL170 | m2 | Panel Rocdan 231 40 mm (material; 21/04/2018) | 2.05 | 3.59 | 7.36 |
| %PM0000000100 | % | Medios auxiliares | 1 % | 49.05 | 0.49 |
| %CI2 | % | Costes Indirectos | 2 % | 49.54 | 0.99 |
|  |  | Total |  |  | 50.53 |

| Medición | Uds. | Largo | Parcial |
|---|---|---|---|
| NIVEL +9.10 |  |  |  |
| TALLER MONTAJE | 1 | 225.2 | 225.20 |
| TALLER MECANIZADO | 1 | 236.5 | 236.50 |
| ACCESO SALA ASPIRACION | 1 | 8.55 | 8.55 |
| SALA ASPIRACION | 1 | 35.75 | 35.75 |
| Total |  |  | 506 |

**08.08** m2 FALSO TECHO CONTINUO YESO LAMINADO TIPO T3 (02/01/2016)
583.5 m2 × 21.98 = 12825.33
Falso techo formado por una placa de yeso laminado repelente al agua WA de 15 mm de espesor, colocada sobre una estructura oculta de acero galvanizado, formada por perfiles T/C de 47 mm cada 40 cm y perfilería U de 34x31x34 mm, con p.p. de replanteo auxiliar, apertura de huecos para luminarias, piezas o trampillas de registro, accesorios de fijación, remates en encuentros, descuadres, vigas o foseados, nivelación y repaso de juntas con cinta y pasta, montaje y desmontaje de andamios, terminado s/NTE-RTC, medido deduciendo huecos. Placas de yeso laminado, pasta de juntas, accesorios de fijación y perfilería con marcado CE y DdP (Declaración de prestaciones) según Reglamento (UE) 305/2011. Totalmente rematado segun instrucciones de la D.F. y detalles de Proyecto.

| Código | Ud | Descripción | Rendimiento | Precio | Importe |
|---|---|---|---|---|---|
| O01OB110 | h | Oficial yesero o escayolista | 0.2 | 14.96 | 2.99 |
| O01OB120 | h | Ayudante yesero o escayolista | 0.2 | 14.01 | 2.80 |
| P04PY330 | m2 | Placa yeso laminado WA repelente al agua 15 mm (material; 02/01/2016) | 1 | 6.19 | 6.19 |
| P04TW430 | u | Trampilla registro | 0.05 | 40.52 | 2.03 |
| P04PW040 | kg | Pasta para juntas yeso | 0.47 | 2.7 | 1.27 |
| P04PW005 | m | Cinta de juntas rollo 150 m | 1.89 | 0.03 | 0.06 |
| P04PW150 | m | Perfil laminado U 34x31x34 mm (material; 02/01/2016) | 0.7 | 1.64 | 1.15 |
| P04TW070 | m | Perfil techo continuo yeso laminado T/C-47 (material; 02/01/2016) | 2.6 | 1.36 | 3.54 |
| P04PW065 | Ud | Tornillo PM 3,9x25 mm | 10 | 0.01 | 0.10 |
| P04PW100 | Ud | Tornillo MM 3,5x9,5 mm (material; 02/01/2016) | 5 | 0.02 | 0.10 |
| P04TW080 | Ud | Pieza empalme techo yeso laminado T-47 (material; 02/01/2016) | 0.32 | 0.49 | 0.16 |
| P04TW090 | Ud | Horquilla techo yeso laminado T-47 (material; 02/01/2016) | 1.26 | 0.58 | 0.73 |
| P04PW030 | kg | Pasta de agarre yeso | 0.53 | 0.41 | 0.22 |
| %PM0000000100 | % | Medios auxiliares | 1 % | 21.34 | 0.21 |
| %CI2 | % | Costes Indirectos | 2 % | 21.55 | 0.43 |
|  |  | Total |  |  | 21.98 |

Claves: lámina, placa, perfil, galvanizar, acero, estructura, liso, yeso, continuo, accesorio, falso, fijación, techo, medición, colocación, junta, nivel, círculo, hueco, auxiliar, terminación, andamio, desmontable, montaje, pasta, cinta, marco

| Medición | Uds. | Largo | Parcial |
|---|---|---|---|
| NIVEL +9.10 |  |  |  |
| PASILLO VESTUARIOS | 1 | 12.7 | 12.70 |
| VESTUARIO M. ALUMNOS | 1 | 15.3 | 15.30 |
| VESTUARIO F. ALUMNOS | 1 | 15.3 | 15.30 |
| VESTUARIO M. PROFESORES | 1 | 9.5 | 9.50 |
| VESTUARIO F. PROFESORES | 1 | 9.5 | 9.50 |
| MANTENIMIENTO | 1 | 7 | 7.00 |
| PASILLO ASEOS | 1 | 7.65 | 7.65 |
| ASEOS FEMENINOS | 1 | 19.95 | 19.95 |
| ASEOS MASCULINOS | 1 | 24 | 24.00 |
| CIRCULACIONES | 1 | 8.45 | 8.45 |
|  | 1 | 45.4 | 45.40 |
|  | 1 | 10.55 | 10.55 |
| ALMACEN GENERAL | 1 | 48.35 | 48.35 |
| C.G.E | 1 | 10.5 | 10.50 |
| BASURAS | 1 | 10.3 | 10.30 |
| RESIDUOS MADERA | 1 | 10.5 | 10.50 |
| RESIDUOS SAN | 1 | 10.45 | 10.45 |
| CALEFACCION | 1 | 32.4 | 32.40 |
| GRUPO PRESION | 1 | 18.4 | 18.40 |
| GR. INCENDIOS | 1 | 26.1 | 26.10 |
| VESTUARIO M MANTENIMIENTO | 1 | 15.2 | 15.20 |
| VESTUARIO F. MANTENIMIENTO | 1 | 15.2 | 15.20 |
| NIVEL +13.50 |  |  |  |
| ASEO M. PROF. | 1 | 9.5 | 9.50 |
| ASEO F. PROF | 1 | 9.5 | 9.50 |
| PASILLO ASEOS | 1 | 8.7 | 8.70 |
| MANTENIMIENTO | 1 | 2.5 | 2.50 |
| ASEOS FEMENINOS | 1 | 13.95 | 13.95 |
| ASEOS MASCULINOS | 1 | 18.7 | 18.70 |
| PASILLO VESTUARIOS | 1 | 12.75 | 12.75 |
| VESTUARIO M. ALUMNOS | 1 | 15.3 | 15.30 |
| VESTUARIO F. ALUMNOS | 1 | 15.3 | 15.30 |
| VESTUARIO M. PROFESORES | 1 | 9.5 | 9.50 |
| VESTUARIO F. PROFESORES | 1 | 9.5 | 9.50 |
| NIVEL +17.52 |  |  |  |
| PASILLO ASEOS | 1 | 8.7 | 8.70 |
| MANTENIMIENTO | 1 | 2.5 | 2.50 |
| ASEOS FEMENINOS | 1 | 13.95 | 13.95 |
| ASEOS MASCULINOS | 1 | 18.7 | 18.70 |
| PASILLO VESTUARIOS | 1 | 12.75 | 12.75 |
| VESTUARIO M. PROFESORES | 1 | 9.5 | 9.50 |
| VESTUARIO F. PROFESORES | 1 | 9.5 | 9.50 |
| Total |  |  | 583.5 |

**08.09** m2 FALSO TECHO EXTERIORES TIPO T4 (02/01/2016)
604.13 m2 × 26.01 = 15713.42
Suministro e instalacion de falso de lamas de aluminio anodizado tipo Luxalon o equivalente a elegir por la DF. De 185 mm de anchura, encajadas en rastreles troquelados de acero galvanizado suspendidos del techo mediante varillas roscadas, incluso p.p. de replanteo, apertura de huecos para instalaciones, piezas especiales de remate, accesorios de fijación y andamiaje, instalado s/NTE-RTP, medida la superficie realmente ejecutada. Lamas de aluminio, accesorios de fijación y perfilería con marcado CE y DdP (Declaración de prestaciones) según Reglamento (UE) 305/2011. Totalmente rematado segun instrucciones de la D.F. y detalles de Proyecto.

| Código | Ud | Descripción | Rendimiento | Precio | Importe |
|---|---|---|---|---|---|
| O01OB130 | h | Oficial 1ª cerrajero | 0.2 | 14.96 | 2.99 |
| P04TLL090 | m | Lama aluminio horizontal lisa 185 mm c/entrecalle (material; 21/04/2018) | 5 | 2.5 | 12.50 |
| P04TW615 | m | Junquillo (material; 21/04/2018) | 5 | 1.4 | 7.00 |
| P04TW605 | m | Rastrel metálico troquelado (material; 21/04/2018) | 1 | 1.8 | 1.80 |
| P04TW150 | m | Varilla roscada (material; 02/01/2016) | 1 | 0.96 | 0.96 |
| %PM0000000100 | % | Medios auxiliares | 1 % | 25.25 | 0.25 |
| %CI2 | % | Costes Indirectos | 2 % | 25.50 | 0.51 |
|  |  | Total |  |  | 26.01 |

| Medición | Uds. | Largo | Ancho | Parcial |
|---|---|---|---|---|
| NIVEL +9.10 |  |  |  |  |
| ZONA CUBIERTA VESTIBULO | 1 | 123.5 | 1 | 123.50 |
| PASARELA | 1 | 124.2 | 1 | 124.20 |
| ZONA CUBIERTA | 1 | 272.75 | 1 | 272.75 |
| NIVEL +13.50 |  |  |  |  |
| ACCESO VIA ROMA | 1 | 5 | 13.8 | 69.00 |
| ACCESO INSTALACIONES | 1 | 1.3 | 5.75 | 7.48 |
| NIVEL +17.52 |  |  |  |  |
| BIBLIOTECA | 4 | 1 | 1.8 | 7.20 |
| Total |  |  |  | 604.13 |

**08.10** m2 FALSO TECHO DESMONTABLE MADERA TIPO T5 (02/01/2016)
238.2 m2 × 65.15 = 15518.73
Suministro e instalacion de falso techo acustico desmontable compuesto por placas perforadas de 600x600 y 15 mm de espesor formadas por tableros de fibras de densidad media MDF recubiertos de madera a elegir por la DF, apoyadas sobre perfilería semioculta suspendida del techo mediante varillas. Incluida p.p. de elementos de remate y sujeción y andamiaje, instalado s/NTE-RTP. Con p.p. de elementos de remate, piezas o trampillas de registro, apertura de huecos para instalaciones, remates en encuentros, descuadres, vigas o foseados, mediante placa de yeso laminado con su correspondiente perfileria, repaso de juntas, limpieza, montaje y desmontaje de andamios, etc. Placas de escayola y perfilería con marcado CE y DdP (Declaración de prestaciones) según Reglamento (UE) 305/2011. Medida la superficie ejecutada. Totalmente rematado segun instrucciones de la D.F. y detalles de Proyecto.

| Código | Ud | Descripción | Rendimiento | Precio | Importe |
|---|---|---|---|---|---|
| O01OB130 | h | Oficial 1ª cerrajero | 0.35 | 14.96 | 5.24 |
| P04TBM131 | m2 | Techo madera acústico 60x60/120x60 cm (material; 21/04/2018) | 1.05 | 41 | 43.05 |
| P04TW160 | m | Perfilería estándar perfil principal 15 mm (material; 02/01/2016) | 3.35 | 1.54 | 5.16 |
| P04TW040 | Ud | Pieza cuelgue | 1 | 0.46 | 0.46 |
| P04TW152 | Ud | Varilla de cuelgue 375 mm (material; 02/01/2016) | 1 | 0.19 | 0.19 |
| P04TW430 | u | Trampilla registro | 0.05 | 40.52 | 2.03 |
| E08TAW130 | m | FAJA/TABICA PERIMETRAL YESO LAMINADO | 0.49 | 14.5 | 7.11 |
| %PM0000000100 | % | Medios auxiliares | 1 % | 63.24 | 0.63 |
| %CI2 | % | Costes Indirectos | 2 % | 63.87 | 1.28 |
|  |  | Total |  |  | 65.15 |

| Medición | Uds. | Largo | Ancho | Parcial |
|---|---|---|---|---|
| S. REUNIONES | 1 | 99.6 | 1 | 99.60 |
| BIBLIOTECA | 1 | 138.6 | 1 | 138.60 |
| Total |  |  |  | 238.2 |

**08.11** m VIGAS CAJON P. YESO LAMINADO (01/01/2010)
190.4 m × 24.01 = 4571.50
Formacion de falsa viga mediante placa de cartón-yeso resistente al agua de 15 mm. de espesor, atornilladas a una estructura de acero galvanizado de 46 mm.colocada sobre estructura oculta de tubo de acero soldado 40.20.2 mm formando bastidor triangulado y anclada a forjado, separadas entre si aproximadamente 15 cm. Preparada en taller y colocada en obra, previa imprimacion antioxidante con dos manos de minio, mediante manipilador telescopico con cesta, replanteo auxiliar, paso de instalaciones, accesorios de fijación, nivelación, ejecución de ángulos con guardavivos metalicos, repaso de juntas con cinta y limpieza. Terminada con dos manos de pintura plastica en color a definir por la DF. Medida en su longitud. Totalmente terminada segun instrucciones de la D.F. y detalles de Proyecto.

| Código | Ud | Descripción | Rendimiento | Precio | Importe |
|---|---|---|---|---|---|
| O01OB110 | h | Oficial yesero o escayolista | 0.3 | 14.96 | 4.49 |
| O01OB120 | h | Ayudante yesero o escayolista | 0.03 | 14.01 | 0.42 |
| O01OB230 | h | Oficial 1ª pintura | 0.05 | 14.79 | 0.74 |
| O01OB240 | h | Ayudante pintura (mano de obra) | 0.05 | 13.22 | 0.66 |
| P03ALT010 | kg | Acero en tubo rectangular (material; 02/01/2016) | 6.8 | 1.24 | 8.43 |
| P04PY330 | m2 | Placa yeso laminado WA repelente al agua 15 mm | 0.6 | 6.19 | 3.71 |
| P04PW065 | Ud | Tornillo PM 3,9x25 mm | 10 | 0.01 | 0.10 |
| P04PW100 | Ud | Tornillo MM 3,5x9,5 mm | 5 | 0.02 | 0.10 |
| P04PW030 | kg | Pasta de agarre yeso | 0.53 | 0.41 | 0.22 |
| P04PW590 | kg | Pasta de juntas SN | 0.47 | 1.16 | 0.55 |
| P04PW005 | m | Cinta de juntas rollo 150 m | 2.1 | 0.03 | 0.06 |
| P25OU080 | l | Minio electrolítico | 0.025 | 5.4 | 0.14 |
| P25OZ040 | l | Emulsión fijadora muy penetrante obra/madera exterior/interior (material; 30/12/2014) | 0.07 | 8.25 | 0.58 |
| P25OG040 | kg | Masilla ultrafina acabados (material; 30/12/2014) | 0.06 | 0.98 | 0.06 |
| P25EI070 | l | Pintura plástica mate al agua s/disolvente (material; 01/01/2010) | 0.14 | 4.24 | 0.59 |
| M02AQ07 | h | Manipulador telescopico giratorio con cesta 14 m (maquinaria; 12/07/2018) | 0.1 | 24.6 | 2.46 |
| %PM0000000100 | % | Medios auxiliares | 1 % | 23.31 | 0.23 |
| %CI2 | % | Costes Indirectos | 2 % | 23.54 | 0.47 |
|  |  | Total |  |  | 24.01 |

| Medición | Uds. | Largo | Parcial |
|---|---|---|---|
| LUCERNARIO SOBRE ESCALERA | 56 | 3.4 | 190.40 |
| Total |  |  | 190.4 |

**08.12** m FOSEADO YESO LAMINADO (02/01/2016)
56.62 m × 7.33 = 415.02
Foseado de yeso laminado de 7x7 cm en forma de "U" invertida, formada por el propio trasdosado. Incluso replanteo, perfileria auxiliar, accesorios de fijación, nivelación y repaso de juntas con cinta y pasta, ejecución de ángulos con guardavivos metalicos, montaje y desmontaje de andamios, terminada y lista para pintar s/NTE-RTC, medido en su longitud. Placas de yeso laminado, pasta de juntas, accesorios de fijación y perfilería con marcado CE y DdP (Declaración de prestaciones) según Reglamento (UE) 305/2011. Totalmente terminada segun instrucciones de la D.F. y detalles de Proyecto.

| Código | Ud | Descripción | Rendimiento | Precio | Importe |
|---|---|---|---|---|---|
| O01OB110 | h | Oficial yesero o escayolista | 0.3 | 14.96 | 4.49 |
| O01OB120 | h | Ayudante yesero o escayolista | 0.03 | 14.01 | 0.42 |
| P04PY330 | m2 | Placa yeso laminado WA repelente al agua 15 mm | 0.15 | 6.19 | 0.93 |
| P04TW080 | Ud | Pieza empalme techo yeso laminado T-47 | 0.8 | 0.49 | 0.39 |
| P04TW090 | Ud | Horquilla techo yeso laminado T-47 | 0.8 | 0.58 | 0.46 |
| P04PW030 | kg | Pasta de agarre yeso | 0.2 | 0.41 | 0.08 |
| P04PW590 | kg | Pasta de juntas SN | 0.25 | 1.16 | 0.29 |
| P04PW005 | m | Cinta de juntas rollo 150 m | 2.1 | 0.03 | 0.06 |
| %PM0000000100 | % | Medios auxiliares | 1 % | 7.12 | 0.07 |
| %CI2 | % | Costes Indirectos | 2 % | 7.19 | 0.14 |
|  |  | Total |  |  | 7.33 |

| Medición | Uds. | Largo | Parcial |
|---|---|---|---|
| NIVEL + 13.50 |  |  |  |
| SALA REUNIONES | 3 | 1.2 | 3.60 |
|  | 1 | 2.4 | 2.40 |
|  | 1 | 3.63 | 3.63 |
| ESPACIO DISPONIBLE | 1 | 2.4 | 2.40 |
|  | 1 | 7.26 | 7.26 |
| ADMINISTRACION | 1 | 9 | 9.00 |
| SALA PROFESORES | 1 | 2.7 | 2.70 |
|  | 1 | 4.07 | 4.07 |
| APA | 1 | 2.71 | 2.71 |
| ALUMNOS | 1 | 2.03 | 2.03 |
| J.E.1/2 | 2 | 2.71 | 5.42 |
| ORIENTACION | 1 | 1.2 | 1.20 |
| SECRETARIA | 1 | 1.2 | 1.20 |
| DIRECCION | 1 | 6.2 | 6.20 |
| NIVEL + 17.52 |  |  |  |
| BIBLIOTECA | 4 | 0.7 | 2.80 |
| Total |  |  | 56.62 |

## 09 APLACADOS SOLADOS Y ALICATADOS (01/01/2010)
Importe: 202528.47

**09.01** m2 SOLADO TERRAZO U/INTENSO MICROGRANO 50x50 (01/01/2010)
4689.28 m2 × 27.42 = 128580.06
Solado de terrazo interior micrograno uso intensivo, de 50x50x3,3 cm. en color oscuro, con pulido inicial en fábrica para pulido y abrillantado final en obra, con marca AENOR o en posesión de ensayos de tipo, en ambos casos con ensayos de tipo para la resistencia al deslizamiento/resbalamiento, recibida con mortero de cemento CEM II/B-P 32,5 N y arena mezcla de miga y río (M-5), i/cama de arena de 2 cm. de espesor, rejuntado con pasta para juntas, i/limpieza, s/NTE-RSR-6 y NTE-RSR-26, con marcado CE y DdP (declaración de prestaciones) según Reglamento UE 305/2011, medido en superficie realmente ejecutada.Totalmente relatado segun instrucciones de la DF y detalles de Proyecto.

| Código | Ud | Descripción | Rendimiento | Precio | Importe |
|---|---|---|---|---|---|
| O01OB090 | h | Oficial solador alicatador | 0.2 | 14.96 | 2.99 |
| O01OA070 | h | Peón ordinario | 0.2 | 12.88 | 2.58 |
| P08TB140 | m2 | Baldosa terrazo 50x50x3,3 cm micrograno alta resistencia (material; 02/01/2016) | 1 | 12.1 | 12.10 |
| P01AA020 | m3 | Arena de río 0/6 mm | 0.02 | 17.09 | 0.34 |
| A02A160 | m3 | MORTERO CEMENTO M-5 C/MEZCLA RIO-MIGA (material; 01/01/2010) | 0.03 | 65.3 | 1.96 |
| P01FJ150 | m2 | Pasta para juntas de terrazo (material; 01/01/2010) | 1 | 0.44 | 0.44 |
| P08TW010 | m2 | Pulido y abrillantado in situ terrazo (material; 02/01/2018) | 1 | 6.2 | 6.20 |
| %PM0000000100 | % | Medios auxiliares | 1 % | 26.61 | 0.27 |
| %CI2 | % | Costes Indirectos | 2 % | 26.88 | 0.54 |
|  |  | Total |  |  | 27.42 |

Claves: junta, ensayo, solado, superficie, areno, río, pasta, marco, medición, mortero, resistencia, color, AENOR, mezcla, círculo, pulir, oscuro, fábrica, solera, interior, terrazo, ejecución, cemento, intensivo

| Medición | Uds. | Largo | Parcial |
|---|---|---|---|
| NIVEL +9.10 |  |  |  |
| VESTIBULO | 1 | 103.45 | 103.45 |
| NUCLEO A | 1 | 16.4 | 16.40 |
| CIRCULACIONES AULAS | 1 | 170.4 | 170.40 |
| TALLER MONTAJE | 1 | 225.2 | 225.20 |
| ALMACEN | 1 | 26 | 26.00 |
| ALMACEN BARNICES | 1 | 13.6 | 13.60 |
| TALLER MECANIZADO | 1 | 236.5 | 236.50 |
| ALMACEN | 1 | 42 | 42.00 |
| ACCESO SALA ASPIRACION | 1 | 8.55 | 8.55 |
| SALA ASPIRACION | 1 | 35.75 | 35.75 |
| DEP. F. MADERA | 1 | 26.75 | 26.75 |
| AULAS POLIVALENTES | 2 | 61.3 | 122.60 |
| AULA TECNICA | 1 | 124 | 124.00 |
| ALMACEN | 1 | 44.5 | 44.50 |
| LABORATORIO DE ENSAYOS | 1 | 67.9 | 67.90 |
| PASILLO VESTUARIOS | 1 | 12.7 | 12.70 |
| NUCLEO B | 1 | 21.7 | 21.70 |
| PASILLO ASEOS | 1 | 7.65 | 7.65 |
| CIRCULACIONES | 1 | 8.45 | 8.45 |
|  | 1 | 45.4 | 45.40 |
|  | 1 | 10.55 | 10.55 |
| ALMACEN GENERAL | 1 | 48.35 | 48.35 |
| C.G.E | 1 | 10.5 | 10.50 |
| BASURAS | 1 | 10.3 | 10.30 |
| RESIDUOS MADERA | 1 | 10.5 | 10.50 |
| RESIDUOS SAN | 1 | 10.45 | 10.45 |
| NIVEL +13.50 |  |  |  |
| ACCESO | 1 | 15.5 | 15.50 |
| VESTIBULO | 1 | 143.9 | 143.90 |
| S. REUNIONES | 1 | 99.6 | 99.60 |
| ESPACIO DISPONIBLE | 1 | 45.2 | 45.20 |
| CONS/REPRO | 1 | 23 | 23.00 |
| ADM/ARCHIVO | 1 | 49 | 49.00 |
| NUCLEO A | 1 | 20.75 | 20.75 |
| CIRCULACIONES | 1 | 57.45 | 57.45 |
| SALA PROFESORES | 1 | 59.7 | 59.70 |
| APA | 1 | 14.95 | 14.95 |
| ALUM | 1 | 14.95 | 14.95 |
| JE1 | 1 | 14.95 | 14.95 |
| JE2 | 1 | 14.98 | 14.98 |
| RACK | 1 | 8.45 | 8.45 |
| ORIENTACION | 1 | 20.65 | 20.65 |
| SECRETARIA | 1 | 14.9 | 14.90 |
| DIRECCION | 1 | 20.2 | 20.20 |
| CIRCULACION AULAS | 1 | 170.4 | 170.40 |
| PASILLO ASEOS | 1 | 8.7 | 8.70 |
| T. ENFERMERIA 1 | 1 | 153.3 | 153.30 |
| ALMACEN | 1 | 40.7 | 40.70 |
| T. ENFERMERIA 2 | 1 | 148.6 | 148.60 |
| ALMACEN | 1 | 37.5 | 37.50 |
| T. ENFERMERIA 3 | 1 | 145 | 145.00 |
| ALMACEN | 1 | 39.8 | 39.80 |
| AULA T. FARMACIA | 1 | 87.1 | 87.10 |
| ALMACEN | 1 | 38.6 | 38.60 |
| AULA T. HIGIENE BUCODENTAL | 1 | 95.9 | 95.90 |
| AULA POLIVALENTE 1 | 1 | 90.5 | 90.50 |
| AULA POLIVALENTE 2 | 1 | 90.5 | 90.50 |
| PASILLO VESTUARIOS | 1 | 12.75 | 12.75 |
| NUCLEO B | 1 | 20.75 | 20.75 |
| NIVEL +17.52 |  |  |  |
| VESTIBULO | 1 | 43.65 | 43.65 |
| NUCLEO A | 1 | 7.5 | 7.50 |
| BIBLIOTECA | 1 | 138.6 | 138.60 |
| CIRCULACIONES AULAS | 1 | 170.4 | 170.40 |
| PASILLO ASEOS | 1 | 8.7 | 8.70 |
| MANTENIMIENTO | 1 | 2.5 | 2.50 |
| AULA GESTION COMUNICACIONES | 1 | 150.6 | 150.60 |
| D.F. SANIDAD | 1 | 45.5 | 45.50 |
| LAB. PROTESIS RESINA | 1 | 121.6 | 121.60 |
| ALMACEN | 1 | 41.5 | 41.50 |
| LAB. PROTESIS METALICA | 1 | 120.2 | 120.20 |
| LAB. BIOQUIMICA | 1 | 87.7 | 87.70 |
| AULAS POLIVALENTES | 1 | 58.85 | 58.85 |
|  | 2 | 61.9 | 123.80 |
|  | 1 | 66.05 | 66.05 |
| LAB. BIOLOGIA M | 1 | 63.8 | 63.80 |
| LAB. QUIMICA | 1 | 90.7 | 90.70 |
| ALMACEN | 1 | 30 | 30.00 |
| PASILLO VESTUARIOS | 1 | 12.75 | 12.75 |
| VESTUARIO M. PROFESORES | 1 | 9.5 | 9.50 |
| VESTUARIO F. PROFESORES | 1 | 9.5 | 9.50 |
| NUCLEO B | 1 | 7.5 | 7.50 |
| Total |  |  | 4689.28 |

**09.02** m2 SOLADO PIEDRA CALIZA APOMAZADA 3 cm (01/01/2010)
50.8 m2 × 53.32 = 2708.66
Solado de piedra caliza Calatorao o similar, apomazada, en piezas de 60x40x3 cm., con marcado CE y DdP (declaración de prestaciones) según Reglamento UE 305/2011, s/UNE 22180, recibida con mortero de cemento CEM II/B-P 32,5 N y arena de miga (M-5), cama de arena de 2 cm. de espesor, i/rejuntado con lechada de cemento blanco BL 22,5 X y limpieza, s/NTE-RSR-1, medida la superficie ejecutada. Totalmente relatada segun instrucciones de la DF y detalles de Proyecto.

| Código | Ud | Descripción | Rendimiento | Precio | Importe |
|---|---|---|---|---|---|
| O01OB101 | h | Oficial marmolista (mano de obra) | 0.57 | 16.43 | 9.37 |
| O01OA070 | h | Peón ordinario | 0.25 | 12.88 | 3.22 |
| P08PCB055 | m2 | Baldosa piedra caliza 3 cm espesor apomazada (material; 13/12/2017) | 1.05 | 35 | 36.75 |
| A02A160 | m3 | MORTERO CEMENTO M-5 C/MEZCLA RIO-MIGA | 0.03 | 65.3 | 1.96 |
| P01AA020 | m3 | Arena de río 0/6 mm | 0.02 | 17.09 | 0.34 |
| A01L090 | m3 | LECHADA CEM. BLANCO BL 22,5 X (material; 01/01/2010) | 0.001 | 112.39 | 0.11 |
| %PM0000000100 | % | Medios auxiliares | 1 % | 51.75 | 0.52 |
| %CI2 | % | Costes Indirectos | 2 % | 52.27 | 1.05 |
|  |  | Total |  |  | 53.32 |

| Medición | Uds. | Largo | Ancho | Parcial |
|---|---|---|---|---|
| ESCALERAS | 4 | 2 | 1 | 8.00 |
|  | 2 | 2 | 1.4 | 5.60 |
|  | 8 | 1.5 | 1 | 12.00 |
|  | 4 | 3.1 | 1.5 | 18.60 |
| ASCENSORES | 3 | 2.2 | 1 | 6.60 |
| Total |  |  |  | 50.8 |

**09.03** m FORRADO DE PELDAÑO PIEDRA CALIZA (01/01/2010)
245 m × 27.08 = 6634.60
Forrado de peldaño de piedra caliza apomazada, en piezas de 3 cm. de espesor y despiece segun proyecto, recibido con mortero de cemento CEM II/B-P 32,5 N y arena de miga (M-5), i/rejuntado con lechada de cemento blanco CEM II/B-P 32,5 N 1/2, limpieza y medios auxiliares, s/NTE-RSR, medido en su longitud. Totalmente rematado.

| Código | Ud | Descripción | Rendimiento | Precio | Importe |
|---|---|---|---|---|---|
| O01OB101 | h | Oficial marmolista | 0.2 | 16.43 | 3.29 |
| O01OA070 | h | Peón ordinario | 0.2 | 12.88 | 2.58 |
| P08PCV100 | m | Peldaño piedra caliza e=3 cm (material; 13/12/2017) | 1 | 19 | 19.00 |
| A02A160 | m3 | MORTERO CEMENTO M-5 C/MEZCLA RIO-MIGA | 0.02 | 65.3 | 1.31 |
| A01L090 | m3 | LECHADA CEM. BLANCO BL 22,5 X | 0.001 | 112.39 | 0.11 |
| %PM0000000100 | % | Medios auxiliares | 1 % | 26.29 | 0.26 |
| %CI2 | % | Costes Indirectos | 2 % | 26.55 | 0.53 |
|  |  | Total |  |  | 27.08 |

| Medición | Uds. | Largo | Parcial |
|---|---|---|---|
| ESCALERAS INTERIORES | 49 | 2 | 98.00 |
|  | 98 | 1.5 | 147.00 |
| Total |  |  | 245 |

**09.04** Ud ZANQUIN CARTABON PIEDRA CALIZA (02/01/2016)
147 Ud × 10.75 = 1580.25
Zanquin de piedra caliza cortado a cartabon empotrado en paramento, recibido con adhesivo especial para placas de piedra natural MasterTile NTS 440 de Basf o similar (clasificación C2TE según EN 12004) mezclado con aditivo líquido MasterTile A 200 de Basf o similar; incluso p.p. de repaso, rejuntado con mortero MasterTile CR 730 TIX de Basf o similar (clasificación CE2 según EN 13888) y limpieza. Medida la unidad ejecutada. Conforme a CTE DB SUA. Totalmente rematado

| Código | Ud | Descripción | Rendimiento | Precio | Importe |
|---|---|---|---|---|---|
| O01OB101 | h | Oficial marmolista | 0.05 | 16.43 | 0.82 |
| O01OB102 | h | Ayudante marmolista (mano de obra) | 0.05 | 14.98 | 0.75 |
| P08PCV110 | Ud | Zanquin cartabon piedra caliza (material; 13/12/2017) | 1 | 7.2 | 7.20 |
| A10B010 | m2 | ADHESIVO P/MÁRMOL-PIEDRA MASTERTILE NTS 440 + ADITIVO MASTERTILE (material; 02/01/2016) | 0.08 | 8.22 | 0.66 |
| P01FJ110 | kg | Mortero epoxi juntas MasterTile CR 730 TIX (material; 02/01/2016) | 0.09 | 11.24 | 1.01 |
| %PM0000000100 | % | Medios auxiliares | 1 % | 10.44 | 0.10 |
| %CI2 | % | Costes Indirectos | 2 % | 10.54 | 0.21 |
|  |  | Total |  |  | 10.75 |

| Medición | Uds. | Parcial |
|---|---|---|
| ESCALERAS INTERIORES | 147 | 147.00 |
| Total |  | 147 |

**09.05** m ZANQUIN RECTO PIEDRA CALIZA (02/01/2016)
90.6 m × 24.14 = 2187.08
Zanquin de piedra caliza montacaballo colocado empotrado en paramento, recibido con adhesivo especial para placas de piedra natural MasterTile NTS 440 de Basf o similar (clasificación C2TE según EN 12004) mezclado con aditivo líquido MasterTile A 200 de Basf o similar; incluso p.p. de repaso, rejuntado con mortero MasterTile CR 730 TIX de Basf o similar (clasificación CE2 según EN 13888) y limpieza. Medida la unidad ejecutada. Conforme a CTE DB SUA. Totalmente rematado

| Código | Ud | Descripción | Rendimiento | Precio | Importe |
|---|---|---|---|---|---|
| O01OB101 | h | Oficial marmolista | 0.05 | 16.43 | 0.82 |
| O01OB102 | h | Ayudante marmolista | 0.05 | 14.98 | 0.75 |
| P08PCV060 | Ud | Zanquín piedra caliza 42x18 cm (material; 02/01/2016) | 2.5 | 7.85 | 19.63 |
| A10B010 | m2 | ADHESIVO P/MÁRMOL-PIEDRA MASTERTILE NTS 440 + ADITIVO MASTERTILE | 0.15 | 8.22 | 1.23 |
| P01FJ110 | kg | Mortero epoxi juntas MasterTile CR 730 TIX | 0.09 | 11.24 | 1.01 |
| %PM0000000100 | % | Medios auxiliares | 1 % | 23.44 | 0.23 |
| %CI2 | % | Costes Indirectos | 2 % | 23.67 | 0.47 |
|  |  | Total |  |  | 24.14 |

| Medición | Uds. | Largo | Parcial |
|---|---|---|---|
| NUCLEOS ESCALERAS A/B | 8 | 3.1 | 24.80 |
|  | 4 | 8.45 | 33.80 |
|  | 8 | 1.5 | 12.00 |
|  | 8 | 2.5 | 20.00 |
| Total |  |  | 90.6 |

**09.06** m FORMACIÓN PELDAÑO PERFORADO 7 cm MORTERO (01/01/2010)
245 m × 14.16 = 3469.20
Formación de peldañeado de escalera con ladrillo perforado tosco de 24x11,5x7 cm, recibido con mortero de cemento CEM II/B-P 32,5 N y arena de río tipo M-5, i/replanteo y limpieza, medido en su longitud.

| Código | Ud | Descripción | Rendimiento | Precio | Importe |
|---|---|---|---|---|---|
| O01OA030 | h | Oficial primera | 0.385 | 15.86 | 6.11 |
| O01OA070 | h | Peón ordinario | 0.385 | 12.88 | 4.96 |
| P01LT020 | mu | Ladrillo perforado tosco 24x11,5x7 cm (material; 01/01/2010) | 0.026 | 58.72 | 1.53 |
| A02A080 | m3 | MORTERO CEMENTO M-5 | 0.02 | 57.17 | 1.14 |
| %PM0000000100 | % | Medios auxiliares | 1 % | 13.74 | 0.14 |
| %CI2 | % | Costes Indirectos | 2 % | 13.88 | 0.28 |
|  |  | Total |  |  | 14.16 |

Claves: limpieza, peldaño, cemento, medición, areno, hueco, ladrillo, escalera, perforación, cerámico, río, mortero, tosco

| Medición | Uds. | Largo | Parcial |
|---|---|---|---|
| ESCALERAS INTERIORES | 49 | 2 | 98.00 |
|  | 98 | 1.5 | 147.00 |
| Total |  |  | 245 |

**09.07** m RODAPIÉ REBAJADO BISELADO TERRAZO 50x7 (01/01/2010)
237.06 m × 5.29 = 1254.05
Rodapié de terrazo rebajado acabado identico al pavimento, pulido en fábrica y biselado en piezas de 50x7x1,3 cm. recibido con mortero de cemento CEM II/B-P 32,5 N y arena de miga (M-5), i/rejuntado con lechada de cemento blanco BL 22,5 X 1/2 y limpieza, s/NTE-RSR-26, con marcado CE y DdP (declaración de prestaciones) según Reglamento UE 305/2011, medido en su longitud. Totalmente rematado

| Código | Ud | Descripción | Rendimiento | Precio | Importe |
|---|---|---|---|---|---|
| O01OB090 | h | Oficial solador alicatador | 0.1 | 14.96 | 1.50 |
| O01OA070 | h | Peón ordinario | 0.1 | 12.88 | 1.29 |
| P08TP130 | m | Rodapie terrazo rebajado biselado 50x7 cm (material; 13/12/2017) | 1 | 1.85 | 1.85 |
| A02A160 | m3 | MORTERO CEMENTO M-5 C/MEZCLA RIO-MIGA | 0.005 | 65.3 | 0.33 |
| P01CC120 | t | Cemento blanco BL 22,5 X sacos (material; 01/01/2010) | 0.001 | 170.97 | 0.17 |
| %PM0000000100 | % | Medios auxiliares | 1 % | 5.14 | 0.05 |
| %CI2 | % | Costes Indirectos | 2 % | 5.19 | 0.10 |
|  |  | Total |  |  | 5.29 |

Claves: mortero, fábrica, terrazo, medición, rodapié, bisel, pieza, lechada, cemento, blanco, pulir, limpieza, marco, círculo, areno

| Medición | Uds. | Largo | Parcial |
|---|---|---|---|
| NIVEL +9.10 |  |  |  |
| CIRCULACIONES | 1 | 5.4 | 5.40 |
|  | 3 | 14 | 42.00 |
|  | 1 | 4 | 4.00 |
|  | 1 | 12 | 12.00 |
|  | 2 | 5.51 | 11.02 |
|  | 2 | 2 | 4.00 |
| ALMACEN GENERAL | 2 | 10.9 | 21.80 |
|  | 2 | 6.3 | 12.60 |
| BASURAS | 2 | 5.3 | 10.60 |
|  | 2 | 2.1 | 4.20 |
| RESIDUOS MADERA | 2 | 5.3 | 10.60 |
|  | 2 | 2.02 | 4.04 |
| RESIDUOS SAN | 2 | 5.3 | 10.60 |
|  | 2 | 2.1 | 4.20 |
| GRUPO ELECTROGENO | 2 | 5.3 | 10.60 |
|  | 2 | 2.05 | 4.10 |
| CALEFACCION | 2 | 6.3 | 12.60 |
|  | 2 | 5.5 | 11.00 |
| CGE | 2 | 3.85 | 7.70 |
|  | 2 | 3.65 | 7.30 |
| GR. INCENDIOS | 2 | 9.7 | 19.40 |
|  | 2 | 3.65 | 7.30 |
| Total |  |  | 237.06 |

**09.08** m RODAPIÉ ALUMINIO ANODIZADO 6 cm (02/01/2016)
1674.18 m × 7.04 = 11786.23
Rodapié de aluminio anodizado natural de 60 mm.de alto, con pliegues para empotrarlo en la primera placa del tabique, recibido con adhesivo de montaje o sobre soportes, i/alisado, sellado de ingletes y limpieza. Totalmente rematado segun detalles de Proyecto e instrucciones de la DF.

| Código | Ud | Descripción | Rendimiento | Precio | Importe |
|---|---|---|---|---|---|
| O01OA030 | h | Oficial primera | 0.1 | 15.86 | 1.59 |
| O01OA070 | h | Peón ordinario | 0.1 | 12.88 | 1.29 |
| ROD ALUM | m. | Rodapié aluminio empotrar 60 mm (material; 02/01/2018) | 1.05 | 3.4 | 3.57 |
| P08MA020 | kg | Adhesivo contacto (material; 02/01/2016) | 0.1 | 3.82 | 0.38 |
| %PM0000000100 | % | Medios auxiliares | 1 % | 6.83 | 0.07 |
| %CI2 | % | Costes Indirectos | 2 % | 6.90 | 0.14 |
|  |  | Total |  |  | 7.04 |

| Medición | Uds. | Largo | Parcial |
|---|---|---|---|
| NIVEL +9.10 |  |  |  |
| VESTIBULO | 2 | 15.55 | 31.10 |
|  | 2 | 7.8 | 15.60 |
| CIRCULACIONES AULAS | 2 | 62.65 | 125.30 |
|  | 2 | 3 | 6.00 |
| TALLER MONTAJE | 2 | 9.9 | 19.80 |
| ALMACEN | 2 | 9.5 | 19.00 |
|  | 2 | 3.9 | 7.80 |
| TALLER MECANIZADO | 2 | 9.9 | 19.80 |
| ALMACEN | 2 | 9.5 | 19.00 |
|  | 2 | 4.15 | 8.30 |
| ACCESO SALA ASPIRACION | 2 | 6.85 | 13.70 |
|  | 2 | 2 | 4.00 |
| SALA ASPIRACION | 2 | 6.85 | 13.70 |
|  | 2 | 7.85 | 15.70 |
| DEP. F. MADERA | 2 | 8.4 | 16.80 |
| AULAS POLIVALENTES | 4 | 8.4 | 33.60 |
| AULA TECNICA | 2 | 8.4 | 16.80 |
| ALMACEN | 2 | 8.4 | 16.80 |
| LABORATORIO DE ENSAYOS | 2 | 8.4 | 16.80 |
| PASILLO VESTUARIOS | 2 | 8.4 | 16.80 |
|  | 2 | 1.2 | 2.40 |
| MANTENIMIENTO | 2 | 4.5 | 9.00 |
|  | 2 | 1.7 | 3.40 |
| PASILLO ASEOS | 2 | 5.1 | 10.20 |
|  | 2 | 1.2 | 2.40 |
| NIVEL +13.50 |  |  |  |
| ACCESO | 2 | 3.5 | 7.00 |
| VESTIBULO | 1 | 10.5 | 10.50 |
|  | 1 | 13.5 | 13.50 |
|  | 1 | 8 | 8.00 |
| ESPACIO DISPONIBLE | 2 | 6.5 | 13.00 |
|  | 2 | 7.25 | 14.50 |
| CONS/REPRO | 1 | 6 | 6.00 |
|  | 2 | 1 | 2.00 |
|  | 2 | 3.8 | 7.60 |
| ADM/ARCHIVO | 1 | 6 | 6.00 |
|  | 1 | 4.5 | 4.50 |
| CIRCULACIONES | 1 | 4 | 4.00 |
|  | 1 | 9 | 9.00 |
|  | 1 | 8 | 8.00 |
| SALA PROFESORES | 1 | 12.5 | 12.50 |
|  | 2 | 5.5 | 11.00 |
|  | 1 | 4 | 4.00 |
| APA | 2 | 5.2 | 10.40 |
|  | 1 | 2.7 | 2.70 |
| ALUM | 2 | 5.2 | 10.40 |
|  | 1 | 2.9 | 2.90 |
| JE1 | 2 | 5.2 | 10.40 |
|  | 1 | 2.9 | 2.90 |
| JE2 | 2 | 5.2 | 10.40 |
|  | 1 | 3.1 | 3.10 |
| RACK | 2 | 3.74 | 7.48 |
|  | 2 | 2.3 | 4.60 |
| ORIENTACION | 3 | 4.6 | 13.80 |
| SECRETARIA | 1 | 3.3 | 3.30 |
|  | 2 | 4.6 | 9.20 |
| DIRECCION | 2 | 5.75 | 11.50 |
|  | 2 | 3.5 | 7.00 |
| PASILLO ASEOS | 2 | 1.8 | 3.60 |
|  | 2 | 1.2 | 2.40 |
| MANTENIMIENTO | 2 | 2 | 4.00 |
|  | 2 | 1.2 | 2.40 |
| T. ENFERMERIA 1 | 2 | 16.7 | 33.40 |
|  | 2 | 9.9 | 19.80 |
| ALMACEN | 2 | 4.1 | 8.20 |
|  | 2 | 9.9 | 19.80 |
| T. ENFERMERIA 2 | 2 | 9.9 | 19.80 |
|  | 2 | 16.7 | 33.40 |
| ALMACEN | 2 | 3.65 | 7.30 |
|  | 2 | 9.9 | 19.80 |
| T. ENFERMERIA 3 | 2 | 15.75 | 31.50 |
|  | 2 | 9.9 | 19.80 |
| ALMACEN | 2 | 3.95 | 7.90 |
|  | 2 | 9.9 | 19.80 |
| AULA T. FARMACIA | 2 | 11.2 | 22.40 |
|  | 2 | 8.4 | 16.80 |
| ALMACEN | 2 | 4.6 | 9.20 |
|  | 2 | 8.4 | 16.80 |
| AULA T. HIGIENE BUCODENTAL | 2 | 12.25 | 24.50 |
|  | 2 | 8.4 | 16.80 |
| AULA POLIVALENTE 1 | 2 | 11.6 | 23.20 |
|  | 2 | 8.4 | 16.80 |
| AULA POLIVALENTE 2 | 2 | 11.25 | 22.50 |
|  | 2 | 8.4 | 16.80 |
| PASILLO VESTUARIOS | 2 | 8.4 | 16.80 |
|  | 2 | 1.2 | 2.40 |
| NIVEL +17.52 |  |  |  |
| VESTIBULO | 1 | 8 | 8.00 |
|  | 2 | 7.6 | 15.20 |
|  | 1 | 4.4 | 4.40 |
| PASILLO ASEOS | 2 | 1.8 | 3.60 |
|  | 2 | 1.2 | 2.40 |
| MANTENIMIENTO | 2 | 2 | 4.00 |
|  | 2 | 1.2 | 2.40 |
| AULA GESTION COMUNICACIONES | 2 | 16.15 | 32.30 |
|  | 2 | 9.9 | 19.80 |
| D.F. SANIDAD | 2 | 5.05 | 10.10 |
|  | 2 | 9.9 | 19.80 |
| LAB. PROTESIS RESINA | 2 | 12.95 | 25.90 |
|  | 2 | 9.9 | 19.80 |
| ALMACEN | 2 | 4.2 | 8.40 |
|  | 2 | 9.9 | 19.80 |
| LAB. PROTESIS METALICA | 2 | 13.05 | 26.10 |
|  | 2 | 9.9 | 19.80 |
| LAB. BIOQUIMICA | 2 | 9.45 | 18.90 |
|  | 2 | 9.9 | 19.80 |
| AULAS POLIVALENTES | 2 | 7.4 | 14.80 |
|  | 4 | 7.75 | 31.00 |
|  | 2 | 8.25 | 16.50 |
|  | 8 | 8.4 | 67.20 |
| LAB. BIOLOGIA M | 2 | 7.95 | 15.90 |
|  | 2 | 8.4 | 16.80 |
| LAB. QUIMICA | 2 | 11.25 | 22.50 |
|  | 2 | 8.4 | 16.80 |
| PASILLO VESTUARIOS | 2 | 8.4 | 16.80 |
|  | 2 | 1.25 | 2.50 |
| Total |  |  | 1674.18 |

**09.09** m2 PAVIMENTO DE HORMIGON TEXTURADO (01/01/2010)
384.19 m2 × 15.93 = 6120.15
Suministro, extendido y alisado de hormigón texturado a elegir por la DF de 10 cm de espesor. Armado con fibra de polipropileno y vibrado con regla vibrante, coloreado endurecedor y resina de acabado. Corte de juntas de dilatación/retracción con disco de diamante, sellado con masilla de poliuretano MasterSeal NP 474 de BASF o equivalente y limpieza del hormigón con máquina de agua de alta presión. Con marcado CE y DdP (declaración de prestaciones) según Reglamento UE 305/2011. Medido en superficie realmente ejecutada. Con p.p. de medios auxiliares. Ejecutado según NTE-RSS y EHE-08, detalles del Proyecto e instrucciones de la DF. Totalmente rematada.

| Código | Ud | Descripción | Rendimiento | Precio | Importe |
|---|---|---|---|---|---|
| O01OA030 | h | Oficial primera | 0.085 | 15.86 | 1.348 |
| O01OA050 | h | Ayudante | 0.085 | 13.68 | 1.163 |
| E04SEH060 | m3 | HORMIGÓN HA-25/P/20/I V.MANUAL SOLERA | 0.105 | 55.76 | 5.855 |
| M11HR010 | h | Regla vibrante eléctrica 2 m (maquinaria; 02/01/2016) | 0.02 | 5.93 | 0.119 |
| M11HC040 | m | Corte c/sierra disco hormig.fresco (maquinaria; 02/01/2016) | 0.005 | 5.36 | 0.027 |
| P08XVC120 | kg | Colorante endurecedor hormigón impreso (material; 02/01/2016) | 1.5 | 1.63 | 2.445 |
| P08XVC130 | kg | Polvo desencofrante (material; 02/01/2016) | 0.1 | 6.34 | 0.634 |
| P08XVC090 | l | Resina acabado pavimento hormigón impreso (material; 02/01/2016) | 0.1 | 6.11 | 0.611 |
| P06SI170 | m | Sellado poliuretano e=20 mm | 0.5 | 4.26 | 2.130 |
| P01DW280 | kg | Fibra polipropileno | 0.1 | 11.27 | 1.127 |
| %PM0000000100 | % | Medios auxiliares | 1 % | 15.459 | 0.155 |
| %CI2 | % | Costes Indirectos | 2 % | 15.614 | 0.312 |
|  |  | Total |  |  | 15.93 |

| Medición | Uds. | Largo | Ancho | Parcial |
|---|---|---|---|---|
| NIVEL +13.50 |  |  |  |  |
| ZONA EXTERIOR SIMULACION | 1 | 272.75 | 1 | 272.75 |
| RAMPA ACCESO A ZONA SIMULACION | 1 | 21 | 5 | 105.00 |
| MESETAS ESCALERA ADMINIST. | 1 | 1.95 | 1.2 | 2.34 |
|  | 1 | 1.95 | 2.1 | 4.10 |
| Total |  |  |  | 384.19 |

**09.10** m2 ALICATADO PORCELÁNICO RECTO C/ADHESIVO (01/01/2010)
1122.08 m2 × 23.45 = 26312.78
Revestimiento tipo R4 consistente en alicatado con azulejo porcelánico rectificado en formato, color y textura a definir por la DF, recibido con adhesivo C2 TE s/UNE-EN 12004:2008+A1:2012 porcelánico, i/rejuntado con mortero tapajuntas CG2 s/UNE-EN 13888:2009, p.p. de cortes, formacion y remate de juntas estructurales mediante pieza especifica de Schlüter o equivalente, ingletes o guardavivos, piezas especiales y limpieza, con marcado CE y DdP (Declaración de prestaciones) según Reglamento (UE) 305/2011. Medido deduciendo huecos, Colocado y rematado segun NTE-RPA-3, instrucciones de la D.F. y detalles de Proyecto.

| Código | Ud | Descripción | Rendimiento | Precio | Importe |
|---|---|---|---|---|---|
| O01OB090 | h | Oficial solador alicatador | 0.15 | 14.96 | 2.24 |
| O01OB100 | h | Ayudante solador alicatador (mano de obra) | 0.15 | 13.83 | 2.07 |
| P09ABV530 | m2 | Azulejo porcelánico técnico rectificado color 20x40 cm (material; 21/04/2018) | 1 | 14.1 | 14.10 |
| P01FA030 | kg | Adhesivo int./ext. C2TE porcelánico blanco (material; 01/01/2010) | 6 | 0.71 | 4.26 |
| P01FJ065 | kg | Lechada blanca CG1 (material; 01/01/2010) | 0.25 | 0.36 | 0.09 |
| %PM0000000100 | % | Medios auxiliares | 1 % | 22.76 | 0.23 |
| %CI2 | % | Costes Indirectos | 2 % | 22.99 | 0.46 |
|  |  | Total |  |  | 23.45 |

Claves: blanco, maestra, alicatado, enfoscado, porcelana, BI, adhesivo, te, mortero, azulejo, seco, previo, máximo, medición, círculo, tapajunta, corte, inglete, especial, limpieza, hueco, fratasado, marco, pieza

| Medición | Uds. | Largo | Alto | Parcial |
|---|---|---|---|---|
| NIVEL +9.10 |  |  |  |  |
| VESTUARIOS MANTENIMIENTO | 4 | 3.8 | 2.8 | 42.56 |
|  | 4 | 4.25 | 2.8 | 47.60 |
|  | 4 | 2.15 | 2.8 | 24.08 |
|  | 4 | 2 | 2.8 | 22.40 |
| ASEOS | 1 | 8.4 | 2.8 | 23.52 |
|  | 4 | 6.8 | 2.8 | 76.16 |
|  | 1 | 5 | 2.8 | 14.00 |
|  | 2 | 3.1 | 2.8 | 17.36 |
|  | 4 | 8 | 2.8 | 89.60 |
| VESTUARIOS ALUMNOS | 8 | 4.1 | 2.8 | 91.84 |
| VESTUARIOS PROFESORES | 4 | 4.1 | 2.8 | 45.92 |
|  | 4 | 3 | 2.8 | 33.60 |
| A deducir | -16 | 0.8 | 2.6 | -33.28 |
| NIVEL+13.50 |  |  |  |  |
| ASEOS PROFESORES | 4 | 3.8 | 2.8 | 42.56 |
|  | 8 | 2.6 | 2.8 | 58.24 |
| ASEOS | 4 | 6.6 | 2.8 | 73.92 |
|  | 2 | 5 | 2.8 | 28.00 |
|  | 4 | 6.15 | 2.8 | 68.88 |
| VESTUARIOS ALUMNOS | 8 | 4.1 | 2.8 | 91.84 |
| VESTUARIOS PROFESORES | 4 | 4.1 | 2.8 | 45.92 |
|  | 4 | 3 | 2.8 | 33.60 |
| A deducir | -16 | 0.8 | 2.6 | -33.28 |
| NIVEL +17.52 |  |  |  |  |
| ASEOS | 4 | 6.6 | 2.8 | 73.92 |
|  | 2 | 5 | 2.8 | 28.00 |
|  | 4 | 6.15 | 2.8 | 68.88 |
| VESTUARIOS PROFESORES | 4 | 4.1 | 2.8 | 45.92 |
|  | 4 | 3 | 2.8 | 33.60 |
| A deducir | -16 | 0.8 | 2.6 | -33.28 |
| Total |  |  |  | 1122.08 |

**09.11** m JUNTA MOVIMIENTO ESTRUCTURAL SCHLÜTER DILEX AKSBT 30 (02/01/2016)
218 m × 12.69 = 2766.42
Instalación de junta de movimiento estructural Schlüter Dilex KSBT AKSBT al.h=12,5mm o equivalente, fabricada en aluminio con zona flexible y color a determinar. Consiste en caucho sintético recambiable. Absorbe tanto movimientos horizontales como verticales. Recibido al soporte con adhesivo cemento cola del Tipo C1. Colocada y rematada segun instrucciones de la DF.

| Código | Ud | Descripción | Rendimiento | Precio | Importe |
|---|---|---|---|---|---|
| O01OA030 | h | Oficial primera | 0.05 | 15.86 | 0.79 |
| O01OA070 | h | Peón ordinario | 0.05 | 12.88 | 0.64 |
| P08WD040 | m | Junta Movimiento Estructural Dilex KSBT AKSBT 30 12,5 mm (material; 21/04/2018) | 1.05 | 10.25 | 10.76 |
| P01UA060 | kg | Adhesivo cemento cola tipo C1 (material; 02/01/2016) | 0.1 | 1.32 | 0.13 |
| %PM0000000100 | % | Medios auxiliares | 1 % | 12.32 | 0.12 |
| %CI2 | % | Costes Indirectos | 2 % | 12.44 | 0.25 |
|  |  | Total |  |  | 12.69 |

Claves: flexible, aluminio, fabricación, estructura, mover, junta, schluter, horizontal, recambiable, sintético, vertical, soporte, adhesivo, cemento, cola, caucho, color

| Medición | Uds. | Largo | Parcial |
|---|---|---|---|
| SOLADOS | 6 | 22.5 | 135.00 |
|  | 2 | 19.25 | 38.50 |
|  | 1 | 15.5 | 15.50 |
|  | 2 | 14.5 | 29.00 |
| Total |  |  | 218 |

**09.12** m2 SOLADO TERRAZO U/INTENSO MICROGRANO 50x50 C/HUMEDOS (01/01/2010)
434.3 m2 × 21.02 = 9128.99
Solado de terrazo interior micrograno uso intensivo, de 50x50x3,3 cm. en color a elegir, con tratamiento inicial en fábrica para cumplimiento de resbalabilidad tipo C2 especifico para cuartos humedos, acabado final apomazado en obra, con marca AENOR o en posesión de ensayos de tipo, en ambos casos con ensayos de tipo para la resistencia al deslizamiento/resbalamiento, recibida con mortero de cemento CEM II/B-P 32,5 N y arena mezcla de miga y río (M-5), i/cama de arena de 2 cm. de espesor, rejuntado con pasta para juntas, i/limpieza, s/NTE-RSR-6 y NTE-RSR-26, con marcado CE y DdP (declaración de prestaciones) según Reglamento UE 305/2011, medido en superficie realmente ejecutada.Totalmente relatado segun instrucciones de la DF y detalles de Proyecto.

| Código | Ud | Descripción | Rendimiento | Precio | Importe |
|---|---|---|---|---|---|
| O01OB090 | h | Oficial solador alicatador | 0.2 | 14.96 | 2.99 |
| O01OA070 | h | Peón ordinario | 0.2 | 12.88 | 2.58 |
| P08TB140 | m2 | Baldosa terrazo 50x50x3,3 cm micrograno alta resistencia | 1 | 12.1 | 12.10 |
| P01AA020 | m3 | Arena de río 0/6 mm | 0.02 | 17.09 | 0.34 |
| A02A160 | m3 | MORTERO CEMENTO M-5 C/MEZCLA RIO-MIGA | 0.03 | 65.3 | 1.96 |
| P01FJ150 | m2 | Pasta para juntas de terrazo | 1 | 0.44 | 0.44 |
| %PM0000000100 | % | Medios auxiliares | 1 % | 20.41 | 0.20 |
| %CI2 | % | Costes Indirectos | 2 % | 20.61 | 0.41 |
|  |  | Total |  |  | 21.02 |

| Medición | Uds. | Largo | Parcial |
|---|---|---|---|
| NIVEL +9.10 |  |  |  |
| VESTUARIO M. ALUMNOS | 1 | 15.3 | 15.30 |
| VESTUARIO F. ALUMNOS | 1 | 15.3 | 15.30 |
| VESTUARIO M. PROFESORES | 1 | 9.5 | 9.50 |
| VESTUARIO F. PROFESORES | 1 | 9.5 | 9.50 |
| MANTENIMIENTO | 1 | 7 | 7.00 |
| PASILLO ASEOS | 1 | 7.65 | 7.65 |
| ASEOS FEMENINOS | 1 | 19.95 | 19.95 |
| ASEOS MASCULINOS | 1 | 24 | 24.00 |
| ALMACEN GENERAL | 1 | 48.35 | 48.35 |
| CALEFACCION | 1 | 32.4 | 32.40 |
| GRUPO PRESION | 1 | 18.4 | 18.40 |
| GR. INCENDIOS | 1 | 26.1 | 26.10 |
| VESTUARIO M MANTENIMIENTO | 1 | 15.2 | 15.20 |
| VESTUARIO F. MANTENIMIENTO | 1 | 15.2 | 15.20 |
| NIVEL +13.50 |  |  |  |
| ASEO M. PROF. | 1 | 9.5 | 9.50 |
| ASEO F. PROF. | 1 | 9.3 | 9.30 |
| MANTENIMIENTO | 1 | 2.5 | 2.50 |
| ASEOS FEMENINOS | 1 | 13.95 | 13.95 |
| ASEOS MASCULINOS | 1 | 18.7 | 18.70 |
| VESTUARIO M. ALUMNOS | 1 | 15.3 | 15.30 |
| VESTUARIO F. ALUMNOS | 1 | 15.3 | 15.30 |
| VESTUARIO M. PROFESORES | 1 | 9.5 | 9.50 |
| VESTUARIO F. PROFESORES | 1 | 9.5 | 9.50 |
| NIVEL +17.52 |  |  |  |
| MANTENIMIENTO | 1 | 2.5 | 2.50 |
| ASEOS FEMENINOS | 1 | 13.95 | 13.95 |
| ASEOS MASCULINOS | 1 | 18.7 | 18.70 |
| PASILLO VESTUARIOS | 1 | 12.75 | 12.75 |
| VESTUARIO M. PROFESORES | 1 | 9.5 | 9.50 |
| VESTUARIO F. PROFESORES | 1 | 9.5 | 9.50 |
| Total |  |  | 434.3 |

## 10 CARPINTERIA EXTERIOR Y CERRAJERIA (01/01/2010)
Importe: 252999.71

**10.01** m2 VENTANA ALUMINIO COR 70 HOJA OCULTA CE OSCILO+FIJOS (22/11/2017)
97.13 m2 × 136.95 = 13301.95
Suministro y colocación de ventana de hojas oscilobatiente y fijos inferiores y laterales, de canal europeo sistema CORTIZO COR 70 HOJA OCULTA o equivalente, compuestas por perfiles de aleación de aluminio 6063 con tratamiento térmico T-5. Marco y hoja tienen una sección de 70 mm. y 66 mm. respectivamente. El espesor medio de los perfiles de aluminio es de 1,9 mm. en ventana, y una capacidad máxima de acristalamiento de 40 mm. Los perfiles de aluminio están provistos de rotura de puente térmico obtenida por inserción de varillas aislantes tubulares de poliamida 6.6 de 35 mm. de profundidad reforzadas con un 25 % de fibra de vidrio y de espuma de poliolefina perimetral en la zona del galce de vidrio. Estanqueidad por un sistema de triple junta de EPDM y apertura homologados con la serie suministrados por STAC. Estanqueidad por un sistema de triple junta de EPDM, tornillería de acero inoxidable, elementos de estanqueidad, accesorios y utillajes de mecanizado homologados. Incluido p.p. de accesorios, herrajes de colgar y seguridad, garras de fijación, sellado perimetral de juntas por medio de un cordón de silicona neutra y ajuste final en obra. Perfilería, juntas y herrajes con certificación de marcado CE según UNE-EN 14351-1 de obligado cumplimiento por la Comisión Europea. Elaborada en taller. TSAC. Acabado anodizado natural efectuado en un ciclo completo que comprende las operaciones de desengrase, lavado, oxidación anódica, coloreado y sellado. El espesor y calidad de la capa anódica está garantizada por el sello EWAA-EURAS con un valor mínimo clase 15 micras. Incluido suministro y colocación del premarco, colocación de la carpintería, ajuste final de las hojas, sellado de juntas perimetrales y.realización de pruebas de servicio. Totalmente montada y probada segun documentacion de Proyecto e instrucciones del fabricante.
Caracteristicas exigidas*:
Permeabilidad al aire según Norma UNE-EN 12207:2000 Clase 4
Estanqueidad al agua según Norma UNE-EN 12208:2000 Clase E1650
Resistencia al viento según Norma UNE-EN 12210:2000 Clase C5
* Ensayo de referencia ventana de 1,23 x 1,48 m. 1 hoja

| Código | Ud | Descripción | Rendimiento | Precio | Importe |
|---|---|---|---|---|---|
| O01OB130 | h | Oficial 1ª cerrajero | 1.5 | 14.96 | 22.44 |
| O01OB140 | h | Ayudante cerrajero | 1.5 | 13.83 | 20.75 |
| P_70HOCE | Ud | Perfilería COR 70 Hoja Oculta CE (material; 22/04/2018) | 0.75 | 83.99 | 62.99 |
| H_70HOCE | Ud | Herraje COR 70 Hoja Oculta CE (material; 22/04/2018) | 0.75 | 28.45 | 21.34 |
| P12W020 | u | Repercusion Premarco acero galvanizado adaptado (material; 09/07/2018) | 1 | 3.97 | 3.97 |
| P13WW410 | u | Elementos de fijación a perfileria metalica, ladrillo u hormigon (material; 11/07/2018) | 1 | 0.95 | 0.95 |
| P14KW240 | m | Sellado perimetral exterior con masilla sintetica homologada (material; 11/07/2018) | 0.76 | 0.65 | 0.49 |
| %PM0000000100 | % | Medios auxiliares | 1 % | 132.93 | 1.33 |
| %CI2 | % | Costes Indirectos | 2 % | 134.26 | 2.69 |
|  |  | Total |  |  | 136.95 |

| Medición | Uds. | Largo | Alto | Parcial |
|---|---|---|---|---|
| C.E.1 | 1 | 3.1 | 2.6 | 8.06 |
| C.E.15 | 1 | 3.63 | 2.8 | 10.16 |
| C.E.17 | 1 | 8.95 | 2.8 | 25.06 |
| C.E.20 | 1 | 3.1 | 2.8 | 8.68 |
| C.E.21 | 1 | 3.1 | 2.8 | 8.68 |
| C.E.22 | 1 | 5.77 | 2.8 | 16.16 |
| C.E.24 | 1 | 7.26 | 2.8 | 20.33 |
| Total |  |  |  | 97.13 |

**10.02** m2 VENTANA ALUMINIO COR 70 HOJA OCULTA CE 1H (22/11/2017)
480.9 m2 × 156.52 = 75270.47
Suministro y colocación de ventana de 1 hoja oscilobatiente de canal europeo sistema CORTIZO COR 70 HOJA OCULTA o equivalente, compuestas por perfiles de aleación de aluminio 6063 con tratamiento térmico T-5. Marco y hoja tienen una sección de 70 mm. y 66 mm. respectivamente. El espesor medio de los perfiles de aluminio es de 1,9 mm. en ventana, y una capacidad máxima de acristalamiento de 40 mm. Los perfiles de aluminio están provistos de rotura de puente térmico obtenida por inserción de varillas aislantes tubulares de poliamida 6.6 de 35 mm. de profundidad reforzadas con un 25 % de fibra de vidrio y de espuma de poliolefina perimetral en la zona del galce de vidrio. Estanqueidad por un sistema de triple junta de EPDM y apertura homologados con la serie suministrados por STAC. Estanqueidad por un sistema de triple junta de EPDM, tornillería de acero inoxidable, elementos de estanqueidad, accesorios y utillajes de mecanizado homologados. Incluido p.p. de accesorios, herrajes de colgar y seguridad, garras de fijación, sellado perimetral de juntas por medio de un cordón de silicona neutra y ajuste final en obra. Perfilería, juntas y herrajes con certificación de marcado CE según UNE-EN 14351-1 de obligado cumplimiento por la Comisión Europea. Elaborada en taller. TSAC. Acabado anodizado natural efectuado en un ciclo completo que comprende las operaciones de desengrase, lavado, oxidación anódica, coloreado y sellado. El espesor y calidad de la capa anódica está garantizada por el sello EWAA-EURAS con un valor mínimo clase 15 micras. Incluido suministro y colocación del premarco, colocación de la carpintería, ajuste final de las hojas, sellado de juntas perimetrales y.realización de pruebas de servicio. Totalmente montada y probada segun documentacion de Proyecto e instrucciones del fabricante.
Caracteristicas exigidas*:
Permeabilidad al aire según Norma UNE-EN 12207:2000 Clase 4
Estanqueidad al agua según Norma UNE-EN 12208:2000 Clase E1650
Resistencia al viento según Norma UNE-EN 12210:2000 Clase C5
* Ensayo de referencia ventana de 1,23 x 1,48 m. 1 hoja

| Código | Ud | Descripción | Rendimiento | Precio | Importe |
|---|---|---|---|---|---|
| O01OB130 | h | Oficial 1ª cerrajero | 1.5 | 14.96 | 22.44 |
| O01OB140 | h | Ayudante cerrajero | 1.5 | 13.83 | 20.75 |
| P_70HOCE | Ud | Perfilería COR 70 Hoja Oculta CE | 0.9 | 83.99 | 75.59 |
| H_70HOCE | Ud | Herraje COR 70 Hoja Oculta CE | 0.9 | 28.45 | 25.61 |
| P12W020 | u | Repercusion Premarco acero galvanizado adaptado | 1 | 3.97 | 3.97 |
| P13WW410 | u | Elementos de fijación a perfileria metalica, ladrillo u hormigon | 1 | 0.95 | 0.95 |
| P14KW240 | m | Sellado perimetral exterior con masilla sintetica homologada | 3.1 | 0.65 | 2.02 |
| P12W030 | u | Repercusion cerradura segun plan cierre (material; 09/07/2018) | 1 | 0.6 | 0.60 |
| %PM0000000100 | % | Medios auxiliares | 1 % | 151.93 | 1.52 |
| %CI2 | % | Costes Indirectos | 2 % | 153.45 | 3.07 |
|  |  | Total |  |  | 156.52 |

| Medición | Uds. | Ancho | Alto | Parcial |
|---|---|---|---|---|
| C.E.2 | 143 | 1.36 | 1.7 | 330.62 |
| C.E.3 | 130 | 0.68 | 1.7 | 150.28 |
| Total |  |  |  | 480.9 |

**10.03** m2 BALCONERA DE ALUMINIO COR 70 HOJA OCULTA CE 1H PRACTIC+FIJOS (22/11/2017)
8.7 m2 × 132.2 = 1150.14
Suministro y colocación de balconera practicable de 1 hoja y fijos laterales, de canal europeo sistema CORTIZO COR 70 HOJA OCULTA o equivalente, compuestas por perfiles de aleación de aluminio 6063 con tratamiento térmico T-5. Marco y hoja tienen una sección de 70 mm. y 66 mm. respectivamente. El espesor medio de los perfiles de aluminio es de 1,9 mm. en ventana, y una capacidad máxima de acristalamiento de 40 mm. Los perfiles de aluminio están provistos de rotura de puente térmico obtenida por inserción de varillas aislantes tubulares de poliamida 6.6 de 35 mm. de profundidad reforzadas con un 25 % de fibra de vidrio y de espuma de poliolefina perimetral en la zona del galce de vidrio. Estanqueidad por un sistema de triple junta de EPDM. Accesorios y apertura homologados con la serie suministrados por STAC. Estanqueidad por un sistema de triple junta de EPDM, tornillería de acero inoxidable, elementos de estanqueidad, accesorios y utillajes de mecanizado homologados.Incluido p.p. de accesorios, herrajes de colgar y seguridad, garras de fijación, sellado perimetral de juntas por medio de un cordón de silicona neutra y ajuste final en obra. Perfilería, juntas y herrajes con certificación de marcado CE según UNE-EN 14351-1 de obligado cumplimiento por la Comisión Europea. Elaborada en taller. TSAC. Acabado superficial anodizado natural efectuado en un ciclo completo que comprende las operaciones de desengrase, lavado, oxidación anódica, coloreado y sellado. El espesor y calidad de la capa anódica está garantizada por el sello EWAA-EURAS con un valor mínimo clase 15 micras. Incluido suministro y colocación del premarco, colocación de la carpintería, ajuste final de las hojas, sellado de juntas perimetrales y.realización de pruebas de servicio. Totalmente montada y probada segun documentacion de Proyecto e instrucciones del fabricante
Caracteristicas exigidas*:
Permeabilidad al aire según Norma UNE-EN 12207:2000 Clase 4
Estanqueidad al agua según Norma UNE-EN 12208:2000 Clase E1650
Resistencia al viento según Norma UNE-EN 12210:2000 Clase C5
* Ensayo de referencia de ventana de dos hojas de 1,23 x 1,48 m.

| Código | Ud | Descripción | Rendimiento | Precio | Importe |
|---|---|---|---|---|---|
| O01OB130 | h | Oficial 1ª cerrajero | 1.5 | 14.96 | 22.44 |
| O01OB140 | h | Ayudante cerrajero | 1.5 | 13.83 | 20.75 |
| P_70HOCE | Ud | Perfilería COR 70 Hoja Oculta CE | 0.7 | 83.99 | 58.79 |
| H_70HOCE | Ud | Herraje COR 70 Hoja Oculta CE | 0.7 | 28.45 | 19.92 |
| P12W020 | u | Repercusion Premarco acero galvanizado adaptado | 1 | 3.97 | 3.97 |
| P13WW410 | u | Elementos de fijación a perfileria metalica, ladrillo u hormigon | 1 | 0.95 | 0.95 |
| P14KW240 | m | Sellado perimetral exterior con masilla sintetica homologada | 1.4 | 0.65 | 0.91 |
| P12W030 | u | Repercusion cerradura segun plan cierre | 1 | 0.6 | 0.60 |
| %PM0000000100 | % | Medios auxiliares | 1 % | 128.33 | 1.28 |
| %CI2 | % | Costes Indirectos | 2 % | 129.61 | 2.59 |
|  |  | Total |  |  | 132.2 |

| Medición | Uds. | Largo | Alto | Parcial |
|---|---|---|---|---|
| C.E.4 | 1 | 3.48 | 2.5 | 8.70 |
| Total |  |  |  | 8.7 |

**10.04** m2 VENTANA ALUM. COR 70 HOJA OCULTA CE 1H OSCILO Y FIJO INFERIOR (22/11/2017)
15 m2 × 143.89 = 2158.35
Suministro y colocación de ventana de 1 hoja oscilobatiente y fijo inferior, de canal europeo sistema CORTIZO COR 70 HOJA OCULTA o equivalente, compuestas por perfiles de aleación de aluminio 6063 con tratamiento térmico T-5. Marco y hoja tienen una sección de 70 mm. y 66 mm. respectivamente. El espesor medio de los perfiles de aluminio es de 1,9 mm. en ventana, y una capacidad máxima de acristalamiento de 40 mm. Los perfiles de aluminio están provistos de rotura de puente térmico obtenida por inserción de varillas aislantes tubulares de poliamida 6.6 de 35 mm. de profundidad reforzadas con un 25 % de fibra de vidrio y de espuma de poliolefina perimetral en la zona del galce de vidrio. Estanqueidad por un sistema de triple junta de EPDM. Accesorios y herrajes de colgar y apertura homologados con la serie suministrados por STAC. Estanqueidad por un sistema de triple junta de EPDM, tornillería de acero inoxidable, elementos de estanqueidad, accesorios y utillajes de mecanizado homologados. Incluido p.p. de accesorios, herrajes de colgar y seguridad, garras de fijación, sellado perimetral de juntas por medio de un cordón de silicona neutra y ajuste final en obra. Perfilería, juntas y herrajes con certificación de marcado CE según UNE-EN 14351-1 de obligado cumplimiento por la Comisión Europea. Elaborada en taller. TSAC. Acabado superficial anodizado natural efectuado en un ciclo completo que comprende las operaciones de desengrase, lavado, oxidación anódica, coloreado y sellado. El espesor y calidad de la capa anódica está garantizada por el sello EWAA-EURAS con un valor mínimo clase 15 micras. Incluido suministro y colocación del premarco, colocación de la carpintería, ajuste final de las hojas, sellado de juntas perimetrales y.realización de pruebas de servicio. Totalmente montada y probada segun documentacion de Proyecto e instrucciones del fabricante
Caracteristicas exigidas*:
Permeabilidad al aire según Norma UNE-EN 12207:2000 Clase 4
Estanqueidad al agua según Norma UNE-EN 12208:2000 Clase E1650
Resistencia al viento según Norma UNE-EN 12210:2000 Clase C5
* Ensayo de referencia de ventana de dos hojas de 1,23 x 1,48 m.

| Código | Ud | Descripción | Rendimiento | Precio | Importe |
|---|---|---|---|---|---|
| O01OB130 | h | Oficial 1ª cerrajero | 1.5 | 14.96 | 22.44 |
| O01OB140 | h | Ayudante cerrajero | 1.5 | 13.83 | 20.75 |
| P_70HOCE | Ud | Perfilería COR 70 Hoja Oculta CE | 0.8 | 83.99 | 67.19 |
| H_70HOCE | Ud | Herraje COR 70 Hoja Oculta CE | 0.8 | 28.45 | 22.76 |
| P13WW410 | u | Elementos de fijación a perfileria metalica, ladrillo u hormigon | 1 | 0.95 | 0.95 |
| P14KW240 | m | Sellado perimetral exterior con masilla sintetica homologada | 2.47 | 0.65 | 1.61 |
| P12W020 | u | Repercusion Premarco acero galvanizado adaptado | 1 | 3.97 | 3.97 |
| %PM0000000100 | % | Medios auxiliares | 1 % | 139.67 | 1.40 |
| %CI2 | % | Costes Indirectos | 2 % | 141.07 | 2.82 |
|  |  | Total |  |  | 143.89 |

| Medición | Uds. | Largo | Alto | Parcial |
|---|---|---|---|---|
| C.E.8 | 5 | 1.2 | 2.5 | 15.00 |
| Total |  |  |  | 15 |

**10.05** m2 BALCONERA DE ALUMINIO COR 70 HOJA OCULTA CE 1H ABATIBLE (22/11/2017)
7 m2 × 139.51 = 976.57
Suministro y colocación de balconera abatible de 1 hoja, de canal europeo sistema CORTIZO COR 70 HOJA OCULTA o equivalente, compuestas por perfiles de aleación de aluminio 6063 con tratamiento térmico T-5. Marco y hoja tienen una sección de 70 mm. y 66 mm. respectivamente. El espesor medio de los perfiles de aluminio es de 1,9 mm. en ventana, y una capacidad máxima de acristalamiento de 40 mm. Los perfiles de aluminio están provistos de rotura de puente térmico obtenida por inserción de varillas aislantes tubulares de poliamida 6.6 de 35 mm. de profundidad reforzadas con un 25 % de fibra de vidrio y de espuma de poliolefina perimetral en la zona del galce de vidrio. Estanqueidad por un sistema de triple junta de EPDM. Accesorios y apertura homologados con la serie suministrados por STAC. Estanqueidad por un sistema de triple junta de EPDM, tornillería de acero inoxidable, elementos de estanqueidad, accesorios y utillajes de mecanizado homologados.Incluido p.p. de accesorios, herrajes de colgar y seguridad, garras de fijación, sellado perimetral de juntas por medio de un cordón de silicona neutra y ajuste final en obra. Perfilería, juntas y herrajes con certificación de marcado CE según UNE-EN 14351-1 de obligado cumplimiento por la Comisión Europea. Elaborada en taller. TSAC. Acabado superficial anodizado natural efectuado en un ciclo completo que comprende las operaciones de desengrase, lavado, oxidación anódica, coloreado y sellado. El espesor y calidad de la capa anódica está garantizada por el sello EWAA-EURAS con un valor mínimo clase 15 micras. Incluido suministro y colocación del premarco, colocación de la carpintería, ajuste final de las hojas, sellado de juntas perimetrales y.realización de pruebas de servicio. Totalmente montada y probada segun documentacion de Proyecto e instrucciones del fabricante
Caracteristicas exigidas*:
Permeabilidad al aire según Norma UNE-EN 12207:2000 Clase 4
Estanqueidad al agua según Norma UNE-EN 12208:2000 Clase E1650
Resistencia al viento según Norma UNE-EN 12210:2000 Clase C5
* Ensayo de referencia de ventana de dos hojas de 1,23 x 1,48 m.

| Código | Ud | Descripción | Rendimiento | Precio | Importe |
|---|---|---|---|---|---|
| O01OB130 | h | Oficial 1ª cerrajero | 1.5 | 14.96 | 22.44 |
| O01OB140 | h | Ayudante cerrajero | 1.5 | 13.83 | 20.75 |
| P_70HOCE | Ud | Perfilería COR 70 Hoja Oculta CE | 0.75 | 83.99 | 62.99 |
| H_70HOCE | Ud | Herraje COR 70 Hoja Oculta CE | 0.75 | 28.45 | 21.34 |
| P12W020 | u | Repercusion Premarco acero galvanizado adaptado | 1 | 3.97 | 3.97 |
| P13WW410 | u | Elementos de fijación a perfileria metalica, ladrillo u hormigon | 1 | 0.95 | 0.95 |
| P14KW240 | m | Sellado perimetral exterior con masilla sintetica homologada | 3.66 | 0.65 | 2.38 |
| P12W030 | u | Repercusion cerradura segun plan cierre | 1 | 0.6 | 0.60 |
| %PM0000000100 | % | Medios auxiliares | 1 % | 135.42 | 1.35 |
| %CI2 | % | Costes Indirectos | 2 % | 136.77 | 2.74 |
|  |  | Total |  |  | 139.51 |

| Medición | Uds. | Largo | Alto | Parcial |
|---|---|---|---|---|
| C.E.14 | 4 | 0.7 | 2.5 | 7.00 |
| Total |  |  |  | 7 |

**10.06** m2 PUERTA ALUMINIO MILENIUM PLUS 70 2H (22/11/2017)
21.16 m2 × 197.04 = 4169.37
Suministro y colocación de composición de puerta abisagrada de 2 hojas de apertura exterior/interior, dimensiones según documentación gráfica adjunta, sistema CORTIZO MILLENIUM PLUS 70 o equivalente, y con premarco, compuesto por perfiles tsac de aleación de aluminio 6063 con tratamiento térmico T-5. Marco y hoja tienen una sección de 70 mm. con un espesor medio de los perfiles de aluminio de 2.0 mm, y una capacidad máxima de acristalamiento de 54 mm. La hoja y el marco son coplanarios. Las bisagras mecánicas de dos o tres palas soportan hasta 220 Kg. de peso máximo por hoja y 120kg en el caso de bisagras ocultas. La resistencia al impacto de cuerpo blando es de Clase 5 según norma UNE. Accesorios y herrajes de colgar y apertura antipanico homologados con la serie suministrados por STAC Cortizo, juntas de acristalamiento de EPDM de alta calidad suministradas, tornillería de acero inoxidable, elementos de estanqueidad, accesorios y utillajes de mecanizado homologados. Los perfiles de aluminio están provistos de rotura de puente térmico obtenida por inserción de varillas aislantes de poliamida 6.6 de 24 mm. de profundidad reforzadas con un 25 % de fibra de vidrio. Estanqueidad por un sistema de triple junta de EPDM. Incluido p.p. de accesorios, herrajes de colgar y seguridad con cerradura segun plan de cierre, garras de fijación, sellado perimetral de juntas por medio de un cordón de silicona neutra y ajuste final en obra. Perfilería, juntas y herrajes con certificación de marcado CE según UNE-EN 14351-1 de obligado cumplimiento por la Comisión Europea. Elaborada en taller. Según UNE-EN 12210. Totalmente montada y probada. TSAC. Acabado superficial anodizado natural efectuado en un ciclo completo que comprende las operaciones de desengrase, lavado, oxidación anódica, coloreado y sellado. El espesor y calidad de la capa anódica está garantizada por el sello EWAA-EURAS con un valor mínimo clase 15 micras. Incluido suministro y colocación del premarco de acero galvanizado, colocación de la carpintería, ajuste final de las hojas, sellado de juntas perimetrales y.realización de pruebas de servicio. Totalmente montada y probada segun documentacion de Proyecto e instrucciones del fabricante.
Caracteristicas exigidas*:
Permeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja

| Código | Ud | Descripción | Rendimiento | Precio | Importe |
|---|---|---|---|---|---|
| O01OB130 | h | Oficial 1ª cerrajero | 1.2 | 14.96 | 17.95 |
| O01OB140 | h | Ayudante cerrajero | 1.2 | 13.83 | 16.60 |
| P_MILL_PLUS_7 | Ud | Perfilería Millenium Plus_70 (material; 21/04/2018) | 0.7 | 99.15 | 69.41 |
| H_MILL_PLUS | Ud | Herraje Millenium Plus (material; 21/04/2018) | 0.7 | 115.63 | 80.94 |
| P12W020 | u | Repercusion Premarco acero galvanizado adaptado | 1 | 3.97 | 3.97 |
| P13WW410 | u | Elementos de fijación a perfileria metalica, ladrillo u hormigon | 1 | 0.95 | 0.95 |
| P14KW240 | m | Sellado perimetral exterior con masilla sintetica homologada | 1.3 | 0.65 | 0.85 |
| P12W030 | u | Repercusion cerradura segun plan cierre | 1 | 0.6 | 0.60 |
| %PM0000000100 | % | Medios auxiliares | 1 % | 191.27 | 1.91 |
| %CI2 | % | Costes Indirectos | 2 % | 193.18 | 3.86 |
|  |  | Total |  |  | 197.04 |

| Medición | Uds. | Largo | Alto | Parcial |
|---|---|---|---|---|
| C.E.6 | 4 | 2.3 | 2.3 | 21.16 |
| Total |  |  |  | 21.16 |

**10.07** m2 PUERTA ALUMINIO MILENIUM PLUS 70 2H+FIJOS (22/11/2017)
75.19 m2 × 192.27 = 14456.78
Suministro y colocación de composición de puerta abisagrada de 2 hojas de apertura exterior/interior y fijos laterales, dimensiones según documentación gráfica adjunta, sistema CORTIZO MILLENIUM PLUS 70 o equivalente, y con premarco, compuesto por perfiles tsac de aleación de aluminio 6063 con tratamiento térmico T-5. Marco y hoja tienen una sección de 70 mm. con un espesor medio de los perfiles de aluminio de 2.0 mm, y una capacidad máxima de acristalamiento de 54 mm. La hoja y el marco son coplanarios. Las bisagras mecánicas de dos o tres palas soportan hasta 220 Kg. de peso máximo por hoja y 120kg en el caso de bisagras ocultas. La resistencia al impacto de cuerpo blando es de Clase 5 según norma UNE. Accesorios y herrajes de colgar y apertura antipanico homologados con la serie suministrados por STAC Cortizo, juntas de acristalamiento de EPDM de alta calidad suministradas, tornillería de acero inoxidable, elementos de estanqueidad, accesorios y utillajes de mecanizado homologados. Los perfiles de aluminio están provistos de rotura de puente térmico obtenida por inserción de varillas aislantes de poliamida 6.6 de 24 mm. de profundidad reforzadas con un 25 % de fibra de vidrio. Estanqueidad por un sistema de triple junta de EPDM. Incluido p.p. de accesorios, herrajes de colgar y seguridad, garras de fijación, sellado perimetral de juntas por medio de un cordón de silicona neutra y ajuste final en obra. Perfilería, juntas y herrajes con certificación de marcado CE según UNE-EN 14351-1 de obligado cumplimiento por la Comisión Europea. Elaborada en taller. Según UNE-EN 12210. Totalmente montada y probada. TSAC. Acabado superficial anodizado natural efectuado en un ciclo completo que comprende las operaciones de desengrase, lavado, oxidación anódica, coloreado y sellado. El espesor y calidad de la capa anódica está garantizada por el sello EWAA-EURAS con un valor mínimo clase 15 micras. Incluido suministro y colocación del premarco, colocación de la carpintería, ajuste final de las hojas, sellado de juntas perimetrales y.realización de pruebas de servicio. Totalmente montada y probada segun documentacion de Proyecto e instrucciones del fabricante.
Caracteristicas exigidas*:
Permeabilidad al aire según Norma UNE-EN 12207:2000 Clase 4
Estanqueidad al agua según Norma UNE-EN 12208:2000 Clase 6A
Resistencia al viento según Norma UNE-EN 12210:2000 Clase C4
*puerta 1.20 x 2.30, 1 hoja
Resistencia al impacto de cuerpo blando según
Norma UNE-EN 13049:2003 Clase 5 (máx)
*puerta 1.80 x 2.20, 2 hojas, vidrio laminar 3+3
Resistencia a aperturas y cierres repetidos según
Norma UNE-EN 1191:2000 500.000 ciclos
*puerta 0.935 x 2.10, 1 hoja

| Código | Ud | Descripción | Rendimiento | Precio | Importe |
|---|---|---|---|---|---|
| O01OB130 | h | Oficial 1ª cerrajero | 1.2 | 14.96 | 17.95 |
| O01OB140 | h | Ayudante cerrajero | 1.2 | 13.83 | 16.60 |
| P_MILL_PLUS_7 | Ud | Perfilería Millenium Plus_70 | 0.68 | 99.15 | 67.42 |
| H_MILL_PLUS | Ud | Herraje Millenium Plus | 0.68 | 115.63 | 78.63 |
| P12W020 | u | Repercusion Premarco acero galvanizado adaptado | 1 | 3.97 | 3.97 |
| P13WW410 | u | Elementos de fijación a perfileria metalica, ladrillo u hormigon | 1 | 0.95 | 0.95 |
| P14KW240 | m | Sellado perimetral exterior con masilla sintetica homologada | 0.78 | 0.65 | 0.51 |
| P12W030 | u | Repercusion cerradura segun plan cierre | 1 | 0.6 | 0.60 |
| %PM0000000100 | % | Medios auxiliares | 1 % | 186.63 | 1.87 |
| %CI2 | % | Costes Indirectos | 2 % | 188.50 | 3.77 |
|  |  | Total |  |  | 192.27 |

| Medición | Uds. | Largo | Alto | Parcial |
|---|---|---|---|---|
| C.E.5 | 1 | 3.1 | 2.3 | 7.13 |
| C.E.9 | 1 | 3.1 | 2.5 | 7.75 |
| C.E.13 | 1 | 7.77 | 2.5 | 19.43 |
| C.E.16 | 2 | 4.73 | 2.3 | 21.76 |
| C.E.23 | 1 | 6.83 | 2.8 | 19.12 |
| Total |  |  |  | 75.19 |

**10.08** m2 FIJO DE ALUMINIO COR 70 HOJA OCULTA CE (11/02/2015)
17.45 m2 × 94.35 = 1646.41
Suministro y colocación de ventana fija de canal europeo sistema CORTIZO COR 70 HOJA OCULTA o equivalente, compuestas por perfiles de aleación de aluminio 6063 con tratamiento térmico T-5. Marco de sección 70 mm. El espesor medio de los perfiles de aluminio es de 1,9 mm. y una capacidad máxima de acristalamiento de 40 mm. Los perfiles de aluminio están provistos de rotura de puente térmico obtenida por inserción de varillas aislantes tubulares de poliamida 6.6 de 35 mm. de profundidad reforzadas con un 25 % de fibra de vidrio y de espuma de poliolefina perimetral en la zona del galce de vidrio. Estanqueidad por un sistema de triple junta de EPDM. Accesorios y herrajes de colgar homologados con la serie suministrados por STAC. Estanqueidad por un sistema de triple junta de EPDM, tornillería de acero inoxidable, elementos de estanqueidad, accesorios y utillajes de mecanizado homologados. Incluido p.p. de accesorios, garras de fijación, sellado perimetral de juntas por medio de un cordón de silicona neutra y ajuste final en obra. Perfilería, juntas y herrajes con certificación de marcado CE según UNE-EN 14351-1 de obligado cumplimiento por la Comisión Europea. Elaborada en taller. TSAC. Acabado superficial anodizado natural efectuado en un ciclo completo que comprende las operaciones de desengrase, lavado, oxidación anódica, coloreado y sellado. El espesor y calidad de la capa anódica está garantizada por el sello EWAA-EURAS con un valor mínimo clase 15 micras. Incluido suministro y colocación del premarco, colocación de la carpintería, ajuste final, sellado de juntas perimetrales y.realización de pruebas de servicio. Totalmente montada y probada segun documentacion de Proyecto e instrucciones del fabricante
Caracteristicas exigidas*:
Permeabilidad al aire según Norma UNE-EN 12207:2000 Clase 4
Estanqueidad al agua según Norma UNE-EN 12208:2000 Clase E1200
Resistencia al viento según Norma UNE-EN 12210:2000 Clase C5
* Ensayo de referencia de ventana de dos hojas de 1,23 x 1,48 m.

| Código | Ud | Descripción | Rendimiento | Precio | Importe |
|---|---|---|---|---|---|
| O01OB130 | h | Oficial 1ª cerrajero | 1.2 | 14.96 | 17.95 |
| O01OB140 | h | Ayudante cerrajero | 1.2 | 13.83 | 16.60 |
| P_70HO | Ud | Perfilería COR 70 HO (material; 11/02/2015) | 0.3 | 115.95 | 34.79 |
| H_70HO | Ud | Herraje COR 70 HO (material; 11/02/2015) | 0.4 | 41.18 | 16.47 |
| P13WW410 | u | Elementos de fijación a perfileria metalica, ladrillo u hormigon | 1 | 0.95 | 0.95 |
| P12W020 | u | Repercusion Premarco acero galvanizado adaptado | 1 | 3.97 | 3.97 |
| P14KW240 | m | Sellado perimetral exterior con masilla sintetica homologada | 1.3 | 0.65 | 0.85 |
| %PM0000000100 | % | Medios auxiliares | 1 % | 91.58 | 0.92 |
| %CI2 | % | Costes Indirectos | 2 % | 92.50 | 1.85 |
|  |  | Total |  |  | 94.35 |

| Medición | Uds. | Largo | Alto | Parcial |
|---|---|---|---|---|
| C.E.7 | 2 | 2.41 | 2.4 | 11.57 |
| C.E.26 | 1 | 2.1 | 2.8 | 5.88 |
| Total |  |  |  | 17.45 |

**10.09** m2 CHAPA ALUMINIO 2MM (31/07/2012)
198.62 m2 × 35.8 = 7110.60
Suministro y colocación de chapa de aluminio de 2mm, acabado superficial anodizado natural identico a carpinterias, plegado con diferentes formas según detalles de proyecto, incluso pliegues, sellado de juntas y limpieza, instalado, con p.p. de medios auxiliares y costes indirectos, pequeño material para su recibido. Medida la superficie en proyeccion de acuerdo a planos de carpinteria, Totalmente rematada y terminado.segun instrucciones de la DF y detalles de Proyecto.

| Código | Ud | Descripción | Rendimiento | Precio | Importe |
|---|---|---|---|---|---|
| O01OB130 | h | Oficial 1ª cerrajero | 0.9 | 14.96 | 13.46 |
| O01OB140 | h | Ayudante cerrajero | 0.9 | 13.83 | 12.45 |
| CH2pfx | m2 | Chapa de aluminio lacado estándar (material; 31/07/2012) | 1.15 | 5.14 | 5.91 |
| P13WW410 | u | Elementos de fijación a perfileria metalica, ladrillo u hormigon | 1 | 0.95 | 0.95 |
| P14KW240 | m | Sellado perimetral exterior con masilla sintetica homologada | 3.05 | 0.65 | 1.98 |
| %PM0000000100 | % | Medios auxiliares | 1 % | 34.75 | 0.35 |
| %CI2 | % | Costes Indirectos | 2 % | 35.10 | 0.70 |
|  |  | Total |  |  | 35.8 |

| Medición | Uds. | Largo | Alto | Parcial |
|---|---|---|---|---|
| C.E.1 | 1 | 3.1 | 1.45 | 4.50 |
| C.E.4 | 1 | 3.5 | 1.81 | 6.34 |
| C.E.5 | 1 | 3.1 | 1.6 | 4.96 |
| C.E.6 | 4 | 2.05 | 0.5 | 4.10 |
| C.E.9 | 1 | 3.1 | 1.15 | 3.57 |
| C.E.11 | 2 | 2 | 0.3 | 1.20 |
| C.E.13 | 1 | 7.8 | 0.3 | 2.34 |
| C.E.16 | 2 | 4.75 | 0.5 | 4.75 |
| C.E.19 | 1 | 3.1 | 4 | 12.40 |
| C.E.20 | 1 | 3.1 | 1.35 | 4.19 |
| C.E.21 | 1 | 3.1 | 2.2 | 6.82 |
| C.E.23 | 1 | 2 | 0.5 | 1.00 |
| C.E.25 | 1 | 5.8 | 0.35 | 2.03 |
|  | 1 | 0.65 | 3.15 | 2.05 |
|  | 1 | 0.3 | 3.15 | 0.95 |
| C.E.26 | 1 | 2.1 | 0.3 | 0.63 |
| FRENTE PASARELA | 1 | 58 | 0.9 | 52.20 |
| ENTREPAÑOS VENTANAS |  |  |  |  |
| ALZADO NORESTE | 17 | 0.35 | 1.7 | 10.12 |
|  | 1 | 0.4 | 1.7 | 0.68 |
|  | 20 | 0.6 | 1.7 | 20.40 |
|  | 1 | 1.05 | 1.7 | 1.79 |
|  | 1 | 1.25 | 1.7 | 2.13 |
|  | 3 | 1.3 | 1.7 | 6.63 |
| ALZADO SUROESTE | 26 | 0.35 | 1.7 | 15.47 |
|  | 21 | 0.6 | 1.7 | 21.42 |
|  | 1 | 0.9 | 1.7 | 1.53 |
|  | 2 | 1.3 | 1.7 | 4.42 |
| Total |  |  |  | 198.62 |

**10.10** Ud PUERTA ALUMINIO 2H ABATIBLES/EXTERIOR (22/11/2017)
1 Ud × 1016.46 = 1016.46
Suministro y montaje de puerta de 2 hojas abatibles hacia el exterior de medidas totales 295x280 cm, construida con perfileria de aluminio anodizado natural con RPT y un valor mínimo de 15 micras. Compuesta por cerco, hojas insonorizadas formadas por dos chapas de aluminio de 1 mm. de espesor y núcleo de materiales aislantes, elementos de estanqueidad; herrajes de colgar y de seguridad homologados. Elaborada en taller, totalmente montada y probada por la empresa instaladora mediante las correspondientes pruebas de servicio. Incluido p.p. de accesorios, herrajes de colgar y seguridad, garras de fijación, sellado perimetral de juntas por medio de un cordón de silicona neutra y ajuste final en obra. Permeabilidad al aire según Norma UNE-EN 12207:2000-CLASE 3; Estanqueidad al agua según Norma UNE-EN 12208:2000-CLASE 8A; Resistencia al viento según Norma UNE-EN 12210:2000-CLASE C4. Instalada sobre precerco de aluminio, sellado de juntas ajuste final en obra y limpieza. Perfilería, juntas y herrajes con marcado CE y DdP (Declaración de prestaciones) según Reglamento (UE) 305/2011, norma UNE-EN 14351-1. Totalmente montada y probada segun documentacion de Proyecto e instrucciones del fabricante.

| Código | Ud | Descripción | Rendimiento | Precio | Importe |
|---|---|---|---|---|---|
| O01OB130 | h | Oficial 1ª cerrajero | 2.1 | 14.96 | 31.42 |
| O01OB140 | h | Ayudante cerrajero | 2.1 | 13.83 | 29.04 |
| PT12ATTAL | u | Puerta practicable Al anodiz.nat. RPT 295x280 cm (material; 28/06/2018) | 1 | 920 | 920.00 |
| P12W020 | u | Repercusion Premarco acero galvanizado adaptado | 1 | 3.97 | 3.97 |
| P13WW410 | u | Elementos de fijación a perfileria metalica, ladrillo u hormigon | 1 | 0.95 | 0.95 |
| P14KW240 | m | Sellado perimetral exterior con masilla sintetica homologada | 1.05 | 0.65 | 0.68 |
| P12W030 | u | Repercusion cerradura segun plan cierre | 1 | 0.6 | 0.60 |
| %PM0000000100 | % | Medios auxiliares | 1 % | 986.66 | 9.87 |
| %CI2 | % | Costes Indirectos | 2 % | 996.53 | 19.93 |
|  |  | Total |  |  | 1016.46 |

| Medición | Uds. | Parcial |
|---|---|---|
| NIVEL +9.10 |  |  |
| C.E.12 | 1 | 1.00 |
| Total |  | 1 |

**10.11** Ud CIERRE ENRROLLABLE MICROPERFORADO (02/01/2016)
2 Ud × 926 = 1852.00
Cierre enrollable automático de 2.50x2,80 m de celosía de lama microperforada de aluminio anodizado en color natural acabado identico al resto de la carpinteria. Guías laterales de chapa de acero galvanizado, cajón recogedor, muelles de acero, ejes, juego de herrajes, cerradura exterior de seguridad al suelo Incluiso p.p. de accesorios, herrajes de colgar y seguridad, garras de fijación, sellado perimetral de juntas por medio de un cordón de silicona neutra y ajuste final en obra. Elaborado en taller, ajuste y montaje en obra. Según NTE-FDC. Mecanismos automáticos con marcado CE y DdP (Declaración de prestaciones) según Reglamento (UE) 305/2011. Totalmente montada y probada segun documentacion de Proyecto e instrucciones del fabricante.

| Código | Ud | Descripción | Rendimiento | Precio | Importe |
|---|---|---|---|---|---|
| O01OB130 | h | Oficial 1ª cerrajero | 3.45 | 14.96 | 51.61 |
| O01OB140 | h | Ayudante cerrajero | 3.45 | 13.83 | 47.71 |
| P13DM130 | m2 | C.enrol. lama alum. microperforada (material; 02/01/2016) | 7 | 96.33 | 674.31 |
| P13DV190 | Ud | Cerradura seguridad al suelo (material; 02/01/2016) | 1 | 122.76 | 122.76 |
| P13WW410 | u | Elementos de fijación a perfileria metalica, ladrillo u hormigon | 1 | 0.95 | 0.95 |
| P14KW240 | m | Sellado perimetral exterior con masilla sintetica homologada | 2.32 | 0.65 | 1.51 |
| %PM0000000100 | % | Medios auxiliares | 1 % | 898.85 | 8.99 |
| %CI2 | % | Costes Indirectos | 2 % | 907.84 | 18.16 |
|  |  | Total |  |  | 926 |

| Medición | Uds. | Parcial |
|---|---|---|
| NIVEL +9.10 |  |  |
| C.E. 10 | 2 | 2.00 |
| Total |  | 2 |

**10.12** Ud PUERTA LAMAS ALUMINIO 2H ABATIBLES (22/11/2017)
2 Ud × 893.78 = 1787.56
Suministro y montaje de puerta de 2 hojas abatibles de medidas totales 200x280 cm, construida con perfileria de aluminio anodizado natural con RPT y un valor mínimo de 15 micras. Compuesta por cerco, hojas insonorizadas formadas por dos chapas de aluminio de 1 mm. de espesor y núcleo de materiales aislantes, elementos de estanqueidad; herrajes de colgar y de seguridad homologados. Elaborada en taller, totalmente montada y probada por la empresa instaladora mediante las correspondientes pruebas de servicio. Incluido p.p. de accesorios, herrajes de colgar y cerradura de seguridad, garras de fijación, sellado perimetral de juntas por medio de un cordón de silicona neutra y ajuste final en obra. Permeabilidad al aire según Norma UNE-EN 12207:2000-CLASE 3; Estanqueidad al agua según Norma UNE-EN 12208:2000-CLASE 8A; Resistencia al viento según Norma UNE-EN 12210:2000-CLASE C4. Instalada sobre precerco de aluminio, sellado de juntas ajuste final en obra y limpieza. Perfilería, juntas y herrajes con marcado CE y DdP (Declaración de prestaciones) según Reglamento (UE) 305/2011, norma UNE-EN 14351-1. Totalmente montada y probada segun documentacion de Proyecto e instrucciones de la D.F.

| Código | Ud | Descripción | Rendimiento | Precio | Importe |
|---|---|---|---|---|---|
| O01OB130 | h | Oficial 1ª cerrajero | 2.8 | 14.96 | 41.89 |
| O01OB140 | h | Ayudante cerrajero | 2.8 | 13.83 | 38.72 |
| P12ATCIE | Ud | Puerta practicable Al anodiz.nat. RPT 200x280 cm (material; 08/04/2018) | 1 | 780 | 780.00 |
| P12W020 | u | Repercusion Premarco acero galvanizado adaptado | 1 | 3.97 | 3.97 |
| P13WW410 | u | Elementos de fijación a perfileria metalica, ladrillo u hormigon | 1 | 0.95 | 0.95 |
| P14KW240 | m | Sellado perimetral exterior con masilla sintetica homologada | 2.22 | 0.65 | 1.44 |
| P12W030 | u | Repercusion cerradura segun plan cierre | 1 | 0.6 | 0.60 |
| %PM0000000100 | % | Medios auxiliares | 1 % | 867.57 | 8.68 |
| %CI2 | % | Costes Indirectos | 2 % | 876.25 | 17.53 |
|  |  | Total |  |  | 893.78 |

| Medición | Uds. | Parcial |
|---|---|---|
| NIVEL +9.10 |  |  |
| C.E. 11 | 2 | 2.00 |
| Total |  | 2 |

**10.13** m VIERTEAGUAS EXTERIOR ALUMINIO ANODIZADO (01/01/2010)
478.95 m × 15.34 = 7347.09
Suministro y colocación de vierteaguas de aluminio anodizado natural con valor mínimo de 15 micras, identico a carpinterias, adaptado a la anchura del alfeizar con desarrollo hasta 350 mm y 1.50 mm de espesor, plegado con diferentes formas según detalles de proyecto. Colocado sobre capa de mortero de cemento M-5 y con junta plana para empalmes en ventanales corridos. Incluso sellado de juntas con masilla de poliuretano y limpieza, con p.p. de medios auxiliares y pequeño material para su recibido. Medido en su longitud totalmente rematado y terminado.segun instrucciones de la DF y detalles de Proyecto.

| Código | Ud | Descripción | Rendimiento | Precio | Importe |
|---|---|---|---|---|---|
| O01OB130 | h | Oficial 1ª cerrajero | 0.1 | 14.96 | 1.50 |
| O01OB140 | h | Ayudante cerrajero | 0.1 | 13.83 | 1.38 |
| P12V100 | m | Vierteaguas aluminio anodizado natural 35 cm (material; 08/07/2018) | 1 | 9.8 | 9.80 |
| A02A080 | m3 | MORTERO CEMENTO M-5 | 0.023 | 57.17 | 1.31 |
| P06SI191 | Ud | Masilla de poliuretano P-404 | 0.17 | 5.29 | 0.90 |
| %PM0000000100 | % | Medios auxiliares | 1 % | 14.89 | 0.15 |
| %CI2 | % | Costes Indirectos | 2 % | 15.04 | 0.30 |
|  |  | Total |  |  | 15.34 |

| Medición | Uds. | Largo | Parcial |
|---|---|---|---|
| HUECOS DE FACHADAS |  |  |  |
| NIVEL +9.10 |  |  |  |
| FACHADA NORTE | 1 | 45.6 | 45.60 |
|  | 1 | 4.65 | 4.65 |
|  | 1 | 3.1 | 3.10 |
| FACHADA SUR | 1 | 18 | 18.00 |
|  | 1 | 20 | 20.00 |
| FACHADA ESTE | 1 | 8.2 | 8.20 |
| FACHADA OESTE | 1 | 1.2 | 1.20 |
| NIVEL +13.50 |  |  |  |
| FACHADA NORTE | 2 | 1.2 | 2.40 |
|  | 1 | 47.8 | 47.80 |
|  | 1 | 4.65 | 4.65 |
| FACHADA SUR | 3 | 1.2 | 3.60 |
|  | 2 | 2.45 | 4.90 |
|  | 3 | 2.05 | 6.15 |
|  | 1 | 13.8 | 13.80 |
|  | 1 | 18.5 | 18.50 |
|  | 1 | 14.2 | 14.20 |
|  | 1 | 4.2 | 4.20 |
| FACHADA ESTE | 4 | 2.75 | 11.00 |
|  | 1 | 2.05 | 2.05 |
|  | 1 | 4.1 | 4.10 |
|  | 1 | 9 | 9.00 |
|  | 1 | 3.65 | 3.65 |
| FACHADA OESTE | 1 | 6.2 | 6.20 |
|  | 1 | 4.8 | 4.80 |
|  | 1 | 7.3 | 7.30 |
| NIVEL +17.52 |  |  |  |
| FACHADA NORTE | 1 | 55.65 | 55.65 |
| FACHADA SUR | 1 | 3.5 | 3.50 |
|  | 1 | 57.65 | 57.65 |
| FACHADA ESTE | 4 | 0.7 | 2.80 |
| LUCERNARIOS |  |  |  |
| L.1 | 2 | 7.5 | 15.00 |
|  | 2 | 3.55 | 7.10 |
| L.2 | 10 | 4.45 | 44.50 |
|  | 10 | 1.6 | 16.00 |
| L.3 | 2 | 2.1 | 4.20 |
|  | 2 | 1.75 | 3.50 |
| Total |  |  | 478.95 |

**10.14** m JAMBA/DINTEL ALUMINIO ANODIZADO (02/01/2016)
413.45 m × 11.24 = 4647.18
Suministro y colocación de remate de jamba o dintel exterior realizado con chapa de aluminio anodizado natural de 1.50 mm de espesor y valor mínimo de 15 micras, identico a carpinterias, adaptado a la anchura del hueco con un desarrollo maximo de 200 mm, plegado con diferentes formas según detalles de proyecto. Colocado entre la carpinteria exterior y ladrillo, con junta plana para empalmes en ventanales corridos. Incluso sellado de juntas con masilla de poliuretano y limpieza, con p.p. de medios auxiliares y pequeño material para su recibido. Medido en su longitud totalmente rematado y terminado.segun instrucciones de la DF y detalles de Proyecto.

| Código | Ud | Descripción | Rendimiento | Precio | Importe |
|---|---|---|---|---|---|
| O01OB130 | h | Oficial 1ª cerrajero | 0.08 | 14.96 | 1.20 |
| O01OB140 | h | Ayudante cerrajero | 0.08 | 13.83 | 1.11 |
| P12V120 | m | Remate jamba/dintel aluminio anodizado natural 20 cm (material; 08/07/2018) | 1 | 7.7 | 7.70 |
| P06SI191 | Ud | Masilla de poliuretano P-404 | 0.17 | 5.29 | 0.90 |
| %PM0000000100 | % | Medios auxiliares | 1 % | 10.91 | 0.11 |
| %CI2 | % | Costes Indirectos | 2 % | 11.02 | 0.22 |
|  |  | Total |  |  | 11.24 |

| Medición | Uds. | Largo | Parcial |
|---|---|---|---|
| FACHADA LADRILLO |  |  |  |
| NIVEL +9.10 |  |  |  |
| FACHADA NORTE | 1 | 45.6 | 45.60 |
|  | 1 | 4.65 | 4.65 |
|  | 1 | 3.1 | 3.10 |
| j | 4 | 1.7 | 6.80 |
| FACHADA SUR | 1 | 2.5 | 2.50 |
|  | 1 | 20 | 20.00 |
|  | 1 | 2.95 | 2.95 |
|  | 1 | 22.5 | 22.50 |
|  | 1 | 2.5 | 2.50 |
|  | 1 | 3.1 | 3.10 |
| j | 2 | 1.7 | 3.40 |
|  | 10 | 2.8 | 28.00 |
| NIVEL +13.50 |  |  |  |
| FACHADA NORTE | 1 | 47.8 | 47.80 |
|  | 1 | 4.65 | 4.65 |
|  | 1 | 3.1 | 3.10 |
| j | 4 | 1.7 | 6.80 |
| FACHADA SUR | 1 | 56.4 | 56.40 |
|  | 1 | 3.1 | 3.10 |
| j | 2 | 1.7 | 3.40 |
|  | 6 | 2.8 | 16.80 |
| NIVEL +17.52 |  |  |  |
| FACHADA NORTE | 1 | 55.65 | 55.65 |
|  | 1 | 3.1 | 3.10 |
| j | 2 | 1.7 | 3.40 |
| FACHADA SUR | 1 | 57.65 | 57.65 |
|  | 1 | 3.1 | 3.10 |
| j | 2 | 1.7 | 3.40 |
| Total |  |  | 413.45 |

**10.15** m REPISA INTERIOR ALUMINIO ANODIZADO (02/01/2016)
478.95 m × 12.35 = 5915.03
Suministro y colocación de vierteaguas de aluminio anodizado natural con valor mínimo de 15 micras, identico a carpinterias, adaptado a la anchura del alfeizar con desarrollo maximo de 250 mm y 1.50 mm de espesor, plegado con diferentes formas según detalles de proyecto. Asentado sobre placa de yeso laminado en toda su superficie y con junta plana para empalmes en ventanales corridos. Incluso sellado de juntas con masilla de poliuretano y limpieza, con p.p. de medios auxiliares y pequeño material para su recibido. Medido en su longitud totalmente rematado y terminado.segun instrucciones de la DF y detalles de Proyecto.

| Código | Ud | Descripción | Rendimiento | Precio | Importe |
|---|---|---|---|---|---|
| O01OB130 | h | Oficial 1ª cerrajero | 0.1 | 14.96 | 1.50 |
| O01OB140 | h | Ayudante cerrajero | 0.1 | 13.83 | 1.38 |
| P12V110 | m | Repisa aluminio anodizado natural 25 cm (material; 08/07/2018) | 1 | 8.2 | 8.20 |
| P04PY045 | m2 | Placa yeso laminado normal 15x1200 mm | 0.1 | 2.75 | 0.28 |
| P06SI191 | Ud | Masilla de poliuretano P-404 | 0.12 | 5.29 | 0.63 |
| %PM0000000100 | % | Medios auxiliares | 1 % | 11.99 | 0.12 |
| %CI2 | % | Costes Indirectos | 2 % | 12.11 | 0.24 |
|  |  | Total |  |  | 12.35 |

| Medición | Uds. | Largo | Parcial |
|---|---|---|---|
| HUECOS DE FACHADAS |  |  |  |
| NIVEL +9.10 |  |  |  |
| FACHADA NORTE | 1 | 45.6 | 45.60 |
|  | 1 | 4.65 | 4.65 |
|  | 1 | 3.1 | 3.10 |
| FACHADA SUR | 1 | 18 | 18.00 |
|  | 1 | 20 | 20.00 |
| FACHADA ESTE | 1 | 8.2 | 8.20 |
| FACHADA OESTE | 1 | 1.2 | 1.20 |
| NIVEL +13.50 |  |  |  |
| FACHADA NORTE | 2 | 1.2 | 2.40 |
|  | 1 | 47.8 | 47.80 |
|  | 1 | 4.65 | 4.65 |
| FACHADA SUR | 3 | 1.2 | 3.60 |
|  | 2 | 2.45 | 4.90 |
|  | 3 | 2.05 | 6.15 |
|  | 1 | 13.8 | 13.80 |
|  | 1 | 18.5 | 18.50 |
|  | 1 | 14.2 | 14.20 |
|  | 1 | 4.2 | 4.20 |
| FACHADA ESTE | 4 | 2.75 | 11.00 |
|  | 1 | 2.05 | 2.05 |
|  | 1 | 4.1 | 4.10 |
|  | 1 | 9 | 9.00 |
|  | 1 | 3.65 | 3.65 |
| FACHADA OESTE | 1 | 6.2 | 6.20 |
|  | 1 | 4.8 | 4.80 |
|  | 1 | 7.3 | 7.30 |
| NIVEL +17.52 |  |  |  |
| FACHADA NORTE | 1 | 55.65 | 55.65 |
| FACHADA SUR | 1 | 3.5 | 3.50 |
|  | 1 | 57.65 | 57.65 |
| FACHADA ESTE | 4 | 0.7 | 2.80 |
| LUCERNARIOS |  |  |  |
| L.1 | 2 | 7.5 | 15.00 |
|  | 2 | 3.55 | 7.10 |
| L.2 | 10 | 4.45 | 44.50 |
|  | 10 | 1.6 | 16.00 |
| L.3 | 2 | 2.1 | 4.20 |
|  | 2 | 1.75 | 3.50 |
| Total |  |  | 478.95 |

**10.16** m2 SISTEMA DE PROTECCION SOLAR FIJA LAMA 300 MM (08/07/2013)
49.6 m2 × 145.98 = 7240.61
Suministro y colocación de perfiles CORTIZO o equivalente para sistema de protección solar fijo, compuesto por lama eliptica de 300mm realizados con perfilería tsac de aleación de aluminio 6063 y tratamiento térmico T-5. Estructura portante compuesta por montantes tipo COR-9159 con una superficie vista de 45 mm. asegurando una perfecta resistencia a flexión ante la acción del viento y las sobrecargas de nieve y peso propio. Lamas fijas o inclinadas. Fijación de lamas mediante chapas de aluminio 5754, con espesores entre 3 y 6 mm, realizadas por corte láser y con tratamiento lacado. Acabado lacado en color RAL a elegir por la Direccion Facultativa, efectuado con un ciclo completo que comprende desengrase, decapado de limpieza en sosa cáustica, lavado, oxidación controlada, secado y termolacado mediante polvos de poliéster con aplicación electrostática y posterior cocción a 200 º C. La calidad de la capa de lacado está garantizada por el sello QUALICOAT estando su espesor comprendido entre 60 y 100 micras. Incluiso replanteo, presentacion y nivelacion, resolucion de las uniones del marco a los paramentos mediante diferentes chapas de aluminio plagadas segun detalles, montaje de los elementos complementarios. Totalmente montada y probada segun documentacion de Proyecto e instrucciones del fabricante.
Categorías alcanzadas en el ensayo de resistencia a la carga de viento: Ensayo realizado según norma UNE 1932: 2001 - UNE 13659:2004----- CLASE 6 (MÁX).

| Código | Ud | Descripción | Rendimiento | Precio | Importe |
|---|---|---|---|---|---|
| O01OB130 | h | Oficial 1ª cerrajero | 0.6 | 14.96 | 8.98 |
| O01OB140 | h | Ayudante cerrajero | 0.6 | 13.83 | 8.30 |
| O01OA030 | h | Oficial primera | 0.12 | 15.86 | 1.90 |
| O01OA070 | h | Peón ordinario | 0.12 | 12.88 | 1.55 |
| mt26aaa036MT | Ud | Repercusión, por m² de elementos de fijación sobre obra (material; 08/07/2013) | 1.97 | 13.04 | 25.69 |
| mt12prt300F | m² | Sistema de protección solar fijo con lama de 300mm (material; 21/04/2018) | 2.4 | 39.7 | 95.28 |
| %PM0000000100 | % | Medios auxiliares | 1 % | 141.70 | 1.42 |
| %CI2 | % | Costes Indirectos | 2 % | 143.12 | 2.86 |
|  |  | Total |  |  | 145.98 |

| Medición | Uds. | Ancho | Alto | Parcial |
|---|---|---|---|---|
| C.E.L.1 | 1 | 3.1 | 10.3 | 31.93 |
| C.E.L.2 | 1 | 3.1 | 5.7 | 17.67 |
| Total |  |  |  | 49.6 |

**10.17** m2 SISTEMA DE PROTECCION SOLAR MOVIL LAMA 190 MM (08/07/2013)
487.49 m2 × 119.79 = 58396.43
Suministro y colocación de perfiles CORTIZO o equivalente para sistema movil manual de protección solar, compuesto por lama eliptica de 190mm realizados con perfilería tsac de aleación de aluminio 6063 y tratamiento térmico T-5. Estructura portante compuesta por montantes tipo COR-9159 con una superficie vista de 45 mm. asegurando una perfecta resistencia a flexión ante la acción del viento y las sobrecargas de nieve y peso propio. Lamas orientables manualmente fijadas mediante chapas de aluminio 5754, con espesores entre 3 y 6 mm, realizadas por corte láser y con tratamiento lacado. Acabado lacado en color RAL a elegir por la Direccion Facultativa, efectuado con un ciclo completo que comprende desengrase, decapado de limpieza en sosa cáustica, lavado, oxidación controlada, secado y termolacado mediante polvos de poliéster con aplicación electrostática y posterior cocción a 200 º C. La calidad de la capa de lacado está garantizada por el sello QUALICOAT estando su espesor comprendido entre 60 y 100 micras. Incluiso replanteo, presentacion y nivelacion, resolucion de las uniones del marco a los paramentos mediante diferentes chapas de aluminio plagadas segun detalles, montaje de los elementos complementarios. Totalmente montada y probada segun documentacion de Proyecto e instrucciones del fabricante.
Categorías alcanzadas en el ensayo de resistencia a la carga de viento: Ensayo realizado según norma UNE 1932: 2001 - UNE 13659:2004----- CLASE 6 (MÁX).

| Código | Ud | Descripción | Rendimiento | Precio | Importe |
|---|---|---|---|---|---|
| O01OB130 | h | Oficial 1ª cerrajero | 0.6 | 14.96 | 8.98 |
| O01OB140 | h | Ayudante cerrajero | 0.6 | 13.83 | 8.30 |
| O01OA030 | h | Oficial primera | 0.12 | 15.86 | 1.90 |
| O01OA070 | h | Peón ordinario | 0.12 | 12.88 | 1.55 |
| mt26aaa036MT | Ud | Repercusión, por m² de elementos de fijación sobre obra | 1.97 | 13.04 | 25.69 |
| mt12prt190F | m² | Sistema de protección solar movil con lama de 190 mm (material; 21/04/2018) | 1.4 | 41.9 | 58.66 |
| P12AX100 | u | Mecanismo manual movimiento lamas (material; 12/07/2018) | 0.2 | 55.99 | 11.20 |
| %PM0000000100 | % | Medios auxiliares | 1 % | 116.28 | 1.16 |
| %CI2 | % | Costes Indirectos | 2 % | 117.44 | 2.35 |
|  |  | Total |  |  | 119.79 |

| Medición | Uds. | Ancho | Alto | Parcial |
|---|---|---|---|---|
| C.E.L.3 | 117 | 2.28 | 1.7 | 453.49 |
| C.E.L.4 | 20 | 1 | 1.7 | 34.00 |
| Total |  |  |  | 487.49 |

**10.18** m2 PUERTA INSTALACIONES DE CELOSIA DE LAMAS ALUMINIO (22/11/2017)
5.62 m2 × 127.29 = 715.37
Suministro y colocación de puerta formada por lamas tubular 2847 CORTIZO o equivalente para ventilacion de cuartos de instalaciones, realizados con perfileria tsac de aleación de aluminio 6063 y tratamiento térmico T-5. Estructura portante compuesta por perfiles de soporte tipo COR-2845 o equivalente sobre los que se fijan los perfiles de clipaje en los que se colocan las lamas, asegurando una perfecta resistencia a flexión ante la acción del viento y las sobrecargas de nieve y peso propio. Las lamas podran colocarse vertical u horizontalmente utilizando unas tapas en los extremos realizadas por corte laser y con tratamiento lacado. Acabado lacado color, RAL a elegir por la DF, efectuado con un ciclo completo que comprende desengrase, decapado de limpieza en sosa cáustica, lavado, oxidación controlada, secado y termolacado mediante polvos de poliéster con aplicación electrostática y posterior cocción a 200 º C. La calidad de la capa de lacado está garantizada por el sello QUALICOAT estando su espesor comprendido entre 60 y 100 micras. Incluiso replanteo, presentacion y nivelacion, resolucion de las uniones del marco a los paramentos mediante diferentes chapas de aluminio plagadas segun detalles, montaje de los elementos complementarios, malla anti pajaros colocada por el interior, piezas especiales, herrajes de colgar y cerradura de seguridad. Realizado en taller y montado en obra con p.p.de recibido y colocacion, medios auxiliares y costes indirectos. Totalmente rematado segun detalles de Proyecto e instrucciones de la D.F..

| Código | Ud | Descripción | Rendimiento | Precio | Importe |
|---|---|---|---|---|---|
| O01OB130 | h | Oficial 1ª cerrajero | 0.8 | 14.96 | 11.97 |
| O01OB140 | h | Ayudante cerrajero | 0.8 | 13.83 | 11.06 |
| P12APC075 | m2 | Bastidor practicable lama simple de aluminio lacado (material; 14/12/2017) | 1 | 95 | 95.00 |
| P12W020 | u | Repercusion Premarco acero galvanizado adaptado | 1 | 3.97 | 3.97 |
| P13WW410 | u | Elementos de fijación a perfileria metalica, ladrillo u hormigon | 1 | 0.95 | 0.95 |
| P12W030 | u | Repercusion cerradura segun plan cierre | 1 | 0.6 | 0.60 |
| %PM0000000100 | % | Medios auxiliares | 1 % | 123.55 | 1.24 |
| %CI2 | % | Costes Indirectos | 2 % | 124.79 | 2.50 |
|  |  | Total |  |  | 127.29 |

| Medición | Uds. | Largo | Alto | Parcial |
|---|---|---|---|---|
| C.E.18 | 2 | 1.17 | 2.4 | 5.62 |
| Total |  |  |  | 5.62 |

**10.19** Ud CERRAMIENTO ALUMINIO PUERTAS/REJILLAS 577x350 CM (28/07/2010)
1 Ud × 4180.68 = 4180.68
Suministro y colocación de cerramiento formado por 4 modulos de puertas abisagradas de apertura exterior/interior y 1 moidulo fijo.dotados con rejillas de lamas superior e inferior. Dimensiones según documentación gráfica adjunta, sistema CORTIZO COR 70 o equivalente, y con premarco, compuesto por perfiles tsac de aleación de aluminio 6063 con tratamiento térmico T-5. Marco y hojas tienen una sección de 70 mm. con un espesor medio de los perfiles de aluminio de 2.0 mm. Las bisagras mecánicas de dos o tres palas soportan hasta 220 Kg. de peso máximo por hoja y 120kg en el caso de bisagras ocultas. La resistencia al impacto de cuerpo blando es de Clase 5 según norma UNE. Accesorios y herrajes de colgar con la serie suministrados por STAC Cortizo o equivalente, juntas de acristalamiento de EPDM de alta calidad suministradas, tornillería de acero inoxidable, elementos de estanqueidad, accesorios y utillajes de mecanizado homologados. Los perfiles de aluminio están provistos de rotura de puente térmico obtenida por inserción de varillas aislantes de poliamida 6.6 de 24 mm. de profundidad reforzadas con un 25 % de fibra de vidrio. Estanqueidad por un sistema de triple junta de EPDM. Incluido p.p. de accesorios, herrajes de colgar y seguridad, garras de fijación, sellado perimetral de juntas por medio de un cordón de silicona neutra y ajuste final en obra. Perfilería, juntas y herrajes con certificación de marcado CE según UNE-EN 14351-1 de obligado cumplimiento por la Comisión Europea. Elaborada en taller. Según UNE-EN 12210. Totalmente montada y probada TSAC. Acabado anodizado natural efectuado en un ciclo completo que comprende las operaciones de desengrase, lavado, oxidación anódica, coloreado y sellado. El espesor y calidad de la capa anódica está garantizada por el sello EWAA-EURAS con un valor mínimo clase 15 micras. Incluido suministro y colocación del premarco, colocación de la carpintería, ajuste final de las hojas, sellado de juntas perimetrales y.realización de pruebas de servicio. Totalmente montada y probada segun documentacion de Proyecto e instrucciones del fabricante.

| Código | Ud | Descripción | Rendimiento | Precio | Importe |
|---|---|---|---|---|---|
| O01OB130 | h | Oficial 1ª cerrajero | 4.2 | 14.96 | 62.83 |
| O01OB140 | h | Ayudante cerrajero | 4.2 | 13.83 | 58.09 |
| P_70HOCE | Ud | Perfilería COR 70 Hoja Oculta CE | 40.4 | 83.99 | 3393.20 |
| H_70HOCE | Ud | Herraje COR 70 Hoja Oculta CE | 4 | 28.45 | 113.80 |
| CH2pfx | m2 | Chapa de aluminio lacado estándar | 10.85 | 5.14 | 55.77 |
| mt12prt200cF | m² | Celosía fija (material; 28/07/2010) | 4.9 | 75.29 | 368.92 |
| P12W020 | u | Repercusion Premarco acero galvanizado adaptado | 1 | 3.97 | 3.97 |
| P13WW410 | u | Elementos de fijación a perfileria metalica, ladrillo u hormigon | 1 | 0.95 | 0.95 |
| P12W030 | u | Repercusion cerradura segun plan cierre | 1 | 0.6 | 0.60 |
| %PM0000000100 | % | Medios auxiliares | 1 % | 4058.13 | 40.58 |
| %CI2 | % | Costes Indirectos | 2 % | 4098.71 | 81.97 |
|  |  | Total |  |  | 4180.68 |

| Medición | Uds. | Parcial |
|---|---|---|
| NIVEL +9.10 |  |  |
| C.E. 25 | 1 | 1.00 |
| Total |  | 1 |

**10.20** m2 BASTIDOR FIJO DE LAMAS DE ALUMINIO (28/07/2010)
21.12 m2 × 110.66 = 2337.14
Suministro y colocación de perfiles para lama tubular 2847 CORTIZO o equivalente, realizados con perfileria tsac de aleación de aluminio 6063 y tratamiento térmico T-5. Estructura portante compuesta por perfiles de soporte tipo COR-2845 o equivalente sobre los que se fijan los perfiles de clipaje en los que se colocan las lamas, asegurando una perfecta resistencia a flexión ante la acción del viento y las sobrecargas de nieve y peso propio. Las lamas podran colocarse vertical u horizontalmente utilizando unas tapas en los extremos realizadas por corte laser y con tratamiento lacado. Acabado lacado en color, RAL a elegir por la DF, efectuado con un ciclo completo que comprende desengrase, decapado de limpieza en sosa cáustica, lavado, oxidación controlada, secado y termolacado mediante polvos de poliéster con aplicación electrostática y posterior cocción a 200 º C. La calidad de la capa de lacado está garantizada por el sello QUALICOAT estando su espesor comprendido entre 60 y 100 micras. Incluiso replanteo, presentacion y nivelacion, resolucion de las uniones del marco a los paramentos mediante diferentes chapas de aluminio plagadas segun detalles, montaje de los elementos complementarios. Realizado en taller y montado en obra con p.p.de recibido y colocacion, medios auxiliares y costes indirectos. Totalmente rematado segun detalles de Proyecto e instrucciones de la D.F..
Categorías alcanzadas en el ensayo de resistencia a la carga de viento: Ensayo realizado según norma UNE 1932: 2001 - UNE 13659:2004----- CLASE 6 (MÁX).

| Código | Ud | Descripción | Rendimiento | Precio | Importe |
|---|---|---|---|---|---|
| O01OB130 | h | Oficial 1ª cerrajero | 0.5 | 14.96 | 7.48 |
| O01OB140 | h | Ayudante cerrajero | 0.55 | 13.83 | 7.61 |
| mt12prt200cF | m² | Celosía fija | 1 | 75.29 | 75.29 |
| mt26aaa030 | Ud | Repercusión, por m² de reja, de elementos de fijación sobre obra (material; 08/07/2013) | 1 | 17.04 | 17.04 |
| %PM0000000100 | % | Medios auxiliares | 1 % | 107.42 | 1.07 |
| %CI2 | % | Costes Indirectos | 2 % | 108.49 | 2.17 |
|  |  | Total |  |  | 110.66 |

| Medición | Uds. | Largo | Alto | Parcial |
|---|---|---|---|---|
| C.E.18 | 1 | 11.8 | 0.6 | 7.08 |
|  | 5 | 1.17 | 2.4 | 14.04 |
| Total |  |  |  | 21.12 |

**10.21** m2 LUCERNARIO ALUMINIO A UN AGUA (31/03/2015)
65.84 m2 × 102.95 = 6778.23
Suministro y colocación de lucernario a 1 agua de "CORTIZO SISTEMAS" o oequivalente, construido con perfiles de aluminio anodizado natural identico al resto de las carpinterias, compuestos por módulos generales de dimensiones según documentación gráfica de proyecto, realizados con perfilería de aleación de aluminio 6063 y tratamiento térmico T-5. Estructura autoportante compuesta por montantes y travesaños tipo COR-98xx , dimensionados por cálculo estático a carga de viento, carga de nieve y peso propio, según normativa vigente y necesidades específicas de la obra. Horizontalmente el acristalamiento se realiza mediante grapas de fijación atornilladas al travesaño e insertadas en el perfil intercalario COR-9956 o equivalente del vidrio de cámara. La llaga de sellado horizontal entre los vidrios es de 22mm y evita así la acumulación de agua en el sentido de la caída. Estanqueidad óptima al usar juntas de EPDM a través de gomas seccionables o escuadra vulcanizada total. Perfiles de PVC para rotura de puente térmico de 6, 12 o 30 mm. Estanqueidad optima mediante triple barrera formada por juntas de EPDM. Posibilidad de incorporación de elementos exteriores a la fachada (lamas de protección solar, parasoles, etc.) mediante la colocación de la orza de sujeción. Acabado Superficial, a elegir por la Dirección Facultativa. Incluyendo la preparación de las bases de fijación para recibir los sistemas de anclaje del lucernario. Replanteo de los ejes primarios del entramado. Presentación y sujeción previa a la estructura del edificio de los ejes primarios del entramado. Alineación, nivelación y aplomado de los perfiles primarios. Sujeción definitiva del entramado primario. Preparación del sistema de recepción del entramado secundario. Alineación, nivelación y aplomado de los perfiles secundarios. Sujeción definitiva del entramado secundario. Colocación, montaje y ajuste del vidrio a los perfiles. Sellado final de estanqueidad. Realización de pruebas de servicio.Superficie medida según documentación gráfica de Proyecto.

| Código | Ud | Descripción | Rendimiento | Precio | Importe |
|---|---|---|---|---|---|
| O01OB130 | h | Oficial 1ª cerrajero | 0.5 | 14.96 | 7.48 |
| O01OB140 | h | Ayudante cerrajero | 0.5 | 13.83 | 6.92 |
| P_LUCER | m | Perfileria "CORTIZO SISTEMAS" para lucernarios y verandas (material; 31/03/2015) | 0.8 | 46.7 | 37.36 |
| H_LUCER | Ud | Repercusión de accesorios lucernarios, parapastas y sellado (material; 31/03/2015) | 0.8 | 35.4 | 28.32 |
| PEGVID_SIL-ES | Ud | Material pegado de vidrio silicona estructural (material; 31/03/2015) | 1 | 19.85 | 19.85 |
| %PM0000000100 | % | Medios auxiliares | 1 % | 99.93 | 1.00 |
| %CI2 | % | Costes Indirectos | 2 % | 100.93 | 2.02 |
|  |  | Total |  |  | 102.95 |

| Medición | Uds. | Largo | Ancho | Parcial |
|---|---|---|---|---|
| LUCERNARIOS |  |  |  |  |
| L.1 | 1 | 7.5 | 3.55 | 26.63 |
| L.2 | 5 | 4.45 | 1.6 | 35.60 |
| L.3 | 1 | 2.1 | 1.72 | 3.61 |
| Total |  |  |  | 65.84 |

**10.22** Ud VENTANA MOTORIZADA LUCERNARIO (22/11/2017)
5 Ud × 365.1 = 1825.50
Suministro y colocación de ventana de una hoja de 1.05x1.70 m con apertura proyectante motorizada. Formada por perfil COR-9825 y marco COR-9835 o equivalentes para lucernario, Apertura mediante actuador eléctrico con fuerza de empuje de hasta 400N y carrera ajustable hasta apertura máxima de 40º. Control de apertura mediante pulsador o remoto. Posibilidad de apertura mediante actuador manual. Construida con perfiles de aluminio anodizado natural identico al resto de las carpinterias de aleación de aluminio 6063 y tratamiento térmico T-5. Estanqueidad óptima al usar juntas de EPDM a través de gomas seccionables o escuadra vulcanizada total. Perfiles de PVC para rotura de puente térmico de 6,12 o 30 mm. Posibilidad de incorporación de elementos como lamas de protección solar, parasoles, etc.Incluso colocación, montaje y sellado final de estanqueidad, realización de pruebas de servicio.Totalmente rematada segun detalles de Proyecto e instrucciones de la DF
Sistema de apertura proyectante con hoja formada por perfil COR-9825 y marco COR-9835.

| Código | Ud | Descripción | Rendimiento | Precio | Importe |
|---|---|---|---|---|---|
| O01OB130 | h | Oficial 1ª cerrajero | 0.5 | 14.96 | 7.48 |
| O01OB140 | h | Ayudante cerrajero | 0.5 | 13.83 | 6.92 |
| P12AXCORLUC | u | Ventana de apertura proyectante COR-9825 105x170 cm (material; 12/07/2018) | 1 | 247 | 247.00 |
| P11WE160 | u | Motori ventana CORT. lucernario i/ kit de motorizado (material; 12/07/2018) | 1 | 93 | 93.00 |
| %PM0000000100 | % | Medios auxiliares | 1 % | 354.40 | 3.54 |
| %CI2 | % | Costes Indirectos | 2 % | 357.94 | 7.16 |
|  |  | Total |  |  | 365.1 |

| Medición | Uds. | Parcial |
|---|---|---|
| L.2 | 5 | 5.00 |
| Total |  | 5 |

**10.23** m2 PETO CHAPON ACERO 12 mm. PASAMANOS TUBO 30 mm (01/01/2010)
132.4 m2 × 52.66 = 6972.18
Suministro y colocación de chapón de acero acabado pavonado o pintado al oxido de 1,2 cm de espesor, en formación de barandillas de escaleras, anclado a las zancas de hormigón. incluso p.p. de corte, encuentro, elaboración, montaje, fijacion, piezas especiales, pintura de proteccion y acabado. Realizado en taller y montado en obra con p.p. de ayudas y medios auxiliares. Totalmente rematado segun detalles de Proyecto e instrucciones de la D.F.

| Código | Ud | Descripción | Rendimiento | Precio | Importe |
|---|---|---|---|---|---|
| O01OB130 | h | Oficial 1ª cerrajero | 0.5 | 14.96 | 7.48 |
| O01OB140 | h | Ayudante cerrajero | 0.5 | 13.83 | 6.92 |
| O01OB230 | h | Oficial 1ª pintura | 0.35 | 14.79 | 5.18 |
| P13TC390 | m2 | Chapon acero pavonado o pintado oxido e=12 mm (material; 13/12/2017) | 1.2 | 12 | 14.40 |
| P13TT220 | m | Tubo redondo D=30 e=1,5 mm (material; 13/12/2017) | 0.7 | 1.2 | 0.84 |
| P12WW410 | m2 | Material vario sujeccion y montaje | 0.2 | 25 | 5.00 |
| P25OU060 | l | Minio de plomo marino (material; 15/03/2016) | 0.35 | 10.05 | 3.52 |
| P25RO060 | l | Esmalte brillo exterior base disolvente (material; 01/01/2010) | 0.7 | 11.11 | 7.78 |
| %PM0000000100 | % | Medios auxiliares | 1 % | 51.12 | 0.51 |
| %CI2 | % | Costes Indirectos | 2 % | 51.63 | 1.03 |
|  |  | Total |  |  | 52.66 |

| Medición | Uds. | Largo | Alto | Parcial |
|---|---|---|---|---|
| ESCALERAS INTERIORES | 1 | 9.25 | 1.6 | 14.80 |
|  | 1 | 8.7 | 1.6 | 13.92 |
|  | 1 | 7.5 | 2.2 | 16.50 |
|  | 3 | 1.6 | 2.2 | 10.56 |
|  | 2 | 3.85 | 1.6 | 12.32 |
|  | 2 | 4.3 | 1.6 | 13.76 |
|  | 2 | 4.2 | 1.6 | 13.44 |
|  | 2 | 3.6 | 1.6 | 11.52 |
|  | 2 | 1.55 | 1.65 | 5.12 |
|  | 4 | 3.1 | 1.65 | 20.46 |
| Total |  |  |  | 132.4 |

**10.24** m PETO EXTERIOR PLETINAS ACERO (01/01/2010)
59.65 m × 108.15 = 6451.15
Suministro y colocacion de barandilla en acero macizo laminado en caliente formada por pletinas de 50x15 mm y elementos para anclaje a forjados, incluso p.p. de corte, encuentro, elaboración, montaje, fijacion, piezas especiales, pintura de proteccion y acabado. Realizado en taller y montado en obra con p.p. de ayudas y medios auxiliares. Totalmente rematado segun detalles de Proyecto e instrucciones de la D.F.

| Código | Ud | Descripción | Rendimiento | Precio | Importe |
|---|---|---|---|---|---|
| O01OB130 | h | Oficial 1ª cerrajero | 0.3 | 14.96 | 4.49 |
| O01OB140 | h | Ayudante cerrajero | 0.3 | 13.83 | 4.15 |
| O01OB230 | h | Oficial 1ª pintura | 0.3 | 14.79 | 4.44 |
| P13TP160 | m | Pletina calibrada acero 50.15 (material; 21/04/2018) | 36 | 2.1 | 75.60 |
| P12WW410 | m2 | Material vario sujeccion y montaje | 0.2 | 25 | 5.00 |
| P25OU060 | l | Minio de plomo marino | 0.35 | 10.05 | 3.52 |
| P25RO060 | l | Esmalte brillo exterior base disolvente | 0.7 | 11.11 | 7.78 |
| %PM0000000100 | % | Medios auxiliares | 1 % | 104.98 | 1.05 |
| %CI2 | % | Costes Indirectos | 2 % | 106.03 | 2.12 |
|  |  | Total |  |  | 108.15 |

| Medición | Uds. | Largo | Parcial |
|---|---|---|---|
| PASARELA | 1 | 59.65 | 59.65 |
| Total |  |  | 59.65 |

**10.25** m PASAMANOS TUBO REDONDO 30 mm INT/EXT. (01/01/2010)
380.25 m × 11.26 = 4281.62
Pasamanos de escalera realizado mediante tubo de acero de 30mm. de diámetro acabado pavonado o pintado al oxido. Instalado con p.p. de, curvas, cortes y tapas finales, elaboración, montaje, fijacion soldada o anclada segun el caso y piezas especiales, florones de remate, etc., pintura de proteccion y acabado. Realizado en taller y montado en obra con p.p. de ayudas y medios auxiliares. Totalmente rematado segun detalles de Proyecto e instrucciones de la D.F.

| Código | Ud | Descripción | Rendimiento | Precio | Importe |
|---|---|---|---|---|---|
| O01OB130 | h | Oficial 1ª cerrajero | 0.2 | 14.96 | 2.99 |
| O01OB140 | h | Ayudante cerrajero | 0.2 | 13.83 | 2.77 |
| O01OB230 | h | Oficial 1ª pintura | 0.12 | 14.79 | 1.77 |
| P13TT220 | m | Tubo redondo D=30 e=1,5 mm | 1.05 | 1.2 | 1.26 |
| P12WW410 | m2 | Material vario sujeccion y montaje | 0.05 | 25 | 1.25 |
| P25OU060 | l | Minio de plomo marino | 0.05 | 10.05 | 0.50 |
| P25RO060 | l | Esmalte brillo exterior base disolvente | 0.035 | 11.11 | 0.39 |
| %PM0000000100 | % | Medios auxiliares | 1 % | 10.93 | 0.11 |
| %CI2 | % | Costes Indirectos | 2 % | 11.04 | 0.22 |
|  |  | Total |  |  | 11.26 |

| Medición | Uds. | Largo | Parcial |
|---|---|---|---|
| ESCALERAS INTERIORES | 2 | 11 | 22.00 |
|  | 2 | 10.5 | 21.00 |
|  | 1 | 7.8 | 7.80 |
|  | 3 | 1.8 | 5.40 |
|  | 4 | 5.75 | 23.00 |
|  | 4 | 5.8 | 23.20 |
|  | 4 | 4.1 | 16.40 |
|  | 4 | 5.4 | 21.60 |
|  | 2 | 1.65 | 3.30 |
|  | 4 | 3.2 | 12.80 |
|  | 4 | 6.1 | 24.40 |
| ESCALERAS EXTERIORES | 1 | 13.5 | 13.50 |
|  | 6 | 3.1 | 18.60 |
|  | 4 | 1.25 | 5.00 |
|  | 2 | 2.2 | 4.40 |
| RAMPAS | 2 | 19 | 38.00 |
|  | 2 | 23.9 | 47.80 |
| PASARELA | 1 | 59.25 | 59.25 |
| ZONA EXTERIOR SIMULACION | 1 | 12.8 | 12.80 |
| Total |  |  | 380.25 |

**10.26** m ESCALERA VERTICAL MANTENIMIENTO (01/01/2010)
6.1 m × 114.25 = 696.93
Escalera vertical para mantenimiento construida en acero laminado S 275JR galvanizado. Conformada por bastidor de tubo de acero laminado en frio galvanizado, pates de 40x40x2 mm de seccion y 70 cm de ancho útil, y aro de proteccion de pletina 50.3 mm. Realizada en taller y montada en obra. Con p.p. de piezas de anclaje formado con pletinas 40x6 mm con identico acabado, placas, piezas especiales, sujeccion, ayudas de albañileria y medios auxiliares. Totalmente instalada segun instrucciones de la DF y detalles de Proyecto.

| Código | Ud | Descripción | Rendimiento | Precio | Importe |
|---|---|---|---|---|---|
| O01OB130 | h | Oficial 1ª cerrajero | 0.5 | 14.96 | 7.48 |
| O01OB140 | h | Ayudante cerrajero | 0.5 | 13.83 | 6.92 |
| P13EV035 | m | Escalera metálica 70 cm ancho (material; 28/06/2018) | 1 | 83 | 83.00 |
| P01DW090 | Ud | Pequeño material | 10 | 1.35 | 13.50 |
| %PM0000000100 | % | Medios auxiliares | 1 % | 110.90 | 1.11 |
| %CI2 | % | Costes Indirectos | 2 % | 112.01 | 2.24 |
|  |  | Total |  |  | 114.25 |

Claves: soporte, planta, módulo, peldaño, estándar, fuego, máximo, auxiliar, perfil, lámina, zanca, conformado, frío, emergencia, recta, escalera, acero, medio, albañil, ayuda, montaje, taller, resistencia, oxidación, imprimación, perímetro, tubo, barandilla, chapa, estructura

| Medición | Uds. | Largo | Parcial |
|---|---|---|---|
| +13.50/+17.52 | 1 | 4.6 | 4.60 |
| NUCLEO B | 1 | 1.5 | 1.50 |
| Total |  |  | 6.1 |

**10.27** m CELOSIA TUBO EXTERIOR (01/01/2010)
37.85 m × 272.6 = 10317.91
Suministro y colocacion de tubo estructural 70.200 mm para formacion de celosia exterior de 2,50 m de altura y 7 tubos por metro lineal colocados de forma alterna, con p.p. de corte, elaboración, placas y elementos de fijacion y montaje completo. Incluida pintura de proteccion y dos manos de acabado en esmalte para exterior. Realizado en taller y montado en obra con p.p. de ayudas y medios auxiliares. Totalmente rematado segun detalles de Proyecto e instrucciones de la D.F.

| Código | Ud | Descripción | Rendimiento | Precio | Importe |
|---|---|---|---|---|---|
| O01OB130 | h | Oficial 1ª cerrajero | 0.95 | 14.96 | 14.21 |
| O01OB140 | h | Ayudante cerrajero | 0.95 | 13.83 | 13.14 |
| O01OB230 | h | Oficial 1ª pintura | 0.4 | 14.79 | 5.92 |
| P03ALT190 | m | Tubo estructural rectangular 200.70 mm (material; 02/01/2018) | 17.5 | 12.4 | 217.00 |
| P12WW410 | m2 | Material vario sujeccion y montaje | 0.35 | 25 | 8.75 |
| P25OU060 | l | Minio de plomo marino | 0.4 | 10.05 | 4.02 |
| P25RO060 | l | Esmalte brillo exterior base disolvente | 0.14 | 11.11 | 1.56 |
| %PM0000000100 | % | Medios auxiliares | 1 % | 264.60 | 2.65 |
| %CI2 | % | Costes Indirectos | 2 % | 267.25 | 5.35 |
|  |  | Total |  |  | 272.6 |

| Medición | Uds. | Largo | Parcial |
|---|---|---|---|
| CALLE TERMINILLO | 1 | 27.5 | 27.50 |
| FACHADA SUR | 1 | 10.35 | 10.35 |
| Total |  |  | 37.85 |

## 11 CARPINTERIA INTERIOR (01/01/2010)
Importe: 135431.1

**11.01** m2 PUERTA MADERA 1 HOJA +FIJO SUPERIOR CIEGO (22/11/2017)
68.12 m2 × 191.84 = 13068.14
Suministro y colocación de puerta de paso de una hoja ciega con paño fijo superior, lisa de 40 mm de espesor compuestos por dos tableros fenolicos de alta densidad y 3 mm de espesor en todas las caras vistas y en color y textura a definir por la DF, formando sandwich de 34 mm relleno de poliestireno expandido rigido prensado y encolado. Con zocalo de refuerzo y proteccion en chapa de acero inoxidable por ambas caras de 30 cm de altura. Montada sobre precerco de pino de 30 mm y ancho adaptado al grosor del tabique, cerco de 25 mm de grosor y ancho adaptado, y tapajuntas de 70x15 mm por ambas caras acabado fenolico igual al de las hojas y enrrasads con el acabado de los paramento separado por sluter de junta y galce perimetral de caucho. Equipada con doble manilla antienganche y escudo cuadrado, ambos de acero inoxidable, cerradura con llave maestra segun plan de maestreado en centros docentes y 4 pernios de acero inox mate. Incluso montante superior de 40 mm de espesor e identica composicion que la hoja colocado enrrasado con esta ultima. Medida la unidad instalada y rematada con p. p. de ayudas, medios auxiliares y costes indiirectos, según detalles de Proyecto e instrucciones de la DF.

| Código | Ud | Descripción | Rendimiento | Precio | Importe |
|---|---|---|---|---|---|
| O01OB150 | h | Oficial 1ª carpintero | 0.35 | 15.92 | 5.57 |
| O01OB160 | h | Ayudante carpintero | 0.35 | 14.01 | 4.90 |
| P11PP11 | m | Precerco de pino grosor adaptado (material; 21/04/2018) | 2.5 | 3.5 | 8.75 |
| P11L25FEN1 | m2 | Hueco completo 1 hoja+fijo laminado fenolico (material; 21/04/2018) | 1 | 135 | 135.00 |
| P11RW140 | Ud | Juego herrajes de colgar y seguridad puerta 1 H (material; 21/04/2018) | 0.45 | 54 | 24.30 |
| P12V130 | m2 | Zocalo chapa acero inox 1 mm (material; 11/07/2018) | 0.22 | 35 | 7.70 |
| %PM0000000100 | % | Medios auxiliares | 1 % | 186.22 | 1.86 |
| %CI2 | % | Costes Indirectos | 2 % | 188.08 | 3.76 |
|  |  | Total |  |  | 191.84 |

| Medición | Uds. | Largo | Alto | Parcial |
|---|---|---|---|---|
| PI4 |  |  |  |  |
| NIVEL +9.10 | 7 | 0.92 | 2.6 | 16.74 |
| NIVEL +13.50 | 9 | 0.82 | 2.6 | 19.19 |
| NIVEL +17.52 | 7 | 0.92 | 2.6 | 16.74 |
| PI5 |  |  |  |  |
| NIVEL +9.10 | 4 | 0.92 | 2.8 | 10.30 |
| NIVEL +13.50 | 2 | 0.92 | 2.8 | 5.15 |
| Total |  |  |  | 68.12 |

**11.02** m2 PUERTA MADERA 2 HOJAS DESIGUALES+FIJO SUPERIOR. CRISTAL (02/01/2016)
126.56 m2 × 234.84 = 29721.35
Suministro y colocación de puerta de paso de dos hojas desiguales, una de ellas acristalada, y fijo superior acristalado, La hoja ciega ompuesta por dos tableros fenolicos de alta densidad y 3 mm de espesor en todas las caras vistas y en color y textura a definir por la DF, formando sandwich de 34 mm relleno de poliestireno expandido rigido prensado y encolado, y con zocalo de refuerzo y proteccion en chapa de acero inoxidable por ambas caras de 30 cm de altura. La hoja y el montante acristalados con vidrio de seguridad 3+3 mm con butiral trasparente colocado con bastidor para ajunquillado por una cara . Montada sobre precerco de pino de 30 mm y ancho adaptado al grosor del tabique, cerco de 25 mm de grosor y ancho adaptado, y tapajuntas de 70x15 mm por ambas caras acabado fenolico igual al de las hojas y enrrasads con el acabado de los paramento separado por sluter de junta y galce perimetral de caucho, Equipada con doble manilla antienganche y escudo cuadrado, ambos de acero inoxidable, cerradura con llave maestra segun plan de maestreado en centros docentes y doble falleba encastrada en el canto de la hoja menor, 4 pernios de acero inox mate por hoja. Medida la unidad instalada y rematada con p. p. de ayudas, medios auxiliares y costes indiirectos, según detalles de Proyecto e instrucciones de la DF.

| Código | Ud | Descripción | Rendimiento | Precio | Importe |
|---|---|---|---|---|---|
| O01OB150 | h | Oficial 1ª carpintero | 0.55 | 15.92 | 8.76 |
| O01OB160 | h | Ayudante carpintero | 0.55 | 14.01 | 7.71 |
| P11PP11 | m | Precerco de pino grosor adaptado | 1.85 | 3.5 | 6.48 |
| P1125FEN21 | m2 | Hueco completo 2 hojas des+fijo laminado fenolico (material; 21/04/2018) | 1 | 166 | 166.00 |
| P11RW150 | Ud | Juego herrajes de colgar y seguridad puerta 2 H (material; 21/04/2018) | 0.3 | 72 | 21.60 |
| P14DUI070 | m2 | Vidrio seguridad PVB incoloro 3+3 (material; 02/01/2016) | 0.3 | 28.85 | 8.66 |
| P12V130 | m2 | Zocalo chapa acero inox 1 mm | 0.25 | 35 | 8.75 |
| %PM0000000100 | % | Medios auxiliares | 1 % | 227.96 | 2.28 |
| %CI2 | % | Costes Indirectos | 2 % | 230.24 | 4.60 |
|  |  | Total |  |  | 234.84 |

| Medición | Uds. | Largo | Alto | Parcial |
|---|---|---|---|---|
| PI1 |  |  |  |  |
| NIVEL +13.50 | 10 | 1.4 | 2.6 | 36.40 |
| NIVEL +17.52 | 14 | 1.4 | 2.6 | 50.96 |
| PI11 |  |  |  |  |
| NIVEL +9.10 | 10 | 1.4 | 2.8 | 39.20 |
| Total |  |  |  | 126.56 |

**11.03** m2 PUERTA MADERA 2 HOJAS MIRILLA + FIJO SUPERIOR CIEGO (02/01/2016)
27.2 m2 × 239.88 = 6524.74
Suministro y colocación de puerta de paso de dos hojas iguales con mirilla acristalada y fijo superior ciego, Toda ella ompuesta por dos tableros fenolicos de alta densidad y 3 mm de espesor en todas las caras vistas y en color y textura a definir por la DF, formando sandwich de 34 mm relleno de poliestireno expandido rigido prensado y encolado. Con zocalo de refuerzo y proteccion de chapa de acero inoxidable por ambas caras de 30 cm de altura. Montada sobre precerco de pino de 30 mm y ancho adaptado al grosor del tabique, cerco de 25 mm de grosor y ancho adaptado, y tapajuntas de 70x15 mm colocado por ambas caras acabado fenolico igual al de las hojas, enrrasados con el acabado de los paramento y separado por sluter de junta. con galce perimetral de caucho, Equipada con doble manilla antienganche y escudo cuadrado, ambos de acero inoxidable, cerradura con llave maestra segun plan de maestreado en centros docentes y doble falleba encastrada en el canto de la hoja secundaria, 4 pernios de acero inox mate por hoja. Incluso vidrio de seguridad simple 3+3 mm con butiral incoloro para las mirillas y montante superior de 40 mm de espesor e identica composicion que las hojas colocado enrrasado con estas. Medida la unidad instalada y rematada con p. p. de ayudas, medios auxiliares y costes indiirectos, según detalles de Proyecto e instrucciones de la DF.

| Código | Ud | Descripción | Rendimiento | Precio | Importe |
|---|---|---|---|---|---|
| O01OB150 | h | Oficial 1ª carpintero | 0.6 | 15.92 | 9.55 |
| O01OB160 | h | Ayudante carpintero | 0.6 | 14.01 | 8.41 |
| P11PP11 | m | Precerco de pino grosor adaptado | 1.4 | 3.5 | 4.90 |
| P11L25FEN2 | m2 | Hueco completo 2 hojas+fijo laminado fenolico (material; 02/01/2018) | 1 | 185 | 185.00 |
| P14DUI070 | m2 | Vidrio seguridad PVB incoloro 3+3 | 0.1 | 28.85 | 2.89 |
| P11RW150 | Ud | Juego herrajes de colgar y seguridad puerta 2 H | 0.2 | 72 | 14.40 |
| P12V130 | m2 | Zocalo chapa acero inox 1 mm | 0.22 | 35 | 7.70 |
| %PM0000000100 | % | Medios auxiliares | 1 % | 232.85 | 2.33 |
| %CI2 | % | Costes Indirectos | 2 % | 235.18 | 4.70 |
|  |  | Total |  |  | 239.88 |

| Medición | Uds. | Largo | Alto | Parcial |
|---|---|---|---|---|
| PI6 |  |  |  |  |
| NIVEL +9.10 | 1 | 2 | 2.8 | 5.60 |
| NIVEL +13.50 | 2 | 2 | 2.8 | 11.20 |
| NIVEL +17.52 | 2 | 2 | 2.6 | 10.40 |
| Total |  |  |  | 27.2 |

**11.04** m2 PUERTA MADERA 2 HOJAS DESIGUALES+FIJO SUPERIOR CIEGO (22/11/2017)
7 m2 × 225.38 = 1577.66
Suministro y colocación de puerta de paso de dos hojas desiguales y fijo superior todo ciego, liso, de 40 mm de espesor compuestas por dos tableros fenolicos de alta densidad y 3 mm de espesor en todas las caras vistas y en color y textura a definir por la DF, formando sandwich de 34 mm relleno de poliestireno expandido rigido prensado y encolado. Con zocalo de refuerzo y proteccion en chapa de acero inoxidable por ambas caras de 30 cm de altura. Montada sobre precerco de pino de 30 mm y ancho adaptado al grosor del tabique, cerco de 25 mm de grosor y ancho adaptado, y tapajuntas de 70x15 mm por ambas caras acabado fenolico igual al de las hojas y enrrasados con el acabado de los paramentos separado por sluter de junta y galce perimetral de caucho, Equipada con doble manilla antienganche y escudo cuadrado, ambos de acero inoxidable, cerradura con llave maestra segun plan de maestreado en centros docentes y doble falleba encastrada en el canto de la hoja menor, 4 pernios de acero inox mate por hoja. Incluso montante superior de 40 mm de espesor e identica composicion que las hojas colocado enrrasado con estas. Medida la unidad instalada y rematada con p. p. de ayudas, medios auxiliares y costes indiirectos, según detalles de Proyecto e instrucciones de la DF.

| Código | Ud | Descripción | Rendimiento | Precio | Importe |
|---|---|---|---|---|---|
| O01OB150 | h | Oficial 1ª carpintero | 0.55 | 15.92 | 8.76 |
| O01OB160 | h | Ayudante carpintero | 0.55 | 14.01 | 7.71 |
| P11PP11 | m | Precerco de pino grosor adaptado | 2 | 3.5 | 7.00 |
| P1125FEN21 | m2 | Hueco completo 2 hojas des+fijo laminado fenolico | 1 | 166 | 166.00 |
| P11RW150 | Ud | Juego herrajes de colgar y seguridad puerta 2 H | 0.3 | 72 | 21.60 |
| P12V130 | m2 | Zocalo chapa acero inox 1 mm | 0.22 | 35 | 7.70 |
| %PM0000000100 | % | Medios auxiliares | 1 % | 218.77 | 2.19 |
| %CI2 | % | Costes Indirectos | 2 % | 220.96 | 4.42 |
|  |  | Total |  |  | 225.38 |

| Medición | Uds. | Largo | Alto | Parcial |
|---|---|---|---|---|
| PI9 |  |  |  |  |
| NIVEL +9.10 | 2 | 1.25 | 2.8 | 7.00 |
| Total |  |  |  | 7 |

**11.05** m2 PUERTA CORAFUEGOS EI-60-C5 1 HOJA MIRILL+FIJO SUPERIOR FENOL. (02/01/2016)
17.82 m2 × 309.94 = 5523.13
Suministro y colocacion de puerta metálica cortafuegos de una hoja homologada EI2-60-C5, tipo Hörmann o equivalente, con paño ciego fijo superior, formada por marco en chapa de acero galvanizado de 1,5 mm de espesor, junta intumescente alrededor del marco, hoja de puerta y paño fijo construidos con 2 bandejas de chapa de acero galvanizado de 0,6 mm de espesor y cámara intermedia rellena de material aislante ignífugo, tipo panel lana de roca de 55 mm de espesor (160 kg/m2) o equivalente. Con acabado en panel fenolico para todo el conjunto de hoja, motante y tapajuntas dispuestos en posicion enrrasada con el acabado de los paramento por sluter de junta. Zocalo de refuerzo y proteccion en chapa de acero inoxidable de 30 cm de altura por las dos caras y resto de elementos metalicos vistos con pintura en color a elegir por la D.F. Con mirilla incorporada con vidrio intumescente de 26 mm de espesor. Equipada con doble manilla antienganche adaptada para barra antipanico (no incluida) con escudo cuadrado, ambos de acero inoxidable; con llave maestra segun plan de maestreado en centros docentes, bisagras de presion regulable con marcado CE y DdP (Declaración de prestaciones) según Reglamento (UE) 305/2011. Conjunto de puerta conforme a UNE-EN 1634-1 y UNE-EN 13501-2 y CTE DB SI, incluso ajuste y fijación en obra, p.p. de ayudas, medios auxiliares y costes indirectos. Totalmente rematada segun detalles de Proyecto e instrucciones de la DF.

| Código | Ud | Descripción | Rendimiento | Precio | Importe |
|---|---|---|---|---|---|
| O01OB130 | h | Oficial 1ª cerrajero | 0.4 | 14.96 | 5.98 |
| O01OB140 | h | Ayudante cerrajero | 0.4 | 13.83 | 5.53 |
| P23PSU185 | m2 | Puerta EI-60-C5 1 hoja + fijo superior tipo Hörmann (material; 14/12/2017) | 1 | 104.2 | 104.20 |
| P23PSO065 | m2 | Panel fijo resistente al fuego EI-60 (material; 01/04/2018) | 0.2 | 43 | 8.60 |
| P23VV030 | m2 | Vidrio laminado intumescente e=26 mm (material; 02/01/2016) | 0.1 | 1607.24 | 160.72 |
| P12V130 | m2 | Zocalo chapa acero inox 1 mm | 0.22 | 35 | 7.70 |
| P23VV040 | Ud | Pequeño material para instal.v. e=26 mm (material; 02/01/2016) | 0.1 | 81.21 | 8.12 |
| %PM0000000100 | % | Medios auxiliares | 1 % | 300.85 | 3.01 |
| %CI2 | % | Costes Indirectos | 2 % | 303.86 | 6.08 |
|  |  | Total |  |  | 309.94 |

| Medición | Uds. | Largo | Alto | Parcial |
|---|---|---|---|---|
| PI2 |  |  |  |  |
| NIVEL +13.50 | 1 | 1.1 | 2.6 | 2.86 |
| NIVEL +17.52 | 1 | 1.1 | 2.6 | 2.86 |
| PI3 |  |  |  |  |
| NIVEL +9.10 | 2 | 1.1 | 2.8 | 6.16 |
| NIVEL +13.50 | 1 | 1.1 | 2.8 | 3.08 |
| NIVEL +17.52 | 1 | 1.1 | 2.6 | 2.86 |
| Total |  |  |  | 17.82 |

**11.06** m2 PUERTA CORAFUEGOS EI-45-C5 1 HOJA+FIJO FENOL. (22/11/2017)
58.52 m2 × 133.3 = 7800.72
Suministro y colocacion de puerta metálica cortafuegos de una hoja homologada EI2-45-C5, tipo Hörmann o equivalente, con paño ciego fijo superior, formada por marco en chapa de acero galvanizado de 1,5 mm de espesor, junta intumescente alrededor del marco, hoja de puerta y paño fijo construidos con 2 bandejas de chapa de acero galvanizado de 0,6 mm de espesor y cámara intermedia rellena de material aislante ignífugo, tipo panel lana de roca de 55 mm de espesor (160 kg/m2) o equivalente. Con acabado en panel fenolico para todo el conjunto de hoja, motante y tapajuntas dispuestos en posicion enrrasada con el acabado de los paramentos conectado mediante sluter de junta. Zocalo de refuerzo y proteccion en chapa de acero inoxidable de 30 cm de altura por las dos caras y resto de elementos metalicos vistos con pintura en color a elegir por la D.F. Equipada con doble manilla antienganche con escudo cuadrado, ambos de acero inoxidable;con llave maestra segun plan de maestreado en centros docentes, bisagras de presion regulable con marcado CE y DdP (Declaración de prestaciones) según Reglamento (UE) 305/2011. Conjunto de puerta conforme a UNE-EN 1634-1 y UNE-EN 13501-2 y CTE DB SI, incluso ajuste y fijación en obra, p.p. de ayudas, medios auxiliares y costes indirectos. Totalmente rematada segun detalles de Proyecto e instrucciones de la DF.

| Código | Ud | Descripción | Rendimiento | Precio | Importe |
|---|---|---|---|---|---|
| O01OB130 | h | Oficial 1ª cerrajero | 0.5 | 14.96 | 7.48 |
| O01OB140 | h | Ayudante cerrajero | 0.5 | 13.83 | 6.92 |
| P23PSU190 | m2 | Puerta EI2-45-C5 1 hoja + fijo superior tipo Hörmann (material; 02/01/2018) | 1 | 97.3 | 97.30 |
| P23PSO070 | m2 | Panel fijo resistente al fuego EI-45 (material; 01/04/2018) | 0.25 | 40 | 10.00 |
| P12V130 | m2 | Zocalo chapa acero inox 1 mm | 0.22 | 35 | 7.70 |
| %PM0000000100 | % | Medios auxiliares | 1 % | 129.40 | 1.29 |
| %CI2 | % | Costes Indirectos | 2 % | 130.69 | 2.61 |
|  |  | Total |  |  | 133.3 |

| Medición | Uds. | Largo | Alto | Parcial |
|---|---|---|---|---|
| PI13 |  |  |  |  |
| NIVEL +9.10 | 9 | 1.1 | 2.8 | 27.72 |
| NIVEL +13.50 | 8 | 1.1 | 2.8 | 24.64 |
| NIVEL +17.52 | 2 | 1.1 | 2.8 | 6.16 |
| Total |  |  |  | 58.52 |

**11.07** m2 PUERTA CORTAFUEGOS EI-45-C5 2 HOJAS+FIJO FENOL. (22/11/2017)
22.4 m2 × 132.69 = 2972.26
Suministro y colocacion de puerta metálica cortafuegos de dos hojas iguales homologada EI2-45-C5, tipo Hörmann o equivalente, con paño ciego fijo superior, formada por marco en chapa de acero galvanizado de 1,5 mm de espesor, junta intumescente alrededor del marco, hojas de puertas y paño fijo construidos con 2 bandejas de chapa de acero galvanizado de 0,6 mm de espesor y cámara intermedia rellena de material aislante ignífugo, tipo panel lana de roca de 55 mm de espesor (160 kg/m2) o equivalente. Con acabado en panel fenolico para todo el conjunto de hojas, motante y tapajuntas dispuestos en posicion enrrasada con el acabado de los paramento por sluter de junta. Zocalo de refuerzo y proteccion en chapa de acero inoxidable de 30 cm de altura para ambas hojas por las dos caras y resto de elementos metalicos vistos con pintura en color a elegir por la D.F. Equipada con doble manilla antienganche con escudo cuadrado, ambos de acero inoxidable; con llave maestra segun plan de maestreado en centros docentes, bisagras de presion regulable y doble falleba anclada al canto de la hoja auxiliar, bisagras de presion regulable con marcado CE y DdP (Declaración de prestaciones) según Reglamento (UE) 305/2011. Conjunto de puerta conforme a UNE-EN 1634-1 y UNE-EN 13501-2 y CTE DB SI, incluso ajuste y fijación en obra, p.p. de ayudas, medios auxiliares y costes indirectos. Totalmente rematada segun detalles de Proyecto e instrucciones de la DF.

| Código | Ud | Descripción | Rendimiento | Precio | Importe |
|---|---|---|---|---|---|
| O01OB130 | h | Oficial 1ª cerrajero | 0.5 | 14.96 | 7.48 |
| O01OB140 | h | Ayudante cerrajero | 0.5 | 13.83 | 6.92 |
| P23PSO055 | m2 | Puerta EI2-45-C5 2 hojas+Fijo tipo Hörmann (material; 02/01/2018) | 1 | 96.7 | 96.70 |
| P23PSO070 | m2 | Panel fijo resistente al fuego EI-45 | 0.25 | 40 | 10.00 |
| P12V130 | m2 | Zocalo chapa acero inox 1 mm | 0.22 | 35 | 7.70 |
| %PM0000000100 | % | Medios auxiliares | 1 % | 128.80 | 1.29 |
| %CI2 | % | Costes Indirectos | 2 % | 130.09 | 2.60 |
|  |  | Total |  |  | 132.69 |

| Medición | Uds. | Largo | Alto | Parcial |
|---|---|---|---|---|
| PI10 |  |  |  |  |
| NIVEL +9.10 | 4 | 2 | 2.8 | 22.40 |
| Total |  |  |  | 22.4 |

**11.08** m2 PUERTA CORTAFUEGOS EI-45-C5 2 HOJAS DESIGUALES+FIJO FENOL. (22/11/2017)
36.26 m2 × 135.11 = 4899.09
Suministro y colocacion de puerta metálica cortafuegos de dos hojas desiiguales homologada EI2-45-C5, tipo Hörmann o equivalente, con paño ciego fijo superior, formada por marco en chapa de acero galvanizado de 1,5 mm de espesor, junta intumescente alrededor del marco, hojas de puertas y paño fijo construidos con 2 bandejas de chapa de acero galvanizado de 0,6 mm de espesor y cámara intermedia rellena de material aislante ignífugo, tipo panel lana de roca de 55 mm de espesor (160 kg/m2) o equivalente. Con acabado en panel fenolico para todo el conjunto de hojas, motante y tapajuntas dispuestos en posicion enrrasada con el acabado de los paramento por sluter de junta. Zocalo de refuerzo y proteccion en chapa de acero inoxidable de 30 cm de altura para ambas hojas por las dos caras y resto de elementos metalicos vistos con pintura en color a elegir por la D.F. Equipada con doble manilla antienganche con escudo cuadrado, ambos de acero inoxidable; con llave maestra segun plan de maestreado en centros docentes, bisagras de presion regulable y doble falleba anclada al canto de la hoja auxiliar, bisagras de presion regulable con marcado CE y DdP (Declaración de prestaciones) según Reglamento (UE) 305/2011. Conjunto de puerta conforme a UNE-EN 1634-1 y UNE-EN 13501-2 y CTE DB SI, incluso ajuste y fijación en obra, p.p. de ayudas, medios auxiliares y costes indirectos. Totalmente rematada segun detalles de Proyecto e instrucciones de la DF.

| Código | Ud | Descripción | Rendimiento | Precio | Importe |
|---|---|---|---|---|---|
| O01OB130 | h | Oficial 1ª cerrajero | 0.5 | 14.96 | 7.48 |
| O01OB140 | h | Ayudante cerrajero | 0.5 | 13.83 | 6.92 |
| P23PSD035 | m2 | Puerta EI2-45-C5 2 hojas desiguales+Fijo tipo Hörmann (material; 02/01/2018) | 1 | 100.25 | 100.25 |
| P23PSO070 | m2 | Panel fijo resistente al fuego EI-45 | 0.22 | 40 | 8.80 |
| P12V130 | m2 | Zocalo chapa acero inox 1 mm | 0.22 | 35 | 7.70 |
| %PM0000000100 | % | Medios auxiliares | 1 % | 131.15 | 1.31 |
| %CI2 | % | Costes Indirectos | 2 % | 132.46 | 2.65 |
|  |  | Total |  |  | 135.11 |

| Medición | Uds. | Largo | Alto | Parcial |
|---|---|---|---|---|
| PI14 |  |  |  |  |
| NIVEL +13.50 | 4 | 1.4 | 2.6 | 14.56 |
| NIVEL +17.52 | 2 | 1.4 | 2.6 | 7.28 |
| PI15 |  |  |  |  |
| NIVEL +9.10 | 1 | 1.4 | 2.8 | 3.92 |
| P16 |  |  |  |  |
| NIVEL +9.10 | 3 | 1.25 | 2.8 | 10.50 |
| Total |  |  |  | 36.26 |

**11.09** m2 PUERTA CORTAFUEGOS EI-45-C5 2 H. MIRILL+ FIJOS SUPER Y LATERAL (02/01/2016)
30.47 m2 × 240.82 = 7337.79
Suministro y colocacion de puerta metálica cortafuegos de dos hojas iguales homologada EI2-45-C5, tipo Hörmann o equivalente, con paño ciego fijo superior y laterales, formada por marco en chapa de acero galvanizado de 1,5 mm de espesor, junta intumescente alrededor del marco, hojas de puertas y paños fijos construidos por 2 bandejas de chapa de acero galvanizado de 0,6 mm de espesor y cámara intermedia rellena de material aislante ignífugo, tipo panel lana de roca de 55 mm de espesor (160 kg/m2) o equivalente. Con acabado en panel fenolico para todo el conjunto de hojas, motante y tapajuntas, dispuestos en posicion enrrasada con el acabado de los paramento por sluter de junta. Zocalo de refuerzo y proteccion en chapa de acero inoxidable de 30 cm de altura para ambas hojas por las dos caras y resto de elementos metalicos vistos con pintura en color a elegir por la D.F. Con mirilla incorporada a cada hoja cerrada con vidrio intumescente de 17 mm de espesor. Equipada con doble manilla antienganche con escudo cuadrado, ambos de acero inoxidable; con llave maestra segun plan de maestreado en centros docentes, bisagras de presion regulable y doble falleba anclada al canto de la hoja auxiliar, bisagras de presion regulable con marcado CE y DdP (Declaración de prestaciones) según Reglamento (UE) 305/2011. Conjunto de puerta conforme a UNE-EN 1634-1 y UNE-EN 13501-2 y CTE DB SI, incluso ajuste y fijación en obra, p.p. de ayudas, medios auxiliares y costes indirectos. Totalmente rematada segun detalles de Proyecto e instrucciones de la DF.

| Código | Ud | Descripción | Rendimiento | Precio | Importe |
|---|---|---|---|---|---|
| O01OB130 | h | Oficial 1ª cerrajero | 0.6 | 14.96 | 8.98 |
| O01OB140 | h | Ayudante cerrajero | 0.6 | 13.83 | 8.30 |
| P23PSO060 | m2 | Puerta EI2-45-C5 2 hojas mirilla+Fijos superior y lateral (material; 01/04/2018) | 1 | 112 | 112.00 |
| P23PSO070 | m2 | Panel fijo resistente al fuego EI-45 | 0.4 | 40 | 16.00 |
| P23VV010 | m2 | Vidrio laminado intumescente e=17 mm (material; 02/01/2016) | 0.08 | 938.29 | 75.06 |
| P23VV020 | Ud | Pequeño material para instal.v. e=17 mm (material; 02/01/2016) | 0.1 | 57.24 | 5.72 |
| P12V130 | m2 | Zocalo chapa acero inox 1 mm | 0.22 | 35 | 7.70 |
| %PM0000000100 | % | Medios auxiliares | 1 % | 233.76 | 2.34 |
| %CI2 | % | Costes Indirectos | 2 % | 236.10 | 4.72 |
|  |  | Total |  |  | 240.82 |

| Medición | Uds. | Largo | Alto | Parcial |
|---|---|---|---|---|
| PI12 |  |  |  |  |
| NIVEL +9.10 | 2 | 2.72 | 2.8 | 15.23 |
| NIVEL +13.50 | 1 | 2.72 | 2.8 | 7.62 |
| NIVEL +17.52 | 1 | 2.72 | 2.8 | 7.62 |
| Total |  |  |  | 30.47 |

**11.10** m2 MONTANTE MADERA PARA ACRISTALAR (01/01/2010)
30.24 m2 × 179.21 = 5419.31
Suministro e instalacion de bastidor fijo para acristalar formado por: precerco de pino de 30 mm y ancho adaptado al grosor del tabique, cerco de 25 mm de grosor y ancho adaptado, y tapajuntas de 70x15 mm colocado por ambas caras acabado fenolico igual al de las puertas, enrrasados con el acabado de los paramento y separado por sluter de junta y doble acristalamiento de seguridad 3+3 montados con ajunquillado para su desmonte independiente. Incluso p.p. de suministro e instalacion de lamina de vinilo al acido sobre toda la superficie acristalada, perfileria auxiliar para union a tabique y techo garantizando la estabilidad del sistema, piezas de remate, juntas de estanqueidad e insonorizacion. Medida la superficie por una cara, completamente instalada y rematada segun instrucciones de la D.F y detalles de Proyecto.

| Código | Ud | Descripción | Rendimiento | Precio | Importe |
|---|---|---|---|---|---|
| O01OB150 | h | Oficial 1ª carpintero | 0.3 | 15.92 | 4.78 |
| O01OB160 | h | Ayudante carpintero | 0.3 | 14.01 | 4.20 |
| P11PP11 | m | Precerco de pino grosor adaptado | 6 | 3.5 | 21.00 |
| P11CERFENOL | m | Cerco completo fenolico acristalar (material; 16/12/2017) | 6 | 10.4 | 62.40 |
| P03ALP010 | kg | Acero laminado S 275 JR | 5.9 | 0.7 | 4.13 |
| P12WW410 | m2 | Material vario sujeccion y montaje | 0.08 | 25 | 2.00 |
| P14DUI070 | m2 | Vidrio seguridad PVB incoloro 3+3 | 2 | 28.85 | 57.70 |
| P14KW200 | m2 | Lámina efecto cristal al ácido (material; 02/01/2018) | 2 | 8.2 | 16.40 |
| P01DW090 | Ud | Pequeño material | 1 | 1.35 | 1.35 |
| %PM0000000100 | % | Medios auxiliares | 1 % | 173.96 | 1.74 |
| %CI2 | % | Costes Indirectos | 2 % | 175.70 | 3.51 |
|  |  | Total |  |  | 179.21 |

| Medición | Uds. | Largo | Alto | Parcial |
|---|---|---|---|---|
| ALZADO B PASILLOS |  |  |  |  |
| NIVEL +9.10 | 5 | 2.4 | 0.6 | 7.20 |
|  | 1 | 4.8 | 0.6 | 2.88 |
| NIVEL +13.5 | 2 | 3 | 0.4 | 2.40 |
|  | 2 | 4.8 | 0.4 | 3.84 |
|  | 2 | 6 | 0.4 | 4.80 |
| NIVEL +17.40 | 1 | 1.2 | 0.4 | 0.48 |
|  | 1 | 2.4 | 0.4 | 0.96 |
|  | 4 | 3.6 | 0.4 | 5.76 |
|  | 1 | 4.8 | 0.4 | 1.92 |
| Total |  |  |  | 30.24 |

**11.11** m2 DIVISION MODULAR ACRISTALADA TIPO MV (01/01/2010)
90.75 m2 × 148.63 = 13488.17
Suministro e instalación de partición desmontable Movinord Crystal 92/11 o equivalente. Con perfilería oculta, módulo vidriero en su totalidad con un vidrio laminar centrado. Modulación estándar de vidrios 1.200 mm. Espesor total de 80 mm. Formado por una estructura de acero galvanizado Sendzimir, calidad según norma EN 10.346:2009 (DX51D+Z). Elementos metálicos vistos con tratamiento previo de desengrase y aplicación electrostática de polvo poliéster o epoxi, polimerizado en horno a 200ºC, con un espesor de la capa de pintura de 50/90 micras y tolerancias en color medidas según DIN 5033, color Gris Platino Dynamobel (8GP). Vidrios, con nivelación, de 6+6.2 mm con butiral SILENCE o equivalente, nivel de seguridad de uso 2B2 segun UNE-EN 12600/2003, unidos verticalmente por una cinta trasparente tipo 3M o equivalente de 2mm. de espesor. Los marcos verticales de transición a ciego o a puerta forman una entrecalle que llevará embutida una lambeta de PVC de doble dureza de 10 mm de ancho que proporciona estanqueidad acústica. Rodapié y coronación remetidos formando la partición una llaga con el suelo y el techo de 20 mm. Desmontabilidad de los vidrios independiente de la estructura por medio de marcos perimetrales clipados a la estructura a cada lado del vidrio. Reinstalación e intercambiabilidad de los módulos. Sistema de gestión de la calidad ISO 9001:2008 certificado por LLOYD’S REGISTER QUALITY ASSURANCE o equivalente. Todos los elementos necesarios incluidos para su instalación. Suministrado e instalado por distribuidor homologado por el fabricante Colocado y rematado por distribuidor homologado por el fabricante en modulacion segun proyecto, incluyendo el suministro y colocacion de vidrios, con p.p. de suministro e instalacion de lamina de vinilo al acido calado y vinilo al corte sobre la superficie acristalada, perfileria auxiliar para garantizar la estabilidad del sistema, piezas de remate, juntas de neopreno de cierre, estanqueidad e insonorizacion, apertura y remate de huecos para instalaciones, medios auxiliares y costes indirectos. Medida la superficie por una cara, completamente instalada y rematada segun instrucciones del fabricante, de la D.F y detalles de Proyecto.

| Código | Ud | Descripción | Rendimiento | Precio | Importe |
|---|---|---|---|---|---|
| O01OB130 | h | Oficial 1ª cerrajero | 1.25 | 14.96 | 18.70 |
| O01OB140 | h | Ayudante cerrajero | 1.25 | 13.83 | 17.29 |
| P12A70MOV | m2 | Mampara vidriera Movinord 92/11 (material; 30/03/2018) | 1 | 74 | 74.00 |
| P14DUI020 | m2 | Stadip 66.2 PVB Silence 39 dB (material; 02/01/2018) | 1 | 27.2 | 27.20 |
| P14KW200 | m2 | Lámina efecto cristal al ácido | 0.7 | 8.2 | 5.74 |
| P01DW090 | Ud | Pequeño material | 1 | 1.35 | 1.35 |
| %PM0000000100 | % | Medios auxiliares | 1 % | 144.28 | 1.44 |
| %CI2 | % | Costes Indirectos | 2 % | 145.72 | 2.91 |
|  |  | Total |  |  | 148.63 |

| Medición | Uds. | Largo | Alto | Parcial |
|---|---|---|---|---|
| ADMINISTRACION | 2 | 0.4 | 2.8 | 2.24 |
|  | 1 | 3.55 | 2.8 | 9.94 |
|  | 1 | 8.25 | 2.8 | 23.10 |
| JEFE ESTUDIOS | 2 | 1.5 | 2.8 | 8.40 |
| ALUMNOS | 1 | 1.5 | 2.8 | 4.20 |
| APA | 1 | 1.45 | 2.8 | 4.06 |
| SALA PROFESORES | 1 | 5.85 | 2.8 | 16.38 |
| SECRETARIA | 1 | 1.75 | 2.8 | 4.90 |
| ORIENTACION | 1 | 2.85 | 2.8 | 7.98 |
| VESTIBULO | 1 | 1.11 | 2.8 | 3.11 |
|  | 1 | 2.3 | 2.8 | 6.44 |
| Total |  |  |  | 90.75 |

**11.12** m2 DIVISION MODULAR CIEGA TIPO MC (01/01/2010)
29.77 m2 × 97.44 = 2900.79
Suministro e instalación de partición desmontable Movinord EVO 92/11 o equivalente. Con perfilería oculta, módulo ciego en su totalidad. Modulación estándar entre 600 y 900 mm. Espesor total de 80 mm. Formado por una estructura de acero galvanizado Sendzimir, calidad según norma EN 10.346:2009 (DX51D+Z). Elementos metálicos vistos con tratamiento previo de desengrase y aplicación electrostática de polvo poliéster o epoxi, polimerizado en horno a 200ºC, con un espesor de la capa de pintura de 50/90 micras y tolerancias en color medidas según DIN 5033, color Gris Platino Dynamobel (8GP). Tablero de aglomerado 525kg/m3, revestidos en vinilo, paneles en PVC color Aluminium Dynamobel (43). Las uniones entre módulos verticalmente forman una entrecalle que llevará embutida una lambeta de PVC de doble dureza de 10 mm de ancho que proporciona estanqueidad acústica. Rodapié y coronación remetidos formando la partición una llaga con el suelo y el techo de 20 mm. Desmontabilidad independiente de la estructura por medio de marcos perimetrales clipados a la estructura a cada lado. Reinstalación e intercambiabilidad de los módulos. Sistema de gestión de la calidad ISO 9001:2008 certificado por LLOYD’S REGISTER QUALITY ASSURANCE o equivalente. Todos los elementos necesarios incluidos para su instalación. Suministrado e instalado por distribuidor homologado por el fabricante. Colocado y rematado por distribuidor homologado por el fabricante en modulacion segun proyecto, incluyendo el suministro y colocacion de perfileria auxiliar para garantizar la estabilidad del sistema, piezas de remate, juntas de neopreno de cierre, estanqueidad e insonorizacion, apertura y remate de huecos para instalaciones, medios auxiliares y costes indirectos. Medida la superficie por una cara, completamente instalada y rematada segun instrucciones del fabricante, de la D.F y detalles de Proyecto

| Código | Ud | Descripción | Rendimiento | Precio | Importe |
|---|---|---|---|---|---|
| O01OB130 | h | Oficial 1ª cerrajero | 1.05 | 14.96 | 15.71 |
| O01OB140 | h | Ayudante cerrajero | 1.05 | 13.83 | 14.52 |
| P12A71MOV | m2 | Mampara ciega Movinord EVO 92/11 (material; 30/03/2018) | 1 | 63 | 63.00 |
| P01DW090 | Ud | Pequeño material | 1 | 1.35 | 1.35 |
| %PM0000000100 | % | Medios auxiliares | 1 % | 94.58 | 0.95 |
| %CI2 | % | Costes Indirectos | 2 % | 95.53 | 1.91 |
|  |  | Total |  |  | 97.44 |

| Medición | Uds. | Largo | Alto | Parcial |
|---|---|---|---|---|
| ADMINISTRACION | 1 | 0.3 | 2.8 | 0.84 |
|  | 1 | 1 | 2.8 | 2.80 |
| RECEPCION | 1 | 0.5 | 2.8 | 1.40 |
|  | 1 | 0.7 | 2.8 | 1.96 |
|  | 1 | 3.25 | 0.6 | 1.95 |
|  | 1 | 3.25 | 0.85 | 2.76 |
| JEFE ESTUDIOS | 2 | 0.6 | 2.8 | 3.36 |
| ALUMNOS | 1 | 0.6 | 2.8 | 1.68 |
| APA | 1 | 0.6 | 2.8 | 1.68 |
| SALA PROFESORES | 1 | 0.45 | 2.8 | 1.26 |
| SECRETARIA | 1 | 0.85 | 2.8 | 2.38 |
| ORIENTACION | 1 | 0.85 | 2.8 | 2.38 |
| VESTIBULO | 1 | 0.8 | 2.8 | 2.24 |
|  | 1 | 1.1 | 2.8 | 3.08 |
| Total |  |  |  | 29.77 |

**11.13** Ud MODULO PUERTA VIDRIO 1H TIPO MPV (01/01/2010)
7 Ud × 962.93 = 6740.51
Suministro y colocación de modulo de puerta Movinord Crystal 92/11 o equivalente para un hueco de 0,92x2.80 m. Con perfilería oculta y montante vidriero: de puerta de vidrio con largueros hasta 2080. Modulación estándar de 909 mm. Espesor total de 80 mm. Formado por una estructura de acero galvanizado Sendzimir, calidad según norma EN 10.346:2009 (DX51D+Z). Elementos metálicos vistos con tratamiento previo de desengrase y aplicación electrostática de polvo poliéster o epoxi, polimerizado en horno a 200ºC, con un espesor de la capa de pintura de 50/90 micras y tolerancias en color medidas según DIN 5033, color Gris Platino Dynamobel (8GP). Con vidrio templado Clarit de 10 mm de espesor para hoja y montante. Bisagras y cerradura HOPPE o equivalente a juego, con bombin para llave maestra segun plan de maestreado de llaves en centros docentes. Desmontabilidad del vidrio independiente de la estructura por medio de marcos perimetrales clipados a la estructura a cada lado del vidrio Reinstalación e intercambiabilidad de los módulos. Sistema de gestión de la calidad ISO 9001:2008 certificado por LLOYD’S REGISTER QUALITY ASSURANCE o equivalente. Todos los elementos necesarios incluidos para su instalación con p.p. de suministro e instalacion de lamina de vinilo al acido calado y vinilo al corte sobre la superficie acristalada,. Suministrado e instalado por distribuidor homologado por el fabricante. Completamente instalada y rematada segun instrucciones del fabricante, de la D.F y detalles de Proyecto

| Código | Ud | Descripción | Rendimiento | Precio | Importe |
|---|---|---|---|---|---|
| O01OB130 | h | Oficial 1ª cerrajero | 0.45 | 14.96 | 6.73 |
| O01OB140 | h | Ayudante cerrajero | 0.45 | 13.83 | 6.22 |
| P12A72MOV | Ud | Modulo puerta vidriera mampara Movinord 92/11 (material; 30/03/2018) | 1 | 685 | 685.00 |
| P14BA020 | m2 | Securit incoloro 10 mm (material; 02/01/2016) | 2.4 | 60.34 | 144.82 |
| P14KW200 | m2 | Lámina efecto cristal al ácido | 1.9 | 8.2 | 15.58 |
| P12AX110 | Ud | Herrajes de colgar y seguridad acero inox. (material; 15/12/2017) | 1 | 75 | 75.00 |
| P01DW090 | Ud | Pequeño material | 1 | 1.35 | 1.35 |
| %PM0000000100 | % | Medios auxiliares | 1 % | 934.70 | 9.35 |
| %CI2 | % | Costes Indirectos | 2 % | 944.05 | 18.88 |
|  |  | Total |  |  | 962.93 |

| Medición | Uds. | Parcial |
|---|---|---|
| CONSEJERIA | 1 | 1.00 |
| ADMINISTRACION | 1 | 1.00 |
| JEFE ESTUDIOS | 2 | 2.00 |
| ALUMNOS | 1 | 1.00 |
| APA | 1 | 1.00 |
| ORIENTACION | 1 | 1.00 |
| Total |  | 7 |

**11.14** Ud MODULO PUERTA VIDRIO 2H TIPO MDV (01/01/2010)
2 Ud × 1651.6 = 3303.20
Suministro y colocación de modulo de puerta Movinord Crystal 92/11 o equivalente para un hueco de 2.00x2.80 m. Con perfilería oculta y montante superior vidriero. Espesor total de 80 mm. Formado por una estructura de acero galvanizado Sendzimir, calidad según norma EN 10.346:2009 (DX51D+Z). Elementos metálicos vistos con tratamiento previo de desengrase y aplicación electrostática de polvo poliéster o epoxi, polimerizado en horno a 200ºC, con un espesor de la capa de pintura de 50/90 micras y tolerancias en color medidas según DIN 5033, color Gris Platino Dynamobel (8GP). Con vidrio templado Clarit de 10 mm de espesor para hoja, largueros y montante. Bisagras y cerradura HOPPE o equivalente a juego, con bombin para llave maestra segun plan de maestreado de llaves en centros docentes. Desmontabilidad del vidrio independiente de la estructura por medio de marcos perimetrales clipados a la estructura a cada lado del vidrio Reinstalación e intercambiabilidad de los módulos. Sistema de gestión de la calidad ISO 9001:2008 certificado por LLOYD’S REGISTER QUALITY ASSURANCE o equivalente. Todos los elementos necesarios incluidos para su instalación con p.p. de suministro e instalacion de lamina de vinilo al acido calado y vinilo al corte sobre la superficie acristalada. Suministrado e instalado por distribuidor homologado por el fabricante. Completamente instalada y rematada segun instrucciones del fabricante, de la D.F y detalles de Proyecto

| Código | Ud | Descripción | Rendimiento | Precio | Importe |
|---|---|---|---|---|---|
| O01OB130 | h | Oficial 1ª cerrajero | 0.45 | 14.96 | 6.73 |
| O01OB140 | h | Ayudante cerrajero | 0.45 | 13.83 | 6.22 |
| P12A73MOV | Ud | Modulo puerta vidriera 2H+M Movinord 92/11 (material; 30/03/2018) | 1 | 1100 | 1100.00 |
| P14BA020 | m2 | Securit incoloro 10 mm | 5.1 | 60.34 | 307.73 |
| P14KW200 | m2 | Lámina efecto cristal al ácido | 3.8 | 8.2 | 31.16 |
| P12AX110 | Ud | Herrajes de colgar y seguridad acero inox. | 2 | 75 | 150.00 |
| P01DW090 | Ud | Pequeño material | 1 | 1.35 | 1.35 |
| %PM0000000100 | % | Medios auxiliares | 1 % | 1603.19 | 16.03 |
| %CI2 | % | Costes Indirectos | 2 % | 1619.22 | 32.38 |
|  |  | Total |  |  | 1651.6 |

| Medición | Uds. | Parcial |
|---|---|---|
| ADMINISTRACION | 1 | 1.00 |
| SALA PROFESORES | 1 | 1.00 |
| Total |  | 2 |

**11.15** Ud MODULO PUERTA CIEGA SEGURIDAD TIPO MPC (01/01/2010)
1 Ud × 638 = 638.00
Suministro y colocación de modulo de puerta ciega de seguridad MPC para un hueco de 0.92x2.80 m. Tipo Movinord o equivalente, desmontable, con perfilería oculta, con montante ciego superior y espesor total de 80 mm. Formado por una estructura de acero galvanizado Sendzimir, calidad según norma EN 10.346:2009 (DX51D+Z). Elementos metálicos vistos con tratamiento previo de desengrase y aplicación electrostática de polvo poliéster o epoxi, polimerizado en horno a 200ºC, con un espesor de la capa de pintura de 50/90 micras y tolerancias en color medidas según DIN 5033, color Gris Platino Dynamobel (8GP). Hoja de puerta de 2.040 mm ciega en aglomerado de 625 kg/m3 de densidad, y de 830 mm de anchura y 40 mm de espesor, color Aluminium Dynamobel (43). Bisagras y cerradura HOPPE o equivalente a juego, con bombin para llave maestra segun plan de maestreado de llaves en centros docentes. Esta hoja tendrá un mecanizado horizontal especial, así como alojamiento para cerraduras de seguridad. Reinstalación e intercambiabilidad de los módulos. Sistema de gestión de la calidad ISO 9001:2008 certificado por LLOYD’S REGISTER QUALITY ASSURANCE o equivalente. Todos los elementos necesarios incluidos para su instalación. Suministrado e instalado por distribuidor homologado por el fabricante Completamente instalada y rematada segun instrucciones del fabricante, de la D.F y detalles de Proyecto.

| Código | Ud | Descripción | Rendimiento | Precio | Importe |
|---|---|---|---|---|---|
| O01OB130 | h | Oficial 1ª cerrajero | 0.45 | 14.96 | 6.73 |
| O01OB140 | h | Ayudante cerrajero | 0.45 | 13.83 | 6.22 |
| P12A74MOV | Ud | Modulo puerta ciega seguridad Movinord (material; 30/03/2018) | 1 | 495 | 495.00 |
| P11HS070 | Ud | Herrajes de colgar y seguridad puerta seguridad (material; 31/03/2018) | 1 | 110 | 110.00 |
| P01DW090 | Ud | Pequeño material | 1 | 1.35 | 1.35 |
| %PM0000000100 | % | Medios auxiliares | 1 % | 619.30 | 6.19 |
| %CI2 | % | Costes Indirectos | 2 % | 625.49 | 12.51 |
|  |  | Total |  |  | 638 |

| Medición | Uds. | Parcial |
|---|---|---|
| SECRETARIA | 1 | 1.00 |
| Total |  | 1 |

**11.16** Ud CIERRE ANTIPANICO 1 HOJA (22/11/2017)
13 Ud × 226.02 = 2938.26
Conjunto de barra antipánico para apertura de puerta de 1 hoja, en acero inoxidable. Totalmente instalado sobre puerta. Dispositivo con marcado CE y DdP (Declaración de prestaciones) según Reglamento (UE) 305/2011, y fabricado según UNE-EN 1125. Conforme a CTE DB SI. Incluso p.p. de medios auxiliares y costes indirectos. Medida la unidad completamente instalada y rematada segun instrucciones del fabricante y detalles de Proyecto.

| Código | Ud | Descripción | Rendimiento | Precio | Importe |
|---|---|---|---|---|---|
| O01OB130 | h | Oficial 1ª cerrajero | 0.5 | 14.96 | 7.48 |
| O01OB140 | h | Ayudante cerrajero | 0.5 | 13.83 | 6.92 |
| P23PB085 | Ud | Barra antipánico puerta 1 hoja acero inox (material; 02/01/2018) | 1 | 205 | 205.00 |
| %PM0000000100 | % | Medios auxiliares | 1 % | 219.40 | 2.19 |
| %CI2 | % | Costes Indirectos | 2 % | 221.59 | 4.43 |
|  |  | Total |  |  | 226.02 |

| Medición | Uds. | Parcial |
|---|---|---|
| PI 2 | 2 | 2.00 |
| PI 3 | 4 | 4.00 |
| PI 6 | 3 | 3.00 |
| PI 12 | 4 | 4.00 |
| Total |  | 13 |

**11.17** Ud CIERRE ANTIPANICO 2 HOJAS (22/11/2017)
15 Ud × 401.16 = 6017.40
Conjunto de barra antipánico para apertura de puerta de 2 hojas, en acero inoxidable. Totalmente instalado sobre puerta. Dispositivo con marcado CE y DdP (Declaración de prestaciones) según Reglamento (UE) 305/2011, y fabricado según UNE-EN 1125. Conforme a CTE DB SI. Incluso p.p. de medios auxiliares y costes indirectos. Medida la unidad completamente instalada y rematada segun instrucciones del fabricante y detalles de Proyecto.

| Código | Ud | Descripción | Rendimiento | Precio | Importe |
|---|---|---|---|---|---|
| O01OB130 | h | Oficial 1ª cerrajero | 0.5 | 14.96 | 7.48 |
| O01OB140 | h | Ayudante cerrajero | 0.5 | 13.83 | 6.92 |
| P23PB090 | Ud | Barra antipánico puerta 2 hojas acero inox (material; 02/01/2018) | 1 | 375 | 375.00 |
| %PM0000000100 | % | Medios auxiliares | 1 % | 389.40 | 3.89 |
| %CI2 | % | Costes Indirectos | 2 % | 393.29 | 7.87 |
|  |  | Total |  |  | 401.16 |

| Medición | Uds. | Parcial |
|---|---|---|
| C.E. 5 | 1 | 1.00 |
| C.E. 6 | 4 | 4.00 |
| C.E. 9 | 1 | 1.00 |
| C.E. 11 | 2 | 2.00 |
| C.E. 13 | 2 | 2.00 |
| C.E. 16 | 4 | 4.00 |
| C.E. 23 | 1 | 1.00 |
| Total |  | 15 |

**11.18** Ud MODULO 1 CABINA SANITARIA 13 mm (01/01/2010)
2 Ud × 441.93 = 883.86
Modulo para 1 cabina sanitaria conformada por puerta practicable con paño fijo lateral y trasversal, fabricada con tableros de resinas termoestables homogeneamente reforzadas con fibras de celulosa tipo Trespa o equivalente, de 13 mm de espesor minimo, con una altura de 200cm, en colores y textura a elegir por la D.F, con perfilería de acero inoxidable mate adaptada de suelo a techo para garantizar su estabilidad, juego de manillas, condena antibloqueo y tres pernios helicoidales por puerta en acero inoxidable mate, pies regulables en altura realizados en acero inoxidable mate de 20 mm de diámetro, incluso p.p. de medios auxiliares y costes indirectos. Medida la unidad completamente instalada y rematada segun instrucciones de la DF y detalles de Proyecto.

| Código | Ud | Descripción | Rendimiento | Precio | Importe |
|---|---|---|---|---|---|
| O01OB150 | h | Oficial 1ª carpintero | 0.4 | 15.92 | 6.37 |
| O01OB160 | h | Ayudante carpintero | 0.4 | 14.01 | 5.60 |
| P34IC415 | m2 | Panel cabina sanitaria 13 mm (material; 02/01/2018) | 4 | 49 | 196.00 |
| P34IC420 | Ud | Puerta cabina sanitaria 13 mm (material; 02/01/2018) | 1 | 194 | 194.00 |
| P01DW090 | Ud | Pequeño material | 20 | 1.35 | 27.00 |
| %PM0000000100 | % | Medios auxiliares | 1 % | 428.97 | 4.29 |
| %CI2 | % | Costes Indirectos | 2 % | 433.26 | 8.67 |
|  |  | Total |  |  | 441.93 |

| Medición | Uds. | Parcial |
|---|---|---|
| NIVEL +17.52 |  |  |
| VEST. PROFESORES | 2 | 2.00 |
| Total |  | 2 |

**11.19** Ud MÓDULO 3 CABINAS SANITARIAS 13 mm (01/01/2010)
4 Ud × 924.67 = 3698.68
Modulo para 3 cabinas sanitarias conformadas por puertas practicables con paños fijos laterales y trasversales, fabricadas con tableros de resinas termoestables homogeneamente reforzadas con fibras de celulosa tipo Trespa o equivalente, de 13 mm de espesor minimo, con una altura de 200cm, en colores y textura a elegir por la D.F, con perfilería de acero inoxidable mate adaptada de suelo a techo para garantizar su estabilidad, juego de manillas, condena antibloqueo y tres pernios helicoidales por puerta en acero inoxidable mate, pies regulables en altura realizados en acero inoxidable mate de 20 mm de diámetro, incluso p.p. de medios auxiliares y costes indirectos. Medida la unidad completamente instalada y rematada segun instrucciones de la DF y detalles de Proyecto.

| Código | Ud | Descripción | Rendimiento | Precio | Importe |
|---|---|---|---|---|---|
| O01OB150 | h | Oficial 1ª carpintero | 0.65 | 15.92 | 10.35 |
| O01OB160 | h | Ayudante carpintero | 0.65 | 14.01 | 9.11 |
| P34IC415 | m2 | Panel cabina sanitaria 13 mm | 4.5 | 49 | 220.50 |
| P34IC420 | Ud | Puerta cabina sanitaria 13 mm | 3 | 194 | 582.00 |
| P01DW090 | Ud | Pequeño material | 56 | 1.35 | 75.60 |
| %PM0000000100 | % | Medios auxiliares | 1 % | 897.56 | 8.98 |
| %CI2 | % | Costes Indirectos | 2 % | 906.54 | 18.13 |
|  |  | Total |  |  | 924.67 |

Claves: fibra, tablero, fabricación, compuesto, herraje, levantar, puerta, acero, cabina, módulo, refuerzo, sanitario, accesorio, pared, color, suelo

| Medición | Uds. | Parcial |
|---|---|---|
| NIVEL +13.50 |  |  |
| ASEOS FEM | 1 | 1.00 |
| ASEOS MASC. | 1 | 1.00 |
| NIVEL +17.52 |  |  |
| ASEOS FEM | 1 | 1.00 |
| ASEOS MASC. | 1 | 1.00 |
| Total |  | 4 |

**11.20** Ud MÓDULO 5 CABINAS SANITARIAS 13 mm (01/01/2010)
2 Ud × 1531.02 = 3062.04
Modulo para 5 cabinas sanitarias conformadas por puertas practicables con paños fijos laterales y trasversales, fabricadas con tableros de resinas termoestables homogeneamente reforzadas con fibras de celulosa tipo Trespa o equivalente, de 13 mm de espesor minimo, con una altura de 200cm, en colores y textura a elegir por la D.F, con perfilería de acero inoxidable mate adaptada de suelo a techo para garantizar su estabilidad, juego de manillas, condena antibloqueo y tres pernios helicoidales por puerta en acero inoxidable mate, pies regulables en altura realizados en acero inoxidable mate de 20 mm de diámetro, incluso p.p. de medios auxiliares y costes indirectos. Medida la unidad completamente instalada y rematada segun instrucciones de la DF y detalles de Proyecto.

| Código | Ud | Descripción | Rendimiento | Precio | Importe |
|---|---|---|---|---|---|
| O01OB150 | h | Oficial 1ª carpintero | 0.9 | 15.92 | 14.33 |
| O01OB160 | h | Ayudante carpintero | 0.9 | 14.01 | 12.61 |
| P34IC415 | m2 | Panel cabina sanitaria 13 mm | 8 | 49 | 392.00 |
| P34IC420 | Ud | Puerta cabina sanitaria 13 mm | 5 | 194 | 970.00 |
| P01DW090 | Ud | Pequeño material | 72 | 1.35 | 97.20 |
| %PM0000000100 | % | Medios auxiliares | 1 % | 1486.14 | 14.86 |
| %CI2 | % | Costes Indirectos | 2 % | 1501.00 | 30.02 |
|  |  | Total |  |  | 1531.02 |

Claves: levantar, fibra, módulo, cabina, fabricación, herraje, tablero, accesorio, acero, puerta, refuerzo, compuesto, suelo, pared, color, sanitario

| Medición | Uds. | Parcial |
|---|---|---|
| NIVEL +9.10 |  |  |
| ASEOS FEM | 1 | 1.00 |
| ASEOS MASC. | 1 | 1.00 |
| Total |  | 2 |

**11.21** m2 SEPARACION CABINA CON PANEL FENOLICO 13 mm (01/01/2010)
48.4 m2 × 77.5 = 3751.00
Tabique de separacion para cabinas sanitarias conformado paños fijos laterales y trasversales, fabricadas con tableros de resinas termoestables homogeneamente reforzadas con fibras de celulosa tipo Trespa o equivalente, de 13 mm de espesor minimo, con una altura de 200cm, en colores y textura a elegir por la D.F, con perfilería de acero inoxidable mate adaptada de suelo a techo para garantizar su estabilidad, pies regulables en altura realizados en acero inoxidable mate de 20 mm de diámetro, incluso p.p. de medios auxiliares y costes indirectos. Medida la unidad completamente instalada y rematada segun instrucciones de la DF y detalles de Proyecto.

| Código | Ud | Descripción | Rendimiento | Precio | Importe |
|---|---|---|---|---|---|
| O01OB150 | h | Oficial 1ª carpintero | 0.2 | 15.92 | 3.18 |
| O01OB160 | h | Ayudante carpintero | 0.2 | 14.01 | 2.80 |
| P34IC415 | m2 | Panel cabina sanitaria 13 mm | 1 | 49 | 49.00 |
| P01DW090 | Ud | Pequeño material | 15 | 1.35 | 20.25 |
| %PM0000000100 | % | Medios auxiliares | 1 % | 75.23 | 0.75 |
| %CI2 | % | Costes Indirectos | 2 % | 75.98 | 1.52 |
|  |  | Total |  |  | 77.5 |

| Medición | Uds. | Largo | Alto | Parcial |
|---|---|---|---|---|
| NIVEL +9.10 |  |  |  |  |
| VEST. MANTENIMIENTO | 2 | 2.15 | 2 | 8.60 |
|  | 2 | 1 | 2 | 4.00 |
| VEST.ALUMNOS | 2 | 2.1 | 2 | 8.40 |
|  | 2 | 0.75 | 2 | 3.00 |
| VEST. PROFESORES | 2 | 0.75 | 2 | 3.00 |
| VEST. ALUMNOS | 2 | 1.5 | 2 | 6.00 |
|  | 2 | 0.8 | 2 | 3.20 |
| NIVEL +13.50 |  |  |  |  |
| VEST.ALUMNOS | 2 | 1.5 | 2 | 6.00 |
|  | 2 | 0.8 | 2 | 3.20 |
| VEST. PROFESORES | 2 | 0.75 | 2 | 3.00 |
| Total |  |  |  | 48.4 |

**11.22** Ud PUERTA CORREDERA PANEL FENOLICO (01/01/2010)
10 Ud × 316.5 = 3165.00
Puerta corredera construida con tablero de resinas termoestables homogeneamente reforzadas con fibras de celulosa tipo Trespa o equivalente, de 13 mm de espesor minimo, con una altura de 260cm, en color y textura a elegir por la D.F, con perfilería de acero inoxidable mate adaptada para garantizar su estabilidad. Equipada con juego de manillones con escudo y condena antibloqueo y guia de guelgue de acero inoxidable. Incluso p.p. de medios auxiliares y costes indirectos. Medida la unidad instalada y completamente rematada segun instrucciones de la DF y detalles de Proyecto.

| Código | Ud | Descripción | Rendimiento | Precio | Importe |
|---|---|---|---|---|---|
| O01OB150 | h | Oficial 1ª carpintero | 0.5 | 15.92 | 7.96 |
| O01OB160 | h | Ayudante carpintero | 0.5 | 14.01 | 7.01 |
| P34IC425 | Ud | Puerta corredera cabina sanitaria (material; 02/01/2018) | 1 | 245 | 245.00 |
| P01DW090 | Ud | Pequeño material | 35 | 1.35 | 47.25 |
| %PM0000000100 | % | Medios auxiliares | 1 % | 307.22 | 3.07 |
| %CI2 | % | Costes Indirectos | 2 % | 310.29 | 6.21 |
|  |  | Total |  |  | 316.5 |

| Medición | Uds. | Parcial |
|---|---|---|
| PI8 |  |  |
| NIVEL +9.10 | 4 | 4.00 |
| NIVEL +13.50 | 4 | 4.00 |
| NIVEL +17.52 | 2 | 2.00 |
| Total |  | 10 |

## 12 ACRISTALAMIENTOS (01/01/2010)
Importe: 50218.37

**12.01** m2 D. ACRIST. 4+4/12/3+3 ACUSTICO/BAJA EMISIVIDAD (01/01/2010)
658.41 m2 × 54.43 = 35837.26
Suministro y colocacion de doble acristalamiento tipo Stadip Silence o equivalente de Rw= 40 dB, formado por un vidrio laminado acustico de 4+4 mm de espesor, cámara de 16 mm.rellena de gas Argon, con perfil separador de aluminio y doble sellado perimetral, y dos vidrios laminado acustico y de seguridad de 3+3 mm de espesor con baja emisividad al exterior, butiral acustico en ambos casos, fijado sobre carpintería con acuñado mediante calzos de apoyo perimetrales y laterales y sellado en frío con silicona y juntas de estanqueidad al aire y al agua EPDM, incluso cortes de vidrio, colocación de junquillos, incrementos por medidas, recargo energético y medios auxiliares, según NTE-FVP-8. Medida la superficie realmente ejecutada de acuerdo con las instrucciones de la DF y detalles de Proyecto.

| Código | Ud | Descripción | Rendimiento | Precio | Importe |
|---|---|---|---|---|---|
| O01OB250 | h | Oficial 1ª vidriería (mano de obra) | 0.2 | 14.27 | 2.85 |
| P14ESS085 | m2 | Climalit Silence 33.2/16/44.2 >40 dB (material; 21/04/2018) | 1.05 | 39 | 40.95 |
| P14KW060 | m | Sellado con silicona neutra (material; 02/01/2016) | 7 | 1 | 7.00 |
| P01DW090 | Ud | Pequeño material | 1.5 | 1.35 | 2.03 |
| %PM0000000100 | % | Medios auxiliares | 1 % | 52.83 | 0.53 |
| %CI2 | % | Costes Indirectos | 2 % | 53.36 | 1.07 |
|  |  | Total |  |  | 54.43 |

| Medición | Uds. | Largo | Alto | Parcial |
|---|---|---|---|---|
| C.E.1 | 1 | 3.1 | 2.6 | 8.06 |
| C.E.2 | 135 | 1.36 | 1.7 | 312.12 |
| C.E.3 | 121 | 0.68 | 1.7 | 139.88 |
| C.E.4 | 1 | 3.48 | 2.5 | 8.70 |
| C.E.5 | 1 | 3.1 | 2.3 | 7.13 |
| C.E.6 | 4 | 2.3 | 2.3 | 21.16 |
| C.E.7 | 2 | 2.41 | 2.4 | 11.57 |
| C.E.8 | 5 | 1.2 | 2.5 | 15.00 |
| C.E.9 | 1 | 3.1 | 2.5 | 7.75 |
| C.E.13 | 1 | 7.77 | 2.5 | 19.43 |
| C.E.14 | 4 | 0.7 | 2.5 | 7.00 |
| C.E.16 | 2 | 4.73 | 2.3 | 21.76 |
| C.E.23 | 1 | 6.83 | 2.8 | 19.12 |
| C.E.20 | 1 | 3.1 | 2.8 | 8.68 |
| C.E.21 | 1 | 3.1 | 2.8 | 8.68 |
| C.E.22 | 1 | 5.77 | 2.8 | 16.16 |
| C.E.24 | 1 | 7.26 | 2.8 | 20.33 |
| C.E.26 | 1 | 2.1 | 2.8 | 5.88 |
| Total |  |  |  | 658.41 |

**12.02** m2 D. ACRIST. 6+6/12/3+3 ACUSTICO/BAJA EMISIVIDAD (01/01/2010)
64.12 m2 × 79.31 = 5085.36
Suministro y colocacion de doble acristalamiento tipo Stadip Silence o equivalente de Rw= 45 dB, formado por un vidrio laminado acustico de 6+6 mm de espesor, cámara de 12 mm rellena de gas Argon. con perfil separador de aluminio y doble sellado perimetral, y dos vidrios laminado acustico y de seguridad de 3+3 mm de espesor con baja emisividad al exterior, butiral acustico en ambos casos, fijado sobre carpintería con acuñado mediante calzos de apoyo perimetrales y laterales y sellado en frío con silicona y juntas de estanqueidad al aire y al agua EPDM, incluso cortes de vidrio, colocación de junquillos, incrementos por medidas, recargo energético y medios auxiliares, según NTE-FVP-8. Medida la superficie realmente ejecutada de acuerdo con las instrucciones de la DF y detalles de Proyecto.

| Código | Ud | Descripción | Rendimiento | Precio | Importe |
|---|---|---|---|---|---|
| O01OB250 | h | Oficial 1ª vidriería | 0.2 | 14.27 | 2.85 |
| P14ESS090 | m2 | Climalit Silence 66.2Sil/12/33.2Sil 45 dB* (material; 21/04/2018) | 1.05 | 62 | 65.10 |
| P14KW060 | m | Sellado con silicona neutra | 7 | 1 | 7.00 |
| P01DW090 | Ud | Pequeño material | 1.5 | 1.35 | 2.03 |
| %PM0000000100 | % | Medios auxiliares | 1 % | 76.98 | 0.77 |
| %CI2 | % | Costes Indirectos | 2 % | 77.75 | 1.56 |
|  |  | Total |  |  | 79.31 |

| Medición | Uds. | Largo | Alto | Parcial |
|---|---|---|---|---|
| ZONA ADMINISTRACION |  |  |  |  |
| C.E.2 | 8 | 1.36 | 1.7 | 18.50 |
| C.E.3 | 9 | 0.68 | 1.7 | 10.40 |
| C.E.15 | 1 | 3.63 | 2.8 | 10.16 |
| C.E.17 | 1 | 8.95 | 2.8 | 25.06 |
| Total |  |  |  | 64.12 |

**12.03** m2 D. ACRIST. 5+5/12/3+3 ACUSTICO/BAJA EMISIVIDAD (01/01/2010)
65.84 m2 × 91.46 = 6021.73
Suministro y colocacion de doble acristalamiento tipo Stadip Silence o equivalente, formado por un vidrio laminado acustico de 5+5 mm de espesor, cámara de 12 mm. rellena con gas Argon, con perfil separador de aluminio y doble sellado perimetral, y dos vidrios laminado acustico y de seguridad de 3+3 mm de espesor con baja emisividad al exterior, butiral acustico en ambos casos, fijado sobre carpintería con acuñado mediante calzos de apoyo perimetrales y laterales y sellado en frío con silicona y juntas de estanqueidad al aire y al agua EPDM, incluso cortes de vidrio, colocación de junquillos, incrementos por medidas, recargo energético y medios auxiliares, según NTE-FVP-8. Medida la superficie realmente ejecutada de acuerdo con las instrucciones de la DF y detalles de Proyecto.

| Código | Ud | Descripción | Rendimiento | Precio | Importe |
|---|---|---|---|---|---|
| O01OB250 | h | Oficial 1ª vidriería | 0.2 | 14.27 | 2.85 |
| P14ESS100 | m2 | Climalit Silence 55.2Sil/12/33.2Sil (material; 05/04/2018) | 1.05 | 61 | 64.05 |
| PEGVID_SIL-ES | Ud | Material pegado de vidrio silicona estructural | 1 | 19.85 | 19.85 |
| P01DW090 | Ud | Pequeño material | 1.5 | 1.35 | 2.03 |
| %PM0000000100 | % | Medios auxiliares | 1 % | 88.78 | 0.89 |
| %CI2 | % | Costes Indirectos | 2 % | 89.67 | 1.79 |
|  |  | Total |  |  | 91.46 |

| Medición | Uds. | Largo | Ancho | Parcial |
|---|---|---|---|---|
| LUCERNARIOS |  |  |  |  |
| L.1 | 1 | 7.5 | 3.55 | 26.63 |
| L.2 | 5 | 4.45 | 1.6 | 35.60 |
| L.3 | 1 | 2.1 | 1.72 | 3.61 |
| Total |  |  |  | 65.84 |

**12.04** m2 ESPEJO PLATEADO 3 mm (02/01/2016)
35.7 m2 × 31.55 = 1126.34
Espejo plateado realizado con una luna float incolora de 3 mm plateada por su cara posterior, incluido canteado perimetral y taladros, según UNE EN 1051-2. Espejos de vidrio con marcado CE y DdP (Declaración de prestaciones) según Reglamento (UE) 305/2011. Totalmente instalados y rematados segun instrucciones de la DF.

| Código | Ud | Descripción | Rendimiento | Precio | Importe |
|---|---|---|---|---|---|
| O01OB250 | h | Oficial 1ª vidriería | 0.73 | 14.27 | 10.42 |
| P14GI050 | m2 | Espejo plateado 3 mm (material; 02/01/2016) | 1 | 12 | 12.00 |
| P14KC010 | m | Canteado espejo (material; 02/01/2016) | 4 | 0.95 | 3.80 |
| P14KW080 | Ud | Taladro espejo hasta 10 mm (material; 02/01/2016) | 4 | 1.1 | 4.40 |
| %PM0000000100 | % | Medios auxiliares | 1 % | 30.62 | 0.31 |
| %CI2 | % | Costes Indirectos | 2 % | 30.93 | 0.62 |
|  |  | Total |  |  | 31.55 |

Claves: luna, cara, plata, espejo, incoloro, círculo, marco, perímetro, vidrio, taladro, cantear

| Medición | Uds. | Largo | Alto | Parcial |
|---|---|---|---|---|
| NIVEL +9.10 |  |  |  |  |
| VEST. MANTENIMIENTO | 2 | 1.5 | 1 | 3.00 |
| ASEOS FEMENINOS | 1 | 4.6 | 1 | 4.60 |
| ASEOS MASCULINOS | 1 | 2.7 | 1 | 2.70 |
| VEST.ALUMNOS | 2 | 1.3 | 1 | 2.60 |
| VEST. PROFESORES | 2 | 1 | 1 | 2.00 |
| NIVEL +13.50 |  |  |  |  |
| ASEOS PROFESORES | 2 | 1.75 | 1 | 3.50 |
| ASEOS FEMENINOS | 1 | 2.95 | 1 | 2.95 |
| ASEOS MASCULINOS | 1 | 2.4 | 1 | 2.40 |
| VEST.ALUMNOS | 2 | 1.3 | 1 | 2.60 |
| VEST. PROFESORES | 2 | 1 | 1 | 2.00 |
| NIVEL +17.40 |  |  |  |  |
| ASEOS FEMENINOS | 1 | 2.95 | 1 | 2.95 |
| ASEOS MASCULINOS | 1 | 2.4 | 1 | 2.40 |
| VEST. PROFESORES | 2 | 1 | 1 | 2.00 |
| Total |  |  |  | 35.7 |

**12.05** Ud ESPEJO RECLINABLE MARCO ACERO INOXIDABLE AISI-304 800x600 mm (02/01/2016)
8 Ud × 268.46 = 2147.68
Espejo reclinable de dimensiones totales de alto 800 mm y ancho 600 mm, con marco en acero inoxidable AISI-304 en acabado satinado, de 28 mm de grosor, totalmente instalado; i/p.p. de anclajes y fijaciones. Totalmente instalados y rematados segun instrucciones de la DF.

| Código | Ud | Descripción | Rendimiento | Precio | Importe |
|---|---|---|---|---|---|
| O01OB170 | h | Oficial 1ª fontanero calefactor | 0.25 | 16.05 | 4.01 |
| M12T050 | h | Taladro percutor eléctrico pequeño (maquinaria; 02/01/2016) | 0.25 | 1.12 | 0.28 |
| P36HE040 | Ud | Espejo reclinable marco AISI-304 800x600 mm (material; 02/01/2016) | 1 | 256.3 | 256.30 |
| %PM0000000100 | % | Medios auxiliares | 1 % | 260.59 | 2.61 |
| %CI2 | % | Costes Indirectos | 2 % | 263.20 | 5.26 |
|  |  | Total |  |  | 268.46 |

Claves: acero, alto, fijación, espejo, marco, dimensión, satinado, inoxidable, anclaje

| Medición | Uds. | Parcial |
|---|---|---|
| NIVEL +9.10 |  |  |
| ASEOS FEMENINOS | 1 | 1.00 |
| ASEOS MASCULINOS | 1 | 1.00 |
| NIVEL +13.50 |  |  |
| ASEOS PROFESORES | 2 | 2.00 |
| ASEOS FEMENINOS | 1 | 1.00 |
| ASEOS MASCULINOS | 1 | 1.00 |
| NIVEL +17.40 |  |  |
| ASEOS FEMENINOS | 1 | 1.00 |
| ASEOS MASCULINOS | 1 | 1.00 |
| Total |  | 8 |

## 13 PINTURAS Y VARIOS (01/01/2010)
Importe: 53972.94

**13.01** m2 PINTURA PLÁSTICA BLANCO/COLOR MATE INTERIOR (01/01/2010)
9565.96 m2 × 2.9 = 27741.28
Suministro y aplicacion en paramentos verticales y horizontales de pintura plástica mate en blanco o pigmentada en color a elegir por la D.F, de máxima calidad y duración, buena adherencia en interior o exterior, aplicada sobre pladur, yeso y superficies de baja adherencia, sin disolventes, gran cobertura, no salpica y resistente al frote húmedo según DIN 53778. Evita la aparición de moho. Incluso aplicacion de imprimacion trasparente y no peliculable al agua sobre superficies muy porosas. Dos manos de acabado, mano de fondo, plastecido, medios auxiliares y limpieza. Medida la superficie realmente ejecutada. Totalmente rematada segun instrucciones de la D.F

| Código | Ud | Descripción | Rendimiento | Precio | Importe |
|---|---|---|---|---|---|
| O01OB230 | h | Oficial 1ª pintura | 0.05 | 14.79 | 0.74 |
| O01OB240 | h | Ayudante pintura | 0.05 | 13.22 | 0.66 |
| P25OZ040 | l | Emulsión fijadora muy penetrante obra/madera exterior/interior | 0.07 | 8.25 | 0.58 |
| P25OG040 | kg | Masilla ultrafina acabados | 0.06 | 0.98 | 0.06 |
| P25EI070 | l | Pintura plástica mate al agua s/disolvente | 0.14 | 4.24 | 0.59 |
| P25WW220 | Ud | Pequeño material (material; 15/03/2016) | 0.2 | 0.91 | 0.18 |
| %PM0000000100 | % | Medios auxiliares | 1 % | 2.81 | 0.03 |
| %CI2 | % | Costes Indirectos | 2 % | 2.84 | 0.06 |
|  |  | Total |  |  | 2.9 |

Claves: transparente, cubierta, disolvente, máximo, interior, mate, pintura, humedad, resistencia, agua, superficie, porosidad, aplicación, imprimación, mano, moho, plástico, calidad

| Medición | Uds. | Largo | Ancho | Alto | Parcial |
|---|---|---|---|---|---|
| TRASDOSADOS |  |  |  |  |  |
| FACHADAS M1 |  |  |  |  |  |
| FACHADA NORTE | 1 | 5.5 |  | 1.2 | 6.60 |
|  | 1 | 4.3 |  | 1.7 | 7.31 |
|  | 1 | 49.7 |  | 2.7 | 134.19 |
|  | 1 | 2.4 |  | 1.7 | 4.08 |
|  | 1 | 49.7 |  | 2.2 | 109.34 |
|  | 1 | 9.8 |  | 13 | 127.40 |
|  | 1 | 17.4 |  | 4.5 | 78.30 |
| FACHADA SUR | 2 | 1 |  | 3.95 | 7.90 |
|  | 1 | 59.6 |  | 0.85 | 50.66 |
|  | 1 | 59.6 |  | 1.2 | 71.52 |
|  | 2 | 0.75 |  | 1.7 | 2.55 |
|  | 1 | 22.25 |  | 1.7 | 37.83 |
|  | 1 | 59.6 |  | 2.2 | 131.12 |
|  | 1 | 5.1 |  | 5.1 | 26.01 |
|  | 1 | 59.6 |  | 1.9 | 113.24 |
|  | 2 | 5.82 |  | 5.1 | 59.36 |
|  | 1 | 3.5 |  | 1.9 | 6.65 |
|  | 1 | 7.5 |  | 5.1 | 38.25 |
| FACHADA ESTE | 1 | 22.6 |  | 1.9 | 42.94 |
|  | 1 | 4.15 |  | 3.2 | 13.28 |
|  | 4 | 4.6 |  | 3.2 | 58.88 |
|  | 1 | 5.8 |  | 3.2 | 18.56 |
| FACHADA OESTE | 1 | 1.25 |  | 13.1 | 16.38 |
|  | 1 | 10.55 |  | 13.1 | 138.21 |
|  | 1 | 12.1 |  | 1.9 | 22.99 |
| LUCERNARIOS | 2 | 7.5 |  | 1 | 15.00 |
|  | 2 | 3.55 |  | 1 | 7.10 |
|  | 2 | 2.1 |  | 1 | 4.20 |
|  | 2 | 1.75 |  | 1 | 3.50 |
|  | 10 | 4.45 |  | 1 | 44.50 |
|  | 10 | 1.6 |  | 1 | 16.00 |
| PETOS | 2 | 22.6 |  | 1.1 | 49.72 |
|  | 2 | 74.75 |  | 1.1 | 164.45 |
|  | 2 | 5.85 |  | 1.1 | 12.87 |
| NIVEL +9.10 |  |  |  |  |  |
| YL4 | 1 | 5.5 |  | 4 | 22.00 |
|  | 1 | 14.5 |  | 4 | 58.00 |
|  | 1 | 10.25 |  | 4 | 41.00 |
|  | 1 | 3 |  | 4 | 12.00 |
|  | 1 | 4.5 |  | 4 | 18.00 |
|  | 2 | 2.2 |  | 4 | 17.60 |
| YL5 | 1 | 5 |  | 4 | 20.00 |
| YL6 | 3 | 9 |  | 4 | 108.00 |
|  | 4 | 3.2 |  | 4 | 51.20 |
|  | 1 | 10.55 |  | 4 | 42.20 |
|  | 1 | 3.5 |  | 4 | 14.00 |
| A deducir | -9 | 0.8 |  | 2.1 | -15.12 |
|  | -1 | 1.25 |  | 2.1 | -2.63 |
| NIVEL +13.50 |  |  |  |  |  |
| YL4 | 1 | 5 |  | 3.6 | 18.00 |
|  | 3 | 2.1 |  | 3.6 | 22.68 |
|  | 1 | 3.25 |  | 3.6 | 11.70 |
|  | 2 | 1 |  | 3.6 | 7.20 |
| YL6 | 1 | 10.5 |  | 3.6 | 37.80 |
|  | 2 | 9 |  | 3.6 | 64.80 |
|  | 3 | 3.1 |  | 3.6 | 33.48 |
|  | 1 | 8 |  | 3.6 | 28.80 |
|  | 2 | 7.5 |  | 3.6 | 54.00 |
|  | 4 | 2.2 |  | 3.6 | 31.68 |
| A deducir | -2 | 0.9 |  | 2.6 | -4.68 |
| NIVEL -17.40 |  |  |  |  |  |
| YL4 | 1 | 5 |  | 3.6 | 18.00 |
|  | 2 | 2.1 |  | 3.6 | 15.12 |
|  | 1 | 3.25 |  | 3.6 | 11.70 |
|  | 2 | 1 |  | 3.6 | 7.20 |
| YL5 | 1 | 8.5 |  | 3.6 | 30.60 |
| YL6 | 6 | 8.8 |  | 3.6 | 190.08 |
|  | 4 | 3.1 |  | 3.6 | 44.64 |
|  | 2 | 10 |  | 3.6 | 72.00 |
|  | 2 | 3.55 |  | 3.6 | 25.56 |
|  | 2 | 9 |  | 3.6 | 64.80 |
| A deducir | -2 | 0.9 |  | 2.6 | -4.68 |
| FACHADAS M2 |  |  |  |  |  |
| FACHADA NORTE | 1 | 11 | 0.25 | 7.5 | 20.63 |
|  | 1 | 9.5 | 0.25 | 5 | 11.88 |
|  | 1 | 4.5 | 0.25 | 7.6 | 8.55 |
| FACHADAS SUR | 1 | 9.5 | 0.25 | 6 | 14.25 |
|  | 1 | 11.4 | 0.25 | 7.5 | 21.38 |
|  | 1 | 4.8 | 0.25 | 3 | 3.60 |
| FACHADAS ESTE | 1 | 22 | 0.25 | 2.2 | 12.10 |
|  | 1 | 3.6 | 0.25 | 5.1 | 4.59 |
|  | 1 | 0.85 | 0.25 | 2.9 | 0.62 |
|  | 1 | 4 | 0.25 | 9.5 | 9.50 |
|  | 1 | 20 | 0.25 | 2.2 | 11.00 |
|  | 1 | 12 | 0.25 | 1.9 | 5.70 |
| FACHADAS OESTE | 1 | 2.4 | 0.25 | 2.2 | 1.32 |
|  | 1 | 6.2 | 0.25 | 2.2 | 3.41 |
|  | 1 | 6.2 | 0.25 | 1 | 1.55 |
|  | 1 | 11.75 | 0.25 | 13 | 38.19 |
|  | 1 | 25.5 | 0.25 | 4.05 | 25.82 |
|  | 1 | 15 | 0.25 | 2.2 | 8.25 |
|  | 1 | 15 | 0.25 | 1 | 3.75 |
| FACHADA M3 |  |  |  |  |  |
| FACHADA SURESTE | 1 | 3.1 |  | 11.85 | 36.74 |
| FACHADA NOROESTE | 1 | 3.1 |  | 11.85 | 36.74 |
| FACHADAS M5 |  |  |  |  |  |
| LUCERNARIOS | 2 | 7.5 |  | 0.6 | 9.00 |
|  | 2 | 3.55 |  | 0.6 | 4.26 |
|  | 2 | 2.1 |  | 0.6 | 2.52 |
|  | 2 | 1.75 |  | 0.6 | 2.10 |
|  | 10 | 4.45 |  | 0.6 | 26.70 |
|  | 10 | 1.6 |  | 0.6 | 9.60 |
| DIVISIONES INTERIORES |  |  |  |  |  |
| NIVEL +9.10 |  |  |  |  |  |
| YL1 | 10 | 8.8 |  | 3.95 | 347.60 |
|  | 4 | 9.9 |  | 3.95 | 156.42 |
|  | 4 | 9.9 |  | 5.05 | 199.98 |
|  | 2 | 7.1 |  | 5.05 | 71.71 |
| YL2 | 2 | 59.3 |  | 3.95 | 468.47 |
| YL3 | 2 | 8.5 |  | 3.95 | 67.15 |
| YL4 | 1 | 5.5 |  | 3.95 | 21.73 |
|  | 1 | 14.5 |  | 3.95 | 57.28 |
|  | 1 | 10.25 |  | 3.95 | 40.49 |
|  | 2 | 4 |  | 3.95 | 31.60 |
|  | 1 | 9 |  | 3.95 | 35.55 |
|  | 2 | 5.5 |  | 3.95 | 43.45 |
|  | 2 | 2 |  | 3.95 | 15.80 |
|  | 1 | 3.25 |  | 3.95 | 12.84 |
|  | 2 | 1 |  | 3.95 | 7.90 |
| YL8 | 4 | 5.3 |  | 3.95 | 83.74 |
|  | 8 | 3.65 |  | 3.95 | 115.34 |
|  | 2 | 6 |  | 3.95 | 47.40 |
| NIVEL +13.50 |  |  |  |  |  |
| YL1 | 8 | 8.5 |  | 3.45 | 234.60 |
|  | 10 | 10 |  | 3.45 | 345.00 |
|  | 2 | 15.75 |  | 3.45 | 108.68 |
|  | 2 | 7.3 |  | 3.45 | 50.37 |
| YL2 | 4 | 59.3 |  | 3.45 | 818.34 |
| YL3 | 2 | 8.5 |  | 3.45 | 58.65 |
| YL4 | 1 | 5 |  | 3.45 | 17.25 |
|  | 2 | 2.1 |  | 3.45 | 14.49 |
|  | 1 | 3.25 |  | 3.45 | 11.21 |
|  | 2 | 1 |  | 3.5 | 7.00 |
| YL7 | 8 | 5.2 |  | 3.45 | 143.52 |
|  | 2 | 7.5 |  | 3.45 | 51.75 |
|  | 2 | 3.75 |  | 3.45 | 25.88 |
|  | 4 | 4.6 |  | 3.45 | 63.48 |
|  | 2 | 6 |  | 3.45 | 41.40 |
|  | 2 | 6 |  | 3.45 | 41.40 |
| NIVEL +17.52 |  |  |  |  |  |
| YL1 | 10 | 8.5 |  | 3.5 | 297.50 |
|  | 10 | 10 |  | 3.5 | 350.00 |
| YL2 | 2 | 59.75 |  | 3.5 | 418.25 |
| YL3 | 2 | 8.5 |  | 3.5 | 59.50 |
| YL4 | 1 | 5 |  | 3.5 | 17.50 |
|  | 2 | 2.1 |  | 3.5 | 14.70 |
|  | 1 | 3.25 |  | 3.5 | 11.38 |
|  | 2 | 1 |  | 3.5 | 7.00 |
| TECHOS |  |  |  |  |  |
| NIVEL +9.10 |  |  |  |  |  |
| TALLER MONTAJE | 1 | 200.71 |  |  | 200.71 |
| TALLER MECANIZADO | 1 | 223.21 |  |  | 223.21 |
| ACCESO SALA ASPIRACION | 1 | 12.13 |  |  | 12.13 |
| SALA ASPIRACION | 1 | 53.39 |  |  | 53.39 |
| PASILLO ASEOS | 1 | 6.25 |  |  | 6.25 |
| MANTENIMIENTO | 1 | 7 |  |  | 7.00 |
| ASEOS FEMENINOS | 1 | 19.95 |  |  | 19.95 |
| ASEOS MASCULINOS | 1 | 23.6 |  |  | 23.60 |
| PASILLO VESTUARIOS | 1 | 10.5 |  |  | 10.50 |
| VESTUARIO M. ALUMNOS | 1 | 16.14 |  |  | 16.14 |
| VESTUARIO F. ALUMNOS | 1 | 16.12 |  |  | 16.12 |
| VESTUARIO M. PROFESORES | 1 | 9.83 |  |  | 9.83 |
| VESTUARIO F. PROFESORES | 1 | 9.49 |  |  | 9.49 |
| CIRCULACIONES | 1 | 8.45 |  |  | 8.45 |
|  | 1 | 48.86 |  |  | 48.86 |
|  | 1 | 10.56 |  |  | 10.56 |
| ALMACEN GENERAL | 1 | 48.36 |  |  | 48.36 |
| BASURAS | 1 | 10.52 |  |  | 10.52 |
| RESIDUOS MADERA | 1 | 10.3 |  |  | 10.30 |
| RESIDUOS SAN | 1 | 10.52 |  |  | 10.52 |
| GRUPO ELECTROGENO | 1 | 10.47 |  |  | 10.47 |
| CALEFACCION | 1 | 32.42 |  |  | 32.42 |
| CGE | 1 | 13.9 |  |  | 13.90 |
| GR. INCENDIOS | 1 | 36.5 |  |  | 36.50 |
| VESTUARIO M MANTENIMIENTO | 1 | 14.9 |  |  | 14.90 |
| VESTUARIO F. MANTENIMIENTO | 1 | 15 |  |  | 15.00 |
| NIVEL +13.50 |  |  |  |  |  |
| PASILLO ASEOS | 1 | 6.25 |  |  | 6.25 |
| MANTENIMIENTO | 1 | 2.7 |  |  | 2.70 |
| ASEOS FEMENINOS | 1 | 14.41 |  |  | 14.41 |
| ASEOS MASCULINOS | 1 | 18.18 |  |  | 18.18 |
| PASILLO VESTUARIOS | 1 | 10.5 |  |  | 10.50 |
| VESTUARIO M. ALUMNOS | 1 | 16.14 |  |  | 16.14 |
| VESTUARIO F. ALUMNOS | 1 | 16.12 |  |  | 16.12 |
| VESTUARIO M. PROFESORES | 1 | 9.83 |  |  | 9.83 |
| VESTUARIO F. PROFESORES | 1 | 9.49 |  |  | 9.49 |
| NIVEL +17.52 |  |  |  |  |  |
| PASILLO ASEOS | 1 | 6.25 |  |  | 6.25 |
| MANTENIMIENTO | 1 | 2.85 |  |  | 2.85 |
| ASEOS FEMENINOS | 1 | 14.41 |  |  | 14.41 |
| ASEOS MASCULINOS | 1 | 18.18 |  |  | 18.18 |
| PASILLO VESTUARIOS | 1 | 10.5 |  |  | 10.50 |
| VESTUARIO M. ALUMNOS | 1 | 16.14 |  |  | 16.14 |
| VESTUARIO F. ALUMNOS | 1 | 16.12 |  |  | 16.12 |
| VESTUARIO M. PROFESORES | 1 | 9.83 |  |  | 9.83 |
| VESTUARIO F. PROFESORES | 1 | 9.49 |  |  | 9.49 |
| LUCERNARIO SOBRE ESCALERA | 56 | 3.4 |  |  | 190.40 |
| LOSAS ESCALERAS | 1 | 2.7 | 2.3 |  | 6.21 |
|  | 1 | 1.2 | 2.3 |  | 2.76 |
|  | 1 | 3.9 | 2.3 |  | 8.97 |
|  | 4 | 3.3 | 1.8 |  | 23.76 |
|  | 4 | 3.9 | 1.8 |  | 28.08 |
|  | 8 | 3.1 | 1.8 |  | 44.64 |
| Total |  |  |  |  | 9565.96 |

**13.02** m ENCIMERA TABLERO FENOLICO (01/01/2010)
138.95 m × 87.74 = 12191.47
Suministro y colocación de encimera para lavabos y piletas, realizada con tableros fenólicos de 600x10 mm de sección, color y textura a elegir por la DF. Colocada sobre bastidor de tubo de acero 60.40.3 mm anclado a subestructura de tabique sin apoyo en el suelo, incluso escuadras y piezas de refuerzo para el interior del tabique, totalmente pegada sobre los soportes y con los cajeados realizados en taller según modelo de aparatos sanitarios. Incluso faldón de 100 mm en el mismo material fenólico, y zócalo de 70 mm de altura en acero inoxidable con pliegues de remate, pintura de proteccion y dos manos de acabado para todos lo elementos metalicos vistos en color a alegir por la DF montada y con p.p. de medios auxiliares y costes indirectos. Totalmente rematada segun detalles de Proyecto e instrucciones de la DF.

| Código | Ud | Descripción | Rendimiento | Precio | Importe |
|---|---|---|---|---|---|
| O01OB150 | h | Oficial 1ª carpintero | 0.4 | 15.92 | 6.37 |
| O01OB160 | h | Ayudante carpintero | 0.4 | 14.01 | 5.60 |
| TABLEROFENOLI | m2 | Tablero fenólico de 10 mm (material; 21/04/2018) | 0.7 | 52 | 36.40 |
| P11WX110 | m2 | Bastidor tubo 60.40.3 mm (material; 12/07/2018) | 1 | 8.2 | 8.20 |
| SUJECIONENCIM | ml | Escuadras y refuerzos para sujecion encimera (material; 21/04/2018) | 1 | 12 | 12.00 |
| ZOCALOINOX | ml | Zócalo inox plegado de 70 mm (material; 19/08/2010) | 1.2 | 12 | 14.40 |
| P25OU060 | l | Minio de plomo marino | 0.1 | 10.05 | 1.01 |
| P25RO050 | l | Esmalte efecto forja negro/color exterior base disolvente | 0.1 | 11.93 | 1.19 |
| %PM0000000100 | % | Medios auxiliares | 1 % | 85.17 | 0.85 |
| %CI2 | % | Costes Indirectos | 2 % | 86.02 | 1.72 |
|  |  | Total |  |  | 87.74 |

| Medición | Uds. | Largo | Parcial |
|---|---|---|---|
| NIVEL +9.10 |  |  |  |
| VEST. MANTENIMIENTO | 2 | 2.1 | 4.20 |
| ASEO FEMENINO | 1 | 4.5 | 4.50 |
| ASEO MASCULINO | 1 | 2.7 | 2.70 |
| VEST.ALUMNOS | 2 | 1.3 | 2.60 |
| VEST. PROFESORES | 2 | 0.9 | 1.80 |
| TALLER MONTAJE | 1 | 2 | 2.00 |
| TALLER MECANIZADO | 1 | 2 | 2.00 |
| AULA TECNICA | 1 | 6 | 6.00 |
| LABORATORIO ENSAYOS | 1 | 2 | 2.00 |
| NIVEL +13.50 |  |  |  |
| ASEOS PROFESORES | 2 | 1.75 | 3.50 |
| ASEOS FEMENINOS | 1 | 2.8 | 2.80 |
| ASEOS MASCULINOS | 1 | 3.1 | 3.10 |
| VEST.ALUMNOS | 2 | 1.3 | 2.60 |
| VEST. PROFESORES | 2 | 0.9 | 1.80 |
| TALLERS ENFERMERIA | 3 | 10 | 30.00 |
| AULA TALLER FARMACIA | 1 | 6.4 | 6.40 |
| AULA T HIGIENE BUCODENTAL | 1 | 4.5 | 4.50 |
| NIVEL +17.52 |  |  |  |
| ASEOS FEMENINOS | 1 | 2.9 | 2.90 |
| ASEOS MASCULINOS | 1 | 3.25 | 3.25 |
| VEST. PROFESORES | 2 | 0.9 | 1.80 |
| LAB. PROTESIS RESINA | 1 | 9.3 | 9.30 |
| LAB. PROTESIS METALICA | 1 | 9.3 | 9.30 |
| LAB. BIOQUIMICA | 1 | 9.3 | 9.30 |
| LAB. BIOLOGIA M | 1 | 8.45 | 8.45 |
| LAB, QUIMICA | 1 | 8.45 | 8.45 |
|  | 1 | 3.7 | 3.70 |
| Total |  |  | 138.95 |

**13.03** Ud MOSTRADOR RECTO CON MAMPARA ACRISTALADA (01/01/2010)
1 Ud × 2322.9 = 2322.90
Suministro y colocacion de mostrador recto de 325x50 cm, construido mediante tableros fenolicos de 13 mm de espesor hasta una altura de 80 cm, 5 verticales y 2 horizontales, y frente exterior acabado enlistonado de madera de iroko y zocalo de chapa de acero inoxidable segun despiece . Dotado de mampara de 325x140 cm practicable a corredera y fijo lateral conformada por carpinteria de aluminio en RAL identico al resto de las mamparas, acristalada con vidrio de seguridad simple 3+3 mm y equipada con cierre de seguridad. Incluido montaje p.p. de medios auxiliares y costes indirectos. Totalmente rematado segun detalles de Proyecto e instrucciones de la DF.

| Código | Ud | Descripción | Rendimiento | Precio | Importe |
|---|---|---|---|---|---|
| O01OB150 | h | Oficial 1ª carpintero | 1.9 | 15.92 | 30.25 |
| O01OB160 | h | Ayudante carpintero | 1.9 | 14.01 | 26.62 |
| P34BM210 | Ud | Mostrador recto fenolico frente iroko 325x60x80 cm (material; 07/04/2018) | 1 | 1600 | 1600.00 |
| P12AV01MOSTR | Ud | Ventana corredera + fijo Al 3250x1400 mm (material; 07/04/2018) | 1 | 460 | 460.00 |
| P14DUI070 | m2 | Vidrio seguridad PVB incoloro 3+3 | 4.5 | 28.85 | 129.83 |
| P01DW090 | Ud | Pequeño material | 6 | 1.35 | 8.10 |
| %PM0000000100 | % | Medios auxiliares | 1 % | 2254.80 | 22.55 |
| %CI2 | % | Costes Indirectos | 2 % | 2277.35 | 45.55 |
|  |  | Total |  |  | 2322.9 |

| Medición | Uds. | Parcial |
|---|---|---|
| RECEPCION | 1 | 1.00 |
| Total |  | 1 |

**13.04** m2 FELPUDO ALUMINIO CEPILLO TEXTIL 17 mm (02/01/2016)
31.63 m2 × 57.41 = 1815.88
Felpudo de entrada compuesto por perfiles de aluminio de 17 mm de alto, intercalando perfiles de aluminio de 27 mm de ancho, unidos por cable de acero inoxidable y separados por anillos intermedios de caucho que permiten enrollar el felpudo para facilitar su limpieza y transporte. Zona de uso exterior o interior. Acabado textil de 17 mm de altura y 10 kg/m2 con una resistencia de 2,5 t, especialmente recomendado para zonas de alto tránsito. Instalado en cajeado de 17 mm de altura sobre capa de mortero autonivelante y marco formado por angular de acero inoxidable 20.3. Totalmente rematado segun instrucciones de la DF y detalles de Proyecto.

| Código | Ud | Descripción | Rendimiento | Precio | Importe |
|---|---|---|---|---|---|
| O01OB090 | h | Oficial solador alicatador | 0.5 | 14.96 | 7.48 |
| O01OB100 | h | Ayudante solador alicatador | 0.5 | 13.83 | 6.92 |
| P01MEN050 | kg | Mortero autonivelante (material; 02/01/2016) | 0.45 | 1.1 | 0.50 |
| P13TF070 | m | Angular acero inox 20x20x3 mm (material; 12/07/2018) | 1.65 | 1.1 | 1.82 |
| P34IF012 | m2 | Felpudo aluminio cepillo textil 17 mm (material; 21/04/2018) | 1 | 39 | 39.00 |
| %PM0000000100 | % | Medios auxiliares | 1 % | 55.72 | 0.56 |
| %CI2 | % | Costes Indirectos | 2 % | 56.28 | 1.13 |
|  |  | Total |  |  | 57.41 |

Claves: exterior, resistencia, perfil, anillo, transporte, acero, cable, alto, compuesto, especial, textil, garlopa, aluminio, unión, inoxidable, entrada, tráfico, enrollable, caja, permiso, caucho, interior, felpudo, limpieza

| Medición | Uds. | Largo | Ancho | Parcial |
|---|---|---|---|---|
| VESTIBULO +9.10 | 3 | 2 | 1.5 | 9.00 |
| ACCESO +13.50 | 1 | 4.75 | 3.5 | 16.63 |
|  | 2 | 2 | 1.5 | 6.00 |
| Total |  |  |  | 31.63 |

**13.05** Ud SEÑAL INDICADOR DIRECCION EVACUACION (02/01/2016)
12 Ud × 4.29 = 51.48
Señal de indicación de direccion de evacuación de alta luminiscencia, Clase A (300 minicandelas); fabricada en material plástico, de dimensiones 240x100 mm, conforme a UNE 23034:1998 y UNE 23035:2003. Totalmente instalada segun detalles de Proyecto e indicaciones de la DF.

| Código | Ud | Descripción | Rendimiento | Precio | Importe |
|---|---|---|---|---|---|
| O01OA060 | h | Peón especializado | 0.067 | 13 | 0.87 |
| P23SEA050 | Ud | Señal alta luminiscencia Clase A 240x100 mm (material; 02/01/2016) | 1 | 3.3 | 3.30 |
| %PM0000000100 | % | Medios auxiliares | 1 % | 4.17 | 0.04 |
| %CI2 | % | Costes Indirectos | 2 % | 4.21 | 0.08 |
|  |  | Total |  |  | 4.29 |

| Medición | Uds. | Parcial |
|---|---|---|
| NIVEL +9.10 | 2 | 2.00 |
| NIVEL +13.50 | 4 | 4.00 |
| NIVEL +17.52 | 6 | 6.00 |
| Total |  | 12 |

**13.06** Ud SEÑAL INDICADOR SALIDA (02/01/2016)
76 Ud × 6.69 = 508.44
Señal de indicación de salida o sin salida de alta luminiscencia, Clase A (300 minicandelas); fabricada en material plástico, de dimensiones 240x100 mm, conforme a UNE 23034:1998 y UNE 23035:2003. Totalmente instalada segun detalles de Proyecto e indicaciones de la DF.

| Código | Ud | Descripción | Rendimiento | Precio | Importe |
|---|---|---|---|---|---|
| O01OA060 | h | Peón especializado | 0.067 | 13 | 0.871 |
| P23SEA040 | Ud | Señal alta luminiscencia Clase A 320x160 mm (material; 02/01/2016) | 1 | 5.62 | 5.620 |
| %PM0000000100 | % | Medios auxiliares | 1 % | 6.491 | 0.065 |
| %CI2 | % | Costes Indirectos | 2 % | 6.556 | 0.131 |
|  |  | Total |  |  | 6.69 |

| Medición | Uds. | Parcial |
|---|---|---|
| NIVEL +9.10 | 24 | 24.00 |
| NIVEL +13.50 | 28 | 28.00 |
| NIVEL +17.52 | 24 | 24.00 |
| Total |  | 76 |

**13.07** Ud ROTULO INDICADOR (22/11/2017)
129 Ud × 20.02 = 2582.58
Suministro y colocacion de rótulo con placa frontal de metacrilato de 5 mm de grosor, rotulada por impresión directa e instalada sobre soporte-guia de aluminio para posibilitar su intercambio, fijado a la pared mediante tacos y tornillos de rosca de 50 mm. Totalmente instalado segun detalles de Proyecto e indicaciones de la DF.

| Código | Ud | Descripción | Rendimiento | Precio | Importe |
|---|---|---|---|---|---|
| O01OA070 | h | Peón ordinario | 0.25 | 12.88 | 3.22 |
| O01OA050 | h | Ayudante | 0.25 | 13.68 | 3.42 |
| P34IR020 | u | Rótulo metacrilato sin iluminación (material; 21/04/2018) | 1 | 12.8 | 12.80 |
| %PM0000000100 | % | Medios auxiliares | 1 % | 19.44 | 0.19 |
| %CI2 | % | Costes Indirectos | 2 % | 19.63 | 0.39 |
|  |  | Total |  |  | 20.02 |

| Medición | Uds. | Parcial |
|---|---|---|
| NIVEL +9.10 |  |  |
| GENERAL | 1 | 1.00 |
| AULAS | 9 | 9.00 |
| ALMACENES | 11 | 11.00 |
| ASEOS | 12 | 12.00 |
| OTROS | 2 | 2.00 |
| INSTALACIONES | 7 | 7.00 |
| ESCALERAS | 2 | 2.00 |
| ASCENSOR | 1 | 1.00 |
| NIVEL +13.50 |  |  |
| GENERAL | 1 | 1.00 |
| AULAS | 10 | 10.00 |
| ALMACENES | 11 | 11.00 |
| ASEOS | 12 | 12.00 |
| OTROS | 2 | 2.00 |
| ADMINISTRACION | 10 | 10.00 |
| ESPACIO PUBLICO | 2 | 2.00 |
| ESCALERAS | 2 | 2.00 |
| ASCENSOR | 1 | 1.00 |
| NIVEL +17.52 |  |  |
| GENERAL | 1 | 1.00 |
| AULAS | 14 | 14.00 |
| ALMACENES | 5 | 5.00 |
| ASEOS | 8 | 8.00 |
| OTROS | 1 | 1.00 |
| BIBLIOTECA | 1 | 1.00 |
| ESCALERAS | 2 | 2.00 |
| ASCENSOR | 1 | 1.00 |
| Total |  | 129 |

**13.08** Ud BANDERA INSTITUCIONAL (22/11/2017)
3 Ud × 548.57 = 1645.71
Suministro y colocacion de conjunto para bandera institucional para exterior, de Iberti o equivalente, formado por: mastil de acero inoxidable de 300 cm de longitud maxima y 70 mm de seccion, base de 90º abatible para anclaje en fachada, sombrerete de acero inoxidable, bandera institucional de 200x130 cm, 100% poliester y 120g/m2, confeccionada con doble dobladillo perimetral realizado con hilos con tratamiento ultravioleta y doble anilla en D de ABS, cinta de polipropileno. Incluso colocacion, parte p.p. de medios auxiliares y costes indirectos. Totalmente rematada segun detalles de Proyecto e indicaciones de la DF.

| Código | Ud | Descripción | Rendimiento | Precio | Importe |
|---|---|---|---|---|---|
| O01OA030 | h | Oficial primera | 2 | 15.86 | 31.72 |
| O01OA070 | h | Peón ordinario | 2 | 12.88 | 25.76 |
| P34EM080 | Ud | Poste bandera con sistema anclaje fachada (material; 13/04/2018) | 1 | 185 | 185.00 |
| P34EM090 | Ud | Bandera institucional de paño (material; 13/04/2018) | 1 | 290 | 290.00 |
| %PM0000000100 | % | Medios auxiliares | 1 % | 532.48 | 5.32 |
| %CI2 | % | Costes Indirectos | 2 % | 537.80 | 10.76 |
|  |  | Total |  |  | 548.57 |

**13.09** m SEÑALIZACION ALTURA ESCALERA (01/01/2010)
6 m × 55.5 = 333.00
Formacion de barrera de señalizacion altura de escalera construida mediante fábrica de ladrillo cerámico hueco doble 24x11,5x9 cm, de 1/2 pie de espesor recibido con mortero de cemento CEM II/B-P 32,5 N y arena de río tipo M-5, preparado en central y suministrado a pie de obra, para revestir, y forrado posterior de todas las caras vistas con baldosa de piedra caliza de 3 cm de espesor en coñor y textura diferenciado del suelo. Icluido replanteo, nivelación y aplomado, rejuntado con lechada de cemento blanco BL 22,5 X, limpieza y medios auxiliares. Según UNE-EN 998-2:2012, RC-08, NTE-PTL y CTE-SE-F. Materiales con marcado CE y DdP (Declaración de prestaciones) según Reglamento (UE) 305/2011. Medida la superficie realmente ejecutada. Totalmente rematada segun instrucciones de la DF y detalles del Proyecto.

| Código | Ud | Descripción | Rendimiento | Precio | Importe |
|---|---|---|---|---|---|
| O01OA030 | h | Oficial primera | 0.22 | 15.86 | 3.49 |
| O01OA070 | h | Peón ordinario | 0.22 | 12.88 | 2.83 |
| P01LH025 | mu | Ladrillo hueco doble métrico 24x11,5x9 cm | 0.025 | 95.15 | 2.38 |
| P08PCB055 | m2 | Baldosa piedra caliza 3 cm espesor apomazada | 1.25 | 35 | 43.75 |
| A02A160 | m3 | MORTERO CEMENTO M-5 C/MEZCLA RIO-MIGA | 0.02 | 65.3 | 1.31 |
| A01L090 | m3 | LECHADA CEM. BLANCO BL 22,5 X | 0.001 | 112.39 | 0.11 |
| %PM0000000100 | % | Medios auxiliares | 1 % | 53.87 | 0.54 |
| %CI2 | % | Costes Indirectos | 2 % | 54.41 | 1.09 |
|  |  | Total |  |  | 55.5 |

| Medición | Uds. | Largo | Parcial |
|---|---|---|---|
| NIVEL +9.10 | 2 | 2 | 4.00 |
| NIVEL +13.50 | 1 | 2 | 2.00 |
| Total |  |  | 6 |

**13.10** m2 ESTOR ENRROLLABLE PROTEC. VISTAS (22/11/2017)
106.92 m2 × 28.78 = 3077.16
Suministro e instalacion de estor enrrollable de tela tipo BANDALUX o equivalente para proteccion de vistas. Equipado con todos sus accesorios para su funcionamiento. Incluida instalacion y pruebas de funcionamiento. Medido igual superficie de hueco Totalmente rematado segun detalles de Proyecto e indicaciones de la DF.

| Código | Ud | Descripción | Rendimiento | Precio | Importe |
|---|---|---|---|---|---|
| O01OA070 | h | Peón ordinario | 0.25 | 12.88 | 3.22 |
| O01OA050 | h | Ayudante | 0.25 | 13.68 | 3.42 |
| P34EE090 | m2 | Estor enrrollable protec. vistas (material; 07/07/2018) | 1 | 21.3 | 21.30 |
| %PM0000000100 | % | Medios auxiliares | 1 % | 27.94 | 0.28 |
| %CI2 | % | Costes Indirectos | 2 % | 28.22 | 0.56 |
|  |  | Total |  |  | 28.78 |

| Medición | Uds. | Largo | Alto | Parcial |
|---|---|---|---|---|
| NIVEL + 13.50 |  |  |  |  |
| ESPACIO DISPONIBLE | 1 | 2.4 | 2.4 | 5.76 |
|  | 7 | 1.05 | 2.8 | 20.58 |
| ADMINISTRACION | 8 | 0.95 | 2.8 | 21.28 |
|  | 1 | 1.25 | 2.8 | 3.50 |
| SALA PROFESORES | 1 | 2.7 | 1.7 | 4.59 |
|  | 2 | 2.03 | 1.7 | 6.90 |
| APA | 1 | 2.71 | 1.7 | 4.61 |
| ALUMNOS | 1 | 2.03 | 1.7 | 3.45 |
| J.E.1/2 | 2 | 2.71 | 1.7 | 9.21 |
| ORIENTACION | 1 | 1.2 | 1.7 | 2.04 |
| SECRETARIA | 1 | 1.2 | 1.7 | 2.04 |
| DIRECCION | 6 | 0.95 | 2.8 | 15.96 |
| NIVEL + 17.52 |  |  |  |  |
| BIBLIOTECA | 4 | 0.7 | 2.5 | 7.00 |
| Total |  |  |  | 106.92 |

**13.11** m2 ESTOR ENRROLLABLE OSCURECIMIENTO (22/11/2017)
24.62 m2 × 34.45 = 848.16
Suministro e instalacion de estor interior enrrollable de tela para oscurecimiento total, tipo BANDALUX o equivalente. Equipado con todos sus accesorios para su funcionamiento. Incluida instalacion y pruebas de funcionamiento. Medido igual superficie de hueco. Totalmente rematado segun detalles de Proyecto e indicaciones de la DF.

| Código | Ud | Descripción | Rendimiento | Precio | Importe |
|---|---|---|---|---|---|
| O01OA070 | h | Peón ordinario | 0.25 | 12.88 | 3.22 |
| O01OA050 | h | Ayudante | 0.25 | 13.68 | 3.42 |
| P34EE100 | m2 | Estor enrrollable oscurecimiento (material; 07/07/2018) | 1 | 26.8 | 26.80 |
| %PM0000000100 | % | Medios auxiliares | 1 % | 33.44 | 0.33 |
| %CI2 | % | Costes Indirectos | 2 % | 33.77 | 0.68 |
|  |  | Total |  |  | 34.45 |

| Medición | Uds. | Largo | Alto | Parcial |
|---|---|---|---|---|
| NIVEL + 13.50 |  |  |  |  |
| SALA REUNIONES | 3 | 1.2 | 2.4 | 8.64 |
|  | 1 | 2.4 | 2.4 | 5.76 |
|  | 1 | 2.6 | 2.8 | 7.28 |
|  | 1 | 1.05 | 2.8 | 2.94 |
| Total |  |  |  | 24.62 |

**13.12** Ud ROTULO CENTRO IES (22/11/2017)
1 Ud × 335.01 = 335.01
Suministro y colocacion de cartel indicador del centro IES normalizado segun normativa de la Junta de Castilla y Leon. Construido segun indicaciones de la Propiedad y DF. Incluida fijacion con elementos auxiliares, limpieza, medios auxiliares y costes indirectos. Totalmente instalado y rematado segun detalles de Proyecto e indicaciones de la DF y Propiedad.

| Código | Ud | Descripción | Rendimiento | Precio | Importe |
|---|---|---|---|---|---|
| O01OA030 | h | Oficial primera | 0.2 | 15.86 | 3.17 |
| O01OA070 | h | Peón ordinario | 0.2 | 12.88 | 2.58 |
| P34IR060 | Ud | Cartel indicador normalizado JCyL (material; 16/07/2018) | 1 | 319.44 | 319.44 |
| %PM0000000100 | % | Medios auxiliares | 1 % | 325.19 | 3.25 |
| %CI2 | % | Costes Indirectos | 2 % | 328.44 | 6.57 |
|  |  | Total |  |  | 335.01 |

**13.13** m MARCADO PLAZAS DE APARCAMIENTO (30/12/2014)
124.75 m × 2.44 = 304.39
Marcado de plaza de garaje con pintura al clorocaucho, con una anchura de línea de 10 cm. Incluida limpieza de superficie, neutralizacion, replanteo y encintado. Totalmente rematada segun detalles de Proyecto e indicaciones de la DF.

| Código | Ud | Descripción | Rendimiento | Precio | Importe |
|---|---|---|---|---|---|
| O01OB230 | h | Oficial 1ª pintura | 0.1 | 14.79 | 1.48 |
| P25WD040 | kg | Disolvente clorocaucho (material; 30/12/2014) | 0.025 | 3.96 | 0.10 |
| P25QC010 | l | Pintura clorocaucho calles/parking (material; 30/12/2014) | 0.075 | 9.91 | 0.74 |
| P25WW220 | Ud | Pequeño material | 0.05 | 0.91 | 0.05 |
| %PM0000000100 | % | Medios auxiliares | 1 % | 2.37 | 0.02 |
| %CI2 | % | Costes Indirectos | 2 % | 2.39 | 0.05 |
|  |  | Total |  |  | 2.44 |

| Medición | Uds. | Largo | Parcial |
|---|---|---|---|
| NIVEL + 10.30 | 14 | 2.3 | 32.20 |
|  | 16 | 4.6 | 73.60 |
|  | 4 | 2.5 | 10.00 |
|  | 1 | 8.95 | 8.95 |
| Total |  |  | 124.75 |

**13.14** Ud MARCADO PLAZA APARCAMIENTO DISCAPACITADOS (30/12/2014)
2 Ud × 107.74 = 215.48
Marcado completo de plaza de aparcamiento para discapacitados mediante pintura al clorocaucho. Incluida limpieza de superficie, neutralizacion, replanteo, encintado, etc. Totalmente rematada segun detalles de Proyecto e indicaciones de la DF.

| Código | Ud | Descripción | Rendimiento | Precio | Importe |
|---|---|---|---|---|---|
| O01OB230 | h | Oficial 1ª pintura | 0.4 | 14.79 | 5.92 |
| P25WD040 | kg | Disolvente clorocaucho | 0.4 | 3.96 | 1.58 |
| P25QC210 | u | Pintado completo plaza minusvalido (material; 07/07/2018) | 1 | 97 | 97.00 |
| P25WW220 | Ud | Pequeño material | 0.09 | 0.91 | 0.08 |
| %PM0000000100 | % | Medios auxiliares | 1 % | 104.58 | 1.05 |
| %CI2 | % | Costes Indirectos | 2 % | 105.63 | 2.11 |
|  |  | Total |  |  | 107.74 |

| Medición | Uds. | Parcial |
|---|---|---|
| NIVEL + 9.10 | 1 | 1.00 |
| NIVEL + 10.30 | 1 | 1.00 |
| Total |  | 2 |

## 14 INSTALAC. FONTANERIA Y APARATOS SANITARIOS (19/12/2012)
Importe: 124496.58

### 14.01 INSTALACIÓN INTERIOR (19/12/2012)
Importe: 77747.8

**14.01.01** Ud INSTAL COMPLETA LAVABO BAJO ENCIMERA (26/11/2014)
18 Ud × 317.7 = 5718.60
Instalación interior completa de agua fría y caliente para lavabo compuesta por: lavabo de porcelana vitrificada en color, de 56x42 cm, gama media, para colocar bajo encimera (sin incluir); conforme UNE 67001. Válvula de desagüe de 32 mm, acoplamiento a pared acodado cromado con plafon. Griferia monomando con mezclador temporizado acabado cromado, con vaciador automatico y sifon botella cromado. Instalacion de agua fria y caliente realizada con tubería de polietileno reticulado fabricada por el método de Peróxido (Engel) PEX-A rígida, de 16x1,8 mm, conectada a la red particular con sistema de derivaciones por tes, conforme UNE-EN ISO 15875-1 y 5 + A1. Tuberías protegidas en paramentos empotrados con tubo corrugado de protección, calorifugada la tubería de agua caliente, según RITE. Red de desagüe realizada con tubería de PVC conforme UNE-EN 1453. Totalmente instalado, conexionado y probado; con p.p. de bote sifónico, piezas especiales, medios auxiliares y costes indirectos. Totalmente instalado y funcionando segun CTE DB HS-4, DB HS-5. e instrucciones de la DF.

| Código | Ud | Descripción | Rendimiento | Precio | Importe |
|---|---|---|---|---|---|
| O01OB170 | h | Oficial 1ª fontanero calefactor | 0.5 | 16.05 | 8.03 |
| O01OB180 | h | Oficial 2ª fontanero calefactor (mano de obra) | 0.5 | 14.26 | 7.13 |
| P18LEB010 | Ud | Lavabo gama media color 56x42 cm b/encimera (material; 02/01/2016) | 1 | 120 | 120.00 |
| P18GSL020 | Ud | Grifo temporizado un agua repisa gama media (material; 02/01/2016) | 1 | 81.5 | 81.50 |
| P17SV100 | Ud | Válvula lavabo-bidé de 32 mm c/tapon y cadena (material; 02/01/2016) | 1 | 4.82 | 4.82 |
| P17XT030 | Ud | Válvula de escuadra de 1/2" a 1/2" (material; 02/01/2016) | 2 | 4.14 | 8.28 |
| P17SA090 | Ud | Acoplamiento pared acodado cromo 1 1/2 x 40 mm c/plafón (material; 02/01/2016) | 1 | 15.97 | 15.97 |
| P17IR020 | m | Tubo rígido PEX-A 20x1,9 mm (material; 02/01/2016) | 3.75 | 2.37 | 8.89 |
| P20IEV040 | m | Coquilla espuma elastomérica e:25 mm D=22 mm (material; 26/11/2014) | 1.9 | 6.53 | 12.41 |
| P17IR010 | m | Tubo rígido PEX-A 16x1,8 mm (material; 02/01/2016) | 3.8 | 1.96 | 7.45 |
| P17LC030 | m | Tubo corrugado polipropileno protección (azul/rojo) M-19 (material; 02/01/2016) | 3.8 | 0.45 | 1.71 |
| P17IST040 | Ud | Te reducida unión rápida PPSU 20-16-20 mm (material; 02/01/2016) | 2 | 6.34 | 12.68 |
| P17ISC080 | Ud | Codo unión rápida latón terminal 16 mm - 1/2" (material; 02/01/2016) | 2 | 4.99 | 9.98 |
| P17SB030 | Ud | Bote sifónico aéreo t/inoxidable 5 tomas (material; 02/01/2016) | 0.25 | 22.98 | 5.75 |
| P17VC030 | m | Tubo PVC serie B junta pegada 50 mm (material; 02/01/2016) | 0.5 | 2.41 | 1.21 |
| P17VC010 | m | Tubo PVC serie B junta pegada 32 mm (material; 02/01/2016) | 1.7 | 1.52 | 2.58 |
| %PM0000000100 | % | Medios auxiliares | 1 % | 308.39 | 3.08 |
| %CI2 | % | Costes Indirectos | 2 % | 311.47 | 6.23 |
|  |  | Total |  |  | 317.7 |

| Medición | Uds. | Parcial |
|---|---|---|
| NIVEL +9.10 |  |  |
| VESTUARIOS MANTENIMIENTO | 4 | 4.00 |
| VESTUARIOS ALUMNOS | 4 | 4.00 |
| VESTUARIOS PROFESORES | 2 | 2.00 |
| NIVEL+13.50 |  |  |
| VESTUARIOS ALUMNOS | 4 | 4.00 |
| VESTUARIOS PROFESORES | 2 | 2.00 |
| NIVEL +17.52 |  |  |
| VESTUARIOS PROFESORES | 2 | 2.00 |
| Total |  | 18 |

**14.01.02** Ud INSTAL AGUA FRIA LAVABO BAJO ENCIMERA (02/01/2016)
22 Ud × 284.01 = 6248.22
Instalación interior completa de agua fría para lavabo compuesta por: lavabo de porcelana vitrificada en color, de 56x42 cm, gama media, para colocar bajo encimera (sin incluir); conforme UNE 67001. Válvula de desagüe de 32 mm, acoplamiento a pared acodado cromado con plafon. Griferia monomando con mezclador temporizado acabado cromado, con vaciador automatico y sifon botella cromado. Instalacion de agua fria realizada con tubería de polietileno reticulado fabricada por el método de Peróxido (Engel) PEX-A rígida, de 16x1,8 mm, conectada a la red particular con sistema de derivaciones por tes, conforme UNE-EN ISO 15875-1 y 5 + A1. Tuberías protegidas en paramentos empotrados con tubo corrugado de protección, según RITE. Red de desagüe realizada con tubería de PVC conforme UNE-EN 1453. Totalmente instalado, conexionado y probado; con p.p. de bote sifónico, piezas especiales, medios auxiliares y costes indirectos. Totalmente instalado y funcionando segun CTE DB HS-4, DB HS-5. e instrucciones de la DF.

| Código | Ud | Descripción | Rendimiento | Precio | Importe |
|---|---|---|---|---|---|
| O01OB170 | h | Oficial 1ª fontanero calefactor | 0.5 | 16.05 | 8.03 |
| O01OB180 | h | Oficial 2ª fontanero calefactor | 0.5 | 14.26 | 7.13 |
| P18LEB010 | Ud | Lavabo gama media color 56x42 cm b/encimera | 1 | 120 | 120.00 |
| P18GSL020 | Ud | Grifo temporizado un agua repisa gama media | 1 | 81.5 | 81.50 |
| P17SV100 | Ud | Válvula lavabo-bidé de 32 mm c/tapon y cadena | 1 | 4.82 | 4.82 |
| P17XT030 | Ud | Válvula de escuadra de 1/2" a 1/2" | 2 | 4.14 | 8.28 |
| P17SA090 | Ud | Acoplamiento pared acodado cromo 1 1/2 x 40 mm c/plafón | 1 | 15.97 | 15.97 |
| P17IR020 | m | Tubo rígido PEX-A 20x1,9 mm | 1.9 | 2.37 | 4.50 |
| P17IR010 | m | Tubo rígido PEX-A 16x1,8 mm | 1.9 | 1.96 | 3.72 |
| P17LC030 | m | Tubo corrugado polipropileno protección (azul/rojo) M-19 | 1.9 | 0.45 | 0.86 |
| P17IST040 | Ud | Te reducida unión rápida PPSU 20-16-20 mm | 1 | 6.34 | 6.34 |
| P17ISC080 | Ud | Codo unión rápida latón terminal 16 mm - 1/2" | 1 | 4.99 | 4.99 |
| P17SB030 | Ud | Bote sifónico aéreo t/inoxidable 5 tomas | 0.25 | 22.98 | 5.75 |
| P17VC030 | m | Tubo PVC serie B junta pegada 50 mm | 0.5 | 2.41 | 1.21 |
| P17VC010 | m | Tubo PVC serie B junta pegada 32 mm | 1.7 | 1.52 | 2.58 |
| %PM0000000100 | % | Medios auxiliares | 1 % | 275.68 | 2.76 |
| %CI2 | % | Costes Indirectos | 2 % | 278.44 | 5.57 |
|  |  | Total |  |  | 284.01 |

| Medición | Uds. | Parcial |
|---|---|---|
| NIVEL +9.10 |  |  |
| ASEOS | 8 | 8.00 |
| NIVEL+13.50 |  |  |
| ASEOS PROFESORES | 2 | 2.00 |
| ASEOS | 6 | 6.00 |
| NIVEL +17.52 |  |  |
| ASEOS | 6 | 6.00 |
| Total |  | 22 |

**14.01.03** Ud INSTAL COMPLETA INODORO CON FLUXOR (02/01/2016)
24 Ud × 294.25 = 7062.00
Instalación interior completa de agua fría para Inodoro de porcelana vitrificada blanca, modelo DAMA de Roca o equivalente, equipado con fuxor tipo Grohe Dal o equivalente, con asiento y tapa lacados con bisagras extraibles de acero inoxidable y caida amortiguada. Instalacion realizada con tubería de polietileno reticulado fabricada por el método de Peróxido (Engel) PEX-A rígida, de 16x1,8 mm, conectada a la red particular con sistema de derivaciones por tes, conforme UNE-EN ISO 15875-1 y 5 + A1. Tubería protegida en paramentos empotrados con tubo corrugado de protección. Manguetón de conexión inodoro realizada con tubería de PVC serie B conforme UNE-EN 1453. Totalmente montado, conexionado y probado; p.p. de derivación particular, p.p. de piezas especiales (codos, manguitos, etc.) de las tuberías y p.p de medios auxiliares. Totalmente instalado y funcionando segun CTE DB HS-4, DB HS-5. e instrucciones de la DF.

| Código | Ud | Descripción | Rendimiento | Precio | Importe |
|---|---|---|---|---|---|
| O01OB170 | h | Oficial 1ª fontanero calefactor | 0.5 | 16.05 | 8.03 |
| O01OB180 | h | Oficial 2ª fontanero calefactor | 0.5 | 14.26 | 7.13 |
| P18IA080 | Ud | Taza p/tanque alto, empotrado o fluxor gama media/alta blanco (material; 02/01/2016) | 1 | 141 | 141.00 |
| P18GSS090 | Ud | Fluxor automático 3/4" inodoro Dal (material; 02/01/2016) | 1 | 67 | 67.00 |
| P18GWI010 | Ud | Enlace fluxor a inodoro/urinario 28 mm (material; 02/01/2016) | 1 | 24.6 | 24.60 |
| P17IR020 | m | Tubo rígido PEX-A 20x1,9 mm | 3.75 | 2.37 | 8.89 |
| P17IR010 | m | Tubo rígido PEX-A 16x1,8 mm | 2.25 | 1.96 | 4.41 |
| P17LC030 | m | Tubo corrugado polipropileno protección (azul/rojo) M-19 | 2.25 | 0.45 | 1.01 |
| P17IST040 | Ud | Te reducida unión rápida PPSU 20-16-20 mm | 1 | 6.34 | 6.34 |
| P17ISC080 | Ud | Codo unión rápida latón terminal 16 mm - 1/2" | 1 | 4.99 | 4.99 |
| P17SW020 | Ud | Conexión PVC inodoro D=110 mm c/j.labiada (material; 02/01/2016) | 1 | 6.39 | 6.39 |
| P17VC060 | m | Tubo PVC serie B junta pegada 110 mm (material; 02/01/2016) | 1 | 5.83 | 5.83 |
| %PM0000000100 | % | Medios auxiliares | 1 % | 285.62 | 2.86 |
| %CI2 | % | Costes Indirectos | 2 % | 288.48 | 5.77 |
|  |  | Total |  |  | 294.25 |

| Medición | Uds. | Parcial |
|---|---|---|
| NIVEL +9.10 |  |  |
| ASEOS | 10 | 10.00 |
| NIVEL+13.50 |  |  |
| ASEOS | 6 | 6.00 |
| NIVEL +17.52 |  |  |
| ASEOS | 6 | 6.00 |
| VESTUARIOS PROTESORES | 2 | 2.00 |
| Total |  | 24 |

**14.01.04** Ud INSTAL COMPLETA URINARIO PORCELANA (02/01/2016)
8 Ud × 374.66 = 2997.28
Instalación interior completa de agua fría para urinario de porcelana vitrificada modelo Mural de Roca o equivalente, equipado con fluxor temporizador empotrado, acabado cromado de ejecucion robusta de la patente Grohe o equivalente rociador integral y sifon incorporado. Instalacion de agua realizada con tubería de polietileno reticulado fabricada por el método de Peróxido (Engel) PEX-A rígida, de 16x1,8 mm, conectada a la red particular con sistema de derivaciones por tes, conforme UNE-EN ISO 15875-1 y 5 + A1. Tuberías protegidas en paramentos empotrados con tubo corrugado de protección. Red de desagüe realizada con tubería de PVC, serie B, conforme UNE-EN 1453. Totalmente montado, conexionado y probado; p.p. de derivación particular, p.p. de bote sifónico, p.p. de piezas especiales (codos, manguitos, etc.) de las tuberías y p.p de medios auxiliares. Sin incluir sanitarios, ni griferías. Totalmente instalado y funcionando segun CTE DB HS-4, DB HS-5. e instrucciones de la DF.

| Código | Ud | Descripción | Rendimiento | Precio | Importe |
|---|---|---|---|---|---|
| O01OB170 | h | Oficial 1ª fontanero calefactor | 0.5 | 16.05 | 8.03 |
| O01OB180 | h | Oficial 2ª fontanero calefactor | 0.5 | 14.26 | 7.13 |
| P18U140 | Ud | Urinario porcelanico mod Mural (material; 07/12/2017) | 1 | 255 | 255.00 |
| P18GSU010 | Ud | Pulsador temporizador empotrado urinario (material; 02/01/2016) | 1 | 64.9 | 64.90 |
| P17IR020 | m | Tubo rígido PEX-A 20x1,9 mm | 1 | 2.37 | 2.37 |
| P17IR010 | m | Tubo rígido PEX-A 16x1,8 mm | 1.6 | 1.96 | 3.14 |
| P17IST040 | Ud | Te reducida unión rápida PPSU 20-16-20 mm | 1 | 6.34 | 6.34 |
| P17ISC080 | Ud | Codo unión rápida latón terminal 16 mm - 1/2" | 1 | 4.99 | 4.99 |
| P17LC030 | m | Tubo corrugado polipropileno protección (azul/rojo) M-19 | 1.6 | 0.45 | 0.72 |
| P17SB030 | Ud | Bote sifónico aéreo t/inoxidable 5 tomas | 0.25 | 22.98 | 5.75 |
| P17VC030 | m | Tubo PVC serie B junta pegada 50 mm | 2.2 | 2.41 | 5.30 |
| %PM0000000100 | % | Medios auxiliares | 1 % | 363.67 | 3.64 |
| %CI2 | % | Costes Indirectos | 2 % | 367.31 | 7.35 |
|  |  | Total |  |  | 374.66 |

| Medición | Uds. | Parcial |
|---|---|---|
| NIVEL +9.10 |  |  |
| ASEOS | 4 | 4.00 |
| NIVEL+13.50 |  |  |
| ASEOS | 2 | 2.00 |
| NIVEL +17.52 |  |  |
| ASEOS | 2 | 2.00 |
| Total |  | 8 |

**14.01.05** Ud INSTAL COMPLETA PLATO DE DUCHA (19/12/2012)
12 Ud × 379.38 = 4552.56
Instalación completa de plato de ducha realizada in situ formada por: Impermeabilización de suelo ducha de obra mediante Kit imperband de butech o equivalente, compuesto por lamina de TPO, impermeabilizante imperband, con sumidero extensible sifónico (convertible en no sifónico) que incorpora salida vertical u horizontal, con salidas de 40 o 50 mm, con rejilla de 106x106 mm y embellecedor de acero inoxidable AISI 316 con 3 mm de espesor. Colocado sobre soporte adecuado, con adhesivo cementoso mejorado C2TE según EN 12004, ONE FLEX de butech o equivalente, preparado para recibir directamente el revestimiento (no incluido). Instalacion de agua fria y caliente realizada con tubería de polietileno reticulado fabricada por el método de Peróxido (Engel) PEX-A rígida, de 16x1,8 mm, conectada a la red particular con sistema de derivaciones por tes, conforme UNE-EN ISO 15875-1 y 5 + A1. Tuberías protegidas en paramentos empotrados con tubo corrugado de protección, calorifugada la tubería de agua caliente, según RITE. Red de desagüe realizada con tubería de PVC conforme UNE-EN 1453. Griferia mezcladora termostatica empotrada Totalmente instalada, conexionada y probada; con p.p. de bote sifónico, piezas especiales. medios auxiliares y costes indirectos. Totalmente instalada y funcionando segun CTE DB HS-4, DB HS-5. e instrucciones de la DF.

| Código | Ud | Descripción | Rendimiento | Precio | Importe |
|---|---|---|---|---|---|
| O01OB170 | h | Oficial 1ª fontanero calefactor | 0.5 | 16.05 | 8.03 |
| O01OB180 | h | Oficial 2ª fontanero calefactor | 0.5 | 14.26 | 7.13 |
| P18GTD030 | Ud | Grifo mezclador termostático empotrable ducha gama media (material; 02/01/2016) | 1 | 185 | 185.00 |
| P18DE020 | Ud | Kit imperband 2,25x1,5 m (material; 02/01/2016) | 1 | 61.46 | 61.46 |
| P01FA560 | kg | Adhesivo cementoso one-flex blanco Butech (material; 19/12/2012) | 8 | 0.82 | 6.56 |
| P17SO010 | Ud | Sumidero sifónico extensible salida H 40 mm c/rejilla acero 100x (material; 02/01/2016) | 1 | 34.56 | 34.56 |
| P17IR020 | m | Tubo rígido PEX-A 20x1,9 mm | 3.75 | 2.37 | 8.89 |
| P20IEV040 | m | Coquilla espuma elastomérica e:25 mm D=22 mm | 1.9 | 6.53 | 12.41 |
| P17IR010 | m | Tubo rígido PEX-A 16x1,8 mm | 2.8 | 1.96 | 5.49 |
| P17LC030 | m | Tubo corrugado polipropileno protección (azul/rojo) M-19 | 2.8 | 0.45 | 1.26 |
| P17IST040 | Ud | Te reducida unión rápida PPSU 20-16-20 mm | 2 | 6.34 | 12.68 |
| P17ISC120 | Ud | Codo unión rápida latón base fijación 16 mm - 1/2"" (material; 02/01/2016) | 2 | 6.5 | 13.00 |
| P17ISA010 | Ud | Placa base fijación (material; 02/01/2016) | 1 | 1.62 | 1.62 |
| P17SB030 | Ud | Bote sifónico aéreo t/inoxidable 5 tomas | 0.25 | 22.98 | 5.75 |
| P17VC030 | m | Tubo PVC serie B junta pegada 50 mm | 0.5 | 2.41 | 1.21 |
| P17VC020 | m | Tubo PVC serie B junta pegada 40 mm (material; 02/01/2016) | 1.7 | 1.89 | 3.21 |
| %PM0000000100 | % | Medios auxiliares | 1 % | 368.26 | 3.68 |
| %CI2 | % | Costes Indirectos | 2 % | 371.94 | 7.44 |
|  |  | Total |  |  | 379.38 |

| Medición | Uds. | Parcial |
|---|---|---|
| NIVEL +9.10 |  |  |
| VESTUARIOS MANTENIMIENTO | 2 | 2.00 |
| VESTUARIOS ALUMNOS | 2 | 2.00 |
| VESTUARIOS PROFESORES | 2 | 2.00 |
| NIVEL+13.50 |  |  |
| VESTUARIOS ALUMNOS | 2 | 2.00 |
| VESTUARIOS PROFESORES | 2 | 2.00 |
| NIVEL +17.52 |  |  |
| VESTUARIOS PROFESORES | 2 | 2.00 |
| Total |  | 12 |

**14.01.06** Ud INSTAL COMPLETA VERTEDERO (02/01/2016)
3 Ud × 284.01 = 852.03
Vertedero de porcelana vitrificada, blanco, de 50x42 cm, dotado de rejilla de desagüe y enchufe de unión, colocado mediante tacos y tornillos al solado, incluso sellado con silicona, válvula de desagüe de 40 mm, funcionando. Grifo de un agua (ACS O AF) mural, con aireador; conforme UNE-EN 19703. Totalmente instalado y conexionado, i/p.p. de pequeño material. Totalmente instalado y conexionado, i/p.p. de pequeño material y medios auxiliares.

| Código | Ud | Descripción | Rendimiento | Precio | Importe |
|---|---|---|---|---|---|
| O01OB170 | h | Oficial 1ª fontanero calefactor | 0.5 | 16.05 | 8.03 |
| O01OB180 | h | Oficial 2ª fontanero calefactor | 0.5 | 14.26 | 7.13 |
| P18WV010 | Ud | Vertedero porcelana c/rejilla 50x42cm blanco (material; 02/01/2016) | 1 | 203 | 203.00 |
| P18GMF010 | Ud | Grifo un agua pared gama básica cromo (material; 02/01/2016) | 1 | 30.4 | 30.40 |
| P17IR020 | m | Tubo rígido PEX-A 20x1,9 mm | 4.25 | 2.37 | 10.07 |
| P17LC040 | m | Tubo corrugado polipropileno protección (azul/rojo) M-23 (material; 02/01/2016) | 2.25 | 0.55 | 1.24 |
| P17IST080 | Ud | Te unión rápida PPSU 20 mm (material; 02/01/2016) | 1 | 4.83 | 4.83 |
| P17ISC090 | Ud | Codo unión rápida latón terminal 20 mm - 1/2" (material; 02/01/2016) | 1 | 5.15 | 5.15 |
| P17VC060 | m | Tubo PVC serie B junta pegada 110 mm | 1 | 5.83 | 5.83 |
| %PM0000000100 | % | Medios auxiliares | 1 % | 275.68 | 2.76 |
| %CI2 | % | Costes Indirectos | 2 % | 278.44 | 5.57 |
|  |  | Total |  |  | 284.01 |

**14.01.07** Ud INSTAL COMPLETA PILETA INOX. B/ENCIMERA (26/11/2014)
24 Ud × 281.18 = 6748.32
Instalación interior completa de agua fría y caliente compuesto por: pileta de acero inoxidable de 40x50 cm instalada bajo encimera, equipada con griferia monomando mezclador acabado cromadocon vaciador automatico y sifon botella cromado. Instalacion de agua realizada con tubería de polietileno reticulado fabricada por el método de Peróxido (Engel) PEX-A rígida, de 16x1,8 mm, conectada a la red particular con sistema de derivaciones por tes, conforme UNE-EN ISO 15875-1 y 5 + A1. Tuberías protegidas en paramentos empotrados con tubo corrugado de protección, calorifugada la tubería de agua caliente, según RITE. Red de desagüe realizada con tubería de PVC conforme UNE-EN 1453. Totalmente montado, conexionado y probado; p.p. de derivación particular, p.p. de bote sifónico, p.p. de piezas especiales (codos, manguitos, etc.) de las tuberías y p.p de medios auxiliares.Totalmente instalado y funcionando segun CTE DB HS-4, DB HS-5. e instrucciones de la DF.

| Código | Ud | Descripción | Rendimiento | Precio | Importe |
|---|---|---|---|---|---|
| O01OB170 | h | Oficial 1ª fontanero calefactor | 0.5 | 16.05 | 8.03 |
| O01OB180 | h | Oficial 2ª fontanero calefactor | 0.5 | 14.26 | 7.13 |
| P18FA190 | Ud | Fregadero 45x50 cm 1 seno empotrar (material; 02/01/2016) | 1 | 82.26 | 82.26 |
| P18GML030 | Ud | Grifo monomando lavabo gama media cromo c/latiguillos (material; 02/01/2016) | 1 | 84.9 | 84.90 |
| P17SV060 | Ud | Válvula para fregadero de 40 mm (material; 02/01/2016) | 1 | 3.71 | 3.71 |
| P17XT030 | Ud | Válvula de escuadra de 1/2" a 1/2" | 2 | 4.14 | 8.28 |
| P17SA090 | Ud | Acoplamiento pared acodado cromo 1 1/2 x 40 mm c/plafón | 1 | 15.97 | 15.97 |
| P17IR020 | m | Tubo rígido PEX-A 20x1,9 mm | 3.75 | 2.37 | 8.89 |
| P20IEV040 | m | Coquilla espuma elastomérica e:25 mm D=22 mm | 1.9 | 6.53 | 12.41 |
| P17IR010 | m | Tubo rígido PEX-A 16x1,8 mm | 3.8 | 1.96 | 7.45 |
| P17LC030 | m | Tubo corrugado polipropileno protección (azul/rojo) M-19 | 3.8 | 0.45 | 1.71 |
| P17IST040 | Ud | Te reducida unión rápida PPSU 20-16-20 mm | 2 | 6.34 | 12.68 |
| P17ISC080 | Ud | Codo unión rápida latón terminal 16 mm - 1/2" | 2 | 4.99 | 9.98 |
| P17SB030 | Ud | Bote sifónico aéreo t/inoxidable 5 tomas | 0.25 | 22.98 | 5.75 |
| P17VC030 | m | Tubo PVC serie B junta pegada 50 mm | 0.5 | 2.41 | 1.21 |
| P17VC010 | m | Tubo PVC serie B junta pegada 32 mm | 1.7 | 1.52 | 2.58 |
| %PM0000000100 | % | Medios auxiliares | 1 % | 272.94 | 2.73 |
| %CI2 | % | Costes Indirectos | 2 % | 275.67 | 5.51 |
|  |  | Total |  |  | 281.18 |

| Medición | Uds. | Parcial |
|---|---|---|
| NIVEL +9.10 |  |  |
| TALLER MONTAJE | 2 | 2.00 |
| TALLER MECANIZADO | 2 | 2.00 |
| AULA TECNICA | 2 | 2.00 |
| NIVEL +13.50 |  |  |
| SALA PROFESORES | 2 | 2.00 |
| TALLERES ENFERMERIA | 6 | 6.00 |
| AULA T HIGIENE BUCODENTAL | 2 | 2.00 |
| NIVEL +17.52 |  |  |
| LAB. PROTESIS RESINA | 2 | 2.00 |
| LAB. PROTESIS METALICA | 2 | 2.00 |
| LAB. BIOLOGIA M | 4 | 4.00 |
| Total |  | 24 |

**14.01.08** Ud INSTAL COMPLETA PILETA PORCELANICA B/ENCIMERA (26/11/2014)
12 Ud × 294.31 = 3531.72
Instalación interior completa de agua fría y ACS compuesta por: pileta de porcelana de 56x42 cm instalada bajo encimera. Equipada con griferia monomando mezclador acabado cromado con vaciador automatico y sifon botella cromado. Instalacion de agua realizada con tubería de polietileno reticulado fabricada por el método de Peróxido (Engel) PEX-A rígida, de 16x1,8 mm, conectada a la red particular con sistema de derivaciones por tes, conforme UNE-EN ISO 15875-1 y 5 + A1. Tuberías protegidas en paramentos empotrados con tubo corrugado de protección, calorifugada la tubería de agua caliente, según RITE. Red de desagüe realizada con tubería de PVC conforme UNE-EN 1453. Totalmente montado, conexionado y probado; p.p. de derivación particular, p.p. de bote sifónico, p.p. de piezas especiales (codos, manguitos, etc.) de las tuberías y p.p de medios auxiliares.Totalmente instalado y funcionando segun CTE DB HS-4, DB HS-5. e instrucciones de la DF.

| Código | Ud | Descripción | Rendimiento | Precio | Importe |
|---|---|---|---|---|---|
| O01OB170 | h | Oficial 1ª fontanero calefactor | 0.5 | 16.05 | 8.03 |
| O01OB180 | h | Oficial 2ª fontanero calefactor | 0.5 | 14.26 | 7.13 |
| P18LEB100 | Ud | Pileta porcelana gama media 56x42 cm b/encimera (material; 07/12/2017) | 1 | 95 | 95.00 |
| P18GML030 | Ud | Grifo monomando lavabo gama media cromo c/latiguillos | 1 | 84.9 | 84.90 |
| P17SV060 | Ud | Válvula para fregadero de 40 mm | 1 | 3.71 | 3.71 |
| P17XT030 | Ud | Válvula de escuadra de 1/2" a 1/2" | 2 | 4.14 | 8.28 |
| P17SA090 | Ud | Acoplamiento pared acodado cromo 1 1/2 x 40 mm c/plafón | 1 | 15.97 | 15.97 |
| P17IR020 | m | Tubo rígido PEX-A 20x1,9 mm | 3.75 | 2.37 | 8.89 |
| P20IEV040 | m | Coquilla espuma elastomérica e:25 mm D=22 mm | 1.9 | 6.53 | 12.41 |
| P17IR010 | m | Tubo rígido PEX-A 16x1,8 mm | 3.8 | 1.96 | 7.45 |
| P17LC030 | m | Tubo corrugado polipropileno protección (azul/rojo) M-19 | 3.8 | 0.45 | 1.71 |
| P17IST040 | Ud | Te reducida unión rápida PPSU 20-16-20 mm | 2 | 6.34 | 12.68 |
| P17ISC080 | Ud | Codo unión rápida latón terminal 16 mm - 1/2" | 2 | 4.99 | 9.98 |
| P17SB030 | Ud | Bote sifónico aéreo t/inoxidable 5 tomas | 0.25 | 22.98 | 5.75 |
| P17VC030 | m | Tubo PVC serie B junta pegada 50 mm | 0.5 | 2.41 | 1.21 |
| P17VC010 | m | Tubo PVC serie B junta pegada 32 mm | 1.7 | 1.52 | 2.58 |
| %PM0000000100 | % | Medios auxiliares | 1 % | 285.68 | 2.86 |
| %CI2 | % | Costes Indirectos | 2 % | 288.54 | 5.77 |
|  |  | Total |  |  | 294.31 |

| Medición | Uds. | Parcial |
|---|---|---|
| NIVEL +9.10 |  |  |
| LABORATORIO ENSAYOS | 2 | 2.00 |
| NIVEL +13.50 |  |  |
| AULA TALLER FARMACIA | 2 | 2.00 |
| NIVEL +17.52 |  |  |
| LAB. BIOQUIMICA | 4 | 4.00 |
| LAB, QUIMICA | 4 | 4.00 |
| Total |  | 12 |

**14.01.09** Ud INSTAL. COMPLETA AGUA FRIA LAVABO ACCESIBLE (02/01/2016)
8 Ud × 840.11 = 6720.88
Instalación interior completa de agua fría y ACS para lavabo mural accesible de 1 seno, fabricado en porcelana vitrificada en blanco, de medidas de 640 mm de ancho y 550 mm de fondo, colocado sobre soporte de lavabo regulable mediante anclajes de fijación a la pared,. Equipado con grifo temporizado mezclador, con mando de control de temperatura del agua en el cuerpo del grifo, con palanca accesible de tipo gerontológico con rótula desplazable en todas las direcciones; fabricado en cuerpo de latón cromado y partes internas anticorrosivas y anticalcáreas, antivandálico con aireador, rompechorros, llaves de escuadra de 1/2" cromadas, y latiguillos flexibles de 1/2". Con cierre temporizado automático en aprox. 15 segundos. con vaciador automatico y sifon botella cromado. Instalacion de agua realizada con tubería de polietileno reticulado fabricada por el método de Peróxido (Engel) PEX-A rígida, de 16x1,8 mm, conectada a la red particular con sistema de derivaciones por tes, conforme UNE-EN ISO 15875-1 y 5 + A1. Tuberías protegidas en paramentos empotrados con tubo corrugado de protección, calorifugada la tubería de agua caliente, según RITE. Red de desagüe realizada con tubería de PVC conforme UNE-EN 1453. Totalmente montado, conexionado y probado; p.p. de derivación particular, p.p. de bote sifónico, p.p. de piezas especiales (codos, manguitos, etc.) de las tuberías y p.p de medios auxiliares.Totalmente instalado y funcionando segun CTE DB SUA-9 y EN 15091 (Aparatado acústico).e instrucciones de la DF.

| Código | Ud | Descripción | Rendimiento | Precio | Importe |
|---|---|---|---|---|---|
| O01OB170 | h | Oficial 1ª fontanero calefactor | 0.5 | 16.05 | 8.03 |
| O01OB180 | h | Oficial 2ª fontanero calefactor | 0.5 | 14.26 | 7.13 |
| P36HSL020 | Ud | Lavabo mural accesible soporte regulable 640x550 mm (material; 02/01/2016) | 1 | 536.3 | 536.30 |
| P36HSG120 | Ud | Grifo repisa mezclador temporizado palanca gerontológico (material; 02/01/2016) | 1 | 205 | 205.00 |
| P17SV100 | Ud | Válvula lavabo-bidé de 32 mm c/tapon y cadena | 1 | 4.82 | 4.82 |
| P17XT030 | Ud | Válvula de escuadra de 1/2" a 1/2" | 2 | 4.14 | 8.28 |
| P17SA090 | Ud | Acoplamiento pared acodado cromo 1 1/2 x 40 mm c/plafón | 1 | 15.97 | 15.97 |
| P17IR020 | m | Tubo rígido PEX-A 20x1,9 mm | 1.9 | 2.37 | 4.50 |
| P17IR010 | m | Tubo rígido PEX-A 16x1,8 mm | 1.9 | 1.96 | 3.72 |
| P17LC030 | m | Tubo corrugado polipropileno protección (azul/rojo) M-19 | 1.9 | 0.45 | 0.86 |
| P17IST040 | Ud | Te reducida unión rápida PPSU 20-16-20 mm | 1 | 6.34 | 6.34 |
| P17ISC080 | Ud | Codo unión rápida latón terminal 16 mm - 1/2" | 1 | 4.99 | 4.99 |
| P17SB030 | Ud | Bote sifónico aéreo t/inoxidable 5 tomas | 0.25 | 22.98 | 5.75 |
| P17VC030 | m | Tubo PVC serie B junta pegada 50 mm | 0.5 | 2.41 | 1.21 |
| P17VC010 | m | Tubo PVC serie B junta pegada 32 mm | 1.7 | 1.52 | 2.58 |
| %PM0000000100 | % | Medios auxiliares | 1 % | 815.48 | 8.15 |
| %CI2 | % | Costes Indirectos | 2 % | 823.63 | 16.47 |
|  |  | Total |  |  | 840.11 |

| Medición | Uds. | Parcial |
|---|---|---|
| NIVEL +9.10 |  |  |
| ASEOS | 2 | 2.00 |
| NIVEL+13.50 |  |  |
| ASEOS PROFESORES | 2 | 2.00 |
| ASEOS | 2 | 2.00 |
| NIVEL +17.52 |  |  |
| ASEOS | 2 | 2.00 |
| Total |  | 8 |

**14.01.10** Ud INSTAL COMPLETA INODORO SUSPENDIDO ACCESIBLE CON FLUXOR (02/01/2016)
10 Ud × 366.06 = 3660.60
Instalación interior completa de agua fría para Inodoro accesible suspendido, fabricado en porcelana, de medidas 360 mm de ancho y 700 mm de longitud, de altura de asiento accesible, formado por taza suspendida con juego de fijación a pared, asiento con aro abierto o cerrado y tapa con bisagras en acero inoxidable, y fluxor cromado de 3/4" con embellecedor y llave de paso con tubo de descarga curvo D=28 mm. Instalacion realizada con tubería de polietileno reticulado fabricada por el método de Peróxido (Engel) PEX-A rígida, de 16x1,8 mm, conectada a la red particular con sistema de derivaciones por tes, conforme UNE-EN ISO 15875-1 y 5 + A1. Tubería protegida en paramentos empotrados con tubo corrugado de protección. Manguetón de conexión inodoro realizada con tubería de PVC serie B conforme UNE-EN 1453. Totalmente montado, conexionado y probado; p.p. de derivación particular, p.p. de piezas especiales (codos, manguitos, etc.) de las tuberías y p.p de medios auxiliares. Totalmente instalado y funcionando segun CTE DB HS-4, DB HS-5, DB SUA-9. e instrucciones de la DF.

| Código | Ud | Descripción | Rendimiento | Precio | Importe |
|---|---|---|---|---|---|
| O01OB170 | h | Oficial 1ª fontanero calefactor | 0.5 | 16.05 | 8.03 |
| O01OB180 | h | Oficial 2ª fontanero calefactor | 0.5 | 14.26 | 7.13 |
| P36HSI040 | Ud | Inodoro accesible suspendido 360x700 mm (material; 02/01/2016) | 1 | 203.5 | 203.50 |
| P18GSS040 | Ud | Fluxor 3/4" c/maneta y llave (material; 02/01/2016) | 1 | 74.21 | 74.21 |
| P18GWI010 | Ud | Enlace fluxor a inodoro/urinario 28 mm | 1 | 24.6 | 24.60 |
| P17IR020 | m | Tubo rígido PEX-A 20x1,9 mm | 3.75 | 2.37 | 8.89 |
| P17IR010 | m | Tubo rígido PEX-A 16x1,8 mm | 2.25 | 1.96 | 4.41 |
| P17LC030 | m | Tubo corrugado polipropileno protección (azul/rojo) M-19 | 2.25 | 0.45 | 1.01 |
| P17IST040 | Ud | Te reducida unión rápida PPSU 20-16-20 mm | 1 | 6.34 | 6.34 |
| P17ISC080 | Ud | Codo unión rápida latón terminal 16 mm - 1/2" | 1 | 4.99 | 4.99 |
| P17SW020 | Ud | Conexión PVC inodoro D=110 mm c/j.labiada | 1 | 6.39 | 6.39 |
| P17VC060 | m | Tubo PVC serie B junta pegada 110 mm | 1 | 5.83 | 5.83 |
| %PM0000000100 | % | Medios auxiliares | 1 % | 355.33 | 3.55 |
| %CI2 | % | Costes Indirectos | 2 % | 358.88 | 7.18 |
|  |  | Total |  |  | 366.06 |

| Medición | Uds. | Parcial |
|---|---|---|
| NIVEL +9.10 |  |  |
| VESTUARIOS MANTENIMIENTO | 2 | 2.00 |
| ASEOS | 2 | 2.00 |
| NIVEL+13.50 |  |  |
| ASEOS PROFESORES | 2 | 2.00 |
| ASEOS | 2 | 2.00 |
| NIVEL +17.52 |  |  |
| ASEOS | 2 | 2.00 |
| Total |  | 10 |

**14.01.11** Ud BARRA APOYO FIJA ACERO INOX. 90 cm. (02/01/2016)
22 Ud × 120.24 = 2645.28
Barra recta fija, de instalación mural, de 900 mm de longitud, fabricada en acero inoxidable con acabado brillo (cromado) o mate. Totalmente instalada sobre paramento mediante tornillería y con posibilidad de fijarla mediante adhesivo (hasta 5 kg de carga estática); i/p.p. de fijaciones y medios auxiliares. Totalmente rematada segun instrucciones de la DF.

| Código | Ud | Descripción | Rendimiento | Precio | Importe |
|---|---|---|---|---|---|
| O01OB170 | h | Oficial 1ª fontanero calefactor | 0.333 | 16.05 | 5.34 |
| M12T050 | h | Taladro percutor eléctrico pequeño | 0.333 | 1.12 | 0.37 |
| P36HBR100 | Ud | Barra recta fija acero inox 900 mm (material; 02/01/2016) | 1 | 111 | 111.00 |
| %PM0000000100 | % | Medios auxiliares | 1 % | 116.71 | 1.17 |
| %CI2 | % | Costes Indirectos | 2 % | 117.88 | 2.36 |
|  |  | Total |  |  | 120.24 |

| Medición | Uds. | Parcial |
|---|---|---|
| NIVEL +9.10 |  |  |
| VESTUARIOS MANTENIMIENTO | 4 | 4.00 |
| VESTUARIOS ALUMNOS | 4 | 4.00 |
| VESTUARIOS PROFESORES | 4 | 4.00 |
| NIVEL+13.50 |  |  |
| VESTUARIOS ALUMNOS | 4 | 4.00 |
| VESTUARIOS PROFESORES | 4 | 4.00 |
| NIVEL +17.52 |  |  |
| VESTUARIOS PROFESORES | 2 | 2.00 |
| Total |  | 22 |

**14.01.12** Ud BARRA APOYO ABATIBLE ACERO INOX. 85 cm. (02/01/2016)
20 Ud × 166.24 = 3324.80
Barra doble abatible, de instalación mural, de 800 mm de longitud, fabricada en acero con acabado pulido brillo, 100% libre de bacterias, con accionamiento por muelle y bloqueo en posición vertical, con sistema antiatrapamiento de los dedos. Totalmente instalada sobre paramento; i/p.p. de fijaciones mediante tacos y tornillos y medios auxiliares. Conforme a CTE DB SUA-9. Totalmente rematada segun instrucciones de la DF.

| Código | Ud | Descripción | Rendimiento | Precio | Importe |
|---|---|---|---|---|---|
| O01OB170 | h | Oficial 1ª fontanero calefactor | 0.4 | 16.05 | 6.42 |
| M12T050 | h | Taladro percutor eléctrico pequeño | 0.4 | 1.12 | 0.45 |
| P36HBA160 | Ud | Barra doble abatible acero pulido 800 mm (material; 02/01/2016) | 1 | 154.5 | 154.50 |
| %PM0000000100 | % | Medios auxiliares | 1 % | 161.37 | 1.61 |
| %CI2 | % | Costes Indirectos | 2 % | 162.98 | 3.26 |
|  |  | Total |  |  | 166.24 |

| Medición | Uds. | Parcial |
|---|---|---|
| NIVEL +9.10 |  |  |
| VESTUARIOS MANTENIMIENTO | 4 | 4.00 |
| ASEOS | 4 | 4.00 |
| NIVEL+13.50 |  |  |
| ASEOS PROFESORES | 4 | 4.00 |
| ASEOS | 4 | 4.00 |
| NIVEL +17.52 |  |  |
| ASEOS | 4 | 4.00 |
| Total |  | 20 |

**14.01.13** Ud DOSIFICADOR JABÓN MANUAL ACERO INOXIDABLE 0,5 l (02/01/2016)
26 Ud × 47.46 = 1233.96
Dosificador de jabón metálico, de 0,50 l de capacidad; de instalación mural adosada a pared mediante tornillos y tacos. Formado por cuerpo en acero inoxidable AISI-304 con acabado satinado, con visor transparente de nivel; pulsador de acero inoxidable de accionamiento manual. Dimensiones: 150x100x55 mm (alto x ancho x fondo). Totalmente instalado; i/p.p. de material de fijación y medios auxiliares.

| Código | Ud | Descripción | Rendimiento | Precio | Importe |
|---|---|---|---|---|---|
| O01OB170 | h | Oficial 1ª fontanero calefactor | 0.167 | 16.05 | 2.68 |
| M12T050 | h | Taladro percutor eléctrico pequeño | 0.167 | 1.12 | 0.19 |
| P18CJA040 | Ud | Dosificador jabón manual acero inox. AISI 304 0,5 l (material; 02/01/2016) | 1 | 43.2 | 43.20 |
| %PM0000000100 | % | Medios auxiliares | 1 % | 46.07 | 0.46 |
| %CI2 | % | Costes Indirectos | 2 % | 46.53 | 0.93 |
|  |  | Total |  |  | 47.46 |

Claves: fijación, metal, satinado, acero, inoxidable, medio, pared, auxiliar, taco, material, visor, adosar, jabón, tornillo, alto, dimensión, pulsador, nivel, transparente, mural, manual

| Medición | Uds. | Parcial |
|---|---|---|
| NIVEL +9.10 |  |  |
| VESTUARIOS MANTENIMIENTO | 2 | 2.00 |
| ASEOS | 4 | 4.00 |
| VESTUARIOS ALUMNOS | 2 | 2.00 |
| VESTUARIOS PROFESORES | 2 | 2.00 |
| NIVEL+13.50 |  |  |
| ASEOS PROFESORES | 2 | 2.00 |
| ASEOS | 4 | 4.00 |
| VESTUARIOS ALUMNOS | 2 | 2.00 |
| VESTUARIOS PROFESORES | 2 | 2.00 |
| NIVEL +17.52 |  |  |
| ASEOS | 4 | 4.00 |
| VESTUARIOS PROFESORES | 2 | 2.00 |
| Total |  | 26 |

**14.01.14** Ud SECAMANOS SENSOR ELECTRÓNICO ACERO INOXIDABLE 2250 W (02/01/2016)
26 Ud × 131.44 = 3417.44
Secador de manos por aire caliente de accionamiento automático mediante sensor electrónico de proximidad, formado por una carcasa de una sola pieza y una tobera giratoria. La carcasa es de chapa de acero inoxidable AISI 304 de 1,5 mm de espesor acabado brillante o satinado, y la tobera es de inyección de zamac cromado. Instalación del conjunto carcasa-base sobre pared mediante tornillos y tacos universales. Motor de tipo universal con escobillas con una potencia total de 2250 W, 5500 rpm (potencia motor 250 W). Caudal de aire de 4500 l/min (270 m3/h) a una Velocidad del aire 100 km/h. Apagado automático del equipo cuando no se detecten las manos. Tiempo estimado de secado de 29 seg. Nivel sonoro (a 2 m) de 70 dB(A). Índice de protección: IP23. Dimensiones: 278x248x221 mm. Peso neto de 5,9 kg. Completamente instalado, probado y funcionando; i/p.p. de fijaciones, conexiones y medios auxiliares.

| Código | Ud | Descripción | Rendimiento | Precio | Importe |
|---|---|---|---|---|---|
| O01OB170 | h | Oficial 1ª fontanero calefactor | 0.15 | 16.05 | 2.41 |
| M12T050 | h | Taladro percutor eléctrico pequeño | 0.15 | 1.12 | 0.17 |
| P18CSA030 | u | Secamanos sensor electrónico acero inox AISI 304 2250 W (material; 01/01/2018) | 1 | 125 | 125.00 |
| %PM0000000100 | % | Medios auxiliares | 1 % | 127.58 | 1.28 |
| %CI2 | % | Costes Indirectos | 2 % | 128.86 | 2.58 |
|  |  | Total |  |  | 131.44 |

Claves: cierre, tapa, taco, visor, tornillo, montaje, papel, acero, llave, contenedor, inoxidable, peso, medio, fabricación, fijación, carcasa, satinado, brillo, chapa, auxiliar, plegable, pared, dimensión

| Medición | Uds. | Parcial |
|---|---|---|
| NIVEL +9.10 |  |  |
| VESTUARIOS MANTENIMIENTO | 2 | 2.00 |
| ASEOS | 4 | 4.00 |
| VESTUARIOS ALUMNOS | 2 | 2.00 |
| VESTUARIOS PROFESORES | 2 | 2.00 |
| NIVEL+13.50 |  |  |
| ASEOS PROFESORES | 2 | 2.00 |
| ASEOS | 4 | 4.00 |
| VESTUARIOS ALUMNOS | 2 | 2.00 |
| VESTUARIOS PROFESORES | 2 | 2.00 |
| NIVEL +17.52 |  |  |
| ASEOS | 4 | 4.00 |
| VESTUARIOS PROFESORES | 2 | 2.00 |
| Total |  | 26 |

**14.01.15** Ud PORTARROLLOS ACERO INOXIDABLE S/TAPA (02/01/2016)
34 Ud × 38.29 = 1301.86
Portarrollos sin tapa, de instalación mural, de dimensiones 181x65x50 mm, fabricado en acero inoxidable, con sistema de fijación oculto. Totalmente instalado sobre paramento mediante tornillería; i/p.p. de fijaciones y medios auxiliares.

| Código | Ud | Descripción | Rendimiento | Precio | Importe |
|---|---|---|---|---|---|
| O01OB170 | h | Oficial 1ª fontanero calefactor | 0.08 | 16.05 | 1.28 |
| M12T050 | h | Taladro percutor eléctrico pequeño | 0.08 | 1.12 | 0.09 |
| P18CAA050 | Ud | Portarrollos acero inoxidable s/tapa (material; 02/01/2016) | 1 | 35.8 | 35.80 |
| %PM0000000100 | % | Medios auxiliares | 1 % | 37.17 | 0.37 |
| %CI2 | % | Costes Indirectos | 2 % | 37.54 | 0.75 |
|  |  | Total |  |  | 38.29 |

Claves: fabricación, acero, tornillo, dimensión, portarrollo, inoxidable, tapa, mural, auxiliar, paramento, medio, fijación

| Medición | Uds. | Parcial |
|---|---|---|
| NIVEL +9.10 |  |  |
| VESTUARIOS MANTENIMIENTO | 2 | 2.00 |
| ASEOS | 12 | 12.00 |
| NIVEL+13.50 |  |  |
| ASEOS PROFESORES | 2 | 2.00 |
| ASEOS | 8 | 8.00 |
| NIVEL +17.52 |  |  |
| ASEOS | 8 | 8.00 |
| ASEOS PROFESORES | 2 | 2.00 |
| Total |  | 34 |

**14.01.16** Ud ASIENTO MURAL DUCHA ABATIBLE EN U CON PATAS 480x485 mm (02/01/2016)
10 Ud × 178.57 = 1785.70
Asiento mural abatible para ducha, con patas de apoyo al suelo regulables en altura, fabricado con bastidor en acero inoxidable y asiento en material plástico con acolchado y en forma de U con hueco perineal para facilitar la higiene íntima. Asiento de medidas 480x485 mm. Patas con tacos de goma antideslizantes y de altura regulable entre 390 y 640 mm. Totalmente instalado y ajustado al usuario; i/p.p. de tacos y tornillería en acero inox. Conforme a CTE DB SUA-9 e instrucciones de la DF

| Código | Ud | Descripción | Rendimiento | Precio | Importe |
|---|---|---|---|---|---|
| O01OB170 | h | Oficial 1ª fontanero calefactor | 0.3 | 16.05 | 4.82 |
| M12T050 | h | Taladro percutor eléctrico pequeño | 0.3 | 1.12 | 0.34 |
| P36HDA030 | u | Asiento mural ducha U abatible inox c/patas (material; 02/01/2016) | 1 | 168.18 | 168.18 |
| %PM0000000100 | % | Medios auxiliares | 1 % | 173.34 | 1.73 |
| %CI2 | % | Costes Indirectos | 2 % | 175.07 | 3.50 |
|  |  | Total |  |  | 178.57 |

Claves: soporte, recipiente, dimensión, fijación, fabricación, mural, cristal, paramento, tornillo, auxiliar, inoxidable, acero, medio

| Medición | Uds. | Parcial |
|---|---|---|
| NIVEL +9.10 |  |  |
| VESTUARIOS MANTENIMIENTO | 2 | 2.00 |
| VESTUARIOS ALUMNOS | 2 | 2.00 |
| VESTUARIOS PROFESORES | 2 | 2.00 |
| NIVEL+13.50 |  |  |
| VESTUARIOS ALUMNOS | 2 | 2.00 |
| VESTUARIOS PROFESORES | 2 | 2.00 |
| Total |  | 10 |

**14.01.17** Ud PERCHA MURAL ACERO INOXIDABLE (22/11/2017)
46 Ud × 10 = 460.00
Suministro e instalacion de percha mural de acero inoxidable. Incluido accesorios para su anclaje, limpieza y medios auxiliares. Totalmente instalada segun instrucciones de la DF y detalles de Proyecto

| Código | Ud | Descripción | Rendimiento | Precio | Importe |
|---|---|---|---|---|---|
| O01OB170 | h | Oficial 1ª fontanero calefactor | 0.05 | 16.05 | 0.80 |
| P30EVW080 | u | Percha acero inox (material; 07/07/2018) | 1 | 8.9 | 8.90 |
| %PM0000000100 | % | Medios auxiliares | 1 % | 9.70 | 0.10 |
| %CI2 | % | Costes Indirectos | 2 % | 9.80 | 0.20 |
|  |  | Total |  |  | 10 |

Claves: fabricación, circulación, brillo, inoxidable, higiene, satinado, tapa, acero, cubeta, papelera, colocación, diámetro, dimensión, asa, interior, plástico, alto

| Medición | Uds. | Parcial |
|---|---|---|
| NIVEL +9.10 |  |  |
| VESTUARIOS MANTENIMIENTO | 2 | 2.00 |
| ASEOS | 12 | 12.00 |
| VESTUARIOS ALUMNOS | 2 | 2.00 |
| VESTUARIOS PROFESORES | 2 | 2.00 |
| NIVEL+13.50 |  |  |
| MANTENIMIENTO | 2 | 2.00 |
| ASEOS PROFESORES | 2 | 2.00 |
| ASEOS | 8 | 8.00 |
| VESTUARIOS ALUMNOS | 2 | 2.00 |
| VESTUARIOS PROFESORES | 2 | 2.00 |
| NIVEL +17.52 |  |  |
| MANTENIMIENTO | 2 | 2.00 |
| ASEOS | 8 | 8.00 |
| VESTUARIOS PROFESORES | 2 | 2.00 |
| Total |  | 46 |

**14.01.18** m TUBERIA INSONORIZADA PVC 50 mm COLGADA (02/01/2016)
87.3 m × 8.52 = 743.80
Suministro e instalacion de colector colgado de PVC insonorizado para aguas limpias y residuales, de 50 mm de diámetro, unión pegada, conforme UNE EN1453-1; con una resistencia al fuego B-s1,d0, conforme UNE-EN 13501-1. Totalmente montada, incluyendo p.p. de piezas especiales (codos, manguitos, accesorios de cuelgue, abrazaderas, tapones para registros, etc), p.p de medios auxiliares y costes indirectos. Conforme a CTE DB HS-5. Rematada y probada segun detalles de Proyecto e instrucciones de la DF.

| Código | Ud | Descripción | Rendimiento | Precio | Importe |
|---|---|---|---|---|---|
| O01OB170 | h | Oficial 1ª fontanero calefactor | 0.05 | 16.05 | 0.80 |
| O01OB180 | h | Oficial 2ª fontanero calefactor | 0.05 | 14.26 | 0.71 |
| P17VI020 | m | Tubo PVC insonorizado 50 mm (material; 02/01/2016) | 1 | 5.64 | 5.64 |
| P17VGC020 | Ud | Codo M-H PVC insonorizado 87º 50 mm (material; 02/01/2016) | 0.3 | 2.88 | 0.86 |
| P17VGM020 | Ud | Manguito H-H PVC insonorizado 50 mm (material; 02/01/2016) | 0.1 | 2.56 | 0.26 |
| %PM0000000100 | % | Medios auxiliares | 1 % | 8.27 | 0.08 |
| %CI2 | % | Costes Indirectos | 2 % | 8.35 | 0.17 |
|  |  | Total |  |  | 8.52 |

| Medición | Uds. | Largo | Parcial |
|---|---|---|---|
| NIVEL +17.52 | 1 | 5.5 | 5.50 |
|  | 1 | 3 | 3.00 |
|  | 1 | 6 | 6.00 |
|  | 1 | 2.5 | 2.50 |
|  | 1 | 3.5 | 3.50 |
|  | 1 | 6 | 6.00 |
|  | 1 | 3.8 | 3.80 |
| NIVEL +13.50 | 1 | 6.5 | 6.50 |
|  | 2 | 4.5 | 9.00 |
|  | 1 | 7.5 | 7.50 |
|  | 1 | 5.5 | 5.50 |
|  | 5 | 4 | 20.00 |
|  | 1 | 2.5 | 2.50 |
|  | 1 | 6 | 6.00 |
| Total |  |  | 87.3 |

**14.01.19** m TUBERIA INSONORIZADA PVC 70 mm COLGADA (22/11/2017)
51.5 m × 10.24 = 527.36
Suministro e instalacion de colector colgado de PVC insonorizado para aguas limpias y residuales, de 70 mm de diámetro, unión pegada, conforme UNE EN1453-1; con una resistencia al fuego B-s1,d0, conforme UNE-EN 13501-1. Totalmente montada, incluyendo p.p. de piezas especiales (codos, manguitos, accesorios de cuelgue, abrazaderas, tapones para registros, etc), p.p de medios auxiliares y costes indirectos. Conforme a CTE DB HS-5. Rematada y probada segun detalles de Proyecto e instrucciones de la DF.

| Código | Ud | Descripción | Rendimiento | Precio | Importe |
|---|---|---|---|---|---|
| O01OB170 | h | Oficial 1ª fontanero calefactor | 0.05 | 16.05 | 0.80 |
| O01OB180 | h | Oficial 2ª fontanero calefactor | 0.05 | 14.26 | 0.71 |
| P17VI090 | m | Tubo PVC insonorizado 70 mm (material; 08/04/2018) | 1 | 6.3 | 6.30 |
| P17VGC090 | Ud | Codo M-H PVC insonorizado 87º 70 mm (material; 08/04/2018) | 0.3 | 5.4 | 1.62 |
| P17VGM090 | Ud | Manguito H-H PVC insonorizado 70 mm (material; 08/04/2018) | 0.1 | 5.1 | 0.51 |
| %PM0000000100 | % | Medios auxiliares | 1 % | 9.94 | 0.10 |
| %CI2 | % | Costes Indirectos | 2 % | 10.04 | 0.20 |
|  |  | Total |  |  | 10.24 |

| Medición | Uds. | Largo | Parcial |
|---|---|---|---|
| NIVEL +17.52 | 1 | 5 | 5.00 |
|  | 1 | 6 | 6.00 |
|  | 1 | 1.5 | 1.50 |
|  | 2 | 2 | 4.00 |
| NIVEL +13.50 | 1 | 6.5 | 6.50 |
|  | 4 | 2 | 8.00 |
|  | 2 | 1.5 | 3.00 |
| NIVEL +9.10 | 1 | 8.5 | 8.50 |
|  | 1 | 9 | 9.00 |
| Total |  |  | 51.5 |

**14.01.20** m TUBERIA INSONORIZADA PVC 110 mm COLGADA (02/01/2016)
118.4 m × 21.07 = 2494.69
Colector colgado de PVC insonorizado para aguas limpias y residuales, de 110 mm de diámetro, unión pegada, conforme UNE EN1453-1; con una resistencia al fuego B-s1,d0, conforme UNE-EN 13501-1. Totalmente montada, incluyendo p.p. de piezas especiales (codos, manguitos, accesorios de cuelgue, abrazaderas, tapones para registros, etc), p.p de medios auxiliares y costes indirectos. Conforme a CTE DB HS-5. Rematada y probada segun detalles de Proyecto e instrucciones de la DF.

| Código | Ud | Descripción | Rendimiento | Precio | Importe |
|---|---|---|---|---|---|
| O01OB170 | h | Oficial 1ª fontanero calefactor | 0.075 | 16.05 | 1.204 |
| O01OB180 | h | Oficial 2ª fontanero calefactor | 0.075 | 14.26 | 1.070 |
| P17VI040 | m | Tubo PVC insonorizado 110 mm (material; 02/01/2016) | 1 | 13.1 | 13.100 |
| P17VGC040 | Ud | Codo M-H PVC insonorizado 87º 110 mm (material; 02/01/2016) | 0.3 | 6.73 | 2.019 |
| P17VGA020 | Ud | Abrazadera isofónica tubo PVC 110 mm (material; 02/01/2016) | 0.65 | 4.71 | 3.062 |
| %PM0000000100 | % | Medios auxiliares | 1 % | 20.455 | 0.205 |
| %CI2 | % | Costes Indirectos | 2 % | 20.660 | 0.413 |
|  |  | Total |  |  | 21.07 |

| Medición | Uds. | Largo | Parcial |
|---|---|---|---|
| NIVEL +17.52 | 1 | 11.5 | 11.50 |
|  | 3 | 3.5 | 10.50 |
|  | 4 | 2 | 8.00 |
|  | 2 | 2.5 | 5.00 |
|  | 3 | 4 | 12.00 |
|  | 1 | 3 | 3.00 |
| NIVEL +13.5 | 1 | 10 | 10.00 |
|  | 1 | 8 | 8.00 |
|  | 1 | 7.5 | 7.50 |
|  | 1 | 4 | 4.00 |
|  | 1 | 12 | 12.00 |
|  | 1 | 8.5 | 8.50 |
|  | 3 | 3.5 | 10.50 |
|  | 1 | 3.9 | 3.90 |
|  | 2 | 2 | 4.00 |
| Total |  |  | 118.4 |

**14.01.21** m TUBERIA INSONORIZADA PVC 125 mm COLGADA (02/01/2016)
35 m × 30.91 = 1081.85
Colector colgado de PVC insonorizado para aguas limpias y residuales, de 125 mm de diámetro, unión pegada, conforme UNE EN1453-1; con una resistencia al fuego B-s1,d0, conforme UNE-EN 13501-1. Totalmente montada, incluyendo p.p. de piezas especiales (codos, manguitos, accesorios de cuelgue, abrazaderas, tapones para registros, etc), p.p de medios auxiliares y costes indirectos. Conforme a CTE DB HS-5. Rematada y probada segun detalles de Proyecto e instrucciones de la DF.

| Código | Ud | Descripción | Rendimiento | Precio | Importe |
|---|---|---|---|---|---|
| O01OB170 | h | Oficial 1ª fontanero calefactor | 0.075 | 16.05 | 1.20 |
| O01OB180 | h | Oficial 2ª fontanero calefactor | 0.075 | 14.26 | 1.07 |
| P17VI050 | m | Tubo PVC insonorizado 125 mm (material; 02/01/2016) | 1 | 18.48 | 18.48 |
| P17VGC050 | Ud | Codo M-H PVC insonorizado 87º 125 mm (material; 02/01/2016) | 0.3 | 19.61 | 5.88 |
| P17VGA030 | Ud | Abrazadera isofónica tubo PVC 125 mm (material; 02/01/2016) | 0.65 | 5.18 | 3.37 |
| %PM0000000100 | % | Medios auxiliares | 1 % | 30.00 | 0.30 |
| %CI2 | % | Costes Indirectos | 2 % | 30.30 | 0.61 |
|  |  | Total |  |  | 30.91 |

| Medición | Uds. | Largo | Parcial |
|---|---|---|---|
| NIVEL +17.52 | 1 | 2.8 | 2.80 |
| NIVEL +13.5 | 1 | 9 | 9.00 |
|  | 1 | 2.6 | 2.60 |
|  | 1 | 16.6 | 16.60 |
|  | 1 | 4 | 4.00 |
| Total |  |  | 35 |

**14.01.22** m TUBERIA INSONORIZADA PVC 160 mm COLGADA (02/01/2016)
77.1 m × 53.34 = 4112.51
Colector colgado de PVC insonorizado para aguas limpias y residuales, de 160 mm de diámetro, unión pegada, conforme UNE EN1453-1; con una resistencia al fuego B-s1,d0, conforme UNE-EN 13501-1. Totalmente montada, incluyendo p.p. de piezas especiales (codos, manguitos, accesorios de cuelgue, abrazaderas, tapones para registros, etc), p.p de medios auxiliares y costes indirectos. Conforme a CTE DB HS-5. Rematada y probada segun detalles de Proyecto e instrucciones de la DF.

| Código | Ud | Descripción | Rendimiento | Precio | Importe |
|---|---|---|---|---|---|
| O01OB170 | h | Oficial 1ª fontanero calefactor | 0.075 | 16.05 | 1.20 |
| O01OB180 | h | Oficial 2ª fontanero calefactor | 0.075 | 14.26 | 1.07 |
| P17VI060 | m | Tubo PVC insonorizado 160 mm (material; 02/01/2016) | 1 | 27.7 | 27.70 |
| P17VGC060 | Ud | Codo M-H PVC insonorizado 87º 160 mm (material; 02/01/2016) | 0.3 | 30.96 | 9.29 |
| P17VPI080 | Ud | Injerto M-H 45º PVC serie B junta pegada 160 mm (material; 02/01/2016) | 0.5 | 17.28 | 8.64 |
| P17VGA040 | Ud | Abrazadera isofónica tubo PVC 160 mm (material; 02/01/2016) | 0.65 | 5.96 | 3.87 |
| %PM0000000100 | % | Medios auxiliares | 1 % | 51.77 | 0.52 |
| %CI2 | % | Costes Indirectos | 2 % | 52.29 | 1.05 |
|  |  | Total |  |  | 53.34 |

| Medición | Uds. | Largo | Parcial |
|---|---|---|---|
| NIVEL +17.52 | 1 | 8.5 | 8.50 |
|  | 1 | 13.5 | 13.50 |
|  | 1 | 25.5 | 25.50 |
|  | 1 | 6 | 6.00 |
| NIVEL +13.5 | 1 | 15.5 | 15.50 |
|  | 1 | 3.9 | 3.90 |
|  | 1 | 4.2 | 4.20 |
| Total |  |  | 77.1 |

**14.01.23** m BAJANTE DE PVC INSONORIZADA 110 mm (02/01/2016)
52 m × 24.37 = 1267.24
Suministro e instalacion de bajante de PVC insonorizada, de 110 mm de diámetro, con sistema de unión por enchufe con junta pegada, conforme UNE EN1453-1; con una resistencia al fuego B-s1,d0, conforme UNE-EN 13501-1; colocada en instalaciones interiores de evacuación de aguas limpias o residuales, con collarín con cierre incorporado. Totalmente montada, incluyendo p.p. de piezas especiales (codos, derivaciones, abrazaderas, ventilaciones, etc), p.p de medios auxiliares y costes indirectos, conforme a CTE DB HS-5. Rematada y probada segun detalles de Proyecto e instrucciones de la DF.

| Código | Ud | Descripción | Rendimiento | Precio | Importe |
|---|---|---|---|---|---|
| O01OB170 | h | Oficial 1ª fontanero calefactor | 0.1 | 16.05 | 1.61 |
| O01OB180 | h | Oficial 2ª fontanero calefactor | 0.1 | 14.26 | 1.43 |
| P17VI040 | m | Tubo PVC insonorizado 110 mm | 1 | 13.1 | 13.10 |
| P17VGC040 | Ud | Codo M-H PVC insonorizado 87º 110 mm | 0.3 | 6.73 | 2.02 |
| P17VPI060 | Ud | Injerto M-H 45º PVC serie B junta pegada 110 mm (material; 02/01/2016) | 0.3 | 6.53 | 1.96 |
| P17VGA020 | Ud | Abrazadera isofónica tubo PVC 110 mm | 0.75 | 4.71 | 3.53 |
| %PM0000000100 | % | Medios auxiliares | 1 % | 23.65 | 0.24 |
| %CI2 | % | Costes Indirectos | 2 % | 23.89 | 0.48 |
|  |  | Total |  |  | 24.37 |

| Medición | Uds. | Largo | Parcial |
|---|---|---|---|
|  | 4 | 10 | 40.00 |
|  | 2 | 6 | 12.00 |
| Total |  |  | 52 |

**14.01.24** m BAJANTE DE PVC INSONORIZADA 160 mm (02/01/2016)
110 m × 47.81 = 5259.10
Suministro e instalacion de bajante de PVC insonorizada, de 160 mm de diámetro, con sistema de unión por enchufe con junta pegada, conforme UNE EN1453-1; con una resistencia al fuego B-s1,d0, conforme UNE-EN 13501-1; colocada en instalaciones interiores de evacuación de aguas limpias o residuales, con collarín con cierre incorporado. Totalmente montada, incluyendo p.p. de piezas especiales (codos, derivaciones, abrazaderas, ventilaciones, etc), p.p de medios auxiliares y costes indirectos, conforme a CTE DB HS-5. Rematada y probada segun detalles de Proyecto e instrucciones de la DF.

| Código | Ud | Descripción | Rendimiento | Precio | Importe |
|---|---|---|---|---|---|
| O01OB170 | h | Oficial 1ª fontanero calefactor | 0.1 | 16.05 | 1.61 |
| O01OB180 | h | Oficial 2ª fontanero calefactor | 0.1 | 14.26 | 1.43 |
| P17VI060 | m | Tubo PVC insonorizado 160 mm | 1 | 27.7 | 27.70 |
| P17VGC060 | Ud | Codo M-H PVC insonorizado 87º 160 mm | 0.25 | 30.96 | 7.74 |
| P17VPI080 | Ud | Injerto M-H 45º PVC serie B junta pegada 160 mm | 0.2 | 17.28 | 3.46 |
| P17VGA040 | Ud | Abrazadera isofónica tubo PVC 160 mm | 0.75 | 5.96 | 4.47 |
| %PM0000000100 | % | Medios auxiliares | 1 % | 46.41 | 0.46 |
| %CI2 | % | Costes Indirectos | 2 % | 46.87 | 0.94 |
|  |  | Total |  |  | 47.81 |

| Medición | Uds. | Largo | Parcial |
|---|---|---|---|
|  | 3 | 14 | 42.00 |
|  | 5 | 10 | 50.00 |
|  | 3 | 6 | 18.00 |
| Total |  |  | 110 |

### 14.02 EQUIPOS FONTANERÍA (22/11/2017)
Importe: 8201.93
Equipos Fontanería

**14.02.01** Ud ACOMETIDA DE AGUA EN PE 63MM. (22/11/2017)
1 Ud × 260.72 = 260.72
Suministro e instalación de acometida de agua al inmueble desde red exterior con tubería PE 63mm con apertura y cierre de zanja. Equipado e instalado.

| Código | Ud | Descripción | Rendimiento | Precio | Importe |
|---|---|---|---|---|---|
| mt566 | m | Tuberia de Polietileno 63mm. (material) | 15 | 2.55 | 38.25 |
| mt637 | m | Apertura y cierre de zanja (material) | 10 | 8.5 | 85.00 |
| mt423 | Ud | Material auxiliar para montaje y sujeción a la obra de las tuber (material) | 10 | 0.21 | 2.10 |
| O01OB170 | h | Oficial 1ª fontanero calefactor | 4.249 | 16.05 | 68.20 |
| mo006 | h | Ayudante fontanero (mano de obra) | 4.249 | 14.01 | 59.53 |
| %PM0000000100 | % | Medios auxiliares | 1 % | 253.08 | 2.53 |
| %CI2 | % | Costes Indirectos | 2 % | 255.61 | 5.11 |
|  |  | Total |  |  | 260.72 |

**14.02.02** Ud CONJUNTO CONTADOR. (22/11/2017)
1 Ud × 552.74 = 552.74
Instalación de contador general de agua 2" DN 50 mm, colocado en hornacina, conectado al ramal de acometida y al tubo de alimentación, formada por llave de corte general de esfera de latón niquelado; grifo de comprobación; filtro retenedor de residuos; Válvula limitadora de presión; válvula de retención de latón y llave de salida de esfera de latón niquelado. Incluso marco y tapa de fundición dúctil para registro y demás material auxiliar. Totalmente montada, conexionada y probada.

| Código | Ud | Descripción | Rendimiento | Precio | Importe |
|---|---|---|---|---|---|
| mt251 | Ud | Contador Dn50 (material) | 1 | 179.33 | 179.33 |
| mt395 | Ud | Válvula de bola de latón DN 50 (2"). (material) | 2 | 23.98 | 47.96 |
| mt276 | Ud | Filtro con brida DN50 (2"). (material) | 1 | 34 | 34.00 |
| mt672 | Ud | Válvula limitadora de presión de latón, de 2" DN 50 mm de diámet (material) | 1 | 101.52 | 101.52 |
| mt671 | Ud | Grifo de comprobación de latón, para roscar, de 1". (material) | 1 | 7.83 | 7.83 |
| mt588 | Ud | Válvula retención DN - 50 (material) | 1 | 25.5 | 25.50 |
| mt670 | Ud | Marco y tapa de fundición dúctil de 40x40 cm, según Compañía Sum (material) | 1 | 11.47 | 11.47 |
| mt674 | Ud | Material auxiliar para instalaciones de fontanería. (material) | 1 | 1.19 | 1.19 |
| O01OB170 | h | Oficial 1ª fontanero calefactor | 4.249 | 16.05 | 68.20 |
| mo006 | h | Ayudante fontanero | 4.249 | 14.01 | 59.53 |
| %PM0000000100 | % | Medios auxiliares | 1 % | 536.53 | 5.37 |
| %CI2 | % | Costes Indirectos | 2 % | 541.90 | 10.84 |
|  |  | Total |  |  | 552.74 |

**14.02.03** Ud DEPOSITO DE 3000 LITROS DE 2.630X880X1.650MM. (22/11/2017)
1 Ud × 944.7 = 944.70
Suministro y colocación de depósito rectangular de polietileno de alta densidad, con capacidad para 3.000 litros de agua, dotado de boca de hombre y tapas y accesorios; sistema de regulación de llenado mediante flotador de 1" 1/2 con acople, sistema de aliviadero (contrabrida, llave de paso, tubería de PE de 2"), indicador de nivel mecánico, rebosadero (DN 110) y seta de aireación, montado y nivelado con mortero de cemento, instalado y funcionando.

| Código | Ud | Descripción | Rendimiento | Precio | Importe |
|---|---|---|---|---|---|
| mt496 | Ud | Deposito de 3000 litros de 2.630x880x1.650mm. (material) | 1 | 654.41 | 654.41 |
| mt486 | Ud | Flotador de 1" 1/2 con acople, de Roth. (material) | 1 | 68.84 | 68.84 |
| mt490 | Ud | Conjunto de contrabrida 2" (material) | 1 | 16 | 16.00 |
| mt495 | Ud | Unidad Base 2" (material) | 1 | 44.73 | 44.73 |
| mt488 | Ud | Indicador de nivel mecánico D (material) | 1 | 11.41 | 11.41 |
| mt492 | Ud | Rebosadero DN 110 (material) | 1 | 59.49 | 59.49 |
| mt493 | Ud | Seta de aireación de 2” con filtro antiinsectos (material) | 1 | 6.48 | 6.48 |
| mt449 | m³ | Mortero cem. gris II/B-M 32,5 M-10 (material) | 0.5 | 59.91 | 29.96 |
| O01OB170 | h | Oficial 1ª fontanero calefactor | 0.854 | 16.05 | 13.71 |
| mo006 | h | Ayudante fontanero | 0.855 | 14.01 | 11.98 |
| %PM0000000100 | % | Medios auxiliares | 1 % | 917.01 | 9.17 |
| %CI2 | % | Costes Indirectos | 2 % | 926.18 | 18.52 |
|  |  | Total |  |  | 944.7 |

**14.02.04** Ud GRUPO DE PRESIÓN WILO SIBOOST SMART 2 HELIX VE 1603 (22/11/2017)
1 Ud × 6193.78 = 6193.78
Suministro e instalación de grupo de presión de agua tipo wilo, modelo SiBoost Smart 2 Helix VE 1603 o similar, para un caudal de 35 m3/h y una altura manometrica de 40 mca; Compuesto por dos bombas centrifugas verticales de alta presión de aspiración normal y conectadas en paralelo, fabricadas en acero inoxidable y ejecución de rotor seco; cada bomba dispone de un convertidor de frecuencia; bastidor base de acero galvanizado electrolíticamente con amortiguadores de vibraciones de altura ajustable que proporcionan un gran aislamiento frente al ruido propagado por estructuras sólidas; Válvula de cierre en el lado de aspiración y en el lado de impulsión de cada bomba; Válvula antirretorno en el lado de impulsión de cada bomba; Depósito de expansión de membrana 8 l, PN16 con valvulería de flujo de conformidad con la norma DIN 4807, lado de impulsión; Sensor de presión (4-20 mA), lado de impulsión; Manómetro, lado de impulsión; Control automático de bomba mediante el Smart-Controller (SCe), y conductos flexibles de conexión.
Totalmente montada, conexionada y puesta en marcha por la empresa instaladora para la comprobación de su correcto funcionamiento.

| Código | Ud | Descripción | Rendimiento | Precio | Importe |
|---|---|---|---|---|---|
| mt284 | Ud | Grupo de presión Wilo SiBoost Smart 2 Helix VE 1603 y accesorio (material) | 1 | 5891.09 | 5891.09 |
| mt283 | Ud | Conducto flexible de conexión (material) | 1 | 24.14 | 24.14 |
| O01OB170 | h | Oficial 1ª fontanero calefactor | 4.207 | 16.05 | 67.52 |
| mo006 | h | Ayudante fontanero | 2.103 | 14.01 | 29.46 |
| %PM0000000100 | % | Medios auxiliares | 1 % | 6012.21 | 60.12 |
| %CI2 | % | Costes Indirectos | 2 % | 6072.33 | 121.45 |
|  |  | Total |  |  | 6193.78 |

**14.02.05** Ud COLECTOR EN POLIPROPILENO PN16 DE 160 MM DE DIÁMETRO EXTERIOR. (22/11/2017)
1 Ud × 249.99 = 249.99
Suministro e instalación de colector en Polipropileno PN16 de 160 mm de diámetro exterior, para agua fría, con salidas de 125, 110 y 75; Incluso pp de pequeño material y de accesorios.

| Código | Ud | Descripción | Rendimiento | Precio | Importe |
|---|---|---|---|---|---|
| mt567 | m | Tuberia de Polipropileno PN16 de 160 mm de diámetro exterior. (material) | 1 | 84.4 | 84.40 |
| mt673 | Ud | Material auxiliar para montaje y sujeción a la obra de las tuber (material) | 80 | 1.02 | 81.60 |
| O01OB170 | h | Oficial 1ª fontanero calefactor | 2.55 | 16.05 | 40.93 |
| mo006 | h | Ayudante fontanero | 2.55 | 14.01 | 35.73 |
| %PM0000000100 | % | Medios auxiliares | 1 % | 242.66 | 2.43 |
| %CI2 | % | Costes Indirectos | 2 % | 245.09 | 4.90 |
|  |  | Total |  |  | 249.99 |

### 14.03 TUBERÍAS AGUA FRÍA (22/11/2017)
Importe: 16205.36
Tuberías Agua fría

**14.03.01** m TUBERIA DE POLIPROPILENO PN20 DE 125 MM DE DIÁMETRO EXTERIOR AFS (22/11/2017)
36 m × 43.63 = 1570.68
Suministro y montaje de tubería para instalación interior, formada por tubo de polipropileno copolímero random (PP-R), de 125 mm de diámetro exterior, PN=20 atm y 20,8 mm de espesor. Incluso p/p de material auxiliar para montaje y sujeción a la obra, accesorios y piezas especiales. Totalmente montada, conexionada y probada por la empresa instaladora mediante las correspondientes pruebas de servicio (incluidas en este precio).

| Código | Ud | Descripción | Rendimiento | Precio | Importe |
|---|---|---|---|---|---|
| mt569 | m | Tuberia de Polipropileno PN20 de 125 mm de diámetro exterior. (material) | 1 | 35.67 | 35.67 |
| mt673 | Ud | Material auxiliar para montaje y sujeción a la obra de las tuber | 3.3 | 1.02 | 3.37 |
| O01OB170 | h | Oficial 1ª fontanero calefactor | 0.11 | 16.05 | 1.77 |
| mo006 | h | Ayudante fontanero | 0.11 | 14.01 | 1.54 |
| %PM0000000100 | % | Medios auxiliares | 1 % | 42.35 | 0.42 |
| %CI2 | % | Costes Indirectos | 2 % | 42.77 | 0.86 |
|  |  | Total |  |  | 43.63 |

**14.03.02** m TUBERIA DE POLIPROPILENO PN20 DE 110 MM DE DIÁMETRO EXTERIOR AFS (22/11/2017)
120 m × 35.42 = 4250.40
Suministro y montaje de tubería para instalación interior, empotrada en paramento, formada por tubo de polipropileno copolímero random (PP-R), de 110 mm de diámetro exterior, PN=20 atm y 18,4 mm de espesor. Incluso p/p de material auxiliar para montaje y sujeción a la obra, accesorios y piezas especiales. Totalmente montada, conexionada y probada por la empresa instaladora mediante las correspondientes pruebas de servicio (incluidas en este precio).

| Código | Ud | Descripción | Rendimiento | Precio | Importe |
|---|---|---|---|---|---|
| mt568 | m | Tuberia de Polipropileno PN20 de 110 mm de diámetro exterior. (material) | 1 | 27.95 | 27.95 |
| mt673 | Ud | Material auxiliar para montaje y sujeción a la obra de las tuber | 3.3 | 1.02 | 3.37 |
| O01OB170 | h | Oficial 1ª fontanero calefactor | 0.102 | 16.05 | 1.64 |
| mo006 | h | Ayudante fontanero | 0.102 | 14.01 | 1.43 |
| %PM0000000100 | % | Medios auxiliares | 1 % | 34.39 | 0.34 |
| %CI2 | % | Costes Indirectos | 2 % | 34.73 | 0.69 |
|  |  | Total |  |  | 35.42 |

**14.03.03** m TUBERIA DE POLIPROPILENO PN20 DE 90 MM DE DIÁMETRO EXTERIOR AFS (22/11/2017)
32 m × 27.36 = 875.52
Suministro y montaje de tubería para instalación interior, empotrada en paramento, formada por tubo de polipropileno copolímero random (PP-R), de 90 mm de diámetro exterior, PN=20 atm y 15,0 mm de espesor. Incluso p/p de material auxiliar para montaje y sujeción a la obra, accesorios y piezas especiales. Totalmente montada, conexionada y probada por la empresa instaladora mediante las correspondientes pruebas de servicio (incluidas en este precio).

| Código | Ud | Descripción | Rendimiento | Precio | Importe |
|---|---|---|---|---|---|
| mt577 | m | Tuberia de Polipropileno PN20 de 90 mm de diámetro exterior. (material) | 1 | 20.39 | 20.39 |
| mt673 | Ud | Material auxiliar para montaje y sujeción a la obra de las tuber | 3.3 | 1.02 | 3.37 |
| O01OB170 | h | Oficial 1ª fontanero calefactor | 0.093 | 16.05 | 1.49 |
| mo006 | h | Ayudante fontanero | 0.093 | 14.01 | 1.30 |
| %PM0000000100 | % | Medios auxiliares | 1 % | 26.55 | 0.27 |
| %CI2 | % | Costes Indirectos | 2 % | 26.82 | 0.54 |
|  |  | Total |  |  | 27.36 |

**14.03.04** m TUBERIA DE POLIPROPILENO PN20 DE 75 MM DE DIÁMETRO EXTERIOR AFS (22/11/2017)
130 m × 19.23 = 2499.90
Suministro y montaje de tubería para instalación interior, empotrada en paramento, formada por tubo de polipropileno copolímero random (PP-R), de 75 mm de diámetro exterior, PN=20 atm y 12,5 mm de espesor. Incluso p/p de material auxiliar para montaje y sujeción a la obra, accesorios y piezas especiales. Totalmente montada, conexionada y probada por la empresa instaladora mediante las correspondientes pruebas de servicio (incluidas en este precio).

| Código | Ud | Descripción | Rendimiento | Precio | Importe |
|---|---|---|---|---|---|
| mt576 | m | Tuberia de Polipropileno Pn20 de 75 mm de diámetro exterior. (material) | 1 | 14.17 | 14.17 |
| mt673 | Ud | Material auxiliar para montaje y sujeción a la obra de las tuber | 1.9 | 1.02 | 1.94 |
| O01OB170 | h | Oficial 1ª fontanero calefactor | 0.085 | 16.05 | 1.36 |
| mo006 | h | Ayudante fontanero | 0.085 | 14.01 | 1.19 |
| %PM0000000100 | % | Medios auxiliares | 1 % | 18.66 | 0.19 |
| %CI2 | % | Costes Indirectos | 2 % | 18.85 | 0.38 |
|  |  | Total |  |  | 19.23 |

**14.03.05** m TUBERIA DE POLIPROPILENO PN20 DE 63 MM DE DIÁMETRO EXTERIOR AFS (22/11/2017)
65 m × 13.68 = 889.20
Suministro y montaje de tubería para instalación interior, empotrada en paramento, formada por tubo de polipropileno copolímero random (PP-R), de 63 mm de diámetro exterior, PN=20 atm y 10,5 mm de espesor. Incluso p/p de material auxiliar para montaje y sujeción a la obra, accesorios y piezas especiales. Totalmente montada, conexionada y probada por la empresa instaladora mediante las correspondientes pruebas de servicio (incluidas en este precio).

| Código | Ud | Descripción | Rendimiento | Precio | Importe |
|---|---|---|---|---|---|
| mt575 | m | Tuberia de Polipropileno Pn20 de 63 mm de diámetro exterior. (material) | 1 | 9.37 | 9.37 |
| mt673 | Ud | Material auxiliar para montaje y sujeción a la obra de las tuber | 1.6 | 1.02 | 1.63 |
| O01OB170 | h | Oficial 1ª fontanero calefactor | 0.076 | 16.05 | 1.22 |
| mo006 | h | Ayudante fontanero | 0.076 | 14.01 | 1.06 |
| %PM0000000100 | % | Medios auxiliares | 1 % | 13.28 | 0.13 |
| %CI2 | % | Costes Indirectos | 2 % | 13.41 | 0.27 |
|  |  | Total |  |  | 13.68 |

**14.03.06** m TUBERIA DE POLIPROPILENO PN20 DE 50 MM DE DIÁMETRO EXTERIOR AFS (22/11/2017)
28 m × 10.12 = 283.36
Suministro y montaje de tubería para instalación interior, empotrada en paramento, formada por tubo de polipropileno copolímero random (PP-R), de 50 mm de diámetro exterior, PN=20 atm y 8,4 mm de espesor. Incluso p/p de material auxiliar para montaje y sujeción a la obra, accesorios y piezas especiales. Totalmente montada, conexionada y probada por la empresa instaladora mediante las correspondientes pruebas de servicio (incluidas en este precio).

| Código | Ud | Descripción | Rendimiento | Precio | Importe |
|---|---|---|---|---|---|
| mt574 | m | Tuberia de Polipropileno Pn20 de 50 mm de diámetro exterior. (material) | 1 | 6.25 | 6.25 |
| mt673 | Ud | Material auxiliar para montaje y sujeción a la obra de las tuber | 1.5 | 1.02 | 1.53 |
| O01OB170 | h | Oficial 1ª fontanero calefactor | 0.068 | 16.05 | 1.09 |
| mo006 | h | Ayudante fontanero | 0.068 | 14.01 | 0.95 |
| %PM0000000100 | % | Medios auxiliares | 1 % | 9.82 | 0.10 |
| %CI2 | % | Costes Indirectos | 2 % | 9.92 | 0.20 |
|  |  | Total |  |  | 10.12 |

**14.03.07** m TUBERIA DE POLIPROPILENO PN20 DE 40 MM DE DIÁMETRO EXTERIOR AFS (22/11/2017)
250 m × 7.37 = 1842.50
Suministro y montaje de tubería para instalación interior, empotrada en paramento, formada por tubo de polipropileno copolímero random (PP-R), de 40 mm de diámetro exterior, PN=20 atm y 6,7 mm de espesor. Incluso p/p de material auxiliar para montaje y sujeción a la obra, accesorios y piezas especiales. Totalmente montada, conexionada y probada por la empresa instaladora mediante las correspondientes pruebas de servicio (incluidas en este precio).

| Código | Ud | Descripción | Rendimiento | Precio | Importe |
|---|---|---|---|---|---|
| mt573 | m | Tuberia de Polipropileno Pn20 de 40 mm de diámetro exterior. (material) | 1 | 4.1 | 4.10 |
| mt673 | Ud | Material auxiliar para montaje y sujeción a la obra de las tuber | 1.25 | 1.02 | 1.28 |
| O01OB170 | h | Oficial 1ª fontanero calefactor | 0.059 | 16.05 | 0.95 |
| mo006 | h | Ayudante fontanero | 0.059 | 14.01 | 0.83 |
| %PM0000000100 | % | Medios auxiliares | 1 % | 7.16 | 0.07 |
| %CI2 | % | Costes Indirectos | 2 % | 7.23 | 0.14 |
|  |  | Total |  |  | 7.37 |

**14.03.08** m TUBERIA DE POLIPROPILENO PN20 DE 32 MM DE DIÁMETRO EXTERIOR AFS (22/11/2017)
100 m × 5.51 = 551.00
Suministro y montaje de tubería para instalación interior, empotrada en paramento, formada por tubo de polipropileno copolímero random (PP-R), de 32 mm de diámetro exterior, PN=20 atm y 5,4 mm de espesor. Incluso p/p de material auxiliar para montaje y sujeción a la obra, accesorios y piezas especiales. Totalmente montada, conexionada y probada por la empresa instaladora mediante las correspondientes pruebas de servicio (incluidas en este precio).

| Código | Ud | Descripción | Rendimiento | Precio | Importe |
|---|---|---|---|---|---|
| mt572 | m | Tuberia de Polipropileno Pn20 de 32 mm de diámetro exterior. (material) | 1 | 2.54 | 2.54 |
| mt673 | Ud | Material auxiliar para montaje y sujeción a la obra de las tuber | 1.25 | 1.02 | 1.28 |
| O01OB170 | h | Oficial 1ª fontanero calefactor | 0.051 | 16.05 | 0.82 |
| mo006 | h | Ayudante fontanero | 0.051 | 14.01 | 0.71 |
| %PM0000000100 | % | Medios auxiliares | 1 % | 5.35 | 0.05 |
| %CI2 | % | Costes Indirectos | 2 % | 5.40 | 0.11 |
|  |  | Total |  |  | 5.51 |

**14.03.09** m TUBERIA DE POLIPROPILENO PN20 DE 25 MM DE DIÁMETRO EXTERIOR AFS (22/11/2017)
255 m × 4.56 = 1162.80
Suministro y montaje de tubería para instalación interior, empotrada en paramento, formada por tubo de polipropileno copolímero random (PP-R), de 25 mm de diámetro exterior, PN=20 atm y 4,2 mm de espesor. Incluso p/p de material auxiliar para montaje y sujeción a la obra, accesorios y piezas especiales. Totalmente montada, conexionada y probada por la empresa instaladora mediante las correspondientes pruebas de servicio (incluidas en este precio).

| Código | Ud | Descripción | Rendimiento | Precio | Importe |
|---|---|---|---|---|---|
| mt571 | m | Tuberia de Polipropileno Pn20 de 25 mm de diámetro exterior. (material) | 1 | 1.62 | 1.62 |
| mt673 | Ud | Material auxiliar para montaje y sujeción a la obra de las tuber | 1.25 | 1.02 | 1.28 |
| O01OB170 | h | Oficial 1ª fontanero calefactor | 0.051 | 16.05 | 0.82 |
| mo006 | h | Ayudante fontanero | 0.051 | 14.01 | 0.71 |
| %PM0000000100 | % | Medios auxiliares | 1 % | 4.43 | 0.04 |
| %CI2 | % | Costes Indirectos | 2 % | 4.47 | 0.09 |
|  |  | Total |  |  | 4.56 |

**14.03.10** m TUBERIA DE POLIPROPILENO PN20 DE 20 MM DE DIÁMETRO EXTERIOR AFS (22/11/2017)
600 m × 3.8 = 2280.00
Suministro y montaje de tubería para instalación interior, empotrada en paramento, formada por tubo de polipropileno copolímero random (PP-R), de 20 mm de diámetro exterior, PN=20 atm y 3,4 mm de espesor. Incluso p/p de material auxiliar para montaje y sujeción a la obra, accesorios y piezas especiales. Totalmente montada, conexionada y probada por la empresa instaladora mediante las correspondientes pruebas de servicio (incluidas en este precio).

| Código | Ud | Descripción | Rendimiento | Precio | Importe |
|---|---|---|---|---|---|
| mt570 | m | Tuberia de Polipropileno Pn20 de 20 mm de diámetro exterior. (material) | 1 | 0.88 | 0.88 |
| mt673 | Ud | Material auxiliar para montaje y sujeción a la obra de las tuber | 1.25 | 1.02 | 1.28 |
| O01OB170 | h | Oficial 1ª fontanero calefactor | 0.051 | 16.05 | 0.82 |
| mo006 | h | Ayudante fontanero | 0.051 | 14.01 | 0.71 |
| %PM0000000100 | % | Medios auxiliares | 1 % | 3.69 | 0.04 |
| %CI2 | % | Costes Indirectos | 2 % | 3.73 | 0.07 |
|  |  | Total |  |  | 3.8 |

### 14.04 TUBERÍAS AGUA CALIENTE (22/11/2017)
Importe: 15642.17
Tuberías Agua Caliente

**14.04.01** m TUBERIA DE POLIPROPILENO PN20 DE 90 MM DE DIÁMETRO EXTERIOR PARA (22/11/2017)
80 m × 37.1 = 2968.00
Suministro y montaje de tubería para instalación interior, empotrada en paramento, formada por tubo de polipropileno copolímero random (PP-R), de 90 mm de diámetro exterior, PN=20 atm y 15,5 mm de espesor. Incluso con aislamiento tubular con elastomero extruido de 35mm de espesor, p/p de material auxiliar para montaje y sujeción a la obra, accesorios y piezas especiales. Totalmente montada, conexionada y probada por la empresa instaladora mediante las correspondientes pruebas de servicio (incluidas en este precio).

| Código | Ud | Descripción | Rendimiento | Precio | Importe |
|---|---|---|---|---|---|
| mt577 | m | Tuberia de Polipropileno PN20 de 90 mm de diámetro exterior. | 1 | 20.39 | 20.39 |
| mt126 | m | Aislamiento tubular de elastomero extruido de 35 mm de espesor (material) | 1 | 9.5 | 9.50 |
| mt673 | Ud | Material auxiliar para montaje y sujeción a la obra de las tuber | 3.5 | 1.02 | 3.57 |
| O01OB170 | h | Oficial 1ª fontanero calefactor | 0.085 | 16.05 | 1.36 |
| mo006 | h | Ayudante fontanero | 0.085 | 14.01 | 1.19 |
| %PM0000000100 | % | Medios auxiliares | 1 % | 36.01 | 0.36 |
| %CI2 | % | Costes Indirectos | 2 % | 36.37 | 0.73 |
|  |  | Total |  |  | 37.1 |

**14.04.02** m TUBERIA DE POLIPROPILENO PN20 DE 75 MM DE DIÁMETRO EXTERIOR PARA (22/11/2017)
45 m × 29.97 = 1348.65
Suministro y montaje de tubería para instalación interior, empotrada en paramento, formada por tubo de polipropileno copolímero random (PP-R), de 75 mm de diámetro exterior, PN=20 atm y 12,5 mm de espesor. Incluso con aislamiento tubular con elastomero extruido de 35mm de espesor, p/p de material auxiliar para montaje y sujeción a la obra, accesorios y piezas especiales. Totalmente montada, conexionada y probada por la empresa instaladora mediante las correspondientes pruebas de servicio (incluidas en este precio).

| Código | Ud | Descripción | Rendimiento | Precio | Importe |
|---|---|---|---|---|---|
| mt576 | m | Tuberia de Polipropileno Pn20 de 75 mm de diámetro exterior. | 1 | 14.17 | 14.17 |
| mt124 | m | Aislamiento tubular de elastomero extruido de 35 mm de espesor (material) | 1 | 8.8 | 8.80 |
| mt673 | Ud | Material auxiliar para montaje y sujeción a la obra de las tuber | 3.5 | 1.02 | 3.57 |
| O01OB170 | h | Oficial 1ª fontanero calefactor | 0.085 | 16.05 | 1.36 |
| mo006 | h | Ayudante fontanero | 0.085 | 14.01 | 1.19 |
| %PM0000000100 | % | Medios auxiliares | 1 % | 29.09 | 0.29 |
| %CI2 | % | Costes Indirectos | 2 % | 29.38 | 0.59 |
|  |  | Total |  |  | 29.97 |

**14.04.03** m TUBERIA DE POLIPROPILENO PN20 DE 63 MM DE DIÁMETRO EXTERIOR PARA (22/11/2017)
6 m × 24.08 = 144.48
Suministro y montaje de tubería para instalación interior, empotrada en paramento, formada por tubo de polipropileno copolímero random (PP-R), de 63 mm de diámetro exterior, PN=20 atm y 10,5 mm de espesor. Incluso con aislamiento tubular con elastomero extruido de 35mm de espesor, p/p de material auxiliar para montaje y sujeción a la obra, accesorios y piezas especiales. Totalmente montada, conexionada y probada por la empresa instaladora mediante las correspondientes pruebas de servicio (incluidas en este precio).

| Código | Ud | Descripción | Rendimiento | Precio | Importe |
|---|---|---|---|---|---|
| mt575 | m | Tuberia de Polipropileno Pn20 de 63 mm de diámetro exterior. | 1 | 9.37 | 9.37 |
| mt123 | m | Aislamiento tubular de elastomero extruido de 35 mm de espesor (material) | 1 | 8.16 | 8.16 |
| mt673 | Ud | Material auxiliar para montaje y sujeción a la obra de las tuber | 3.5 | 1.02 | 3.57 |
| O01OB170 | h | Oficial 1ª fontanero calefactor | 0.076 | 16.05 | 1.22 |
| mo006 | h | Ayudante fontanero | 0.076 | 14.01 | 1.06 |
| %PM0000000100 | % | Medios auxiliares | 1 % | 23.38 | 0.23 |
| %CI2 | % | Costes Indirectos | 2 % | 23.61 | 0.47 |
|  |  | Total |  |  | 24.08 |

**14.04.04** m TUBERIA DE POLIPROPILENO PN20 DE 50 MM DE DIÁMETRO EXTERIOR PARA (22/11/2017)
136 m × 19.89 = 2705.04
Suministro y montaje de tubería para instalación interior, empotrada en paramento, formada por tubo de polipropileno copolímero random (PP-R), de 50 mm de diámetro exterior, PN=20 atm y 8,4 mm de espesor. Incluso con aislamiento tubular con elastomero extruido de 35mm de espesor, p/p de material auxiliar para montaje y sujeción a la obra, accesorios y piezas especiales. Totalmente montada, conexionada y probada por la empresa instaladora mediante las correspondientes pruebas de servicio (incluidas en este precio).

| Código | Ud | Descripción | Rendimiento | Precio | Importe |
|---|---|---|---|---|---|
| mt574 | m | Tuberia de Polipropileno Pn20 de 50 mm de diámetro exterior. | 1 | 6.25 | 6.25 |
| mt121 | m | Aislamiento tubular de elastomero extruido de 35 mm de espesor (material) | 1 | 7.45 | 7.45 |
| mt673 | Ud | Material auxiliar para montaje y sujeción a la obra de las tuber | 3.5 | 1.02 | 3.57 |
| O01OB170 | h | Oficial 1ª fontanero calefactor | 0.068 | 16.05 | 1.09 |
| mo006 | h | Ayudante fontanero | 0.068 | 14.01 | 0.95 |
| %PM0000000100 | % | Medios auxiliares | 1 % | 19.31 | 0.19 |
| %CI2 | % | Costes Indirectos | 2 % | 19.50 | 0.39 |
|  |  | Total |  |  | 19.89 |

**14.04.05** m TUBERIA DE POLIPROPILENO PN20 DE 40 MM DE DIÁMETRO EXTERIOR PARA (22/11/2017)
45 m × 15.89 = 715.05
Suministro y montaje de tubería para instalación interior, empotrada en paramento, formada por tubo de polipropileno copolímero random (PP-R), de 40 mm de diámetro exterior, PN=20 atm y 6,7mm de espesor. Incluso con aislamiento tubular con elastomero extruido de 35mm de espesor, p/p de material auxiliar para montaje y sujeción a la obra, accesorios y piezas especiales. Totalmente montada, conexionada y probada por la empresa instaladora mediante las correspondientes pruebas de servicio (incluidas en este precio).

| Código | Ud | Descripción | Rendimiento | Precio | Importe |
|---|---|---|---|---|---|
| mt573 | m | Tuberia de Polipropileno Pn20 de 40 mm de diámetro exterior. | 1 | 4.1 | 4.10 |
| mt119 | m | Aislamiento tubular de elastomero extruido de 35 mm de espesor (material) | 1 | 6.49 | 6.49 |
| mt673 | Ud | Material auxiliar para montaje y sujeción a la obra de las tuber | 3 | 1.02 | 3.06 |
| O01OB170 | h | Oficial 1ª fontanero calefactor | 0.059 | 16.05 | 0.95 |
| mo006 | h | Ayudante fontanero | 0.059 | 14.01 | 0.83 |
| %PM0000000100 | % | Medios auxiliares | 1 % | 15.43 | 0.15 |
| %CI2 | % | Costes Indirectos | 2 % | 15.58 | 0.31 |
|  |  | Total |  |  | 15.89 |

**14.04.06** m TUBERIA DE POLIPROPILENO PN20 DE 32 MM DE DIÁMETRO EXTERIOR PARA (22/11/2017)
65 m × 13.15 = 854.75
Suministro y montaje de tubería para instalación interior, empotrada en paramento, formada por tubo de polipropileno copolímero random (PP-R), de 32 mm de diámetro exterior, PN=20 atm y 5,4 mm de espesor. Incluso con aislamiento tubular con elastomero extruido de 30mm de espesor, p/p de material auxiliar para montaje y sujeción a la obra, accesorios y piezas especiales. Totalmente montada, conexionada y probada por la empresa instaladora mediante las correspondientes pruebas de servicio (incluidas en este precio).

| Código | Ud | Descripción | Rendimiento | Precio | Importe |
|---|---|---|---|---|---|
| mt572 | m | Tuberia de Polipropileno Pn20 de 32 mm de diámetro exterior. | 1 | 2.54 | 2.54 |
| mt117 | m | Aislamiento tubular de elastomero extruido de 30 mm de espesor (material) | 1 | 5.63 | 5.63 |
| mt673 | Ud | Material auxiliar para montaje y sujeción a la obra de las tuber | 3 | 1.02 | 3.06 |
| O01OB170 | h | Oficial 1ª fontanero calefactor | 0.051 | 16.05 | 0.82 |
| mo006 | h | Ayudante fontanero | 0.051 | 14.01 | 0.71 |
| %PM0000000100 | % | Medios auxiliares | 1 % | 12.76 | 0.13 |
| %CI2 | % | Costes Indirectos | 2 % | 12.89 | 0.26 |
|  |  | Total |  |  | 13.15 |

**14.04.07** m TUBERIA DE POLIPROPILENO PN20 DE 25 MM DE DIÁMETRO EXTERIOR PARA (22/11/2017)
260 m × 10.95 = 2847.00
Suministro y montaje de tubería para instalación interior, empotrada en paramento, formada por tubo de polipropileno copolímero random (PP-R), de 25 mm de diámetro exterior, PN=20 atm y 4,2 mm de espesor. Incluso con aislamiento tubular con elastomero extruido de 30mm de espesor, p/p de material auxiliar para montaje y sujeción a la obra, accesorios y piezas especiales. Totalmente montada, conexionada y probada por la empresa instaladora mediante las correspondientes pruebas de servicio (incluidas en este precio).

| Código | Ud | Descripción | Rendimiento | Precio | Importe |
|---|---|---|---|---|---|
| mt571 | m | Tuberia de Polipropileno Pn20 de 25 mm de diámetro exterior. | 1 | 1.62 | 1.62 |
| mt115 | m | Aislamiento tubular de elastomero extruido de 30 mm de espesor (material) | 1 | 4.69 | 4.69 |
| mt673 | Ud | Material auxiliar para montaje y sujeción a la obra de las tuber | 3 | 1.02 | 3.06 |
| O01OB170 | h | Oficial 1ª fontanero calefactor | 0.042 | 16.05 | 0.67 |
| mo006 | h | Ayudante fontanero | 0.042 | 14.01 | 0.59 |
| %PM0000000100 | % | Medios auxiliares | 1 % | 10.63 | 0.11 |
| %CI2 | % | Costes Indirectos | 2 % | 10.74 | 0.21 |
|  |  | Total |  |  | 10.95 |

**14.04.08** m TUBERIA DE POLIPROPILENO PN20 DE 20 MM DE DIÁMETRO EXTERIOR PARA (22/11/2017)
430 m × 9.44 = 4059.20
Suministro y montaje de tubería para instalación interior, empotrada en paramento, formada por tubo de polipropileno copolímero random (PP-R), de 20 mm de diámetro exterior, PN=20 atm y 3,4 mm de espesor. Incluso con aislamiento tubular con elastomero extruido de 30mm de espesor, p/p de material auxiliar para montaje y sujeción a la obra, accesorios y piezas especiales. Totalmente montada, conexionada y probada por la empresa instaladora mediante las correspondientes pruebas de servicio (incluidas en este precio).

| Código | Ud | Descripción | Rendimiento | Precio | Importe |
|---|---|---|---|---|---|
| mt570 | m | Tuberia de Polipropileno Pn20 de 20 mm de diámetro exterior. | 1 | 0.88 | 0.88 |
| mt113 | m | Aislamiento tubular de elastomero extruido de 30 mm de espesor (material) | 1 | 4.19 | 4.19 |
| mt673 | Ud | Material auxiliar para montaje y sujeción a la obra de las tuber | 3 | 1.02 | 3.06 |
| O01OB170 | h | Oficial 1ª fontanero calefactor | 0.034 | 16.05 | 0.55 |
| mo006 | h | Ayudante fontanero | 0.034 | 14.01 | 0.48 |
| %PM0000000100 | % | Medios auxiliares | 1 % | 9.16 | 0.09 |
| %CI2 | % | Costes Indirectos | 2 % | 9.25 | 0.19 |
|  |  | Total |  |  | 9.44 |

### 14.05 LLAVES (22/11/2017)
Importe: 3511.71
Llaves

**14.05.01** Ud VÁLVULA DE BOLA DE LATÓN DN 125 (5"). (22/11/2017)
1 Ud × 196.91 = 196.91
Suministro e instalación de válvula de bola DN125 (5") de diámetro. Totalmente montada, conexionada y probada.

| Código | Ud | Descripción | Rendimiento | Precio | Importe |
|---|---|---|---|---|---|
| mt390 | Ud | Válvula de bola de latón DN 125 (5"). (material) | 1 | 187.4 | 187.40 |
| mt419 | Ud | Material auxiliar para instalaciones de fontaneria (material) | 1 | 1.19 | 1.19 |
| O01OB170 | h | Oficial 1ª fontanero calefactor | 0.085 | 16.05 | 1.36 |
| mo006 | h | Ayudante fontanero | 0.085 | 14.01 | 1.19 |
| %PM0000000100 | % | Medios auxiliares | 1 % | 191.14 | 1.91 |
| %CI2 | % | Costes Indirectos | 2 % | 193.05 | 3.86 |
|  |  | Total |  |  | 196.91 |

**14.05.02** Ud VÁLVULA DE BOLA DE LATÓN DN 110 (4"). (22/11/2017)
1 Ud × 129.26 = 129.26
Suministro e instalación de válvula de bola DN110 (4") de diámetro. Totalmente montada, conexionada y probada.

| Código | Ud | Descripción | Rendimiento | Precio | Importe |
|---|---|---|---|---|---|
| mt389 | Ud | Válvula de bola de latón DN 110 (4"). (material) | 1 | 121.73 | 121.7300 |
| mt419 | Ud | Material auxiliar para instalaciones de fontaneria | 1 | 1.19 | 1.1900 |
| O01OB170 | h | Oficial 1ª fontanero calefactor | 0.085 | 16.05 | 1.3643 |
| mo006 | h | Ayudante fontanero | 0.085 | 14.01 | 1.1909 |
| %PM0000000100 | % | Medios auxiliares | 1 % | 125.4751 | 1.2548 |
| %CI2 | % | Costes Indirectos | 2 % | 126.7299 | 2.5346 |
|  |  | Total |  |  | 129.26 |

**14.05.03** Ud VÁLVULA DE BOLA DE LATÓN DN 90 (3"). (22/11/2017)
4 Ud × 84.73 = 338.92
Suministro e instalación de válvula de bola DN90 (3") de diámetro. Totalmente montada, conexionada y probada.

| Código | Ud | Descripción | Rendimiento | Precio | Importe |
|---|---|---|---|---|---|
| mt397 | Ud | Válvula de bola de latón DN 90 (3"). (material) | 1 | 78.51 | 78.51 |
| mt419 | Ud | Material auxiliar para instalaciones de fontaneria | 1 | 1.19 | 1.19 |
| O01OB170 | h | Oficial 1ª fontanero calefactor | 0.085 | 16.05 | 1.36 |
| mo006 | h | Ayudante fontanero | 0.085 | 14.01 | 1.19 |
| %PM0000000100 | % | Medios auxiliares | 1 % | 82.25 | 0.82 |
| %CI2 | % | Costes Indirectos | 2 % | 83.07 | 1.66 |
|  |  | Total |  |  | 84.73 |

**14.05.04** Ud VÁLVULA DE BOLA DE LATÓN DN 75 (2 1/2"). (22/11/2017)
5 Ud × 72.15 = 360.75
Suministro e instalación de válvula de bola DN90 (2 1/2") de diámetro. Totalmente montada, conexionada y probada.

| Código | Ud | Descripción | Rendimiento | Precio | Importe |
|---|---|---|---|---|---|
| mt388 | Ud | Válvula de bola de latón DN 75 (2 1/2"). (material) | 1 | 66.3 | 66.30 |
| mt419 | Ud | Material auxiliar para instalaciones de fontaneria | 1 | 1.19 | 1.19 |
| O01OB170 | h | Oficial 1ª fontanero calefactor | 0.085 | 16.05 | 1.36 |
| mo006 | h | Ayudante fontanero | 0.085 | 14.01 | 1.19 |
| %PM0000000100 | % | Medios auxiliares | 1 % | 70.04 | 0.70 |
| %CI2 | % | Costes Indirectos | 2 % | 70.74 | 1.41 |
|  |  | Total |  |  | 72.15 |

**14.05.05** Ud VÁLVULA DE BOLA DE LATÓN DN 63 (2 1/2"). (22/11/2017)
2 Ud × 61.31 = 122.62
Suministro e instalación de válvula de bola DN63 (2 1/2") de diámetro. Totalmente montada, conexionada y probada.

| Código | Ud | Descripción | Rendimiento | Precio | Importe |
|---|---|---|---|---|---|
| mt396 | Ud | Válvula de bola de latón DN 63 (2 1/2"). (material) | 1 | 55.77 | 55.77 |
| mt419 | Ud | Material auxiliar para instalaciones de fontaneria | 1 | 1.19 | 1.19 |
| O01OB170 | h | Oficial 1ª fontanero calefactor | 0.085 | 16.05 | 1.36 |
| mo006 | h | Ayudante fontanero | 0.085 | 14.01 | 1.19 |
| %PM0000000100 | % | Medios auxiliares | 1 % | 59.51 | 0.60 |
| %CI2 | % | Costes Indirectos | 2 % | 60.11 | 1.20 |
|  |  | Total |  |  | 61.31 |

**14.05.06** Ud VÁLVULA DE BOLA DE LATÓN DN 50 (2"). (22/11/2017)
1 Ud × 28.56 = 28.56
Suministro e instalación de válvula de bola DN50 (2") de diámetro. Totalmente montada, conexionada y probada.

| Código | Ud | Descripción | Rendimiento | Precio | Importe |
|---|---|---|---|---|---|
| mt395 | Ud | Válvula de bola de latón DN 50 (2"). | 1 | 23.98 | 23.98 |
| mt419 | Ud | Material auxiliar para instalaciones de fontaneria | 1 | 1.19 | 1.19 |
| O01OB170 | h | Oficial 1ª fontanero calefactor | 0.085 | 16.05 | 1.36 |
| mo006 | h | Ayudante fontanero | 0.085 | 14.01 | 1.19 |
| %PM0000000100 | % | Medios auxiliares | 1 % | 27.72 | 0.28 |
| %CI2 | % | Costes Indirectos | 2 % | 28.00 | 0.56 |
|  |  | Total |  |  | 28.56 |

**14.05.07** Ud VÁLVULA DE BOLA DE LATÓN DN 40 (1 1/2"). (22/11/2017)
10 Ud × 21.28 = 212.80
Suministro e instalación de válvula de bola DN40 (1 1/2") de diámetro. Totalmente montada, conexionada y probada.

| Código | Ud | Descripción | Rendimiento | Precio | Importe |
|---|---|---|---|---|---|
| mt394 | Ud | Válvula de bola de latón DN 40 (1 1/2"). (material) | 1 | 16.91 | 16.91 |
| mt419 | Ud | Material auxiliar para instalaciones de fontaneria | 1 | 1.19 | 1.19 |
| O01OB170 | h | Oficial 1ª fontanero calefactor | 0.085 | 16.05 | 1.36 |
| mo006 | h | Ayudante fontanero | 0.085 | 14.01 | 1.19 |
| %PM0000000100 | % | Medios auxiliares | 1 % | 20.65 | 0.21 |
| %CI2 | % | Costes Indirectos | 2 % | 20.86 | 0.42 |
|  |  | Total |  |  | 21.28 |

**14.05.08** Ud VÁLVULA DE BOLA DE LATÓN DN 32 ( 1 1/4"). (22/11/2017)
14 Ud × 13.96 = 195.44
Suministro e instalación de válvula de bola DN32 (1 1/4") de diámetro. Totalmente montada, conexionada y probada.

| Código | Ud | Descripción | Rendimiento | Precio | Importe |
|---|---|---|---|---|---|
| mt393 | Ud | Válvula de bola de latón DN 32 ( 1 1/4"). (material) | 1 | 9.81 | 9.81 |
| mt419 | Ud | Material auxiliar para instalaciones de fontaneria | 1 | 1.19 | 1.19 |
| O01OB170 | h | Oficial 1ª fontanero calefactor | 0.085 | 16.05 | 1.36 |
| mo006 | h | Ayudante fontanero | 0.085 | 14.01 | 1.19 |
| %PM0000000100 | % | Medios auxiliares | 1 % | 13.55 | 0.14 |
| %CI2 | % | Costes Indirectos | 2 % | 13.69 | 0.27 |
|  |  | Total |  |  | 13.96 |

**14.05.09** Ud VÁLVULA DE BOLA DE LATÓN DN 25 (1"). (22/11/2017)
45 Ud × 11.29 = 508.05
Suministro e instalación de válvula de bola DN25 (1") de diámetro. Totalmente montada, conexionada y probada.

| Código | Ud | Descripción | Rendimiento | Precio | Importe |
|---|---|---|---|---|---|
| mt392 | Ud | Válvula de bola de latón DN 25 (1"). (material) | 1 | 7.22 | 7.22 |
| mt419 | Ud | Material auxiliar para instalaciones de fontaneria | 1 | 1.19 | 1.19 |
| O01OB170 | h | Oficial 1ª fontanero calefactor | 0.085 | 16.05 | 1.36 |
| mo006 | h | Ayudante fontanero | 0.085 | 14.01 | 1.19 |
| %PM0000000100 | % | Medios auxiliares | 1 % | 10.96 | 0.11 |
| %CI2 | % | Costes Indirectos | 2 % | 11.07 | 0.22 |
|  |  | Total |  |  | 11.29 |

**14.05.10** Ud LLAVE DE ESCUADRA DN 20 (3/4"). (22/11/2017)
155 Ud × 7.26 = 1125.30
Suministro e instalación de válvula de escuadra de 3/4" de diámetro. Totalmente montada, conexionada y probada.

| Código | Ud | Descripción | Rendimiento | Precio | Importe |
|---|---|---|---|---|---|
| mt404 | Ud | Llave de escuadra DN20 (3/4") (material) | 1 | 3.31 | 3.31 |
| mt674 | Ud | Material auxiliar para instalaciones de fontanería. | 1 | 1.19 | 1.19 |
| O01OB170 | h | Oficial 1ª fontanero calefactor | 0.085 | 16.05 | 1.36 |
| mo006 | h | Ayudante fontanero | 0.085 | 14.01 | 1.19 |
| %PM0000000100 | % | Medios auxiliares | 1 % | 7.05 | 0.07 |
| %CI2 | % | Costes Indirectos | 2 % | 7.12 | 0.14 |
|  |  | Total |  |  | 7.26 |

**14.05.11** Ud REGULADOR AUTOMÁTICO DE CAUDAL K-FLOW K1 S (22/11/2017)
6 Ud × 48.85 = 293.10
Suministro e instalación de regulador automático de caudal, tipo sedical, modelo K1 S 15/20/25p, según esquemas. Incluso pp de pequeño material y accesorios,totalmente montado, conexionado y probado.

| Código | Ud | Descripción | Rendimiento | Precio | Importe |
|---|---|---|---|---|---|
| mt380 | Ud | Regulador automático de caudal K-flow K1 S (material) | 1 | 41.05 | 41.05 |
| O01OB170 | h | Oficial 1ª fontanero calefactor | 0.212 | 16.05 | 3.40 |
| mo006 | h | Ayudante fontanero | 0.212 | 14.01 | 2.97 |
| %PM0000000100 | % | Medios auxiliares | 1 % | 47.42 | 0.47 |
| %CI2 | % | Costes Indirectos | 2 % | 47.89 | 0.96 |
|  |  | Total |  |  | 48.85 |

### 14.06 SISTEMA DE RIEGO (22/11/2017)
Importe: 1491.41
Sistema de Riego

**14.06.01** m TUBERIA DE POLIETILENO DE 40 MM Y 6 BARES DE PRESIÓN (22/11/2017)
150 m × 1.65 = 247.50
Suministro y montaje de tubería para instalación de riego, enterrada formada por tubería de polietileno de 40 mm de diametro exterior y 6 bares de presión. Incluso p/p de material auxiliar para montaje, accesorios y piezas especiales. Totalmente montada, conexionada y probada por la empresa instaladora mediante las correspondientes pruebas de servicio (incluidas en este precio).

| Código | Ud | Descripción | Rendimiento | Precio | Importe |
|---|---|---|---|---|---|
| mt470 | m | Tuberia de Polietileno de 40 mm y 6 bares de presión (material) | 1 | 0.71 | 0.71 |
| mt471 | m | Accesorios Tubería Polietileno (material) | 0.2 | 0.71 | 0.14 |
| O01OB170 | h | Oficial 1ª fontanero calefactor | 0.025 | 16.05 | 0.40 |
| mo006 | h | Ayudante fontanero | 0.025 | 14.01 | 0.35 |
| %PM0000000100 | % | Medios auxiliares | 1 % | 1.60 | 0.02 |
| %CI2 | % | Costes Indirectos | 2 % | 1.62 | 0.03 |
|  |  | Total |  |  | 1.65 |

**14.06.02** m TUBERIA DE POLIETILENO DE 25 MM Y 6 BARES DE PRESIÓN (22/11/2017)
65 m × 1.52 = 98.80
Suministro y montaje de tubería para instalación de riego, enterrada formada por tubería de polietileno de 25 mm de diametro exterior y 6 bares de presión. Incluso p/p de material auxiliar para montaje, accesorios y piezas especiales. Totalmente montada, conexionada y probada por la empresa instaladora mediante las correspondientes pruebas de servicio (incluidas en este precio).

| Código | Ud | Descripción | Rendimiento | Precio | Importe |
|---|---|---|---|---|---|
| mt468 | m | Tuberia de Polietileno de 25 mm y 6 bares de presión (material) | 1 | 0.6 | 0.600 |
| mt469 | m | Accesorios Tubería Polietileno (material) | 0.2 | 0.6 | 0.120 |
| O01OB170 | h | Oficial 1ª fontanero calefactor | 0.025 | 16.05 | 0.401 |
| mo006 | h | Ayudante fontanero | 0.025 | 14.01 | 0.350 |
| %PM0000000100 | % | Medios auxiliares | 1 % | 1.471 | 0.015 |
| %CI2 | % | Costes Indirectos | 2 % | 1.486 | 0.030 |
|  |  | Total |  |  | 1.52 |

**14.06.03** m TUBERÍA DE GOTEO INSERTADO DE 16 MM CADA 33MM (22/11/2017)
150 m × 0.67 = 100.50
Suministro y montaje de tubería de goteo insertado de 16 mm cada 33mm; Incluso p/p de material auxiliar para montaje, accesorios y piezas especiales. Totalmente montada, conexionada y probada por la empresa instaladora mediante las correspondientes pruebas de servicio (incluidas en este precio).

| Código | Ud | Descripción | Rendimiento | Precio | Importe |
|---|---|---|---|---|---|
| mt472 | m | Tubería de goteo insertado de 16 mm cada 33mm (material) | 1 | 0.17 | 0.17 |
| mt473 | m | Accesorios Tubería de goteo (material) | 0.5 | 0.17 | 0.09 |
| O01OB170 | h | Oficial 1ª fontanero calefactor | 0.013 | 16.05 | 0.21 |
| mo006 | h | Ayudante fontanero | 0.013 | 14.01 | 0.18 |
| %PM0000000100 | % | Medios auxiliares | 1 % | 0.65 | 0.01 |
| %CI2 | % | Costes Indirectos | 2 % | 0.66 | 0.01 |
|  |  | Total |  |  | 0.67 |

**14.06.04** Ud ARQUETA DE RIEGO EQUIPADA (22/11/2017)
3 Ud × 79.76 = 239.28
Suministro e instalación de llave, electroválvula de 24V y 1" y reductor de presión en arqueta de PVC; Incluso pp de pequeño material y accesorios. Totalmente montado, conexionado y probado

| Código | Ud | Descripción | Rendimiento | Precio | Importe |
|---|---|---|---|---|---|
| mt132 | Ud | Llave de bola de PVC de 1" (material) | 1 | 8.5 | 8.50 |
| mt133 | Ud | Electroválvula para riego 24V 1" (material) | 1 | 20.4 | 20.40 |
| mt134 | Ud | Reductor de presión para riego de goteo (material) | 1 | 9.35 | 9.35 |
| mt131 | Ud | Arqueta Enterrada para riego de PVC (material) | 1 | 13.6 | 13.60 |
| O01OB170 | h | Oficial 1ª fontanero calefactor | 0.851 | 16.05 | 13.66 |
| mo006 | h | Ayudante fontanero | 0.851 | 14.01 | 11.92 |
| %PM0000000100 | % | Medios auxiliares | 1 % | 77.43 | 0.77 |
| %CI2 | % | Costes Indirectos | 2 % | 78.20 | 1.56 |
|  |  | Total |  |  | 79.76 |

**14.06.05** Ud ARQUETA DE RIEGO TIPO MADIRD (22/11/2017)
2 Ud × 113.91 = 227.82
Suministro e instalación de arqueta de riego tipo Madrid; Incluso pp de pequeño material y accesorios. Totalmente montado, conexionado y probado.

| Código | Ud | Descripción | Rendimiento | Precio | Importe |
|---|---|---|---|---|---|
| mt130 | Ud | Arqueta de Riego tipo Madrid (material) | 1 | 84.99 | 84.99 |
| O01OB170 | h | Oficial 1ª fontanero calefactor | 0.851 | 16.05 | 13.66 |
| mo006 | h | Ayudante fontanero | 0.851 | 14.01 | 11.92 |
| %PM0000000100 | % | Medios auxiliares | 1 % | 110.57 | 1.11 |
| %CI2 | % | Costes Indirectos | 2 % | 111.68 | 2.23 |
|  |  | Total |  |  | 113.91 |

**14.06.06** Ud ARQUETA CON LLAVE (22/11/2017)
1 Ud × 49.16 = 49.16
Suministro e instalación de arqueta con llave; Incluso pp de pequeño material y accesorios. Totalmente montado, conexionado y probado

| Código | Ud | Descripción | Rendimiento | Precio | Importe |
|---|---|---|---|---|---|
| mt132 | Ud | Llave de bola de PVC de 1" | 1 | 8.5 | 8.50 |
| mt131 | Ud | Arqueta Enterrada para riego de PVC | 1 | 13.6 | 13.60 |
| O01OB170 | h | Oficial 1ª fontanero calefactor | 0.852 | 16.05 | 13.67 |
| mo006 | h | Ayudante fontanero | 0.853 | 14.01 | 11.95 |
| %PM0000000100 | % | Medios auxiliares | 1 % | 47.72 | 0.48 |
| %CI2 | % | Costes Indirectos | 2 % | 48.20 | 0.96 |
|  |  | Total |  |  | 49.16 |

**14.06.07** Ud CENTRALITA PROGRAMABLE PARA RIEGO DE 4 ZONAS (22/11/2017)
1 Ud × 66.62 = 66.62
Suministro e instalación de centralita programable para riego de 4 Zona, salida a 24V, tipo Rain Bird RZX6i o similar; incluso pp de pequeño material y accesorios. Totalmente montada, conexionada y probada

| Código | Ud | Descripción | Rendimiento | Precio | Importe |
|---|---|---|---|---|---|
| mt215 | Ud | Centralita programable para riego de 4 Zonas (material) | 1 | 50.99 | 50.99 |
| O01OB170 | h | Oficial 1ª fontanero calefactor | 0.852 | 16.05 | 13.67 |
| %PM0000000100 | % | Medios auxiliares | 1 % | 64.66 | 0.65 |
| %CI2 | % | Costes Indirectos | 2 % | 65.31 | 1.31 |
|  |  | Total |  |  | 66.62 |

**14.06.08** Ud CABLE DE SEÑAL PARA RIEGO DE 2X1,5 MM2 (22/11/2017)
180 Ud × 1.05 = 189.00
Suministro e instalación de cable de señal para riego de 2x1,5 mm2, bajo tubo y zanja; Incluso pp de pequeño material y accesorios

| Código | Ud | Descripción | Rendimiento | Precio | Importe |
|---|---|---|---|---|---|
| mt194 | m | Conductor RZ1-K (AS) 0,6/1 kV 1x1,5 mm2 Cu (material) | 2 | 0.18 | 0.36 |
| mt427 | m | Tubo PVC corrugado M 16/gp5 gris libre halógenos (material) | 1 | 0.22 | 0.22 |
| mt162 | Ud | p.p. cajas, regletas y peq. material (material) | 0.7 | 0.34 | 0.24 |
| O01OB200 | h | Oficial 1ª electricista (mano de obra) | 0.013 | 15.25 | 0.20 |
| %PM0000000100 | % | Medios auxiliares | 1 % | 1.02 | 0.01 |
| %CI2 | % | Costes Indirectos | 2 % | 1.03 | 0.02 |
|  |  | Total |  |  | 1.05 |

**14.06.09** Ud CONJUNTO CONTADOR RIEGO (22/11/2017)
1 Ud × 272.73 = 272.73
Instalación de contador de riego DN 40 mm, formada por llave de corte de esfera de latón niquelado y llave de salida de esfera de latón niquelado. Incluso material auxiliar. Totalmente montada, conexionada y probada.

| Código | Ud | Descripción | Rendimiento | Precio | Importe |
|---|---|---|---|---|---|
| mt252 | Ud | Contador DN40 (material) | 1 | 101.99 | 101.99 |
| mt394 | Ud | Válvula de bola de latón DN 40 (1 1/2"). | 2 | 16.91 | 33.82 |
| mt674 | Ud | Material auxiliar para instalaciones de fontanería. | 1 | 1.19 | 1.19 |
| O01OB170 | h | Oficial 1ª fontanero calefactor | 4.249 | 16.05 | 68.20 |
| mo006 | h | Ayudante fontanero | 4.249 | 14.01 | 59.53 |
| %PM0000000100 | % | Medios auxiliares | 1 % | 264.73 | 2.65 |
| %CI2 | % | Costes Indirectos | 2 % | 267.38 | 5.35 |
|  |  | Total |  |  | 272.73 |

### 14.07 INSTALACIÓN DE AIRE COMPRIMIDO (22/11/2017)
Importe: 1548.95
Instalación de aire comprimido

**14.07.01** m TUBO DE COBRE 16/18 (22/11/2017)
100 m × 7.88 = 788.00
Suministro e instalación de tubo de cobre sin soldadura, de 5/8" (15,9mm) de diámetro, de 16mm de diámetro interior y 15 mm de espesor. Incluso p/p de cortes, eliminación de rebabas, protección de los extremos con cinta aislante, realización de curvas, abocardado, vaciado del circuito, accesorios, sifones, soportes y fijaciones. Totalmente montada, conexionada y probada.

| Código | Ud | Descripción | Rendimiento | Precio | Importe |
|---|---|---|---|---|---|
| mt563 | m | Tubo de cobre 16/18 (material) | 1 | 4.25 | 4.25 |
| O01OB170 | h | Oficial 1ª fontanero calefactor | 0.212 | 16.05 | 3.40 |
| %PM0000000100 | % | Medios auxiliares | 1 % | 7.65 | 0.08 |
| %CI2 | % | Costes Indirectos | 2 % | 7.73 | 0.15 |
|  |  | Total |  |  | 7.88 |

**14.07.02** m TUBO DE COBRE 20/22 (22/11/2017)
45 m × 10.8 = 486.00
Suministro e instalación de tubo de cobre sin soldadura, de 3/4" (19,1mm) de diámetro, de 20mm de diámetro interior y 15 mm de espesor. Incluso p/p de cortes, eliminación de rebabas, protección de los extremos con cinta aislante, realización de curvas, abocardado, vaciado del circuito, accesorios, sifones, soportes y fijaciones. Totalmente montada, conexionada y probada.

| Código | Ud | Descripción | Rendimiento | Precio | Importe |
|---|---|---|---|---|---|
| mt564 | m | Tubo de cobre 20/22 (material) | 1 | 7.08 | 7.080 |
| O01OB170 | h | Oficial 1ª fontanero calefactor | 0.212 | 16.05 | 3.403 |
| %PM0000000100 | % | Medios auxiliares | 1 % | 10.483 | 0.105 |
| %CI2 | % | Costes Indirectos | 2 % | 10.588 | 0.212 |
|  |  | Total |  |  | 10.8 |

**14.07.03** Ud TOMAS RÁPIDAS DE AIRE A PRESIÓN (22/11/2017)
13 Ud × 21.15 = 274.95
Suministro e instalación de tomas rápidas de aire a presión de 1/4" de acero templado y zincado; incluso pp de pequeño material y accesorios.
Totalmente montado, conexionado y probado.

| Código | Ud | Descripción | Rendimiento | Precio | Importe |
|---|---|---|---|---|---|
| mt128 | Ud | Toma rápida de aire a presión (material; 18/04/2018) | 1 | 10 | 10.00 |
| mt129 | Ud | Accesorios de toma rápida de aire a presión (material; 18/04/2018) | 1 | 2.5 | 2.50 |
| O01OB170 | h | Oficial 1ª fontanero calefactor | 0.5 | 16.05 | 8.03 |
| %PM0000000100 | % | Medios auxiliares | 1 % | 20.53 | 0.21 |
| %CI2 | % | Costes Indirectos | 2 % | 20.74 | 0.41 |
|  |  | Total |  |  | 21.15 |

### 14.08 INSTALACIÓN ASPIRACIÓN SILLONES DENTALES (22/11/2017)
Importe: 147.25

**14.08.01** m TUBERIA DE POLIETILENO RETICULADO SERIE 5 DE 25 MM DE DIÁMETRO E (22/11/2017)
25 m × 5.89 = 147.25
Suministro y montaje de tubería para alimentación de agua potable, formada por tubo de polietileno reticulado (PE-X), serie 5, de 25 mm de diámetro exterior, PN=6 atm y 2,3 mm de espesor, suministrado en rollos. Incluso p/p de elementos de montaje y sujeción a la obra, accesorios y piezas especiales, y demás material auxiliar. Totalmente montada, conexionada y probada.

| Código | Ud | Descripción | Rendimiento | Precio | Importe |
|---|---|---|---|---|---|
| mt571b | m | Tuberia de polietileno reticulado serie 5 de 25 mm de diámetro e (material) | 1 | 2.9 | 2.90 |
| mt673 | Ud | Material auxiliar para montaje y sujeción a la obra de las tuber | 1.25 | 1.02 | 1.28 |
| O01OB170 | h | Oficial 1ª fontanero calefactor | 0.051 | 16.05 | 0.82 |
| mo006 | h | Ayudante fontanero | 0.051 | 14.01 | 0.71 |
| %PM0000000100 | % | Medios auxiliares | 1 % | 5.71 | 0.06 |
| %CI2 | % | Costes Indirectos | 2 % | 5.77 | 0.12 |
|  |  | Total |  |  | 5.89 |

## 15 CENTRO DE SECCIONAMIENTO (02/01/2016)
Importe: 25474.34

**15.01** Ud EDIFICIO CENTRO DE SECCIONAMIENTO (02/01/2016)
1 Ud × 3263.95 = 3263.95
Suministro e instalación de edificio prefabricado tipo Ormazabal o equivalente, constituido por una envolvente, de estructura monobloque, de hormigón armado, tipo cms.21, de dimensiones generales aproximadas 2355 mm de largo por 1370 mm de fondo por 2496 mm de alto. Incluye el edificio y todos sus elementos exteriores según IEC 62271-202, transporte, montaje y accesorios.
Totalmente montado, conexionado y probado.

| Código | Ud | Descripción | Rendimiento | Precio | Importe |
|---|---|---|---|---|---|
| mt349 | Ud | Edificio prefabricado de hormigón armando 2355x1370x2496 mm (material) | 1 | 2549.67 | 2549.67 |
| mt348 | Ud | Accesorios (material) | 1 | 424.94 | 424.94 |
| mq002 | h | Camión pluma 30 t (maquinaria; 02/01/2016) | 2 | 72.4 | 144.80 |
| O01OA030 | h | Oficial primera | 1.7 | 15.86 | 26.96 |
| O01OA070 | h | Peón ordinario | 1.7 | 12.88 | 21.90 |
| %PM0000000100 | % | Medios auxiliares | 1 % | 3168.27 | 31.68 |
| %CI2 | % | Costes Indirectos | 2 % | 3199.95 | 64.00 |
|  |  | Total |  |  | 3263.95 |

**15.02** Ud CELDA COMPACTA DE 3 FUNCIONES DE LÍNEA Y 1 DE PROTECCIÓN CON RUP (22/11/2017)
1 Ud × 19029.39 = 19029.39
Suministro e instalación de Celda compacta de 3 funciones de línea y 1 de protección con ruptofusible CGMCOSMOS-3L+1P SS.AA. 2TC+TT UFD 01859313, o equivalente, corte y aislamiento integral en SF6. Conteniendo:
• 1L - interruptor-seccionador de tres posiciones (cat. E3 s/IEC 62271-103), conexión-seccionamiento-puesta a tierra. Vn=24kV, In=400A / Icc=16kA. Con mando manual (Clase M1, 1000 maniobras). Incluye indicador presencia tensión.
• 2L - interruptor-seccionador de tres posiciones (cat. E3 s/IEC 62271-103), conexión-seccionamiento-puesta a tierra. Vn=24kV, In=400A / Icc=16kA. Con mando motor (Clase M2, 5000 maniobras). Incluye indicador presencia tensión.
• 1P - Interruptor rotativo III con conexión-seccionamiento-doble puesta a tierra. Vn=24kV, In=400A / Icc=16kA. Con mando manual tipo BR, con bobina de disparo. Incluye indicador presencia tensión, cartuchos fusibles y contactos auxiliares. Incluye 1 TT de SS.AA.
• Armario Telecontrol completo
(ekorBat + 3 x ekorRCI-RTU + 2 x ekorDPF) + Sensores I, V.
Totalmente montado, conexionado, probado, incluso protocolo de puesta en marcha.

| Código | Ud | Descripción | Rendimiento | Precio | Importe |
|---|---|---|---|---|---|
| mt350 | Ud | Celda compacta según descripción (material) | 1 | 16572.83 | 16572.83 |
| mt351 | Ud | Protocolo Puesta en Marcha (material) | 1 | 1699.78 | 1699.78 |
| O01OB200 | h | Oficial 1ª electricista | 6.799 | 15.25 | 103.68 |
| mo008 | h | Ayudante electricista (mano de obra) | 6.799 | 14.01 | 95.25 |
| %PM0000000100 | % | Medios auxiliares | 1 % | 18471.54 | 184.72 |
| %CI2 | % | Costes Indirectos | 2 % | 18656.26 | 373.13 |
|  |  | Total |  |  | 19029.39 |

**15.03** Ud INSTALACIÓN EXTERIOR DE PUESTA A TIERRA DE EDIFICIO DE SECCIONAM (22/11/2017)
1 Ud × 864.88 = 864.88
Suministro e instalación de instalación exterior de puesta a tierra de protección en el edificio de seccionamiento, debidamente montada y conexionada, empleando conductor de cobre desnudo, con conductor de cobre unido a picas de acero cobreado de 14mm de diámetro, con las siguientes características: geometría de anillo rectangular, profundidad 0,5 metros, número de picas 4,longitud de picas 2 metros, dimensiones del rectangulo 2,0 x 2,0m.
Totalmente montado, conexionado y probado.

| Código | Ud | Descripción | Rendimiento | Precio | Importe |
|---|---|---|---|---|---|
| mt352 | Ud | Instalación exterior de puesta a tierra según descripción (material) | 1 | 764.9 | 764.90 |
| O01OB200 | h | Oficial 1ª electricista | 2.55 | 15.25 | 38.89 |
| mo008 | h | Ayudante electricista | 2.55 | 14.01 | 35.73 |
| %PM0000000100 | % | Medios auxiliares | 1 % | 839.52 | 8.40 |
| %CI2 | % | Costes Indirectos | 2 % | 847.92 | 16.96 |
|  |  | Total |  |  | 864.88 |

**15.04** m ACOMETIDA MEDIA TENSIÓN (22/11/2017)
3 m × 124.52 = 373.56
Suministo e instalación de acometida en media tensión formado por cable de 12/20 kV de 3x1x240 mm2 de aluminio, reacción al fuego Fca, con conductor formado por cuerda redonda compacta de hilos de aluminio rígido (clase 2), capa interna extrusionada de material semiconductor, aislamiento de etileno propileno reticulado de alto módulo de formulación Prysmian (HEPR), capa externa extrusionada de material semiconductor, separable en frío, pantalla de hilos de cobre en hélice con cinta de cobre a contraespira, de 16 mm² de sección, separador de cinta de poliéster, cubierta de poliolefina termoplástica de altas prestaciones, de tipo Vemex, de color rojo, y con las siguientes características: reducida emisión de gases tóxicos, libre de halógenos y nula emisión de gases corrosivos. Según UNE-HD 620-9E. Incluso tubos de polietileno de doble pared y cinta de señalización.
Totalente montado, conexionado y probado.

| Código | Ud | Descripción | Rendimiento | Precio | Importe |
|---|---|---|---|---|---|
| mt344 | m | Cable 20 kW 1x240 mm2 de aluminio (material) | 4 | 10.28 | 41.12 |
| mt347 | Ud | Tubo de polietileno de doble pared d=160 (material) | 2 | 1.7 | 3.40 |
| mt346 | m | Tubo de polietileno de doble pared d=125 (material) | 1 | 1.53 | 1.53 |
| mt346b | m | Cinta de señalización para MT (material) | 1 | 0.2 | 0.20 |
| O01OB200 | h | Oficial 1ª electricista | 2.55 | 15.25 | 38.89 |
| mo008 | h | Ayudante electricista | 2.55 | 14.01 | 35.73 |
| %PM0000000100 | % | Medios auxiliares | 1 % | 120.87 | 1.21 |
| %CI2 | % | Costes Indirectos | 2 % | 122.08 | 2.44 |
|  |  | Total |  |  | 124.52 |

**15.05** Ud EMPALME CONTRÁCTIL EN FRÍO PARA CABLE MEDIA TENSIÓN (22/11/2017)
6 Ud × 185.97 = 1115.82
Suministro e instalación de empalme contráctil en frío para cable eléctrico de media tensión con aislamiento plástico o de papel impregnado, tensión nominal 24 kV, sección del cable de 240 mm², homologado compañía. Totalmente montado y conexionado.

| Código | Ud | Descripción | Rendimiento | Precio | Importe |
|---|---|---|---|---|---|
| mt535 | Ud | Empalme contráctil en frío para cable Media Tensión (material) | 1 | 178.49 | 178.49 |
| O01OB200 | h | Oficial 1ª electricista | 0.069 | 15.25 | 1.05 |
| mo008 | h | Ayudante electricista | 0.069 | 14.01 | 0.97 |
| %PM0000000100 | % | Medios auxiliares | 1 % | 180.51 | 1.81 |
| %CI2 | % | Costes Indirectos | 2 % | 182.32 | 3.65 |
|  |  | Total |  |  | 185.97 |

**15.06** Ud CONECTOR SEPARABLE ACODADO (22/11/2017)
6 Ud × 137.79 = 826.74
Suministro e instalación de conector separable acodado, para conexión a equipo, equipado con pasatapas enchufables, intensidad nominal 400 A, tensión nominal 24 kV, sección del cable de 240 mm², homologado compañía, formado por contacto de cobre para conexión con el conductor del cable, tornillo de fijación para contacto con el conductor, pantalla semiconductora interior, cuerpo aislante y pantalla semiconductora exterior de EPDM, punto de prueba, abrazaderas de fijación de acero para el anclaje al pasatapas, ojal de puesta a tierra, hendidura de fijación y protector de toma a tierra. Totalmente montado y conexionado.

| Código | Ud | Descripción | Rendimiento | Precio | Importe |
|---|---|---|---|---|---|
| mt253 | Ud | Conector separable acodado (material) | 1 | 131.73 | 131.73 |
| O01OB200 | h | Oficial 1ª electricista | 0.069 | 15.25 | 1.05 |
| mo008 | h | Ayudante electricista | 0.069 | 14.01 | 0.97 |
| %PM0000000100 | % | Medios auxiliares | 1 % | 133.75 | 1.34 |
| %CI2 | % | Costes Indirectos | 2 % | 135.09 | 2.70 |
|  |  | Total |  |  | 137.79 |

## 16 CENTRO DE TRANSFORMACIÓN (02/01/2016)
Importe: 25880.8

**16.01** Ud EDIFICIO CENTRO DE TRANSFORMACIÓN (02/01/2016)
1 Ud × 4501.92 = 4501.92
Suministro e instalación de Edificio prefabricado constituido por una envolvente, de estructura monobloque, de hormigón armado, tipo pfu-4/20 o equivalente, de dimensiones generales aproximadas 4460 mm de largo por 2380 mm de fondo por 3045 mm de alto. Incluye el edificio y todos sus elementos exteriores según CEI 622171-202, transporte, montaje y accesorios.
Totalmente montado, conexionado y probado.

| Código | Ud | Descripción | Rendimiento | Precio | Importe |
|---|---|---|---|---|---|
| mt356 | Ud | Edificio prefabricado de hormigón armado 4460x2380x3045 mm (material) | 1 | 4079.47 | 4079.47 |
| mq002 | h | Camión pluma 30 t | 3 | 72.4 | 217.20 |
| O01OA030 | h | Oficial primera | 2.55 | 15.86 | 40.44 |
| O01OA070 | h | Peón ordinario | 2.55 | 12.88 | 32.84 |
| %PM0000000100 | % | Medios auxiliares | 1 % | 4369.95 | 43.70 |
| %CI2 | % | Costes Indirectos | 2 % | 4413.65 | 88.27 |
|  |  | Total |  |  | 4501.92 |

**16.02** Ud MÓDULO DE CORTE Y AISLAMIENTO DE ENTRADA Y SALIDA (22/11/2017)
1 Ud × 864.88 = 864.88
Suministro e instalación de módulo metálico de corte y aislamiento íntegro en gas, tipo Ormazabal modelo cgmcosmos-rc o equivalente, preparado para una eventual inmersión, con las siguientes características:
Un= 24 kV
Dimensiones = 365/735/1740.
Totalente montado y conexionado.

| Código | Ud | Descripción | Rendimiento | Precio | Importe |
|---|---|---|---|---|---|
| mt364 | Ud | Módulo de corte y aislamiento cgmcosmos-rc (material) | 1 | 764.9 | 764.90 |
| O01OB200 | h | Oficial 1ª electricista | 2.55 | 15.25 | 38.89 |
| mo008 | h | Ayudante electricista | 2.55 | 14.01 | 35.73 |
| %PM0000000100 | % | Medios auxiliares | 1 % | 839.52 | 8.40 |
| %CI2 | % | Costes Indirectos | 2 % | 847.92 | 16.96 |
|  |  | Total |  |  | 864.88 |

**16.03** Ud MÓDULO CORTE Y AISLAMIENTO PROTECCIÓN GENERAL (22/11/2017)
1 Ud × 2353.31 = 2353.31
Suministro e instalación de Módulo metálico de corte y aislamiento íntegro en gas, tipo Ormazabal, modelo cgmcosmos-p o equivalente, preparado para una eventual inmersión, con las siguientes características:
Un = 24 kV
In = 400 A
Icc =16 kA/ 40 kA
Dimensiones: 470/735/1740 mm
Mando (fusible): Manual tipo BR
Totalmente montado, conexionado y probado.

| Código | Ud | Descripción | Rendimiento | Precio | Importe |
|---|---|---|---|---|---|
| mt353 | Ud | Módulo de corte y aislamiento cgmcosmos-p (material) | 1 | 2209.71 | 2209.71 |
| O01OB200 | h | Oficial 1ª electricista | 2.55 | 15.25 | 38.89 |
| mo008 | h | Ayudante electricista | 2.55 | 14.01 | 35.73 |
| %PM0000000100 | % | Medios auxiliares | 1 % | 2284.33 | 22.84 |
| %CI2 | % | Costes Indirectos | 2 % | 2307.17 | 46.14 |
|  |  | Total |  |  | 2353.31 |

**16.04** Ud MÓDULO METÁLICO DE MEDIDA (22/11/2017)
1 Ud × 3929.32 = 3929.32
Suministro e instalación de módulo metálico tipo Ormazabal modelo cgmcosmos-m o equivalente, conteniendo en su interior debidamente montados y conexionados los aparatos y materiales adecuados, con las siguientes características:
Un = 24 kV
Dimensiones: 800 / 1025 / 1740 mm
Se incluyen en la celda tres (3) transformadores de tensión y tres (3) transformadores de intensidad, para la medición de la energía eléctrica consumida, con las características detalladas en la Memoria.
Totalmente montado, conexionado y probado.

| Código | Ud | Descripción | Rendimiento | Precio | Importe |
|---|---|---|---|---|---|
| mt363 | Ud | Módulo metálico de medida cgmcosmos-m (material) | 1 | 3739.51 | 3739.51 |
| O01OB200 | h | Oficial 1ª electricista | 2.55 | 15.25 | 38.89 |
| mo008 | h | Ayudante electricista | 2.55 | 14.01 | 35.73 |
| %PM0000000100 | % | Medios auxiliares | 1 % | 3814.13 | 38.14 |
| %CI2 | % | Costes Indirectos | 2 % | 3852.27 | 77.05 |
|  |  | Total |  |  | 3929.32 |

**16.05** Ud PUENTES MT TRANSFORMADOR (22/11/2017)
1 Ud × 576.59 = 576.59
Suministro e instalación de cables MT 12/20 kV del tipo RHZ1-1OL, unipolares, con conductores de sección y material 1x95 Al empleando 3 de 10 m de longitud, y terminaciones EUROMOLD de 24 kV del tipo cono difusor y modelo OTK 224.
Totalmente montado, conexionado y probado

| Código | Ud | Descripción | Rendimiento | Precio | Importe |
|---|---|---|---|---|---|
| mt365 | Ud | Cables MT 12/20 kW y terminaciones OTK224 (material) | 1 | 509.93 | 509.93 |
| O01OB200 | h | Oficial 1ª electricista | 1.7 | 15.25 | 25.93 |
| mo008 | h | Ayudante electricista | 1.7 | 14.01 | 23.82 |
| %PM0000000100 | % | Medios auxiliares | 1 % | 559.68 | 5.60 |
| %CI2 | % | Costes Indirectos | 2 % | 565.28 | 11.31 |
|  |  | Total |  |  | 576.59 |

**16.06** Ud TRANSFORMADOR DE ACEITE DE 400 KVA-15 KV/400V (22/11/2017)
1 Ud × 3991.25 = 3991.25
Suministro e instalación de transformador trifásico reductor de tensión marca ORMAZABAL o equivalente, según las normas citadas en la Memoria con neutro accesible en el secundario, de potencia 400 kVA y refrigeración natural aceite, de tensión primaria 15 kV y tensión secundaria 420 V en vacío (B2), grupo de conexión Dyn11, de tensión de cortocircuito de 4% y regulación primaria de +/- 5%, +/- 2,5%, con protección con termómetro.
Totalmente montado, conexionado y probado.

| Código | Ud | Descripción | Rendimiento | Precio | Importe |
|---|---|---|---|---|---|
| mt368 | Ud | Transformador de aceite 400 kVA--15 kV/400V (material) | 1 | 3824.5 | 3824.50 |
| O01OB200 | h | Oficial 1ª electricista | 1.7 | 15.25 | 25.93 |
| mo008 | h | Ayudante electricista | 1.7 | 14.01 | 23.82 |
| %PM0000000100 | % | Medios auxiliares | 1 % | 3874.25 | 38.74 |
| %CI2 | % | Costes Indirectos | 2 % | 3912.99 | 78.26 |
|  |  | Total |  |  | 3991.25 |

**16.07** Ud CUADROS BT CON INTERRUPTOR EN CARGA MÁS FUSIBLE (22/11/2017)
1 Ud × 550.95 = 550.95
Suministro e instalación de cuadros BT con interruptor en carga más fusibles, con las siguientes característica:
Interruptor manual de corte en carga de630 A
Salidas formadas por bases portafusibles: 1 salida
Tensión nominal 400 V
Aislamiento 10 kV
Dimensiones: Alto 1820, Ancho 580, Fondo 300 mm
Totalente montado, conexionado y probado.

| Código | Ud | Descripción | Rendimiento | Precio | Importe |
|---|---|---|---|---|---|
| mt354 | Ud | Cuadro BT con interruptor en carga más fusible (material) | 1 | 509.93 | 509.93 |
| O01OB200 | h | Oficial 1ª electricista | 0.85 | 15.25 | 12.96 |
| mo008 | h | Ayudante electricista | 0.85 | 14.01 | 11.91 |
| %PM0000000100 | % | Medios auxiliares | 1 % | 534.80 | 5.35 |
| %CI2 | % | Costes Indirectos | 2 % | 540.15 | 10.80 |
|  |  | Total |  |  | 550.95 |

**16.08** Ud PUENTES BT TRANSFORMADOR (22/11/2017)
1 Ud × 756.08 = 756.08
Suministro e instalación de juego de puentes de cables de BT,de sección y material 0,6/1 kV tipo RZ1 de 1x240Al sin armadura, y todos los accesorios para la conexión, formados por un grupo de cables en la cantidad 3xfase+3xneutro de 3,0 m de longitud.
Totalmente montado, conexionado y probado.

| Código | Ud | Descripción | Rendimiento | Precio | Importe |
|---|---|---|---|---|---|
| mt254 | Ud | Puentes BT Transformador (material) | 1 | 684.16 | 684.16 |
| O01OB200 | h | Oficial 1ª electricista | 1.7 | 15.25 | 25.93 |
| mo008 | h | Ayudante electricista | 1.7 | 14.01 | 23.82 |
| %PM0000000100 | % | Medios auxiliares | 1 % | 733.91 | 7.34 |
| %CI2 | % | Costes Indirectos | 2 % | 741.25 | 14.83 |
|  |  | Total |  |  | 756.08 |

**16.09** Ud EQUIPO DE MEDIDA DE ENERGÍA (22/11/2017)
1 Ud × 2258.28 = 2258.28
Suministro e instalación de equipo de medida de energía, compuesto por contador trifásico electrónico multifunción, registrador electrónico y regleta de verificación, incluso envolvente y línea de conexión a cabina de medida.
Totalmente montado, conexionado y probado.

| Código | Ud | Descripción | Rendimiento | Precio | Importe |
|---|---|---|---|---|---|
| mt362 | Ud | Equipo de medida de energía (material) | 1 | 1954.74 | 1954.74 |
| mt361 | Ud | Envolvente de equipo de medida (material) | 1 | 127.48 | 127.48 |
| mt360 | Ud | Cableado y Accesorios (material) | 1 | 84.99 | 84.99 |
| O01OB200 | h | Oficial 1ª electricista | 0.85 | 15.25 | 12.96 |
| mo008 | h | Ayudante electricista | 0.85 | 14.01 | 11.91 |
| %PM0000000100 | % | Medios auxiliares | 1 % | 2192.08 | 21.92 |
| %CI2 | % | Costes Indirectos | 2 % | 2214.00 | 44.28 |
|  |  | Total |  |  | 2258.28 |

**16.10** Ud INSTALACIÓN EXTERIOR DE PUESTA A TIERRA CENTRO DE TRANSFORMACIÓN (22/11/2017)
1 Ud × 864.88 = 864.88
Suministro e instalación instalación exterior de puesta a tierra de protección en el edificio de transformación, debidamente montada y conexionada, empleando conductor de cobre desnudo, el conductor de cobre está unido a picas de acero cobreado de 14 mm de diámetro, con las siguientes características:
Geometría: Anillo Rectangular
Profundidad: 0,5 m
Número de picas = 4
Longitud de las picas = 2 metros
Dimensiones del rectángulo = 5,0 x 2,5 m
Totalmente montado, conexionado y probado.

| Código | Ud | Descripción | Rendimiento | Precio | Importe |
|---|---|---|---|---|---|
| mt352 | Ud | Instalación exterior de puesta a tierra según descripción | 1 | 764.9 | 764.90 |
| O01OB200 | h | Oficial 1ª electricista | 2.55 | 15.25 | 38.89 |
| mo008 | h | Ayudante electricista | 2.55 | 14.01 | 35.73 |
| %PM0000000100 | % | Medios auxiliares | 1 % | 839.52 | 8.40 |
| %CI2 | % | Costes Indirectos | 2 % | 847.92 | 16.96 |
|  |  | Total |  |  | 864.88 |

**16.11** Ud INSTALACIÓN EXTERIOR DE PUESTA A TIERRA SERVICIO DE TRANSFORMACI (22/11/2017)
1 Ud × 462.99 = 462.99
Suministro e instalación de Tierra de servicio o neutro del transformador. Instalación exterior realizada con cobre aislado con el mismo tipo de materiales que las tierras de protección, con las siguientes características:
Geometría: Picas alineadas
Profundidad: 0,5 m
Número de picas: dos
Longitud de picas: 2 metros
Distancia entre picas: 3 metros
Totalmente montado, conexionado y probado.

| Código | Ud | Descripción | Rendimiento | Precio | Importe |
|---|---|---|---|---|---|
| mt255 | Ud | Instalación exterior de puesta a tierra según descripción (material) | 1 | 374.8 | 374.80 |
| O01OB200 | h | Oficial 1ª electricista | 2.55 | 15.25 | 38.89 |
| mo008 | h | Ayudante electricista | 2.55 | 14.01 | 35.73 |
| %PM0000000100 | % | Medios auxiliares | 1 % | 449.42 | 4.49 |
| %CI2 | % | Costes Indirectos | 2 % | 453.91 | 9.08 |
|  |  | Total |  |  | 462.99 |

**16.12** Ud TIERRAS INTERIORES PROTECCIÓN TRANSFORMACIÓN (22/11/2017)
1 Ud × 638.51 = 638.51
Suministro e instalación de instalación de puesta a tierra de protección en el edificio de transformación, con el conductor de cobre desnudo, grapado a la pared, y conectado a los equipos de MT y demás aparamenta de este edificio, así como una caja general de tierra de protección según las normas de la compañía suministradora.
Totalmente montado, conexionado y probado.

| Código | Ud | Descripción | Rendimiento | Precio | Importe |
|---|---|---|---|---|---|
| mt366 | Ud | Tierras interiores Protección Transformación (material) | 1 | 594.92 | 594.92 |
| O01OB200 | h | Oficial 1ª electricista | 0.85 | 15.25 | 12.96 |
| mo008 | h | Ayudante electricista | 0.85 | 14.01 | 11.91 |
| %PM0000000100 | % | Medios auxiliares | 1 % | 619.79 | 6.20 |
| %CI2 | % | Costes Indirectos | 2 % | 625.99 | 12.52 |
|  |  | Total |  |  | 638.51 |

**16.13** Ud TIERRAS INTERIORES SERVICIO TRANSFORMACIÓN (22/11/2017)
1 Ud × 638.51 = 638.51
Suministro e instalación de instalación de puesta a tierra de servicio en el edificio de transformación, con el conductor de cobre aislado, grapado a la pared, y conectado al neutro de BT, así como una caja general de tierra de servicio según las normas de la compañía suministradora.
Totalmente montado, conexionado y probado.

| Código | Ud | Descripción | Rendimiento | Precio | Importe |
|---|---|---|---|---|---|
| mt367 | Ud | Tierras interiores Serv Transformación (material) | 1 | 594.92 | 594.92 |
| O01OB200 | h | Oficial 1ª electricista | 0.85 | 15.25 | 12.96 |
| mo008 | h | Ayudante electricista | 0.85 | 14.01 | 11.91 |
| %PM0000000100 | % | Medios auxiliares | 1 % | 619.79 | 6.20 |
| %CI2 | % | Costes Indirectos | 2 % | 625.99 | 12.52 |
|  |  | Total |  |  | 638.51 |

**16.14** Ud DEFENSA TRANSFORMADOR (22/11/2017)
1 Ud × 200.74 = 200.74
Suministro e instalación de defensa del transformador, formado por protección metálica para defensa del transformador, incluso cerradura enclavada con la celda de protección del transformador correspondiente.
Totalmente montado, conexionado y probado.

| Código | Ud | Descripción | Rendimiento | Precio | Importe |
|---|---|---|---|---|---|
| mt355 | Ud | Defensa Transformador (material) | 1 | 169.98 | 169.98 |
| O01OB200 | h | Oficial 1ª electricista | 0.85 | 15.25 | 12.96 |
| mo008 | h | Ayudante electricista | 0.85 | 14.01 | 11.91 |
| %PM0000000100 | % | Medios auxiliares | 1 % | 194.85 | 1.95 |
| %CI2 | % | Costes Indirectos | 2 % | 196.80 | 3.94 |
|  |  | Total |  |  | 200.74 |

**16.15** Ud EQUIPOS ILUMINACIÓN CENTRO DE TRANSFORMACIÓN (22/11/2017)
1 Ud × 288.28 = 288.28
Suministro e isntalación de Iluminación Edificio de Transformación, compuesto por equipo de alumbrado que permita la suficiente visibilidad para ejecutar las maniobras y revisiones necesarias en los equipos de MT, y equipo autónomo de alumbrado de emergencia y señalización de la salida del local.
Totalmente montado, conexionado y probado.

| Código | Ud | Descripción | Rendimiento | Precio | Importe |
|---|---|---|---|---|---|
| mt358 | Ud | Equipo Alumbrado Centro de Transformación (material) | 1 | 127.48 | 127.48 |
| mt359 | Ud | Equipo Autónomo de Alumbrado (material) | 1 | 127.48 | 127.48 |
| O01OB200 | h | Oficial 1ª electricista | 0.85 | 15.25 | 12.96 |
| mo008 | h | Ayudante electricista | 0.85 | 14.01 | 11.91 |
| %PM0000000100 | % | Medios auxiliares | 1 % | 279.83 | 2.80 |
| %CI2 | % | Costes Indirectos | 2 % | 282.63 | 5.65 |
|  |  | Total |  |  | 288.28 |

**16.16** Ud EQUIPO DE SEGURIDAD Y MANIOBRA (22/11/2017)
1 Ud × 375.89 = 375.89
Suministro e instalación de equipo de operación que permite tanto la realización de maniobras con aislamiento suficiente para proteger al personal durante la operación, tanto de maniobras como de mantenimiento, compuesto por:
Banquillo Aislante
Par de guantes aislantes
Palanca de accionamiento
Armario de Primeros Auxilios
Totalmente montado, conexionado y probado

| Código | Ud | Descripción | Rendimiento | Precio | Importe |
|---|---|---|---|---|---|
| mt357b | Ud | Banquillo aislante (material) | 1 | 170 | 170.00 |
| mt357bb | Ud | Par de guantes aislantes (material) | 1 | 35 | 35.00 |
| mt357c | Ud | Palanca de accionamiento (material) | 1 | 40 | 40.00 |
| mt357d | Ud | Armario de primerios auxilios (material) | 1 | 65 | 65.00 |
| mt357e | Ud | Placas reglamentarias (material) | 1 | 30 | 30.00 |
| O01OB200 | h | Oficial 1ª electricista | 0.85 | 15.25 | 12.96 |
| mo008 | h | Ayudante electricista | 0.85 | 14.01 | 11.91 |
| %PM0000000100 | % | Medios auxiliares | 1 % | 364.87 | 3.65 |
| %CI2 | % | Costes Indirectos | 2 % | 368.52 | 7.37 |
|  |  | Total |  |  | 375.89 |

**16.17** m ACOMETIDA DE MEDIA TENSIÓN A CENTRO DE TRANSFORMACIÓN (22/11/2017)
24 m × 75.07 = 1801.68
Suministo e instalación de acometida en media tensión formado por cable de 12/20 kV de 3x1x95 mm2 de aluminio, reacción al fuego Fca, con conductor formado por cuerda redonda compacta de hilos de aluminio rígido (clase 2), capa interna extrusionada de material semiconductor, aislamiento de etileno propileno reticulado de alto módulo de formulación Prysmian (HEPR), capa externa extrusionada de material semiconductor, separable en frío, pantalla de hilos de cobre en hélice con cinta de cobre a contraespira, de 16 mm² de sección, separador de cinta de poliéster, cubierta de poliolefina termoplástica de altas prestaciones, de tipo Vemex, de color rojo, y con las siguientes características: reducida emisión de gases tóxicos, libre de halógenos y nula emisión de gases corrosivos. Según UNE-HD 620-9E. Incluso tubos de polietileno de doble pared.
Totalente montado, conexionado y probado.

| Código | Ud | Descripción | Rendimiento | Precio | Importe |
|---|---|---|---|---|---|
| mt345 | m | Cable 20 kW 1x95 mm2 de aluminio (material) | 3 | 7.14 | 21.42 |
| mt347 | Ud | Tubo de polietileno de doble pared d=160 | 1 | 1.7 | 1.70 |
| O01OB200 | h | Oficial 1ª electricista | 1.7 | 15.25 | 25.93 |
| mo008 | h | Ayudante electricista | 1.7 | 14.01 | 23.82 |
| %PM0000000100 | % | Medios auxiliares | 1 % | 72.87 | 0.73 |
| %CI2 | % | Costes Indirectos | 2 % | 73.60 | 1.47 |
|  |  | Total |  |  | 75.07 |

**16.18** Ud CONECTOR SEPARABLE ACODADO (22/11/2017)
6 Ud × 137.79 = 826.74
Suministro e instalación de conector separable acodado, para conexión a equipo, equipado con pasatapas enchufables, intensidad nominal 400 A, tensión nominal 24 kV, sección del cable de 95 mm², homologado compañía, formado por contacto de cobre para conexión con el conductor del cable, tornillo de fijación para contacto con el conductor, pantalla semiconductora interior, cuerpo aislante y pantalla semiconductora exterior de EPDM, punto de prueba, abrazaderas de fijación de acero para el anclaje al pasatapas, ojal de puesta a tierra, hendidura de fijación y protector de toma a tierra. Totalmente montado y conexionado.

| Código | Ud | Descripción | Rendimiento | Precio | Importe |
|---|---|---|---|---|---|
| mt253 | Ud | Conector separable acodado | 1 | 131.73 | 131.73 |
| O01OB200 | h | Oficial 1ª electricista | 0.069 | 15.25 | 1.05 |
| mo008 | h | Ayudante electricista | 0.069 | 14.01 | 0.97 |
| %PM0000000100 | % | Medios auxiliares | 1 % | 133.75 | 1.34 |
| %CI2 | % | Costes Indirectos | 2 % | 135.09 | 2.70 |
|  |  | Total |  |  | 137.79 |

## 17 INSTALACIÓN DE GAS (02/01/2016)
Importe: 4034.95

**17.01** Ud TALLO DE ACOMETIDA DE GAS, D=40 MM DE POLIETILENO DE ALTA DENSID (02/01/2016)
1 Ud × 227.54 = 227.54
Suministro e instalación de tallo de acometida de gas que une la red de distribución de gas de la empresa suministradora, formada por tubería enterrada de 2 m de longitud de polietileno de alta densidad SDR 11, de 40 mm de diámetro colocada sobre cama de arena en el fondo de la zanja previamente excavada, con sus correspondientes accesorios y piezas especiales, collarín de toma en carga colocado sobre la red general de distribución que sirve de enlace entre la acometida y la red y llave de acometida formada por válvula de esfera de latón niquelado de 1 1/2" de diámetro colocada mediante unión roscada, situada junto a la edificación, fuera de los límites de la propiedad, alojada en arqueta prefabricada de polipropileno de 30x30x30 cm, colocada sobre solera de hormigón en masa HM-20/P/20/I de 15 cm de espesor y cerrada superiormente con tapa de PVC. Incluso demolición y levantado del firme existente, posterior reposición con hormigón en masa HM-20/P/20/I, y conexión a la red. Sin incluir la excavación ni el posterior relleno principal. Totalmente montada, conexionada y probada.

| Código | Ud | Descripción | Rendimiento | Precio | Importe |
|---|---|---|---|---|---|
| mt726 | m | Acometida de polietileno de alta densidad, de 40 mm de diámetro (material) | 2 | 0.73 | 1.46 |
| mt729 | Ud | Arqueta registrable de polipropileno, con fondo precortado, 30x3 (material) | 1 | 26.1 | 26.10 |
| mt652 | Ud | Tapa de PVC, para arquetas de gas de 30x30 cm. (material) | 1 | 15.5 | 15.50 |
| mt394 | Ud | Válvula de bola de latón DN 40 (1 1/2"). | 1 | 16.91 | 16.91 |
| mt727 | m | Collarín de toma en carga, de PVC, para tubo de polietileno de a (material) | 1 | 4.49 | 4.49 |
| mt730 | Ud | Prueba de estanqueidad para instalación de gas. (material) | 1 | 88.19 | 88.19 |
| mq003 | h | Martillo rompedor eléctrico 26 J 13 kg (maquinaria; 02/01/2016) | 0.604 | 4.21 | 2.54 |
| O01OA030 | h | Oficial primera | 0.635 | 15.86 | 10.07 |
| O01OA070 | h | Peón ordinario | 1.184 | 12.88 | 15.25 |
| O01OB170 | h | Oficial 1ª fontanero calefactor | 1.96 | 16.05 | 31.46 |
| mo006 | h | Ayudante fontanero | 0.635 | 14.01 | 8.90 |
| %PM0000000100 | % | Medios auxiliares | 1 % | 220.87 | 2.21 |
| %CI2 | % | Costes Indirectos | 2 % | 223.08 | 4.46 |
|  |  | Total |  |  | 227.54 |

**17.02** Ud ARMARIO DE REGULACIÓN DE CAUDAL NOMINAL 100 M³/H (22/11/2017)
1 Ud × 824.36 = 824.36
Suministro e instalación de armario de regulación de caudal nominal 100 m³/h, compuesto de: toma de presión a la entrada de 0,4 a 5 bar, llave de entrada para acero de 1 1/2" de diámetro, filtro, regulador para una presión de salida de 22 mbar con válvula de seguridad por exceso de presión incorporada y armario de poliéster de fibra de vidrio autoextinguible de 520x540x230 mm. Incluso contador, elementos de fijación y vaina de PVC. Totalmente montado, conexionado y probado.

| Código | Ud | Descripción | Rendimiento | Precio | Importe |
|---|---|---|---|---|---|
| mt725 | Ud | Armario de regulación de caudal nominal 100 m³/h según descripci (material) | 1 | 747.79 | 747.79 |
| mt728 | Ud | Material auxiliar para instalaciones de gas. (material) | 1 | 1.19 | 1.19 |
| O01OB170 | h | Oficial 1ª fontanero calefactor | 1.704 | 16.05 | 27.35 |
| mo006 | h | Ayudante fontanero | 1.704 | 14.01 | 23.87 |
| %PM0000000100 | % | Medios auxiliares | 1 % | 800.20 | 8.00 |
| %CI2 | % | Costes Indirectos | 2 % | 808.20 | 16.16 |
|  |  | Total |  |  | 824.36 |

**17.03** m TUBERÍA DE GAS SUPERFICIAL, DE ACERO NEGRO DE 2 1/2" (22/11/2017)
10 m × 22.98 = 229.80
Suministro y montaje de tubería para instalación de gas, colocada superficialmente y fijada al paramento, formada por tubo de acero negro, con soldadura longitudinal por resistencia eléctrica, de 2 1/2" DN 63 mm de diámetro; acabada con mano de imprimación antioxidante de al menos 50 micras de espesor. Incluso material auxiliar para montaje y sujeción a la obra, accesorios y piezas especiales colocados mediante soldadura eléctrica. Totalmente montada y conexionada.

| Código | Ud | Descripción | Rendimiento | Precio | Importe |
|---|---|---|---|---|---|
| mt102 | m | Material auxiliar para montaje y sujección de tubería de 2 1/2" (material) | 1 | 0.9 | 0.90 |
| mt561 | m | Tubo de acero negro con soldadura de 2 1/2" DN63 con pp de acces (material) | 1 | 10.65 | 10.65 |
| mt659 | kg | Imprimación antioxidante con poliuretano. (material) | 0.03 | 7.95 | 0.24 |
| O01OB170 | h | Oficial 1ª fontanero calefactor | 0.35 | 16.05 | 5.62 |
| mo006 | h | Ayudante fontanero | 0.35 | 14.01 | 4.90 |
| %PM0000000100 | % | Medios auxiliares | 1 % | 22.31 | 0.22 |
| %CI2 | % | Costes Indirectos | 2 % | 22.53 | 0.45 |
|  |  | Total |  |  | 22.98 |

**17.04** m TUBERÍA DE GAS SUPERFICIAL, DE ACERO NEGRO DE 1" (22/11/2017)
25 m × 12.72 = 318.00
Suministro y montaje de tubería para instalación de gas, colocada superficialmente y fijada al paramento, formada por tubo de acero negro, con soldadura longitudinal por resistencia eléctrica, de 1" DN 25 mm de diámetro; acabada con mano de imprimación antioxidante de al menos 50 micras de espesor. Incluso material auxiliar para montaje y sujeción a la obra, accesorios y piezas especiales colocados mediante soldadura eléctrica. Totalmente montada y conexionada.

| Código | Ud | Descripción | Rendimiento | Precio | Importe |
|---|---|---|---|---|---|
| mt098 | m | Material auxiliar para montaje y sujección de tubería de 1" (material) | 1 | 0.43 | 0.43 |
| mt557 | m | Tubo de acero negro con soldadura de 1" DN25 con pp de accesorio (material) | 1 | 3.98 | 3.98 |
| O01OB170 | h | Oficial 1ª fontanero calefactor | 0.264 | 16.05 | 4.24 |
| mo006 | h | Ayudante fontanero | 0.264 | 14.01 | 3.70 |
| %PM0000000100 | % | Medios auxiliares | 1 % | 12.35 | 0.12 |
| %CI2 | % | Costes Indirectos | 2 % | 12.47 | 0.25 |
|  |  | Total |  |  | 12.72 |

**17.05** Ud LLAVE DE GAS DE 2 1/2" (22/11/2017)
2 Ud × 72.87 = 145.74
Suministro e instalación de llave de gas de 2 1/2" con cuerpo de latón. Totalmente montada y conexionada

| Código | Ud | Descripción | Rendimiento | Precio | Importe |
|---|---|---|---|---|---|
| mt373 | Ud | Llave gas 2 1/2" (material) | 1 | 65.27 | 65.27 |
| O01OB170 | h | Oficial 1ª fontanero calefactor | 0.34 | 16.05 | 5.46 |
| %PM0000000100 | % | Medios auxiliares | 1 % | 70.73 | 0.71 |
| %CI2 | % | Costes Indirectos | 2 % | 71.44 | 1.43 |
|  |  | Total |  |  | 72.87 |

**17.06** Ud LLAVE DE GAS DE 1 1/2" (22/11/2017)
2 Ud × 28.31 = 56.62
Suministro e instalación de llave de gas de 1 1/2" con cuerpo de latón. Totalmente montada y conexionada

| Código | Ud | Descripción | Rendimiento | Precio | Importe |
|---|---|---|---|---|---|
| mt372 | Ud | Llave gas 1 1/2" (material) | 1 | 22.01 | 22.010 |
| O01OB170 | h | Oficial 1ª fontanero calefactor | 0.34 | 16.05 | 5.457 |
| %PM0000000100 | % | Medios auxiliares | 1 % | 27.467 | 0.275 |
| %CI2 | % | Costes Indirectos | 2 % | 27.742 | 0.555 |
|  |  | Total |  |  | 28.31 |

**17.07** Ud LLAVE DE GAS DE 1" (22/11/2017)
6 Ud × 14.48 = 86.88
Suministro e instalación de llave de gas de 1" con cuerpo de latón. Totalmente montada y conexionada

| Código | Ud | Descripción | Rendimiento | Precio | Importe |
|---|---|---|---|---|---|
| mt371 | Ud | Llave gas 1" (material) | 1 | 8.59 | 8.59 |
| O01OB170 | h | Oficial 1ª fontanero calefactor | 0.341 | 16.05 | 5.47 |
| %PM0000000100 | % | Medios auxiliares | 1 % | 14.06 | 0.14 |
| %CI2 | % | Costes Indirectos | 2 % | 14.20 | 0.28 |
|  |  | Total |  |  | 14.48 |

**17.08** Ud CONJUNTO DE REGULACIÓN PARA 3 CALDERAS DE 30 M3/H A 20 MMBAR (22/11/2017)
2 Ud × 529.73 = 1059.46
Suministro e instalación de conjunto de regulación para 3 calderas de 30 m3/h a 20 mmbar, con llaves, y pulsometro. Totalmente montada, conexionada y probada.

| Código | Ud | Descripción | Rendimiento | Precio | Importe |
|---|---|---|---|---|---|
| mt234 | Ud | Conjunto de regulación para 3 calderas de 30 m3/h a 20 mmbar (material) | 1 | 382.45 | 382.45 |
| mt235 | Ud | Llaves de acero 1 1/2" (material) | 1 | 67.99 | 67.99 |
| mt236 | Ud | Pulsometro (material) | 1 | 50.99 | 50.99 |
| O01OB170 | h | Oficial 1ª fontanero calefactor | 0.425 | 16.05 | 6.82 |
| mo006 | h | Ayudante fontanero | 0.425 | 14.01 | 5.95 |
| %PM0000000100 | % | Medios auxiliares | 1 % | 514.20 | 5.14 |
| %CI2 | % | Costes Indirectos | 2 % | 519.34 | 10.39 |
|  |  | Total |  |  | 529.73 |

**17.09** Ud SISTEMA DE DETECCIÓN AUTOMÁTICA DE FUGAS DE GAS NATURAL (22/11/2017)
1 Ud × 1042.24 = 1042.24
Sistema de detección automática de fugas de gas natural compuesto de 2 sonda conectada a central de detección automática de gas natural para 1 zona, con grado de protección IP 54, con instalación e superficie, 1 barra de leds que indican el estado de funcionamiento, el estado de la sonda y la concentración de gas medida por la sonda de cada zona, 2 niveles de alarma, un relé aislado al vacío para cada nivel de alarma con los contactos libres de tensión y fuente de alimentación de 230 V, electroválvula, de 2 1/2", normalmente cerrada y 1 sirena con señal óptica y acústica. Incluso cable unipolar y canalización de protección de cableado. Totalmente montado, conexionado y probado.

| Código | Ud | Descripción | Rendimiento | Precio | Importe |
|---|---|---|---|---|---|
| mt704 | Ud | Sonda de gas natural, compuesta de un sensor con sistema de oxid (material) | 2 | 79.98 | 159.96 |
| mt703 | Ud | Central de detección automática de gas natural para 1 zona, con (material) | 1 | 159.95 | 159.95 |
| mt702 | Ud | Sirena para sistema de detección de gas, con señal óptica y acús (material) | 1 | 102.1 | 102.10 |
| mt701 | Ud | Electroválvula de acero inoxidable de 2 1/2", a 230 V, normalmen (material) | 1 | 364.83 | 364.83 |
| mt668 | m | Cable para lazo 1.5 mm2 tipo ES07Z1-K (AS) (material) | 15 | 0.35 | 5.25 |
| O01OB200 | h | Oficial 1ª electricista | 7.029 | 15.25 | 107.19 |
| mo008 | h | Ayudante electricista | 7.029 | 14.01 | 98.48 |
| O01OB170 | h | Oficial 1ª fontanero calefactor | 0.867 | 16.05 | 13.92 |
| %PM0000000100 | % | Medios auxiliares | 1 % | 1011.68 | 10.12 |
| %CI2 | % | Costes Indirectos | 2 % | 1021.80 | 20.44 |
|  |  | Total |  |  | 1042.24 |

**17.10** m TUBERÍA DE GAS SUPERFICIAL, DE ACERO NEGRO DE 1 1/2" (22/11/2017)
3 m × 14.77 = 44.31
Suministro y montaje de tubería para instalación de gas, colocada superficialmente y fijada al paramento, formada por tubo de acero negro, con soldadura longitudinal por resistencia eléctrica, de 1 1/2" DN 40 mm de diámetro; acabada con mano de imprimación antioxidante de al menos 50 micras de espesor. Incluso material auxiliar para montaje y sujeción a la obra, accesorios y piezas especiales colocados mediante soldadura eléctrica. Totalmente montada y conexionada.

| Código | Ud | Descripción | Rendimiento | Precio | Importe |
|---|---|---|---|---|---|
| mt098b | m | Material auxiliar para montaje y sujección de tubería de 1 1/2" (material) | 1 | 0.52 | 0.52 |
| mt557b | m | Tubo de acero negro con soldadura de 1 1/2" DN40 con pp de acces (material) | 1 | 4.8 | 4.80 |
| O01OB170 | h | Oficial 1ª fontanero calefactor | 0.3 | 16.05 | 4.82 |
| mo006 | h | Ayudante fontanero | 0.3 | 14.01 | 4.20 |
| %PM0000000100 | % | Medios auxiliares | 1 % | 14.34 | 0.14 |
| %CI2 | % | Costes Indirectos | 2 % | 14.48 | 0.29 |
|  |  | Total |  |  | 14.77 |

## 18 INSTALACIONES CLIMATIZACION, VENTILACION Y ACS (02/01/2016)
Importe: 437981.11

### 18.01 CALEFACCIÓN Y PRODUCCIÓN ACS (22/11/2017)
Importe: 213692.29
Calefacción

#### 18.01.01 CUARTO CALDERAS (22/11/2017)
Importe: 53727.68
Cuarto Calderas

**18.01.01.01** Ud CALDERA BOSCH LOGAMAX PLUS GB162 V2 (22/11/2017)
6 Ud × 4036.06 = 24216.36
Suministro e instalación de caldera mural tipo Bosch, modelo Logamax plus GB162 V2 o equivalente, con tecnoligía de condensación de tipo estanca, de fundición de aluminio-silicio con quemador cerámico modulante desde el 18%, con rendimiento hasta el 110 %.
Kit hidraulico compuesto por wilo stratos 25/1-8 de alta eficiencia, válvula de seguridad de 6 bar, llave de gas, llave de ida y retorno, manometro, conexiones con vaso de expansión, vaciado y llenado, aislamiento.
Kit de sobrepresión salida de humos.
Incluso pp de pequeño material y accesorios.
Totalmente montado, conexionado y probado por la empresa instaladora.

| Código | Ud | Descripción | Rendimiento | Precio | Importe |
|---|---|---|---|---|---|
| mt211 | Ud | Caldera Bosch Logamax plus GB162 V2 (material; 16/07/2018) | 1 | 3114.52 | 3114.52 |
| mt212 | Ud | Kit Hidraulico (material) | 1 | 505.68 | 505.68 |
| mt213 | Ud | Kit sobrepresión salida de humos (material) | 1 | 259.22 | 259.22 |
| O01OB170 | h | Oficial 1ª fontanero calefactor | 1.275 | 16.05 | 20.46 |
| mo006 | h | Ayudante fontanero | 1.275 | 14.01 | 17.86 |
| %PM0000000100 | % | Medios auxiliares | 1 % | 3917.74 | 39.18 |
| %CI2 | % | Costes Indirectos | 2 % | 3956.92 | 79.14 |
|  |  | Total |  |  | 4036.06 |

**18.01.01.02** Ud VASO DE EXPANSIÓN CERRADO CON UNA CAPACIDAD DE 8 L. (22/11/2017)
6 Ud × 69 = 414.00
Suministro e instalación de vaso de expansión cerrado con una capacidad de 8 l, con rosca de 3/4" de diámetro y 6 bar de presión máxima de trabajo, incluso manómetro, tubería de conexionado de 3/4" calorifugada y elementos de montaje y conexión necesarios para su correcto funcionamiento. Totalmente montado, conexionado y probado.

| Código | Ud | Descripción | Rendimiento | Precio | Importe |
|---|---|---|---|---|---|
| mt192 | Ud | Vaso de expansión cerrado con una capacidad de 8 l (material) | 1 | 29.75 | 29.75 |
| mt724 | Ud | Manómetro con baño de glicerina escala de presión de 0 a 5 bar. (material) | 1 | 9.37 | 9.37 |
| mt555 | m | Tubo de acero negro con soldadura de 3/4" DN20 con pp de accesor (material) | 1 | 2.69 | 2.69 |
| mt112 | m | Aislamiento tubular de elastomero extruido de 25 mm de espesor (material) | 1 | 3.37 | 3.37 |
| O01OB170 | h | Oficial 1ª fontanero calefactor | 0.725 | 16.05 | 11.64 |
| mo006 | h | Ayudante fontanero | 0.725 | 14.01 | 10.16 |
| %PM0000000100 | % | Medios auxiliares | 1 % | 66.98 | 0.67 |
| %CI2 | % | Costes Indirectos | 2 % | 67.65 | 1.35 |
|  |  | Total |  |  | 69 |

**18.01.01.03** Ud CONJUNTO MONTAJE 6 CALDERAS EN LÍNEA (22/11/2017)
1 Ud × 4619.33 = 4619.33
Suministro e instalación de conjunto montaje 6 calderas en línea compuesto por: bastidor, compesador hidráulico, colector de impulsión / retorno, colector de gas y aislamiento.
Incluso equipo de neutralización NE 0.1, modulo MCM10 para control de calderas en cascada y pp de pequeño material y accesorios.
Totalmente montado, conexionado y probado.

| Código | Ud | Descripción | Rendimiento | Precio | Importe |
|---|---|---|---|---|---|
| mt289 | Ud | Conjunto montaje 6 calderas en línea (material; 16/07/2018) | 1 | 3079.47 | 3079.47 |
| mt290 | Ud | Equipo de neutralización (material) | 1 | 325.51 | 325.51 |
| mt308 | Ud | Modulo de control MCM10 para control de calderas en cascada (material; 16/07/2018) | 2 | 513.91 | 1027.82 |
| O01OB170 | h | Oficial 1ª fontanero calefactor | 1.7 | 16.05 | 27.29 |
| mo006 | h | Ayudante fontanero | 1.7 | 14.01 | 23.82 |
| %PM0000000100 | % | Medios auxiliares | 1 % | 4483.91 | 44.84 |
| %CI2 | % | Costes Indirectos | 2 % | 4528.75 | 90.58 |
|  |  | Total |  |  | 4619.33 |

**18.01.01.04** Ud TUBO DE ACERO NEGRO CON SOLDADURA DE 8" DN200 (22/11/2017)
1 Ud × 2048.17 = 2048.17
Suministro e instalación de colector formado por tubería de acero negro con soldadura de 8", con aislamiento tubular de elastomero extruido de 40 mm de espesor, filtro con brida de 6", válvulas de mariposa de 6", birdas y tornillos de fijación; Incluso pp de pequeño material y accesorios. Totalmente montado, conexionado y probado.

| Código | Ud | Descripción | Rendimiento | Precio | Importe |
|---|---|---|---|---|---|
| mt556 | m | Tubo de acero negro con soldadura de 8" DN200 con pp de accesori (material) | 10 | 69.7 | 697.00 |
| mt111 | m | Aislamiento tubular de elastomero extruido de 40 mm de espesor (material) | 10 | 34.69 | 346.90 |
| mt272 | Ud | Filtro con brida DN150 (6"). (material) | 1 | 192.08 | 192.08 |
| mt410 | Ud | Válvula de mariposa de hierro DN 150 (6"). (material) | 2 | 67.99 | 135.98 |
| mt170 | UD | Brida DN - 150 (material) | 6 | 39.95 | 239.70 |
| mt554 | Ud | Tornillos Fijación Bridas (material) | 24 | 1.5 | 36.00 |
| mt096 | m | Grifos y accesorios (material) | 1 | 84.99 | 84.99 |
| O01OB170 | h | Oficial 1ª fontanero calefactor | 8.499 | 16.05 | 136.41 |
| mo006 | h | Ayudante fontanero | 8.499 | 14.01 | 119.07 |
| %PM0000000100 | % | Medios auxiliares | 1 % | 1988.13 | 19.88 |
| %CI2 | % | Costes Indirectos | 2 % | 2008.01 | 40.16 |
|  |  | Total |  |  | 2048.17 |

**18.01.01.05** Ud CIRCUITO AULAS WILO STRATOS 65/1-16 (22/11/2017)
1 Ud × 3279.33 = 3279.33
Suministro e instalación de circuito de calefacción para aulas formado por bomba de rotor humedo de alta eficiencia tipo Wilo Stratos 65/1-16, o equivalente; Indice de eficiencia energética (IEE): <=0,20, Q= 21,0 m3h/h, h= 9 m.
Con modulo IF-Bacnet para sistema de gestión centralizada, manguito antivibratorio, valvula de mariposa de hierro, filtros, válvula de renteción, bridas y tornillos de fijación de bridas.
Incluso termomentos, manometros, vaciados y pp de pequeño material y accesorios.
Totalmente montado, conexionado y probado.

| Código | Ud | Descripción | Rendimiento | Precio | Importe |
|---|---|---|---|---|---|
| mt141 | Ud | Bomba Aulas Wilo Stratos 65/1-16 (material) | 1 | 2022.44 | 2022.44 |
| mt636 | Ud | Modulo IF-BACnet (material) | 1 | 243.93 | 243.93 |
| mt173 | Ud | Brida DN - 65 (material) | 2 | 10.82 | 21.64 |
| mt379 | Ud | Juntas Cartón Comprimido Sin Amianto DN65 (material) | 2 | 2.33 | 4.66 |
| mt188 | Ud | Manguito antivibratorio de 3" (material) | 1 | 42.65 | 42.65 |
| mt413 | Ud | Válvula de mariposa de hierro DN 80 (3"). (material) | 4 | 38.25 | 153.00 |
| mt278 | Ud | Filtro con brida DN80 (3"). (material) | 1 | 59.49 | 59.49 |
| mt590 | Ud | Válvula retención DN - 80 (material) | 1 | 39.44 | 39.44 |
| mt174 | Ud | Brida DN - 80 (material) | 14 | 22.34 | 312.76 |
| mt554 | Ud | Tornillos Fijación Bridas | 64 | 1.5 | 96.00 |
| mt095 | m | Termometro, manometro y accesorios y pequeño material (material) | 1 | 84.99 | 84.99 |
| O01OB170 | h | Oficial 1ª fontanero calefactor | 3.4 | 16.05 | 54.57 |
| mo006 | h | Ayudante fontanero | 3.4 | 14.01 | 47.63 |
| %PM0000000100 | % | Medios auxiliares | 1 % | 3183.20 | 31.83 |
| %CI2 | % | Costes Indirectos | 2 % | 3215.03 | 64.30 |
|  |  | Total |  |  | 3279.33 |

**18.01.01.06** Ud CIRCUITOS UTAS WILO STRATOS 50/1-16 (22/11/2017)
1 Ud × 2898.94 = 2898.94
Suministro e instalación de circuito de calefacción para unidades de tratamiento de aire formado por bomba de rotor humedo de alta eficiencia tipo Wilo Stratos 50/1-16, o equivalente, Indice de eficiencia energética (IEE): <=0,20, Q= 6,0 m3h/h, h= 9 m.
Con modulo IF-Bacnet para sistema de gestión centralizada, manguito antivibratorio, valvula de mariposa de hierro, filtros, válvula de renteción, bridas y tornillos de fijación de bridas.
Incluso termomentos, manometros, vaciados y pp de pequeño material y accesorios.
Totalmente montado, conexionado y probado.

| Código | Ud | Descripción | Rendimiento | Precio | Importe |
|---|---|---|---|---|---|
| mt140 | Ud | Bomba UTAs Wilo Stratos 50/1-16 (material) | 1 | 1877.7 | 1877.70 |
| mt636 | Ud | Modulo IF-BACnet | 1 | 243.93 | 243.93 |
| mt172 | Ud | Brida DN - 50 (material) | 2 | 9.94 | 19.88 |
| mt378 | Ud | Juntas Cartón Comprimido Sin Amianto DN50 (material) | 2 | 1.72 | 3.44 |
| mt187 | Ud | Manguito antivibratorio de 2 1/2" (material) | 1 | 34.6 | 34.60 |
| mt412 | Ud | Válvula de mariposa de hierro DN 65 (2 1/2"). (material) | 4 | 29.75 | 119.00 |
| mt277 | Ud | Filtro con brida DN65 (2 1/2"). (material) | 1 | 50.99 | 50.99 |
| mt589 | Ud | Válvula retención DN - 65 (material) | 1 | 29.75 | 29.75 |
| mt173 | Ud | Brida DN - 65 | 14 | 10.82 | 151.48 |
| mt554 | Ud | Tornillos Fijación Bridas | 64 | 1.5 | 96.00 |
| mt095 | m | Termometro, manometro y accesorios y pequeño material | 1 | 84.99 | 84.99 |
| O01OB170 | h | Oficial 1ª fontanero calefactor | 3.4 | 16.05 | 54.57 |
| mo006 | h | Ayudante fontanero | 3.4 | 14.01 | 47.63 |
| %PM0000000100 | % | Medios auxiliares | 1 % | 2813.96 | 28.14 |
| %CI2 | % | Costes Indirectos | 2 % | 2842.10 | 56.84 |
|  |  | Total |  |  | 2898.94 |

**18.01.01.07** Ud CIRCUITO DESPACHOS WILO STRATOS 32/1-10 (22/11/2017)
1 Ud × 1321.43 = 1321.43
Suministro e instalación de circuito de calefacción para zona administrativa formado por bomba de rotor humedo de alta eficiencia tipo Wilo Stratos 32/1-10, o equivalente, Indice de eficiencia energética (IEE): <=0,20, Q= 3,5 m3h/h, h= 8 m.
Con modulo IF-Bacnet para sistema de gestión centralizada, manguito antivibratorio, valvulas de bola, filtros, válvula de renteción, bridas y tornillos de fijación de bridas.
Incluso termomentos, manometros, vaciados y pp de pequeño material y accesorios.
Totalmente montado, conexionado y probado.

| Código | Ud | Descripción | Rendimiento | Precio | Importe |
|---|---|---|---|---|---|
| mt138 | Ud | Bomba Despachos Wilo Stratos 32/1-10 (material) | 1 | 720.92 | 720.92 |
| mt636 | Ud | Modulo IF-BACnet | 1 | 243.93 | 243.93 |
| mt171 | Ud | Brida DN - 32 (material) | 2 | 9.5 | 19.00 |
| mt377 | Ud | Juntas Cartón Comprimido Sin Amianto DN32 (material) | 2 | 1.11 | 2.22 |
| mt554 | Ud | Tornillos Fijación Bridas | 8 | 1.5 | 12.00 |
| mt185 | Ud | Manguito antivibratorio roscado de 1 1/2" (material) | 1 | 23.03 | 23.03 |
| mt394 | Ud | Válvula de bola de latón DN 40 (1 1/2"). | 4 | 16.91 | 67.64 |
| mt275 | Ud | Filtro DN40 (1 1/2"). (material) | 1 | 17 | 17.00 |
| mt587 | Ud | Válvula retención DN - 40 (material) | 1 | 15.3 | 15.30 |
| mt095 | m | Termometro, manometro y accesorios y pequeño material | 1 | 84.99 | 84.99 |
| mo006 | h | Ayudante fontanero | 2.55 | 14.01 | 35.73 |
| O01OB170 | h | Oficial 1ª fontanero calefactor | 2.55 | 16.05 | 40.93 |
| %PM0000000100 | % | Medios auxiliares | 1 % | 1282.69 | 12.83 |
| %CI2 | % | Costes Indirectos | 2 % | 1295.52 | 25.91 |
|  |  | Total |  |  | 1321.43 |

**18.01.01.08** Ud CIRCUITO AEROTERMOS WILO STRATOS 30/1-12 (22/11/2017)
1 Ud × 2462.54 = 2462.54
Suministro e instalación de circuito de calefacción para zona aerotermos formado por bomba de rotor humedo de alta eficiencia tipo Wilo Stratos 30/1-12, Indice de eficiencia energética (IEE): <=0,20, Q= 5,0 m3h/h, h= 7,5 m.
Con modulo IF-Bacnet para sistema de gestión centralizada, manguito antivibratorio, valvula de mariposa de hierro, filtros, válvula de renteción, bridas y tornillos de fijación de bridas.
Incluso termomentos, manometros, vaciados y pp de pequeño material y accesorios.
Totalmente montado, conexionado y probado.

| Código | Ud | Descripción | Rendimiento | Precio | Importe |
|---|---|---|---|---|---|
| mt137 | Ud | Bomba Aerotermos Wilo Stratos 30/1-12 (material) | 1 | 853.5 | 853.50 |
| mt636 | Ud | Modulo IF-BACnet | 1 | 243.93 | 243.93 |
| mt186 | Ud | Manguito antivibratorio de 2" (material) | 31.31 | 23.03 | 721.07 |
| mt411 | Ud | Válvula de mariposa de hierro DN 50 (2"). (material) | 4 | 25.5 | 102.00 |
| mt276 | Ud | Filtro con brida DN50 (2"). | 1 | 34 | 34.00 |
| mt588 | Ud | Válvula retención DN - 50 | 1 | 25.5 | 25.50 |
| mt172 | Ud | Brida DN - 50 | 14 | 9.94 | 139.16 |
| mt554 | Ud | Tornillos Fijación Bridas | 56 | 1.5 | 84.00 |
| mt095 | m | Termometro, manometro y accesorios y pequeño material | 1 | 84.99 | 84.99 |
| O01OB170 | h | Oficial 1ª fontanero calefactor | 3.4 | 16.05 | 54.57 |
| mo006 | h | Ayudante fontanero | 3.4 | 14.01 | 47.63 |
| %PM0000000100 | % | Medios auxiliares | 1 % | 2390.35 | 23.90 |
| %CI2 | % | Costes Indirectos | 2 % | 2414.25 | 48.29 |
|  |  | Total |  |  | 2462.54 |

**18.01.01.09** Ud CIRCUITO SALA DE REUNIONES WILO STRATOS 25/1-6 (22/11/2017)
1 Ud × 945.69 = 945.69
Suministro e instalación de circuito de calefacción para zona sala de reuniones formado por bomba de rotor humedo de alta eficiencia tipo Wilo Stratos 25/1-6, o equivalente, Indice de eficiencia energética (IEE): <=0,20, Q= 1,1 m3h/h, h= 3.2 m.
Con modulo IF-Bacnet para sistema de gestión centralizada, manguito antivibratorio, valvulas de bola, filtros, y válvula de renteción.
Incluso termomentos, manometros, vaciados y pp de pequeño material y accesorios.
Totalmente montado, conexionado y probado.

| Código | Ud | Descripción | Rendimiento | Precio | Importe |
|---|---|---|---|---|---|
| mt136 | Ud | Bomba Sala de Reuniones Wilo Stratos 25/1-6 (material) | 1 | 451.33 | 451.33 |
| mt636 | Ud | Modulo IF-BACnet | 1 | 243.93 | 243.93 |
| mt184 | Ud | Manguito antivibratorio roscado de 1" (material) | 1 | 15.18 | 15.18 |
| mt392 | Ud | Válvula de bola de latón DN 25 (1"). | 4 | 7.22 | 28.88 |
| mt273 | Ud | Filtro DN25 (1"). (material) | 1 | 8.5 | 8.50 |
| mt585 | Ud | Válvula retención DN - 25 (material) | 1 | 8.5 | 8.50 |
| mt095 | m | Termometro, manometro y accesorios y pequeño material | 1 | 84.99 | 84.99 |
| O01OB170 | h | Oficial 1ª fontanero calefactor | 2.55 | 16.05 | 40.93 |
| mo006 | h | Ayudante fontanero | 2.55 | 14.01 | 35.73 |
| %PM0000000100 | % | Medios auxiliares | 1 % | 917.97 | 9.18 |
| %CI2 | % | Costes Indirectos | 2 % | 927.15 | 18.54 |
|  |  | Total |  |  | 945.69 |

**18.01.01.10** Ud CIRCUITO PRIMARIO ACS WILO STRATOS 32/1-10 (22/11/2017)
1 Ud × 1271.09 = 1271.09
Suministro e instalación de circuito primario de agua caliente formado por bomba de rotor humedo de alta eficiencia Wilo Stratos 32/1-10, o equivalente, Indice de eficiencia energética (IEE): <=0,20, Q= 1,7 m3h/h, h= 3,5 m.
Con modulo IF-Bacnet para sistema de gestión centralizada, valvulas de bola, filtros, válvula de renteción, bridas y tornillos de fijación de bridas.
Incluso termomentos, manometros, vaciados y pp de pequeño material y accesorios.
Totalmente montado, conexionado y probado.

| Código | Ud | Descripción | Rendimiento | Precio | Importe |
|---|---|---|---|---|---|
| mt139 | Ud | Bomba Primario ACS Wilo Stratos 32/1-10 (material) | 1 | 720.92 | 720.92 |
| mt636 | Ud | Modulo IF-BACnet | 1 | 243.93 | 243.93 |
| mt171 | Ud | Brida DN - 32 | 2 | 9.5 | 19.00 |
| mt554 | Ud | Tornillos Fijación Bridas | 8 | 1.5 | 12.00 |
| mt377 | Ud | Juntas Cartón Comprimido Sin Amianto DN32 | 2 | 1.11 | 2.22 |
| mt393 | Ud | Válvula de bola de latón DN 32 ( 1 1/4"). | 4 | 9.81 | 39.24 |
| mt274 | Ud | Filtro DN32 (1 1/4"). (material) | 1 | 11.9 | 11.90 |
| mt586 | Ud | Válvula retención DN - 32 (material) | 1 | 10.2 | 10.20 |
| mt095 | m | Termometro, manometro y accesorios y pequeño material | 1 | 84.99 | 84.99 |
| O01OB170 | h | Oficial 1ª fontanero calefactor | 2.975 | 16.05 | 47.75 |
| mo006 | h | Ayudante fontanero | 2.975 | 14.01 | 41.68 |
| %PM0000000100 | % | Medios auxiliares | 1 % | 1233.83 | 12.34 |
| %CI2 | % | Costes Indirectos | 2 % | 1246.17 | 24.92 |
|  |  | Total |  |  | 1271.09 |

**18.01.01.11** Ud INTERACUMULADOR DE ACERO VITRIFICADO 1500 LITROS (22/11/2017)
1 Ud × 3086.61 = 3086.61
Suministro e instalación de interacumulador de acero vitrificado, con intercambiador de serpentín de 68 kW, aislamiento de 50 mm de espesor con poliuretano de alta densidad. Incluido vaso de expansión, llaves bola, válvula de seguridad, válvula de rentención, termometros, manometro, llave vaciado y vainas para sondas. Todo según esquema de calefacción. Totalmente montado, conexionado y probado.

| Código | Ud | Descripción | Rendimiento | Precio | Importe |
|---|---|---|---|---|---|
| mt182 | Ud | Interacumulador de acero vitrificado 1500 (material) | 1 | 2719.64 | 2719.64 |
| mt552 | Ud | Termómetro posterior D=63mm, longitud 50 mm y 0-120 ºC (material) | 1 | 7.08 | 7.08 |
| mt193 | Ud | Vaina de latón de 1/2" más manquito de 1/2" (material) | 1 | 2.55 | 2.55 |
| mt394 | Ud | Válvula de bola de latón DN 40 (1 1/2"). | 3 | 16.91 | 50.73 |
| mt392 | Ud | Válvula de bola de latón DN 25 (1"). | 1 | 7.22 | 7.22 |
| mt190 | Ud | Vaso de expansión cerrado con una capacidad de 25 l (material) | 1 | 46.74 | 46.74 |
| mt724 | Ud | Manómetro con baño de glicerina escala de presión de 0 a 5 bar. | 1 | 9.37 | 9.37 |
| mt635 | Ud | Valvula de Seguridad de 1/2" (material) | 1 | 9.77 | 9.77 |
| mt587 | Ud | Válvula retención DN - 40 | 1 | 15.3 | 15.30 |
| O01OB170 | h | Oficial 1ª fontanero calefactor | 4.249 | 16.05 | 68.20 |
| mo006 | h | Ayudante fontanero | 4.249 | 14.01 | 59.53 |
| %PM0000000100 | % | Medios auxiliares | 1 % | 2996.13 | 29.96 |
| %CI2 | % | Costes Indirectos | 2 % | 3026.09 | 60.52 |
|  |  | Total |  |  | 3086.61 |

**18.01.01.12** Ud CIRCUITO RETORNO ACS WILO YONOS MAXO-Z 25/0,5-7 (22/11/2017)
1 Ud × 872.61 = 872.61
Suministro e instalación de circuito de retorno de agua caliente formado por bomba de rotor humedo de alta eficiencia tipo Wilo Yonos MAXO-Z 25/0,5-7, o equivalente, Q= 1,8 m3h/h, h= 4.0 m.
Con valvulas de bola, y válvula de renteción.
Incluso manometros y pp de pequeño material y accesorios.
Totalmente montado, conexionado y probado.

| Código | Ud | Descripción | Rendimiento | Precio | Importe |
|---|---|---|---|---|---|
| mt142 | Ud | Bomba Retorno ACS Wilo Yonos Maxo-Z 25/0,5-7 (material) | 1 | 586.42 | 586.42 |
| mt395 | Ud | Válvula de bola de latón DN 50 (2"). | 2 | 23.98 | 47.96 |
| mt588 | Ud | Válvula retención DN - 50 | 2 | 25.5 | 51.00 |
| mt095 | m | Termometro, manometro y accesorios y pequeño material | 1 | 84.99 | 84.99 |
| O01OB170 | h | Oficial 1ª fontanero calefactor | 2.55 | 16.05 | 40.93 |
| mo006 | h | Ayudante fontanero | 2.55 | 14.01 | 35.73 |
| %PM0000000100 | % | Medios auxiliares | 1 % | 847.03 | 8.47 |
| %CI2 | % | Costes Indirectos | 2 % | 855.50 | 17.11 |
|  |  | Total |  |  | 872.61 |

**18.01.01.13** Ud VASO DE EXPANSIÓN CERRADO CON UNA CAPACIDAD DE 425 L. (22/11/2017)
1 Ud × 811.96 = 811.96
Suministro e instalación de vaso de expansión cerrado con una capacidad de 425 l, con rosca de 1" de diámetro y 6 bar de presión máxima de trabajo, incluso manómetro, tubería de conexionado de 1" calorifugada y elementos de montaje y conexión necesarios para su correcto funcionamiento. Totalmente montado, conexionado y probado.

| Código | Ud | Descripción | Rendimiento | Precio | Importe |
|---|---|---|---|---|---|
| mt191 | Ud | Vaso de expansión cerrado con una capacidad de 425 l (material) | 1 | 679.91 | 679.91 |
| mt724 | Ud | Manómetro con baño de glicerina escala de presión de 0 a 5 bar. | 1 | 9.37 | 9.37 |
| mt557 | m | Tubo de acero negro con soldadura de 1" DN25 con pp de accesorio | 5 | 3.98 | 19.90 |
| mt114 | m | Aislamiento tubular de elastomero extruido de 25 mm de espesor (material) | 5 | 3.62 | 18.10 |
| mt635 | Ud | Valvula de Seguridad de 1/2" | 1 | 9.77 | 9.77 |
| O01OB170 | h | Oficial 1ª fontanero calefactor | 1.7 | 16.05 | 27.29 |
| mo006 | h | Ayudante fontanero | 1.7 | 14.01 | 23.82 |
| %PM0000000100 | % | Medios auxiliares | 1 % | 788.16 | 7.88 |
| %CI2 | % | Costes Indirectos | 2 % | 796.04 | 15.92 |
|  |  | Total |  |  | 811.96 |

**18.01.01.14** Ud SISTEMA DE LLENADO INSTALACIÓN 1 1/4" (22/11/2017)
1 Ud × 474.12 = 474.12
Sistema de llenado instalación 1 1/4", con llaves, filtro, contador, desconector hidraúlico, válvulo de seguridad y manómetro. Todo según esquema de calefacción. Totalmente montado, conexionado y probado.

| Código | Ud | Descripción | Rendimiento | Precio | Importe |
|---|---|---|---|---|---|
| mt393 | Ud | Válvula de bola de latón DN 32 ( 1 1/4"). | 1 | 9.81 | 9.81 |
| mt274 | Ud | Filtro DN32 (1 1/4"). | 1 | 11.9 | 11.90 |
| mt724 | Ud | Manómetro con baño de glicerina escala de presión de 0 a 5 bar. | 1 | 9.37 | 9.37 |
| mt268 | Ud | Contador de agua de DN32 (1 1/4") (material) | 1 | 37.4 | 37.40 |
| mt271 | Ud | Válvula de seguridad DN 32 (1 1/4") (material) | 1 | 30.96 | 30.96 |
| mt269 | Ud | Presostato (material) | 1 | 17 | 17.00 |
| mt270 | Ud | Desconectador hidraulico DN 32 (1 1/4") (material) | 1 | 339.96 | 339.96 |
| O01OB170 | h | Oficial 1ª fontanero calefactor | 0.127 | 16.05 | 2.04 |
| mo006 | h | Ayudante fontanero | 0.127 | 14.01 | 1.78 |
| %PM0000000100 | % | Medios auxiliares | 1 % | 460.22 | 4.60 |
| %CI2 | % | Costes Indirectos | 2 % | 464.82 | 9.30 |
|  |  | Total |  |  | 474.12 |

**18.01.01.15** Ud CHIMENEA DE ACERO INOXIDABLE TIPO DINAL DW DE DOBLE PARED PARA E (22/11/2017)
2 Ud × 1714.49 = 3428.98
Suministro e instalación de Chimenea de acero inoxidable tipo Dinal DW, o equivalente, de doble pared para exterior de 15 m 250/310 con piezas, y sombrerete anti-lluvia. Totalmente montado, conexionado y probado.

| Código | Ud | Descripción | Rendimiento | Precio | Importe |
|---|---|---|---|---|---|
| mt178 | Ud | Chimenea de acero inoxidable tipo Dinal DW de doble pared para e (material) | 1 | 1562.03 | 1562.03 |
| O01OB170 | h | Oficial 1ª fontanero calefactor | 3.4 | 16.05 | 54.57 |
| mo006 | h | Ayudante fontanero | 3.4 | 14.01 | 47.63 |
| %PM0000000100 | % | Medios auxiliares | 1 % | 1664.23 | 16.64 |
| %CI2 | % | Costes Indirectos | 2 % | 1680.87 | 33.62 |
|  |  | Total |  |  | 1714.49 |

**18.01.01.16** Ud AISLAMIENTO TÉRMICO DE SALA DE CALERAS Y REVESTIMIENTO EN CHAPA (22/11/2017)
1 Ud × 1576.52 = 1576.52
Suministro e instalación de aislamiento térmico y revestimiento en chapa de aluminio, tuberías y colectores en sala de calderas; Incluso pp de pequeño material y accesorios. Totalmente montado, conexionado y probado.

| Código | Ud | Descripción | Rendimiento | Precio | Importe |
|---|---|---|---|---|---|
| mt110 | Ud | Aislamiento térmico de sala de caleras y revestimiento en chapa (material) | 1 | 1274.83 | 1274.83 |
| O01OB170 | h | Oficial 1ª fontanero calefactor | 8.499 | 16.05 | 136.41 |
| mo006 | h | Ayudante fontanero | 8.499 | 14.01 | 119.07 |
| %PM0000000100 | % | Medios auxiliares | 1 % | 1530.31 | 15.30 |
| %CI2 | % | Costes Indirectos | 2 % | 1545.61 | 30.91 |
|  |  | Total |  |  | 1576.52 |

#### 18.01.02 CONTROL (22/11/2017)
Importe: 12178.61
Control

**18.01.02.01** Ud SISTEMA DE CONTROL CENTRAWEBPLUS (22/11/2017)
1 Ud × 7308.28 = 7308.28
Suministro e instalación de cuadro de control sala de calderas, mediante CENTRAWEBPLUS 600T o equivalente, para el control de potencia de calderas en cascada (0-10v), tres zonas de suelo radiante, una zona de
aerotermos, 9 climatizadores, ACS, retorno solar con valvula de 3 vías. Totalmente montado, conexionado, programado y probado

| Código | Ud | Descripción | Rendimiento | Precio | Importe |
|---|---|---|---|---|---|
| mt298 | Ud | CentraWebPlus 600 T con terminal de operador (material) | 1 | 2339.74 | 2339.74 |
| mt304 | Ud | Transformador 230 -24 V (material) | 1 | 93.49 | 93.49 |
| mt293 | Ud | Panel 8 entradas analogicas (material) | 1 | 226.92 | 226.92 |
| mt294 | Ud | Panel 8 salidas analogicas (material) | 1 | 248.17 | 248.17 |
| mt291 | Ud | Panel 12 entradas digitales (material) | 1 | 208.22 | 208.22 |
| mt292 | Ud | Panel 6 salidas digitales (material) | 2 | 161.48 | 322.96 |
| mt295 | Ud | Bloque terminales para modulos (material) | 5 | 63.74 | 318.70 |
| mt311 | Ud | Sonda Temperatura exterior (material) | 1 | 34 | 34.00 |
| mt310 | Ud | Sonda temperatura de inversión con vaina (material) | 8 | 57.79 | 462.32 |
| mt305 | Ud | Grafica centrawebplus (material) | 4 | 158.08 | 632.32 |
| mt307 | Ud | Integración 50 sondas BacNet (material) | 1 | 424.94 | 424.94 |
| mt300 | Ud | Programación y puesta en marcha (material) | 1 | 1274.83 | 1274.83 |
| mt296 | Ud | Cuadro electrico de 1000x800x300 (material) | 1 | 407.95 | 407.95 |
| O01OB200 | h | Oficial 1ª electricista | 3.4 | 15.25 | 51.85 |
| mo008 | h | Ayudante electricista | 3.4 | 14.01 | 47.63 |
| %PM0000000100 | % | Medios auxiliares | 1 % | 7094.04 | 70.94 |
| %CI2 | % | Costes Indirectos | 2 % | 7164.98 | 143.30 |
|  |  | Total |  |  | 7308.28 |

**18.01.02.02** Ud CONTADOR DE ENERGÍA TÉRMICA TIPO SEDICAL SUPERSTATIC 440 DE 1 1/ (22/11/2017)
1 Ud × 714.56 = 714.56
Suministro e instalación de contador de energía Térmica tipo Sedical Superstatic 440 o similar de 1 1/4" con cabezal y sondas. Totalmente montado, conexionado y probado.

| Código | Ud | Descripción | Rendimiento | Precio | Importe |
|---|---|---|---|---|---|
| mt180 | Ud | Contador de energía Térmica tipo Sedical Superstatic 440 de 1 1/ (material) | 1 | 688.41 | 688.41 |
| mt689 | Ud | Material auxiliar para instalaciones de calefacción y A.C.S. (material) | 0.05 | 1.79 | 0.09 |
| O01OB170 | h | Oficial 1ª fontanero calefactor | 0.17 | 16.05 | 2.73 |
| mo006 | h | Ayudante fontanero | 0.17 | 14.01 | 2.38 |
| %PM0000000100 | % | Medios auxiliares | 1 % | 693.61 | 6.94 |
| %CI2 | % | Costes Indirectos | 2 % | 700.55 | 14.01 |
|  |  | Total |  |  | 714.56 |

**18.01.02.03** Ud CONTADOR DE ENERGÍA TÉRMICA TIPO SEDICAL SUPERSTATIC 440 DE 2" C (22/11/2017)
1 Ud × 880.91 = 880.91
Suministro e instalación de contador de energía Térmica tipo Sedical Superstatic 440 o similar de 2" con cabezal y sondas. Totalmente montado, conexionado y probado.

| Código | Ud | Descripción | Rendimiento | Precio | Importe |
|---|---|---|---|---|---|
| mt181 | Ud | Contador de energía Térmica tipo Sedical Superstatic 440 de 2" c (material) | 1 | 849.89 | 849.89 |
| mt689 | Ud | Material auxiliar para instalaciones de calefacción y A.C.S. | 0.05 | 1.79 | 0.09 |
| O01OB170 | h | Oficial 1ª fontanero calefactor | 0.17 | 16.05 | 2.73 |
| mo006 | h | Ayudante fontanero | 0.17 | 14.01 | 2.38 |
| %PM0000000100 | % | Medios auxiliares | 1 % | 855.09 | 8.55 |
| %CI2 | % | Costes Indirectos | 2 % | 863.64 | 17.27 |
|  |  | Total |  |  | 880.91 |

**18.01.02.04** Ud CONTADOR DE ENERGÍA TÉRMICA TIPO SEDICAL SUPERSTATIC 440 DE 4" C (22/11/2017)
1 Ud × 1493.8 = 1493.80
Suministro e instalación de contador de energía Térmica tipo Sedical Superstatic 440 o similar de 4" con cabezal y sondas. Totalmente montado, conexionado y probado.

| Código | Ud | Descripción | Rendimiento | Precio | Importe |
|---|---|---|---|---|---|
| mt179 | Ud | Contador de energía Térmica tipo Sedical Superstatic 440 de 4" c (material) | 1 | 1444.81 | 1444.81 |
| mt689 | Ud | Material auxiliar para instalaciones de calefacción y A.C.S. | 0.05 | 1.79 | 0.09 |
| O01OB170 | h | Oficial 1ª fontanero calefactor | 0.17 | 16.05 | 2.73 |
| mo006 | h | Ayudante fontanero | 0.17 | 14.01 | 2.38 |
| %PM0000000100 | % | Medios auxiliares | 1 % | 1450.01 | 14.50 |
| %CI2 | % | Costes Indirectos | 2 % | 1464.51 | 29.29 |
|  |  | Total |  |  | 1493.8 |

**18.01.02.05** Ud VÁLVULA ROTATIVA DE 3 VÍAS DN65 CON ACTUADOR (22/11/2017)
1 Ud × 552.52 = 552.52
Suministro e instalación de válvula rotativa de 3 vías DN65, con actuador de tipo rotativo 0-10V. Totalmente montado, conexionado y probado

| Código | Ud | Descripción | Rendimiento | Precio | Importe |
|---|---|---|---|---|---|
| mt244 | Ud | Válvula 3 Vías DN65 (material) | 1 | 182.73 | 182.73 |
| mt227 | Ud | Actuador 0-10 V a 24 V (material) | 1 | 339.96 | 339.96 |
| O01OB170 | h | Oficial 1ª fontanero calefactor | 0.85 | 16.05 | 13.64 |
| %PM0000000100 | % | Medios auxiliares | 1 % | 536.33 | 5.36 |
| %CI2 | % | Costes Indirectos | 2 % | 541.69 | 10.83 |
|  |  | Total |  |  | 552.52 |

**18.01.02.06** Ud VÁLVULA ROTATIVA DE 3 VÍAS DN32 CON ACTUADOR (22/11/2017)
1 Ud × 460.59 = 460.59
Suministro e instalación de válvula rotativa de 3 vías DN32, con actuador de tipo rotativo 0-10V. Totalmente montado, conexionado y probado

| Código | Ud | Descripción | Rendimiento | Precio | Importe |
|---|---|---|---|---|---|
| mt242 | Ud | Válvula 3 Vías DN32 (material) | 1 | 93.49 | 93.49 |
| mt227 | Ud | Actuador 0-10 V a 24 V | 1 | 339.96 | 339.96 |
| O01OB170 | h | Oficial 1ª fontanero calefactor | 0.85 | 16.05 | 13.64 |
| %PM0000000100 | % | Medios auxiliares | 1 % | 447.09 | 4.47 |
| %CI2 | % | Costes Indirectos | 2 % | 451.56 | 9.03 |
|  |  | Total |  |  | 460.59 |

**18.01.02.07** Ud VÁLVULA ROTATIVA DE 3 VÍAS DN25 CON ACTUADOR (22/11/2017)
1 Ud × 453.58 = 453.58
Suministro e instalación de válvula rotativa de 3 vías DN25, con actuador de tipo rotativo 0-10V. Totalmente montado, conexionado y probado

| Código | Ud | Descripción | Rendimiento | Precio | Importe |
|---|---|---|---|---|---|
| mt240 | Ud | Válvula 3 Vías DN25 (material) | 1 | 86.69 | 86.69 |
| mt227 | Ud | Actuador 0-10 V a 24 V | 1 | 339.96 | 339.96 |
| O01OB170 | h | Oficial 1ª fontanero calefactor | 0.85 | 16.05 | 13.64 |
| %PM0000000100 | % | Medios auxiliares | 1 % | 440.29 | 4.40 |
| %CI2 | % | Costes Indirectos | 2 % | 444.69 | 8.89 |
|  |  | Total |  |  | 453.58 |

**18.01.02.08** Ud VÁLVULA DE 3 VÍAS 1" CON SERVOMOTOR 0-10V (22/11/2017)
1 Ud × 314.37 = 314.37
Suministro e instalación de válvula de 3 vías de 1", con servomotor 0-10V 24Vac. Totalmente montado, conexionado y probado

| Código | Ud | Descripción | Rendimiento | Precio | Importe |
|---|---|---|---|---|---|
| mt241 | Ud | Válvula 3 Vías 1" (material) | 1 | 104.54 | 104.54 |
| mt237 | Ud | Servomotor 0-10V (material) | 1 | 186.98 | 186.98 |
| O01OB170 | h | Oficial 1ª fontanero calefactor | 0.85 | 16.05 | 13.64 |
| %PM0000000100 | % | Medios auxiliares | 1 % | 305.16 | 3.05 |
| %CI2 | % | Costes Indirectos | 2 % | 308.21 | 6.16 |
|  |  | Total |  |  | 314.37 |

#### 18.01.03 TUBERIAS (22/11/2017)
Importe: 36627.48
Tuberias

**18.01.03.01** m TUBERIA DE ACERO DN 80 (3") AISLADA. (22/11/2017)
135 m × 28.36 = 3828.60
Suministro e instalación de tuberia de distribución de agua caliente de calefacción formada por tubo de acero negro, con soldadura longitudinal por resistencia eléctrica, de 3" DN 80 mm de diámetro, una mano de imprimación antioxidante, colocado superficialmente en el interior del edificio, con aislamiento mediante coquilla tubular flexible de elastomero extruido; Incluso p/p de material auxiliar para montaje y sujeción a la obra, accesorios y piezas especiales. Totalmente montada, conexionada y probada por la empresa instaladora mediante las correspondientes pruebas de servicio (incluidas en este precio).

| Código | Ud | Descripción | Rendimiento | Precio | Importe |
|---|---|---|---|---|---|
| mt103 | m | Material auxiliar para montaje y sujección de tubería de 3" (material) | 1 | 1.16 | 1.16 |
| mt562 | m | Tubo de acero negro con soldadura de 3" DN80 con pp de accesorio (material; 16/07/2018) | 1 | 12.06 | 12.06 |
| mt125 | m | Aislamiento tubular de elastomero extruido de 30 mm de espesor (material; 16/07/2018) | 1 | 6.64 | 6.64 |
| O01OB170 | h | Oficial 1ª fontanero calefactor | 0.255 | 16.05 | 4.09 |
| mo006 | h | Ayudante fontanero | 0.255 | 14.01 | 3.57 |
| %PM0000000100 | % | Medios auxiliares | 1 % | 27.52 | 0.28 |
| %CI2 | % | Costes Indirectos | 2 % | 27.80 | 0.56 |
|  |  | Total |  |  | 28.36 |

**18.01.03.02** m TUBERIA DE ACERO DN 63 (2 1/2") AISLADA. (22/11/2017)
160 m × 26.63 = 4260.80
Suministro e instalación de tuberia de distribución de agua caliente de calefacción formada por tubo de acero negro, con soldadura longitudinal por resistencia eléctrica, de 2 1/2" DN 63 mm de diámetro, una mano de imprimación antioxidante, colocado superficialmente en el interior del edificio, con aislamiento mediante coquilla tubular flexible de elastomero extruido; Incluso p/p de material auxiliar para montaje y sujeción a la obra, accesorios y piezas especiales. Totalmente montada, conexionada y probada por la empresa instaladora mediante las correspondientes pruebas de servicio (incluidas en este precio).

| Código | Ud | Descripción | Rendimiento | Precio | Importe |
|---|---|---|---|---|---|
| mt102 | m | Material auxiliar para montaje y sujección de tubería de 2 1/2" | 1 | 0.9 | 0.90 |
| mt561 | m | Tubo de acero negro con soldadura de 2 1/2" DN63 con pp de acces | 1 | 10.65 | 10.65 |
| mt122 | m | Aislamiento tubular de elastomero extruido de 30 mm de espesor (material; 16/07/2018) | 1 | 6.64 | 6.64 |
| O01OB170 | h | Oficial 1ª fontanero calefactor | 0.255 | 16.05 | 4.09 |
| mo006 | h | Ayudante fontanero | 0.255 | 14.01 | 3.57 |
| %PM0000000100 | % | Medios auxiliares | 1 % | 25.85 | 0.26 |
| %CI2 | % | Costes Indirectos | 2 % | 26.11 | 0.52 |
|  |  | Total |  |  | 26.63 |

**18.01.03.03** m TUBERIA DE ACERO DN 50 (2") AISLADA. (22/11/2017)
270 m × 22.6 = 6102.00
Suministro e instalación de tuberia de distribución de agua caliente de calefacción formada por tubo de acero negro, con soldadura longitudinal por resistencia eléctrica, de 2" DN 50 mm de diámetro, una mano de imprimación antioxidante, colocado superficialmente en el interior del edificio, con aislamiento mediante coquilla tubular flexible de elastomero extruido; Incluso p/p de material auxiliar para montaje y sujeción a la obra, accesorios y piezas especiales. Totalmente montada, conexionada y probada por la empresa instaladora mediante las correspondientes pruebas de servicio (incluidas en este precio).

| Código | Ud | Descripción | Rendimiento | Precio | Importe |
|---|---|---|---|---|---|
| mt101 | m | Material auxiliar para montaje y sujección de tubería de 2" (material) | 1 | 0.77 | 0.77 |
| mt560 | m | Tubo de acero negro con soldadura de 2" DN50 con pp de accesorio (material) | 1 | 8.16 | 8.16 |
| mt120 | m | Aislamiento tubular de elastomero extruido de 30 mm de espesor (material; 16/07/2018) | 1 | 6.64 | 6.64 |
| O01OB170 | h | Oficial 1ª fontanero calefactor | 0.212 | 16.05 | 3.40 |
| mo006 | h | Ayudante fontanero | 0.212 | 14.01 | 2.97 |
| %PM0000000100 | % | Medios auxiliares | 1 % | 21.94 | 0.22 |
| %CI2 | % | Costes Indirectos | 2 % | 22.16 | 0.44 |
|  |  | Total |  |  | 22.6 |

**18.01.03.04** m TUBERIA DE ACERO DN 40 (1 1/2") AISLADA. (22/11/2017)
270 m × 18.59 = 5019.30
Suministro e instalación de tuberia de distribución de agua caliente de calefacción formada por tubo de acero negro, con soldadura longitudinal por resistencia eléctrica, de 1 1/2" DN 40 mm de diámetro, una mano de imprimación antioxidante, colocado superficialmente en el interior del edificio, con aislamiento mediante coquilla tubular flexible de elastomero extruido; Incluso p/p de material auxiliar para montaje y sujeción a la obra, accesorios y piezas especiales. Totalmente montada, conexionada y probada por la empresa instaladora mediante las correspondientes pruebas de servicio (incluidas en este precio).

| Código | Ud | Descripción | Rendimiento | Precio | Importe |
|---|---|---|---|---|---|
| mt100 | m | Material auxiliar para montaje y sujección de tubería de 1 1/2" (material) | 1 | 0.54 | 0.54 |
| mt559 | m | Tubo de acero negro con soldadura de 1 1/2" DN40 con pp de acces (material) | 1 | 5.6 | 5.60 |
| mt118 | m | Aislamiento tubular de elastomero extruido de 30 mm de espesor (material) | 1 | 5.54 | 5.54 |
| O01OB170 | h | Oficial 1ª fontanero calefactor | 0.212 | 16.05 | 3.40 |
| mo006 | h | Ayudante fontanero | 0.212 | 14.01 | 2.97 |
| %PM0000000100 | % | Medios auxiliares | 1 % | 18.05 | 0.18 |
| %CI2 | % | Costes Indirectos | 2 % | 18.23 | 0.36 |
|  |  | Total |  |  | 18.59 |

**18.01.03.05** m TUBERIA DE ACERO DN 32 (1 1/4") AISLADA. (22/11/2017)
420 m × 16.43 = 6900.60
Suministro e instalación de tuberia de distribución de agua caliente de calefacción formada por tubo de acero negro, con soldadura longitudinal por resistencia eléctrica, de 1 1/4" DN 32 mm de diámetro, una mano de imprimación antioxidante, colocado superficialmente en el interior del edificio, con aislamiento mediante coquilla tubular flexible de elastomero extruido; Incluso p/p de material auxiliar para montaje y sujeción a la obra, accesorios y piezas especiales. Totalmente montada, conexionada y probada por la empresa instaladora mediante las correspondientes pruebas de servicio (incluidas en este precio).

| Código | Ud | Descripción | Rendimiento | Precio | Importe |
|---|---|---|---|---|---|
| mt099 | m | Material auxiliar para montaje y sujección de tubería de 1 1/4" (material) | 1 | 0.51 | 0.51 |
| mt558 | m | Tubo de acero negro con soldadura de 1 1/4" DN32 con pp de acces (material) | 1 | 5.08 | 5.08 |
| mt116 | m | Aislamiento tubular de elastomero extruido de 25 mm de espesor (material) | 1 | 3.99 | 3.99 |
| O01OB170 | h | Oficial 1ª fontanero calefactor | 0.212 | 16.05 | 3.40 |
| mo006 | h | Ayudante fontanero | 0.212 | 14.01 | 2.97 |
| %PM0000000100 | % | Medios auxiliares | 1 % | 15.95 | 0.16 |
| %CI2 | % | Costes Indirectos | 2 % | 16.11 | 0.32 |
|  |  | Total |  |  | 16.43 |

**18.01.03.06** m TUBERIA DE ACERO DN 25 (1") AISLADA. (22/11/2017)
385 m × 13.54 = 5212.90
Suministro e instalación de tuberia de distribución de agua caliente de calefacción formada por tubo de acero negro, con soldadura longitudinal por resistencia eléctrica, de 1" DN 25 mm de diámetro, una mano de imprimación antioxidante, colocado superficialmente en el interior del edificio, con aislamiento mediante coquilla tubular flexible de elastomero extruido; Incluso p/p de material auxiliar para montaje y sujeción a la obra, accesorios y piezas especiales. Totalmente montada, conexionada y probada por la empresa instaladora mediante las correspondientes pruebas de servicio (incluidas en este precio).

| Código | Ud | Descripción | Rendimiento | Precio | Importe |
|---|---|---|---|---|---|
| mt098 | m | Material auxiliar para montaje y sujección de tubería de 1" | 1 | 0.43 | 0.43 |
| mt557 | m | Tubo de acero negro con soldadura de 1" DN25 con pp de accesorio | 1 | 3.98 | 3.98 |
| mt114 | m | Aislamiento tubular de elastomero extruido de 25 mm de espesor | 1 | 3.62 | 3.62 |
| O01OB170 | h | Oficial 1ª fontanero calefactor | 0.17 | 16.05 | 2.73 |
| mo006 | h | Ayudante fontanero | 0.17 | 14.01 | 2.38 |
| %PM0000000100 | % | Medios auxiliares | 1 % | 13.14 | 0.13 |
| %CI2 | % | Costes Indirectos | 2 % | 13.27 | 0.27 |
|  |  | Total |  |  | 13.54 |

**18.01.03.07** m TUBERIA DE ACERO DN 20 (3/4") AISLADA. (22/11/2017)
256 m × 11.8 = 3020.80
Suministro e instalación de tuberia de distribución de agua caliente de calefacción formada por tubo de acero negro, con soldadura longitudinal por resistencia eléctrica, de 3/4" DN 20 mm de diámetro, una mano de imprimación antioxidante, colocado superficialmente en el interior del edificio, con aislamiento mediante coquilla tubular flexible de elastomero extruido; Incluso p/p de material auxiliar para montaje y sujeción a la obra, accesorios y piezas especiales. Totalmente montada, conexionada y probada por la empresa instaladora mediante las correspondientes pruebas de servicio (incluidas en este precio).

| Código | Ud | Descripción | Rendimiento | Precio | Importe |
|---|---|---|---|---|---|
| mt097 | m | Material auxiliar para montaje y sujección de tubería de 3/4" (material) | 1 | 0.28 | 0.280 |
| mt555 | m | Tubo de acero negro con soldadura de 3/4" DN20 con pp de accesor | 1 | 2.69 | 2.690 |
| mt112 | m | Aislamiento tubular de elastomero extruido de 25 mm de espesor | 1 | 3.37 | 3.370 |
| O01OB170 | h | Oficial 1ª fontanero calefactor | 0.17 | 16.05 | 2.729 |
| mo006 | h | Ayudante fontanero | 0.17 | 14.01 | 2.382 |
| %PM0000000100 | % | Medios auxiliares | 1 % | 11.451 | 0.115 |
| %CI2 | % | Costes Indirectos | 2 % | 11.566 | 0.231 |
|  |  | Total |  |  | 11.8 |

**18.01.03.08** Ud COMPENSADOR DE DILATACIÓN DE 3" (22/11/2017)
2 Ud × 63.34 = 126.68
Suministro e instalación de compensador de dilatación de 3", con fuelle de acero inox, guia interior de acero inox, manguitos de acero carbono, y conexión mediante soldadura. Totalmente montado, conexionado y probado.

| Código | Ud | Descripción | Rendimiento | Precio | Importe |
|---|---|---|---|---|---|
| mt225 | Ud | Compensador de dilatación de 3" (material) | 1 | 56.37 | 56.370 |
| O01OB170 | h | Oficial 1ª fontanero calefactor | 0.17 | 16.05 | 2.729 |
| mo006 | h | Ayudante fontanero | 0.17 | 14.01 | 2.382 |
| %PM0000000100 | % | Medios auxiliares | 1 % | 61.481 | 0.615 |
| %CI2 | % | Costes Indirectos | 2 % | 62.096 | 1.242 |
|  |  | Total |  |  | 63.34 |

**18.01.03.09** Ud COMPENSADOR DE DILATACIÓN DE 2" (22/11/2017)
4 Ud × 36.04 = 144.16
Suministro e instalación de compensador de dilatación de 2", con fuelle de acero inox, guia interior de acero inox, manguitos de acero carbono, y conexión mediante soldadura. Totalmente montado, conexionado y probado.

| Código | Ud | Descripción | Rendimiento | Precio | Importe |
|---|---|---|---|---|---|
| mt224 | Ud | Compensador de dilatación de 2" (material) | 1 | 29.87 | 29.87 |
| O01OB170 | h | Oficial 1ª fontanero calefactor | 0.17 | 16.05 | 2.73 |
| mo006 | h | Ayudante fontanero | 0.17 | 14.01 | 2.38 |
| %PM0000000100 | % | Medios auxiliares | 1 % | 34.98 | 0.35 |
| %CI2 | % | Costes Indirectos | 2 % | 35.33 | 0.71 |
|  |  | Total |  |  | 36.04 |

**18.01.03.10** Ud COMPENSADOR DE DILATACIÓN DE 1 1/4" (22/11/2017)
10 Ud × 37.04 = 370.40
Suministro e instalación de compensador de dilatación de 1 1/4", con fuelle de acero inox, guia interior de acero inox, manguitos de acero carbono, y conexión mediante soldadura. Totalmente montado, conexionado y probado.

| Código | Ud | Descripción | Rendimiento | Precio | Importe |
|---|---|---|---|---|---|
| mt223 | Ud | Compensador de dilatación de 1 1/4" (material) | 1 | 30.84 | 30.84 |
| O01OB170 | h | Oficial 1ª fontanero calefactor | 0.17 | 16.05 | 2.73 |
| mo006 | h | Ayudante fontanero | 0.17 | 14.01 | 2.38 |
| %PM0000000100 | % | Medios auxiliares | 1 % | 35.95 | 0.36 |
| %CI2 | % | Costes Indirectos | 2 % | 36.31 | 0.73 |
|  |  | Total |  |  | 37.04 |

**18.01.03.11** Ud COMPENSADOR DE DILATACIÓN DE 1" (22/11/2017)
2 Ud × 32.36 = 64.72
Suministro e instalación de compensador de dilatación de 1", con fuelle de acero inox, guia interior de acero inox, manguitos de acero carbono, y conexión mediante soldadura. Totalmente montado, conexionado y probado.

| Código | Ud | Descripción | Rendimiento | Precio | Importe |
|---|---|---|---|---|---|
| mt222 | Ud | Compensador de dilatación de 1" (material) | 1 | 26.31 | 26.31 |
| O01OB170 | h | Oficial 1ª fontanero calefactor | 0.17 | 16.05 | 2.73 |
| mo006 | h | Ayudante fontanero | 0.17 | 14.01 | 2.38 |
| %PM0000000100 | % | Medios auxiliares | 1 % | 31.42 | 0.31 |
| %CI2 | % | Costes Indirectos | 2 % | 31.73 | 0.63 |
|  |  | Total |  |  | 32.36 |

**18.01.03.12** Ud AISLAMIENTO TÉRMICO DE TUBERÍAS DE CUBIERTA Y REVESTIMIENTO EN C (22/11/2017)
1 Ud × 1576.52 = 1576.52
Suministro e instalación de aislamiento térmico y revestimiento en chapa de aluminio de tuberías ubicada en cubierta; Incluso pp de pequeño material y accesorios. Totalmente montado, conexionado y probado.

| Código | Ud | Descripción | Rendimiento | Precio | Importe |
|---|---|---|---|---|---|
| mt109 | Ud | Aislamiento térmico de tuberías de cubierta y revestimiento en c (material) | 1 | 1274.83 | 1274.83 |
| O01OB170 | h | Oficial 1ª fontanero calefactor | 8.499 | 16.05 | 136.41 |
| mo006 | h | Ayudante fontanero | 8.499 | 14.01 | 119.07 |
| %PM0000000100 | % | Medios auxiliares | 1 % | 1530.31 | 15.30 |
| %CI2 | % | Costes Indirectos | 2 % | 1545.61 | 30.91 |
|  |  | Total |  |  | 1576.52 |

#### 18.01.04 COLECTORES Y SUELO RADIANTE (22/11/2017)
Importe: 105777.52
Colectores y Suelo Radiante

**18.01.04.01** Ud COLECTOR DE LATÓN, PARA 11 CIRCUITOS (22/11/2017)
3 Ud × 615.27 = 1845.81
Suministro e instalación de colector de distribución, de 32 mm de diámetro nominal y derivaciones de 3/4"x18 mm, para 11 circuitos, formado por colector de impulsión con caudalímetros, colector de retorno con actuadores electrotérmicos, llaves de corte de esfera, termómetros, purgadores manuales de aire, llaves de llenado y vaciado y abrazaderas de acero cincado para los colectores, adaptadores con conexiones roscadas 3/4" eurocono, de tres piezas, para tubos de 16 mm de diámetro y 1,8 mm de espesor, con armario de acero galvanizado de 1000 mm de longitud, 460 mm de altura y 110 mm de profundidad, con codos guía 90° de plástico, para tubo de 16 mm de diámetro, con transformador de 230 a 24V. Totalmente montado, conexionado y probado por la empresa instaladora mediante las correspondientes pruebas de servicio (incluidas en este precio).

| Código | Ud | Descripción | Rendimiento | Precio | Importe |
|---|---|---|---|---|---|
| mt147 | Ud | Armario de acero galvanizado de 1000x460x110 (material) | 1 | 72.58 | 72.58 |
| mt681 | Ud | Colector de latón inox para 11 circuitos de 32mm de diámetro (material) | 2 | 42.49 | 84.98 |
| mt151 | Ud | Detentor con caudalimetro (material) | 11 | 6.72 | 73.92 |
| mt146 | Ud | Válvula de esfera macho-hembra 1" (material) | 2 | 10.83 | 21.66 |
| mt145 | Ud | Purgador, termómetro y grifo de carga y descarga (material) | 2 | 20.35 | 40.70 |
| mt688 | Ud | Adaptador con conexiones roscadas 3/4" para tubo de 16x1.8 mm (material) | 22 | 1.51 | 33.22 |
| mt679 | Ud | Codo guía 90° de plástico (material) | 22 | 1.11 | 24.42 |
| mt152 | Ud | Soporte para colector (material) | 4 | 2.83 | 11.32 |
| mt544 | Ud | Transformador de 230-24V (material) | 1 | 12.75 | 12.75 |
| mt536 | Ud | Cabezal Electrotérmicos (material) | 11 | 19.34 | 212.74 |
| O01OB170 | h | Oficial 1ª fontanero calefactor | 0.298 | 16.05 | 4.78 |
| mo006 | h | Ayudante fontanero | 0.298 | 14.01 | 4.17 |
| %PM0000000100 | % | Medios auxiliares | 1 % | 597.24 | 5.97 |
| %CI2 | % | Costes Indirectos | 2 % | 603.21 | 12.06 |
|  |  | Total |  |  | 615.27 |

**18.01.04.02** Ud COLECTOR DE LATÓN, PARA 10 CIRCUITOS (22/11/2017)
5 Ud × 565.76 = 2828.80
Suministro e instalación de colector de distribución, de 32 mm de diámetro nominal y derivaciones de 3/4"x18 mm, para 10 circuitos, formado por colector de impulsión con caudalímetros, colector de retorno con actuadores electrotérmicos, llaves de corte de esfera, termómetros, purgadores manuales de aire, llaves de llenado y vaciado y abrazaderas de acero cincado para los colectores, adaptadores con conexiones roscadas 3/4" eurocono, de tres piezas, para tubos de 16 mm de diámetro y 1,8 mm de espesor, con armario de acero galvanizado de 800 mm de longitud, 460 mm de altura y 110 mm de profundidad, con codos guía 90° de plástico, para tubo de 16 mm de diámetro, con transformador de 230 a 24V. Totalmente montado, conexionado y probado por la empresa instaladora mediante las correspondientes pruebas de servicio (incluidas en este precio).

| Código | Ud | Descripción | Rendimiento | Precio | Importe |
|---|---|---|---|---|---|
| mt150 | Ud | Armario de acero galvanizado 800x460x110 (material) | 1 | 61.87 | 61.87 |
| mt680 | Ud | Colector de latón para 10 circuitos de 32mm de diámetro (material) | 2 | 39.97 | 79.94 |
| mt151 | Ud | Detentor con caudalimetro | 10 | 6.72 | 67.20 |
| mt146 | Ud | Válvula de esfera macho-hembra 1" | 2 | 10.83 | 21.66 |
| mt145 | Ud | Purgador, termómetro y grifo de carga y descarga | 2 | 20.35 | 40.70 |
| mt688 | Ud | Adaptador con conexiones roscadas 3/4" para tubo de 16x1.8 mm | 20 | 1.51 | 30.20 |
| mt679 | Ud | Codo guía 90° de plástico | 20 | 1.11 | 22.20 |
| mt152 | Ud | Soporte para colector | 4 | 2.83 | 11.32 |
| mt544 | Ud | Transformador de 230-24V | 1 | 12.75 | 12.75 |
| mt536 | Ud | Cabezal Electrotérmicos | 10 | 19.34 | 193.40 |
| O01OB170 | h | Oficial 1ª fontanero calefactor | 0.264 | 16.05 | 4.24 |
| mo006 | h | Ayudante fontanero | 0.264 | 14.01 | 3.70 |
| %PM0000000100 | % | Medios auxiliares | 1 % | 549.18 | 5.49 |
| %CI2 | % | Costes Indirectos | 2 % | 554.67 | 11.09 |
|  |  | Total |  |  | 565.76 |

**18.01.04.03** Ud COLECTOR DE LATÓN, PARA 9 CIRCUITOS (22/11/2017)
5 Ud × 526.8 = 2634.00
Suministro e instalación de colector de distribución, de 32 mm de diámetro nominal y derivaciones de 3/4"x18 mm, para 9 circuitos, formado por colector de impulsión con caudalímetros, colector de retorno con actuadores electrotérmicos, llaves de corte de esfera, termómetros, purgadores manuales de aire, llaves de llenado y vaciado y abrazaderas de acero cincado para los colectores, adaptadores con conexiones roscadas 3/4" eurocono, de tres piezas, para tubos de 16 mm de diámetro y 1,8 mm de espesor, con armario de acero galvanizado de 800 mm de longitud, 460 mm de altura y 110 mm de profundidad, con codos guía 90° de plástico, para tubo de 16 mm de diámetro, con transformador de 230 a 24V. Totalmente montado, conexionado y probado por la empresa instaladora mediante las correspondientes pruebas de servicio (incluidas en este precio).

| Código | Ud | Descripción | Rendimiento | Precio | Importe |
|---|---|---|---|---|---|
| mt150 | Ud | Armario de acero galvanizado 800x460x110 | 1 | 61.87 | 61.87 |
| mt687 | Ud | Colector de latón para 9 circuitos de 32mm de diámetro (material) | 2 | 36.58 | 73.16 |
| mt151 | Ud | Detentor con caudalimetro | 9 | 6.72 | 60.48 |
| mt146 | Ud | Válvula de esfera macho-hembra 1" | 2 | 10.83 | 21.66 |
| mt145 | Ud | Purgador, termómetro y grifo de carga y descarga | 2 | 20.35 | 40.70 |
| mt688 | Ud | Adaptador con conexiones roscadas 3/4" para tubo de 16x1.8 mm | 18 | 1.51 | 27.18 |
| mt679 | Ud | Codo guía 90° de plástico | 18 | 1.11 | 19.98 |
| mt152 | Ud | Soporte para colector | 4 | 2.83 | 11.32 |
| mt544 | Ud | Transformador de 230-24V | 1 | 12.75 | 12.75 |
| mt536 | Ud | Cabezal Electrotérmicos | 9 | 19.34 | 174.06 |
| O01OB170 | h | Oficial 1ª fontanero calefactor | 0.273 | 16.05 | 4.38 |
| mo006 | h | Ayudante fontanero | 0.273 | 14.01 | 3.82 |
| %PM0000000100 | % | Medios auxiliares | 1 % | 511.36 | 5.11 |
| %CI2 | % | Costes Indirectos | 2 % | 516.47 | 10.33 |
|  |  | Total |  |  | 526.8 |

**18.01.04.04** Ud COLECTOR DE LATÓN, PARA 8 CIRCUITOS (22/11/2017)
5 Ud × 487.28 = 2436.40
Suministro e instalación de colector de distribución, de 32 mm de diámetro nominal y derivaciones de 3/4"x18 mm, para 8 circuitos, formado por colector de impulsión con caudalímetros, colector de retorno con actuadores electrotérmicos, llaves de corte de esfera, termómetros, purgadores manuales de aire, llaves de llenado y vaciado y abrazaderas de acero cincado para los colectores, adaptadores con conexiones roscadas 3/4" eurocono, de tres piezas, para tubos de 16 mm de diámetro y 1,8 mm de espesor, con armario de acero galvanizado de 800 mm de longitud, 460 mm de altura y 110 mm de profundidad, con codos guía 90° de plástico, para tubo de 16 mm de diámetro, con transformador de 230 a 24V. Totalmente montado, conexionado y probado por la empresa instaladora mediante las correspondientes pruebas de servicio (incluidas en este precio).

| Código | Ud | Descripción | Rendimiento | Precio | Importe |
|---|---|---|---|---|---|
| mt150 | Ud | Armario de acero galvanizado 800x460x110 | 1 | 61.87 | 61.87 |
| mt686 | Ud | Colector de latón para 8 circuitos de 32mm de diámetro (material) | 2 | 33.18 | 66.36 |
| mt151 | Ud | Detentor con caudalimetro | 8 | 6.72 | 53.76 |
| mt146 | Ud | Válvula de esfera macho-hembra 1" | 2 | 10.83 | 21.66 |
| mt145 | Ud | Purgador, termómetro y grifo de carga y descarga | 2 | 20.35 | 40.70 |
| mt688 | Ud | Adaptador con conexiones roscadas 3/4" para tubo de 16x1.8 mm | 16 | 1.51 | 24.16 |
| mt679 | Ud | Codo guía 90° de plástico | 16 | 1.11 | 17.76 |
| mt152 | Ud | Soporte para colector | 4 | 2.83 | 11.32 |
| mt544 | Ud | Transformador de 230-24V | 1 | 12.75 | 12.75 |
| mt536 | Ud | Cabezal Electrotérmicos | 8 | 19.34 | 154.72 |
| O01OB170 | h | Oficial 1ª fontanero calefactor | 0.264 | 16.05 | 4.24 |
| mo006 | h | Ayudante fontanero | 0.264 | 14.01 | 3.70 |
| %PM0000000100 | % | Medios auxiliares | 1 % | 473.00 | 4.73 |
| %CI2 | % | Costes Indirectos | 2 % | 477.73 | 9.55 |
|  |  | Total |  |  | 487.28 |

**18.01.04.05** Ud COLECTOR DE LATÓN, PARA 7 CIRCUITOS (22/11/2017)
3 Ud × 434.85 = 1304.55
Suministro e instalación de colector de distribución, de 32 mm de diámetro nominal y derivaciones de 3/4"x18 mm, para 7 circuitos, formado por colector de impulsión con caudalímetros, colector de retorno con actuadores electrotérmicos, llaves de corte de esfera, termómetros, purgadores manuales de aire, llaves de llenado y vaciado y abrazaderas de acero cincado para los colectores, adaptadores con conexiones roscadas 3/4" eurocono, de tres piezas, para tubos de 16 mm de diámetro y 1,8 mm de espesor, con armario de acero galvanizado de 600 mm de longitud, 460 mm de altura y 110 mm de profundidad, con codos guía 90° de plástico, para tubo de 16 mm de diámetro, con transformador de 230 a 24V. Totalmente montado, conexionado y probado por la empresa instaladora mediante las correspondientes pruebas de servicio (incluidas en este precio).

| Código | Ud | Descripción | Rendimiento | Precio | Importe |
|---|---|---|---|---|---|
| mt148 | Ud | Armario de latón de 600x460x110 (material) | 1 | 54.39 | 54.39 |
| mt685 | Ud | Colector de latón para 7 circuitos de 32mm de diámetro (material) | 2 | 27.24 | 54.48 |
| mt151 | Ud | Detentor con caudalimetro | 7 | 6.72 | 47.04 |
| mt146 | Ud | Válvula de esfera macho-hembra 1" | 2 | 10.83 | 21.66 |
| mt145 | Ud | Purgador, termómetro y grifo de carga y descarga | 2 | 20.35 | 40.70 |
| mt688 | Ud | Adaptador con conexiones roscadas 3/4" para tubo de 16x1.8 mm | 14 | 1.51 | 21.14 |
| mt679 | Ud | Codo guía 90° de plástico | 14 | 1.11 | 15.54 |
| mt152 | Ud | Soporte para colector | 4 | 2.83 | 11.32 |
| mt544 | Ud | Transformador de 230-24V | 1 | 12.75 | 12.75 |
| mt536 | Ud | Cabezal Electrotérmicos | 7 | 19.34 | 135.38 |
| O01OB170 | h | Oficial 1ª fontanero calefactor | 0.256 | 16.05 | 4.11 |
| mo006 | h | Ayudante fontanero | 0.256 | 14.01 | 3.59 |
| %PM0000000100 | % | Medios auxiliares | 1 % | 422.10 | 4.22 |
| %CI2 | % | Costes Indirectos | 2 % | 426.32 | 8.53 |
|  |  | Total |  |  | 434.85 |

**18.01.04.06** Ud COLECTOR DE LATÓN, PARA 6 CIRCUITOS (22/11/2017)
7 Ud × 389.42 = 2725.94
Suministro e instalación de colector de distribución, de 32 mm de diámetro nominal y derivaciones de 3/4"x18 mm, para 6 circuitos, formado por colector de impulsión con caudalímetros, colector de retorno con actuadores electrotérmicos, llaves de corte de esfera, termómetros, purgadores manuales de aire, llaves de llenado y vaciado y abrazaderas de acero cincado para los colectores, adaptadores con conexiones roscadas 3/4" eurocono, de tres piezas, para tubos de 16 mm de diámetro y 1,8 mm de espesor, con armario de acero galvanizado de 600 mm de longitud, 460 mm de altura y 110 mm de profundidad, con codos guía 90° de plástico, para tubo de 16 mm de diámetro, con transformador de 230 a 24V. Totalmente montado, conexionado y probado por la empresa instaladora mediante las correspondientes pruebas de servicio (incluidas en este precio).

| Código | Ud | Descripción | Rendimiento | Precio | Importe |
|---|---|---|---|---|---|
| mt148 | Ud | Armario de latón de 600x460x110 | 1 | 54.39 | 54.39 |
| mt684 | Ud | Colector de latón para 6 circuitos de 32mm de diámetro (material) | 2 | 23.81 | 47.62 |
| mt151 | Ud | Detentor con caudalimetro | 6 | 6.72 | 40.32 |
| mt146 | Ud | Válvula de esfera macho-hembra 1" | 2 | 10.83 | 21.66 |
| mt145 | Ud | Purgador, termómetro y grifo de carga y descarga | 2 | 20.35 | 40.70 |
| mt688 | Ud | Adaptador con conexiones roscadas 3/4" para tubo de 16x1.8 mm | 12 | 1.51 | 18.12 |
| mt679 | Ud | Codo guía 90° de plástico | 12 | 1.11 | 13.32 |
| mt152 | Ud | Soporte para colector | 2 | 2.83 | 5.66 |
| mt544 | Ud | Transformador de 230-24V | 1 | 12.75 | 12.75 |
| mt536 | Ud | Cabezal Electrotérmicos | 6 | 19.34 | 116.04 |
| O01OB170 | h | Oficial 1ª fontanero calefactor | 0.247 | 16.05 | 3.96 |
| mo006 | h | Ayudante fontanero | 0.247 | 14.01 | 3.46 |
| %PM0000000100 | % | Medios auxiliares | 1 % | 378.00 | 3.78 |
| %CI2 | % | Costes Indirectos | 2 % | 381.78 | 7.64 |
|  |  | Total |  |  | 389.42 |

**18.01.04.07** Ud COLECTOR DE LATÓN, PARA 5 CIRCUITOS (22/11/2017)
2 Ud × 351.66 = 703.32
Suministro e instalación de colector de distribución, de 32 mm de diámetro nominal y derivaciones de 3/4"x18 mm, para 5 circuitos, formado por colector de impulsión con caudalímetros, colector de retorno con actuadores electrotérmicos, llaves de corte de esfera, termómetros, purgadores manuales de aire, llaves de llenado y vaciado y abrazaderas de acero cincado para los colectores, adaptadores con conexiones roscadas 3/4" eurocono, de tres piezas, para tubos de 16 mm de diámetro y 1,8 mm de espesor, con armario de acero galvanizado de 600 mm de longitud, 460 mm de altura y 110 mm de profundidad, con codos guía 90° de plástico, para tubo de 16 mm de diámetro, con transformador de 230 a 24V. Totalmente montado, conexionado y probado por la empresa instaladora mediante las correspondientes pruebas de servicio (incluidas en este precio).

| Código | Ud | Descripción | Rendimiento | Precio | Importe |
|---|---|---|---|---|---|
| mt148 | Ud | Armario de latón de 600x460x110 | 1 | 54.39 | 54.39 |
| mt683 | Ud | Colector de latón para 5 circuitos de 32mm de diámetro (material) | 2 | 21.25 | 42.50 |
| mt151 | Ud | Detentor con caudalimetro | 5 | 6.72 | 33.60 |
| mt146 | Ud | Válvula de esfera macho-hembra 1" | 2 | 10.83 | 21.66 |
| mt145 | Ud | Purgador, termómetro y grifo de carga y descarga | 2 | 20.35 | 40.70 |
| mt688 | Ud | Adaptador con conexiones roscadas 3/4" para tubo de 16x1.8 mm | 10 | 1.51 | 15.10 |
| mt679 | Ud | Codo guía 90° de plástico | 10 | 1.11 | 11.10 |
| mt152 | Ud | Soporte para colector | 2 | 2.83 | 5.66 |
| mt544 | Ud | Transformador de 230-24V | 1 | 12.75 | 12.75 |
| mt536 | Ud | Cabezal Electrotérmicos | 5 | 19.34 | 96.70 |
| O01OB170 | h | Oficial 1ª fontanero calefactor | 0.239 | 16.05 | 3.84 |
| mo006 | h | Ayudante fontanero | 0.239 | 14.01 | 3.35 |
| %PM0000000100 | % | Medios auxiliares | 1 % | 341.35 | 3.41 |
| %CI2 | % | Costes Indirectos | 2 % | 344.76 | 6.90 |
|  |  | Total |  |  | 351.66 |

**18.01.04.08** m² SUELO RADIANTE (22/11/2017)
3960 m² × 20.86 = 82605.60
Suministro e instalación de sistema de calefacción por suelo radiante, formado por film de polietileno, panel aislante de tetones multidireccional, de poliestireno expandido (EPS), con film de protección de polietileno, de 150 µm de espesor, de dimensión útil 1350x900 mm y espesor 24 mm, densidad 23 kg/m³, resistencia térmica 0,75 m²K/W, banda de espuma de polietileno (PE), con faldón de estanqueidad, de 130x7 mm, tubo de polietileno reticulado (PE-Xa) con barrera de oxígeno (EVOH) de 16 mm de diámetro exterior y 1,8 mm de espesor, modelo SRTBA16-120, y mortero autonivelante CA - C20 - F4 según UNE-EN 13813, de 45 mm de espesor, incluso piezas especiales. Totalmente montado, conexionado y probado por la empresa instaladora mediante las correspondientes pruebas de servicio (incluidas en este precio).

| Código | Ud | Descripción | Rendimiento | Precio | Importe |
|---|---|---|---|---|---|
| mt655 | m² | Film de polietileno. (material) | 1 | 0.57 | 0.57 |
| mt657 | m | Banda de espuma de polietileno (PE), con faldón de estanqueidad, (material) | 0.3 | 0.81 | 0.24 |
| mt656 | m² | Panel aislante de tetones multidireccional (EPS) de 1350x900 mm (material) | 1 | 6.38 | 6.38 |
| mt678 | m | Tubo de polietileno reticulado (PE-Xa) con barrera de oxígeno (E (material) | 7 | 0.74 | 5.18 |
| mt646 | m³ | Mortero autonivelante CA - C20 - F4 según UNE-EN 13813 (material; 16/07/2018) | 0.045 | 91.5 | 4.12 |
| O01OB170 | h | Oficial 1ª fontanero calefactor | 0.085 | 16.05 | 1.36 |
| mo006 | h | Ayudante fontanero | 0.085 | 14.01 | 1.19 |
| O01OB090 | h | Oficial solador alicatador | 0.042 | 14.96 | 0.63 |
| O01OB100 | h | Ayudante solador alicatador | 0.042 | 13.83 | 0.58 |
| %PM0000000100 | % | Medios auxiliares | 1 % | 20.25 | 0.20 |
| %CI2 | % | Costes Indirectos | 2 % | 20.45 | 0.41 |
|  |  | Total |  |  | 20.86 |

| Código | Ud | Descripción | Cantidad | Precio | Importe |
|---|---|---|---|---|---|
| 14.05.11 | Ud | REGULADOR AUTOMÁTICO DE CAUDAL K-FLOW K1 S | 36 | 48.85 | 1758.60 |

**18.01.04.09** Ud SONDA TEMPERATURA SUELO RADIANTE (22/11/2017)
50 Ud × 77.49 = 3874.50
Suministro e instalación de sonda de temperatura a 24 V, con una salida digital para activación cabezales. Totalmente montado, conexionado y probado.

| Código | Ud | Descripción | Rendimiento | Precio | Importe |
|---|---|---|---|---|---|
| mt189 | Ud | Sonda Temperatura Suelo Radiante (material; 16/07/2018) | 1 | 71.99 | 71.99 |
| O01OB200 | h | Oficial 1ª electricista | 0.212 | 15.25 | 3.23 |
| %PM0000000100 | % | Medios auxiliares | 1 % | 75.22 | 0.75 |
| %CI2 | % | Costes Indirectos | 2 % | 75.97 | 1.52 |
|  |  | Total |  |  | 77.49 |

**18.01.04.10** m CABLE BUS DE COMUNICACIONES, APANTALLADA, DE 2 HILOS, DE 1,5 MM (22/11/2017)
400 m × 7.65 = 3060.00
Suministro e instalación de cable bus de comunicaciones, apantallado, de 2 hilos, de 1,5 mm² de sección por hilo, sin polaridad, bajo tubo de PVC corrugado de 16 mm. Totalmente montado, conexionado y probado.

| Código | Ud | Descripción | Rendimiento | Precio | Importe |
|---|---|---|---|---|---|
| mt723 | m | Cable bus de comunicaciones, apantallada, de 2 hilos, de 1,5 mm² (material) | 1 | 5.95 | 5.95 |
| mt427 | m | Tubo PVC corrugado M 16/gp5 gris libre halógenos | 1 | 0.22 | 0.22 |
| O01OB170 | h | Oficial 1ª fontanero calefactor | 0.042 | 16.05 | 0.67 |
| mo006 | h | Ayudante fontanero | 0.042 | 14.01 | 0.59 |
| %PM0000000100 | % | Medios auxiliares | 1 % | 7.43 | 0.07 |
| %CI2 | % | Costes Indirectos | 2 % | 7.50 | 0.15 |
|  |  | Total |  |  | 7.65 |

#### 18.01.05 CALEFACCIÓN TALLERES MADERA (22/11/2017)
Importe: 5381
Calefacción Talleres Madera

**18.01.05.01** Ud AEROTERMO FRICO SWH02 (22/11/2017)
6 Ud × 835.38 = 5012.28
Suministro e instalación de Aerotermo tipo Frico modelo SWH02 o similar, de bajo nivel sonoro, con potencia máxima de 12 kW, con sistema de control SIRe, 5 velocidades de ventilación , modulación de la velocidad en función de la temperatura interior, montaje en pared o techo, para temperaturas del agua de has 150 ºC y 10 Bar, carcasa exterior anticorrosión en chapa de acero galvanizado, de 20 kg de peso,dimensiones 525 mm de alto, 515 mm de ancho y 320 mm de profundo; incluso KIT VOT 20 formado por válvula de tres vías y actuador SD230, soportes para fijar en pared, válvulas, purgador y pp de pequeño material y accesorios. Totalmente montado, conexionado y probado por la empresa instaladora.

| Código | Ud | Descripción | Rendimiento | Precio | Importe |
|---|---|---|---|---|---|
| mt547 | Ud | Aerotermo Frico SWH02 (material) | 1 | 594.94 | 594.94 |
| mt546 | Ud | Válvula de 3 vías + actuador SD230 (material) | 1 | 132.6 | 132.60 |
| mt392 | Ud | Válvula de bola de latón DN 25 (1"). | 2 | 7.22 | 14.44 |
| mt507 | Ud | Purgador automático de 1/2" (material) | 1 | 48.45 | 48.45 |
| mt545 | Ud | Soportes pared (material) | 2 | 7.66 | 15.32 |
| O01OB170 | h | Oficial 1ª fontanero calefactor | 0.171 | 16.05 | 2.74 |
| mo006 | h | Ayudante fontanero | 0.171 | 14.01 | 2.40 |
| %PM0000000100 | % | Medios auxiliares | 1 % | 810.89 | 8.11 |
| %CI2 | % | Costes Indirectos | 2 % | 819.00 | 16.38 |
|  |  | Total |  |  | 835.38 |

**18.01.05.02** m CABLE DE COMUNICAICÓN AEROTERMOS SIRE CC605 (22/11/2017)
40 m × 6.3 = 252.00
Suministro e instalación de cable de comunicaicón entre aerotermos, SIRe CC605, bajo tubo de acero roscado de 16 mm. Totalmente instalado y probado.

| Código | Ud | Descripción | Rendimiento | Precio | Importe |
|---|---|---|---|---|---|
| mt548 | m | Cable de comunicaicón aerotermos SIRe CC605 (material) | 1 | 2.04 | 2.04 |
| mt433 | m | Tubo de acero enchufable pg. M-16 conec (material) | 1 | 2.67 | 2.67 |
| O01OB200 | h | Oficial 1ª electricista | 0.042 | 15.25 | 0.64 |
| mo008 | h | Ayudante electricista | 0.055 | 14.01 | 0.77 |
| %PM0000000100 | % | Medios auxiliares | 1 % | 6.12 | 0.06 |
| %CI2 | % | Costes Indirectos | 2 % | 6.18 | 0.12 |
|  |  | Total |  |  | 6.3 |

**18.01.05.03** Ud SISTEMA DE DE CONTROL DE TEMPERATURA SIRE BASIC (22/11/2017)
2 Ud × 58.36 = 116.72
Suministro ei nstalación de sistema de de control de temperatura para aerotermos SIRe basic. Totalmente montado, conexionado y probado por empresa instaladora.

| Código | Ud | Descripción | Rendimiento | Precio | Importe |
|---|---|---|---|---|---|
| mt092 | Ud | Sistema de de control de temperatura SIRe basic (material) | 1 | 55.24 | 55.24 |
| O01OB200 | h | Oficial 1ª electricista | 0.042 | 15.25 | 0.64 |
| mo008 | h | Ayudante electricista | 0.055 | 14.01 | 0.77 |
| %PM0000000100 | % | Medios auxiliares | 1 % | 56.65 | 0.57 |
| %CI2 | % | Costes Indirectos | 2 % | 57.22 | 1.14 |
|  |  | Total |  |  | 58.36 |

### 18.02 VENTILACIÓN (02/01/2016)
Importe: 208266.32
Ventilación

#### 18.02.01 EQUIPOS DE VENTILACIÓN (02/01/2016)
Importe: 77485.67
Equipos de Ventilación

**18.02.01.01** Ud UNIDAD DE TRATAMIENTO DE AIRE ZONA AULAS SEMISÓTANO (02/01/2016)
1 Ud × 10452.84 = 10452.84
Suministro e instalación de unidad de tratamiento de aire tipo Schako o equivalente, para la renovación del aire interior de la zona de aulas de la planta semisótano, con un caudal de Q=7000 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 2030 x 1495 x 4800, peso 1873 kg.
Con recuperador entálpico de placas con una eficiencia mínima del 73,7%.
Con ventiladores de impulsión y retorno tipo plugfan con motor EC, con potencias de 3,3 y 2,24kW.
Con batería de agua de 13 kW.
Filtros F7 + F9 en la impulsión.
Incluso soportes antivibratorios en suelo, reguladores de caudal, termometros y pp de pequeño material y accesorios.
Totalmente montada, conexionado y probada por empresa instaladora.

| Código | Ud | Descripción | Rendimiento | Precio | Importe |
|---|---|---|---|---|---|
| mt622 | Ud | Unidad de tratamiento de aire Schako, Q=7000 m3/h y 300 Pa según (material; 16/07/2018) | 1 | 9805.47 | 9805.47 |
| mt380 | Ud | Regulador automático de caudal K-flow K1 S | 1 | 41.05 | 41.05 |
| mt394 | Ud | Válvula de bola de latón DN 40 (1 1/2"). | 2 | 16.91 | 33.82 |
| mt619 | Ud | Unidad de accesorios y pequeño material (material) | 1 | 25.51 | 25.51 |
| O01OB170 | h | Oficial 1ª fontanero calefactor | 6.799 | 16.05 | 109.12 |
| mo006 | h | Ayudante fontanero | 6.799 | 14.01 | 95.25 |
| mq002 | h | Camión pluma 30 t | 0.5 | 72.4 | 36.20 |
| %PM0000000100 | % | Medios auxiliares | 1 % | 10146.42 | 101.46 |
| %CI2 | % | Costes Indirectos | 2 % | 10247.88 | 204.96 |
|  |  | Total |  |  | 10452.84 |

**18.02.01.02** Ud UNIDAD DE TRATAMIENTO DE AIRE ZONA AULAS IZQUIERDA (02/01/2016)
1 Ud × 11254.08 = 11254.08
Suministro e instalación de unidad de tratamiento de aire tipo Schako o equivalente, para la renovación del aire interior de la zona de aulas de la zona izquierda de las planta P1 y PB, con un caudal de Q=7650 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 2030 x 1495 x 4800, peso 1873 kg.
Con recuperador entálpico de placas con una eficiencia mínima del 73,4%.
Con ventiladores de impulsión y retorno tipo plugfan con motor EC, con potencias de 5,2 y 2,9kW.
Con silenciadores MWS/200/4 (1200x900x1500) en impulsión y retorno.
Con batería de agua de 16 kW.
Filtros F6 + F8 en la impulsión.
Incluso soportes antivibratorios en suelo, reguladores de caudal, termometros y pp de pequeño material y accesorios.
Totalmente montada, conexionado y probada por empresa instaladora.

| Código | Ud | Descripción | Rendimiento | Precio | Importe |
|---|---|---|---|---|---|
| mt624 | Ud | Unidad de tratamiento de aire Schako, Q=7650 m3/h y 300 Pa según (material; 16/07/2018) | 1 | 9563.36 | 9563.36 |
| mt426 | Ud | Silenciador MWS/200/4/1200*900*1500 (material) | 2 | 509.93 | 1019.86 |
| mt380 | Ud | Regulador automático de caudal K-flow K1 S | 1 | 41.05 | 41.05 |
| mt394 | Ud | Válvula de bola de latón DN 40 (1 1/2"). | 2 | 16.91 | 33.82 |
| mt619 | Ud | Unidad de accesorios y pequeño material | 1 | 25.51 | 25.51 |
| O01OB170 | h | Oficial 1ª fontanero calefactor | 6.799 | 16.05 | 109.12 |
| mo006 | h | Ayudante fontanero | 6.799 | 14.01 | 95.25 |
| mq002 | h | Camión pluma 30 t | 0.5 | 72.4 | 36.20 |
| %PM0000000100 | % | Medios auxiliares | 1 % | 10924.17 | 109.24 |
| %CI2 | % | Costes Indirectos | 2 % | 11033.41 | 220.67 |
|  |  | Total |  |  | 11254.08 |

**18.02.01.03** Ud UNIDAD DE TRATAMIENTO DE AIRE ZONA AULAS DERECHA (02/01/2016)
1 Ud × 17257.3 = 17257.30
Suministro e instalación de unidad de tratamiento de aire tipo Schako o equivalente, para la renovación del aire interior de la zona de aulas de la zona derecha de las planta P1 y PB, con un caudal de Q=9792 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 2640 x 1800 x 5500, peso 2759 kg.
Con recuperador entálpico de placas con una eficiencia mínima del 74,5%.
Con ventiladores de impulsión y retorno tipo plugfan con motor EC, con potencias de 5,4 y 5,0kW.
Con silenciadores MWS/200/4 (1200x1200x1500) en impulsión y retorno
Con batería de agua de 21 kW.
Filtros F7 + F9 en la impulsión.
Incluso soportes antivibratorios en suelo, reguladores de caudal, termometros y pp de pequeño material y accesorios.
Totalmente montada, conexionado y probada por empresa instaladora.

| Código | Ud | Descripción | Rendimiento | Precio | Importe |
|---|---|---|---|---|---|
| mt623 | Ud | Unidad de tratamiento de aire Schako, Q=9792 m3/h y 300 Pa según (material; 16/07/2018) | 1 | 14997.99 | 14997.99 |
| mt425 | Ud | Silenciador MWS/200/4/1200*1200*1500 (material) | 2 | 639.97 | 1279.94 |
| mt381 | Ud | Regulador automático de caudal K-flow K2 S 32 (material) | 1 | 159.44 | 159.44 |
| mt395 | Ud | Válvula de bola de latón DN 50 (2"). | 2 | 23.98 | 47.96 |
| mt619 | Ud | Unidad de accesorios y pequeño material | 1 | 25.51 | 25.51 |
| O01OB170 | h | Oficial 1ª fontanero calefactor | 6.799 | 16.05 | 109.12 |
| mo006 | h | Ayudante fontanero | 6.799 | 14.01 | 95.25 |
| mq002 | h | Camión pluma 30 t | 0.5 | 72.4 | 36.20 |
| %PM0000000100 | % | Medios auxiliares | 1 % | 16751.41 | 167.51 |
| %CI2 | % | Costes Indirectos | 2 % | 16918.92 | 338.38 |
|  |  | Total |  |  | 17257.3 |

**18.02.01.04** Ud UNIDAD DE TRATAMIENTO DE AIRE ZONA AULAS CENTRO PB (02/01/2016)
1 Ud × 8945.63 = 8945.63
Suministro e instalación de unidad de tratamiento de aire tipo Schako o equivalente, para la renovación del aire interior de la zona de aulas de la zona Centro de la Planta Baja, con un caudal de Q=4320 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 1420 x 1495 x 4100, peso 1414 kg.
Con recuperador entálpico de placas con una eficiencia mínima del 73,0%.
Con ventiladores de impulsión y retorno tipo plugfan con motor EC, con potencias de 2,5 y 2,5kW.
Con silenciadores MWS/200/3 (900x900x1500) en impulsión y retorno.
Con batería de agua de 7 kW.
Filtros F6 + F8 en la impulsión.
Incluso soportes antivibratorios en suelo, reguladores de caudal, termometros y pp de pequeño material y accesorios.
Totalmente montada, conexionado y probada por empresa instaladora.

| Código | Ud | Descripción | Rendimiento | Precio | Importe |
|---|---|---|---|---|---|
| mt621 | Ud | Unidad de tratamiento de aire Schako, Q=4320 m3/h y 300 Pa según (material; 16/07/2018) | 1 | 7542.45 | 7542.45 |
| mt424 | Ud | Silenciador MWS/200/3/900*900*1500 (material) | 2 | 407.1 | 814.20 |
| mt380 | Ud | Regulador automático de caudal K-flow K1 S | 1 | 41.05 | 41.05 |
| mt393 | Ud | Válvula de bola de latón DN 32 ( 1 1/4"). | 2 | 9.81 | 19.62 |
| mt619 | Ud | Unidad de accesorios y pequeño material | 1 | 25.51 | 25.51 |
| O01OB170 | h | Oficial 1ª fontanero calefactor | 6.799 | 16.05 | 109.12 |
| mo006 | h | Ayudante fontanero | 6.799 | 14.01 | 95.25 |
| mq002 | h | Camión pluma 30 t | 0.5 | 72.4 | 36.20 |
| %PM0000000100 | % | Medios auxiliares | 1 % | 8683.40 | 86.83 |
| %CI2 | % | Costes Indirectos | 2 % | 8770.23 | 175.40 |
|  |  | Total |  |  | 8945.63 |

**18.02.01.05** Ud UNIDAD DE TRATAMIENTO DE AIRE ZONA AULAS CENTRO P1 (02/01/2016)
1 Ud × 10362.37 = 10362.37
Suministro e instalación de unidad de tratamiento de aire tipo Schako o equivalente, para la renovación del aire interior de la zona de aulas de la zona Centro de la Planta Primera, con un caudal de Q=6768 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 2030 x 1495 x 4800, peso 1880 kg.
Con recuperador entálpico de placas con una eficiencia mínima del 73,4%.
Con ventiladores de impulsión y retorno tipo plugfan con motor EC, con potencias de 3,3 y 3,0kW.
Con silenciadores MWS/200/4 (1200x900x1500) en impulsión y retorno.
Con batería de agua de 13 kW.
Filtros F7 + F9 en la impulsión.
Incluso soportes antivibratorios en suelo, reguladores de caudal, termometros y pp de pequeño material y accesorios.
Totalmente montada, conexionado y probada por empresa instaladora.

| Código | Ud | Descripción | Rendimiento | Precio | Importe |
|---|---|---|---|---|---|
| mt620 | Ud | Unidad de tratamiento de aire Schako, Q=6768 m3/h y 300 Pa según (material; 16/07/2018) | 1 | 8697.79 | 8697.79 |
| mt426 | Ud | Silenciador MWS/200/4/1200*900*1500 | 2 | 509.93 | 1019.86 |
| mt380 | Ud | Regulador automático de caudal K-flow K1 S | 1 | 41.05 | 41.05 |
| mt394 | Ud | Válvula de bola de latón DN 40 (1 1/2"). | 2 | 16.91 | 33.82 |
| mt619 | Ud | Unidad de accesorios y pequeño material | 1 | 25.51 | 25.51 |
| O01OB170 | h | Oficial 1ª fontanero calefactor | 6.799 | 16.05 | 109.12 |
| mo006 | h | Ayudante fontanero | 6.799 | 14.01 | 95.25 |
| mq002 | h | Camión pluma 30 t | 0.5 | 72.4 | 36.20 |
| %PM0000000100 | % | Medios auxiliares | 1 % | 10058.60 | 100.59 |
| %CI2 | % | Costes Indirectos | 2 % | 10159.19 | 203.18 |
|  |  | Total |  |  | 10362.37 |

**18.02.01.06** Ud UNIDAD DE TRATAMIENTO DE AIRE ZONTATALLERES PSS (02/01/2016)
1 Ud × 6523.95 = 6523.95
Suministro e instalación de unidad de tratamiento de aire tipo Schako o equivalente, para la renovación del aire interior de la zona de talleres de la planta Semisótano, con un caudal de Q=2880 m3/h y presión de 300 Pa, formada por Panel tipo sándwich de 50 mm de espesor con láminas de chapa galvanizada; estructura con travesaños de aluminio unidos mediante esquinas de zamac y perfiles de unión fabricados en aluminio con un desarrollo específico que permite el montaje y desmontaje de la envolvente, manteniendo la rigidez y el aislamiento de la misma. El equipo se soporta mediante una bancada perimetral fabricada en chapa galvanizada que le sirve tanto de soporte como de punto de carga en el transporte y elevación del equipo.
Ejecución tumbada a la intemperie, bancada de acero de 100 mm de altura, conexión hidraulica derecha, registro derecha.
De dimensiones (Anchox Alto x Largo) 2030 x 1165 x 3700, peso 1287 kg.
Con recuperador entálpico de placas con una eficiencia mínima del 73,4%.
Con ventiladores de impulsión y retorno tipo plugfan con motor EC, con potencias de 3,7 y 2,5kW.
Con batería de agua de 6 kW.
Filtros F6 + F8 en la impulsión.
Incluso soportes antivibratorios en suelo, reguladores de caudal, termometros y pp de pequeño material y accesorios.
Totalmente montada, conexionado y probada por empresa instaladora.

| Código | Ud | Descripción | Rendimiento | Precio | Importe |
|---|---|---|---|---|---|
| mt625 | Ud | Unidad de tratamiento de aire Schako, Q=2880 m3/h y 300 Pa según (material; 16/07/2018) | 1 | 6005.95 | 6005.95 |
| mt380 | Ud | Regulador automático de caudal K-flow K1 S | 1 | 41.05 | 41.05 |
| mt393 | Ud | Válvula de bola de latón DN 32 ( 1 1/4"). | 2 | 9.81 | 19.62 |
| mt619 | Ud | Unidad de accesorios y pequeño material | 1 | 25.51 | 25.51 |
| O01OB170 | h | Oficial 1ª fontanero calefactor | 6.799 | 16.05 | 109.12 |
| mo006 | h | Ayudante fontanero | 6.799 | 14.01 | 95.25 |
| mq002 | h | Camión pluma 30 t | 0.5 | 72.4 | 36.20 |
| %PM0000000100 | % | Medios auxiliares | 1 % | 6332.70 | 63.33 |
| %CI2 | % | Costes Indirectos | 2 % | 6396.03 | 127.92 |
|  |  | Total |  |  | 6523.95 |

**18.02.01.07** Ud EQUIPO DE VENTILACIÓN SYP CADT-HE-DC 33 ECOWATT EN BIBLIOTECA (02/01/2016)
1 Ud × 4730.37 = 4730.37
Suministro e instalación de de equipo de ventilación con recuperador de calor tipo Soler y Palau, modelo CADT-HE-DC 33 Ecowatt o equivalente, para la renovación del aire interior en la biblioteca, con un caudal de Q= 2.250 m3/h a 150 Pa, certificado por EUROVENT, montados en cajas de acero galvanizado plastificado de color blanco, de doble pared con aislamiento interior termoacústico ininflamable (M0) de fibra de vidrio de 25 mm de espesor, con montaje en horizontal.
Ejecución en horizontal
De dimensiones (Anchox Alto x Largo) 1.640 x 650 x 230 mm, peso 585,5 kg.
Con recuperador de calor con intercambiador de placas tipo counterflow de alta eficiencia (hasta el 93%)
Con ventiladores de impulsión y retorno tipo plugfan, con potencias de 1,5 kW.
Con silenciadores IAA-285 en impulsión y retorno
Con batería de agua de 12,6 kW.
Filtros F6 + F8 en la impulsión.
By-pass automático
Tejadillo antilluvia para ubicación en exterior
Incluso soportes antivibratorios en suelo, reguladores de caudal, termometros y pp de pequeño material y accesorios.
Totalmente montada, conexionado y probada por empresa instaladora.

| Código | Ud | Descripción | Rendimiento | Precio | Importe |
|---|---|---|---|---|---|
| mt582 | Ud | Recuperador de calor Soler y Palau CADT-HE-DC 33 Ecowatt (material; 16/07/2018) | 1 | 3604.17 | 3604.17 |
| mt543 | Ud | Silenciador IAA-285 (material) | 2 | 212.47 | 424.94 |
| mt583 | Ud | Tejadillo antilluvia horizontal TPP-HE-H 33 (material) | 1 | 323.81 | 323.81 |
| mt380 | Ud | Regulador automático de caudal K-flow K1 S | 1 | 41.05 | 41.05 |
| mt394 | Ud | Válvula de bola de latón DN 40 (1 1/2"). | 2 | 16.91 | 33.82 |
| mt619 | Ud | Unidad de accesorios y pequeño material | 1 | 25.51 | 25.51 |
| O01OB170 | h | Oficial 1ª fontanero calefactor | 3.4 | 16.05 | 54.57 |
| mo006 | h | Ayudante fontanero | 3.4 | 14.01 | 47.63 |
| mq002 | h | Camión pluma 30 t | 0.5 | 72.4 | 36.20 |
| %PM0000000100 | % | Medios auxiliares | 1 % | 4591.70 | 45.92 |
| %CI2 | % | Costes Indirectos | 2 % | 4637.62 | 92.75 |
|  |  | Total |  |  | 4730.37 |

**18.02.01.08** Ud EQUIPO DE VENTILACIÓN SYP CADT-HE-DC 21 ECOWATT EN SALA REUNIONE (02/01/2016)
1 Ud × 4528.92 = 4528.92
Suministro e instalación de de equipo de ventilación con recuperador de calor tipo Soler y Palau, modelo CADT-HE-DC 21 Ecowatt o equivalente, para la renovación del aire interior en la Sala de Reuniones, con un caudal de Q= 1500 m3/h a 150 Pa, certificado por EUROVENT, montados en cajas de acero galvanizado plastificado de color blanco, de doble pared con aislamiento interior termoacústico ininflamable (M0) de fibra de vidrio de 25 mm de espesor, con montaje en horizontal.
Ejecución en horizontal
De dimensiones (Anchox Alto x Largo) 1.640 x 550 x 2300 mm, peso 328 kg.
Con recuperador de calor con intercambiador de placas tipo counterflow de alta eficiencia (hasta el 93%)
Con ventiladores de impulsión y retorno tipo plugfan, con potencias de 0,6 kW.
Con silenciadores IAA-285 en impulsión y retorno
Con batería de agua de 9,0 kW.
Filtros F6 + F8 en la impulsión.
By-pass automático
Tejadillo antilluvia para ubicación en exterior
Incluso soportes antivibratorios en suelo, reguladores de caudal, termometros y pp de pequeño material y accesorios.
Totalmente montada, conexionado y probada por empresa instaladora.

| Código | Ud | Descripción | Rendimiento | Precio | Importe |
|---|---|---|---|---|---|
| mt581 | Ud | Recuperador de calor Soler y Palau CADT-HE-DC 21 Ecowatt (material; 16/07/2018) | 1 | 3433.87 | 3433.87 |
| mt543 | Ud | Silenciador IAA-285 | 2 | 212.47 | 424.94 |
| mt583 | Ud | Tejadillo antilluvia horizontal TPP-HE-H 33 | 1 | 323.81 | 323.81 |
| mt380 | Ud | Regulador automático de caudal K-flow K1 S | 1 | 41.05 | 41.05 |
| mt391 | Ud | Válvula de bola de latón DN 20 (3/4"). (material) | 2 | 4.29 | 8.58 |
| mt619 | Ud | Unidad de accesorios y pequeño material | 1 | 25.51 | 25.51 |
| O01OB170 | h | Oficial 1ª fontanero calefactor | 3.4 | 16.05 | 54.57 |
| mo006 | h | Ayudante fontanero | 3.4 | 14.01 | 47.63 |
| mq002 | h | Camión pluma 30 t | 0.5 | 72.4 | 36.20 |
| %PM0000000100 | % | Medios auxiliares | 1 % | 4396.16 | 43.96 |
| %CI2 | % | Costes Indirectos | 2 % | 4440.12 | 88.80 |
|  |  | Total |  |  | 4528.92 |

**18.02.01.09** Ud EQUIPO DE VENTILACIÓN SYP CADB-HE-DC 16 ECOWATT ZONA ADMIN (02/01/2016)
1 Ud × 3430.21 = 3430.21
Suministro e instalación de equipo de ventilación con recuperador de calor tipo Soler y Palau, modelo CADB-HE-DC 16 Ecowatt o equivalente, para la renovación del aire interior en la zona de administración, con un caudal de Q= 1215 m3/h a 150 Pa, certificado por EUROVENT, montados en cajas de acero galvanizado plastificado de color blanco, de doble pared con aislamiento interior termoacústico ininflamable (M0) de fibra de vidrio de 25 mm de espesor, con montaje en horizontal.
Ejecución en horizontal
De dimensiones (Anchox Alto x Largo) 1240 x 450 x 1950 mm, peso 230 kg.
Con recuperador de calor con intercambiador de placas tipo counterflow de alta eficiencia (hasta el 93%)
Con ventiladores de impulsión y retorno tipo plugfan, con potencias de 0,6 kW.
Con batería de agua de 6,0 kW.
Filtros F6 + F8 en la impulsión.
By-pass automático
Tejadillo antilluvia para ubicación en exterior
Incluso soportes antivibratorios en suelo, reguladores de caudal, termometros y pp de pequeño material y accesorios.
Totalmente montada, conexionado y probada por empresa instaladora.

| Código | Ud | Descripción | Rendimiento | Precio | Importe |
|---|---|---|---|---|---|
| mt579 | Ud | Recuperador de calor Soler y Palau CADT-HE-DC 16 Ecowatt (material; 16/07/2018) | 1 | 2863.69 | 2863.69 |
| mt580 | Ud | Tejadillo antilluvia horizontal TPP-HE-H 16 (material) | 1 | 252.42 | 252.42 |
| mt380 | Ud | Regulador automático de caudal K-flow K1 S | 1 | 41.05 | 41.05 |
| mt391 | Ud | Válvula de bola de latón DN 20 (3/4"). | 2 | 4.29 | 8.58 |
| mt619 | Ud | Unidad de accesorios y pequeño material | 1 | 25.51 | 25.51 |
| O01OB170 | h | Oficial 1ª fontanero calefactor | 3.4 | 16.05 | 54.57 |
| mo006 | h | Ayudante fontanero | 3.4 | 14.01 | 47.63 |
| mq002 | h | Camión pluma 30 t | 0.5 | 72.4 | 36.20 |
| %PM0000000100 | % | Medios auxiliares | 1 % | 3329.65 | 33.30 |
| %CI2 | % | Costes Indirectos | 2 % | 3362.95 | 67.26 |
|  |  | Total |  |  | 3430.21 |

**18.02.01.10** Ud EQUIPO DE VENTILACIÓN SYP CADB-HE-DC 08 ECOWATT ZONA DISPONIBLE (02/01/2016)
0 Ud × 3318.15 = 0.00
Suministro e instalación de equipo de ventilación con recuperador de calor tipo Soler y Palau, modelo CADB-HE-DC 08 Ecowatt o equivalente, para la renovación del aire interior en la zona de administración, con un caudal de Q= 462 m3/h a 160 Pa, certificado por EUROVENT, montados en cajas de acero galvanizado plastificado de color blanco, de doble pared con aislamiento interior termoacústico ininflamable (M0) de fibra de vidrio de 25 mm de espesor, con montaje en horizontal.
Ejecución en horizontal
De dimensiones (Anchox Alto x Largo) 910 x 425 x 1750 mm, peso 176 kg.
Con recuperador de calor con intercambiador de placas tipo counterflow de alta eficiencia (hasta el 93%)
Con ventiladores de impulsión y retorno tipo plugfan, con potencias de 0,3 kW.
Con batería de agua de 3,5 kW.
Filtros F5 + F7 en la impulsión.
By-pass automático
Tejadillo antilluvia para ubicación en exterior
Incluso soportes antivibratorios en suelo, reguladores de caudal, termometros y pp de pequeño material y accesorios.
Totalmente montada, conexionado y probada por empresa instaladora.

| Código | Ud | Descripción | Rendimiento | Precio | Importe |
|---|---|---|---|---|---|
| mt579b | Ud | Recuperador de calor Soler y Palau CADT-HE-DC 08 Ecowatt (material) | 1 | 2793.34 | 2793.34 |
| mt580b | Ud | Tejadillo antilluvia horizontal TPP-HE-H 08 (material) | 1 | 214 | 214.00 |
| mt380 | Ud | Regulador automático de caudal K-flow K1 S | 1 | 41.05 | 41.05 |
| mt391 | Ud | Válvula de bola de latón DN 20 (3/4"). | 2 | 4.29 | 8.58 |
| mt619 | Ud | Unidad de accesorios y pequeño material | 1 | 25.51 | 25.51 |
| O01OB170 | h | Oficial 1ª fontanero calefactor | 3.4 | 16.05 | 54.57 |
| mo006 | h | Ayudante fontanero | 3.4 | 14.01 | 47.63 |
| mq002 | h | Camión pluma 30 t | 0.5 | 72.4 | 36.20 |
| %PM0000000100 | % | Medios auxiliares | 1 % | 3220.88 | 32.21 |
| %CI2 | % | Costes Indirectos | 2 % | 3253.09 | 65.06 |
|  |  | Total |  |  | 3318.15 |

#### 18.02.02 CONTROL (22/11/2017)
Importe: 14599.25
Control

**18.02.02.01** Ud CUADRO DE CONTROL PARA 3 UNIDADES DE TRATAMIENTO DE AIRE (22/11/2017)
2 Ud × 3374.86 = 6749.72
Suministro e instalación de cuadro de control para 3 unidades de tratamiento de aire con recuperador. Totalmente montado, conexionado y probado.

| Código | Ud | Descripción | Rendimiento | Precio | Importe |
|---|---|---|---|---|---|
| mt304 | Ud | Transformador 230 -24 V | 1 | 93.49 | 93.49 |
| mt293 | Ud | Panel 8 entradas analogicas | 1 | 226.92 | 226.92 |
| mt294 | Ud | Panel 8 salidas analogicas | 1 | 248.17 | 248.17 |
| mt291 | Ud | Panel 12 entradas digitales | 1 | 208.22 | 208.22 |
| mt292 | Ud | Panel 6 salidas digitales | 2 | 161.48 | 322.96 |
| mt295 | Ud | Bloque terminales para modulos | 5 | 63.74 | 318.70 |
| mt309 | Ud | Sonda Temperatura de temperatura de conducto (material) | 6 | 34 | 204.00 |
| mt299 | Ud | Presostato diferencial (material) | 9 | 55.24 | 497.16 |
| mt305 | Ud | Grafica centrawebplus | 2 | 158.08 | 316.16 |
| mt301 | Ud | Programación y puesta en marcha cuadro 3 UTAs (material) | 1 | 407.95 | 407.95 |
| mt297 | Ud | Cuadro electrico de 800x800x300 (material) | 1 | 382.45 | 382.45 |
| O01OB200 | h | Oficial 1ª electricista | 1.7 | 15.25 | 25.93 |
| mo008 | h | Ayudante electricista | 1.7 | 14.01 | 23.82 |
| %PM0000000100 | % | Medios auxiliares | 1 % | 3275.93 | 32.76 |
| %CI2 | % | Costes Indirectos | 2 % | 3308.69 | 66.17 |
|  |  | Total |  |  | 3374.86 |

**18.02.02.02** Ud CUADRO DE CONTROL PARA 2 UNIDADES DE TRATAMIENTO DE AIRE (22/11/2017)
1 Ud × 2902.06 = 2902.06
Suministro e instalación de cuadro de control para 2 unidades de tratamiento de aire con recuperador. Totalmente montado, conexionado y probado.

| Código | Ud | Descripción | Rendimiento | Precio | Importe |
|---|---|---|---|---|---|
| mt304 | Ud | Transformador 230 -24 V | 1 | 93.49 | 93.49 |
| mt293 | Ud | Panel 8 entradas analogicas | 1 | 226.92 | 226.92 |
| mt294 | Ud | Panel 8 salidas analogicas | 1 | 248.17 | 248.17 |
| mt291 | Ud | Panel 12 entradas digitales | 1 | 208.22 | 208.22 |
| mt292 | Ud | Panel 6 salidas digitales | 1 | 161.48 | 161.48 |
| mt295 | Ud | Bloque terminales para modulos | 4 | 63.74 | 254.96 |
| mt309 | Ud | Sonda Temperatura de temperatura de conducto | 4 | 34 | 136.00 |
| mt299 | Ud | Presostato diferencial | 6 | 55.24 | 331.44 |
| mt305 | Ud | Grafica centrawebplus | 2 | 158.08 | 316.16 |
| mt302 | Ud | Programación y puesta en marcha cuadro 2 UTAs (material) | 1 | 407.95 | 407.95 |
| mt297 | Ud | Cuadro electrico de 800x800x300 | 1 | 382.45 | 382.45 |
| O01OB200 | h | Oficial 1ª electricista | 1.7 | 15.25 | 25.93 |
| mo008 | h | Ayudante electricista | 1.7 | 14.01 | 23.82 |
| %PM0000000100 | % | Medios auxiliares | 1 % | 2816.99 | 28.17 |
| %CI2 | % | Costes Indirectos | 2 % | 2845.16 | 56.90 |
|  |  | Total |  |  | 2902.06 |

**18.02.02.03** Ud CUADRO DE CONTROL PARA 1 UNIDADES DE TRATAMIENTO DE AIRE (22/11/2017)
1 Ud × 1507.29 = 1507.29
Suministro e instalación de cuadro de control para 1 unidades de tratamiento de aire con recuperador. Totalmente montado, conexionado y probado.

| Código | Ud | Descripción | Rendimiento | Precio | Importe |
|---|---|---|---|---|---|
| mt304 | Ud | Transformador 230 -24 V | 1 | 93.49 | 93.49 |
| mt293 | Ud | Panel 8 entradas analogicas | 1 | 226.92 | 226.92 |
| mt292 | Ud | Panel 6 salidas digitales | 1 | 161.48 | 161.48 |
| mt295 | Ud | Bloque terminales para modulos | 2 | 63.74 | 127.48 |
| mt309 | Ud | Sonda Temperatura de temperatura de conducto | 1 | 34 | 34.00 |
| mt299 | Ud | Presostato diferencial | 3 | 55.24 | 165.72 |
| mt306 | Ud | Grafica centrawebplus (material) | 1 | 110.49 | 110.49 |
| mt303 | Ud | Programación y puesta en marcha cuadro 1 UTAs (material) | 1 | 111.33 | 111.33 |
| mt297 | Ud | Cuadro electrico de 800x800x300 | 1 | 382.45 | 382.45 |
| O01OB200 | h | Oficial 1ª electricista | 1.7 | 15.25 | 25.93 |
| mo008 | h | Ayudante electricista | 1.7 | 14.01 | 23.82 |
| %PM0000000100 | % | Medios auxiliares | 1 % | 1463.11 | 14.63 |
| %CI2 | % | Costes Indirectos | 2 % | 1477.74 | 29.55 |
|  |  | Total |  |  | 1507.29 |

**18.02.02.04** Ud VÁLVULA DE 3 VÍAS 1 1/4" CON SERVOMOTOR 0-10V (22/11/2017)
1 Ud × 322.26 = 322.26
Suministro e instalación de válvula de 3 vías de 1 1/4", con servomotor 0-10V 24Vac. Totalmente montado, conexionado y probado

| Código | Ud | Descripción | Rendimiento | Precio | Importe |
|---|---|---|---|---|---|
| mt243 | Ud | Válvula 3 Vías 1 1/4" (material) | 1 | 112.19 | 112.19 |
| mt237 | Ud | Servomotor 0-10V | 1 | 186.98 | 186.98 |
| O01OB170 | h | Oficial 1ª fontanero calefactor | 0.85 | 16.05 | 13.64 |
| %PM0000000100 | % | Medios auxiliares | 1 % | 312.81 | 3.13 |
| %CI2 | % | Costes Indirectos | 2 % | 315.94 | 6.32 |
|  |  | Total |  |  | 322.26 |

| Código | Ud | Descripción | Cantidad | Precio | Importe |
|---|---|---|---|---|---|
| 18.01.02.08 | Ud | VÁLVULA DE 3 VÍAS 1" CON SERVOMOTOR 0-10V | 4 | 314.37 | 1257.48 |

**18.02.02.05** Ud VÁLVULA MODULANTE DE 3 VÍAS 3/4" CON SERVOMOTOR 24V 3 PUNTOS (22/11/2017)
4 Ud × 120.86 = 483.44
Suministro e instalación de válvula de 3 vías de 3/4", con servomotor 24V con señal a 3 puntos. Totalmente montado, conexionado y probado

| Código | Ud | Descripción | Rendimiento | Precio | Importe |
|---|---|---|---|---|---|
| mt239 | Ud | Válvula 3 Vías 3/4" (material) | 1 | 42.49 | 42.49 |
| mt238 | Ud | Servomotor a 3 puntos (material) | 1 | 61.19 | 61.19 |
| O01OB170 | h | Oficial 1ª fontanero calefactor | 0.85 | 16.05 | 13.64 |
| %PM0000000100 | % | Medios auxiliares | 1 % | 117.32 | 1.17 |
| %CI2 | % | Costes Indirectos | 2 % | 118.49 | 2.37 |
|  |  | Total |  |  | 120.86 |

| Código | Ud | Descripción | Cantidad | Precio | Importe |
|---|---|---|---|---|---|
| 18.01.04.10 | m | CABLE BUS DE COMUNICACIONES, APANTALLADA, DE 2 HILOS, DE 1,5 MM | 180 | 7.65 | 1377.00 |

#### 18.02.03 CONDUCTOS, REGULADORES Y REJILLAS (22/11/2017)
Importe: 100992.96
Conductos y Rejillas Aulas

**18.02.03.01** m2 CONDUCTOS DE LANA MINERAL, CLIMAVER NETO (22/11/2017)
3390 m2 × 19.19 = 65054.10
Formación de conducto rectangular para la distribución de aire climatizado formado por panel rígido de alta densidad de lana de vidrio Climaver Neto "ISOVER" o equivalente, según UNE-EN 13162, de 25 mm de espesor, revestido por un complejo triplex aluminio visto + malla de fibra de vidrio + kraft por el exterior y un tejido de vidrio acústico de alta resistencia mecánica (tejido NETO) por el interior, resistencia térmica 0,75 m²K/W, conductividad térmica 0,032 W/(mK). Incluso p/p de cortes, codos y derivaciones, sellado de uniones con cola Climaver, embocaduras, soportes metálicos galvanizados, elementos de fijación, sellado de tramos con cinta Climaver Neto de aluminio, accesorios de montaje, piezas especiales, limpieza y retirada de los materiales sobrantes a contenedor. Totalmente montado, conexionado y probado.

| Código | Ud | Descripción | Rendimiento | Precio | Importe |
|---|---|---|---|---|---|
| mt247 | m2 | Conducto de lana mineral de Climaver Neto (material) | 1.15 | 8.77 | 10.09 |
| mt246 | m | Cinta autoadhesiva de aluminio de 50 micras de espesor y 65 mm d (material) | 1.5 | 0.23 | 0.35 |
| mt249 | Ud | Soporte metálico de acero galvanizado para sujeción al forjado (material) | 0.5 | 3.62 | 1.81 |
| O01OB170 | h | Oficial 1ª fontanero calefactor | 0.212 | 16.05 | 3.40 |
| mo006 | h | Ayudante fontanero | 0.212 | 14.01 | 2.97 |
| %PM0000000100 | % | Medios auxiliares | 1 % | 18.62 | 0.19 |
| %CI2 | % | Costes Indirectos | 2 % | 18.81 | 0.38 |
|  |  | Total |  |  | 19.19 |

**18.02.03.02** m² CONDUCTOS DE LANA MINERAL, CLIMAVER STAR (22/11/2017)
637 m² × 31.57 = 20110.09
Suministro e instalación de red de conductos de ventilación para exterior Climaver Star o equivalente, constituido por paneles rígidos de lana de vidrio ISOVER de alta densidad, para uso en exteriores, revestidos por la cara exterior de un revestimiento de aluminio gofrado plastificado con barrera de vapor absoluta, impermeable con protección ultravioleta, y adherido al panel de lana mineral mediante un sistema de pegado resistente a ambientes exteriores; y por su cara interior, con un tejido Neto de vidrio reforzado de color negro de gran resistencia mecánica, de 40 mm de espesor cumpliendo la norma UNE EN 14303 Productos Aislantes térmicos para equipos en edificación e instalaciones industriales con una conductividad térmica de 0,032 a 0,039 W / (m•K), clase de reacción al fuego B-s1, d0 y código de designación MW-EN 14303-T5-MV1.
Totalmente montada, conexionada y probada por la empresa instaladora mediante las correspondientes pruebas de servicio (incluidas en este precio).

| Código | Ud | Descripción | Rendimiento | Precio | Importe |
|---|---|---|---|---|---|
| mt248 | m2 | Conducto de lana mineral de Climaver Star (material) | 1.05 | 19.32 | 20.29 |
| mt246 | m | Cinta autoadhesiva de aluminio de 50 micras de espesor y 65 mm d | 1.5 | 0.23 | 0.35 |
| mt245 | Ud | Repercusión, por m², de material auxiliar (material) | 1 | 1.07 | 1.07 |
| O01OB170 | h | Oficial 1ª fontanero calefactor | 0.297 | 16.05 | 4.77 |
| mo006 | h | Ayudante fontanero | 0.297 | 14.01 | 4.16 |
| %PM0000000100 | % | Medios auxiliares | 1 % | 30.64 | 0.31 |
| %CI2 | % | Costes Indirectos | 2 % | 30.95 | 0.62 |
|  |  | Total |  |  | 31.57 |

**18.02.03.03** Ud REJILLA AIRFLOW ICH-1+O+M+FT 500X150 MM CON PLENUN (22/11/2017)
136 Ud × 45.32 = 6163.52
Suministro e instalación de Rejilla de aluminio extruido para impulsión o retorno de aire marca Airflow, modelo ICH-1 + O con aletas o similar, con plenun, curvas longitudinales orientables individualmente con descarga en una sola dirección, equipada con un regulador de caudal de aletas en oposición y con todos los elementos necesarios para su adaptación a conducto mediante sistema de fijación por pestillo (FP) o tornillo visto (FT) y acabado anodizado en su color (AA), pintado en blanco satinado RAL 9016 (BS) o color RAL a definir por la Dirección Facultativa de dimensiones nominales 500 x 150 mm; incluso pp de pequeño material y accesorios. Totalmente montado, conexionado y probado.

| Código | Ud | Descripción | Rendimiento | Precio | Importe |
|---|---|---|---|---|---|
| mt514 | Ud | Rejilla Airflow ICH-1+O+M+FT 500x150 mm (material) | 1 | 17.15 | 17.15 |
| mt515 | Ud | Plenun PLG para Rejilla 500x150 (material) | 1 | 19.61 | 19.61 |
| mt516 | Ud | Pequeño material y accesorios (material) | 1 | 1.7 | 1.70 |
| O01OB170 | h | Oficial 1ª fontanero calefactor | 0.184 | 16.05 | 2.95 |
| mo006 | h | Ayudante fontanero | 0.184 | 14.01 | 2.58 |
| %PM0000000100 | % | Medios auxiliares | 1 % | 43.99 | 0.44 |
| %CI2 | % | Costes Indirectos | 2 % | 44.43 | 0.89 |
|  |  | Total |  |  | 45.32 |

**18.02.03.04** Ud REJILLA AIRFLOW ICH-1+O+M+FT 400X200 MM CON PLENUN (22/11/2017)
62 Ud × 45.33 = 2810.46
Suministro e instalación de Rejilla de aluminio extruido para impulsión o retorno de aire marca Airflow, modelo ICH-1 + O con aletas o similar, con plenun, curvas longitudinales orientables individualmente con descarga en una sola dirección, equipada con un regulador de caudal de aletas en oposición y con todos los elementos necesarios para su adaptación a conducto mediante sistema de fijación por pestillo (FP) o tornillo visto (FT) y acabado anodizado en su color (AA), pintado en blanco satinado RAL 9016 (BS) o color RAL a definir por la Dirección Facultativa de dimensiones nominales 400 x 200 mm; incluso pp de pequeño material y accesorios. Totalmente montado, conexionado y probado.

| Código | Ud | Descripción | Rendimiento | Precio | Importe |
|---|---|---|---|---|---|
| mt512 | Ud | Rejilla Airflow ICH-1+O+M+FT 400x200 mm (material) | 1 | 16.88 | 16.88 |
| mt513 | Ud | Plenun PLG para Rejilla 400x200 (material) | 1 | 19.89 | 19.89 |
| mt516 | Ud | Pequeño material y accesorios | 1 | 1.7 | 1.70 |
| O01OB170 | h | Oficial 1ª fontanero calefactor | 0.184 | 16.05 | 2.95 |
| mo006 | h | Ayudante fontanero | 0.184 | 14.01 | 2.58 |
| %PM0000000100 | % | Medios auxiliares | 1 % | 44.00 | 0.44 |
| %CI2 | % | Costes Indirectos | 2 % | 44.44 | 0.89 |
|  |  | Total |  |  | 45.33 |

**18.02.03.05** Ud REJILLA AIRFLOW ICH-1+O+M+FT 400X150 MM CON PLENUN (22/11/2017)
12 Ud × 41.28 = 495.36
Suministro e instalación de Rejilla de aluminio extruido para impulsión o retorno de aire marca Airflow, modelo ICH-1 + O con aletas o similar, con plenun, curvas longitudinales orientables individualmente con descarga en una sola dirección, equipada con un regulador de caudal de aletas en oposición y con todos los elementos necesarios para su adaptación a conducto mediante sistema de fijación por pestillo (FP) o tornillo visto (FT) y acabado anodizado en su color (AA), pintado en blanco satinado RAL 9016 (BS) o color RAL a definir por la Dirección Facultativa de dimensiones nominales 400 x 150 mm; incluso pp de pequeño material y accesorios. Totalmente montado, conexionado y probado.

| Código | Ud | Descripción | Rendimiento | Precio | Importe |
|---|---|---|---|---|---|
| mt510 | Ud | Rejilla Airflow ICH-1+O+M+FT 400x150 mm (material) | 1 | 14.74 | 14.74 |
| mt511 | Ud | Plenun PLG para Rejilla 400x150 (material) | 1 | 18.1 | 18.10 |
| mt516 | Ud | Pequeño material y accesorios | 1 | 1.7 | 1.70 |
| O01OB170 | h | Oficial 1ª fontanero calefactor | 0.184 | 16.05 | 2.95 |
| mo006 | h | Ayudante fontanero | 0.184 | 14.01 | 2.58 |
| %PM0000000100 | % | Medios auxiliares | 1 % | 40.07 | 0.40 |
| %CI2 | % | Costes Indirectos | 2 % | 40.47 | 0.81 |
|  |  | Total |  |  | 41.28 |

**18.02.03.06** Ud REJILLA AIRFLOW ICH-1+O+M+FT 200X150 MM CON PLENUN (22/11/2017)
30 Ud × 34.86 = 1045.80
Suministro e instalación de Rejilla de aluminio extruido para impulsión o retorno de aire marca Airflow, modelo ICH-1 + O con aletas o similar, con plenun, curvas longitudinales orientables individualmente con descarga en una sola dirección, equipada con un regulador de caudal de aletas en oposición y con todos los elementos necesarios para su adaptación a conducto mediante sistema de fijación por pestillo (FP) o tornillo visto (FT) y acabado anodizado en su color (AA), pintado en blanco satinado RAL 9016 (BS) o color RAL a definir por la Dirección Facultativa de dimensiones nominales 200 x 150 mm; incluso pp de pequeño material y accesorios. Totalmente montado, conexionado y probado.

| Código | Ud | Descripción | Rendimiento | Precio | Importe |
|---|---|---|---|---|---|
| mt508 | Ud | Rejilla Airflow ICH-1+O+M+FT 200x150 mm (material) | 1 | 10.78 | 10.78 |
| mt509 | Ud | Plenun PLG para Rejilla 200x150 (material) | 1 | 15.83 | 15.83 |
| mt516 | Ud | Pequeño material y accesorios | 1 | 1.7 | 1.70 |
| O01OB170 | h | Oficial 1ª fontanero calefactor | 0.184 | 16.05 | 2.95 |
| mo006 | h | Ayudante fontanero | 0.184 | 14.01 | 2.58 |
| %PM0000000100 | % | Medios auxiliares | 1 % | 33.84 | 0.34 |
| %CI2 | % | Costes Indirectos | 2 % | 34.18 | 0.68 |
|  |  | Total |  |  | 34.86 |

**18.02.03.07** Ud REJILLA AIRFLOW RC 500X800 MM (22/11/2017)
6 Ud × 50.34 = 302.04
Rejilla de aluminio extruido para aspiración de aire marca Airflow, modelo RC, con celosía reticulada de 15 Mm. de paso, con todos los elementos necesarios para su correcta adaptación mediante sistema de fijación por pestillo (FP) o tornillo visto (FT) y acabado anodizado en su color (AA), pintado en blanco satinado RAL 9016 (BS) o color RAL a definir por la Dirección Facultativa de dimensiones nominales 500 x 800. ; incluso pp de pequeño material y accesorios. Totalmente montado, conexionado y probado.

| Código | Ud | Descripción | Rendimiento | Precio | Importe |
|---|---|---|---|---|---|
| mt517 | Ud | Rejilla Airflow RC 500x800 mm (material) | 1 | 41.62 | 41.62 |
| mt516 | Ud | Pequeño material y accesorios | 1 | 1.7 | 1.70 |
| O01OB170 | h | Oficial 1ª fontanero calefactor | 0.184 | 16.05 | 2.95 |
| mo006 | h | Ayudante fontanero | 0.185 | 14.01 | 2.59 |
| %PM0000000100 | % | Medios auxiliares | 1 % | 48.86 | 0.49 |
| %CI2 | % | Costes Indirectos | 2 % | 49.35 | 0.99 |
|  |  | Total |  |  | 50.34 |

**18.02.03.08** Ud REGULADOR DE CAUDAL VM-PRO-Q/400X300 (22/11/2017)
6 Ud × 291.47 = 1748.82
Suministro e instalación de regulador de caudal de aire, tipo Schako modelo VM-PRO-Q/400x300 o equivalente, de tipo automático sin aporte de energía exterior, con gama de diferencia de presiones entre 50 y 1000 Pa. Incluso accesorios de montaje y elementos de fijación.
Totalmente montado, conexionado y probado.

| Código | Ud | Descripción | Rendimiento | Precio | Importe |
|---|---|---|---|---|---|
| mt521 | Ud | Regulador de caudal VM-PRO-Q/400x300 (material) | 1 | 280 | 280.00 |
| O01OB170 | h | Oficial 1ª fontanero calefactor | 0.097 | 16.05 | 1.56 |
| mo006 | h | Ayudante fontanero | 0.097 | 14.01 | 1.36 |
| %PM0000000100 | % | Medios auxiliares | 1 % | 282.92 | 2.83 |
| %CI2 | % | Costes Indirectos | 2 % | 285.75 | 5.72 |
|  |  | Total |  |  | 291.47 |

**18.02.03.09** Ud REGULADOR DE CAUDAL VM-PRO-Q/300X200 (22/11/2017)
20 Ud × 144.15 = 2883.00
Suministro e instalación de regulador de caudal de aire, tipo Schako modelo VM-PRO-Q/300x200 o equivalente, de tipo automático sin aporte de energía exterior, con gama de diferencia de presiones entre 50 y 1000 Pa. Incluso accesorios de montaje y elementos de fijación.
Totalmente montado, conexionado y probado.

| Código | Ud | Descripción | Rendimiento | Precio | Importe |
|---|---|---|---|---|---|
| mt520 | Ud | Regulador de caudal VM-PRO-Q/300x200 (material) | 1 | 137 | 137.00 |
| O01OB170 | h | Oficial 1ª fontanero calefactor | 0.097 | 16.05 | 1.56 |
| mo006 | h | Ayudante fontanero | 0.097 | 14.01 | 1.36 |
| %PM0000000100 | % | Medios auxiliares | 1 % | 139.92 | 1.40 |
| %CI2 | % | Costes Indirectos | 2 % | 141.32 | 2.83 |
|  |  | Total |  |  | 144.15 |

**18.02.03.10** Ud REGULADOR DE CAUDAL VM-PRO-Q/200X100 (22/11/2017)
3 Ud × 126.59 = 379.77
Suministro e instalación de regulador de caudal de aire, tipo Schako modelo VM-PRO-Q/200x100 o equivalente, de tipo automático sin aporte de energía exterior, con gama de diferencia de presiones entre 50 y 1000 Pa. Incluso accesorios de montaje y elementos de fijación.
Totalmente montado, conexionado y probado.

| Código | Ud | Descripción | Rendimiento | Precio | Importe |
|---|---|---|---|---|---|
| mt519 | Ud | Regulador de caudal VM-PRO-Q/200x100 (material) | 1 | 120 | 120.00 |
| O01OB170 | h | Oficial 1ª fontanero calefactor | 0.096 | 16.05 | 1.54 |
| mo006 | h | Ayudante fontanero | 0.096 | 14.01 | 1.34 |
| %PM0000000100 | % | Medios auxiliares | 1 % | 122.88 | 1.23 |
| %CI2 | % | Costes Indirectos | 2 % | 124.11 | 2.48 |
|  |  | Total |  |  | 126.59 |

#### 18.02.04 EXTRACCIÓN ASEOS Y SALA DISPONIBLE (22/11/2017)
Importe: 4136.77
Extracción Aseos y Sala Disponible

**18.02.04.01** Ud EXTRACTOR SYP TIPO TH-500/150 MIXVENT (22/11/2017)
1 Ud × 251.73 = 251.73
Suministro e instalación de ventilador helicocentrifugos de tejado, Soler y Palau modelo TH-500/150 Mixvent, para montar directamente sobre conducto circular, con malla antipájaros. Totalmente instalado, conexionado y probado.

| Código | Ud | Descripción | Rendimiento | Precio | Importe |
|---|---|---|---|---|---|
| mt266 | Ud | Extractor SyP Tipo TH-500/150 Mixvent (material) | 1 | 239.24 | 239.24 |
| O01OB170 | h | Oficial 1ª fontanero calefactor | 0.17 | 16.05 | 2.73 |
| mo006 | h | Ayudante fontanero | 0.17 | 14.01 | 2.38 |
| %PM0000000100 | % | Medios auxiliares | 1 % | 244.35 | 2.44 |
| %CI2 | % | Costes Indirectos | 2 % | 246.79 | 4.94 |
|  |  | Total |  |  | 251.73 |

**18.02.04.02** Ud EXTRACTOR SYP TIPO TH-800N MIXVENT (22/11/2017)
2 Ud × 281.71 = 563.42
Suministro e instalación de ventilador helicocentrifugos de tejado, Soler y Palau modelo TH-800N Mixvent, para montar directamente sobre conducto circular, con malla antipájaros. Totalmente instalado, conexionado y probado.

| Código | Ud | Descripción | Rendimiento | Precio | Importe |
|---|---|---|---|---|---|
| mt267 | Ud | Extractor SyP Tipo TH-800N Mixvent (material) | 1 | 268.34 | 268.340 |
| O01OB170 | h | Oficial 1ª fontanero calefactor | 0.17 | 16.05 | 2.729 |
| mo006 | h | Ayudante fontanero | 0.17 | 14.01 | 2.382 |
| %PM0000000100 | % | Medios auxiliares | 1 % | 273.451 | 2.735 |
| %CI2 | % | Costes Indirectos | 2 % | 276.186 | 5.524 |
|  |  | Total |  |  | 281.71 |

**18.02.04.03** Ud EXTRACTOR SYP CAB 200 (22/11/2017)
1 Ud × 261.85 = 261.85
Suministro e instalación de de caja de ventilación Soler y Palau, modelo CAD 200 o equivalente, con caja de ventilación estanca, bajo nivel sonoro, fabricadas en chapa de acero galvanizado, con aislamiento acústico ininflamable (M0) de 50 mm de espesor, IP44.
Totalmente montado, conexionado y probado.

| Código | Ud | Descripción | Rendimiento | Precio | Importe |
|---|---|---|---|---|---|
| mt265 | Ud | Extractor SyP CAB 200 (material) | 1 | 241.37 | 241.37 |
| O01OB170 | h | Oficial 1ª fontanero calefactor | 0.426 | 16.05 | 6.84 |
| mo006 | h | Ayudante fontanero | 0.426 | 14.01 | 5.97 |
| %PM0000000100 | % | Medios auxiliares | 1 % | 254.18 | 2.54 |
| %CI2 | % | Costes Indirectos | 2 % | 256.72 | 5.13 |
|  |  | Total |  |  | 261.85 |

**18.02.04.04** m CONDUCTO EXTRACCIÓN CIRCULAR SIN AISLAR D=200MM (22/11/2017)
35 m × 15.62 = 546.70
Suministro y colocación de conducto circular para instalación de ventilación formado por tubo de chapa de acero galvanizado de pared simple lisa, autoconectable macho-hembra, de 200 mm de diámetro y 0,6 mm de espesor de chapa, colocado en posición horizontal/vertical. Incluso p/p de recorte de materiales, uniones, refuerzos, embocaduras, tapas de registro, elementos de fijación, conexiones, accesorios y piezas especiales, sin incluir compuertas de regulación o cortafuego, ni rejillas y difusores. Totalmente montado, conexionado y probado por la empresa instaladora mediante las correspondientes pruebas de servicio (incluidas en este precio).

| Código | Ud | Descripción | Rendimiento | Precio | Importe |
|---|---|---|---|---|---|
| mt230 | m | Conducto extracción circular sin aislar D=200mm. (material) | 1.05 | 9.43 | 9.90 |
| mt167 | Ud | Material auxiliar para montaje y sujección (material) | 1 | 0.4 | 0.40 |
| O01OB170 | h | Oficial 1ª fontanero calefactor | 0.211 | 16.05 | 3.39 |
| mo006 | h | Ayudante fontanero | 0.105 | 14.01 | 1.47 |
| %PM0000000100 | % | Medios auxiliares | 1 % | 15.16 | 0.15 |
| %CI2 | % | Costes Indirectos | 2 % | 15.31 | 0.31 |
|  |  | Total |  |  | 15.62 |

**18.02.04.05** m CONDUCTO EXTRACCIÓN CIRCULAR SIN AISLAR D=150MM (22/11/2017)
18 m × 11.5 = 207.00
Suministro y colocación de conducto circular para instalación de ventilación formado por tubo de chapa de acero galvanizado de pared simple lisa, autoconectable macho-hembra, de 150 mm de diámetro y 0,6 mm de espesor de chapa, colocado en posición horizontal/vertical. Incluso p/p de recorte de materiales, uniones, refuerzos, embocaduras, tapas de registro, elementos de fijación, conexiones, accesorios y piezas especiales, sin incluir compuertas de regulación o cortafuego, ni rejillas y difusores. Totalmente montado, conexionado y probado por la empresa instaladora mediante las correspondientes pruebas de servicio (incluidas en este precio).

| Código | Ud | Descripción | Rendimiento | Precio | Importe |
|---|---|---|---|---|---|
| mt229 | m | Conducto extracción circular sin aislar D=150mm. (material) | 1.05 | 6.85 | 7.19 |
| mt166 | Ud | Material auxiliar para montaje y sujección (material) | 1 | 0.3 | 0.30 |
| O01OB170 | h | Oficial 1ª fontanero calefactor | 0.159 | 16.05 | 2.55 |
| mo006 | h | Ayudante fontanero | 0.08 | 14.01 | 1.12 |
| %PM0000000100 | % | Medios auxiliares | 1 % | 11.16 | 0.11 |
| %CI2 | % | Costes Indirectos | 2 % | 11.27 | 0.23 |
|  |  | Total |  |  | 11.5 |

**18.02.04.06** m CONDUCTO EXTRACCIÓN CIRCULAR SIN AISLAR D=125MM (22/11/2017)
180 m × 9.67 = 1740.60
Suministro y colocación de conducto circular para instalación de ventilación formado por tubo de chapa de acero galvanizado de pared simple lisa, autoconectable macho-hembra, de 125 mm de diámetro y 0,6 mm de espesor de chapa, colocado en posición horizontal/vertical. Incluso p/p de recorte de materiales, uniones, refuerzos, embocaduras, tapas de registro, elementos de fijación, conexiones, accesorios y piezas especiales, sin incluir compuertas de regulación o cortafuego, ni rejillas y difusores. Totalmente montado, conexionado y probado por la empresa instaladora mediante las correspondientes pruebas de servicio (incluidas en este precio).

| Código | Ud | Descripción | Rendimiento | Precio | Importe |
|---|---|---|---|---|---|
| mt228 | m | Conducto extracción circular sin aislar D=125mm. (material) | 1.05 | 5.79 | 6.08 |
| mt165 | Ud | Material auxiliar para montaje y sujección (material) | 1 | 0.26 | 0.26 |
| O01OB170 | h | Oficial 1ª fontanero calefactor | 0.133 | 16.05 | 2.13 |
| mo006 | h | Ayudante fontanero | 0.066 | 14.01 | 0.92 |
| %PM0000000100 | % | Medios auxiliares | 1 % | 9.39 | 0.09 |
| %CI2 | % | Costes Indirectos | 2 % | 9.48 | 0.19 |
|  |  | Total |  |  | 9.67 |

**18.02.04.07** Ud BOCAS EXTRACCIÓN SERVICIOS SYP BOC-125 (22/11/2017)
45 Ud × 9.84 = 442.80
Suministro y montaje de boca de extracción/impulsión SyP BOC-125, de 125 mm de diámetro, con regulación del aire mediante el giro del disco central, formada por anillo exterior con junta perimetral, parte frontal de chapa de acero pintada con polvo electrostático, eje central roscado, tuerca de acero galvanizado, marco de montaje de chapa galvanizada. Incluso accesorios de montaje y elementos de fijación. Totalmente montada.

| Código | Ud | Descripción | Rendimiento | Precio | Importe |
|---|---|---|---|---|---|
| mt164 | Ud | Bocas extracción Servicios SyP BOC-125 (material) | 1 | 5.73 | 5.73 |
| O01OB170 | h | Oficial 1ª fontanero calefactor | 0.127 | 16.05 | 2.04 |
| mo006 | h | Ayudante fontanero | 0.127 | 14.01 | 1.78 |
| %PM0000000100 | % | Medios auxiliares | 1 % | 9.55 | 0.10 |
| %CI2 | % | Costes Indirectos | 2 % | 9.65 | 0.19 |
|  |  | Total |  |  | 9.84 |

**18.02.04.08** Ud REJILLA RETORNO DE 315X115 PARA CONDUCTO CIRCULAR (22/11/2017)
3 Ud × 40.89 = 122.67
Rejilla retorno Schako tipo KG-R8 de 315x115 o equivalente para conducto circular, con compuerta de regulación. Incluso accesorios de montaje y elementos de fijación. Totalmente montada.

| Código | Ud | Descripción | Rendimiento | Precio | Importe |
|---|---|---|---|---|---|
| mt532 | Ud | Rejilla retorno Schako tipo KG-R8 de 315x115 para conducto circu (material) | 1 | 34.85 | 34.85 |
| O01OB170 | h | Oficial 1ª fontanero calefactor | 0.161 | 16.05 | 2.58 |
| mo006 | h | Ayudante fontanero | 0.161 | 14.01 | 2.26 |
| %PM0000000100 | % | Medios auxiliares | 1 % | 39.69 | 0.40 |
| %CI2 | % | Costes Indirectos | 2 % | 40.09 | 0.80 |
|  |  | Total |  |  | 40.89 |

#### 18.02.05 EXTRACCIÓN TALLERES CARPINTERÍA (22/11/2017)
Importe: 2558.67
Extracción talleres carpintería

**18.02.05.01** m CONDUCTO EXTRACCIÓN CIRCULAR SIN AISLAR D=300MM. (22/11/2017)
15 m × 21.97 = 329.55
Suministro y colocación de conducto circular para instalación de ventilación formado por tubo de chapa de acero galvanizado de pared simple lisa, autoconectable macho-hembra, de 300 mm de diámetro y 0,6 mm de espesor de chapa, colocado en posición horizontal/vertical. Incluso p/p de recorte de materiales, uniones, refuerzos, embocaduras, tapas de registro, elementos de fijación, conexiones, accesorios y piezas especiales, sin incluir compuertas de regulación o cortafuego, ni rejillas y difusores. Totalmente montado, conexionado y probado por la empresa instaladora mediante las correspondientes pruebas de servicio (incluidas en este precio).

| Código | Ud | Descripción | Rendimiento | Precio | Importe |
|---|---|---|---|---|---|
| mt232 | m | Conducto extracción circular sin aislar D=300mm. (material) | 1 | 13.6 | 13.60 |
| mt169 | Ud | Material auxiliar para montaje y sujección (material) | 1 | 0.49 | 0.49 |
| O01OB170 | h | Oficial 1ª fontanero calefactor | 0.314 | 16.05 | 5.04 |
| mo006 | h | Ayudante fontanero | 0.157 | 14.01 | 2.20 |
| %PM0000000100 | % | Medios auxiliares | 1 % | 21.33 | 0.21 |
| %CI2 | % | Costes Indirectos | 2 % | 21.54 | 0.43 |
|  |  | Total |  |  | 21.97 |

**18.02.05.02** m CONDUCTO EXTRACCIÓN CIRCULAR SIN AISLAR D=250MM. (22/11/2017)
18 m × 19.62 = 353.16
Suministro y colocación de conducto circular para instalación de ventilación formado por tubo de chapa de acero galvanizado de pared simple lisa, autoconectable macho-hembra, de 250 mm de diámetro y 0,6 mm de espesor de chapa, colocado en posición horizontal/vertical. Incluso p/p de recorte de materiales, uniones, refuerzos, embocaduras, tapas de registro, elementos de fijación, conexiones, accesorios y piezas especiales, sin incluir compuertas de regulación o cortafuego, ni rejillas y difusores. Totalmente montado, conexionado y probado por la empresa instaladora mediante las correspondientes pruebas de servicio (incluidas en este precio).

| Código | Ud | Descripción | Rendimiento | Precio | Importe |
|---|---|---|---|---|---|
| mt231 | m | Conducto extracción circular sin aislar D=250mm. (material) | 1.05 | 11.9 | 12.50 |
| mt168 | Ud | Material auxiliar para montaje y sujección (material) | 1 | 0.49 | 0.49 |
| O01OB170 | h | Oficial 1ª fontanero calefactor | 0.263 | 16.05 | 4.22 |
| mo006 | h | Ayudante fontanero | 0.131 | 14.01 | 1.84 |
| %PM0000000100 | % | Medios auxiliares | 1 % | 19.05 | 0.19 |
| %CI2 | % | Costes Indirectos | 2 % | 19.24 | 0.38 |
|  |  | Total |  |  | 19.62 |

| Código | Ud | Descripción | Cantidad | Precio | Importe |
|---|---|---|---|---|---|
| 18.02.04.04 | m | CONDUCTO EXTRACCIÓN CIRCULAR SIN AISLAR D=200MM | 25 | 15.62 | 390.50 |
| 18.02.04.05 | m | CONDUCTO EXTRACCIÓN CIRCULAR SIN AISLAR D=150MM | 18 | 11.5 | 207.00 |
| 18.02.04.06 | m | CONDUCTO EXTRACCIÓN CIRCULAR SIN AISLAR D=125MM | 40 | 9.67 | 386.80 |

**18.02.05.03** m CONDUCTO EXTRACCIÓN CIRCULAR SIN AISLAR D=500MM. (PREVISIÓN CABI (22/11/2017)
24 m × 28.79 = 690.96
Suministro y colocación de conducto circular para instalación de ventilación (para previsión de cabina de pintura) formado por tubo de chapa de acero galvanizado de pared simple lisa, autoconectable macho-hembra, de 500 mm de diámetro y 0,6 mm de espesor de chapa, colocado en posición horizontal/vertical. Incluso p/p de recorte de materiales, uniones, refuerzos, embocaduras, tapas de registro, elementos de fijación, conexiones, accesorios y piezas especiales, sin incluir compuertas de regulación o cortafuego, ni rejillas y difusores. Totalmente montado, conexionado y probado por la empresa instaladora mediante las correspondientes pruebas de servicio (incluidas en este precio).

| Código | Ud | Descripción | Rendimiento | Precio | Importe |
|---|---|---|---|---|---|
| mt232b | m | Conducto extracción circular sin aislar D=500mm. (material) | 1 | 19.04 | 19.04 |
| mt169 | Ud | Material auxiliar para montaje y sujección | 1 | 0.49 | 0.49 |
| O01OB170 | h | Oficial 1ª fontanero calefactor | 0.35 | 16.05 | 5.62 |
| mo006 | h | Ayudante fontanero | 0.2 | 14.01 | 2.80 |
| %PM0000000100 | % | Medios auxiliares | 1 % | 27.95 | 0.28 |
| %CI2 | % | Costes Indirectos | 2 % | 28.23 | 0.56 |
|  |  | Total |  |  | 28.79 |

**18.02.05.04** m CONDUCTO EXTRACCIÓN CIRCULAR SIN AISLAR D=120MM (22/11/2017)
5 m × 9.15 = 45.75
Suministro y colocación de conducto circular para instalación de ventilación formado por tubo de chapa de acero galvanizado de pared simple lisa, autoconectable macho-hembra, de 120 mm de diámetro y 0,6 mm de espesor de chapa, colocado en posición horizontal/vertical. Incluso p/p de recorte de materiales, uniones, refuerzos, embocaduras, tapas de registro, elementos de fijación, conexiones, accesorios y piezas especiales, sin incluir compuertas de regulación o cortafuego, ni rejillas y difusores. Totalmente montado, conexionado y probado por la empresa instaladora mediante las correspondientes pruebas de servicio (incluidas en este precio).

| Código | Ud | Descripción | Rendimiento | Precio | Importe |
|---|---|---|---|---|---|
| mt228b | m | Conducto extracción circular sin aislar D=120mm. (material) | 1.05 | 5.3 | 5.57 |
| mt165 | Ud | Material auxiliar para montaje y sujección | 1 | 0.26 | 0.26 |
| O01OB170 | h | Oficial 1ª fontanero calefactor | 0.133 | 16.05 | 2.13 |
| mo006 | h | Ayudante fontanero | 0.066 | 14.01 | 0.92 |
| %PM0000000100 | % | Medios auxiliares | 1 % | 8.88 | 0.09 |
| %CI2 | % | Costes Indirectos | 2 % | 8.97 | 0.18 |
|  |  | Total |  |  | 9.15 |

**18.02.05.05** m CONDUCTO EXTRACCIÓN CIRCULAR SIN AISLAR D=130MM (22/11/2017)
15 m × 10.33 = 154.95
Suministro y colocación de conducto circular para instalación de ventilación formado por tubo de chapa de acero galvanizado de pared simple lisa, autoconectable macho-hembra, de 130 mm de diámetro y 0,6 mm de espesor de chapa, colocado en posición horizontal/vertical. Incluso p/p de recorte de materiales, uniones, refuerzos, embocaduras, tapas de registro, elementos de fijación, conexiones, accesorios y piezas especiales, sin incluir compuertas de regulación o cortafuego, ni rejillas y difusores. Totalmente montado, conexionado y probado por la empresa instaladora mediante las correspondientes pruebas de servicio (incluidas en este precio).

| Código | Ud | Descripción | Rendimiento | Precio | Importe |
|---|---|---|---|---|---|
| mt228bb | m | Conducto extracción circular sin aislar D=130mm. (material) | 1.05 | 6.4 | 6.72 |
| mt165 | Ud | Material auxiliar para montaje y sujección | 1 | 0.26 | 0.26 |
| O01OB170 | h | Oficial 1ª fontanero calefactor | 0.133 | 16.05 | 2.13 |
| mo006 | h | Ayudante fontanero | 0.066 | 14.01 | 0.92 |
| %PM0000000100 | % | Medios auxiliares | 1 % | 10.03 | 0.10 |
| %CI2 | % | Costes Indirectos | 2 % | 10.13 | 0.20 |
|  |  | Total |  |  | 10.33 |

#### 18.02.06 OTROS (22/11/2017)
Importe: 8493
Otros

**18.02.06.01** m2 INSONORIZACIÓN DE UNIDADES EXTERIORES DE TRATAMIENTO DEL AIRE (22/11/2017)
150 m2 × 56.62 = 8493.00
Suministro e instalación de insonorización de unidades exteriores de tratamiento del aire, compuesto por chapa perforada de 1 mm, manta de landa de roca de 8 cm y chapa perforada de 1 mm. Totalmente montado.

| Código | Ud | Descripción | Rendimiento | Precio | Importe |
|---|---|---|---|---|---|
| mt436 | m2 | Panel de chapa perforada 1mm + lana de roca 8cm + Chapa perforada 1 mm (material) | 1 | 50.99 | 50.99 |
| mo012 | h | Equipo cerrajero montaje (mano de obra) | 0.085 | 46.72 | 3.97 |
| %PM0000000100 | % | Medios auxiliares | 1 % | 54.96 | 0.55 |
| %CI2 | % | Costes Indirectos | 2 % | 55.51 | 1.11 |
|  |  | Total |  |  | 56.62 |

### 18.03 PRODUCCIÓN SOLAR (22/11/2017)
Importe: 16022.5
Producción Solar

**18.03.01** Ud CAPTADOR SOLAR, PARTIDO, 2187 X 1147 MM HORIZONTAL (22/11/2017)
10 Ud × 775.77 = 7757.70
Suministro e instalación de captador solar térmico, de tipo partido, horizontal, formado por un panel de 2187 x 1147 x 87 mm, con superficie total de 2.51 m2, y superficie neta de 2.37 m2, con absorvedor de aluminio con tratamiento altamente selectivo de 0.4 mm de espesor, vidrio solar texturizado de 3,2 mm; con kit de montaje para un panel sobre cubierta plana; incluso pp de conexiones hidráulicas para captadores solares térmicos, con conexiones aisladas, tapones, pasacables y racores; Totalmente montado, conexionado y probado.

| Código | Ud | Descripción | Rendimiento | Precio | Importe |
|---|---|---|---|---|---|
| mt675 | Ud | Captador solar, partido, 2187 x 1147 mm horizontal (material) | 1 | 450.46 | 450.46 |
| mt676 | Ud | Soporte para colector en cubierta plana (material) | 1 | 91.81 | 91.81 |
| mt338 | Ud | PP de conexiones hidraulicas (material) | 1 | 50.99 | 50.99 |
| mt507 | Ud | Purgador automático de 1/2" | 2 | 48.45 | 96.90 |
| mo013 | h | Oficial 1ª instalador de energía solar (mano de obra) | 1.87 | 23.75 | 44.41 |
| mo014 | h | Ayudante instalador de energía solar (mano de obra) | 1.87 | 9.87 | 18.46 |
| %PM0000000100 | % | Medios auxiliares | 1 % | 753.03 | 7.53 |
| %CI2 | % | Costes Indirectos | 2 % | 760.56 | 15.21 |
|  |  | Total |  |  | 775.77 |

**18.03.02** Ud DISIPADOR DE CALOR (22/11/2017)
1 Ud × 600.6 = 600.60
Suministro e instalación de disipador de calor para instalación solar térmica formado por un disipador de 15 kW, resistente para su ubicación en cubierta, con soportes fijos para su colocación en cubierta. Totalmete montado, conexionado y probado

| Código | Ud | Descripción | Rendimiento | Precio | Importe |
|---|---|---|---|---|---|
| mt256 | Ud | Disipador de calor (material) | 1 | 386.7 | 386.70 |
| mt257 | Ud | Soportes fijos (material) | 1 | 42.49 | 42.49 |
| mt393 | Ud | Válvula de bola de latón DN 32 ( 1 1/4"). | 2 | 9.81 | 19.62 |
| mt507 | Ud | Purgador automático de 1/2" | 1 | 48.45 | 48.45 |
| mo013 | h | Oficial 1ª instalador de energía solar | 2.55 | 23.75 | 60.56 |
| mo014 | h | Ayudante instalador de energía solar | 2.55 | 9.87 | 25.17 |
| %PM0000000100 | % | Medios auxiliares | 1 % | 582.99 | 5.83 |
| %CI2 | % | Costes Indirectos | 2 % | 588.82 | 11.78 |
|  |  | Total |  |  | 600.6 |

**18.03.03** m TUBO DE COBRE DE 1 1/8" AISLADO. (22/11/2017)
170 m × 22.34 = 3797.80
Suministro e instalación de tubo de cobre sin soldadura, de 1 1/8" (28,6mm) de diámetro, con coquilla de espuma elastomérica para ambiente exterior, de 28mm de diámetro interior y 20 mm de espesor. Incluso p/p de cortes, eliminación de rebabas, protección de los extremos con cinta aislante, realización de curvas, abocardado, vaciado del circuito, accesorios, sifones, soportes y fijaciones. Totalmente montada, conexionada y probada.

| Código | Ud | Descripción | Rendimiento | Precio | Importe |
|---|---|---|---|---|---|
| mt565 | m | Tubo de cobre sin soldadura, de 1 1/8"mm de diámetro. (material) | 1 | 10.61 | 10.61 |
| mt127 | m | Aislamiento tubular para ambiente exterior de 28 mm de diámetro (material) | 1.05 | 7.82 | 8.21 |
| mo013 | h | Oficial 1ª instalador de energía solar | 0.085 | 23.75 | 2.02 |
| mo014 | h | Ayudante instalador de energía solar | 0.085 | 9.87 | 0.84 |
| %PM0000000100 | % | Medios auxiliares | 1 % | 21.68 | 0.22 |
| %CI2 | % | Costes Indirectos | 2 % | 21.90 | 0.44 |
|  |  | Total |  |  | 22.34 |

| Código | Ud | Descripción | Cantidad | Precio | Importe |
|---|---|---|---|---|---|
| 14.05.08 | Ud | VÁLVULA DE BOLA DE LATÓN DN 32 ( 1 1/4"). | 2 | 13.96 | 27.92 |

**18.03.04** Ud GRUPO HIDRAULICO PARA CAPTADORES DE HASTA 50 M2 (22/11/2017)
1 Ud × 538.76 = 538.76
Suministro e instalación de grupo hidraulico de alta eficiencia para un campo de captadores de hasta 50 m2, con un rango de caudales de 5-40 l/min, conexiones para tubo de cobre de 28mm; incluso pp de linea electrica de pequeño material y accesorios. Totalmente montado, conexionado y probado.

| Código | Ud | Descripción | Rendimiento | Precio | Importe |
|---|---|---|---|---|---|
| mt541 | Ud | Grupo hidraulico para captadores de hasta 50 m2 (material) | 1 | 446.19 | 446.19 |
| mt393 | Ud | Válvula de bola de latón DN 32 ( 1 1/4"). | 2 | 9.81 | 19.62 |
| mo013 | h | Oficial 1ª instalador de energía solar | 1.7 | 23.75 | 40.38 |
| mo014 | h | Ayudante instalador de energía solar | 1.7 | 9.87 | 16.78 |
| %PM0000000100 | % | Medios auxiliares | 1 % | 522.97 | 5.23 |
| %CI2 | % | Costes Indirectos | 2 % | 528.20 | 10.56 |
|  |  | Total |  |  | 538.76 |

**18.03.05** Ud VASO DE EXPANSIÓN CERRADO CON UNA CAPACIDAD DE 25 L. (22/11/2017)
1 Ud × 86.51 = 86.51
Suministro e instalación de vaso de expansión cerrado con una capacidad de 25 l, con rosca de 3/4" de diámetro y 6 bar de presión máxima de trabajo, incluso manómetro, tubería de conexionado de 3/4" calorifugada y elementos de montaje y conexión necesarios para su correcto funcionamiento. Totalmente montado, conexionado y probado.

| Código | Ud | Descripción | Rendimiento | Precio | Importe |
|---|---|---|---|---|---|
| mt190 | Ud | Vaso de expansión cerrado con una capacidad de 25 l | 1 | 46.74 | 46.74 |
| mt724 | Ud | Manómetro con baño de glicerina escala de presión de 0 a 5 bar. | 1 | 9.37 | 9.37 |
| mt555 | m | Tubo de acero negro con soldadura de 3/4" DN20 con pp de accesor | 1 | 2.69 | 2.69 |
| mt112 | m | Aislamiento tubular de elastomero extruido de 25 mm de espesor | 1 | 3.37 | 3.37 |
| O01OB170 | h | Oficial 1ª fontanero calefactor | 0.725 | 16.05 | 11.64 |
| mo006 | h | Ayudante fontanero | 0.725 | 14.01 | 10.16 |
| %PM0000000100 | % | Medios auxiliares | 1 % | 83.97 | 0.84 |
| %CI2 | % | Costes Indirectos | 2 % | 84.81 | 1.70 |
|  |  | Total |  |  | 86.51 |

| Código | Ud | Descripción | Cantidad | Precio | Importe |
|---|---|---|---|---|---|
| 18.01.01.11 | Ud | INTERACUMULADOR DE ACERO VITRIFICADO 1500 LITROS | 1 | 3086.61 | 3086.61 |

**18.03.06** L SOLUCIÓN AGUA-GLICOL (22/11/2017)
20 L × 6.33 = 126.60
Suministro e instalación de Solución agua-glicol para relleno de captador solar térmico, para una temperatura de trabajo de -28°C a +200°C. Totalmente montando, y probado.

| Código | Ud | Descripción | Rendimiento | Precio | Importe |
|---|---|---|---|---|---|
| mt677 | l | Solución agua-glicol (material) | 1 | 4.13 | 4.13 |
| mo013 | h | Oficial 1ª instalador de energía solar | 0.085 | 23.75 | 2.02 |
| %PM0000000100 | % | Medios auxiliares | 1 % | 6.15 | 0.06 |
| %CI2 | % | Costes Indirectos | 2 % | 6.21 | 0.12 |
|  |  | Total |  |  | 6.33 |

## 19 INSTALACION ELECTRICA E ILUMINACION (02/01/2016)
Importe: 295797.08

### 19.01 ACOMETIDA (22/11/2017)
Importe: 2824.8
Acometida

**19.01.01** m CABLE AL AFUMEX DE 3X(2X240)+40 (22/11/2017)
40 m × 70.62 = 2824.80
Suministro e instalación de cables unipolares XZ1 (S), siendo su tensión asignada de 0,6/1 kV, reacción al fuego clase Eca, con conductor de aluminio clase 2 de 3x(2x240)+240 mm² de sección, con aislamiento de polietileno reticulado (X) y cubierta de compuesto termoplástico a base de poliolefina libre de halógenos (Z1). Incluso p/p de accesorios y elementos de sujeción, bajo tubo de 2x160 y canal interior.
Totalmente montado, conexionado y probado.

| Código | Ud | Descripción | Rendimiento | Precio | Importe |
|---|---|---|---|---|---|
| mt175 | m | Cable Al Afumex de 3x(2x240)+40 (material) | 7 | 2.2 | 15.40 |
| mt347 | Ud | Tubo de polietileno de doble pared d=160 | 2 | 1.7 | 3.40 |
| O01OB200 | h | Oficial 1ª electricista | 1.7 | 15.25 | 25.93 |
| mo008 | h | Ayudante electricista | 1.7 | 14.01 | 23.82 |
| %PM0000000100 | % | Medios auxiliares | 1 % | 68.55 | 0.69 |
| %CI2 | % | Costes Indirectos | 2 % | 69.24 | 1.38 |
|  |  | Total |  |  | 70.62 |

### 19.02 CUADROS ELÉCTRICOS (22/11/2017)
Importe: 49390.53
Cuadros Eléctricos

**19.02.01** Ud CUADRO GENERAL EDIFICIO ENVOLVENTE (22/11/2017)
1 Ud × 3907.32 = 3907.32
Suministro e instalación de envonvente del cuadro general del edificio, tipo ABB o equivalente, de dimensiones 1800x1000x300 mm según esquemas de planos y memoria; incluso pp de pequeño material y accesorios. Totalmente montado, conexionado y probado.

| Código | Ud | Descripción | Rendimiento | Precio | Importe |
|---|---|---|---|---|---|
| mt506 | Ud | Montantes de chapa galvanizada, H=2000, 4 uds (material) | 1 | 256.67 | 256.67 |
| mt442 | Ud | Travesaños de chapa galvanizada P=500 mm, 4 uds (material) | 1 | 96.38 | 96.38 |
| mt443 | Ud | Travesaños de chapa galvanizada A=1000 mm, 4 uds (material) | 1 | 154.05 | 154.05 |
| mt501 | Ud | Techo/Base ciego IP30/31, 40/41, A=1000 mm, P=500 mm (material) | 1 | 75.92 | 75.92 |
| mt502 | Ud | Techo/Base abierto IP65, A=1000 mm, P=500 mm (material) | 1 | 93 | 93.00 |
| mt446 | Ud | Puerta ciega IP40/41, 48 módulos DIN, H=2000 mm, A=1000 mm (material) | 1 | 277.12 | 277.12 |
| mt448 | Ud | Bastidor fijo paneles + kits, H=2000, A=800 (material) | 1 | 104.04 | 104.04 |
| mt475 | Ud | Panel posterior ciego IP30/31, IP40/41, H=2000 mm, A=1000 mm (material) | 1 | 181.17 | 181.17 |
| mt503 | Ud | Montante columna interna de chapa galvanizada H=2000, 1ud. (material) | 2 | 45.3 | 90.60 |
| mt445 | Ud | Puerta ciega para columna interna, H=2000, A=200 (material) | 1 | 72.49 | 72.49 |
| mt474 | Ud | Cubos zócalo H=100 mm, 4 uds. (material) | 1 | 80.54 | 80.54 |
| mt480 | Ud | Tapas zócalo frontales_traseras H=100 mm, A=1000 mm, 2 uds (material) | 1 | 57.6 | 57.60 |
| mt441 | Ud | Travesaños columnas internas de chapa galvanizada P=500 mm, 2 uds (material) | 1 | 24.5 | 24.50 |
| mt504 | Ud | Montante intermedio, H=2000 (material) | 3 | 50.36 | 151.08 |
| mt476 | Ud | Panel lateral ciego IP30/31, IP40/41, H=2000 mm, P=500 mm (material) | 2 | 55.12 | 110.24 |
| mt481 | Ud | Tapas zócalo laterales H=100 mm, P=500 mm, 2 uds (material) | 1 | 39.99 | 39.99 |
| mt450 | Ud | Kit T5 400A/630A, 3/4 polos, fijo + mando giratorio directo, instalación horizontal, H=250, A=800 (material) | 2 | 137.12 | 274.24 |
| mt484 | Ud | Panel 36 módulos DIN, H=200, A=800 (material) | 1 | 26.78 | 26.78 |
| mt447 | Ud | Kit perfil DIN A=800 mm (material) | 7 | 32.39 | 226.73 |
| mt477 | Ud | Panel ciego plano H=100, A=800 (material) | 1 | 20.32 | 20.32 |
| mt485 | Ud | Panel 36x2 módulos DIN, H=300, A=800 (material) | 2 | 38.38 | 76.76 |
| mt483 | Ud | Panel 36 módulos DIN, H=150, A=800 (material) | 1 | 21.56 | 21.56 |
| mt482 | Ud | Placa de montaje H=250, A=800 (material) | 1 | 60.89 | 60.89 |
| mt479 | Ud | Panel ciego plano H=250, A=800 (material) | 1 | 29.82 | 29.82 |
| mt478 | Ud | Panel ciego plano H=200, A=800 (material) | 1 | 27.82 | 27.82 |
| mt104 | Ud | Repartidor modular tetrapolar 160 A, 6 kA (material) | 1 | 49.07 | 49.07 |
| mt108 | Ud | Tira tapaventanas L=36 mód. DIN, color gris RAL 7035, 3 ud., L, M, K (material) | 1 | 18.92 | 18.92 |
| mt440 | Ud | Barra perfilada de cobre 630A, 35x10, L=1750 (material) | 4 | 136.54 | 546.16 |
| mt438 | Ud | Soportes aislantes para barras, A=50, 24 uds. (material) | 1.33 | 41.37 | 55.02 |
| mt439 | Ud | Soporte de barras escalar (material) | 4 | 61.06 | 244.24 |
| mt444 | Ud | Travesaños de chapa galvanizada, L=238, 2 uds (material) | 2 | 40.23 | 80.46 |
| mt437 | Ud | Soporte universal fijación travesaños, 8 uds. (material) | 1 | 69.12 | 69.12 |
| O01OB200 | h | Oficial 1ª electricista | 3.4 | 15.25 | 51.85 |
| mo008 | h | Ayudante electricista | 3.4 | 14.01 | 47.63 |
| %PM0000000100 | % | Medios auxiliares | 1 % | 3792.78 | 37.93 |
| %CI2 | % | Costes Indirectos | 2 % | 3830.71 | 76.61 |
|  |  | Total |  |  | 3907.32 |

**19.02.02** Ud CUADRO GENERAL EDIFICIO APARAMENTA RED (22/11/2017)
1 Ud × 9217.84 = 9217.84
Suministro e instalación de aparamenta para suministro de red en cuadro general del edificio, tipo ABB o equivalente, según esquemas de planos y memoria; incluso pp de pequeño material y accesorios. Totalmente montado, conexionado y probado.

| Código | Ud | Descripción | Rendimiento | Precio | Importe |
|---|---|---|---|---|---|
| mt005 | Ud | T5N630 PR221DS LS/I R630 4P F F (material) | 1 | 2353.34 | 2353.34 |
| mt006 | Ud | -TERMINALES R 8UD - T5 (material) | 2 | 255.82 | 511.64 |
| mt004 | Ud | T5N400 PR221DS LS/I R400 4P F F (material) | 1 | 2097.53 | 2097.53 |
| mt010 | Ud | XT1B160 TMD R160 Im1600 4P F F (material) | 1 | 434.89 | 434.89 |
| mt007 | Ud | -KIT DIN50022 PLACA FIJACION DIN XT1 4P (material) | 1 | 18.3 | 18.30 |
| mt009 | Ud | XT1B160 TMD R160 Im1600 3P F F (material) | 1 | 328.91 | 328.91 |
| mt008 | Ud | -KIT DIN50022 PLACA FIJACION DIN XT1 3P (material) | 1 | 13.17 | 13.17 |
| mt024 | Ud | Interruptor automático S804B-C80 4p 80A C 16kA (material) | 2 | 241.71 | 483.42 |
| mt048 | Ud | Interruptor automático S204-C63 (material) | 3 | 231.6 | 694.80 |
| mt047 | Ud | Interruptor automático S204-C50 (material) | 1 | 219.27 | 219.27 |
| mt045 | Ud | Interruptor automático S204-C25 (material) | 3 | 83.03 | 249.09 |
| mt044 | Ud | Interruptor automático S204-C20 (material) | 1 | 81.45 | 81.45 |
| mt043 | Ud | Interruptor automático S201-C32NA (material) | 3 | 36.18 | 108.54 |
| mt042 | Ud | Interruptor automático S201-C16NA (material) | 4 | 32.51 | 130.04 |
| mt067 | Ud | Interruptor diferencial FH204AC-40/0,3 4p 40A AC 300mA (material) | 1 | 149.07 | 149.07 |
| mt064 | Ud | Interruptor diferencial FH202AC-40/0,03 (material) | 2 | 40.64 | 81.28 |
| mt282 | Ud | Contactor ESB 40-20 220V/50Hz (material) | 1 | 52.39 | 52.39 |
| mt073 | Ud | Interruptor astronómico TWA-1 (material) | 1 | 130.58 | 130.58 |
| mt078 | Ud | Protector sobretensiones OVRT13N25255 (material) | 1 | 482.43 | 482.43 |
| mt025 | Ud | Telerruptor E261-230 (material) | 4 | 57 | 228.00 |
| O01OB200 | h | Oficial 1ª electricista | 3.4 | 15.25 | 51.85 |
| mo008 | h | Ayudante electricista | 3.4 | 14.01 | 47.63 |
| %PM0000000100 | % | Medios auxiliares | 1 % | 8947.62 | 89.48 |
| %CI2 | % | Costes Indirectos | 2 % | 9037.10 | 180.74 |
|  |  | Total |  |  | 9217.84 |

**19.02.03** Ud CUADRO GENERAL EDIFICIO APARAMENTA GRUPO (22/11/2017)
1 Ud × 1381 = 1381.00
Suministro e instalación de aparamenta para grupo en cuadro general del edificio, tipo ABB equivalente, según esquemas de planos y memoria; incluso pp de pequeño material y accesorios. Totalmente montado, conexionado y probado.

| Código | Ud | Descripción | Rendimiento | Precio | Importe |
|---|---|---|---|---|---|
| mt024 | Ud | Interruptor automático S804B-C80 4p 80A C 16kA | 2 | 241.71 | 483.42 |
| mt046 | Ud | Interruptor automático S204-C32 (material) | 2 | 87.79 | 175.58 |
| mt042 | Ud | Interruptor automático S201-C16NA | 1 | 32.51 | 32.51 |
| mt041 | Ud | Interruptor automático S201-C10NA (material) | 4 | 31.87 | 127.48 |
| mt069 | Ud | Interruptor diferencial FH204AC-40/0,03 4p 40A AC 30mA (material) | 1 | 175.93 | 175.93 |
| mt063 | Ud | Int.dif.FH202AC-40/0,3 2p 40A AC 300mA (material) | 1 | 92.64 | 92.64 |
| mt064 | Ud | Interruptor diferencial FH202AC-40/0,03 | 5 | 40.64 | 203.20 |
| O01OB200 | h | Oficial 1ª electricista | 1.7 | 15.25 | 25.93 |
| mo008 | h | Ayudante electricista | 1.7 | 14.01 | 23.82 |
| %PM0000000100 | % | Medios auxiliares | 1 % | 1340.51 | 13.41 |
| %CI2 | % | Costes Indirectos | 2 % | 1353.92 | 27.08 |
|  |  | Total |  |  | 1381 |

**19.02.04** Ud ANALIZADOR DE REDES (22/11/2017)
1 Ud × 418.38 = 418.38
Suministro e instalación de analizador de redes, con transformadores de intensidad, y bases portafusibles de protección.
Totalmente montado, conexionado y probado.

| Código | Ud | Descripción | Rendimiento | Precio | Importe |
|---|---|---|---|---|---|
| mt071 | Ud | Analizador de redes eléctricas M2M (material) | 1 | 276.64 | 276.64 |
| mt070 | Ud | Transformador de intensidad CT MAX 600 (material) | 3 | 25.7 | 77.10 |
| mt074 | Ud | Base portafusibles seccionable E93N/32 (material) | 1 | 19.53 | 19.53 |
| mt072 | Ud | Base portafusibles E91hN/32 (material) | 1 | 7.98 | 7.98 |
| O01OB200 | h | Oficial 1ª electricista | 0.85 | 15.25 | 12.96 |
| mo008 | h | Ayudante electricista | 0.85 | 14.01 | 11.91 |
| %PM0000000100 | % | Medios auxiliares | 1 % | 406.12 | 4.06 |
| %CI2 | % | Costes Indirectos | 2 % | 410.18 | 8.20 |
|  |  | Total |  |  | 418.38 |

**19.02.05** Ud CUADRO GENERAL EDIFICIO CONMUTACIÓN AUTOMATICA (22/11/2017)
1 Ud × 824.83 = 824.83
Suministro e instalación de aparamenta para conmutación red/grupo en cuadro general del edificio, tipo ABB o equivalente, según esquemas de planos y memoria; incluso pp de pequeño material y accesorios. Totalmente montado, conexionado y probado.

| Código | Ud | Descripción | Rendimiento | Precio | Importe |
|---|---|---|---|---|---|
| mt001 | Ud | AF52-40-00-13 100-250V50/60HZ-DC Contactor (100A en AC1) (material) | 2 | 212.1 | 424.20 |
| mt003 | Ud | VM96-4 ENCLAVAMIENTO MECANICO (material) | 1 | 13.1 | 13.10 |
| mt002 | Ud | -CA4-01 CONTACTO AUX. FRONTAL (material) | 2 | 3.24 | 6.48 |
| mt022 | Ud | CT-ERS.21S TEMPO RET.CONEX. 2 C/C TORNILLO (material) | 1 | 66.58 | 66.58 |
| mt023 | Ud | CM-MPS.21S RELÉ CTRL TRIFÁSICO 2 C/C TOR (material) | 1 | 147.33 | 147.33 |
| mt034 | Ud | Interruptor automático SH204-C10 4p 10A C 6kA (material) | 1 | 63.34 | 63.34 |
| mt028 | Ud | Interruptor automático SH201-C10NA (material) | 1 | 12.06 | 12.06 |
| mt012 | Ud | selector 3 pos. mantenido ABC, 2NC, N (material) | 1 | 13.59 | 13.59 |
| mt534 | Ud | -placa de inscripción plástico blanco "I""0""II" (material) | 1 | 4.22 | 4.22 |
| O01OB200 | h | Oficial 1ª electricista | 1.7 | 15.25 | 25.93 |
| mo008 | h | Ayudante electricista | 1.7 | 14.01 | 23.82 |
| %PM0000000100 | % | Medios auxiliares | 1 % | 800.65 | 8.01 |
| %CI2 | % | Costes Indirectos | 2 % | 808.66 | 16.17 |
|  |  | Total |  |  | 824.83 |

**19.02.06** Ud CUADRO GENERAL DE PLANTA SEMISOTANO ENVOLVENTE (22/11/2017)
1 Ud × 460.95 = 460.95
Suministro e instalación de envonvente del cuadro general de planta semisotano, tipo ABB o equivalente, de dimensiones 144 modulos, según esquemas de planos y memoria; incluso pp de pequeño material y accesorios. Totalmente montado, conexionado y probado.

| Código | Ud | Descripción | Rendimiento | Precio | Importe |
|---|---|---|---|---|---|
| mt090 | Ud | U72R6 Arm. empotrar 144 mód.(150 mm) pta. metálica (material) | 1 | 379.03 | 379.03 |
| mt087 | Ud | ZA1P5 Tapaventanas gris 12 módulos, 5 unidades (material) | 1 | 6.91 | 6.91 |
| mt104 | Ud | Repartidor modular tetrapolar 160 A, 6 kA | 1 | 49.07 | 49.07 |
| O01OB200 | h | Oficial 1ª electricista | 0.425 | 15.25 | 6.48 |
| mo008 | h | Ayudante electricista | 0.425 | 14.01 | 5.95 |
| %PM0000000100 | % | Medios auxiliares | 1 % | 447.44 | 4.47 |
| %CI2 | % | Costes Indirectos | 2 % | 451.91 | 9.04 |
|  |  | Total |  |  | 460.95 |

**19.02.07** Ud CUADRO GENERAL DE PLANTA SEMISOTANO APARAMENTA (22/11/2017)
1 Ud × 1634.99 = 1634.99
Suministro e instalación de aparamenta para suministro de red en cuadro general de planta semisotano, tipo ABB o equivalente, según esquemas de planos y memoria; incluso pp de pequeño material y accesorios. Totalmente montado, conexionado y probado.

| Código | Ud | Descripción | Rendimiento | Precio | Importe |
|---|---|---|---|---|---|
| mt048 | Ud | Interruptor automático S204-C63 | 1 | 231.6 | 231.60 |
| mt037 | Ud | Interruptor automático SH204-C25 4p 25A C 6kA (material) | 1 | 68.31 | 68.31 |
| mt031 | Ud | Interruptor automático SH201-C25NA (material) | 1 | 12.88 | 12.88 |
| mt030 | Ud | Interruptor automático SH201-C20NA (material) | 3 | 12.66 | 37.98 |
| mt029 | Ud | Interruptor automático SH201-C16NA (material) | 5 | 12.35 | 61.75 |
| mt028 | Ud | Interruptor automático SH201-C10NA | 9 | 12.06 | 108.54 |
| mt027 | Ud | Interruptor automático SH201-C6NA (material) | 9 | 29.69 | 267.21 |
| mt064 | Ud | Interruptor diferencial FH202AC-40/0,03 | 15 | 40.64 | 609.60 |
| mt077 | Ud | Protector sobretensiones OVRT2-T33N20-275PQS (material) | 1 | 139.44 | 139.44 |
| O01OB200 | h | Oficial 1ª electricista | 1.7 | 15.25 | 25.93 |
| mo008 | h | Ayudante electricista | 1.7 | 14.01 | 23.82 |
| %PM0000000100 | % | Medios auxiliares | 1 % | 1587.06 | 15.87 |
| %CI2 | % | Costes Indirectos | 2 % | 1602.93 | 32.06 |
|  |  | Total |  |  | 1634.99 |

**19.02.08** Ud CUADRO LABORATORIO DE ENSAYOS (22/11/2017)
1 Ud × 215.75 = 215.75
Suministro e instalación de cuadro para laboratorio de ensayos con envolvente y aparamenta ABB o equivalente, de 48 modulos según esquemas de planos y memoria; incluso pp de pequeño material y accesorios. Totalmente montado, conexionado y probado.

| Código | Ud | Descripción | Rendimiento | Precio | Importe |
|---|---|---|---|---|---|
| mt017 | Ud | MISTRAL41F Caja empotrar 650, 24 módulos, 2 filas, puerta opaca (material) | 1 | 27.41 | 27.41 |
| mt031 | Ud | Interruptor automático SH201-C25NA | 1 | 12.88 | 12.88 |
| mt030 | Ud | Interruptor automático SH201-C20NA | 2 | 12.66 | 25.32 |
| mt029 | Ud | Interruptor automático SH201-C16NA | 2 | 12.35 | 24.70 |
| mt064 | Ud | Interruptor diferencial FH202AC-40/0,03 | 2 | 40.64 | 81.28 |
| O01OB200 | h | Oficial 1ª electricista | 1.7 | 15.25 | 25.93 |
| mo008 | h | Ayudante electricista | 0.85 | 14.01 | 11.91 |
| %PM0000000100 | % | Medios auxiliares | 1 % | 209.43 | 2.09 |
| %CI2 | % | Costes Indirectos | 2 % | 211.52 | 4.23 |
|  |  | Total |  |  | 215.75 |

**19.02.09** Ud CUADRO ESTANCO TOMAS EN TALLERES CARPINTERÍA (22/11/2017)
8 Ud × 566.96 = 4535.68
Suministro e instalación de cuadro estanco IP65 para tomas en taller madera, con 2 tomas Schuko y 1 toma cetac, con envolvente y aparamenta, según esquemas de planos y memoria; incluso pp de pequeño material y accesorios. Totalmente montado, conexionado y probado.material y accesorios. Totalmente montado, conexionado y probado.

| Código | Ud | Descripción | Rendimiento | Precio | Importe |
|---|---|---|---|---|---|
| mt286 | Ud | Cuadro estanco de poliester con puerta ciega de 250x300x160 (material) | 1 | 69.01 | 69.01 |
| mt287 | Ud | Placa de fondo de acero 250x300 (material) | 1 | 5.82 | 5.82 |
| mt288 | Ud | Carriles DIM (material) | 2 | 8.5 | 17.00 |
| mt370 | Ud | Base de empotrar recta tipo schuko 16A 2P+T con tapa IP44 (material) | 2 | 25.5 | 51.00 |
| mt369 | Ud | Base de empotrar inclinada tipo cetac 16A 3P+T con tapa IP44 (material) | 1 | 42.49 | 42.49 |
| mt044 | Ud | Interruptor automático S204-C20 | 1 | 81.45 | 81.45 |
| mt033 | Ud | Interruptor automático SH203-C16 3p 16A C 6kA (material) | 1 | 45.69 | 45.69 |
| mt029 | Ud | Interruptor automático SH201-C16NA | 3 | 12.35 | 37.05 |
| mt069 | Ud | Interruptor diferencial FH204AC-40/0,03 4p 40A AC 30mA | 1 | 175.93 | 175.93 |
| O01OB200 | h | Oficial 1ª electricista | 0.851 | 15.25 | 12.98 |
| mo008 | h | Ayudante electricista | 0.851 | 14.01 | 11.92 |
| %PM0000000100 | % | Medios auxiliares | 1 % | 550.34 | 5.50 |
| %CI2 | % | Costes Indirectos | 2 % | 555.84 | 11.12 |
|  |  | Total |  |  | 566.96 |

**19.02.10** Ud CUADRO CUARTO DE CALDERAS (22/11/2017)
1 Ud × 1788.3 = 1788.30
Suministro e instalación de cuadro en cuarto de caleras, con envolvente y aparamenta ABB o equivalente, de 72 modulos, IP65, según esquemas de planos y memoria; incluso pp de pequeño material y accesorios. Totalmente montado, conexionado y probado.material y accesorios. Totalmente montado, conexionado y probado.

| Código | Ud | Descripción | Rendimiento | Precio | Importe |
|---|---|---|---|---|---|
| mt013 | Ud | Armario Gemini, IP66 puerta opaca, tamaño 4 (material) | 1 | 189.46 | 189.46 |
| mt014 | 1 | Montante armario Gemini, tamaños 3-4, 2 ud. (material) | 1 | 29.59 | 29.59 |
| mt015 | Ud | Conjunto aparamenta modular armario Gemini, H=150, tamaños 4 y 5 (material) | 4 | 18.07 | 72.28 |
| mt016 | Ud | Soporte fijación mural, armario Gemini, 4 ud (material) | 1 | 6.66 | 6.66 |
| mt045 | Ud | Interruptor automático S204-C25 | 1 | 83.03 | 83.03 |
| mt026 | Ud | Bobina emisión de corriente Compact S2C-A2 110-415Vca/110-250Vcc (material) | 1 | 49.24 | 49.24 |
| mt011 | Ud | -caja seta emerg. MEPY-1024 (material) | 1 | 38.81 | 38.81 |
| mt050 | Ud | Contador de energía B23 111-100 Acero (material) | 1 | 175.08 | 175.08 |
| mt037 | Ud | Interruptor automático SH204-C25 4p 25A C 6kA | 1 | 68.31 | 68.31 |
| mt033 | Ud | Interruptor automático SH203-C16 3p 16A C 6kA | 1 | 45.69 | 45.69 |
| mt029 | Ud | Interruptor automático SH201-C16NA | 6 | 12.35 | 74.10 |
| mt028 | Ud | Interruptor automático SH201-C10NA | 9 | 12.06 | 108.54 |
| mt280 | Ud | Contactor ESB 20-20 220V/50Hz (material) | 9 | 35.98 | 323.82 |
| mt069 | Ud | Interruptor diferencial FH204AC-40/0,03 4p 40A AC 30mA | 1 | 175.93 | 175.93 |
| mt064 | Ud | Interruptor diferencial FH202AC-40/0,03 | 2 | 40.64 | 81.28 |
| mt077 | Ud | Protector sobretensiones OVRT2-T33N20-275PQS | 1 | 139.44 | 139.44 |
| O01OB200 | h | Oficial 1ª electricista | 2.55 | 15.25 | 38.89 |
| mo008 | h | Ayudante electricista | 2.55 | 14.01 | 35.73 |
| %PM0000000100 | % | Medios auxiliares | 1 % | 1735.88 | 17.36 |
| %CI2 | % | Costes Indirectos | 2 % | 1753.24 | 35.06 |
|  |  | Total |  |  | 1788.3 |

**19.02.11** Ud CUADRO ESTANCO PARA TALLER MADERA MONTAJE IP65 (22/11/2017)
1 Ud × 2505.4 = 2505.40
Suministro e instalación de cuadro estanco IP65 para taller madera montaje, , con envolvente y aparamenta ABB o equivalente, de 48 modulos según esquemas de planos y memoria; incluso pp de pequeño material y accesorios. Totalmente montado, conexionado y probado.material y accesorios. Totalmente montado, conexionado y probado.

| Código | Ud | Descripción | Rendimiento | Precio | Importe |
|---|---|---|---|---|---|
| mt088 | Ud | Arm. superficie IP65 144mód(150 mm)pta. metálica (material) | 1 | 316.93 | 316.93 |
| mt106 | Ud | Repartidor modular tetrapolar 125 A, (7 mód.), 126x93x48 (AxHxP mm), 4,2 kA (material) | 1 | 36.49 | 36.49 |
| mt087 | Ud | ZA1P5 Tapaventanas gris 12 módulos, 5 unidades | 1 | 6.91 | 6.91 |
| mt047 | Ud | Interruptor automático S204-C50 | 1 | 219.27 | 219.27 |
| mt037 | Ud | Interruptor automático SH204-C25 4p 25A C 6kA | 1 | 68.31 | 68.31 |
| mt036 | Ud | Interruptor automático SH204-C20 4p 20A C 6kA (material) | 6 | 65.88 | 395.28 |
| mt035 | Ud | Interruptor automático SH204-C16 4p 16A C 6kA (material) | 5 | 64.08 | 320.40 |
| mt034 | Ud | Interruptor automático SH204-C10 4p 10A C 6kA | 1 | 63.34 | 63.34 |
| mt028 | Ud | Interruptor automático SH201-C10NA | 1 | 12.06 | 12.06 |
| mt027 | Ud | Interruptor automático SH201-C6NA | 1 | 29.69 | 29.69 |
| mt067 | Ud | Interruptor diferencial FH204AC-40/0,3 4p 40A AC 300mA | 5 | 149.07 | 745.35 |
| mt064 | Ud | Interruptor diferencial FH202AC-40/0,03 | 1 | 40.64 | 40.64 |
| mt077 | Ud | Protector sobretensiones OVRT2-T33N20-275PQS | 1 | 139.44 | 139.44 |
| O01OB200 | h | Oficial 1ª electricista | 1.7 | 15.25 | 25.93 |
| mo008 | h | Ayudante electricista | 0.85 | 14.01 | 11.91 |
| %PM0000000100 | % | Medios auxiliares | 1 % | 2431.95 | 24.32 |
| %CI2 | % | Costes Indirectos | 2 % | 2456.27 | 49.13 |
|  |  | Total |  |  | 2505.4 |

**19.02.12** Ud CUADRO ESTANCO TALLER MADERA MECANIZADO IP65 (22/11/2017)
1 Ud × 2600.09 = 2600.09
Suministro e instalación de cuadro estanco IP65 para taller madera mecanizado , con envolvente y aparamenta ABB o equivalente, de 48 modulos según esquemas de planos y memoria; incluso pp de pequeño material y accesorios. Totalmente montado, conexionado y probado.material y accesorios. Totalmente montado, conexionado y probado.

| Código | Ud | Descripción | Rendimiento | Precio | Importe |
|---|---|---|---|---|---|
| mt088 | Ud | Arm. superficie IP65 144mód(150 mm)pta. metálica | 1 | 316.93 | 316.93 |
| mt106 | Ud | Repartidor modular tetrapolar 125 A, (7 mód.), 126x93x48 (AxHxP | 1 | 36.49 | 36.49 |
| mt087 | Ud | ZA1P5 Tapaventanas gris 12 módulos, 5 unidades | 1 | 6.91 | 6.91 |
| mt024 | Ud | Interruptor automático S804B-C80 4p 80A C 16kA | 1 | 241.71 | 241.71 |
| mt037 | Ud | Interruptor automático SH204-C25 4p 25A C 6kA | 1 | 68.31 | 68.31 |
| mt036 | Ud | Interruptor automático SH204-C20 4p 20A C 6kA | 9 | 65.88 | 592.92 |
| mt035 | Ud | Interruptor automático SH204-C16 4p 16A C 6kA | 3 | 64.08 | 192.24 |
| mt034 | Ud | Interruptor automático SH204-C10 4p 10A C 6kA | 1 | 63.34 | 63.34 |
| mt028 | Ud | Interruptor automático SH201-C10NA | 1 | 12.06 | 12.06 |
| mt027 | Ud | Interruptor automático SH201-C6NA | 1 | 29.69 | 29.69 |
| mt067 | Ud | Interruptor diferencial FH204AC-40/0,3 4p 40A AC 300mA | 5 | 149.07 | 745.35 |
| mt064 | Ud | Interruptor diferencial FH202AC-40/0,03 | 1 | 40.64 | 40.64 |
| mt077 | Ud | Protector sobretensiones OVRT2-T33N20-275PQS | 1 | 139.44 | 139.44 |
| O01OB200 | h | Oficial 1ª electricista | 1.7 | 15.25 | 25.93 |
| mo008 | h | Ayudante electricista | 0.85 | 14.01 | 11.91 |
| %PM0000000100 | % | Medios auxiliares | 1 % | 2523.87 | 25.24 |
| %CI2 | % | Costes Indirectos | 2 % | 2549.11 | 50.98 |
|  |  | Total |  |  | 2600.09 |

**19.02.13** Ud CUADRO ESTANCO SALA ASPIRACIÓN IP65 (22/11/2017)
1 Ud × 1542.01 = 1542.01
Suministro e instalación de cuadro estanco IP65 en sala de aspiración con envolvente y aparamenta ABB o equivalente, de 144 modulos según esquemas de planos y memoria; incluso pp de pequeño material y accesorios. Totalmente montado, conexionado y probado.

| Código | Ud | Descripción | Rendimiento | Precio | Importe |
|---|---|---|---|---|---|
| mt021 | Ud | Caja empotrar IP65, 72 módulos, 4 filas, puerta opaca (material) | 1 | 80.95 | 80.95 |
| mt048 | Ud | Interruptor automático S204-C63 | 1 | 231.6 | 231.60 |
| mt037 | Ud | Interruptor automático SH204-C25 4p 25A C 6kA | 2 | 68.31 | 136.62 |
| mt036 | Ud | Interruptor automático SH204-C20 4p 20A C 6kA | 3 | 65.88 | 197.64 |
| mt035 | Ud | Interruptor automático SH204-C16 4p 16A C 6kA | 1 | 64.08 | 64.08 |
| mt029 | Ud | Interruptor automático SH201-C16NA | 1 | 12.35 | 12.35 |
| mt067 | Ud | Interruptor diferencial FH204AC-40/0,3 4p 40A AC 300mA | 4 | 149.07 | 596.28 |
| mt077 | Ud | Protector sobretensiones OVRT2-T33N20-275PQS | 1 | 139.44 | 139.44 |
| O01OB200 | h | Oficial 1ª electricista | 1.7 | 15.25 | 25.93 |
| mo008 | h | Ayudante electricista | 0.85 | 14.01 | 11.91 |
| %PM0000000100 | % | Medios auxiliares | 1 % | 1496.80 | 14.97 |
| %CI2 | % | Costes Indirectos | 2 % | 1511.77 | 30.24 |
|  |  | Total |  |  | 1542.01 |

**19.02.14** Ud CUADRO GENERAL DE PLANTA BAJA (22/11/2017)
1 Ud × 2941.76 = 2941.76
Suministro e instalación de cuadro en planta baja con envolvente y aparamenta ABB o equivalente, de 216 modulos según esquemas de planos y memoria; incluso pp de pequeño material y accesorios. Totalmente montado, conexionado y probado.

| Código | Ud | Descripción | Rendimiento | Precio | Importe |
|---|---|---|---|---|---|
| mt091 | Ud | U73R6 Arm. empotrar 216 mód.(150 mm) pta. metálica (material) | 1 | 499.27 | 499.27 |
| mt104 | Ud | Repartidor modular tetrapolar 160 A, 6 kA | 2 | 49.07 | 98.14 |
| mt087 | Ud | ZA1P5 Tapaventanas gris 12 módulos, 5 unidades | 2 | 6.91 | 13.82 |
| mt048 | Ud | Interruptor automático S204-C63 | 1 | 231.6 | 231.60 |
| mt038 | Ud | Interruptor automático SH204-C32 4p 32A C 6kA (material) | 1 | 81.44 | 81.44 |
| mt037 | Ud | Interruptor automático SH204-C25 4p 25A C 6kA | 1 | 68.31 | 68.31 |
| mt030 | Ud | Interruptor automático SH201-C20NA | 3 | 12.66 | 37.98 |
| mt029 | Ud | Interruptor automático SH201-C16NA | 13 | 12.35 | 160.55 |
| mt028 | Ud | Interruptor automático SH201-C10NA | 14 | 12.06 | 168.84 |
| mt027 | Ud | Interruptor automático SH201-C6NA | 13 | 29.69 | 385.97 |
| mt069 | Ud | Interruptor diferencial FH204AC-40/0,03 4p 40A AC 30mA | 1 | 175.93 | 175.93 |
| mt064 | Ud | Interruptor diferencial FH202AC-40/0,03 | 18 | 40.64 | 731.52 |
| mt077 | Ud | Protector sobretensiones OVRT2-T33N20-275PQS | 1 | 139.44 | 139.44 |
| O01OB200 | h | Oficial 1ª electricista | 2.55 | 15.25 | 38.89 |
| mo008 | h | Ayudante electricista | 1.7 | 14.01 | 23.82 |
| %PM0000000100 | % | Medios auxiliares | 1 % | 2855.52 | 28.56 |
| %CI2 | % | Costes Indirectos | 2 % | 2884.08 | 57.68 |
|  |  | Total |  |  | 2941.76 |

**19.02.15** Ud CUADRO AULA TECNICA DE HIGIENE BUCODENTAL (22/11/2017)
1 Ud × 738.44 = 738.44
Suministro e instalación de cuadro aula técnica de higiene bucodental, con envolvente y aparamenta ABB o equivalente, de 72 modulos según esquemas de planos y memoria; incluso pp de pequeño material y accesorios. Totalmente montado, conexionado y probado.material y accesorios. Totalmente montado, conexionado y probado.

| Código | Ud | Descripción | Rendimiento | Precio | Importe |
|---|---|---|---|---|---|
| mt021 | Ud | Caja empotrar IP65, 72 módulos, 4 filas, puerta opaca | 1 | 80.95 | 80.95 |
| mt105 | Ud | Repartidor modular tetrapolar 125 A, (5 mód.), 89x93x48 (AxHxP mm), 4,2 kA (material) | 1 | 30.02 | 30.02 |
| mt046 | Ud | Interruptor automático S204-C32 | 1 | 87.79 | 87.79 |
| mt029 | Ud | Interruptor automático SH201-C16NA | 10 | 12.35 | 123.50 |
| mt028 | Ud | Interruptor automático SH201-C10NA | 5 | 12.06 | 60.30 |
| mt064 | Ud | Interruptor diferencial FH202AC-40/0,03 | 7 | 40.64 | 284.48 |
| O01OB200 | h | Oficial 1ª electricista | 1.7 | 15.25 | 25.93 |
| mo008 | h | Ayudante electricista | 1.7 | 14.01 | 23.82 |
| %PM0000000100 | % | Medios auxiliares | 1 % | 716.79 | 7.17 |
| %CI2 | % | Costes Indirectos | 2 % | 723.96 | 14.48 |
|  |  | Total |  |  | 738.44 |

**19.02.16** Ud CUADRO SALA DE REUNIONES (22/11/2017)
1 Ud × 564.27 = 564.27
Suministro e instalación de cuadro para sala de reuniones, con envolvente y aparamenta ABB o equivalente, de 48 modulos según esquemas de planos y memoria; incluso pp de pequeño material y accesorios. Totalmente montado, conexionado y probado.material y accesorios. Totalmente montado, conexionado y probado.

| Código | Ud | Descripción | Rendimiento | Precio | Importe |
|---|---|---|---|---|---|
| mt019 | Ud | MISTRAL41F Caja empotrar 650, 48 módulos, 4 filas, puerta opaca (material) | 1 | 54.86 | 54.86 |
| mt032 | Ud | Interruptor automático SH201-C32NA (material) | 1 | 36.18 | 36.18 |
| mt031 | Ud | Interruptor automático SH201-C25NA | 1 | 12.88 | 12.88 |
| mt029 | Ud | Interruptor automático SH201-C16NA | 4 | 12.35 | 49.40 |
| mt028 | Ud | Interruptor automático SH201-C10NA | 3 | 12.06 | 36.18 |
| mt027 | Ud | Interruptor automático SH201-C6NA | 1 | 29.69 | 29.69 |
| mt064 | Ud | Interruptor diferencial FH202AC-40/0,03 | 3 | 40.64 | 121.92 |
| mt280 | Ud | Contactor ESB 20-20 220V/50Hz | 2 | 35.98 | 71.96 |
| mt076 | Ud | Protector sobretensiones OVRT2-T31N20-275PQS (material) | 1 | 60.04 | 60.04 |
| O01OB200 | h | Oficial 1ª electricista | 2.55 | 15.25 | 38.89 |
| mo008 | h | Ayudante electricista | 2.55 | 14.01 | 35.73 |
| %PM0000000100 | % | Medios auxiliares | 1 % | 547.73 | 5.48 |
| %CI2 | % | Costes Indirectos | 2 % | 553.21 | 11.06 |
|  |  | Total |  |  | 564.27 |

**19.02.17** Ud CUADRO SALA DISPONIBLE (22/11/2017)
1 Ud × 690.56 = 690.56
Suministro e instalación de cuadro para sala disponible, con envolvente y aparamenta ABB o equivalente, de 48 modulos según esquemas de planos y memoria; incluso pp de pequeño material y accesorios. Totalmente montado, conexionado y probado.material y accesorios. Totalmente montado, conexionado y probado.

| Código | Ud | Descripción | Rendimiento | Precio | Importe |
|---|---|---|---|---|---|
| mt019 | Ud | MISTRAL41F Caja empotrar 650, 48 módulos, 4 filas, puerta opaca | 1 | 54.86 | 54.86 |
| mt044 | Ud | Interruptor automático S204-C20 | 1 | 81.45 | 81.45 |
| mt035 | Ud | Interruptor automático SH204-C16 4p 16A C 6kA | 1 | 64.08 | 64.08 |
| mt029 | Ud | Interruptor automático SH201-C16NA | 1 | 12.35 | 12.35 |
| mt028 | Ud | Interruptor automático SH201-C10NA | 2 | 12.06 | 24.12 |
| mt027 | Ud | Interruptor automático SH201-C6NA | 1 | 29.69 | 29.69 |
| mt067 | Ud | Interruptor diferencial FH204AC-40/0,3 4p 40A AC 300mA | 1 | 149.07 | 149.07 |
| mt064 | Ud | Interruptor diferencial FH202AC-40/0,03 | 1 | 40.64 | 40.64 |
| mt077 | Ud | Protector sobretensiones OVRT2-T33N20-275PQS | 1 | 139.44 | 139.44 |
| O01OB200 | h | Oficial 1ª electricista | 2.55 | 15.25 | 38.89 |
| mo008 | h | Ayudante electricista | 2.55 | 14.01 | 35.73 |
| %PM0000000100 | % | Medios auxiliares | 1 % | 670.32 | 6.70 |
| %CI2 | % | Costes Indirectos | 2 % | 677.02 | 13.54 |
|  |  | Total |  |  | 690.56 |

**19.02.18** Ud CUADRO DE UTAS 1 (22/11/2017)
1 Ud × 2121.39 = 2121.39
Suministro e instalación de cuadro 1 para equipos de tratamiento de aire, con envolvente y aparamenta ABB o equivalente, de 96 modulos, IP 65, según esquemas de planos y memoria; incluso pp de pequeño material y accesorios. Totalmente montado, conexionado y probado.material y accesorios. Totalmente montado, conexionado y probado.

| Código | Ud | Descripción | Rendimiento | Precio | Importe |
|---|---|---|---|---|---|
| mt089 | Ud | U52R4 Arm. empotrar 96 mód.(150 mm) pta. metálica (material) | 1 | 297.24 | 297.24 |
| mt105 | Ud | Repartidor modular tetrapolar 125 A, (5 mód.), 89x93x48 (AxHxP m | 1 | 30.02 | 30.02 |
| mt087 | Ud | ZA1P5 Tapaventanas gris 12 módulos, 5 unidades | 1 | 6.91 | 6.91 |
| mt024 | Ud | Interruptor automático S804B-C80 4p 80A C 16kA | 1 | 241.71 | 241.71 |
| mt039 | Ud | Interruptor automático SH204-C50 4p 50A C 6kA (material) | 1 | 189.19 | 189.19 |
| mt037 | Ud | Interruptor automático SH204-C25 4p 25A C 6kA | 2 | 68.31 | 136.62 |
| mt033 | Ud | Interruptor automático SH203-C16 3p 16A C 6kA | 4 | 45.69 | 182.76 |
| mt029 | Ud | Interruptor automático SH201-C16NA | 3 | 12.35 | 37.05 |
| mt028 | Ud | Interruptor automático SH201-C10NA | 3 | 12.06 | 36.18 |
| mt067 | Ud | Interruptor diferencial FH204AC-40/0,3 4p 40A AC 300mA | 2 | 149.07 | 298.14 |
| mt063 | Ud | Int.dif.FH202AC-40/0,3 2p 40A AC 300mA | 1 | 92.64 | 92.64 |
| mt064 | Ud | Interruptor diferencial FH202AC-40/0,03 | 1 | 40.64 | 40.64 |
| mt281 | Ud | Contactor ESB 24-40 220V/50/60 (material) | 4 | 46.02 | 184.08 |
| mt280 | Ud | Contactor ESB 20-20 220V/50Hz | 2 | 35.98 | 71.96 |
| mt077 | Ud | Protector sobretensiones OVRT2-T33N20-275PQS | 1 | 139.44 | 139.44 |
| O01OB200 | h | Oficial 1ª electricista | 2.55 | 15.25 | 38.89 |
| mo008 | h | Ayudante electricista | 2.55 | 14.01 | 35.73 |
| %PM0000000100 | % | Medios auxiliares | 1 % | 2059.20 | 20.59 |
| %CI2 | % | Costes Indirectos | 2 % | 2079.79 | 41.60 |
|  |  | Total |  |  | 2121.39 |

**19.02.19** Ud CUADRO DE UTAS 2 (22/11/2017)
1 Ud × 967.54 = 967.54
Suministro e instalación de cuadro 2 para equipos de tratamiento de aire, con envolvente y aparamenta ABB o equivalente, de 54 modulos, IP 65, según esquemas de planos y memoria; incluso pp de pequeño material y accesorios. Totalmente montado, conexionado y probado.material y accesorios. Totalmente montado, conexionado y probado.

| Código | Ud | Descripción | Rendimiento | Precio | Importe |
|---|---|---|---|---|---|
| mt020 | Ud | MISTRAL41F Caja empotrar 650, 54 módulos, 3 filas, puerta opaca (material) | 1 | 64.31 | 64.31 |
| mt045 | Ud | Interruptor automático S204-C25 | 1 | 83.03 | 83.03 |
| mt033 | Ud | Interruptor automático SH203-C16 3p 16A C 6kA | 4 | 45.69 | 182.76 |
| mt029 | Ud | Interruptor automático SH201-C16NA | 1 | 12.35 | 12.35 |
| mt028 | Ud | Interruptor automático SH201-C10NA | 2 | 12.06 | 24.12 |
| mt067 | Ud | Interruptor diferencial FH204AC-40/0,3 4p 40A AC 300mA | 2 | 149.07 | 298.14 |
| mt064 | Ud | Interruptor diferencial FH202AC-40/0,03 | 1 | 40.64 | 40.64 |
| mt281 | Ud | Contactor ESB 24-40 220V/50/60 | 4 | 46.02 | 184.08 |
| O01OB200 | h | Oficial 1ª electricista | 1.7 | 15.25 | 25.93 |
| mo008 | h | Ayudante electricista | 1.7 | 14.01 | 23.82 |
| %PM0000000100 | % | Medios auxiliares | 1 % | 939.18 | 9.39 |
| %CI2 | % | Costes Indirectos | 2 % | 948.57 | 18.97 |
|  |  | Total |  |  | 967.54 |

**19.02.20** Ud CUADRO DE UTAS 3 (22/11/2017)
1 Ud × 1480 = 1480.00
Suministro e instalación de cuadro 3 para equipos de tratamiento de aire, con envolvente y aparamenta ABB o equivalente, de 72 modulos, IP 65, según esquemas de planos y memoria; incluso pp de pequeño material y accesorios. Totalmente montado, conexionado y probado.material y accesorios. Totalmente montado, conexionado y probado.

| Código | Ud | Descripción | Rendimiento | Precio | Importe |
|---|---|---|---|---|---|
| mt021 | Ud | Caja empotrar IP65, 72 módulos, 4 filas, puerta opaca | 1 | 80.95 | 80.95 |
| mt047 | Ud | Interruptor automático S204-C50 | 1 | 219.27 | 219.27 |
| mt033 | Ud | Interruptor automático SH203-C16 3p 16A C 6kA | 6 | 45.69 | 274.14 |
| mt029 | Ud | Interruptor automático SH201-C16NA | 1 | 12.35 | 12.35 |
| mt028 | Ud | Interruptor automático SH201-C10NA | 3 | 12.06 | 36.18 |
| mt067 | Ud | Interruptor diferencial FH204AC-40/0,3 4p 40A AC 300mA | 3 | 149.07 | 447.21 |
| mt064 | Ud | Interruptor diferencial FH202AC-40/0,03 | 1 | 40.64 | 40.64 |
| mt281 | Ud | Contactor ESB 24-40 220V/50/60 | 6 | 46.02 | 276.12 |
| O01OB200 | h | Oficial 1ª electricista | 1.7 | 15.25 | 25.93 |
| mo008 | h | Ayudante electricista | 1.7 | 14.01 | 23.82 |
| %PM0000000100 | % | Medios auxiliares | 1 % | 1436.61 | 14.37 |
| %CI2 | % | Costes Indirectos | 2 % | 1450.98 | 29.02 |
|  |  | Total |  |  | 1480 |

**19.02.21** Ud CUADRO GENERAL P1 (22/11/2017)
1 Ud × 4463.89 = 4463.89
Suministro e instalación de cuadro general de planta primera, tipo ABB o equivalente, de dimensiones 1100x800x215 mm según esquemas de planos y memoria; incluso pp de pequeño material y accesorios. Totalmente montado, conexionado y probado.

| Código | Ud | Descripción | Rendimiento | Precio | Importe |
|---|---|---|---|---|---|
| mt079 | Ud | 3/3A Armario IP43, 1100x800x215 (21RU), puerta metálica (material) | 1 | 247.93 | 247.93 |
| mt083 | Ud | MBG412 Kit aparatos modulares H300xA250, 2Hx1A (material) | 1 | 36 | 36.00 |
| mt082 | Ud | MBS128 Embarrado 250 A, vertical, H300xA250, 2Hx1A (material) | 1 | 137.95 | 137.95 |
| mt081 | Ud | MBA190T Kit para Tmax T1-T3, H300xA250, 2Hx1A (material) | 1 | 52.54 | 52.54 |
| mt086 | Ud | MBB116 Kit panel H150xA250, 1Hx1A (material) | 1 | 14.27 | 14.27 |
| mt084 | Ud | MBG422 Kit aparatos modulares H300xA500, 2Hx2A (material) | 1 | 49.39 | 49.39 |
| mt085 | Ud | MBG425 Kit aparatos modulares H750xA500, 5Hx2A (material) | 1 | 80.78 | 80.78 |
| mt080 | Ud | Bastidor de montaje armario 7 filas, H=1050 mm, 1 ud. (material) | 4 | 10.64 | 42.56 |
| mt087 | Ud | ZA1P5 Tapaventanas gris 12 módulos, 5 unidades | 1 | 6.91 | 6.91 |
| mt010 | Ud | XT1B160 TMD R160 Im1600 4P F F | 1 | 434.89 | 434.89 |
| mt040 | Ud | Interruptor automático SH204-C63 4p 63A C 6kA (material) | 3 | 199.81 | 599.43 |
| mt039 | Ud | Interruptor automático SH204-C50 4p 50A C 6kA | 2 | 189.19 | 378.38 |
| mt037 | Ud | Interruptor automático SH204-C25 4p 25A C 6kA | 1 | 68.31 | 68.31 |
| mt030 | Ud | Interruptor automático SH201-C20NA | 2 | 12.66 | 25.32 |
| mt029 | Ud | Interruptor automático SH201-C16NA | 9 | 12.35 | 111.15 |
| mt028 | Ud | Interruptor automático SH201-C10NA | 8 | 12.06 | 96.48 |
| mt027 | Ud | Interruptor automático SH201-C6NA | 8 | 29.69 | 237.52 |
| mt068 | Ud | Interruptor diferencial FH204AC-63/0,3 4p 63A AC 300mA (material) | 5 | 196.55 | 982.75 |
| mt064 | Ud | Interruptor diferencial FH202AC-40/0,03 | 13 | 40.64 | 528.32 |
| mt077 | Ud | Protector sobretensiones OVRT2-T33N20-275PQS | 1 | 139.44 | 139.44 |
| O01OB200 | h | Oficial 1ª electricista | 2.55 | 15.25 | 38.89 |
| mo008 | h | Ayudante electricista | 1.7 | 14.01 | 23.82 |
| %PM0000000100 | % | Medios auxiliares | 1 % | 4333.03 | 43.33 |
| %CI2 | % | Costes Indirectos | 2 % | 4376.36 | 87.53 |
|  |  | Total |  |  | 4463.89 |

**19.02.22** Ud CUADRO LABORATORIO BIOLOGIA MOLECULAR (22/11/2017)
1 Ud × 743.89 = 743.89
Suministro e instalación de cuadro laboratorio de biologia Molecular, con envolvente y aparamenta ABB o equivalente, de 48 modulos según esquemas de planos y memoria; incluso pp de pequeño material y accesorios. Totalmente montado, conexionado y probado.material y accesorios. Totalmente montado, conexionado y probado.

| Código | Ud | Descripción | Rendimiento | Precio | Importe |
|---|---|---|---|---|---|
| mt019 | Ud | MISTRAL41F Caja empotrar 650, 48 módulos, 4 filas, puerta opaca | 1 | 54.86 | 54.86 |
| mt047 | Ud | Interruptor automático S204-C50 | 1 | 219.27 | 219.27 |
| mt030 | Ud | Interruptor automático SH201-C20NA | 5 | 12.66 | 63.30 |
| mt029 | Ud | Interruptor automático SH201-C16NA | 3 | 12.35 | 37.05 |
| mt069 | Ud | Interruptor diferencial FH204AC-40/0,03 4p 40A AC 30mA | 1 | 175.93 | 175.93 |
| mt064 | Ud | Interruptor diferencial FH202AC-40/0,03 | 3 | 40.64 | 121.92 |
| O01OB200 | h | Oficial 1ª electricista | 1.7 | 15.25 | 25.93 |
| mo008 | h | Ayudante electricista | 1.7 | 14.01 | 23.82 |
| %PM0000000100 | % | Medios auxiliares | 1 % | 722.08 | 7.22 |
| %CI2 | % | Costes Indirectos | 2 % | 729.30 | 14.59 |
|  |  | Total |  |  | 743.89 |

**19.02.23** Ud CUADRO LABORATORIO QUIMICA (22/11/2017)
1 Ud × 922.37 = 922.37
Suministro e instalación de cuadro laboratorio de quimica, con envolvente y aparamenta ABB o equivalente, de 48 modulos según esquemas de planos y memoria; incluso pp de pequeño material y accesorios. Totalmente montado, conexionado y probado.material y accesorios. Totalmente montado, conexionado y probado.

| Código | Ud | Descripción | Rendimiento | Precio | Importe |
|---|---|---|---|---|---|
| mt019 | Ud | MISTRAL41F Caja empotrar 650, 48 módulos, 4 filas, puerta opaca | 1 | 54.86 | 54.86 |
| mt048 | Ud | Interruptor automático S204-C63 | 1 | 231.6 | 231.60 |
| mt030 | Ud | Interruptor automático SH201-C20NA | 8 | 12.66 | 101.28 |
| mt029 | Ud | Interruptor automático SH201-C16NA | 2 | 12.35 | 24.70 |
| mt069 | Ud | Interruptor diferencial FH204AC-40/0,03 4p 40A AC 30mA | 2 | 175.93 | 351.86 |
| mt064 | Ud | Interruptor diferencial FH202AC-40/0,03 | 2 | 40.64 | 81.28 |
| O01OB200 | h | Oficial 1ª electricista | 1.7 | 15.25 | 25.93 |
| mo008 | h | Ayudante electricista | 1.7 | 14.01 | 23.82 |
| %PM0000000100 | % | Medios auxiliares | 1 % | 895.33 | 8.95 |
| %CI2 | % | Costes Indirectos | 2 % | 904.28 | 18.09 |
|  |  | Total |  |  | 922.37 |

**19.02.24** Ud CUADRO LABORATORIO PROTESIS RESINA (22/11/2017)
1 Ud × 874.4 = 874.40
Suministro e instalación de cuadro de laboratorio de protesis de resina, con envolvente y aparamenta ABB o equivalente, de 72 modulos según esquemas de planos y memoria; incluso pp de pequeño material y accesorios. Totalmente montado, conexionado y probado.material y accesorios. Totalmente montado, conexionado y probado.

| Código | Ud | Descripción | Rendimiento | Precio | Importe |
|---|---|---|---|---|---|
| mt021 | Ud | Caja empotrar IP65, 72 módulos, 4 filas, puerta opaca | 1 | 80.95 | 80.95 |
| mt105 | Ud | Repartidor modular tetrapolar 125 A, (5 mód.), 89x93x48 (AxHxP m | 1 | 30.02 | 30.02 |
| mt048 | Ud | Interruptor automático S204-C63 | 1 | 231.6 | 231.60 |
| mt030 | Ud | Interruptor automático SH201-C20NA | 8 | 12.66 | 101.28 |
| mt029 | Ud | Interruptor automático SH201-C16NA | 7 | 12.35 | 86.45 |
| mt064 | Ud | Interruptor diferencial FH202AC-40/0,03 | 6 | 40.64 | 243.84 |
| O01OB200 | h | Oficial 1ª electricista | 2.55 | 15.25 | 38.89 |
| mo008 | h | Ayudante electricista | 2.55 | 14.01 | 35.73 |
| %PM0000000100 | % | Medios auxiliares | 1 % | 848.76 | 8.49 |
| %CI2 | % | Costes Indirectos | 2 % | 857.25 | 17.15 |
|  |  | Total |  |  | 874.4 |

**19.02.25** Ud CUADRO LABORATORIO PROTESIS METÁLICA (22/11/2017)
1 Ud × 874.4 = 874.40
Suministro e instalación de cuadro de laboratorio de protesis metálica, con envolvente y aparamenta ABB o equivalente, de 72 modulos según esquemas de planos y memoria; incluso pp de pequeño material y accesorios. Totalmente montado, conexionado y probado.material y accesorios. Totalmente montado, conexionado y probado.

| Código | Ud | Descripción | Rendimiento | Precio | Importe |
|---|---|---|---|---|---|
| mt021 | Ud | Caja empotrar IP65, 72 módulos, 4 filas, puerta opaca | 1 | 80.95 | 80.95 |
| mt105 | Ud | Repartidor modular tetrapolar 125 A, (5 mód.), 89x93x48 (AxHxP m | 1 | 30.02 | 30.02 |
| mt048 | Ud | Interruptor automático S204-C63 | 1 | 231.6 | 231.60 |
| mt030 | Ud | Interruptor automático SH201-C20NA | 8 | 12.66 | 101.28 |
| mt029 | Ud | Interruptor automático SH201-C16NA | 7 | 12.35 | 86.45 |
| mt064 | Ud | Interruptor diferencial FH202AC-40/0,03 | 6 | 40.64 | 243.84 |
| O01OB200 | h | Oficial 1ª electricista | 2.55 | 15.25 | 38.89 |
| mo008 | h | Ayudante electricista | 2.55 | 14.01 | 35.73 |
| %PM0000000100 | % | Medios auxiliares | 1 % | 848.76 | 8.49 |
| %CI2 | % | Costes Indirectos | 2 % | 857.25 | 17.15 |
|  |  | Total |  |  | 874.4 |

**19.02.26** Ud CUADRO LABORATORIO BIOQUIMICA (22/11/2017)
1 Ud × 605.15 = 605.15
Suministro e instalación de cuadro de laboratorio bioquimica, con envolvente y aparamenta ABB o equivalente, de 48 modulos según esquemas de planos y memoria; incluso pp de pequeño material y accesorios. Totalmente montado, conexionado y probado.material y accesorios. Totalmente montado, conexionado y probado.

| Código | Ud | Descripción | Rendimiento | Precio | Importe |
|---|---|---|---|---|---|
| mt019 | Ud | MISTRAL41F Caja empotrar 650, 48 módulos, 4 filas, puerta opaca | 1 | 54.86 | 54.86 |
| mt047 | Ud | Interruptor automático S204-C50 | 1 | 219.27 | 219.27 |
| mt030 | Ud | Interruptor automático SH201-C20NA | 7 | 12.66 | 88.62 |
| mt029 | Ud | Interruptor automático SH201-C16NA | 1 | 12.35 | 12.35 |
| mt064 | Ud | Interruptor diferencial FH202AC-40/0,03 | 4 | 40.64 | 162.56 |
| O01OB200 | h | Oficial 1ª electricista | 1.7 | 15.25 | 25.93 |
| mo008 | h | Ayudante electricista | 1.7 | 14.01 | 23.82 |
| %PM0000000100 | % | Medios auxiliares | 1 % | 587.41 | 5.87 |
| %CI2 | % | Costes Indirectos | 2 % | 593.28 | 11.87 |
|  |  | Total |  |  | 605.15 |

**19.02.27** Ud CUADRO BIBLIOTECA (22/11/2017)
1 Ud × 369.93 = 369.93
Suministro e instalación de cuadro de biblioteca, con envolvente y aparamenta ABB o equivalente, de 36 modulos según esquemas de planos y memoria; incluso pp de pequeño material y accesorios. Totalmente montado, conexionado y probado.material y accesorios.

| Código | Ud | Descripción | Rendimiento | Precio | Importe |
|---|---|---|---|---|---|
| mt018 | Ud | MISTRAL41F Caja empotrar 650, 36 módulos, 2 filas, puerta opaca (material) | 1 | 40.16 | 40.16 |
| mt043 | Ud | Interruptor automático S201-C32NA | 1 | 36.18 | 36.18 |
| mt031 | Ud | Interruptor automático SH201-C25NA | 1 | 12.88 | 12.88 |
| mt029 | Ud | Interruptor automático SH201-C16NA | 3 | 12.35 | 37.05 |
| mt028 | Ud | Interruptor automático SH201-C10NA | 1 | 12.06 | 12.06 |
| mt027 | Ud | Interruptor automático SH201-C6NA | 1 | 29.69 | 29.69 |
| mt064 | Ud | Interruptor diferencial FH202AC-40/0,03 | 2 | 40.64 | 81.28 |
| mt076 | Ud | Protector sobretensiones OVRT2-T31N20-275PQS | 1 | 60.04 | 60.04 |
| O01OB200 | h | Oficial 1ª electricista | 1.7 | 15.25 | 25.93 |
| mo008 | h | Ayudante electricista | 1.7 | 14.01 | 23.82 |
| %PM0000000100 | % | Medios auxiliares | 1 % | 359.09 | 3.59 |
| %CI2 | % | Costes Indirectos | 2 % | 362.68 | 7.25 |
|  |  | Total |  |  | 369.93 |

### 19.03 LÍNEAS ELÉCTRICAS (22/11/2017)
Importe: 44358.11
Líneas Eléctricas

**19.03.01** m L. COBRE 2X1,5+1,5 0,6/1KV LIBRE DE HALOGENOS. (22/11/2017)
5200 m × 1.42 = 7384.00
Suministtro e instalación de Circuito conductor de cobre, con aislamiento RZ1-K (as) libre de halogenos y con baja emisión de humos y gases corrosivos, cables unipolares de cobre de 2x1,5+1,5, bajo tubo corrugado de 16 mm libre de halogenos, con parte proporcional de cajas, bornas, y pequeño material. Totalmente montado, conexionado y probado.

| Código | Ud | Descripción | Rendimiento | Precio | Importe |
|---|---|---|---|---|---|
| mt194 | m | Conductor RZ1-K (AS) 0,6/1 kV 1x1,5 mm2 Cu | 3 | 0.18 | 0.54 |
| mt427 | m | Tubo PVC corrugado M 16/gp5 gris libre halógenos | 1 | 0.22 | 0.22 |
| mt162 | Ud | p.p. cajas, regletas y peq. material | 0.7 | 0.34 | 0.24 |
| O01OB200 | h | Oficial 1ª electricista | 0.013 | 15.25 | 0.20 |
| mo008 | h | Ayudante electricista | 0.013 | 14.01 | 0.18 |
| %PM0000000100 | % | Medios auxiliares | 1 % | 1.38 | 0.01 |
| %CI2 | % | Costes Indirectos | 2 % | 1.39 | 0.03 |
|  |  | Total |  |  | 1.42 |

**19.03.02** m L. COBRE 4X1,5+1,5 0,6/1KV LIBRE DE HALOGENOS. (22/11/2017)
63 m × 1.8 = 113.40
Suministtro e instalación de Circuito conductor de cobre, con aislamiento RZ1-K (as) libre de halogenos y con baja emisión de humos y gases corrosivos, cables unipolares de cobre de 4x1,5+1,5, bajo tubo corrugado de 16 mm libre de halogenos, con parte proporcional de cajas, bornas, y pequeño material. Totalmente montado, conexionado y probado.

| Código | Ud | Descripción | Rendimiento | Precio | Importe |
|---|---|---|---|---|---|
| mt194 | m | Conductor RZ1-K (AS) 0,6/1 kV 1x1,5 mm2 Cu | 5 | 0.18 | 0.90 |
| mt427 | m | Tubo PVC corrugado M 16/gp5 gris libre halógenos | 1 | 0.22 | 0.22 |
| mt162 | Ud | p.p. cajas, regletas y peq. material | 0.7 | 0.34 | 0.24 |
| O01OB200 | h | Oficial 1ª electricista | 0.013 | 15.25 | 0.20 |
| mo008 | h | Ayudante electricista | 0.013 | 14.01 | 0.18 |
| %PM0000000100 | % | Medios auxiliares | 1 % | 1.74 | 0.02 |
| %CI2 | % | Costes Indirectos | 2 % | 1.76 | 0.04 |
|  |  | Total |  |  | 1.8 |

**19.03.03** m L. COBRE 2X2,5+2,5 0,6/1KV LIBRE DE HALOGENOS. (22/11/2017)
6670 m × 1.64 = 10938.80
Suministtro e instalación de Circuito conductor de cobre, con aislamiento RZ1-K (as) libre de halogenos y con baja emisión de humos y gases corrosivos, cables unipolares de cobre de 2x2,5+2,5, bajo tubo corrugado de 20 mm libre de halogenos, con parte proporcional de cajas, bornas, y pequeño material. Totalmente montado, conexionado y probado.

| Código | Ud | Descripción | Rendimiento | Precio | Importe |
|---|---|---|---|---|---|
| mt199 | m | Conductor RZ1-K (AS) 0,6/1 kV 1x2,5 mm2 Cu (material) | 3 | 0.24 | 0.72 |
| mt428 | m | Tubo PVC corrugado M 20/gp5 gris libre halógenos (material) | 1 | 0.25 | 0.25 |
| mt162 | Ud | p.p. cajas, regletas y peq. material | 0.7 | 0.34 | 0.24 |
| O01OB200 | h | Oficial 1ª electricista | 0.013 | 15.25 | 0.20 |
| mo008 | h | Ayudante electricista | 0.013 | 14.01 | 0.18 |
| %PM0000000100 | % | Medios auxiliares | 1 % | 1.59 | 0.02 |
| %CI2 | % | Costes Indirectos | 2 % | 1.61 | 0.03 |
|  |  | Total |  |  | 1.64 |

**19.03.04** m L. COBRE 3X2,5+2,5 0,6/1KV LIBRE DE HALOGENOS. (22/11/2017)
168 m × 1.89 = 317.52
Suministtro e instalación de Circuito conductor de cobre, con aislamiento RZ1-K (as) libre de halogenos y con baja emisión de humos y gases corrosivos, cables unipolares de cobre de 3x2,5+2,5, bajo tubo corrugado de 20 mm libre de halogenos, con parte proporcional de cajas, bornas, y pequeño material. Totalmente montado, conexionado y probado.

| Código | Ud | Descripción | Rendimiento | Precio | Importe |
|---|---|---|---|---|---|
| mt199 | m | Conductor RZ1-K (AS) 0,6/1 kV 1x2,5 mm2 Cu | 4 | 0.24 | 0.96 |
| mt428 | m | Tubo PVC corrugado M 20/gp5 gris libre halógenos | 1 | 0.25 | 0.25 |
| mt162 | Ud | p.p. cajas, regletas y peq. material | 0.7 | 0.34 | 0.24 |
| O01OB200 | h | Oficial 1ª electricista | 0.013 | 15.25 | 0.20 |
| mo008 | h | Ayudante electricista | 0.013 | 14.01 | 0.18 |
| %PM0000000100 | % | Medios auxiliares | 1 % | 1.83 | 0.02 |
| %CI2 | % | Costes Indirectos | 2 % | 1.85 | 0.04 |
|  |  | Total |  |  | 1.89 |

**19.03.05** m L. COBRE 4X2,5+2,5 0,6/1KV LIBRE DE HALOGENOS. (22/11/2017)
156 m × 2.13 = 332.28
Suministtro e instalación de Circuito conductor de cobre, con aislamiento RZ1-K (as) libre de halogenos y con baja emisión de humos y gases corrosivos, cables unipolares de cobre de 4x2,5+2,5, bajo tubo corrugado de 20 mm libre de halogenos, con parte proporcional de cajas, bornas, y pequeño material. Totalmente montado, conexionado y probado.

| Código | Ud | Descripción | Rendimiento | Precio | Importe |
|---|---|---|---|---|---|
| mt199 | m | Conductor RZ1-K (AS) 0,6/1 kV 1x2,5 mm2 Cu | 5 | 0.24 | 1.20 |
| mt428 | m | Tubo PVC corrugado M 20/gp5 gris libre halógenos | 1 | 0.25 | 0.25 |
| mt162 | Ud | p.p. cajas, regletas y peq. material | 0.7 | 0.34 | 0.24 |
| O01OB200 | h | Oficial 1ª electricista | 0.013 | 15.25 | 0.20 |
| mo008 | h | Ayudante electricista | 0.013 | 14.01 | 0.18 |
| %PM0000000100 | % | Medios auxiliares | 1 % | 2.07 | 0.02 |
| %CI2 | % | Costes Indirectos | 2 % | 2.09 | 0.04 |
|  |  | Total |  |  | 2.13 |

**19.03.06** m L. COBRE 2X4+4 0,6/1KV LIBRE DE HALOGENOS. (22/11/2017)
1645 m × 1.79 = 2944.55
Suministtro e instalación de Circuito conductor de cobre, con aislamiento RZ1-K (as) libre de halogenos y con baja emisión de humos y gases corrosivos, cables unipolares de cobre de 2x4+4, con parte proporcional de cajas, bornas, y pequeño material. Totalmente montado, conexionado y probado.

| Código | Ud | Descripción | Rendimiento | Precio | Importe |
|---|---|---|---|---|---|
| mt204 | m | Conductor RZ1-K (AS) 0,6/1 kV 1x4,0 mm2 Cu (material) | 3 | 0.37 | 1.11 |
| mt162 | Ud | p.p. cajas, regletas y peq. material | 0.7 | 0.34 | 0.24 |
| O01OB200 | h | Oficial 1ª electricista | 0.013 | 15.25 | 0.20 |
| mo008 | h | Ayudante electricista | 0.013 | 14.01 | 0.18 |
| %PM0000000100 | % | Medios auxiliares | 1 % | 1.73 | 0.02 |
| %CI2 | % | Costes Indirectos | 2 % | 1.75 | 0.04 |
|  |  | Total |  |  | 1.79 |

**19.03.07** m L. COBRE 4X4+4 0,6/1KV LIBRE DE HALOGENOS. (22/11/2017)
480 m × 2.55 = 1224.00
Suministtro e instalación de Circuito conductor de cobre, con aislamiento RZ1-K (as) libre de halogenos y con baja emisión de humos y gases corrosivos, cables unipolares de cobre de 4x4+4, con parte proporcional de cajas, bornas, y pequeño material. Totalmente montado, conexionado y probado.

| Código | Ud | Descripción | Rendimiento | Precio | Importe |
|---|---|---|---|---|---|
| mt204 | m | Conductor RZ1-K (AS) 0,6/1 kV 1x4,0 mm2 Cu | 5 | 0.37 | 1.85 |
| mt162 | Ud | p.p. cajas, regletas y peq. material | 0.7 | 0.34 | 0.24 |
| O01OB200 | h | Oficial 1ª electricista | 0.013 | 15.25 | 0.20 |
| mo008 | h | Ayudante electricista | 0.013 | 14.01 | 0.18 |
| %PM0000000100 | % | Medios auxiliares | 1 % | 2.47 | 0.02 |
| %CI2 | % | Costes Indirectos | 2 % | 2.49 | 0.05 |
|  |  | Total |  |  | 2.55 |

**19.03.08** m L. COBRE 2X6+6 0,6/1KV LIBRE DE HALOGENOS. (22/11/2017)
1250 m × 2.89 = 3612.50
Suministtro e instalación de Circuito conductor de cobre, con aislamiento RZ1-K (as) libre de halogenos y con baja emisión de humos y gases corrosivos, cables unipolares de cobre de 2x6+6, con parte proporcional de cajas, bornas, y pequeño material. Totalmente montado, conexionado y probado.

| Código | Ud | Descripción | Rendimiento | Precio | Importe |
|---|---|---|---|---|---|
| mt205 | m | Conductor RZ1-K (AS) 0,6/1 kV 1x6,0 mm2 Cu (material) | 3 | 0.52 | 1.56 |
| mt162 | Ud | p.p. cajas, regletas y peq. material | 0.7 | 0.34 | 0.24 |
| O01OB200 | h | Oficial 1ª electricista | 0.034 | 15.25 | 0.52 |
| mo008 | h | Ayudante electricista | 0.034 | 14.01 | 0.48 |
| %PM0000000100 | % | Medios auxiliares | 1 % | 2.80 | 0.03 |
| %CI2 | % | Costes Indirectos | 2 % | 2.83 | 0.06 |
|  |  | Total |  |  | 2.89 |

**19.03.09** m L. COBRE 4X6+6 0,6/1KV LIBRE DE HALOGENOS. (22/11/2017)
1331 m × 3.96 = 5270.76
Suministtro e instalación de Circuito conductor de cobre, con aislamiento RZ1-K (as) libre de halogenos y con baja emisión de humos y gases corrosivos, cables unipolares de cobre de 4x6+6, con parte proporcional de cajas, bornas, y pequeño material. Totalmente montado, conexionado y probado.

| Código | Ud | Descripción | Rendimiento | Precio | Importe |
|---|---|---|---|---|---|
| mt205 | m | Conductor RZ1-K (AS) 0,6/1 kV 1x6,0 mm2 Cu | 5 | 0.52 | 2.60 |
| mt162 | Ud | p.p. cajas, regletas y peq. material | 0.7 | 0.34 | 0.24 |
| O01OB200 | h | Oficial 1ª electricista | 0.034 | 15.25 | 0.52 |
| mo008 | h | Ayudante electricista | 0.034 | 14.01 | 0.48 |
| %PM0000000100 | % | Medios auxiliares | 1 % | 3.84 | 0.04 |
| %CI2 | % | Costes Indirectos | 2 % | 3.88 | 0.08 |
|  |  | Total |  |  | 3.96 |

**19.03.10** m L. COBRE 2X10+10 0,6/1KV LIBRE DE HALOGENOS. (22/11/2017)
60 m × 3.85 = 231.00
Suministtro e instalación de Circuito conductor de cobre, con aislamiento RZ1-K (as) libre de halogenos y con baja emisión de humos y gases corrosivos, cables unipolares de cobre de 2x10+10, con parte proporcional de cajas, bornas, y pequeño material. Totalmente montado, conexionado y probado.

| Código | Ud | Descripción | Rendimiento | Precio | Importe |
|---|---|---|---|---|---|
| mt195 | m | Conductor RZ1-K (AS) 0,6/1 kV 1x10,0 mm2 Cu (material) | 3 | 0.83 | 2.49 |
| mt162 | Ud | p.p. cajas, regletas y peq. material | 0.7 | 0.34 | 0.24 |
| O01OB200 | h | Oficial 1ª electricista | 0.034 | 15.25 | 0.52 |
| mo008 | h | Ayudante electricista | 0.034 | 14.01 | 0.48 |
| %PM0000000100 | % | Medios auxiliares | 1 % | 3.73 | 0.04 |
| %CI2 | % | Costes Indirectos | 2 % | 3.77 | 0.08 |
|  |  | Total |  |  | 3.85 |

**19.03.11** m L. COBRE 4X10+10 0,6/1KV LIBRE DE HALOGENOS. (22/11/2017)
378 m × 5.55 = 2097.90
Suministtro e instalación de Circuito conductor de cobre, con aislamiento RZ1-K (as) libre de halogenos y con baja emisión de humos y gases corrosivos, cables unipolares de cobre de 4x10+10, con parte proporcional de cajas, bornas, y pequeño material. Totalmente montado, conexionado y probado.

| Código | Ud | Descripción | Rendimiento | Precio | Importe |
|---|---|---|---|---|---|
| mt195 | m | Conductor RZ1-K (AS) 0,6/1 kV 1x10,0 mm2 Cu | 5 | 0.83 | 4.15 |
| mt162 | Ud | p.p. cajas, regletas y peq. material | 0.7 | 0.34 | 0.24 |
| O01OB200 | h | Oficial 1ª electricista | 0.034 | 15.25 | 0.52 |
| mo008 | h | Ayudante electricista | 0.034 | 14.01 | 0.48 |
| %PM0000000100 | % | Medios auxiliares | 1 % | 5.39 | 0.05 |
| %CI2 | % | Costes Indirectos | 2 % | 5.44 | 0.11 |
|  |  | Total |  |  | 5.55 |

**19.03.12** m L. COBRE 4X16+16 0.6/1KV LIBRE DE HALOGENOS. (22/11/2017)
525 m × 8.11 = 4257.75
Suministtro e instalación de Circuito conductor de cobre, con aislamiento RZ1-K (as) libre de halogenos y con baja emisión de humos y gases corrosivos, cables unipolares de cobre de 4x16+16, con parte proporcional de cajas, bornas, y pequeño material. Totalmente montado, conexionado y probado.

| Código | Ud | Descripción | Rendimiento | Precio | Importe |
|---|---|---|---|---|---|
| mt197 | m | Conductor RZ1-K (AS) 0,6/1 kV 1x16,0 mm2 Cu (material) | 5 | 1.28 | 6.40 |
| mt162 | Ud | p.p. cajas, regletas y peq. material | 0.7 | 0.34 | 0.24 |
| O01OB200 | h | Oficial 1ª electricista | 0.042 | 15.25 | 0.64 |
| mo008 | h | Ayudante electricista | 0.042 | 14.01 | 0.59 |
| %PM0000000100 | % | Medios auxiliares | 1 % | 7.87 | 0.08 |
| %CI2 | % | Costes Indirectos | 2 % | 7.95 | 0.16 |
|  |  | Total |  |  | 8.11 |

**19.03.13** m L. COBRE 4X25+16 0.6/1KV LIBRE DE HALOGENOS. (22/11/2017)
108 m × 10.95 = 1182.60
Suministtro e instalación de Circuito conductor de cobre, con aislamiento RZ1-K (as) libre de halogenos y con baja emisión de humos y gases corrosivos, cables unipolares de cobre de 4x25+16, con parte proporcional de cajas, bornas, y pequeño material. Totalmente montado, conexionado y probado.

| Código | Ud | Descripción | Rendimiento | Precio | Importe |
|---|---|---|---|---|---|
| mt201 | m | Conductor RZ1-K (AS) 0,6/1 kV 1x25,0 mm2 Cu (material) | 4 | 1.97 | 7.88 |
| mt197 | m | Conductor RZ1-K (AS) 0,6/1 kV 1x16,0 mm2 Cu | 1 | 1.28 | 1.28 |
| mt162 | Ud | p.p. cajas, regletas y peq. material | 0.7 | 0.34 | 0.24 |
| O01OB200 | h | Oficial 1ª electricista | 0.042 | 15.25 | 0.64 |
| mo008 | h | Ayudante electricista | 0.042 | 14.01 | 0.59 |
| %PM0000000100 | % | Medios auxiliares | 1 % | 10.63 | 0.11 |
| %CI2 | % | Costes Indirectos | 2 % | 10.74 | 0.21 |
|  |  | Total |  |  | 10.95 |

**19.03.14** m L. COBRE 3,5X70+35 0,6/1KV LIBRE DE HALOGENOS. (22/11/2017)
120 m × 24.05 = 2886.00
Suministtro e instalación de Circuito conductor de cobre, con aislamiento RZ1-K (as) libre de halogenos y con baja emisión de humos y gases corrosivos, cables unipolares de cobre de 3,5x70+35, con parte proporcional de cajas, bornas, y pequeño material. Totalmente montado, conexionado y probado.

| Código | Ud | Descripción | Rendimiento | Precio | Importe |
|---|---|---|---|---|---|
| mt206 | m | Conductor RZ1-K (AS) 0,6/1 kV 1x70,0 mm2 Cu (material) | 3 | 5.34 | 16.02 |
| mt203 | m | Conductor RZ1-K (AS) 0,6/1 kV 1x35,0 mm2 Cu (material) | 2 | 2.74 | 5.48 |
| mt162 | Ud | p.p. cajas, regletas y peq. material | 0.7 | 0.34 | 0.24 |
| O01OB200 | h | Oficial 1ª electricista | 0.055 | 15.25 | 0.84 |
| mo008 | h | Ayudante electricista | 0.055 | 14.01 | 0.77 |
| %PM0000000100 | % | Medios auxiliares | 1 % | 23.35 | 0.23 |
| %CI2 | % | Costes Indirectos | 2 % | 23.58 | 0.47 |
|  |  | Total |  |  | 24.05 |

**19.03.15** m L. COBRE 2X2,5+2,5 SZ1(AS+) 0,6/1KV LIBRE DE HALOGENOS. (22/11/2017)
80 m × 2.71 = 216.80
Suministtro e instalación de Circuito conductor de cobre, con aislamiento SZ1-K (AS+), siendo su tensión asignada 0,6/1kV, reacción al fuego clase Cca-s1b,d1,a1 según UNE-EN 50575, con aislamiento termostable especial ingífugo, libre de halogenos y con baja emisión de humos y gases corrosivos (Z1) de color naranja, cables unipolares de cobre de 2x2,5+2,5, con parte proporcional de cajas, bornas, y pequeño material. Totalmente montado, conexionado y probado.

| Código | Ud | Descripción | Rendimiento | Precio | Importe |
|---|---|---|---|---|---|
| mt200 | m | Conductor SZ1-K (AS+) 0,6/1 kV 1x2,5 mm2 Cu (material) | 3 | 0.67 | 2.01 |
| mt162 | Ud | p.p. cajas, regletas y peq. material | 0.7 | 0.34 | 0.24 |
| O01OB200 | h | Oficial 1ª electricista | 0.013 | 15.25 | 0.20 |
| mo008 | h | Ayudante electricista | 0.013 | 14.01 | 0.18 |
| %PM0000000100 | % | Medios auxiliares | 1 % | 2.63 | 0.03 |
| %CI2 | % | Costes Indirectos | 2 % | 2.66 | 0.05 |
|  |  | Total |  |  | 2.71 |

**19.03.16** m L. COBRE 4X10+10 SZ1(AS+) 0,6/1KV LIBRE DE HALOGENOS. (22/11/2017)
45 m × 9.01 = 405.45
Suministtro e instalación de Circuito conductor de cobre, con aislamiento SZ1-K (AS+), siendo su tensión asignada 0,6/1kV, reacción al fuego clase Cca-s1b,d1,a1 según UNE-EN 50575, con aislamiento termostable especial ingífugo, libre de halogenos y con baja emisión de humos y gases corrosivos (Z1) de color naranja, cables unipolares de cobre de 4x10+10, con parte proporcional de cajas, bornas, y pequeño material. Totalmente montado, conexionado y probado.

| Código | Ud | Descripción | Rendimiento | Precio | Importe |
|---|---|---|---|---|---|
| mt196 | m | Conductor SZ1-K (AS+) 0,6/1 kV 1x10,0 mm2 Cu (material) | 5 | 1.5 | 7.50 |
| mt162 | Ud | p.p. cajas, regletas y peq. material | 0.7 | 0.34 | 0.24 |
| O01OB200 | h | Oficial 1ª electricista | 0.034 | 15.25 | 0.52 |
| mo008 | h | Ayudante electricista | 0.034 | 14.01 | 0.48 |
| %PM0000000100 | % | Medios auxiliares | 1 % | 8.74 | 0.09 |
| %CI2 | % | Costes Indirectos | 2 % | 8.83 | 0.18 |
|  |  | Total |  |  | 9.01 |

**19.03.17** m L. COBRE 4X25+16 SZ1-K (AS+) 0,6/1KV LIBRE DE HALOGENOS. (22/11/2017)
40 m × 17.41 = 696.40
Suministtro e instalación de Circuito conductor de cobre, con aislamiento SZ1-K (AS+), siendo su tensión asignada 0,6/1kV, reacción al fuego clase Cca-s1b,d1,a1 según UNE-EN 50575, con aislamiento termostable especial ingífugo, libre de halogenos y con baja emisión de humos y gases corrosivos (Z1) de color naranja, cables unipolares de cobre de 4x25+16, con parte proporcional de cajas, bornas, y pequeño material. Totalmente montado, conexionado y probado.

| Código | Ud | Descripción | Rendimiento | Precio | Importe |
|---|---|---|---|---|---|
| mt202 | m | Conductor SZ1-K (AS+) 0,6/1 kV 1x25,0 mm2 Cu (material) | 4 | 3.3 | 13.20 |
| mt198 | m | Conductor SZ1-K (AS+) 0,6/1 kV 1x16,0 mm2 Cu (material) | 1 | 2.23 | 2.23 |
| mt162 | Ud | p.p. cajas, regletas y peq. material | 0.7 | 0.34 | 0.24 |
| O01OB200 | h | Oficial 1ª electricista | 0.042 | 15.25 | 0.64 |
| mo008 | h | Ayudante electricista | 0.042 | 14.01 | 0.59 |
| %PM0000000100 | % | Medios auxiliares | 1 % | 16.90 | 0.17 |
| %CI2 | % | Costes Indirectos | 2 % | 17.07 | 0.34 |
|  |  | Total |  |  | 17.41 |

**19.03.18** m MANIOBRA GRUPO CON LÍNEA DE COBRE 8X2,5 SZ1(AS+) 0,6/1KV LIBRE D (22/11/2017)
40 m × 6.16 = 246.40
Suministro e instalación de línea maniobra grupo con conductor de cobre, aislamiento SZ1-K (AS+), siendo su tensión asignada 0,6/1kV, reacción al fuego clase Cca-s1b,d1,a1 según UNE-EN 50575, con aislamiento termostable especial ingífugo, libre de halogenos y con baja emisión de humos y gases corrosivos (Z1) de color naranja, cables unipolares de cobre de 8x2,5, con parte proporcional de cajas, bornas, y pequeño material. Totalmente montado, conexionado y probado.

| Código | Ud | Descripción | Rendimiento | Precio | Importe |
|---|---|---|---|---|---|
| mt200 | m | Conductor SZ1-K (AS+) 0,6/1 kV 1x2,5 mm2 Cu | 8 | 0.67 | 5.36 |
| mt162 | Ud | p.p. cajas, regletas y peq. material | 0.7 | 0.34 | 0.24 |
| O01OB200 | h | Oficial 1ª electricista | 0.013 | 15.25 | 0.20 |
| mo008 | h | Ayudante electricista | 0.013 | 14.01 | 0.18 |
| %PM0000000100 | % | Medios auxiliares | 1 % | 5.98 | 0.06 |
| %CI2 | % | Costes Indirectos | 2 % | 6.04 | 0.12 |
|  |  | Total |  |  | 6.16 |

### 19.04 ILUMINACIÓN (02/01/2016)
Importe: 123404.81
Iluminación

**19.04.01** Ud DOWNLIGHT EPOTRADO ASIMÉTRICO LLEDO OD-3659, 28W (22/11/2017)
44 Ud × 124.48 = 5477.12
Suministro e instalación de Downlight Led asimétrico Lledo OD 3659 G3 QM2 LED 28W, 4000 K o equivalente, con cuerpo de luminaria formado por cerco exterior de aluminio de inyección termoesmaltado en color blanco mate. Cuerpo interior en chapa de acero termoesmaltada en color
blanco. Montaje empotrado mediante anclaje rápido incluido en el suministro.
Totalmente montado, conexionado y probado.

| Código | Ud | Descripción | Rendimiento | Precio | Importe |
|---|---|---|---|---|---|
| mt401 | Ud | Downlight Led asimétrico Led 28W 4000K (material; 16/07/2018) | 1 | 105 | 105.00 |
| mt662 | Ud | Material auxiliar para instalación de aparatos de iluminación. (material) | 1 | 0.77 | 0.77 |
| mt427 | m | Tubo PVC corrugado M 16/gp5 gris libre halógenos | 10 | 0.22 | 2.20 |
| mt194 | m | Conductor RZ1-K (AS) 0,6/1 kV 1x1,5 mm2 Cu | 30 | 0.18 | 5.40 |
| O01OB200 | h | Oficial 1ª electricista | 0.255 | 15.25 | 3.89 |
| mo008 | h | Ayudante electricista | 0.255 | 14.01 | 3.57 |
| %PM0000000100 | % | Medios auxiliares | 1 % | 120.83 | 1.21 |
| %CI2 | % | Costes Indirectos | 2 % | 122.04 | 2.44 |
|  |  | Total |  |  | 124.48 |

**19.04.02** Ud LUMINARIA DE EMPOTRAR LLEDO EQ M4 OD-3255, 32W (22/11/2017)
153 Ud × 156.08 = 23880.24
Suministro e instalación de luminaria para empotrar Lledo OD-3255 EQM4 32W, o equivalente, fuente de luz LED 840, UGR<19, de 597x597x69 mm. incluso parte proporcional de conductor de cobre 2x1,5+1,5 y pp de pequeño material. Totalmente montado, conexionado y probado.

| Código | Ud | Descripción | Rendimiento | Precio | Importe |
|---|---|---|---|---|---|
| mt399 | Ud | Luminaria de empotrar Lledo eQ M4 OD-3255, 32W (material; 16/07/2018) | 1 | 121 | 121.00 |
| mt662 | Ud | Material auxiliar para instalación de aparatos de iluminación. | 1 | 0.77 | 0.77 |
| mt427 | m | Tubo PVC corrugado M 16/gp5 gris libre halógenos | 10 | 0.22 | 2.20 |
| mt194 | m | Conductor RZ1-K (AS) 0,6/1 kV 1x1,5 mm2 Cu | 30 | 0.18 | 5.40 |
| mt403 | Ud | Anclajes para Falso Techo OD-3255 (material) | 1 | 14.67 | 14.67 |
| O01OB200 | h | Oficial 1ª electricista | 0.255 | 15.25 | 3.89 |
| mo008 | h | Ayudante electricista | 0.255 | 14.01 | 3.57 |
| %PM0000000100 | % | Medios auxiliares | 1 % | 151.50 | 1.52 |
| %CI2 | % | Costes Indirectos | 2 % | 153.02 | 3.06 |
|  |  | Total |  |  | 156.08 |

**19.04.03** Ud LUMINARIA DE EMPOTRAR LLEDO EQ M4 OD-3255, 32W, REGULABLE DALI (22/11/2017)
254 Ud × 155.15 = 39408.10
Suministro e instalación de luminaria para empotrar Lledo OD-3255 EQM4 32W, o equivalente, con regulación Dali, fuente de luz LED 840, UGR<19, de 597x597x69 mm. incluso parte proporcional de conductor de cobre 2x1,5+1,5 y pp de pequeño material. Totalmente montado, conexionado y probado.

| Código | Ud | Descripción | Rendimiento | Precio | Importe |
|---|---|---|---|---|---|
| mt400 | Ud | Luminaria de empotrar Lledo eQ M4 OD-3255, 32W, Regulable Dali (material; 16/07/2018) | 1 | 120.1 | 120.10 |
| mt662 | Ud | Material auxiliar para instalación de aparatos de iluminación. | 1 | 0.77 | 0.77 |
| mt427 | m | Tubo PVC corrugado M 16/gp5 gris libre halógenos | 10 | 0.22 | 2.20 |
| mt194 | m | Conductor RZ1-K (AS) 0,6/1 kV 1x1,5 mm2 Cu | 30 | 0.18 | 5.40 |
| mt403 | Ud | Anclajes para Falso Techo OD-3255 | 1 | 14.67 | 14.67 |
| O01OB200 | h | Oficial 1ª electricista | 0.255 | 15.25 | 3.89 |
| mo008 | h | Ayudante electricista | 0.255 | 14.01 | 3.57 |
| %PM0000000100 | % | Medios auxiliares | 1 % | 150.60 | 1.51 |
| %CI2 | % | Costes Indirectos | 2 % | 152.11 | 3.04 |
|  |  | Total |  |  | 155.15 |

**19.04.04** Ud DOWNLIGHT PARA DESCOLGAR LLEDO OD-6790 LED 23W (22/11/2017)
2 Ud × 154.09 = 308.18
Suministro e instalación de Downlight redondo para descolgar, tipo Lledo, modelo Od-6790 o equivalente, 4000 K, 23 W; incluso parte proporcional de conductor de cobre 2x1,5+1,5 y pp de pequeño material. Totalmente montado, conexionado y probado.

| Código | Ud | Descripción | Rendimiento | Precio | Importe |
|---|---|---|---|---|---|
| mt157 | Ud | Downlight para Descolgar Lledo OD-6790 LED 23W (material; 16/07/2018) | 1 | 135 | 135.00 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 149.57 | 1.50 |
| %CI2 | % | Costes Indirectos | 2 % | 151.07 | 3.02 |
|  |  | Total |  |  | 154.09 |

**19.04.05** Ud DONWLIGHT DE SUPERFICIE LLEDO OD-6790, 23W (22/11/2017)
14 Ud × 146.88 = 2056.32
Suministro e instalación de Donwlight de superficie tipo Lledo OD-6790, o equivalente, 4000 K, 23W, con cuerpo de la luminaria formado por cerco exterior de aluminio de inyección termo esmaltado en color blanco mate, montaje en superficie.
Incluso parte proporcional de conductor de cobre 2x1,5+1,5 y pp de pequeño material. Totalmente montado, conexionado y probado.

| Código | Ud | Descripción | Rendimiento | Precio | Importe |
|---|---|---|---|---|---|
| mt416 | Ud | Donwlight de superficie Lledo OD-6790, 23W (material; 16/07/2018) | 1 | 128 | 128.00 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 142.57 | 1.43 |
| %CI2 | % | Costes Indirectos | 2 % | 144.00 | 2.88 |
|  |  | Total |  |  | 146.88 |

**19.04.06** Ud DONWLIGHT EMPOTRADO LLEDO OD-3649, 23W (22/11/2017)
102 Ud × 71.68 = 7311.36
Suministro e instalación de Donwlight de empotrar tipo Lledo 3649 o equivalente, 4000 K, 23W, con cuerpo de luminaria formado por aro embellecedor conformado en termoplástico semicristalino de altas prestaciones mecánicas en color blanco. Montaje empotrado mediante muelles de sujeción incluidos en suministro.
Incluso parte proporcional de conductor de cobre 2x1,5+1,5 y pp de pequeño material. Totalmente montado, conexionado y probado.

| Código | Ud | Descripción | Rendimiento | Precio | Importe |
|---|---|---|---|---|---|
| mt414 | Ud | Donwlight empotrado Lledo OD-3649, 23W (material; 16/07/2018) | 1 | 55 | 55.00 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 69.57 | 0.70 |
| %CI2 | % | Costes Indirectos | 2 % | 70.27 | 1.41 |
|  |  | Total |  |  | 71.68 |

**19.04.07** Ud DONWLIGHT EMPOTRADO LLEDO OD-3649, 23W REGULABLE DALI (22/11/2017)
18 Ud × 111.85 = 2013.30
Suministro e instalación de Donwlight de empotrar tipo Lledo 3649 o equivalente, 4000 K, 23W, regulable Dali, con cuerpo de luminaria formado por aro embellecedor conformado en termoplástico semicristalino de altas prestaciones mecánicas en color blanco. Montaje empotrado mediante muelles de sujeción incluidos en suministro.
Incluso parte proporcional de conductor de cobre 2x1,5+1,5 y pp de pequeño material. Totalmente montado, conexionado y probado.

| Código | Ud | Descripción | Rendimiento | Precio | Importe |
|---|---|---|---|---|---|
| mt415 | Ud | Donwlight empotrado Lledo OD-3649, 23W Regulable Dali (material; 16/07/2018) | 1 | 94 | 94.00 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 108.57 | 1.09 |
| %CI2 | % | Costes Indirectos | 2 % | 109.66 | 2.19 |
|  |  | Total |  |  | 111.85 |

**19.04.08** Ud DOWNLIGHT LLEDO KINO 2, 28W (22/11/2017)
53 Ud × 41.8 = 2215.40
Suministro e instalación de Donwlight de empotrar tipo Lledo, modelo Kino 2 o equivalente, 28W, LED 840, con cuerpo de la luminaria formado por un cerco exterior de policarbonato en color blanco. Montaje empotrado mediante flejes de anclaje incluidos en suministro; Incluso parte proporcional de conductor de cobre 2x1,5+1,5 y pp de pequeño material. Totalmente montado, conexionado y probado.

| Código | Ud | Descripción | Rendimiento | Precio | Importe |
|---|---|---|---|---|---|
| mt398 | Ud | Downlight Lledo Kino 2, 28W (material; 16/07/2018) | 1 | 26 | 26.00 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 40.57 | 0.41 |
| %CI2 | % | Costes Indirectos | 2 % | 40.98 | 0.82 |
|  |  | Total |  |  | 41.8 |

**19.04.09** Ud DOWNLIGHT ORBIT 80 LED 12W (22/11/2017)
22 Ud × 35.4 = 778.80
Suministro e instalación de Downlight Orbit 80. Montaje empotrado mediante flejes de sujeción incluidos en suministro. Espesor mínimo de techo (5-7 mm). Fuente de luz: LED840 con alta selección de binning. Dimensiones: 90 x 78 mm, 0,22 kg de peso. Corte en techo: 80 mm. Incluso parte proporcional de conductor de cobre 2x1,5+1,5 bajo tubo corrugado y pequeño material. Totalmente montada conexionada y probada.

| Código | Ud | Descripción | Rendimiento | Precio | Importe |
|---|---|---|---|---|---|
| mt402 | Ud | Downlight Orbit 80 Led 12W (material; 16/07/2018) | 1 | 22 | 22.00 |
| mt662 | Ud | Material auxiliar para instalación de aparatos de iluminación. | 1 | 0.77 | 0.77 |
| mt194 | m | Conductor RZ1-K (AS) 0,6/1 kV 1x1,5 mm2 Cu | 30 | 0.18 | 5.40 |
| O01OB200 | h | Oficial 1ª electricista | 0.212 | 15.25 | 3.23 |
| mo008 | h | Ayudante electricista | 0.212 | 14.01 | 2.97 |
| %PM0000000100 | % | Medios auxiliares | 1 % | 34.37 | 0.34 |
| %CI2 | % | Costes Indirectos | 2 % | 34.71 | 0.69 |
|  |  | Total |  |  | 35.4 |

**19.04.10** Ud UNIDAD DE CONTROL DALI PARA CONTROL DE 20 APARATOS (22/11/2017)
45 Ud × 38.42 = 1728.90
Suministro e instalación de Unidad control DALI, DOS CANALES para controlar al mismo tiempo hasta 20 aparatos de servicio de lámparas compatibles con DALI, 10 por canal, rango de regulación de 1 a 100 %, carcasa de policarbonato (PC), ignífugo, sin halogenuros, apta para montaje en luminaria o empotrado en techo; tipo de protección IP20, clase de protección II con descarga de tracción instalada. Dimensiones: 159 x 21 x 30 mm; Peso: 0.14 kg. Incluso parte proporcional de conductor de cobre 2x1,5+1,5 bajo tubo corrugado y pequeño material. Totalmente montada conexionada y probada.

| Código | Ud | Descripción | Rendimiento | Precio | Importe |
|---|---|---|---|---|---|
| mt312 | Ud | Unidad de Control Dali para control de 20 aparatos (material; 16/07/2018) | 1 | 36 | 36.00 |
| O01OB200 | h | Oficial 1ª electricista | 0.085 | 15.25 | 1.30 |
| %PM0000000100 | % | Medios auxiliares | 1 % | 37.30 | 0.37 |
| %CI2 | % | Costes Indirectos | 2 % | 37.67 | 0.75 |
|  |  | Total |  |  | 38.42 |

**19.04.11** Ud SENSOR DE TECHO 5DPI 4RC (22/11/2017)
45 Ud × 49.2 = 2214.00
Suministro e instalación de Sensor de techo para, regular la intensidad de luz, detectar la luz natural que entra en la sala por la ventana y detector de movimiento. Incluso parte proporcional de conductor de cobre 2x1,5+1,5 bajo tubo corrugado y pequeño material. Totalmente montada conexionada y probada.

| Código | Ud | Descripción | Rendimiento | Precio | Importe |
|---|---|---|---|---|---|
| mt226 | Ud | Sensor de Techo 5DPI 4rc (material) | 1 | 38.7 | 38.70 |
| mt662 | Ud | Material auxiliar para instalación de aparatos de iluminación. | 1 | 0.77 | 0.77 |
| mt427 | m | Tubo PVC corrugado M 16/gp5 gris libre halógenos | 10 | 0.22 | 2.20 |
| mt194 | m | Conductor RZ1-K (AS) 0,6/1 kV 1x1,5 mm2 Cu | 20 | 0.18 | 3.60 |
| O01OB200 | h | Oficial 1ª electricista | 0.085 | 15.25 | 1.30 |
| mo008 | h | Ayudante electricista | 0.085 | 14.01 | 1.19 |
| %PM0000000100 | % | Medios auxiliares | 1 % | 47.76 | 0.48 |
| %CI2 | % | Costes Indirectos | 2 % | 48.24 | 0.96 |
|  |  | Total |  |  | 49.2 |

**19.04.12** Ud SISTEMA ANTI-TRACCIÓN DE CABLES (22/11/2017)
45 Ud × 11.33 = 509.85
Suministro e instalación de sistema anti-tracción de cables para montaje en techos. Totalmente montada conexionada y probada.

| Código | Ud | Descripción | Rendimiento | Precio | Importe |
|---|---|---|---|---|---|
| mt093 | Ud | Unidad de Control Dali para control de 20 aparatos (material) | 1 | 9.7 | 9.70 |
| O01OB200 | h | Oficial 1ª electricista | 0.085 | 15.25 | 1.30 |
| %PM0000000100 | % | Medios auxiliares | 1 % | 11.00 | 0.11 |
| %CI2 | % | Costes Indirectos | 2 % | 11.11 | 0.22 |
|  |  | Total |  |  | 11.33 |

**19.04.13** Ud MANDO DGC PROGRAMMER (22/11/2017)
1 Ud × 14.78 = 14.78
Suministro e instalación de mando de programación DGC Programmer. Totalmente probado.

| Código | Ud | Descripción | Rendimiento | Precio | Importe |
|---|---|---|---|---|---|
| mt094 | Ud | Mando Programador (material) | 1 | 13.05 | 13.05 |
| O01OB200 | h | Oficial 1ª electricista | 0.085 | 15.25 | 1.30 |
| %PM0000000100 | % | Medios auxiliares | 1 % | 14.35 | 0.14 |
| %CI2 | % | Costes Indirectos | 2 % | 14.49 | 0.29 |
|  |  | Total |  |  | 14.78 |

**19.04.14** Ud LUMINARIA ESTANCA LLEDO S855, 71W, IK10 (22/11/2017)
26 Ud × 85.39 = 2220.14
Suministro e instalación de luminaria de tipo estanco, marca Lledo, modelo S855, 71W, 4000 K, IP66, o equivalente, incluso parte proporcional de conductor de cobre 2x1,5+1,5 y pp de pequeño material. Totalmente montado, conexionado y probado.

| Código | Ud | Descripción | Rendimiento | Precio | Importe |
|---|---|---|---|---|---|
| mt408 | Ud | Luminaria Estanca Lledo S855, 71 W IK10 (material) | 1 | 70.8 | 70.80 |
| mt662 | Ud | Material auxiliar para instalación de aparatos de iluminación. | 1 | 0.77 | 0.77 |
| mt427 | m | Tubo PVC corrugado M 16/gp5 gris libre halógenos | 10 | 0.22 | 2.20 |
| mt194 | m | Conductor RZ1-K (AS) 0,6/1 kV 1x1,5 mm2 Cu | 30 | 0.18 | 5.40 |
| O01OB200 | h | Oficial 1ª electricista | 0.127 | 15.25 | 1.94 |
| mo008 | h | Ayudante electricista | 0.127 | 14.01 | 1.78 |
| %PM0000000100 | % | Medios auxiliares | 1 % | 82.89 | 0.83 |
| %CI2 | % | Costes Indirectos | 2 % | 83.72 | 1.67 |
|  |  | Total |  |  | 85.39 |

**19.04.15** Ud LUMINARIA ESTANCA LLEDO S855, 71W, IK10 REGULABLE DALI (22/11/2017)
14 Ud × 98.38 = 1377.32
Suministro e instalación de luminaria de tipo estanco, marca Lledo, modelo S855, 71W, 4000 K, IP66, o equivalente, con regulación Dali, incluso parte proporcional de conductor de cobre 2x1,5+1,5 y pp de pequeño material. Totalmente montado, conexionado y probado.

| Código | Ud | Descripción | Rendimiento | Precio | Importe |
|---|---|---|---|---|---|
| mt409 | Ud | Luminaria Estanca Lledo S855, 71 W IK10 Regulable Dali (material) | 1 | 83.4 | 83.40 |
| mt662 | Ud | Material auxiliar para instalación de aparatos de iluminación. | 1 | 0.77 | 0.77 |
| mt427 | m | Tubo PVC corrugado M 16/gp5 gris libre halógenos | 10 | 0.22 | 2.20 |
| mt194 | m | Conductor RZ1-K (AS) 0,6/1 kV 1x1,5 mm2 Cu | 30 | 0.18 | 5.40 |
| O01OB200 | h | Oficial 1ª electricista | 0.127 | 15.25 | 1.94 |
| mo008 | h | Ayudante electricista | 0.127 | 14.01 | 1.78 |
| %PM0000000100 | % | Medios auxiliares | 1 % | 95.49 | 0.95 |
| %CI2 | % | Costes Indirectos | 2 % | 96.44 | 1.93 |
|  |  | Total |  |  | 98.38 |

**19.04.16** Ud LUMINARIA ESTANCA LLEDO S855A, 16W, IK10 (22/11/2017)
12 Ud × 49.54 = 594.48
Suministro e instalación de luminaria de tipo estanco, marca Lledo, modelo S855A, 16 W, 4000 K, IP66, o equivalente, incluso parte proporcional de conductor de cobre 2x1,5+1,5 y pp de pequeño material. Totalmente montado, conexionado y probado.

| Código | Ud | Descripción | Rendimiento | Precio | Importe |
|---|---|---|---|---|---|
| mt405 | Ud | Luminaria Estanca Lledo S855A, 16 W IK10 (material) | 1 | 36 | 36.00 |
| mt662 | Ud | Material auxiliar para instalación de aparatos de iluminación. | 1 | 0.77 | 0.77 |
| mt427 | m | Tubo PVC corrugado M 16/gp5 gris libre halógenos | 10 | 0.22 | 2.20 |
| mt194 | m | Conductor RZ1-K (AS) 0,6/1 kV 1x1,5 mm2 Cu | 30 | 0.18 | 5.40 |
| O01OB200 | h | Oficial 1ª electricista | 0.127 | 15.25 | 1.94 |
| mo008 | h | Ayudante electricista | 0.127 | 14.01 | 1.78 |
| %PM0000000100 | % | Medios auxiliares | 1 % | 48.09 | 0.48 |
| %CI2 | % | Costes Indirectos | 2 % | 48.57 | 0.97 |
|  |  | Total |  |  | 49.54 |

**19.04.17** Ud LUMINARIA ESTANCA LLEDO S855A, 32W, IK10 (22/11/2017)
2 Ud × 67.98 = 135.96
Suministro e instalación de luminaria de tipo estanco, marca Lledo, modelo S855A, 32 W, 4000 K, IP66, o equivalente, incluso parte proporcional de conductor de cobre 2x1,5+1,5 y pp de pequeño material. Totalmente montado, conexionado y probado.

| Código | Ud | Descripción | Rendimiento | Precio | Importe |
|---|---|---|---|---|---|
| mt406 | Ud | Luminaria Estanca Lledo S855A, 32 W IK10 (material) | 1 | 53.9 | 53.90 |
| mt662 | Ud | Material auxiliar para instalación de aparatos de iluminación. | 1 | 0.77 | 0.77 |
| mt427 | m | Tubo PVC corrugado M 16/gp5 gris libre halógenos | 10 | 0.22 | 2.20 |
| mt194 | m | Conductor RZ1-K (AS) 0,6/1 kV 1x1,5 mm2 Cu | 30 | 0.18 | 5.40 |
| O01OB200 | h | Oficial 1ª electricista | 0.127 | 15.25 | 1.94 |
| mo008 | h | Ayudante electricista | 0.127 | 14.01 | 1.78 |
| %PM0000000100 | % | Medios auxiliares | 1 % | 65.99 | 0.66 |
| %CI2 | % | Costes Indirectos | 2 % | 66.65 | 1.33 |
|  |  | Total |  |  | 67.98 |

**19.04.18** Ud LUMINARIA ESTANCA LLEDO S855A, 38W, IK10 (22/11/2017)
74 Ud × 75.85 = 5612.90
Suministro e instalación de luminaria de tipo estanco, marca Lledo, modelo S855A, 38 W, 4000 K, IP66, o equivalente, incluso parte proporcional de conductor de cobre 2x1,5+1,5 y pp de pequeño material. Totalmente montado, conexionado y probado.

| Código | Ud | Descripción | Rendimiento | Precio | Importe |
|---|---|---|---|---|---|
| mt407 | Ud | Luminaria Estanca Lledo S855A, 38 W IK10 (material) | 1 | 61.53 | 61.53 |
| mt662 | Ud | Material auxiliar para instalación de aparatos de iluminación. | 1 | 0.77 | 0.77 |
| mt427 | m | Tubo PVC corrugado M 16/gp5 gris libre halógenos | 10 | 0.22 | 2.20 |
| mt194 | m | Conductor RZ1-K (AS) 0,6/1 kV 1x1,5 mm2 Cu | 30 | 0.18 | 5.40 |
| O01OB200 | h | Oficial 1ª electricista | 0.127 | 15.25 | 1.94 |
| mo008 | h | Ayudante electricista | 0.127 | 14.01 | 1.78 |
| %PM0000000100 | % | Medios auxiliares | 1 % | 73.62 | 0.74 |
| %CI2 | % | Costes Indirectos | 2 % | 74.36 | 1.49 |
|  |  | Total |  |  | 75.85 |

**19.04.19** Ud DONWLIGHT EMPOTRADO LLEDO LD 001745V3· IP54 29W (22/11/2017)
46 Ud × 117.44 = 5402.24
Suministro e instalación de Downlight Lledo, modelo DL 001745V3 IP54, redondo de empotrar, Led 29 W, 4000 K, IP54, o equivalente; Incluso parte proporcional de conductor de cobre 2x1,5+1,5 y pp de pequeño material. Totalmente montado, conexionado y probado.

| Código | Ud | Descripción | Rendimiento | Precio | Importe |
|---|---|---|---|---|---|
| mt156 | Ud | Donwlight empotrado Lledo LD 001745V3· IP54 29W (material) | 1 | 99.43 | 99.43 |
| mt662 | Ud | Material auxiliar para instalación de aparatos de iluminación. | 1 | 0.77 | 0.77 |
| mt427 | m | Tubo PVC corrugado M 16/gp5 gris libre halógenos | 10 | 0.22 | 2.20 |
| mt194 | m | Conductor RZ1-K (AS) 0,6/1 kV 1x1,5 mm2 Cu | 30 | 0.18 | 5.40 |
| O01OB200 | h | Oficial 1ª electricista | 0.212 | 15.25 | 3.23 |
| mo008 | h | Ayudante electricista | 0.212 | 14.01 | 2.97 |
| %PM0000000100 | % | Medios auxiliares | 1 % | 114.00 | 1.14 |
| %CI2 | % | Costes Indirectos | 2 % | 115.14 | 2.30 |
|  |  | Total |  |  | 117.44 |

**19.04.20** Ud APLIQUE EMPOTRADO DE PARED BEGA 24211K4, 7,0 W (22/11/2017)
20 Ud × 284.89 = 5697.80
Suministro e instalación de aplique empotrado de pared Bega 24211K4, 7,0 W, 4000 K, IP65, o equivalente, Incluso parte proporcional de conductor de cobre 2x1,5+1,5 y pp de pequeño material. Totalmente montado, conexionado y probado.

| Código | Ud | Descripción | Rendimiento | Precio | Importe |
|---|---|---|---|---|---|
| mt153 | Ud | Donwlight empotrado Bega 24829K4, 9,7 W (material) | 1 | 216 | 216.00 |
| mt154 | Ud | Caja de empotrar Bega 10849 (material) | 1 | 44.7 | 44.70 |
| mt662 | Ud | Material auxiliar para instalación de aparatos de iluminación. | 1 | 0.77 | 0.77 |
| mt427 | m | Tubo PVC corrugado M 16/gp5 gris libre halógenos | 10 | 0.22 | 2.20 |
| mt194 | m | Conductor RZ1-K (AS) 0,6/1 kV 1x1,5 mm2 Cu | 30 | 0.18 | 5.40 |
| O01OB200 | h | Oficial 1ª electricista | 0.255 | 15.25 | 3.89 |
| mo008 | h | Ayudante electricista | 0.255 | 14.01 | 3.57 |
| %PM0000000100 | % | Medios auxiliares | 1 % | 276.53 | 2.77 |
| %CI2 | % | Costes Indirectos | 2 % | 279.30 | 5.59 |
|  |  | Total |  |  | 284.89 |

**19.04.21** Ud APLIQUE BEGA 2450K4, 5,3 W (22/11/2017)
6 Ud × 185.67 = 1114.02
Suministro e instalación de aplique de pared o techo Bega 2450K4 o similar, 5,3 W, 4000 K, IP65, o equivalente, Incluso parte proporcional de conductor de cobre 2x1,5+1,5 y pp de pequeño material. Totalmente montado, conexionado y probado.

| Código | Ud | Descripción | Rendimiento | Precio | Importe |
|---|---|---|---|---|---|
| mt155 | Ud | Donwlight empotrado Bega 2450K4, 5,3 W (material) | 1 | 164.4 | 164.40 |
| mt662 | Ud | Material auxiliar para instalación de aparatos de iluminación. | 1 | 0.77 | 0.77 |
| mt427 | m | Tubo PVC corrugado M 16/gp5 gris libre halógenos | 10 | 0.22 | 2.20 |
| mt194 | m | Conductor RZ1-K (AS) 0,6/1 kV 1x1,5 mm2 Cu | 30 | 0.18 | 5.40 |
| O01OB200 | h | Oficial 1ª electricista | 0.255 | 15.25 | 3.89 |
| mo008 | h | Ayudante electricista | 0.255 | 14.01 | 3.57 |
| %PM0000000100 | % | Medios auxiliares | 1 % | 180.23 | 1.80 |
| %CI2 | % | Costes Indirectos | 2 % | 182.03 | 3.64 |
|  |  | Total |  |  | 185.67 |

**19.04.22** Ud BALIZA BEGA 84815, 19,5 W (22/11/2017)
6 Ud × 362.69 = 2176.14
Suministro e instalación de baliza Bega 84815 o similar, LED 19,5 W, 4000 K, IP67, o equivalente; Incluso parte proporcional de conductor de cobre 2x1,5+1,5 y pp de pequeño material. Totalmente montado, conexionado y probado.

| Código | Ud | Descripción | Rendimiento | Precio | Importe |
|---|---|---|---|---|---|
| mt158 | Ud | Baliza Bega 84815, 19,5 W (material) | 1 | 299 | 299.00 |
| mt159 | Ud | Anclaje para baliza (material) | 1 | 37.23 | 37.23 |
| mt662 | Ud | Material auxiliar para instalación de aparatos de iluminación. | 1 | 0.77 | 0.77 |
| mt427 | m | Tubo PVC corrugado M 16/gp5 gris libre halógenos | 10 | 0.22 | 2.20 |
| mt194 | m | Conductor RZ1-K (AS) 0,6/1 kV 1x1,5 mm2 Cu | 30 | 0.18 | 5.40 |
| O01OB200 | h | Oficial 1ª electricista | 0.255 | 15.25 | 3.89 |
| mo008 | h | Ayudante electricista | 0.255 | 14.01 | 3.57 |
| %PM0000000100 | % | Medios auxiliares | 1 % | 352.06 | 3.52 |
| %CI2 | % | Costes Indirectos | 2 % | 355.58 | 7.11 |
|  |  | Total |  |  | 362.69 |

**19.04.23** Ud LUMINARIA PARA POSTE BEGA 99499,28,6 W (02/01/2016)
10 Ud × 1053.43 = 10534.30
Suministro e instalación de luminaria para poste tipo Bega 99499 o similar, de luz asimétrica haz en banda LED 28,6W, 4.000K, 3574 lúmenes, IP66, o equivalente.
Con poste cónico de superficie, en acero galvanizado en caliente, certificado según DIN EN 40-5, superficie pretratada, con recubrimiento de polvo y termoesmaltado, en color grafito, de 7000 mm de altura y 76 mm de diámetro en punta.
Incluso parte proporcional de conductor de cobre 2x1,5+1,5 y pp de pequeño material. Totalmente montado, conexionado y probado.

| Código | Ud | Descripción | Rendimiento | Precio | Importe |
|---|---|---|---|---|---|
| mt160 | Ud | Luminaria para poste Bega 99499,28,6 W (material) | 1 | 560 | 560.00 |
| mt161 | Ud | Poste conico de superficie Bega P835000 (material) | 1 | 430 | 430.00 |
| mt662 | Ud | Material auxiliar para instalación de aparatos de iluminación. | 1 | 0.77 | 0.77 |
| mt427 | m | Tubo PVC corrugado M 16/gp5 gris libre halógenos | 10 | 0.22 | 2.20 |
| mt194 | m | Conductor RZ1-K (AS) 0,6/1 kV 1x1,5 mm2 Cu | 30 | 0.18 | 5.40 |
| mq001 | h | Grúa pluma 30 m/0,75 t (maquinaria; 02/01/2016) | 0.215 | 18.82 | 4.05 |
| O01OA030 | h | Oficial primera | 0.275 | 15.86 | 4.36 |
| O01OA070 | h | Peón ordinario | 0.183 | 12.88 | 2.36 |
| O01OB200 | h | Oficial 1ª electricista | 0.458 | 15.25 | 6.98 |
| mo008 | h | Ayudante electricista | 0.458 | 14.01 | 6.42 |
| %PM0000000100 | % | Medios auxiliares | 1 % | 1022.54 | 10.23 |
| %CI2 | % | Costes Indirectos | 2 % | 1032.77 | 20.66 |
|  |  | Total |  |  | 1053.43 |

**19.04.24** Ud LUMINARIA ATEX LED 1x22W (22/11/2017)
1 Ud × 623.16 = 623.16
Suministro e instalación de luminaria para atomosferas explosivas (ATEX), de con LED 1x22W, incluso parte proporcional de conductor de cobre 2x1,5+1,5 y pp de pequeño material. Totalmente montado, conexionado y probado.

| Código | Ud | Descripción | Rendimiento | Precio | Importe |
|---|---|---|---|---|---|
| mt405b | Ud | Luminaria ATEX LED 1x22W (material) | 1 | 595 | 595.00 |
| mt662 | Ud | Material auxiliar para instalación de aparatos de iluminación. | 1 | 0.77 | 0.77 |
| mt194 | m | Conductor RZ1-K (AS) 0,6/1 kV 1x1,5 mm2 Cu | 30 | 0.18 | 5.40 |
| O01OB200 | h | Oficial 1ª electricista | 0.127 | 15.25 | 1.94 |
| mo008 | h | Ayudante electricista | 0.127 | 14.01 | 1.78 |
| %PM0000000100 | % | Medios auxiliares | 1 % | 604.89 | 6.05 |
| %CI2 | % | Costes Indirectos | 2 % | 610.94 | 12.22 |
|  |  | Total |  |  | 623.16 |

### 19.05 LUMINARIAS DE EMERGENCIA (22/11/2017)
Importe: 14103.7
Luminarias de Emergencia

**19.05.01** Ud LUMINARIA DE EMERGENCIA HYDRA LD N2 (22/11/2017)
50 Ud × 36.64 = 1832.00
Suministro e instalación de luminaria de emergencia tipo Daisalux o equivalente, modelo Hydra LD N2, de 100 lm, y 1h de autonomia; incluso pp de linea eléctrica y accesorios. Totalmente montado, conexionado y probado.

| Código | Ud | Descripción | Rendimiento | Precio | Importe |
|---|---|---|---|---|---|
| mt261 | Ud | Luminaria de emergencia Hydra LD N2 (material; 16/07/2018) | 1 | 24 | 24.00 |
| mt162 | Ud | p.p. cajas, regletas y peq. material | 0.7 | 0.34 | 0.24 |
| mt194 | m | Conductor RZ1-K (AS) 0,6/1 kV 1x1,5 mm2 Cu | 30 | 0.18 | 5.40 |
| mt427 | m | Tubo PVC corrugado M 16/gp5 gris libre halógenos | 10 | 0.22 | 2.20 |
| O01OB200 | h | Oficial 1ª electricista | 0.127 | 15.25 | 1.94 |
| mo008 | h | Ayudante electricista | 0.127 | 14.01 | 1.78 |
| %PM0000000100 | % | Medios auxiliares | 1 % | 35.56 | 0.36 |
| %CI2 | % | Costes Indirectos | 2 % | 35.92 | 0.72 |
|  |  | Total |  |  | 36.64 |

**19.05.02** Ud LUMINARIA DE EMERGENCIA HYDRA LD N6 (22/11/2017)
50 Ud × 41.79 = 2089.50
Suministro e instalación de luminaria de emergencia tipo Daisalux o equivalente, modelo Hydra LD N6, de 250 lm, y 1h de autonomia; incluso pp de linea eléctrica y accesorios. Totalmente montado, conexionado y probado.

| Código | Ud | Descripción | Rendimiento | Precio | Importe |
|---|---|---|---|---|---|
| mt262 | Ud | Luminaria de emergencia Hydra LD N6 (material; 16/07/2018) | 1 | 29 | 29.00 |
| mt162 | Ud | p.p. cajas, regletas y peq. material | 0.7 | 0.34 | 0.24 |
| mt194 | m | Conductor RZ1-K (AS) 0,6/1 kV 1x1,5 mm2 Cu | 30 | 0.18 | 5.40 |
| mt427 | m | Tubo PVC corrugado M 16/gp5 gris libre halógenos | 10 | 0.22 | 2.20 |
| O01OB200 | h | Oficial 1ª electricista | 0.127 | 15.25 | 1.94 |
| mo008 | h | Ayudante electricista | 0.127 | 14.01 | 1.78 |
| %PM0000000100 | % | Medios auxiliares | 1 % | 40.56 | 0.41 |
| %CI2 | % | Costes Indirectos | 2 % | 40.97 | 0.82 |
|  |  | Total |  |  | 41.79 |

**19.05.03** Ud LUMINARIA DE EMERGENCIA IZAR N30 (22/11/2017)
103 Ud × 56.47 = 5816.41
Suministro e instalación de luminaria de emergencia tipo Daisalux o equivalente, modelo Izar N30, de 200 lm, y 1 h de autonomia; incluso pp de linea eléctrica y accesorios. Totalmente montado, conexionado y probado.

| Código | Ud | Descripción | Rendimiento | Precio | Importe |
|---|---|---|---|---|---|
| mt263 | Ud | Luminaria de emergencia Izar N30 (material; 16/07/2018) | 1 | 42 | 42.00 |
| mt162 | Ud | p.p. cajas, regletas y peq. material | 0.7 | 0.34 | 0.24 |
| mt194 | m | Conductor RZ1-K (AS) 0,6/1 kV 1x1,5 mm2 Cu | 30 | 0.18 | 5.40 |
| mt427 | m | Tubo PVC corrugado M 16/gp5 gris libre halógenos | 10 | 0.22 | 2.20 |
| O01OB200 | h | Oficial 1ª electricista | 0.17 | 15.25 | 2.59 |
| mo008 | h | Ayudante electricista | 0.17 | 14.01 | 2.38 |
| %PM0000000100 | % | Medios auxiliares | 1 % | 54.81 | 0.55 |
| %CI2 | % | Costes Indirectos | 2 % | 55.36 | 1.11 |
|  |  | Total |  |  | 56.47 |

**19.05.04** Ud LUMINARIA DE EMERGENCIA IZAR N30 (EVC) (22/11/2017)
10 Ud × 56.47 = 564.70
Suministro e instalación de luminaria de emergencia tipo Daisalux o equivalente, modelo Izar N30, de 200 lm, y 1 h de autonomia, con conjunto optico de evacuación ; incluso pp de linea eléctrica y accesorios. Totalmente montado, conexionado y probado.

| Código | Ud | Descripción | Rendimiento | Precio | Importe |
|---|---|---|---|---|---|
| mt263 | Ud | Luminaria de emergencia Izar N30 | 1 | 42 | 42.00 |
| mt162 | Ud | p.p. cajas, regletas y peq. material | 0.7 | 0.34 | 0.24 |
| mt194 | m | Conductor RZ1-K (AS) 0,6/1 kV 1x1,5 mm2 Cu | 30 | 0.18 | 5.40 |
| mt427 | m | Tubo PVC corrugado M 16/gp5 gris libre halógenos | 10 | 0.22 | 2.20 |
| O01OB200 | h | Oficial 1ª electricista | 0.17 | 15.25 | 2.59 |
| mo008 | h | Ayudante electricista | 0.17 | 14.01 | 2.38 |
| %PM0000000100 | % | Medios auxiliares | 1 % | 54.81 | 0.55 |
| %CI2 | % | Costes Indirectos | 2 % | 55.36 | 1.11 |
|  |  | Total |  |  | 56.47 |

**19.05.05** Ud LUMINARIA DE EMERGENCIA LENS N30 A (ESP) (22/11/2017)
15 Ud × 117.25 = 1758.75
Suministro e instalación de luminaria de emergencia tipo Daisalux o equivalente, modelo Lens N30 A (ESP), de 1 h de autonomia; incluso pp de linea eléctrica y accesorios. Totalmente montado, conexionado y probado.

| Código | Ud | Descripción | Rendimiento | Precio | Importe |
|---|---|---|---|---|---|
| mt264 | Ud | Luminaria de emergencia Lens N30 ESP (material; 16/07/2018) | 1 | 101 | 101.00 |
| mt162 | Ud | p.p. cajas, regletas y peq. material | 0.7 | 0.34 | 0.24 |
| mt194 | m | Conductor RZ1-K (AS) 0,6/1 kV 1x1,5 mm2 Cu | 30 | 0.18 | 5.40 |
| mt427 | m | Tubo PVC corrugado M 16/gp5 gris libre halógenos | 10 | 0.22 | 2.20 |
| O01OB200 | h | Oficial 1ª electricista | 0.17 | 15.25 | 2.59 |
| mo008 | h | Ayudante electricista | 0.17 | 14.01 | 2.38 |
| %PM0000000100 | % | Medios auxiliares | 1 % | 113.81 | 1.14 |
| %CI2 | % | Costes Indirectos | 2 % | 114.95 | 2.30 |
|  |  | Total |  |  | 117.25 |

**19.05.06** Ud MODULO KES PARA HYDRA PARA EXTERIORES BAJO CUBIERTA (22/11/2017)
58 Ud × 29.88 = 1733.04
Suministro e instalación de modulo KES para luminaria de Emergencia Hydra, o equivalente, para ubicación en exteriores bajo cubierta, caja estanca IP6 IK8; incluso pp de accesorios. Totalmente montado, conexionado y probado.

| Código | Ud | Descripción | Rendimiento | Precio | Importe |
|---|---|---|---|---|---|
| mt259 | Ud | Modulo KES para Hydra para exteriores bajo cubierta (material) | 1 | 27.53 | 27.53 |
| mt162 | Ud | p.p. cajas, regletas y peq. material | 0.7 | 0.34 | 0.24 |
| O01OB200 | h | Oficial 1ª electricista | 0.042 | 15.25 | 0.64 |
| mo008 | h | Ayudante electricista | 0.042 | 14.01 | 0.59 |
| %PM0000000100 | % | Medios auxiliares | 1 % | 29.00 | 0.29 |
| %CI2 | % | Costes Indirectos | 2 % | 29.29 | 0.59 |
|  |  | Total |  |  | 29.88 |

**19.05.07** Ud MODULO KETB PARA HYDRA CAJA PARA ENRASAR (22/11/2017)
30 Ud × 10.31 = 309.30
Suministro e instalación de modulo KETB para luminaria de Emergencia Hydra, o equivalente, caja para enrasar blanca; incluso pp de linea eléctrica y accesorios. Totalmente montado, conexionado y probado.

| Código | Ud | Descripción | Rendimiento | Precio | Importe |
|---|---|---|---|---|---|
| mt260 | Ud | Modulo KES para Hydra para exteriores bajo cubierta (material) | 1 | 8.54 | 8.54 |
| mt162 | Ud | p.p. cajas, regletas y peq. material | 0.7 | 0.34 | 0.24 |
| O01OB200 | h | Oficial 1ª electricista | 0.042 | 15.25 | 0.64 |
| mo008 | h | Ayudante electricista | 0.042 | 14.01 | 0.59 |
| %PM0000000100 | % | Medios auxiliares | 1 % | 10.01 | 0.10 |
| %CI2 | % | Costes Indirectos | 2 % | 10.11 | 0.20 |
|  |  | Total |  |  | 10.31 |

### 19.06 MECANISMOS (22/11/2017)
Importe: 12013.24
Mecanismos

**19.06.01** Ud TOMA DE CORRIENTE 2X16A (II+T) (22/11/2017)
114 Ud × 24.66 = 2811.24
Suministro e instalación de 2 tomas de corriente de 16 A (II+T),con tubo PVC corrugado de 20 mm, conductor rígido de 2,5 mm2 de Cu., y aislamiento 0,6/1 kV, incluyendo caja de registro, caja de mecanismo de modulo estrecho con tornillos, totalmente montado e instalado.

| Código | Ud | Descripción | Rendimiento | Precio | Importe |
|---|---|---|---|---|---|
| mt421 | Ud | Marco Empotrar 2 módulo Blanco (material) | 1 | 4.68 | 4.68 |
| mt660 | Ud | Base de toma de corriente con contacto de tierra (2P+T), tipo Sc (material) | 2 | 2.67 | 5.34 |
| mt199 | m | Conductor RZ1-K (AS) 0,6/1 kV 1x2,5 mm2 Cu | 30 | 0.24 | 7.20 |
| mt428 | m | Tubo PVC corrugado M 20/gp5 gris libre halógenos | 10 | 0.25 | 2.50 |
| mt432 | Ud | Caja mecan. empotrar enlazable (material) | 2 | 0.24 | 0.48 |
| O01OB200 | h | Oficial 1ª electricista | 0.128 | 15.25 | 1.95 |
| mo008 | h | Ayudante electricista | 0.128 | 14.01 | 1.79 |
| %PM0000000100 | % | Medios auxiliares | 1 % | 23.94 | 0.24 |
| %CI2 | % | Costes Indirectos | 2 % | 24.18 | 0.48 |
|  |  | Total |  |  | 24.66 |

**19.06.02** Ud TOMA DE CORRIENTE 2X16A (II+T) ESTANCA (22/11/2017)
18 Ud × 25.97 = 467.46
Suministro e instalación de 2 tomas de corriente de 16 A (II+T) estanca,con tubo PVC corrugado de 20 mm, conductor rígido de 2,5 mm2 de Cu., y aislamiento 0,6/1 kV, incluyendo caja de registro, caja de mecanismo de modulo estrecho con tornillos, totalmente montado e instalado.

| Código | Ud | Descripción | Rendimiento | Precio | Importe |
|---|---|---|---|---|---|
| mt422 | Ud | Marco Empotrar 2 módulo Estanco (material) | 1 | 5.95 | 5.95 |
| mt660 | Ud | Base de toma de corriente con contacto de tierra (2P+T), tipo Sc | 2 | 2.67 | 5.34 |
| mt199 | m | Conductor RZ1-K (AS) 0,6/1 kV 1x2,5 mm2 Cu | 30 | 0.24 | 7.20 |
| mt428 | m | Tubo PVC corrugado M 20/gp5 gris libre halógenos | 10 | 0.25 | 2.50 |
| mt432 | Ud | Caja mecan. empotrar enlazable | 2 | 0.24 | 0.48 |
| O01OB200 | h | Oficial 1ª electricista | 0.128 | 15.25 | 1.95 |
| mo008 | h | Ayudante electricista | 0.128 | 14.01 | 1.79 |
| %PM0000000100 | % | Medios auxiliares | 1 % | 25.21 | 0.25 |
| %CI2 | % | Costes Indirectos | 2 % | 25.46 | 0.51 |
|  |  | Total |  |  | 25.97 |

**19.06.03** Ud TOMA DE CORRIENTE 16A (II+T) (22/11/2017)
80 Ud × 20.94 = 1675.20
Suministro e instalación de toma de corriente de 16 A (II+T),con tubo PVC corrugado de 20 mm, conductor rígido de 2,5 mm2 de Cu., y aislamiento 0,6/1 kV, incluyendo caja de registro, caja de mecanismo de modulo estrecho con tornillos, totalmente montado e instalado.

| Código | Ud | Descripción | Rendimiento | Precio | Importe |
|---|---|---|---|---|---|
| mt420 | Ud | Marco Empotrar 1 módulo Blanco (material) | 1 | 3.98 | 3.98 |
| mt660 | Ud | Base de toma de corriente con contacto de tierra (2P+T), tipo Sc | 1 | 2.67 | 2.67 |
| mt199 | m | Conductor RZ1-K (AS) 0,6/1 kV 1x2,5 mm2 Cu | 30 | 0.24 | 7.20 |
| mt428 | m | Tubo PVC corrugado M 20/gp5 gris libre halógenos | 10 | 0.25 | 2.50 |
| mt432 | Ud | Caja mecan. empotrar enlazable | 1 | 0.24 | 0.24 |
| O01OB200 | h | Oficial 1ª electricista | 0.128 | 15.25 | 1.95 |
| mo008 | h | Ayudante electricista | 0.128 | 14.01 | 1.79 |
| %PM0000000100 | % | Medios auxiliares | 1 % | 20.33 | 0.20 |
| %CI2 | % | Costes Indirectos | 2 % | 20.53 | 0.41 |
|  |  | Total |  |  | 20.94 |

**19.06.04** Ud TOMA DE CORRIENTE II+T ESTANCA (22/11/2017)
6 Ud × 22.84 = 137.04
Toma de corriente estanca II+T, tipo simon 44 monobloc o equivalente, IP55, con tubo PVC corrugado de de 20mm, conductor rígido de 2,5 mm2 de Cu., y aislamiento 0.6/1 kV. Totalmente montado e instalado.

| Código | Ud | Descripción | Rendimiento | Precio | Importe |
|---|---|---|---|---|---|
| mt549 | Ud | Toma de corriente estanca Simon 44 monobloc, Ip55 (material) | 1 | 8.51 | 8.51 |
| mt428 | m | Tubo PVC corrugado M 20/gp5 gris libre halógenos | 10 | 0.25 | 2.50 |
| mt199 | m | Conductor RZ1-K (AS) 0,6/1 kV 1x2,5 mm2 Cu | 30 | 0.24 | 7.20 |
| mt432 | Ud | Caja mecan. empotrar enlazable | 1 | 0.24 | 0.24 |
| O01OB200 | h | Oficial 1ª electricista | 0.127 | 15.25 | 1.94 |
| mo008 | h | Ayudante electricista | 0.127 | 14.01 | 1.78 |
| %PM0000000100 | % | Medios auxiliares | 1 % | 22.17 | 0.22 |
| %CI2 | % | Costes Indirectos | 2 % | 22.39 | 0.45 |
|  |  | Total |  |  | 22.84 |

**19.06.05** Ud TOMA DE CORRIENTE 16A (III+T) (22/11/2017)
4 Ud × 25.47 = 101.88
Suministro e instalación de toma de corriente de 16 A (III+T),con tubo PVC corrugado de 20 mm, conductor rígido de 2,5 mm2 de Cu., y aislamiento 0,6/1 kV, incluyendo caja de registro, caja de mecanismo de modulo estrecho con tornillos, totalmente montado e instalado.

| Código | Ud | Descripción | Rendimiento | Precio | Importe |
|---|---|---|---|---|---|
| mt420 | Ud | Marco Empotrar 1 módulo Blanco | 1 | 3.98 | 3.98 |
| mt661 | Ud | Base de toma de corriente con contacto de tierra (3P+T) 16A (material) | 1 | 4.68 | 4.68 |
| mt199 | m | Conductor RZ1-K (AS) 0,6/1 kV 1x2,5 mm2 Cu | 40 | 0.24 | 9.60 |
| mt428 | m | Tubo PVC corrugado M 20/gp5 gris libre halógenos | 10 | 0.25 | 2.50 |
| mt432 | Ud | Caja mecan. empotrar enlazable | 1 | 0.24 | 0.24 |
| O01OB200 | h | Oficial 1ª electricista | 0.127 | 15.25 | 1.94 |
| mo008 | h | Ayudante electricista | 0.127 | 14.01 | 1.78 |
| %PM0000000100 | % | Medios auxiliares | 1 % | 24.72 | 0.25 |
| %CI2 | % | Costes Indirectos | 2 % | 24.97 | 0.50 |
|  |  | Total |  |  | 25.47 |

**19.06.06** Ud TOMA DE CORRIENTE III+T ESTANCA (22/11/2017)
2 Ud × 29.68 = 59.36
Toma de corriente estanca III+T, tipo simon 44 monobloc, IP55, con tubo PVC corrugado de de 20mm, conductor rígido de 2,5 mm2 de Cu., y aislamiento 0.6/1 kV. Totalmente montado e instalado.

| Código | Ud | Descripción | Rendimiento | Precio | Importe |
|---|---|---|---|---|---|
| mt550 | Ud | Toma de corriente estanca III+T Simon 44 monobloc, Ip55 (material) | 1 | 12.75 | 12.75 |
| mt428 | m | Tubo PVC corrugado M 20/gp5 gris libre halógenos | 10 | 0.25 | 2.50 |
| mt199 | m | Conductor RZ1-K (AS) 0,6/1 kV 1x2,5 mm2 Cu | 40 | 0.24 | 9.60 |
| mt432 | Ud | Caja mecan. empotrar enlazable | 1 | 0.24 | 0.24 |
| O01OB200 | h | Oficial 1ª electricista | 0.127 | 15.25 | 1.94 |
| mo008 | h | Ayudante electricista | 0.127 | 14.01 | 1.78 |
| %PM0000000100 | % | Medios auxiliares | 1 % | 28.81 | 0.29 |
| %CI2 | % | Costes Indirectos | 2 % | 29.10 | 0.58 |
|  |  | Total |  |  | 29.68 |

**19.06.07** Ud INTERRUPTOR. (22/11/2017)
117 Ud × 18.57 = 2172.69
Interruptor para accionamiento de alumbrado, tubo PVC corrugado de grado 6 de 16mm, conductor rígido de 1,5 mm2 de Cu., y aislamiento VV 750 V., incluyendo caja de registro, caja de mecanismo de modulo estrecho con tornillos, totalmente montado e instalado.

| Código | Ud | Descripción | Rendimiento | Precio | Importe |
|---|---|---|---|---|---|
| mt376 | Ud | Interruptor 10 A (material) | 1 | 4.67 | 4.67 |
| mt551 | Ud | Tecla interruptores y conmutadores (material) | 1 | 2.64 | 2.64 |
| mt418 | Ud | Marco 1 Elemento Blanco (material) | 1 | 2.19 | 2.19 |
| mt427 | m | Tubo PVC corrugado M 16/gp5 gris libre halógenos | 10 | 0.22 | 2.20 |
| mt194 | m | Conductor RZ1-K (AS) 0,6/1 kV 1x1,5 mm2 Cu | 20 | 0.18 | 3.60 |
| mt432 | Ud | Caja mecan. empotrar enlazable | 1 | 0.24 | 0.24 |
| O01OB200 | h | Oficial 1ª electricista | 0.085 | 15.25 | 1.30 |
| mo008 | h | Ayudante electricista | 0.085 | 14.01 | 1.19 |
| %PM0000000100 | % | Medios auxiliares | 1 % | 18.03 | 0.18 |
| %CI2 | % | Costes Indirectos | 2 % | 18.21 | 0.36 |
|  |  | Total |  |  | 18.57 |

**19.06.08** Ud INTERRUPTOR ESTANCO (22/11/2017)
18 Ud × 16.08 = 289.44
Interruptor estanco para accionamiento de alumbrado, tipo Simon 44 monobloc IP55 o similar, bajo tubo PVC corrugado de 16mm, conductor rígido de 1,5 mm2 de Cu., y aislamiento 0,6/1 kV. Totalmente montado e instalado.

| Código | Ud | Descripción | Rendimiento | Precio | Importe |
|---|---|---|---|---|---|
| mt374 | Ud | Interruptor estanco Simon 44 monobloc IP55 (material) | 1 | 6.97 | 6.97 |
| mt578 | m | Tubo PVC corrugado grado 7 de 16 mm (material) | 2 | 0.17 | 0.34 |
| mt427 | m | Tubo PVC corrugado M 16/gp5 gris libre halógenos | 10 | 0.22 | 2.20 |
| mt194 | m | Conductor RZ1-K (AS) 0,6/1 kV 1x1,5 mm2 Cu | 20 | 0.18 | 3.60 |
| O01OB200 | h | Oficial 1ª electricista | 0.085 | 15.25 | 1.30 |
| mo008 | h | Ayudante electricista | 0.085 | 14.01 | 1.19 |
| %PM0000000100 | % | Medios auxiliares | 1 % | 15.60 | 0.16 |
| %CI2 | % | Costes Indirectos | 2 % | 15.76 | 0.32 |
|  |  | Total |  |  | 16.08 |

**19.06.09** Ud CONMUTADOR. (22/11/2017)
14 Ud × 19.45 = 272.30
Conmutador para accionamiento de alumbrado, tubo PVC corrugado 6 de 16mm, conductor rígido de 1,5 mm2 de Cu., y aislamiento 0,6/1 kV., incluyendo caja de registro, caja de mecanismo de modulo estrecho con tornillos, totalmente montado e instalado.

| Código | Ud | Descripción | Rendimiento | Precio | Importe |
|---|---|---|---|---|---|
| mt250 | Ud | Conmutado de 10 A (material) | 1 | 5.52 | 5.52 |
| mt551 | Ud | Tecla interruptores y conmutadores | 1 | 2.64 | 2.64 |
| mt418 | Ud | Marco 1 Elemento Blanco | 1 | 2.19 | 2.19 |
| mt427 | m | Tubo PVC corrugado M 16/gp5 gris libre halógenos | 10 | 0.22 | 2.20 |
| mt194 | m | Conductor RZ1-K (AS) 0,6/1 kV 1x1,5 mm2 Cu | 20 | 0.18 | 3.60 |
| mt432 | Ud | Caja mecan. empotrar enlazable | 1 | 0.24 | 0.24 |
| O01OB200 | h | Oficial 1ª electricista | 0.085 | 15.25 | 1.30 |
| mo008 | h | Ayudante electricista | 0.085 | 14.01 | 1.19 |
| %PM0000000100 | % | Medios auxiliares | 1 % | 18.88 | 0.19 |
| %CI2 | % | Costes Indirectos | 2 % | 19.07 | 0.38 |
|  |  | Total |  |  | 19.45 |

**19.06.10** Ud CONMUTADOR ESTANCO. (22/11/2017)
9 Ud × 16.6 = 149.40
Conmutador estanco para accionamiento de alumbrado, tipo Simon 44 monobloc IP55 o similar, tubo PVC corrugado de 16mm, conductor rígido de 1,5 mm2 de Cu., y aislamiento 0,6/1 kV.. Totalmente montado e instalado.

| Código | Ud | Descripción | Rendimiento | Precio | Importe |
|---|---|---|---|---|---|
| mt233 | Ud | Conmutador estanco Simon 44 monobloc IP55 (material) | 1 | 7.82 | 7.82 |
| mt427 | m | Tubo PVC corrugado M 16/gp5 gris libre halógenos | 10 | 0.22 | 2.20 |
| mt194 | m | Conductor RZ1-K (AS) 0,6/1 kV 1x1,5 mm2 Cu | 20 | 0.18 | 3.60 |
| O01OB200 | h | Oficial 1ª electricista | 0.085 | 15.25 | 1.30 |
| mo008 | h | Ayudante electricista | 0.085 | 14.01 | 1.19 |
| %PM0000000100 | % | Medios auxiliares | 1 % | 16.11 | 0.16 |
| %CI2 | % | Costes Indirectos | 2 % | 16.27 | 0.33 |
|  |  | Total |  |  | 16.6 |

**19.06.11** Ud DETECTOR DE PROXIMIDAD. (22/11/2017)
75 Ud × 36.81 = 2760.75
Suministro e instalación de detector de proximidad para accionamiento de alumbrado, tubo PVC corrugado de 16mm, conductor rígido de 1,5 mm2 de Cu., y aislamiento 0,6/1 kV., incluyendo caja de registro, caja de mecanismo de modulo estrecho con tornillos, totalmente montado e instalado.

| Código | Ud | Descripción | Rendimiento | Precio | Importe |
|---|---|---|---|---|---|
| mt375 | Ud | Interruptor de proximidad Orbis Circumatmini (material) | 1 | 27.2 | 27.20 |
| mt427 | m | Tubo PVC corrugado M 16/gp5 gris libre halógenos | 10 | 0.22 | 2.20 |
| mt194 | m | Conductor RZ1-K (AS) 0,6/1 kV 1x1,5 mm2 Cu | 20 | 0.18 | 3.60 |
| mt432 | Ud | Caja mecan. empotrar enlazable | 1 | 0.24 | 0.24 |
| O01OB200 | h | Oficial 1ª electricista | 0.085 | 15.25 | 1.30 |
| mo008 | h | Ayudante electricista | 0.085 | 14.01 | 1.19 |
| %PM0000000100 | % | Medios auxiliares | 1 % | 35.73 | 0.36 |
| %CI2 | % | Costes Indirectos | 2 % | 36.09 | 0.72 |
|  |  | Total |  |  | 36.81 |

**19.06.12** Ud PULSADOR TEMPORIZADO. (22/11/2017)
24 Ud × 46.52 = 1116.48
Pulsador temporizado para accionamiento de alumbrado, tubo PVC corrugado de 16mm, conductor rígido de 1,5 mm2 de Cu., y aislamiento 0,6/1 kV., incluyendo caja de registro, caja de mecanismo de modulo estrecho con tornillos, totalmente montado e instalado.

| Código | Ud | Descripción | Rendimiento | Precio | Importe |
|---|---|---|---|---|---|
| mt518 | Ud | Regulador Microtemp (material) | 1 | 26.65 | 26.65 |
| mt505 | Ud | Pulsador 10 A (material) | 1 | 5.15 | 5.15 |
| mt551 | Ud | Tecla interruptores y conmutadores | 1 | 2.64 | 2.64 |
| mt418 | Ud | Marco 1 Elemento Blanco | 1 | 2.19 | 2.19 |
| mt427 | m | Tubo PVC corrugado M 16/gp5 gris libre halógenos | 10 | 0.22 | 2.20 |
| mt194 | m | Conductor RZ1-K (AS) 0,6/1 kV 1x1,5 mm2 Cu | 20 | 0.18 | 3.60 |
| mt432 | Ud | Caja mecan. empotrar enlazable | 1 | 0.24 | 0.24 |
| O01OB200 | h | Oficial 1ª electricista | 0.085 | 15.25 | 1.30 |
| mo008 | h | Ayudante electricista | 0.085 | 14.01 | 1.19 |
| %PM0000000100 | % | Medios auxiliares | 1 % | 45.16 | 0.45 |
| %CI2 | % | Costes Indirectos | 2 % | 45.61 | 0.91 |
|  |  | Total |  |  | 46.52 |

### 19.07 CANALIZACIONES (22/11/2017)
Importe: 13392.85
Canalizaciones

**19.07.01** m CANAL UNEX 73 DE 40X90 CON TAPA (22/11/2017)
250 m × 12.36 = 3090.00
Suministro e instalación de canal aislante Unex en U23X, o equivalente, conforme con la directiva ROHS (2011/95/UE). Perfil de dimensiones exteriores 40x90 mm, con tapa. El sistema cumplirá con los siguientes niveles de seguridad: abertura solo mediante herramienta, no propagador de la llama, grado de protección contra la penetración de cuerpos sólidos IP4X y una protección contra daños mecánicos IK07 de tipo 3. Montada sobre paramentos verticales como rodapié, y preparada para adaptar mecanismos. Todo ello conforme con el REBT 842/2002 según EN 50085-1:1997 y Marcado CE de acuerdo a la Directiva 2006/95/CE cumpliendo con la norma EN 50085-2-1:2006.
Totalmente montado, conexionado y probado.
Incluso pp de pequeño material, accesorios y elementos de acabado.

| Código | Ud | Descripción | Rendimiento | Precio | Importe |
|---|---|---|---|---|---|
| mt207 | m | Canal UNEX 73 de 40x90 con tapa. (material) | 1 | 6.97 | 6.97 |
| mt208 | Ud | Parte proporcional de accesorios y elementos de acabado C73 40x9 (material) | 1 | 1.74 | 1.74 |
| O01OB200 | h | Oficial 1ª electricista | 0.161 | 15.25 | 2.46 |
| mo008 | h | Ayudante electricista | 0.059 | 14.01 | 0.83 |
| %PM0000000100 | % | Medios auxiliares | 1 % | 12.00 | 0.12 |
| %CI2 | % | Costes Indirectos | 2 % | 12.12 | 0.24 |
|  |  | Total |  |  | 12.36 |

**19.07.02** m TUBO DE ACERO DE 32 MM ROSCADO (22/11/2017)
150 m × 7.98 = 1197.00
Suministro e instalación de canalización en superficie de tubo de acero de 32 mm de diámettro, de tipo roscado. Totalmente montado y conexionado.

| Código | Ud | Descripción | Rendimiento | Precio | Importe |
|---|---|---|---|---|---|
| mt435 | m | Tubo de acero enchufable pg. M-32 conec (material) | 1 | 6.63 | 6.63 |
| O01OB200 | h | Oficial 1ª electricista | 0.034 | 15.25 | 0.52 |
| mo008 | h | Ayudante electricista | 0.042 | 14.01 | 0.59 |
| %PM0000000100 | % | Medios auxiliares | 1 % | 7.74 | 0.08 |
| %CI2 | % | Costes Indirectos | 2 % | 7.82 | 0.16 |
|  |  | Total |  |  | 7.98 |

**19.07.03** m TUBO DE ACERO DE 25 MM ROSCADO (22/11/2017)
60 m × 5.55 = 333.00
Suministro e instalación de canalización en superficie de tubo de acero de 25 mm de diámettro, de tipo roscado. Totalmente montado y conexionado.

| Código | Ud | Descripción | Rendimiento | Precio | Importe |
|---|---|---|---|---|---|
| mt434 | m | Tubo de acero enchufable pg. M-25 conec (material) | 1 | 4.28 | 4.28 |
| O01OB200 | h | Oficial 1ª electricista | 0.034 | 15.25 | 0.52 |
| mo008 | h | Ayudante electricista | 0.042 | 14.01 | 0.59 |
| %PM0000000100 | % | Medios auxiliares | 1 % | 5.39 | 0.05 |
| %CI2 | % | Costes Indirectos | 2 % | 5.44 | 0.11 |
|  |  | Total |  |  | 5.55 |

**19.07.04** m TUBO DE ACERO DE 16MM ROSCADO (22/11/2017)
200 m × 3.84 = 768.00
Suministro e instalación de canalización en superficie de tubo de acero de 16 mm de diámettro, de tipo roscado. Totalmente montado y conexionado.

| Código | Ud | Descripción | Rendimiento | Precio | Importe |
|---|---|---|---|---|---|
| mt433 | m | Tubo de acero enchufable pg. M-16 conec | 1 | 2.67 | 2.67 |
| O01OB200 | h | Oficial 1ª electricista | 0.03 | 15.25 | 0.46 |
| mo008 | h | Ayudante electricista | 0.042 | 14.01 | 0.59 |
| %PM0000000100 | % | Medios auxiliares | 1 % | 3.72 | 0.04 |
| %CI2 | % | Costes Indirectos | 2 % | 3.76 | 0.08 |
|  |  | Total |  |  | 3.84 |

**19.07.05** m TUBO FLEXIBLE REFORZADO DE PVC EMPOTRADO DE 25 MM (22/11/2017)
400 m × 0.7 = 280.00
Suministro e instalación de canalización empotrada de tubo curvable de PVC, corrugado, de color negro, de 25 mm diámetro nominal, con grado de protección IP545, libre de halogenos y humos de opacidad reducida. Incluso pp uniones, accesorios y abrazaderas. Totalmente montado, conexionado y probado.

| Código | Ud | Descripción | Rendimiento | Precio | Importe |
|---|---|---|---|---|---|
| mt429 | m | Tubo PVC corrugado M 25/gp5 gris libre halógenos (material) | 1 | 0.23 | 0.23 |
| O01OB200 | h | Oficial 1ª electricista | 0.014 | 15.25 | 0.21 |
| mo008 | h | Ayudante electricista | 0.017 | 14.01 | 0.24 |
| %PM0000000100 | % | Medios auxiliares | 1 % | 0.68 | 0.01 |
| %CI2 | % | Costes Indirectos | 2 % | 0.69 | 0.01 |
|  |  | Total |  |  | 0.7 |

**19.07.06** m TUBO FLEXIBLE REFORZADO DE PVC EMPOTRADO DE 32 MM (22/11/2017)
320 m × 0.83 = 265.60
Suministro e instalación de canalización empotrada de tubo curvable de PVC, corrugado, de color negro, de 32 mm diámetro nominal, con grado de protección IP545, libre de halogenos y humos de opacidad reducida. Incluso pp uniones, accesorios y abrazaderas. Totalmente montado, conexionado y probado.

| Código | Ud | Descripción | Rendimiento | Precio | Importe |
|---|---|---|---|---|---|
| mt430 | m | Tubo PVC corrugado M 32/gp5 gris libre halógenos (material) | 1 | 0.35 | 0.35 |
| O01OB200 | h | Oficial 1ª electricista | 0.014 | 15.25 | 0.21 |
| mo008 | h | Ayudante electricista | 0.017 | 14.01 | 0.24 |
| %PM0000000100 | % | Medios auxiliares | 1 % | 0.80 | 0.01 |
| %CI2 | % | Costes Indirectos | 2 % | 0.81 | 0.02 |
|  |  | Total |  |  | 0.83 |

**19.07.07** m TUBO FLEXIBLE REFORZADO DE PVC EMPOTRADO DE 40 MM (22/11/2017)
500 m × 0.99 = 495.00
Suministro e instalación de canalización empotrada de tubo curvable de PVC, corrugado, de color negro, de 40 mm diámetro nominal, con grado de protección IP545, libre de halogenos y humos de opacidad reducida. Incluso pp uniones, accesorios y abrazaderas. Totalmente montado, conexionado y probado.

| Código | Ud | Descripción | Rendimiento | Precio | Importe |
|---|---|---|---|---|---|
| mt431 | m | Tubo PVC corrugado M 40/gp5 gris libre halógenos (material) | 1 | 0.51 | 0.51 |
| O01OB200 | h | Oficial 1ª electricista | 0.014 | 15.25 | 0.21 |
| mo008 | h | Ayudante electricista | 0.017 | 14.01 | 0.24 |
| %PM0000000100 | % | Medios auxiliares | 1 % | 0.96 | 0.01 |
| %CI2 | % | Costes Indirectos | 2 % | 0.97 | 0.02 |
|  |  | Total |  |  | 0.99 |

**19.07.08** m BANDEJA DE REJILLA REJIBAND 300X60 (22/11/2017)
165 m × 18.55 = 3060.75
Suministro e instalación de bandeja de rejilla tipo Rejiband o similar de 300x60, con sistema de conexión rapida, borde de seguridad redondeado, resistencia a la corrosión clase 3; Incluso pp de pequeño material, accesorios.
Totalmente montado, conexionado y probado.

| Código | Ud | Descripción | Rendimiento | Precio | Importe |
|---|---|---|---|---|---|
| mt530 | m | Bandeja de rejilla Rejiband 300x60 (material; 16/07/2018) | 1 | 12.47 | 12.47 |
| mt531 | m | Parte proporcional de accesorios Rejiband de 300x60 (material) | 1 | 3.87 | 3.87 |
| O01OB200 | h | Oficial 1ª electricista | 0.057 | 15.25 | 0.87 |
| mo008 | h | Ayudante electricista | 0.057 | 14.01 | 0.80 |
| %PM0000000100 | % | Medios auxiliares | 1 % | 18.01 | 0.18 |
| %CI2 | % | Costes Indirectos | 2 % | 18.19 | 0.36 |
|  |  | Total |  |  | 18.55 |

**19.07.09** m BANDEJA DE REJILLA REJIBAND 200X60 (22/11/2017)
150 m × 15.09 = 2263.50
Suministro e instalación de bandeja de rejilla tipo Rejiband o similar de 200x60, con sistema de conexión rapida, borde de seguridad redondeado, resistencia a la corrosión clase 3; Incluso pp de pequeño material, accesorios.
Totalmente montado, conexionado y probado.

| Código | Ud | Descripción | Rendimiento | Precio | Importe |
|---|---|---|---|---|---|
| mt528 | m | Bandeja de rejilla Rejiband 200x60 (material) | 1 | 10.41 | 10.41 |
| mt529 | m | Parte proporcional de accesorios Rejiband de 200x60 (material) | 1 | 2.56 | 2.56 |
| O01OB200 | h | Oficial 1ª electricista | 0.057 | 15.25 | 0.87 |
| mo008 | h | Ayudante electricista | 0.057 | 14.01 | 0.80 |
| %PM0000000100 | % | Medios auxiliares | 1 % | 14.64 | 0.15 |
| %CI2 | % | Costes Indirectos | 2 % | 14.79 | 0.30 |
|  |  | Total |  |  | 15.09 |

**19.07.10** m BANDEJA DE REJILLA REJIBAND 100X60 (22/11/2017)
50 m × 11.05 = 552.50
Suministro e instalación de bandeja de rejilla tipo Rejiband o similar de 100x60, con sistema de conexión rapida, borde de seguridad redondeado, resistencia a la corrosión clase 3; Incluso pp de pequeño material, accesorios.
Totalmente montado, conexionado y probado.

| Código | Ud | Descripción | Rendimiento | Precio | Importe |
|---|---|---|---|---|---|
| mt526 | m | Bandeja de rejilla Rejiband 100x60 (material) | 1 | 7.22 | 7.22 |
| mt527 | m | Parte proporcional de accesorios Rejiband de 100x60 (material) | 1 | 1.82 | 1.82 |
| O01OB200 | h | Oficial 1ª electricista | 0.057 | 15.25 | 0.87 |
| mo008 | h | Ayudante electricista | 0.058 | 14.01 | 0.81 |
| %PM0000000100 | % | Medios auxiliares | 1 % | 10.72 | 0.11 |
| %CI2 | % | Costes Indirectos | 2 % | 10.83 | 0.22 |
|  |  | Total |  |  | 11.05 |

**19.07.11** m CANALIZACIÓN EXTERIOR PARA ALUMBRADO EXTERIOR Y PORTERO AUTOMATI (22/11/2017)
250 m × 4.35 = 1087.50
Suministro e instalación de canalización exterior paraalumbrado exterior y portero automatico, formada por tubo de PVC de 63 mm de diámetro.
Totalmente montado.

| Código | Ud | Descripción | Rendimiento | Precio | Importe |
|---|---|---|---|---|---|
| mt600 | m | Tubo de PVC de 63 mm de diámetro (material) | 1 | 2.38 | 2.38 |
| mt700 | Ud | Material auxiliar para infraestructura de telecomunicaciones. (material) | 0.3 | 1.22 | 0.37 |
| O01OA030 | h | Oficial primera | 0.051 | 15.86 | 0.81 |
| O01OA070 | h | Peón ordinario | 0.051 | 12.88 | 0.66 |
| %PM0000000100 | % | Medios auxiliares | 1 % | 4.22 | 0.04 |
| %CI2 | % | Costes Indirectos | 2 % | 4.26 | 0.09 |
|  |  | Total |  |  | 4.35 |

### 19.08 SISTEMA DE MEGAFONÍA (22/11/2017)
Importe: 9041.61
Sistema de Megafonía

**19.08.01** Ud SISTEMA DE AMPLIFICACIÓN PARA MEGAFONIA (22/11/2017)
1 Ud × 3002.42 = 3002.42
Suministro e instalación de Sistema de amplificación para megafonia tipo Optimus o equivalente, compuesto por un preamplificador modular con capacidad para 12 modulos electronicos modelo PM-812/0; alimentador modular 220-12V; 3 cartas preamplificadoras C-810PAL, unidad de potencia modular con cuatro salidas de 120W independientes UP-127M4; unidad de potencia de 360 W UP-367; con armario rack de 18U de 19" de de 600x800.
Incluso pp de pequeño material y accesorios.
Totalmente montado, conexionado y probado.

| Código | Ud | Descripción | Rendimiento | Precio | Importe |
|---|---|---|---|---|---|
| mt608 | Ud | Alimentador modular 220-12V (material) | 1 | 63.03 | 63.03 |
| mt609 | Ud | Preamplificador modular Optimus PM-812 2/0 (material) | 1 | 261.09 | 261.09 |
| mt610 | Ud | Carta preamplificación C-810PAL (material) | 3 | 67.99 | 203.97 |
| mt613 | Ud | Unidad de potencia modular para 4x120W tipo UP-127M4 (material) | 1 | 951.88 | 951.88 |
| mt612 | Ud | Unidad de potencia 360W tipo UP-367 (material) | 1 | 679.91 | 679.91 |
| mt611 | Ud | Armario Rack (material) | 1 | 679.91 | 679.91 |
| O01OB200 | h | Oficial 1ª electricista | 2.55 | 15.25 | 38.89 |
| mo008 | h | Ayudante electricista | 2.55 | 14.01 | 35.73 |
| %PM0000000100 | % | Medios auxiliares | 1 % | 2914.41 | 29.14 |
| %CI2 | % | Costes Indirectos | 2 % | 2943.55 | 58.87 |
|  |  | Total |  |  | 3002.42 |

**19.08.02** Ud REPRODUCTOR DE MENSAJES AUTONOMO (22/11/2017)
1 Ud × 419.61 = 419.61
Suministro e instalación de reproductor de mensajes autonomo de audio con programación horarias tipo optimo SMM-8SA o equivalente. Totalmente montado, conexionado y probado.

| Código | Ud | Descripción | Rendimiento | Precio | Importe |
|---|---|---|---|---|---|
| mt617 | Ud | Reproductor de mensajes autonomo (material) | 1 | 394.35 | 394.35 |
| O01OB200 | h | Oficial 1ª electricista | 0.85 | 15.25 | 12.96 |
| %PM0000000100 | % | Medios auxiliares | 1 % | 407.31 | 4.07 |
| %CI2 | % | Costes Indirectos | 2 % | 411.38 | 8.23 |
|  |  | Total |  |  | 419.61 |

**19.08.03** Ud PUPITRE MICROFONICO (22/11/2017)
1 Ud × 635.84 = 635.84
Suministro e instalación de pupitre microfonico tipo Optimo modelo MD-30R12 o equivalente, con teclas de selección, teclas de aviso y alimentador modular 220-12V. Totalmente montado, conexionado y probado

| Código | Ud | Descripción | Rendimiento | Precio | Importe |
|---|---|---|---|---|---|
| mt616 | Ud | Pupitre microfonico (material) | 1 | 541.21 | 541.21 |
| mt608 | Ud | Alimentador modular 220-12V | 1 | 63.03 | 63.03 |
| O01OB200 | h | Oficial 1ª electricista | 0.85 | 15.25 | 12.96 |
| %PM0000000100 | % | Medios auxiliares | 1 % | 617.20 | 6.17 |
| %CI2 | % | Costes Indirectos | 2 % | 623.37 | 12.47 |
|  |  | Total |  |  | 635.84 |

**19.08.04** Ud ALTAVOZ DE TECHO (22/11/2017)
127 Ud × 30.36 = 3855.72
Suministro e instalación de altavoz de techo tipo Optimus modelo A-256ATP, o equivalente, de 6", 6W, 100V; Incluso pp de cable, tubo, pequeño material y accesorios. Totalmente montado, conexionado y probado.

| Código | Ud | Descripción | Rendimiento | Precio | Importe |
|---|---|---|---|---|---|
| mt614 | Ud | Altavoz de techo A-256ATP (material) | 1 | 13.6 | 13.60 |
| mt427 | m | Tubo PVC corrugado M 16/gp5 gris libre halógenos | 5 | 0.22 | 1.10 |
| mt194 | m | Conductor RZ1-K (AS) 0,6/1 kV 1x1,5 mm2 Cu | 10 | 0.18 | 1.80 |
| O01OB200 | h | Oficial 1ª electricista | 0.85 | 15.25 | 12.96 |
| %PM0000000100 | % | Medios auxiliares | 1 % | 29.46 | 0.29 |
| %CI2 | % | Costes Indirectos | 2 % | 29.75 | 0.60 |
|  |  | Total |  |  | 30.36 |

**19.08.05** Ud ALTAVOZ EXTERIOR (22/11/2017)
4 Ud × 79.38 = 317.52
Suministro e instalación de altavoz exterior de boca circular, 30W de tipo Optimus modelo AC-630T o equivalente. Incluso pp de cable, tubo, pequeño material y accesorios. Totalmente montado, conexionado y probado.

| Código | Ud | Descripción | Rendimiento | Precio | Importe |
|---|---|---|---|---|---|
| mt615 | Ud | Altavoz exterior (material) | 1 | 61.19 | 61.19 |
| mt194 | m | Conductor RZ1-K (AS) 0,6/1 kV 1x1,5 mm2 Cu | 10 | 0.18 | 1.80 |
| mt427 | m | Tubo PVC corrugado M 16/gp5 gris libre halógenos | 5 | 0.22 | 1.10 |
| O01OB200 | h | Oficial 1ª electricista | 0.85 | 15.25 | 12.96 |
| %PM0000000100 | % | Medios auxiliares | 1 % | 77.05 | 0.77 |
| %CI2 | % | Costes Indirectos | 2 % | 77.82 | 1.56 |
|  |  | Total |  |  | 79.38 |

**19.08.06** m L. COBRE 2X1,5 0,6/1KV LIBRE DE HALOGENOS. (22/11/2017)
700 m × 1.01 = 707.00
Suministtro e instalación de Circuito conductor de cobre, con aislamiento RZ1-K (as) libre de halogenos y con baja emisión de humos y gases corrosivos, cables unipolares de cobre de 2x1,5, con parte proporcional de cajas, bornas, y pequeño material. Totalmente montado, conexionado y probado.

| Código | Ud | Descripción | Rendimiento | Precio | Importe |
|---|---|---|---|---|---|
| mt194 | m | Conductor RZ1-K (AS) 0,6/1 kV 1x1,5 mm2 Cu | 2 | 0.18 | 0.36 |
| mt162 | Ud | p.p. cajas, regletas y peq. material | 0.7 | 0.34 | 0.24 |
| O01OB200 | h | Oficial 1ª electricista | 0.013 | 15.25 | 0.20 |
| mo008 | h | Ayudante electricista | 0.013 | 14.01 | 0.18 |
| %PM0000000100 | % | Medios auxiliares | 1 % | 0.98 | 0.01 |
| %CI2 | % | Costes Indirectos | 2 % | 0.99 | 0.02 |
|  |  | Total |  |  | 1.01 |

**19.08.07** m TUBO CURVABLE DE PVC EMPOTRADO DE 16 MM (22/11/2017)
150 m × 0.69 = 103.50
Suministro e instalación de canalización empotrada de tubo curvable de PVC, corrugado, de color negro, de 16 mm diámetro nominal, con grado de protección IP545, libre de halogenos y humos de opacidad reducida. Incluso pp uniones, accesorios y abrazaderas. Totalmente montado, conexionado y probado.

| Código | Ud | Descripción | Rendimiento | Precio | Importe |
|---|---|---|---|---|---|
| mt427 | m | Tubo PVC corrugado M 16/gp5 gris libre halógenos | 1 | 0.22 | 0.22 |
| O01OB200 | h | Oficial 1ª electricista | 0.014 | 15.25 | 0.21 |
| mo008 | h | Ayudante electricista | 0.017 | 14.01 | 0.24 |
| %PM0000000100 | % | Medios auxiliares | 1 % | 0.67 | 0.01 |
| %CI2 | % | Costes Indirectos | 2 % | 0.68 | 0.01 |
|  |  | Total |  |  | 0.69 |

### 19.09 PARARRAYOS (22/11/2017)
Importe: 3398.35
Pararrayos

**19.09.01** Ud SISTEMA EXTERNO DE PROTECCIÓN FRENTE AL RAYO (22/11/2017)
1 Ud × 3398.35 = 3398.35
Suministro e instalación de sistema externo de protección frente al rayo, formado por pararrayos con dispositivo de cebado tipo "PDC S2", y radio de protección de 72 m para un nivel de protección 2 según DB SUA Seguridad de utilización y accesibilidad (CTE), colocado en cubierta sobre mástil de acero galvanizado en caliente, de 1 1/2" de diámetro y 6 m de longitud. Incluso soportes, piezas especiales, cable desnudo de cobre, vías de chispas, contador de los impactos de rayo recibidos, tubo de protección de la bajada y toma de tierra con pletina conductora de cobre estañado. Totalmente montado, conexionado y probado.

| Código | Ud | Descripción | Rendimiento | Precio | Importe |
|---|---|---|---|---|---|
| mt715 | Ud | Pararrayos tipo "PDC-S2" (material) | 1 | 754.7 | 754.70 |
| mt705 | Ud | Pieza de adaptación cabezal-mástil (material) | 1 | 46.41 | 46.41 |
| mt706 | Ud | Mástil de acero galvanizado 6 m de longitud (material) | 1 | 162.45 | 162.45 |
| mt707 | Ud | Trípode de anclaje para mástil, con placa base de 500x500x10 mm, (material) | 1 | 292.99 | 292.99 |
| mt313 | m | Cable de cobre desnudo de 35 mm2 (material) | 50 | 2.39 | 119.50 |
| mt708 | Ud | Abrazadera de bronce con taco (material) | 80 | 6.8 | 544.00 |
| mt711 | Ud | Vía de chispas, para mástil de antena y conexión a pletina de co (material) | 1 | 153.3 | 153.30 |
| mt712 | Ud | Vía de chispas, para unión entre tomas de tierra. (material) | 1 | 142.29 | 142.29 |
| mt710 | Ud | Contador mecánico de los impactos de rayo recibidos por el siste (material) | 1 | 310.42 | 310.42 |
| mt709 | Ud | Manguito seccionador de latón, (material) | 2 | 24.82 | 49.64 |
| mt714 | Ud | Tubo de acero galvanizado, de 2 m de longitud, para la protecció (material) | 2 | 33.72 | 67.44 |
| mt663 | Ud | Arqueta de polipropileno para toma de tierra, de 250x250x250 mm, (material) | 2 | 77.94 | 155.88 |
| mt664 | Ud | Puente para comprobación de puesta a tierra de la instalación el (material) | 1 | 59.11 | 59.11 |
| mt666 | Ud | Electrodo para red de toma de tierra cobreado de 2m (material) | 2 | 26.75 | 53.50 |
| mt713 | Ud | Pieza de latón, para unión de electrodo de toma de tierra a cabl (material) | 2 | 10.18 | 20.36 |
| mt665 | Ud | Bote de 5 kg de gel concentrado, ecológico y no corrosivo (material) | 2 | 59.03 | 118.06 |
| O01OB200 | h | Oficial 1ª electricista | 8.499 | 15.25 | 129.61 |
| mo008 | h | Ayudante electricista | 8.499 | 14.01 | 119.07 |
| %PM0000000100 | % | Medios auxiliares | 1 % | 3298.73 | 32.99 |
| %CI2 | % | Costes Indirectos | 2 % | 3331.72 | 66.63 |
|  |  | Total |  |  | 3398.35 |

### 19.10 SISTEMA DETECCIÓN CAIDAS (22/11/2017)
Importe: 6326.42
Sistema detección caidas

**19.10.01** Ud CENTRAL DE CONTROL OPTIMUS CC-119F+FA (22/11/2017)
1 Ud × 1104.54 = 1104.54
Suministro e instalación de Central de Control Optimus CC-119F+FA, o equivalente, para llamada asistencia aseos, incluso fuente 24V. Totalmente montado, conexionado y probado.

| Código | Ud | Descripción | Rendimiento | Precio | Importe |
|---|---|---|---|---|---|
| mt592 | Ud | Central de Control Optimus CC-119F+FA (material) | 1 | 928.08 | 928.08 |
| mt591 | Ud | Fuente de alimentación 24 V (material) | 1 | 131.65 | 131.65 |
| O01OB200 | h | Oficial 1ª electricista | 0.425 | 15.25 | 6.48 |
| mo008 | h | Ayudante electricista | 0.425 | 14.01 | 5.95 |
| %PM0000000100 | % | Medios auxiliares | 1 % | 1072.16 | 10.72 |
| %CI2 | % | Costes Indirectos | 2 % | 1082.88 | 21.66 |
|  |  | Total |  |  | 1104.54 |

**19.10.02** Ud MÓDULO TIRADOR U-PBI (22/11/2017)
20 Ud × 110.58 = 2211.60
Suministro e instalación de módulo tirador U-PBI. Totalmente montado, conexionado y probado.

| Código | Ud | Descripción | Rendimiento | Precio | Importe |
|---|---|---|---|---|---|
| mt595 | Ud | Módulo tirador U-PBI (material) | 1 | 101.14 | 101.14 |
| O01OB200 | h | Oficial 1ª electricista | 0.212 | 15.25 | 3.23 |
| mo008 | h | Ayudante electricista | 0.212 | 14.01 | 2.97 |
| %PM0000000100 | % | Medios auxiliares | 1 % | 107.34 | 1.07 |
| %CI2 | % | Costes Indirectos | 2 % | 108.41 | 2.17 |
|  |  | Total |  |  | 110.58 |

**19.10.03** Ud LÁMPARA DE PASILLO LP-2LF (22/11/2017)
18 Ud × 41.41 = 745.38
Suministro e instalación de lámpara de pasillo LP-2LF. Totalmente montado, conexionado y probado.

| Código | Ud | Descripción | Rendimiento | Precio | Importe |
|---|---|---|---|---|---|
| mt594 | Ud | Lámpara de Pasillo LP-2LF (material) | 1 | 34 | 34.00 |
| O01OB200 | h | Oficial 1ª electricista | 0.212 | 15.25 | 3.23 |
| mo008 | h | Ayudante electricista | 0.212 | 14.01 | 2.97 |
| %PM0000000100 | % | Medios auxiliares | 1 % | 40.20 | 0.40 |
| %CI2 | % | Costes Indirectos | 2 % | 40.60 | 0.81 |
|  |  | Total |  |  | 41.41 |

**19.10.04** Ud CONTROL SEÑALIZACIÓN 4 ZONAS TIPO UC-4S (22/11/2017)
5 Ud × 269.08 = 1345.40
Suministro e instalación de Control señalización 4 zonas tipo UC-4S. Totalmente montado, conexionado y probado.

| Código | Ud | Descripción | Rendimiento | Precio | Importe |
|---|---|---|---|---|---|
| mt593 | Ud | Control señalización 4 zonas tipo UC-4S (material) | 1 | 254.99 | 254.99 |
| O01OB200 | h | Oficial 1ª electricista | 0.212 | 15.25 | 3.23 |
| mo008 | h | Ayudante electricista | 0.212 | 14.01 | 2.97 |
| %PM0000000100 | % | Medios auxiliares | 1 % | 261.19 | 2.61 |
| %CI2 | % | Costes Indirectos | 2 % | 263.80 | 5.28 |
|  |  | Total |  |  | 269.08 |

**19.10.05** m CABLE DE COBRE, 4 PARES TRENZADOS NO APANTALLADO UTP, CATEGORÍA (22/11/2017)
250 m × 0.78 = 195.00
Suministro e instalación de cable rígido UTP no propagador de la llama de 4 pares trenzados de cobre, categoría 6, con conductor unifilar de cobre, aislamiento de polietileno y vaina exterior de poliolefina termoplástica LSFH libre de halógenos, con baja emisión de humos y gases corrosivos de 6,2 mm de diámetro.
Incluso certificación, p/p de accesorios y elementos de sujeción.
Totalmente montado, conexionado y probado.

| Código | Ud | Descripción | Rendimiento | Precio | Importe |
|---|---|---|---|---|---|
| mt584 | m | Cable de cobre, 4 pares trenzados no apantallado UTP, categoría (material) | 1 | 0.38 | 0.38 |
| mo009 | h | Oficial 1ª Instalador telecomunicación (mano de obra) | 0.013 | 15.25 | 0.20 |
| mo010 | h | Ayudante Instalador telecomunicación (mano de obra) | 0.013 | 13.28 | 0.17 |
| %PM0000000100 | % | Medios auxiliares | 1 % | 0.75 | 0.01 |
| %CI2 | % | Costes Indirectos | 2 % | 0.76 | 0.02 |
|  |  | Total |  |  | 0.78 |

**19.10.06** m MANGUERA DE COBRE 2X1,5 0,6/1KV LIBRE DE HALOGENOS. (22/11/2017)
460 m × 1.23 = 565.80
Suministtro e instalación de Circuito conductor de cobre, con aislamiento RZ1-K (as) libre de halogenos y con baja emisión de humos y gases corrosivos, con manguera de cobre de 2x1,5, con parte proporcional de cajas, bornas, y pequeño material. Totalmente montado, conexionado y probado.

| Código | Ud | Descripción | Rendimiento | Precio | Importe |
|---|---|---|---|---|---|
| mt417 | m | Multiconductor aislante RZ1-K (AS) 0,6/1 kV 2x1,5 mm2 Cu (material) | 1 | 0.58 | 0.58 |
| mt162 | Ud | p.p. cajas, regletas y peq. material | 0.7 | 0.34 | 0.24 |
| O01OB200 | h | Oficial 1ª electricista | 0.013 | 15.25 | 0.20 |
| mo008 | h | Ayudante electricista | 0.013 | 14.01 | 0.18 |
| %PM0000000100 | % | Medios auxiliares | 1 % | 1.20 | 0.01 |
| %CI2 | % | Costes Indirectos | 2 % | 1.21 | 0.02 |
|  |  | Total |  |  | 1.23 |

| Código | Ud | Descripción | Cantidad | Precio | Importe |
|---|---|---|---|---|---|
| 19.08.07 | m | TUBO CURVABLE DE PVC EMPOTRADO DE 16 MM | 230 | 0.69 | 158.70 |

### 19.11 ANTIINTRUSISMO (22/11/2017)
Importe: 2296.56
Antiintrusismo

**19.11.01** Ud PANEL DE CONTROL (22/11/2017)
1 Ud × 1448.72 = 1448.72
Suministro e instalación de panel de control tipo Honywell FX020 o equivalente, control de hasta 20 zonas, registro de eventos, registro de accesos y comunicación RTB. Incluso teclado tipo MK7 con pantalla retroiluminada de 2 líneas y 16 caracteres dotado de 16 teclas, control de volumen, autodiagnosis, y zumbador interno; y pp de pequeño material y acceosrios.
Totalmente montado, conexionado y probado.

| Código | Ud | Descripción | Rendimiento | Precio | Importe |
|---|---|---|---|---|---|
| mt220 | Ud | Panel de control FX020 (material) | 1 | 679.91 | 679.91 |
| mt221 | Ud | Teclado MK7 (material) | 1 | 34 | 34.00 |
| mt219 | Ud | Accesorios (material) | 1 | 679.91 | 679.91 |
| O01OB200 | h | Oficial 1ª electricista | 0.425 | 15.25 | 6.48 |
| mo008 | h | Ayudante electricista | 0.425 | 14.01 | 5.95 |
| %PM0000000100 | % | Medios auxiliares | 1 % | 1406.25 | 14.06 |
| %CI2 | % | Costes Indirectos | 2 % | 1420.31 | 28.41 |
|  |  | Total |  |  | 1448.72 |

**19.11.02** Ud SENSOR DE MOVIMIENTO DT7500SN (22/11/2017)
16 Ud × 36.19 = 579.04
Suministro e instalación de sensor de movimiento tipo honywell modelo DT7500SN de tecnología multiplexada, doble tecnología de infrarrojos e microondas en banda K, cobertura 15x18 m, con procesamiento de señal digital; incluso accesorios.
Totalmente montado conexionado y probado

| Código | Ud | Descripción | Rendimiento | Precio | Importe |
|---|---|---|---|---|---|
| mt539 | Ud | Sensor de movimiento DT7500SN (material) | 1 | 25.5 | 25.50 |
| mt540 | Ud | Accesorios (material) | 1 | 6.38 | 6.38 |
| O01OB200 | h | Oficial 1ª electricista | 0.213 | 15.25 | 3.25 |
| %PM0000000100 | % | Medios auxiliares | 1 % | 35.13 | 0.35 |
| %CI2 | % | Costes Indirectos | 2 % | 35.48 | 0.71 |
|  |  | Total |  |  | 36.19 |

**19.11.03** m CABLE TRENZADO DE 2X0,5 MM2 (22/11/2017)
320 m × 0.84 = 268.80
Suministro e instalación de cable trenzado de 2x0,5 mm2 de cobre.
Totalmente montado y conexionado.

| Código | Ud | Descripción | Rendimiento | Precio | Importe |
|---|---|---|---|---|---|
| mt210 | m | Cable trenzado de 2x0,5 mm2 (material) | 1 | 0.43 | 0.43 |
| O01OB200 | h | Oficial 1ª electricista | 0.013 | 15.25 | 0.20 |
| mo008 | h | Ayudante electricista | 0.013 | 14.01 | 0.18 |
| %PM0000000100 | % | Medios auxiliares | 1 % | 0.81 | 0.01 |
| %CI2 | % | Costes Indirectos | 2 % | 0.82 | 0.02 |
|  |  | Total |  |  | 0.84 |

### 19.12 VIDEO PORTERO (22/11/2017)
Importe: 1437.33
Video Portero

**19.12.01** Ud MONITOR (22/11/2017)
1 Ud × 509.52 = 509.52
Suministro e instalación de monitor tipo Tegui o equivalente manos libres clase 100 V12E con acabado cristal blanco, cuyas principales teclas de función se agrupan en una sección circular, dispone de pantalla basculante de color 4,3 LCD empotrada, pulsadores frontales para las 4 funciones seleccionadas y regulación de volumen (voz y timbre) e imagen, con nodo audio/video que permite la entrada de tres video porteros. Incluso pp de pequeño material y accesorios.
Totalmente montado, conexionado y probado.

| Código | Ud | Descripción | Rendimiento | Precio | Importe |
|---|---|---|---|---|---|
| mt629 | Ud | Fuente de alimentación (material) | 1 | 95.19 | 95.19 |
| mt627 | Ud | Nodo Audio/Vidio (material) | 1 | 132.58 | 132.58 |
| mt630 | Ud | Kit configuración (material) | 1 | 12.75 | 12.75 |
| mt631 | Ud | Manos libres (material) | 1 | 203.97 | 203.97 |
| mt626 | Ud | Accesorios monitor (material) | 1 | 12.75 | 12.75 |
| O01OB200 | h | Oficial 1ª electricista | 1.276 | 15.25 | 19.46 |
| mo008 | h | Ayudante electricista | 1.276 | 14.01 | 17.88 |
| %PM0000000100 | % | Medios auxiliares | 1 % | 494.58 | 4.95 |
| %CI2 | % | Costes Indirectos | 2 % | 499.53 | 9.99 |
|  |  | Total |  |  | 509.52 |

**19.12.02** Ud VIDEO PORTERO Y PORTERO (22/11/2017)
3 Ud × 253.27 = 759.81
Suministro e instalación de video portero y portero tipo Tegui esfera New o equivalente, compuesto por módulo de electrónica, placa embellecedora, caja de empotrar y soporte.
Totalmente montado, conexionado y probado.

| Código | Ud | Descripción | Rendimiento | Precio | Importe |
|---|---|---|---|---|---|
| mt634 | Ud | Módulo electrónica video portero (material) | 1 | 149.58 | 149.58 |
| mt632 | Ud | Placa embellecedora (material) | 1 | 24.65 | 24.65 |
| mt628 | Ud | Caja de empotrar (material) | 1 | 6.49 | 6.49 |
| mt633 | Ud | Soporte (material) | 1 | 52.69 | 52.69 |
| O01OB200 | h | Oficial 1ª electricista | 0.425 | 15.25 | 6.48 |
| mo008 | h | Ayudante electricista | 0.425 | 14.01 | 5.95 |
| %PM0000000100 | % | Medios auxiliares | 1 % | 245.84 | 2.46 |
| %CI2 | % | Costes Indirectos | 2 % | 248.30 | 4.97 |
|  |  | Total |  |  | 253.27 |

| Código | Ud | Descripción | Cantidad | Precio | Importe |
|---|---|---|---|---|---|
| 19.11.03 | m | CABLE TRENZADO DE 2X0,5 MM2 | 200 | 0.84 | 168.00 |

### 19.13 OTROS (02/01/2016)
Importe: 13808.77
Puerta a tierra

**19.13.01** Ud BATERIAS DE CONDENSADORES DE 63 KVAR (22/11/2017)
1 Ud × 909.66 = 909.66
Suministro e instalación de batería automática de condensadores, para 63 kVAr de potencia reactiva, con 3 escalones físicos y 5 escalones eléctricos, para alimentación trifásica a 400 V de tensión y 50 Hz de frecuencia, OPTI 3 P&P-62,5-440 "CIRCUTOR" o equivalente, compuesta por armario metálico con grado de protección IP 21, de 400x600x260 mm (ANxALxF); condensadores regulador de energía reactiva con pantalla de cristal líquido Computer M; contactores con bloque de preinserción y resistencia de descarga rápida; y fusibles de alto poder de corte. Incluso accesorios necesarios para su correcta instalación. Totalmente montada, conexionada y puesta en marcha por la empresa instaladora para la comprobación de su correcto funcionamiento.

| Código | Ud | Descripción | Rendimiento | Precio | Importe |
|---|---|---|---|---|---|
| mt279 | Ud | Baterias de condensadores de 63 kVAr (material) | 1 | 783.51 | 783.51 |
| O01OB200 | h | Oficial 1ª electricista | 3.4 | 15.25 | 51.85 |
| mo008 | h | Ayudante electricista | 3.4 | 14.01 | 47.63 |
| %PM0000000100 | % | Medios auxiliares | 1 % | 882.99 | 8.83 |
| %CI2 | % | Costes Indirectos | 2 % | 891.82 | 17.84 |
|  |  | Total |  |  | 909.66 |

**19.13.02** Ud GRUPO ELECTRÓGENO 55 KVA, INSONORIZADO (02/01/2016)
1 Ud × 5451.93 = 5451.93
Suministro e instalación de grupo electrógeno fijo insonorizado tipo INMESOL modelo II-055 o equivalente, sobre bancada de funcionamiento automático, trifásico de 230/400 V de tensión, de 55 kVA de potencia, compuesto por alternador sin escobillas; motor diesel refrigerado por agua, con silenciador y depósito de combustible; cuadro eléctrico de control; e interruptor automático magnetotérmico tetrapolar (4P). Incluso soportes antivibratorios, accesorios necesarios para su correcta instalación. Totalmente montado, conexionado y puesto en marcha por la empresa instaladora para la comprobación de su correcto funcionamiento.

| Código | Ud | Descripción | Rendimiento | Precio | Importe |
|---|---|---|---|---|---|
| mt669 | Ud | Grupo electrógeno fijo insonorizado de 55 kVA (material) | 1 | 5247.81 | 5247.81 |
| O01OB200 | h | Oficial 1ª electricista | 0.277 | 15.25 | 4.22 |
| mo008 | h | Ayudante electricista | 0.277 | 14.01 | 3.88 |
| mq002 | h | Camión pluma 30 t | 0.5 | 72.4 | 36.20 |
| %PM0000000100 | % | Medios auxiliares | 1 % | 5292.11 | 52.92 |
| %CI2 | % | Costes Indirectos | 2 % | 5345.03 | 106.90 |
|  |  | Total |  |  | 5451.93 |

**19.13.03** Ud PUESTA A TIERRA 35MM CON PICAS DE COBRE. (22/11/2017)
1 Ud × 2260.26 = 2260.26
Suministro e instalación de red de puesta a tierra en fondo de zanja, según plano de detalle, mediante conductor desnudo de cobre de 35 mm2, con picas de cobre de 1,5 m de longitud, soldaduras aluminotérmicas a pilares, incluso caja y borna de puesta a tierra. Equipado e instalado.

| Código | Ud | Descripción | Rendimiento | Precio | Importe |
|---|---|---|---|---|---|
| mt214 | m | Conductor de cobre desnudo, de 35 mm². (material) | 810 | 2.39 | 1935.90 |
| mt542 | Ud | Soldadura Aluminotérmica (material) | 95 | 0.85 | 80.75 |
| mt467 | Ud | Pica de cobre de puesta a tierra de 1,5 m (material) | 5 | 4.27 | 21.35 |
| mt162 | Ud | p.p. cajas, regletas y peq. material | 20 | 0.34 | 6.80 |
| O01OB200 | h | Oficial 1ª electricista | 5.099 | 15.25 | 77.76 |
| mo008 | h | Ayudante electricista | 5.099 | 14.01 | 71.44 |
| %PM0000000100 | % | Medios auxiliares | 1 % | 2194.00 | 21.94 |
| %CI2 | % | Costes Indirectos | 2 % | 2215.94 | 44.32 |
|  |  | Total |  |  | 2260.26 |

**19.13.04** Ud ARQUETA EXTERIOR HOMOLOGADA, REGISTRABLE, DE 100X100X90 CM (22/11/2017)
12 Ud × 255.1 = 3061.20
Formación de arqueta de paso exterior homologada, registrable, de obra de fábrica, de dimensiones interiores 100x100x90 cm, con tapa de fundición homologadas de hormigón armado. Totalmente montada, conexionada y probada mediante las correspondientes pruebas de servicio (incluidas en este precio), sin incluir la excavación ni el relleno del trasdós.

| Código | Ud | Descripción | Rendimiento | Precio | Importe |
|---|---|---|---|---|---|
| mt650 | m³ | Hormigón HM-30/B/20/I+Qb, fabricado en central, con cemento SR. (material) | 0.376 | 86.39 | 32.48 |
| mt638 | Ud | Ladrillo cerámico macizo de elaboración mecánica para revestir, (material) | 298 | 0.2 | 59.60 |
| mt639 | m³ | Agua. (material) | 0.061 | 1.28 | 0.08 |
| mt647 | t | Mortero industrial para albañilería, de cemento, color gris, cat (material) | 0.208 | 27.41 | 5.70 |
| mt648 | t | Mortero industrial para albañilería, de cemento, color gris, con (material) | 0.13 | 33.83 | 4.40 |
| mt653 | Ud | Conjunto de elementos necesarios para garanti (material) | 1 | 7.02 | 7.02 |
| mt651 | Ud | Tapa de fundición normalizada (material) | 1 | 83.55 | 83.55 |
| O01OB200 | h | Oficial 1ª electricista | 1.747 | 15.25 | 26.64 |
| mo008 | h | Ayudante electricista | 2.009 | 14.01 | 28.15 |
| %PM0000000100 | % | Medios auxiliares | 1 % | 247.62 | 2.48 |
| %CI2 | % | Costes Indirectos | 2 % | 250.10 | 5.00 |
|  |  | Total |  |  | 255.1 |

**19.13.05** Ud ESTACIÓN DE RECARGA EXTERIOR DE VEHÍCULO ELÉCTRICO (22/11/2017)
1 Ud × 2125.72 = 2125.72
Suministro e instalación de estación exterior de recarga de vehículo eléctrico, tipo Circuitor modelo URBAN M22 o equivalente, monofásica, con dos tomas, bases tipo dos, con cuerpo de aluminio y plático ABS IP54 / IK10 de dimensiones 446x1544x234 mm; Incluso bancada de sujección.
Totalmente montado, conexionado y puesta en marcha.

| Código | Ud | Descripción | Rendimiento | Precio | Importe |
|---|---|---|---|---|---|
| mt258 | Ud | Estación de recaraga exterior de vehículo eléctrico (material) | 1 | 2040 | 2040.00 |
| O01OB200 | h | Oficial 1ª electricista | 0.8 | 15.25 | 12.20 |
| mo008 | h | Ayudante electricista | 0.8 | 14.01 | 11.21 |
| %PM0000000100 | % | Medios auxiliares | 1 % | 2063.41 | 20.63 |
| %CI2 | % | Costes Indirectos | 2 % | 2084.04 | 41.68 |
|  |  | Total |  |  | 2125.72 |

## 20 INSTALACIONES DE PROTECCION INCENDIOS (22/11/2017)
Importe: 52396.58

### 20.01 SISTEMA DE ALIMENTACIÓN (22/11/2017)
Importe: 7124.35
Cuarto incendios

**20.01.01** Ud ACOMETIDA DE AGUA EN PE 50MM. (22/11/2017)
1 Ud × 266.39 = 266.39
Suministro e instalación de acometida de agua al inmueble desde red exterior con tubería PE 50mm con apertura y cierre de zanja. Equipado e instalado.

| Código | Ud | Descripción | Rendimiento | Precio | Importe |
|---|---|---|---|---|---|
| mt566b | m | Tuberia de Polietileno 50mm. (material) | 25 | 1.75 | 43.75 |
| mt637 | m | Apertura y cierre de zanja | 10 | 8.5 | 85.00 |
| mt423 | Ud | Material auxiliar para montaje y sujeción a la obra de las tuber | 10 | 0.21 | 2.10 |
| O01OB170 | h | Oficial 1ª fontanero calefactor | 4.249 | 16.05 | 68.20 |
| mo006 | h | Ayudante fontanero | 4.249 | 14.01 | 59.53 |
| %PM0000000100 | % | Medios auxiliares | 1 % | 258.58 | 2.59 |
| %CI2 | % | Costes Indirectos | 2 % | 261.17 | 5.22 |
|  |  | Total |  |  | 266.39 |

**20.01.02** Ud BATERÍA ROTHAGUA ABASTECIMIENTO DE AGUA 4 X RBA-3.000 LITROS (22/11/2017)
1 Ud × 3206.46 = 3206.46
Suministro y colocación de 4 depósitos rectangulares de polietileno de alta densidad, con capacidad total para 12.000 litros de agua, dotados de bocas de hombre y tapas y accesorios, sistema de regulación de llenado mediante flotador de 1" 1/2 con acople, sistema de aliviadero (contrabridas, unidades base y unidades fila 2"), indicador de nivel mecánico, rebosadero (DN 110) y setas de aireación, montado y nivelado con mortero de cemento, instalado y funcionando.

| Código | Ud | Descripción | Rendimiento | Precio | Importe |
|---|---|---|---|---|---|
| mt489 | Ud | Deposito grandes dimensiones - RDBA-3.000 litros 2.2500x990x1.69 (material) | 4 | 541.97 | 2167.88 |
| mt487 | Ud | Flotador de 1" 1/2 con acople, de Roth. (material) | 4 | 55.07 | 220.28 |
| mt494 | Ud | Unidad Fila D 2" - para dep. RBA-3.000 y RDBA-3.000 (material) | 4 | 34.5 | 138.00 |
| mt495 | Ud | Unidad Base 2" | 2 | 44.73 | 89.46 |
| mt494________ | Ud | Unidad Fila D 2" - para dep. RBA-3.000 y RDBA-3.000 (material) | 4 | 34.5 | 138.00 |
| mt490 | Ud | Conjunto de contrabrida 2" | 4 | 16 | 64.00 |
| mt495________ | Ud | Unidad Base 2" (material) | 2 | 44.73 | 89.46 |
| mt488 | Ud | Indicador de nivel mecánico D | 4 | 11.41 | 45.64 |
| mt491 | Ud | Rebosadero DN 50 (material) | 4 | 17.95 | 71.80 |
| mt493 | Ud | Seta de aireación de 2” con filtro antiinsectos | 4 | 6.48 | 25.92 |
| mt449 | m³ | Mortero cem. gris II/B-M 32,5 M-10 | 0.5 | 59.91 | 29.96 |
| O01OB170 | h | Oficial 1ª fontanero calefactor | 1.066 | 16.05 | 17.11 |
| mo006 | h | Ayudante fontanero | 1.067 | 14.01 | 14.95 |
| %PM0000000100 | % | Medios auxiliares | 1 % | 3112.46 | 31.12 |
| %CI2 | % | Costes Indirectos | 2 % | 3143.58 | 62.87 |
|  |  | Total |  |  | 3206.46 |

**20.01.03** Ud GRUPO INCENDIOS AFU12-MD 32-250/9,2 EJ (22/11/2017)
1 Ud × 3651.5 = 3651.50
Suministro e instalación de grupo de presión de agua contra incendios, tipo Ebara o similar, modelo AFU12-MD 32-250/9,2 EJ, según norma UNE 23500-2012 Anexo C, para un caudal de 12.000 m3/h y una altura manométrica de 80 mca, formado por: una bomba principal electrica MD 32-250/9,2 de un escalón y de una entrada, cuerpo de impulsión de fundición, aspiración axial y boca de impulsión radial hacia arriba,rodete radial de función, cerrado, estanqueidad del eje mediante cierre mecánico carbçon/cerámica/NBR, eje de acero inoxidable AISI 304; accionada mediante motor electrico trifásico de 2 polos, aislamiento clase F, protección IP-55, de una potencia de 9,2 kW, para alimentación trifásica a 400 V III, 50 HZ.
Bomba auxiliar jockey CVM A/15, de 1,1 kW, cuerpo de bomba de hierro fundido, eje de acero inoxidable AISI 416, cuerpos de aspiración e impulsión y contrabridas de hierrro fundido, impulsores y difusores de policarbonato con fibra de vidrio, cierre mecánico, motor asincrono de 2 polos, aislamiento clase F, protección IP44.
Deposito hidroneumático de 20/10; bancada metálica, valvulas de corte, antirretorno y de aislamiento para cada bomba; Manómetros, presostatos, colector común de impulsión en acero negro DN 2", cuadros electricos de fuerza y control para la operación totalmente automatica del grupo, soporte metálico para cuadro eléctrico. Montado en bancada de perfiles laminados de acero con imprimación anticorrosión, monado y conexionado en fábrica.
Caudalimetros para grupo contra incendios de tipo rotámetro de lectura directa, instalación sobre tubería horizontal, modelo S-2007 DN50, fabricado acrílico con flotador de acero inoxidable, para una presión máxima de 10 Bar, fondo de escala 33 m3/h.
Totalmente montado, conexionado y probado por la empresa instaladora mediante las correspondientes pruebas de servicio (incluidas en este precio).

| Código | Ud | Descripción | Rendimiento | Precio | Importe |
|---|---|---|---|---|---|
| mt285 | Ud | Grupo incendios AFU12-MD 32-250/9,2 EJ con accesorios (material) | 1 | 3209.18 | 3209.180 |
| mt209 | Ud | Caudalimetro para grupo contra incendios (material) | 1 | 176.78 | 176.780 |
| mt135 | Ud | Material auxiliar para instalación contra incendios (material) | 1 | 1.19 | 1.190 |
| O01OB170 | h | Oficial 1ª fontanero calefactor | 5.233 | 16.05 | 83.990 |
| mo006 | h | Ayudante fontanero | 5.233 | 14.01 | 73.314 |
| %PM0000000100 | % | Medios auxiliares | 1 % | 3544.454 | 35.445 |
| %CI2 | % | Costes Indirectos | 2 % | 3579.899 | 71.598 |
|  |  | Total |  |  | 3651.5 |

### 20.02 REDES Y BIES (22/11/2017)
Importe: 9552.76
Tuberias

**20.02.01** m TUBERÍA DE ACERO DN 63 (2 1/2") (22/11/2017)
140 m × 25.93 = 3630.20
Suministro e instalación de red aérea de distribución de agua para abastecimiento de los equipos de extinción de incendios, formada por tubería de acero negro estirado sin soldadura, de 2 1/2" DN 63 mm de diámetro, unión roscada, sin calorifugar, que arranca desde la fuente de abastecimiento de agua hasta cada equipo de extinción de incendios. Incluso material auxiliar para montaje y sujeción a la obra, accesorios y piezas especiales, mano de imprimación antioxidante de al menos 50 micras de espesor, y dos manos de esmalte rojo de al menos 40 micras de espesor cada una.. Equipada e instalada.

| Código | Ud | Descripción | Rendimiento | Precio | Importe |
|---|---|---|---|---|---|
| mt645 | Ud | Material auxiliar para montaje y sujeción de 2 1/2" DN 63 mm. (material) | 1 | 0.9 | 0.90 |
| mt642 | m | Tubo de acero negro estirado sin soldadura, de 2 1/2" DN 63 (material) | 1 | 10.51 | 10.51 |
| mt659 | kg | Imprimación antioxidante con poliuretano. | 0.028 | 7.95 | 0.22 |
| mt658 | kg | Esmalte sintético, color rojo RAL 3000 (material) | 0.059 | 6.05 | 0.36 |
| O01OB170 | h | Oficial 1ª fontanero calefactor | 0.375 | 16.05 | 6.02 |
| mo006 | h | Ayudante fontanero | 0.418 | 14.01 | 5.86 |
| O01OB230 | h | Oficial 1ª pintura | 0.088 | 14.79 | 1.30 |
| %PM0000000100 | % | Medios auxiliares | 1 % | 25.17 | 0.25 |
| %CI2 | % | Costes Indirectos | 2 % | 25.42 | 0.51 |
|  |  | Total |  |  | 25.93 |

**20.02.02** m TUBERÍA DE ACERO DN 50 (2") (22/11/2017)
30 m × 21.92 = 657.60
Suministro e instalación de red aérea de distribución de agua para abastecimiento de los equipos de extinción de incendios, formada por tubería de acero negro estirado sin soldadura, de 2" DN 50 mm de diámetro, unión roscada, sin calorifugar, que arranca desde la fuente de abastecimiento de agua hasta cada equipo de extinción de incendios. Incluso material auxiliar para montaje y sujeción a la obra, accesorios y piezas especiales, mano de imprimación antioxidante de al menos 50 micras de espesor, y dos manos de esmalte rojo de al menos 40 micras de espesor cada una.. Equipada e instalada.

| Código | Ud | Descripción | Rendimiento | Precio | Importe |
|---|---|---|---|---|---|
| mt644 | Ud | Material auxiliar para montaje y sujeción de 2" DN 50 mm. (material) | 1 | 0.77 | 0.77 |
| mt641 | m | Tubo de acero negro estirado sin soldadura, de 2" DN 50 (material) | 1 | 8.22 | 8.22 |
| mt659 | kg | Imprimación antioxidante con poliuretano. | 0.024 | 7.95 | 0.19 |
| mt658 | kg | Esmalte sintético, color rojo RAL 3000 | 0.049 | 6.05 | 0.30 |
| O01OB170 | h | Oficial 1ª fontanero calefactor | 0.34 | 16.05 | 5.46 |
| mo006 | h | Ayudante fontanero | 0.377 | 14.01 | 5.28 |
| O01OB230 | h | Oficial 1ª pintura | 0.072 | 14.79 | 1.06 |
| %PM0000000100 | % | Medios auxiliares | 1 % | 21.28 | 0.21 |
| %CI2 | % | Costes Indirectos | 2 % | 21.49 | 0.43 |
|  |  | Total |  |  | 21.92 |

**20.02.03** m TUBERÍA DE ACERO DN 40 (1 1/2") (22/11/2017)
75 m × 17.72 = 1329.00
Suministro e instalación de red aérea de distribución de agua para abastecimiento de los equipos de extinción de incendios, formada por tubería de acero negro estirado sin soldadura, de 1 1/2" DN 40 mm de diámetro, unión roscada, sin calorifugar, que arranca desde la fuente de abastecimiento de agua hasta cada equipo de extinción de incendios. Incluso material auxiliar para montaje y sujeción a la obra, accesorios y piezas especiales, mano de imprimación antioxidante de al menos 50 micras de espesor, y dos manos de esmalte rojo de al menos 40 micras de espesor cada una.. Equipada e instalada.

| Código | Ud | Descripción | Rendimiento | Precio | Importe |
|---|---|---|---|---|---|
| mt643 | Ud | Material auxiliar para montaje y sujeción de 1 1/2" DN 40 mm. (material) | 1 | 0.55 | 0.55 |
| mt640 | m | Tubo de acero negro estirado sin soldadura, de 1 1/2" DN 40 (material) | 1 | 5.82 | 5.82 |
| mt659 | kg | Imprimación antioxidante con poliuretano. | 0.019 | 7.95 | 0.15 |
| mt658 | kg | Esmalte sintético, color rojo RAL 3000 | 0.039 | 6.05 | 0.24 |
| O01OB170 | h | Oficial 1ª fontanero calefactor | 0.306 | 16.05 | 4.91 |
| mo006 | h | Ayudante fontanero | 0.335 | 14.01 | 4.69 |
| O01OB230 | h | Oficial 1ª pintura | 0.057 | 14.79 | 0.84 |
| %PM0000000100 | % | Medios auxiliares | 1 % | 17.20 | 0.17 |
| %CI2 | % | Costes Indirectos | 2 % | 17.37 | 0.35 |
|  |  | Total |  |  | 17.72 |

**20.02.04** Ud BOCA DE INCENDIO EQUIPADA DE 25MM (1") PARA EMPOTRAR (22/11/2017)
14 Ud × 281.14 = 3935.96
Suministro e instalación de boca de incendio equipada (BIE) de 25 mm (1") para empotrar, compuesta de: armario construido en acero de 1,5 mm de espesor, acabado con pintura epoxi color a elegir por dirección facultativa; puerta semiciega con ventana de metacrilato de acero de 1,5 mm de espesor, acabado con pintura epoxi color a elegir por dirección facultativa; devanadera metálica giratoria fija, pintada en rojo epoxi, con alimentación axial; manguera semirrígida de 20 m de longitud; lanza de tres efectos (cierre, pulverización y chorro compacto) construida en plástico ABS y válvula de cierre tipo esfera de 25 mm (1"), de latón, con manómetro 0-16 bar. Con marcado CE según UNE 23007-2. Accesorios y elementos de fijación. Totalmente montada, conexionada y probada.

| Código | Ud | Descripción | Rendimiento | Precio | Importe |
|---|---|---|---|---|---|
| mt163 | Ud | Boca de incendio equipada (BIE) de 25 mm (1") para empotrar (material) | 1 | 244.77 | 244.77 |
| O01OB170 | h | Oficial 1ª fontanero calefactor | 0.936 | 16.05 | 15.02 |
| mo006 | h | Ayudante fontanero | 0.936 | 14.01 | 13.11 |
| %PM0000000100 | % | Medios auxiliares | 1 % | 272.90 | 2.73 |
| %CI2 | % | Costes Indirectos | 2 % | 275.63 | 5.51 |
|  |  | Total |  |  | 281.14 |

### 20.03 DETECCIÓN (22/11/2017)
Importe: 19886.36
Equipos

**20.03.01** Ud CENTRAL AUTOMÁTICA DE INCENDIOS, ANALOGICA, MICROPROCESADA, 2 LA (22/11/2017)
1 Ud × 871.74 = 871.74
Suministro e instalación de central de detección automática de incendios, analógica, multiprocesada, de 2 lazos de detección, ampliable hasta 4 lazos, de 128 direcciones de capacidad máxima por lazo, con 1 módulo de lazo, caja metálica y tapa de ABS, con módulo de alimentación, rectificador de corriente y cargador de batería, módulo de control con display retroiluminado, leds indicadores de alarma y avería, teclado de membrana de acceso a menú de control y programación, registro histórico de las últimas 1000 incidencias, hasta 480 zonas totalmente programables e interfaz USB para la comunicación de datos, la programación y el mantenimiento remoto, con módulo de supervisión de sirena. Con marcado CE según UNE EN 54- y UNE EN 54-7. Totalmente montado, conexionado y probado por la empresa instaladora.

| Código | Ud | Descripción | Rendimiento | Precio | Importe |
|---|---|---|---|---|---|
| mt216 | Ud | Central automática de incendios, analogica, microprocesada, 2 la (material) | 1 | 684.16 | 684.16 |
| mt217 | Ud | Módulo de Lazo de 128 Direcciones de Capacidad Máxima (material) | 1 | 45.04 | 45.04 |
| mt144 | Ud | Batería de 12h, 7 Ah (material) | 2 | 17.73 | 35.46 |
| mt218 | Ud | Modulo de supervisión de sirena o campana (material) | 1 | 5.69 | 5.69 |
| O01OB200 | h | Oficial 1ª electricista | 2.592 | 15.25 | 39.53 |
| mo008 | h | Ayudante electricista | 2.592 | 14.01 | 36.31 |
| %PM0000000100 | % | Medios auxiliares | 1 % | 846.19 | 8.46 |
| %CI2 | % | Costes Indirectos | 2 % | 854.65 | 17.09 |
|  |  | Total |  |  | 871.74 |

**20.03.02** Ud DETECTOR ÓPTICO Y TÉRMICO DE HUMOS ANALÓGICO CON AISLADOR (22/11/2017)
235 Ud × 50.34 = 11829.90
Suministro e instalación de detector óptico y térmico de humos analógico direccionable con aislador de cortocircuito, de ABS color blanco, formado por un elemento sensible a humos claros, para alimentación de 12 a 24 Vcc, con led de activación e indicador de alarma y salida para piloto de señalización remota, para instalación con canalización de protección de cableado fija en superficie. Incluso zócalo suplementario, base universal, elementos de fijación y pp de lazo de 2x1,5 mm2 tipo ES07Z1-K (AS) bajo tubo de PVC de 16 mm . Totalmente montado, conexionado y probado por la empresa instaladora.

| Código | Ud | Descripción | Rendimiento | Precio | Importe |
|---|---|---|---|---|---|
| mt718 | Ud | Detector óptico y térmico de humos analógico con aislador (material) | 1 | 24.58 | 24.58 |
| mt719 | Ud | Base universal, de ABS color blanco, para detector analógico (material) | 1 | 7.71 | 7.71 |
| mt720 | Ud | Zócalo suplementario de base universal (material) | 1 | 3.92 | 3.92 |
| mt668 | m | Cable para lazo 1.5 mm2 tipo ES07Z1-K (AS) | 14 | 0.35 | 4.90 |
| mt427 | m | Tubo PVC corrugado M 16/gp5 gris libre halógenos | 7 | 0.22 | 1.54 |
| O01OB200 | h | Oficial 1ª electricista | 0.212 | 15.25 | 3.23 |
| mo008 | h | Ayudante electricista | 0.213 | 14.01 | 2.98 |
| %PM0000000100 | % | Medios auxiliares | 1 % | 48.86 | 0.49 |
| %CI2 | % | Costes Indirectos | 2 % | 49.35 | 0.99 |
|  |  | Total |  |  | 50.34 |

**20.03.03** Ud PULSADOR DE ALARMA DE INCENDIOS ANALÓGICO (22/11/2017)
16 Ud × 35.23 = 563.68
Suministro e instalación de pulsador de alarma analógico direccionable de rearme manual con aislador de cortocircuito, de ABS color rojo, con led de activación e indicador de alarma. Incluso elementos de fijación, con marcado CE según EN 54-11. Totalmente montado, conexionado y probado por la empresa instaladora.

| Código | Ud | Descripción | Rendimiento | Precio | Importe |
|---|---|---|---|---|---|
| mt721 | Ud | Pulsador de alarma analógico (material) | 1 | 20.84 | 20.84 |
| mt722 | Ud | Accesorios fijación (material) | 0.5 | 1.73 | 0.87 |
| O01OB200 | h | Oficial 1ª electricista | 0.427 | 15.25 | 6.51 |
| mo008 | h | Ayudante electricista | 0.427 | 14.01 | 5.98 |
| %PM0000000100 | % | Medios auxiliares | 1 % | 34.20 | 0.34 |
| %CI2 | % | Costes Indirectos | 2 % | 34.54 | 0.69 |
|  |  | Total |  |  | 35.23 |

**20.03.04** Ud SIRENA INTERIOR, DE COLOR ROJO, PARA MONTAJE INTERIOR, CON SEÑAL (22/11/2017)
13 Ud × 32.14 = 417.82
Suministro e instalación de sirena interior, de color rojo, para montaje interior, con señal acústica y óptica, alimentación a 24 Vcc, potencia sonora de 96,5 dB a 1 m y consumo de 30 mA, con marcado CE según UNE EN 54-3 y UNE EN 54-23. Totalmente montada, conexionada y probada.

| Código | Ud | Descripción | Rendimiento | Precio | Importe |
|---|---|---|---|---|---|
| mt538 | Ud | Sirena interior, de color rojo, para montaje interior (material) | 1 | 21.25 | 21.25 |
| O01OB200 | h | Oficial 1ª electricista | 0.34 | 15.25 | 5.19 |
| mo008 | h | Ayudante electricista | 0.34 | 14.01 | 4.76 |
| %PM0000000100 | % | Medios auxiliares | 1 % | 31.20 | 0.31 |
| %CI2 | % | Costes Indirectos | 2 % | 31.51 | 0.63 |
|  |  | Total |  |  | 32.14 |

**20.03.05** Ud SIRENA ELECTRÓNICA, DE ABS COLOR ROJO, PARA MONTAJE EXTERIOR, CO (22/11/2017)
1 Ud × 65.96 = 65.96
Suministro e instalación de sirena electrónica, de ABS color rojo, para montaje exterior, con señal óptica y acústica y rótulo "FUEGO". Totalmente montada, conexionada y probada.

| Código | Ud | Descripción | Rendimiento | Precio | Importe |
|---|---|---|---|---|---|
| mt537 | Ud | Sirena electrónica, de ABS color rojo, para montaje exterior, co (material) | 1 | 51.56 | 51.56 |
| O01OB200 | h | Oficial 1ª electricista | 0.426 | 15.25 | 6.50 |
| mo008 | h | Ayudante electricista | 0.426 | 14.01 | 5.97 |
| %PM0000000100 | % | Medios auxiliares | 1 % | 64.03 | 0.64 |
| %CI2 | % | Costes Indirectos | 2 % | 64.67 | 1.29 |
|  |  | Total |  |  | 65.96 |

**20.03.06** Ud ELECTROIMÁN PARA RETENCIÓN DE PUERTA CORTAFUEGOS, DE 24 VCC Y 59 (22/11/2017)
12 Ud × 136.95 = 1643.40
Suministro e instalación de electroimán para retención de puerta cortafuegos, de 24 Vcc y 590 N de fuerza máxima de retención, con modulo de control, caja de bornes de ABS, pulsador de desbloqueo, placa de anclaje articulada. Incluso pp de linea electrica elementos de fijación. Totalmente montado, conexionado y probado por la empresa instaladora.

| Código | Ud | Descripción | Rendimiento | Precio | Importe |
|---|---|---|---|---|---|
| mt461 | Ud | Electroimán para retención de puerta cortafuegos, de 24 Vcc y 59 (material) | 1 | 53.46 | 53.46 |
| mt462 | Ud | Modulo de control (material) | 1 | 61.2 | 61.20 |
| mt427 | m | Tubo PVC corrugado M 16/gp5 gris libre halógenos | 10 | 0.22 | 2.20 |
| mt194 | m | Conductor RZ1-K (AS) 0,6/1 kV 1x1,5 mm2 Cu | 20 | 0.18 | 3.60 |
| O01OB200 | h | Oficial 1ª electricista | 0.426 | 15.25 | 6.50 |
| mo008 | h | Ayudante electricista | 0.426 | 14.01 | 5.97 |
| %PM0000000100 | % | Medios auxiliares | 1 % | 132.93 | 1.33 |
| %CI2 | % | Costes Indirectos | 2 % | 134.26 | 2.69 |
|  |  | Total |  |  | 136.95 |

**20.03.07** m CABLE PARA LAZO 2X1.5 MM2 TIPO ES07Z1-K (AS) (22/11/2017)
1250 m × 1.23 = 1537.50
Suministro e instalación de cableado de 2x1.5 mm2 formado por cable unipolar ES07Z1-K (AS), reacción al fuego clase Cca-s1b,d1,a1 con aislamiento de compuesto termoplástico a base de poliolefina libre de halógenos con baja emisión de humos y gases corrosivos (Z1), según UNE 211025. Incluso cuantos accesorios sean necesarios para su correcta instalación.

| Código | Ud | Descripción | Rendimiento | Precio | Importe |
|---|---|---|---|---|---|
| mt668 | m | Cable para lazo 1.5 mm2 tipo ES07Z1-K (AS) | 2 | 0.35 | 0.70 |
| O01OB200 | h | Oficial 1ª electricista | 0.017 | 15.25 | 0.26 |
| mo008 | h | Ayudante electricista | 0.017 | 14.01 | 0.24 |
| %PM0000000100 | % | Medios auxiliares | 1 % | 1.20 | 0.01 |
| %CI2 | % | Costes Indirectos | 2 % | 1.21 | 0.02 |
|  |  | Total |  |  | 1.23 |

**20.03.08** Ud EXTINTOR PORTATIL DE POLVO QUIMICO ABC, DE EFICACIA 21-A 144B-C. (22/11/2017)
45 Ud × 25.34 = 1140.30
Suministro y colocación de extintor portátil de polvo químico ABC polivalente antibrasa, con presión incorporada, de eficacia 21A-144B-C, con 6 kg de agente extintor, con manómetro y manguera con boquilla difusora. Incluso soporte y accesorios de montaje. Totalmente montado.

| Código | Ud | Descripción | Rendimiento | Precio | Importe |
|---|---|---|---|---|---|
| mt463 | Ud | Extintor portatil de polvo quimico ABC, de eficacia 21-A 144B-C. (material) | 1 | 23.5 | 23.50 |
| O01OA070 | h | Peón ordinario | 0.085 | 12.88 | 1.09 |
| %PM0000000100 | % | Medios auxiliares | 1 % | 24.59 | 0.25 |
| %CI2 | % | Costes Indirectos | 2 % | 24.84 | 0.50 |
|  |  | Total |  |  | 25.34 |

**20.03.09** Ud EXTINTOR NIEVE CARBÓNICA CO2, 89B, CON 5 KG DE AGENTE EXTINTOR. (22/11/2017)
25 Ud × 49.42 = 1235.50
Suministro y colocación de extintor portátil de nieve carbónica CO2, de eficacia 89B, con 5 kg de agente extintor, con manguera y trompa difusora. Incluso soporte y accesorios de montaje.

| Código | Ud | Descripción | Rendimiento | Precio | Importe |
|---|---|---|---|---|---|
| mt464 | Ud | Extintor portátil de nieve carbónica CO2, de eficacia 89B, con 5 (material) | 1 | 46.66 | 46.66 |
| O01OA070 | h | Peón ordinario | 0.102 | 12.88 | 1.31 |
| %PM0000000100 | % | Medios auxiliares | 1 % | 47.97 | 0.48 |
| %CI2 | % | Costes Indirectos | 2 % | 48.45 | 0.97 |
|  |  | Total |  |  | 49.42 |

**20.03.10** Ud PLACA DE POLIESTIRENO FOTOLUMINISCENTE, DE 210X210 MM. (22/11/2017)
164 Ud × 3.54 = 580.56
Suministro y colocación de placa de señalización de equipos contra incendios, de poliestireno fotoluminiscente, de 210x210 mm. Incluso elementos de fijación.

| Código | Ud | Descripción | Rendimiento | Precio | Importe |
|---|---|---|---|---|---|
| mt465 | Ud | Placa de poliestireno fotoluminiscente, de 210x210 mm (material) | 1 | 2.26 | 2.26 |
| mt466 | Ud | Elementos de fijación (material) | 0.1 | 0.85 | 0.09 |
| O01OA070 | h | Peón ordinario | 0.085 | 12.88 | 1.09 |
| %PM0000000100 | % | Medios auxiliares | 1 % | 3.44 | 0.03 |
| %CI2 | % | Costes Indirectos | 2 % | 3.47 | 0.07 |
|  |  | Total |  |  | 3.54 |

### 20.04 SELLADO SECTORES DE INCENDIO (22/11/2017)
Importe: 15833.11
Compuertas Cortafuegos

**20.04.01** Ud SISTEMA DE SELLADO HORIZONTAL DE TUBERÍA COMBUSTIBLE D=110 MM EI (22/11/2017)
2 Ud × 99.87 = 199.74
Suministro e instalación de sistema de sellado de paso de tubería recta, de tubería combustible, de 110 mm de diámetro nominal exterior, en muro, para protección pasiva contra incendios y garantizar la resistencia al fuego EI 120, formado por material de relleno de sellador acrílico con propiedades ignífugas, color blanco, abrazadera intumescente en rollo con propiedades ignífugas, en cada cara del muro, fijada con 3 anclajes mecánicos con tornillo de cabeza redonda con estrella interior de seis puntas para llave Torx, de acero galvanizado, 6x40 5, de 6 mm de diámetro y 40 mm de longitud.
Totalmente montada.

| Código | Ud | Descripción | Rendimiento | Precio | Importe |
|---|---|---|---|---|---|
| mt316 | Ud | Cartucho de sellador acrilico D=110 con propiedades ignifugas (material) | 2 | 6.97 | 13.94 |
| mt315 | Ud | Abrazadera intumescente D=110 con propiedades ignifugas (material) | 2 | 36.23 | 72.46 |
| mt314 | Ud | Anclaje mecánico y accesorios collarín D=110 (material) | 6 | 0.25 | 1.50 |
| O01OB170 | h | Oficial 1ª fontanero calefactor | 0.563 | 16.05 | 9.04 |
| %PM0000000100 | % | Medios auxiliares | 1 % | 96.94 | 0.97 |
| %CI2 | % | Costes Indirectos | 2 % | 97.91 | 1.96 |
|  |  | Total |  |  | 99.87 |

**20.04.02** Ud SISTEMA DE SELLADO HORIZONTAL DE TUBERÍA COMBUSTIBLE D=90 MM EI1 (22/11/2017)
4 Ud × 83.99 = 335.96
Suministro e instalación de sistema de sellado de paso de tubería recta, de tubería combustible, de 90 mm de diámetro nominal exterior, en muro, para protección pasiva contra incendios y garantizar la resistencia al fuego EI 120, formado por material de relleno de sellador acrílico con propiedades ignífugas, color blanco, abrazadera intumescente en rollo con propiedades ignífugas, en cada cara del muro, fijada con 3 anclajes mecánicos con tornillo de cabeza redonda con estrella interior de seis puntas para llave Torx, de acero galvanizado, 6x40 5, de 6 mm de diámetro y 40 mm de longitud.
Totalmente montada.

| Código | Ud | Descripción | Rendimiento | Precio | Importe |
|---|---|---|---|---|---|
| mt337 | Ud | Cartucho de sellador acrilico D=90 con propiedades ignifugas (material) | 2 | 5.81 | 11.62 |
| mt336 | Ud | Abrazadera intumescente D=90 con propiedades ignifugas (material) | 2 | 30.78 | 61.56 |
| mt335 | Ud | Anclaje mecánico y accesorios collarín D=90 (material) | 6 | 0.25 | 1.50 |
| O01OB170 | h | Oficial 1ª fontanero calefactor | 0.426 | 16.05 | 6.84 |
| %PM0000000100 | % | Medios auxiliares | 1 % | 81.52 | 0.82 |
| %CI2 | % | Costes Indirectos | 2 % | 82.34 | 1.65 |
|  |  | Total |  |  | 83.99 |

**20.04.03** Ud SISTEMA DE SELLADO HORIZONTAL DE TUBERÍA COMBUSTIBLE D=75 MM EI1 (22/11/2017)
6 Ud × 70.16 = 420.96
Suministro e instalación de sistema de sellado de paso de tubería recta, de tubería combustible, de 75 mm de diámetro nominal exterior, en muro, para protección pasiva contra incendios y garantizar la resistencia al fuego EI 120, formado por material de relleno de sellador acrílico con propiedades ignífugas, color blanco, abrazadera intumescente en rollo con propiedades ignífugas, en cada cara del muro, fijada con 3 anclajes mecánicos con tornillo de cabeza redonda con estrella interior de seis puntas para llave Torx, de acero galvanizado, 6x40 5, de 6 mm de diámetro y 40 mm de longitud.
Totalmente montada.

| Código | Ud | Descripción | Rendimiento | Precio | Importe |
|---|---|---|---|---|---|
| mt334 | Ud | Cartucho de sellador acrilico D=75 con propiedades ignifugas (material) | 2 | 3.71 | 7.42 |
| mt333 | Ud | Abrazadera intumescente D=75 con propiedades ignifugas (material) | 2 | 26.17 | 52.34 |
| mt332 | Ud | Anclaje mecánico y accesorios collarín D=75 (material) | 6 | 0.25 | 1.50 |
| O01OB170 | h | Oficial 1ª fontanero calefactor | 0.426 | 16.05 | 6.84 |
| %PM0000000100 | % | Medios auxiliares | 1 % | 68.10 | 0.68 |
| %CI2 | % | Costes Indirectos | 2 % | 68.78 | 1.38 |
|  |  | Total |  |  | 70.16 |

**20.04.04** Ud SISTEMA DE SELLADO HORIZONTAL DE TUBERÍA COMBUSTIBLE D=50MM EI12 (22/11/2017)
3 Ud × 49.35 = 148.05
Suministro e instalación de sistema de sellado de paso de tubería recta, de tubería combustible, de 50 mm de diámetro nominal exterior, en muro, para protección pasiva contra incendios y garantizar la resistencia al fuego EI 120, formado por material de relleno de sellador acrílico con propiedades ignífugas, color blanco, abrazadera intumescente en rollo con propiedades ignífugas, en cada cara del muro, fijada con 2 anclajes mecánicos con tornillo de cabeza redonda con estrella interior de seis puntas para llave Torx, de acero galvanizado, 6x40 5, de 6 mm de diámetro y 40 mm de longitud.
Totalmente montada.

| Código | Ud | Descripción | Rendimiento | Precio | Importe |
|---|---|---|---|---|---|
| mt328 | Ud | Cartucho de sellador acrilico D=50 con propiedades ignifugas (material) | 2 | 2.55 | 5.10 |
| mt327 | Ud | Abrazadera intumescente D=50 con propiedades ignifugas (material) | 2 | 18.83 | 37.66 |
| mt326 | Ud | Anclaje mecánico y accesorios collarín D=50 (material) | 4 | 0.25 | 1.00 |
| O01OB170 | h | Oficial 1ª fontanero calefactor | 0.258 | 16.05 | 4.14 |
| %PM0000000100 | % | Medios auxiliares | 1 % | 47.90 | 0.48 |
| %CI2 | % | Costes Indirectos | 2 % | 48.38 | 0.97 |
|  |  | Total |  |  | 49.35 |

**20.04.05** Ud SISTEMA DE SELLADO HORIZONTAL DE TUBERÍA COMBUSTIBLE D=40MM EI12 (22/11/2017)
6 Ud × 42.39 = 254.34
Suministro e instalación de sistema de sellado de paso de tubería recta, de tubería combustible, de 40 mm de diámetro nominal exterior, en muro, para protección pasiva contra incendios y garantizar la resistencia al fuego EI 120, formado por material de relleno de sellador acrílico con propiedades ignífugas, color blanco, abrazadera intumescente en rollo con propiedades ignífugas, en cada cara del muro, fijada con 2 anclajes mecánicos con tornillo de cabeza redonda con estrella interior de seis puntas para llave Torx, de acero galvanizado, 6x40 5, de 6 mm de diámetro y 40 mm de longitud.
Totalmente montada.

| Código | Ud | Descripción | Rendimiento | Precio | Importe |
|---|---|---|---|---|---|
| mt325 | Ud | Cartucho de sellador acrilico D=40 con propiedades ignifugas (material) | 2 | 1.87 | 3.74 |
| mt324 | Ud | Abrazadera intumescente D=40 con propiedades ignifugas (material) | 2 | 16.15 | 32.30 |
| mt323 | Ud | Anclaje mecánico y accesorios collarín D=40 (material) | 4 | 0.25 | 1.00 |
| O01OB170 | h | Oficial 1ª fontanero calefactor | 0.256 | 16.05 | 4.11 |
| %PM0000000100 | % | Medios auxiliares | 1 % | 41.15 | 0.41 |
| %CI2 | % | Costes Indirectos | 2 % | 41.56 | 0.83 |
|  |  | Total |  |  | 42.39 |

**20.04.06** Ud SISTEMA DE SELLADO HORIZONTAL DE TUBERÍA COMBUSTIBLE D=32MM EI12 (22/11/2017)
6 Ud × 35.92 = 215.52
Suministro e instalación de sistema de sellado de paso de tubería recta, de tubería combustible, de 32 mm de diámetro nominal exterior, en muro, para protección pasiva contra incendios y garantizar la resistencia al fuego EI 120, formado por material de relleno de sellador acrílico con propiedades ignífugas, color blanco, abrazadera intumescente en rollo con propiedades ignífugas, en cada cara del muro, fijada con 2 anclajes mecánicos con tornillo de cabeza redonda con estrella interior de seis puntas para llave Torx, de acero galvanizado, 6x40 5, de 6 mm de diámetro y 40 mm de longitud.
Totalmente montada.

| Código | Ud | Descripción | Rendimiento | Precio | Importe |
|---|---|---|---|---|---|
| mt322 | Ud | Cartucho de sellador acrilico D=32 con propiedades ignifugas (material) | 2 | 1.28 | 2.56 |
| mt321 | Ud | Abrazadera intumescente D=32 con propiedades ignifugas (material) | 2 | 13.6 | 27.20 |
| mt320 | Ud | Anclaje mecánico y accesorios collarín D=32 (material) | 4 | 0.25 | 1.00 |
| O01OB170 | h | Oficial 1ª fontanero calefactor | 0.256 | 16.05 | 4.11 |
| %PM0000000100 | % | Medios auxiliares | 1 % | 34.87 | 0.35 |
| %CI2 | % | Costes Indirectos | 2 % | 35.22 | 0.70 |
|  |  | Total |  |  | 35.92 |

**20.04.07** Ud SISTEMA DE SELLADO HORIZONTAL DE TUBERÍA COMBUSTIBLE D=25MM EI12 (22/11/2017)
2 Ud × 31.72 = 63.44
Suministro e instalación de sistema de sellado de paso de tubería recta, de tubería combustible, de 25 mm de diámetro nominal exterior, en muro, para protección pasiva contra incendios y garantizar la resistencia al fuego EI 120, formado por material de relleno de sellador acrílico con propiedades ignífugas, color blanco, abrazadera intumescente en rollo con propiedades ignífugas, en cada cara del muro, fijada con 2 anclajes mecánicos con tornillo de cabeza redonda con estrella interior de seis puntas para llave Torx, de acero galvanizado, 6x40 5, de 6 mm de diámetro y 40 mm de longitud.
Totalmente montada.

| Código | Ud | Descripción | Rendimiento | Precio | Importe |
|---|---|---|---|---|---|
| mt319 | Ud | Cartucho de sellador acrilico D=25 con propiedades ignifugas (material) | 2 | 1.11 | 2.22 |
| mt318 | Ud | Abrazadera intumescente D=25 con propiedades ignifugas (material) | 2 | 11.73 | 23.46 |
| mt317 | Ud | Anclaje mecánico y accesorios collarín D=25 (material) | 4 | 0.25 | 1.00 |
| O01OB170 | h | Oficial 1ª fontanero calefactor | 0.256 | 16.05 | 4.11 |
| %PM0000000100 | % | Medios auxiliares | 1 % | 30.79 | 0.31 |
| %CI2 | % | Costes Indirectos | 2 % | 31.10 | 0.62 |
|  |  | Total |  |  | 31.72 |

**20.04.08** Ud SISTEMA DE SELLADO VERTICAL DE TUBERÍA COMBUSTIBLE D=63MM EI120 (22/11/2017)
3 Ud × 29.43 = 88.29
Suministro e instalación de sistema de sellado de paso de tubería recta, de 63 mm de diámetro nominal exterior, y de entre 1,8 y 10 mm de espesor, en forjado, para protección pasiva contra incendios y garantizar la resistencia al fuego EI 120, formado por material de relleno de sellador acrílico con propiedades ignífugas, color blanco, abrazadera intumescente en rollo con propiedades ignífugas, de 2580x52x17 mm, en la cara inferior del forjado, fijada con 3 anclajes mecánicos con tornillo de cabeza redonda con estrella interior de seis puntas para llave Torx, de acero galvanizado, 6x40 5, de 6 mm de diámetro y 40 mm de longitud.
Totalmente montada

| Código | Ud | Descripción | Rendimiento | Precio | Importe |
|---|---|---|---|---|---|
| mt331 | Ud | Cartucho de sellador acrilico D=63 con propiedades ignifugas (material) | 1 | 2.55 | 2.55 |
| mt330 | Ud | Abrazadera intumescente D=63 con propiedades ignifugas (material) | 1 | 22.95 | 22.95 |
| mt329 | Ud | Anclaje mecánico y accesorios collarín D=63 (material) | 3 | 0.25 | 0.75 |
| O01OB170 | h | Oficial 1ª fontanero calefactor | 0.144 | 16.05 | 2.31 |
| %PM0000000100 | % | Medios auxiliares | 1 % | 28.56 | 0.29 |
| %CI2 | % | Costes Indirectos | 2 % | 28.85 | 0.58 |
|  |  | Total |  |  | 29.43 |

**20.04.09** Ud COMPUERTAS ANTIINCENDIOS DE 1000X400 MM (22/11/2017)
1 Ud × 654.13 = 654.13
Suministro e instalación de compuerta antiincendios para conducto rectangular de 1000x400 mm, con cierre automático de sectores de incendio, resistencia al fuego EI 120 según UNE-EN 1366-2, con servomotor a 230 V con dos finales de carrera para indicación compuerta abierta / cerrada y fusible termoeléctrico a tarado a 72 ºC. Totalmente montado, conexionado y probado por la empresa instaladora.

| Código | Ud | Descripción | Rendimiento | Precio | Importe |
|---|---|---|---|---|---|
| mt451 | Ud | Compuerta antiincendios 1000x400 mm (material) | 1 | 243.92 | 243.92 |
| mt460 | Ud | Servomotor Compuerta antiincendios con fusible termo electrico (material) | 1 | 352.71 | 352.71 |
| O01OB170 | h | Oficial 1ª fontanero calefactor | 1.275 | 16.05 | 20.46 |
| mo006 | h | Ayudante fontanero | 1.275 | 14.01 | 17.86 |
| %PM0000000100 | % | Medios auxiliares | 1 % | 634.95 | 6.35 |
| %CI2 | % | Costes Indirectos | 2 % | 641.30 | 12.83 |
|  |  | Total |  |  | 654.13 |

**20.04.10** Ud COMPUERTAS ANTIINCENDIOS DE 700X400 MM (22/11/2017)
4 Ud × 630.48 = 2521.92
Suministro e instalación de compuerta antiincendios para conducto rectangular de 700x400 mm, con cierre automático de sectores de incendio, resistencia al fuego EI 120 según UNE-EN 1366-2, con servomotor a 230 V con dos finales de carrera para indicación compuerta abierta / cerrada y fusible termoeléctrico a tarado a 72 ºC. Totalmente montado, conexionado y probado por la empresa instaladora.

| Código | Ud | Descripción | Rendimiento | Precio | Importe |
|---|---|---|---|---|---|
| mt457 | Ud | Compuerta antiincendios 700x400 mm (material) | 1 | 220.97 | 220.97 |
| mt460 | Ud | Servomotor Compuerta antiincendios con fusible termo electrico | 1 | 352.71 | 352.71 |
| O01OB170 | h | Oficial 1ª fontanero calefactor | 1.275 | 16.05 | 20.46 |
| mo006 | h | Ayudante fontanero | 1.275 | 14.01 | 17.86 |
| %PM0000000100 | % | Medios auxiliares | 1 % | 612.00 | 6.12 |
| %CI2 | % | Costes Indirectos | 2 % | 618.12 | 12.36 |
|  |  | Total |  |  | 630.48 |

**20.04.11** Ud COMPUERTAS ANTIINCENDIOS DE 600X350 MM (22/11/2017)
1 Ud × 615.6 = 615.60
Suministro e instalación de compuerta antiincendios para conducto rectangular de 600x350 mm, con cierre automático de sectores de incendio, resistencia al fuego EI 120 según UNE-EN 1366-2, con servomotor a 230 V con dos finales de carrera para indicación compuerta abierta / cerrada y fusible termoeléctrico a tarado a 72 ºC. Totalmente montado, conexionado y probado por la empresa instaladora.

| Código | Ud | Descripción | Rendimiento | Precio | Importe |
|---|---|---|---|---|---|
| mt456 | Ud | Compuerta antiincendios 600x350 mm (material) | 1 | 206.52 | 206.52 |
| mt460 | Ud | Servomotor Compuerta antiincendios con fusible termo electrico | 1 | 352.71 | 352.71 |
| O01OB170 | h | Oficial 1ª fontanero calefactor | 1.275 | 16.05 | 20.46 |
| mo006 | h | Ayudante fontanero | 1.275 | 14.01 | 17.86 |
| %PM0000000100 | % | Medios auxiliares | 1 % | 597.55 | 5.98 |
| %CI2 | % | Costes Indirectos | 2 % | 603.53 | 12.07 |
|  |  | Total |  |  | 615.6 |

**20.04.12** Ud COMPUERTAS ANTIINCENDIOS DE 450X300 MM (22/11/2017)
5 Ud × 590.22 = 2951.10
Suministro e instalación de compuerta antiincendios para conducto rectangular de 450x300 mm, con cierre automático de sectores de incendio, resistencia al fuego EI 120 según UNE-EN 1366-2, con servomotor a 230 V con dos finales de carrera para indicación compuerta abierta / cerrada y fusible termoeléctrico a tarado a 72 ºC. Totalmente montado, conexionado y probado por la empresa instaladora.

| Código | Ud | Descripción | Rendimiento | Precio | Importe |
|---|---|---|---|---|---|
| mt454 | Ud | Compuerta antiincendios 450x300 mm (material) | 1 | 181.89 | 181.89 |
| mt460 | Ud | Servomotor Compuerta antiincendios con fusible termo electrico | 1 | 352.71 | 352.71 |
| O01OB170 | h | Oficial 1ª fontanero calefactor | 1.275 | 16.05 | 20.46 |
| mo006 | h | Ayudante fontanero | 1.275 | 14.01 | 17.86 |
| %PM0000000100 | % | Medios auxiliares | 1 % | 572.92 | 5.73 |
| %CI2 | % | Costes Indirectos | 2 % | 578.65 | 11.57 |
|  |  | Total |  |  | 590.22 |

**20.04.13** Ud COMPUERTAS ANTIINCENDIOS DE 500X250 MM (22/11/2017)
2 Ud × 586.71 = 1173.42
Suministro e instalación de compuerta antiincendios para conducto rectangular de 500x250 mm, con cierre automático de sectores de incendio, resistencia al fuego EI 120 según UNE-EN 1366-2, con servomotor a 230 V con dos finales de carrera para indicación compuerta abierta / cerrada y fusible termoeléctrico a tarado a 72 ºC. Totalmente montado, conexionado y probado por la empresa instaladora.

| Código | Ud | Descripción | Rendimiento | Precio | Importe |
|---|---|---|---|---|---|
| mt455 | Ud | Compuerta antiincendios 500x250 mm (material) | 1 | 178.48 | 178.48 |
| mt460 | Ud | Servomotor Compuerta antiincendios con fusible termo electrico | 1 | 352.71 | 352.71 |
| O01OB170 | h | Oficial 1ª fontanero calefactor | 1.275 | 16.05 | 20.46 |
| mo006 | h | Ayudante fontanero | 1.275 | 14.01 | 17.86 |
| %PM0000000100 | % | Medios auxiliares | 1 % | 569.51 | 5.70 |
| %CI2 | % | Costes Indirectos | 2 % | 575.21 | 11.50 |
|  |  | Total |  |  | 586.71 |

**20.04.14** Ud COMPUERTAS ANTIINCENDIOS DE 400X400 MM (22/11/2017)
5 Ud × 586.72 = 2933.60
Suministro e instalación de compuerta antiincendios para conducto rectangular de 400x400 mm, con cierre automático de sectores de incendio, resistencia al fuego EI 120 según UNE-EN 1366-2, con servomotor a 230 V con dos finales de carrera para indicación compuerta abierta / cerrada y fusible termoeléctrico a tarado a 72 ºC. Totalmente montado, conexionado y probado por la empresa instaladora.

| Código | Ud | Descripción | Rendimiento | Precio | Importe |
|---|---|---|---|---|---|
| mt453 | Ud | Compuerta antiincendios 400x400 mm (material) | 1 | 178.49 | 178.49 |
| mt460 | Ud | Servomotor Compuerta antiincendios con fusible termo electrico | 1 | 352.71 | 352.71 |
| O01OB170 | h | Oficial 1ª fontanero calefactor | 1.275 | 16.05 | 20.46 |
| mo006 | h | Ayudante fontanero | 1.275 | 14.01 | 17.86 |
| %PM0000000100 | % | Medios auxiliares | 1 % | 569.52 | 5.70 |
| %CI2 | % | Costes Indirectos | 2 % | 575.22 | 11.50 |
|  |  | Total |  |  | 586.72 |

**20.04.15** Ud COMPUERTAS ANTIINCENDIOS DE 300X300 MM (22/11/2017)
1 Ud × 573.58 = 573.58
Suministro e instalación de compuerta antiincendios para conducto rectangular de 300x300 mm, con cierre automático de sectores de incendio, resistencia al fuego EI 120 según UNE-EN 1366-2, con servomotor a 230 V con dos finales de carrera para indicación compuerta abierta / cerrada y fusible termoeléctrico a tarado a 72 ºC. Totalmente montado, conexionado y probado por la empresa instaladora.

| Código | Ud | Descripción | Rendimiento | Precio | Importe |
|---|---|---|---|---|---|
| mt452 | Ud | Compuerta antiincendios 300x300 mm (material) | 1 | 165.73 | 165.73 |
| mt460 | Ud | Servomotor Compuerta antiincendios con fusible termo electrico | 1 | 352.71 | 352.71 |
| O01OB170 | h | Oficial 1ª fontanero calefactor | 1.275 | 16.05 | 20.46 |
| mo006 | h | Ayudante fontanero | 1.275 | 14.01 | 17.86 |
| %PM0000000100 | % | Medios auxiliares | 1 % | 556.76 | 5.57 |
| %CI2 | % | Costes Indirectos | 2 % | 562.33 | 11.25 |
|  |  | Total |  |  | 573.58 |

**20.04.16** Ud COMPUERTAS CORTAFUEGO 150 MM DE DIÁMETRO (22/11/2017)
4 Ud × 410.72 = 1642.88
Suministro e instalación de compuerta cortafuego para conducto circular de 150 mm de diámetro, con cierre automático de sectores de incendio, con servomotor a 230 V con dos finales de carrera para indicación compuerta abierta / cerrada y fusible termoeléctrico a tarado a 72 ºC. Totalmente montado, conexionado y probado por la empresa instaladora.

| Código | Ud | Descripción | Rendimiento | Precio | Importe |
|---|---|---|---|---|---|
| mt459 | Ud | Compuertas cortafuego 150 mm de diámetro (material) | 1 | 112.19 | 112.19 |
| mt458 | Ud | Servomotor Compuerta antiincendios para conducto circular con fu (material) | 1 | 248.17 | 248.17 |
| O01OB170 | h | Oficial 1ª fontanero calefactor | 1.275 | 16.05 | 20.46 |
| mo006 | h | Ayudante fontanero | 1.275 | 14.01 | 17.86 |
| %PM0000000100 | % | Medios auxiliares | 1 % | 398.68 | 3.99 |
| %CI2 | % | Costes Indirectos | 2 % | 402.67 | 8.05 |
|  |  | Total |  |  | 410.72 |

**20.04.17** m2 SISTEMA DE SELLADO DE PASO DE CABLES (22/11/2017)
2 m2 × 520.29 = 1040.58
Suministro e instalación metro cuadrado de sistema de sellado de paso de bandejas de cables, para protección pasiva contra incendios y garantizar la resistencia al fuego EI 90, formado por dos paneles rígidos de lana mineral, según UNE-EN 13162, no revestido, de 50 mm de espesor, resistencia térmica 1,4 m²K/W, conductividad térmica 0,035 W/(mK), revestidos por su cara exterior con una capa de 0,7 mm de espesor de pintura con propiedades ignífugas, color blanco y otra capa de la misma pintura, de 0,7 mm de espesor aplicada sobre cables y canalizaciones de cables, en una longitud de 150 mm, y sellado de juntas con sellador acrílico con propiedades ignífugas, color blanco.
Totalmente instalado

| Código | Ud | Descripción | Rendimiento | Precio | Importe |
|---|---|---|---|---|---|
| mt717 | kg | Pintura con propiedades ignífugas, color blanco, para sellado de (material) | 4.15 | 25.31 | 105.04 |
| mt654 | m² | Panel rígido de lana mineral Según UNE-EN 13162 de 50 mm EI90 (material) | 1 | 11.8 | 11.80 |
| mt716 | Ud | Cartucho de 310 ml de sellador acrílico con propiedades ignífuga (material) | 32.25 | 10.34 | 333.47 |
| O01OA070 | h | Peón ordinario | 4.249 | 12.88 | 54.73 |
| %PM0000000100 | % | Medios auxiliares | 1 % | 505.04 | 5.05 |
| %CI2 | % | Costes Indirectos | 2 % | 510.09 | 10.20 |
|  |  | Total |  |  | 520.29 |

## 21 INSTALACIONES ESPECIALES (22/11/2017)
Importe: 21567.51

**21.01** Ud ASCENSOR 8 PERS. 3 PARADAS (22/11/2017)
1 Ud × 21567.51 = 21567.51
Instalación completa de ascensor eléctrico sin cuarto de máquinas modelo SYMBIO de FAIN o equivalente, velocidad de 1,00 m/s. con control de frecuencia regulable 3VF, con una precisión de parada de +/- 3 mm. 3 paradas con simple embarque, 630kg. de carga nominal para un máximo de 8 personas. Máquina compacta sin reductor de imanes permanentes de 3,9 CV de potencia y 6,09 A de corriente maxima, situada en la parte superior interna del hueco, sobre dos guias de contrapeso y una guia de cabina. Dimensiones de hueco no superiores a 1,70x1,70 m con sobrerecorrido de 3400 mm y foso de 1,20 m. Cabina modelo COPENHAGUE o equivalente de 1,10x1,40x2.20 m acabada en acero inoxidabke AISI 441 SB; suelo de granito LABRADOR oscuro o equivalente; techo de CRISTAL MATIZADO TMI o equivalente con iluminacion led con apagado automatico; medio espejo al fondo y pasamanos de acero inox de 30 mm de diametro acabado rugo y sujeccion de polipropileno.Puertas de piso automáticas telescópicas con velocidad regulable por frecuencia variable de 2 hojas de 800 mm de paso por 2000 mm de alto, acabadas en acero inoxidable mate con dispositivo de seguridad de cortina de luz en las puertas de cabina y parallamas E120. Botonera en cabina acabadas en acero inoxidable cepillado modular AISI 304 o equivalente, antivandalica con Indicador de posición de cristal líquido en todas las plantas y llave de seguridad para limitacion de uso. Cabina con panel de mando en columna plan de suelo a techo acabado en acero inox. Pantalla informativa de cristal líquido. Techo plano con fluorescentes y difusores redondos en blanco. Módulo de . Pulsadores de microrrecorrido cóncavos, con numeración arábiga y en sistema Braile. Pasamanos tubular. Rodapié de aluminio. Suelo de granito o equivalente. Puertas de cabina en acero inoxidable. Aviso de voz en cada parada.Incluido cortina de infrarojos de seguridad en puerta de cabina, dispositivo de sobrecarga, sistema de comunicación bidireccional de emergencia y sistema de emergencia para corte de suministro electrico que permita la nivelacion de la cabina en planta baja y apertura automatica de las puertas..Instalado con pruebas y ajustes, adecuado a toda la normativa vigente.

| Código | Ud | Descripción | Rendimiento | Precio | Importe |
|---|---|---|---|---|---|
| P24AAC055 | Ud | Ascensor 3 paradas 8 pers. 630 kg s/cuartos máquinas (material; 22/04/2018) | 1 | 20935.27 | 20935.27 |
| %PM0000000100 | % | Medios auxiliares | 1 % | 20935.27 | 209.35 |
| %CI2 | % | Costes Indirectos | 2 % | 21144.62 | 422.89 |
|  |  | Total |  |  | 21567.51 |

## 22 INSTALACIONES DE VOZ Y DATOS (22/11/2017)
Importe: 102351.26

### 22.01 ACOMETIDA (22/11/2017)
Importe: 746.58
Acometida

**22.01.01** Ud ARQUETA DE ENTRADA, DE 600X600X800 MM, EN CANALIZACIÓN EXTERNA. (22/11/2017)
1 Ud × 268.17 = 268.17
Suministro e instalación de arqueta de entrada prefabricada dotada de ganchos para tracción y equipada con cerco y tapa, de dimensiones interiores 600x600x800 mm, para unión entre las redes de alimentación de telecomunicación de los distintos operadores y la infraestructura común de telecomunicación del edificio, colocada sobre solera de hormigón en masa HM-20/B/20/I de 10 cm de espesor. El precio no incluye la excavación ni el relleno perimetral posterior.

| Código | Ud | Descripción | Rendimiento | Precio | Importe |
|---|---|---|---|---|---|
| mt649 | m³ | Hormigón HM-20/B/20/I, fabricado en central. (material) | 0.1 | 62.15 | 6.22 |
| mt695 | Ud | Arqueta de entrada para ICT de 400x400x600 mm de dimensiones int (material) | 1 | 238.24 | 238.24 |
| mt700 | Ud | Material auxiliar para infraestructura de telecomunicaciones. | 1 | 1.22 | 1.22 |
| O01OA030 | h | Oficial primera | 0.767 | 15.86 | 12.16 |
| O01OA070 | h | Peón ordinario | 0.192 | 12.88 | 2.47 |
| %PM0000000100 | % | Medios auxiliares | 1 % | 260.31 | 2.60 |
| %CI2 | % | Costes Indirectos | 2 % | 262.91 | 5.26 |
|  |  | Total |  |  | 268.17 |

**22.01.02** m CANALIZACIÓN EXTERIOR PARA REDES DE VOZ Y DATOS POR TUBO DE PVC (22/11/2017)
37 m × 12.93 = 478.41
Suministro e instalación de canalización exterior para redes de voz y datos, formada por 3 tubos de PVC de 63 mm de diámetro. Totalmente montado.

| Código | Ud | Descripción | Rendimiento | Precio | Importe |
|---|---|---|---|---|---|
| mt600 | m | Tubo de PVC de 63 mm de diámetro | 3 | 2.38 | 7.14 |
| mt700 | Ud | Material auxiliar para infraestructura de telecomunicaciones. | 0.9 | 1.22 | 1.10 |
| O01OA030 | h | Oficial primera | 0.15 | 15.86 | 2.38 |
| O01OA070 | h | Peón ordinario | 0.15 | 12.88 | 1.93 |
| %PM0000000100 | % | Medios auxiliares | 1 % | 12.55 | 0.13 |
| %CI2 | % | Costes Indirectos | 2 % | 12.68 | 0.25 |
|  |  | Total |  |  | 12.93 |

### 22.02 CUARTO RACK Y SISTEMA HORIZONTAL (22/11/2017)
Importe: 36701.04
Cuarto Rack

**22.02.01** Ud ARMARIO 1 PARA RACK DE 19", 42U (22/11/2017)
1 Ud × 6289.62 = 6289.62
Suministro e instalación de armario para rack de 19", 42U, de dimensiones 2000x800x800 mm, con puerta delantera de cristal, trasera de chapa, laterales, 4 perfiles de 19", con 10 paneles repartidores de 24 tomas RJ45 cat 6 con toma incluida, 5 swichts gestionable gigabit de 48 puertos 10/100/1000 con 4 puertos combos para fibra óptica multimodo, 1 panel repartidor de fibra óptica con adaptadores LC, latiguillos de parcheo de 2m UTP cat 6, latiguillos de parcheo de fibra óptica 2LC-2LC 2m para fibra de OM3, con módulos MINIGBIC 1000 con conector LC, bandejas de fijación 4 puntos de 800 mm de profundidad, regleta con 8 schukos ,conjunto de 4 ruedas para rack, ventilador para bastidor, y anillas metálicas para guia cables verticales.
Totalmente montado, conexionado según JCyL.

| Código | Ud | Descripción | Rendimiento | Precio | Importe |
|---|---|---|---|---|---|
| mt606 | Ud | Armario para Rack de 19", 42U con puertas y perfiles de 19" (material) | 1 | 752.15 | 752.15 |
| mt599 | Ud | Entrada de cables superior con troqueles y ventiladores (material) | 1 | 135.98 | 135.98 |
| mt605 | Ud | Panel 1U con 24 RJ45, UTP cat 6. Completo (material) | 10 | 93.49 | 934.90 |
| mt618 | Ud | Swicht gestionable Gigabit 48 puertos 10/100/1000 + 4 Puertos combos para fibra multimodo (material) | 5 | 361.21 | 1806.05 |
| mt604 | Ud | Panel 19" 1U para 24 adaptadores SC simplex o 24 LC Duplex (material) | 1 | 48.66 | 48.66 |
| mt601 | Ud | Adaptador LC duplex multiodo (huecos SC Simplex) (material) | 2 | 4.06 | 8.12 |
| mt596 | Ud | Regleta de 19" para rack, con 8 schukos con interruptor (material) | 1 | 30.6 | 30.60 |
| mt597 | Ud | Bandeja fija de 1U de 19" para rack de 800 mm (material) | 2 | 59.17 | 118.34 |
| mt598 | Ud | Panel guia pasahilos horizontales de 19" para rack (material) | 10 | 10.6 | 106.00 |
| mt603 | Ud | Anillas metálicas para guía cables verticales (material) | 5 | 56.09 | 280.45 |
| mt387 | Ud | Latiguillo de 2m Parcheo Categoria 6 (material) | 139 | 3.82 | 530.98 |
| mt385 | Ud | Latiguillo Fibra Óptica 2LC-2LC OM3 de 2 metros (material) | 5 | 20.23 | 101.15 |
| mt602 | Ud | Módulo MINIGBIC 1000. Multimodo. Conector LC (material) | 10 | 97.74 | 977.40 |
| mt386 | Ud | Latiguillo Fibra Óptica 2LC-2LC OM3 de 3 metros (material) | 1 | 20.23 | 20.23 |
| mt607 | Ud | Conjunto de 4 ruedas para rack (material) | 1 | 60.26 | 60.26 |
| mo009 | h | Oficial 1ª Instalador telecomunicación | 6.799 | 15.25 | 103.68 |
| mo010 | h | Ayudante Instalador telecomunicación | 6.799 | 13.28 | 90.29 |
| %PM0000000100 | % | Medios auxiliares | 1 % | 6105.24 | 61.05 |
| %CI2 | % | Costes Indirectos | 2 % | 6166.29 | 123.33 |
|  |  | Total |  |  | 6289.62 |

**22.02.02** Ud ARMARIO 2 PARA RACK DE 19", 42U (22/11/2017)
1 Ud × 5499.32 = 5499.32
Suministro e instalación de armario para rack de 19", 42U, de dimensiones 2000x800x800 mm, con puerta delantera de cristal, trasera de chapa, laterales, 4 perfiles de 19", con 8 paneles repartidores de 24 tomas RJ45 cat 6 con toma incluida, 4 swichts gestionable gigabit de 48 puertos 10/100/1000 con 4 puertos combos para fibra óptica multimodo, 1 panel repartidor de fibra óptica con adaptadores LC, latiguillos de parcheo de 2m UTP cat 6, latiguillos de parcheo de fibra óptica 2LC-2LC 2m para fibra de OM3, con módulos MINIGBIC 1000 con conector LC, bandejas de fijación 4 puntos de 800 mm de profundidad, regletas con 8 schukos ,conjunto de 4 ruedas para rack, ventilador para bastidor, y anillas metálicas para guia cables verticales.
Totalmente montado, conexionado según JCyL.

| Código | Ud | Descripción | Rendimiento | Precio | Importe |
|---|---|---|---|---|---|
| mt606 | Ud | Armario para Rack de 19", 42U con puertas y perfiles de 19" | 1 | 752.15 | 752.15 |
| mt599 | Ud | Entrada de cables superior con troqueles y ventiladores | 1 | 135.98 | 135.98 |
| mt605 | Ud | Panel 1U con 24 RJ45, UTP cat 6. Completo | 8 | 93.49 | 747.92 |
| mt618 | Ud | Swicht gestionable Gigabit 48 puertos 10/100/1000 + 4 Puertos co | 4 | 361.21 | 1444.84 |
| mt604 | Ud | Panel 19" 1U para 24 adaptadores SC simplex o 24 LC Duplex | 1 | 48.66 | 48.66 |
| mt601 | Ud | Adaptador LC duplex multiodo (huecos SC Simplex) | 2 | 4.06 | 8.12 |
| mt596 | Ud | Regleta de 19" para rack, con 8 schukos con interruptor | 1 | 30.6 | 30.60 |
| mt597 | Ud | Bandeja fija de 1U de 19" para rack de 800 mm | 2 | 59.17 | 118.34 |
| mt598 | Ud | Panel guia pasahilos horizontales de 19" para rack | 8 | 10.6 | 84.80 |
| mt603 | Ud | Anillas metálicas para guía cables verticales | 5 | 56.09 | 280.45 |
| mt387 | Ud | Latiguillo de 2m Parcheo Categoria 6 | 149 | 3.82 | 569.18 |
| mt385 | Ud | Latiguillo Fibra Óptica 2LC-2LC OM3 de 2 metros | 4 | 20.23 | 80.92 |
| mt602 | Ud | Módulo MINIGBIC 1000. Multimodo. Conector LC | 8 | 97.74 | 781.92 |
| mt607 | Ud | Conjunto de 4 ruedas para rack | 1 | 60.26 | 60.26 |
| mo009 | h | Oficial 1ª Instalador telecomunicación | 6.799 | 15.25 | 103.68 |
| mo010 | h | Ayudante Instalador telecomunicación | 6.799 | 13.28 | 90.29 |
| %PM0000000100 | % | Medios auxiliares | 1 % | 5338.11 | 53.38 |
| %CI2 | % | Costes Indirectos | 2 % | 5391.49 | 107.83 |
|  |  | Total |  |  | 5499.32 |

| Código | Ud | Descripción | Cantidad | Precio | Importe |
|---|---|---|---|---|---|
| 19.10.05 | m | CABLE DE COBRE, 4 PARES TRENZADOS NO APANTALLADO UTP, CATEGORÍA | 17500 | 0.78 | 13650.00 |

**22.02.03** m BANDEJA DE REJILLA REJIBAND 300X106 (22/11/2017)
190 m × 26.39 = 5014.10
Suministro e instalación de bandeja de rejilla tipo Rejiband o similar de 300x106, con sistema de conexión rapida, borde de seguridad redondeado, resistencia a la corrosión clase 3; Incluso pp de pequeño material, accesorios.
Totalmente montado, conexionado y probado.

| Código | Ud | Descripción | Rendimiento | Precio | Importe |
|---|---|---|---|---|---|
| mt524 | m | Bandeja de rejilla Rejiband 300x106 (material) | 1 | 19.15 | 19.15 |
| mt525 | m | Parte proporcional de accesorios Rejiband de 300x106 (material) | 1 | 4.79 | 4.79 |
| O01OB200 | h | Oficial 1ª electricista | 0.057 | 15.25 | 0.87 |
| mo008 | h | Ayudante electricista | 0.057 | 14.01 | 0.80 |
| %PM0000000100 | % | Medios auxiliares | 1 % | 25.61 | 0.26 |
| %CI2 | % | Costes Indirectos | 2 % | 25.87 | 0.52 |
|  |  | Total |  |  | 26.39 |

**22.02.04** m BANDEJA DE REJILLA REJIBAND 200X106 (22/11/2017)
140 m × 22.2 = 3108.00
Suministro e instalación de bandeja de rejilla tipo Rejiband o similar de 200x106, con sistema de conexión rapida, borde de seguridad redondeado, resistencia a la corrosión clase 3; Incluso pp de pequeño material, accesorios.
Totalmente montado, conexionado y probado.

| Código | Ud | Descripción | Rendimiento | Precio | Importe |
|---|---|---|---|---|---|
| mt522 | m | Bandeja de rejilla Rejiband 200x106 (material) | 1 | 15.89 | 15.89 |
| mt523 | m | Parte proporcional de accesorios Rejiband de 200x106 (material) | 1 | 3.98 | 3.98 |
| O01OB200 | h | Oficial 1ª electricista | 0.057 | 15.25 | 0.87 |
| mo008 | h | Ayudante electricista | 0.057 | 14.01 | 0.80 |
| %PM0000000100 | % | Medios auxiliares | 1 % | 21.54 | 0.22 |
| %CI2 | % | Costes Indirectos | 2 % | 21.76 | 0.44 |
|  |  | Total |  |  | 22.2 |

| Código | Ud | Descripción | Cantidad | Precio | Importe |
|---|---|---|---|---|---|
| 19.08.07 | m | TUBO CURVABLE DE PVC EMPOTRADO DE 16 MM | 2000 | 0.69 | 1380.00 |

**22.02.05** Ud CERTIFICACIÓN EN PUNTOS DE RED (22/11/2017)
400 Ud × 4.4 = 1760.00
Certificación en puntos de red. Totalmente probado.

| Código | Ud | Descripción | Rendimiento | Precio | Importe |
|---|---|---|---|---|---|
| mo009 | h | Oficial 1ª Instalador telecomunicación | 0.28 | 15.25 | 4.27 |
| %PM0000000100 | % | Medios auxiliares | 1 % | 4.27 | 0.04 |
| %CI2 | % | Costes Indirectos | 2 % | 4.31 | 0.09 |
|  |  | Total |  |  | 4.4 |

### 22.03 INSTALACIÓN ELÉCTRICA DEDICADA (22/11/2017)
Importe: 64044.06
Instalación Eléctrica Dedicada

#### 22.03.01 CUADROS (22/11/2017)
Importe: 26326.42
Cuadros

**22.03.01.01** Ud CUADRO GENERAL INFORMÁTICA ENVOLVENTE (22/11/2017)
1 Ud × 1330.19 = 1330.19
Suministro e instalación de envonvente del cuadro general de informática en planta baja, tipo ABB o equivalente, de dimensiones 1000x800x275 mm según esquemas de planos y memoria; incluso pp de pequeño material y accesorios. Totalmente montado, conexionado y probado.

| Código | Ud | Descripción | Rendimiento | Precio | Importe |
|---|---|---|---|---|---|
| mt062 | Ud | ESIN0010 Bastidor H=1000 mm (material) | 1 | 68.76 | 68.76 |
| mt056 | Ud | ESAI0210 Columna interna con tapa ciega abisagrada H=1000 mm (material) | 1 | 81.26 | 81.26 |
| mt054 | Ud | ESPL0800 Techo/base abierto/pretroquelado P=275 mm, A=800 mm, 2 ud (material) | 1 | 104.13 | 104.13 |
| mt052 | Ud | ESBN0810 Fondo A=800 mm, H=1000 mm (material) | 1 | 96.38 | 96.38 |
| mt051 | Ud | TZ101 Tapa pasacables de membrana, 52 entradas, para armarios TwinLine, 1 ud. (material) | 3 | 15.74 | 47.22 |
| mt055 | Ud | ESAS0810 Puerta ciega A=800 mm, H1000 mm (material) | 1 | 106.25 | 106.25 |
| mt053 | Ud | ESSL0010 Cierre lateral P=275 mm, H=1000 mm, 2 ud (material) | 1 | 94.63 | 94.63 |
| mt061 | Ud | ESAC3001P2 Soportes de fijación mural, 2 ud (material) | 2 | 28.06 | 56.12 |
| mt059 | Ud | CACP6010 Panel ciego A=600 x H=100 (material) | 1 | 28.73 | 28.73 |
| mt057 | Ud | CHCF1511 Kit para T5, fijo, terminales anteriores, horizontal, 1x3/4P, A=600, H=300 (material) | 1 | 74.28 | 74.28 |
| mt058 | Ud | CKDC1620 Kit aparatos modulares DIN, 1 fila, 24 mod. A=600, H=200 (material) | 3 | 43.33 | 129.99 |
| mt143 | Ud | Barra perfilada 400 A, 1730 mm long., L, M, K (material) | 2 | 123.68 | 247.36 |
| mt060 | Ud | CKBS2231 Soporte de barras perfiladas escalar. A=300 (material) | 3 | 30.32 | 90.96 |
| mt107 | Ud | Tira tapaventanas L=24 mód. DIN, color gris RAL 7035, 3 ud., L, M, K (material) | 1 | 15.38 | 15.38 |
| O01OB200 | h | Oficial 1ª electricista | 1.7 | 15.25 | 25.93 |
| mo008 | h | Ayudante electricista | 1.7 | 14.01 | 23.82 |
| %PM0000000100 | % | Medios auxiliares | 1 % | 1291.20 | 12.91 |
| %CI2 | % | Costes Indirectos | 2 % | 1304.11 | 26.08 |
|  |  | Total |  |  | 1330.19 |

**22.03.01.02** Ud CUADRO GENERAL INFORMÁTICA APARAMENTA (22/11/2017)
1 Ud × 3915.31 = 3915.31
Suministro e instalación de aparamenta para suministro de red en cuadro general informática, tipo ABB o equivalente, según esquemas de planos y memoria; incluso pp de pequeño material y accesorios. Totalmente montado, conexionado y probado.

| Código | Ud | Descripción | Rendimiento | Precio | Importe |
|---|---|---|---|---|---|
| mt004 | Ud | T5N400 PR221DS LS/I R400 4P F F | 1 | 2097.53 | 2097.53 |
| mt049 | Ud | Interruptor automático S204-C80 4p 80A C 10kA (material) | 4 | 228.84 | 915.36 |
| mt039 | Ud | Interruptor automático SH204-C50 4p 50A C 6kA | 2 | 189.19 | 378.38 |
| mt037 | Ud | Interruptor automático SH204-C25 4p 25A C 6kA | 1 | 68.31 | 68.31 |
| mt030 | Ud | Interruptor automático SH201-C20NA | 1 | 12.66 | 12.66 |
| mt066 | Ud | Interruptor diferencial F202A-40/0,03AP-R (material) | 1 | 163.98 | 163.98 |
| mt077 | Ud | Protector sobretensiones OVRT2-T33N20-275PQS | 1 | 139.44 | 139.44 |
| O01OB200 | h | Oficial 1ª electricista | 0.85 | 15.25 | 12.96 |
| mo008 | h | Ayudante electricista | 0.85 | 14.01 | 11.91 |
| %PM0000000100 | % | Medios auxiliares | 1 % | 3800.53 | 38.01 |
| %CI2 | % | Costes Indirectos | 2 % | 3838.54 | 76.77 |
|  |  | Total |  |  | 3915.31 |

**22.03.01.03** Ud CUADRO RED PUESTO DE TRABAJO PSS (22/11/2017)
1 Ud × 4675.45 = 4675.45
Suministro e instalación de cuadro de red para puestos de trabajo en planta semisótano, con envolvente y aparamenta ABB o equivalente, de 54 modulos según esquemas de planos y memoria; incluso pp de pequeño material y accesorios. Totalmente montado, conexionado y probado.material y accesorios.

| Código | Ud | Descripción | Rendimiento | Precio | Importe |
|---|---|---|---|---|---|
| mt020 | Ud | MISTRAL41F Caja empotrar 650, 54 módulos, 3 filas, puerta opaca | 1 | 64.31 | 64.31 |
| mt104 | Ud | Repartidor modular tetrapolar 160 A, 6 kA | 1 | 49.07 | 49.07 |
| mt047 | Ud | Interruptor automático S204-C50 | 1 | 219.27 | 219.27 |
| mt075 | Ud | int. diferencial combinado DS200 1p+N C 16A A APR 10kA 30mA (material; 16/07/2018) | 14 | 123 | 1722.00 |
| mt029 | Ud | Interruptor automático SH201-C16NA | 14 | 12.35 | 172.90 |
| mt065 | Ud | Interruptor diferencial F202A-25/0,03AP-R (material) | 14 | 159.73 | 2236.22 |
| O01OB200 | h | Oficial 1ª electricista | 2.55 | 15.25 | 38.89 |
| mo008 | h | Ayudante electricista | 2.55 | 14.01 | 35.73 |
| %PM0000000100 | % | Medios auxiliares | 1 % | 4538.39 | 45.38 |
| %CI2 | % | Costes Indirectos | 2 % | 4583.77 | 91.68 |
|  |  | Total |  |  | 4675.45 |

**22.03.01.04** Ud CUADRO SAI PUESTOS DE TRABAJO PSS (22/11/2017)
1 Ud × 2142.33 = 2142.33
Suministro e instalación de cuadro SAI para puestos de trabajo en planta semisótano, con envolvente y aparamenta ABB o equivalente, de 54 modulos según esquemas de planos y memoria; incluso pp de pequeño material y accesorios. Totalmente montado, conexionado y probado.material y accesorios.

| Código | Ud | Descripción | Rendimiento | Precio | Importe |
|---|---|---|---|---|---|
| mt020 | Ud | MISTRAL41F Caja empotrar 650, 54 módulos, 3 filas, puerta opaca | 1 | 64.31 | 64.31 |
| mt104 | Ud | Repartidor modular tetrapolar 160 A, 6 kA | 1 | 49.07 | 49.07 |
| mt047 | Ud | Interruptor automático S204-C50 | 1 | 219.27 | 219.27 |
| mt075 | Ud | int. diferencial combinado DS200 1p+N C 16A A APR 10kA 30mA | 14 | 123 | 1722.00 |
| O01OB200 | h | Oficial 1ª electricista | 0.85 | 15.25 | 12.96 |
| mo008 | h | Ayudante electricista | 0.85 | 14.01 | 11.91 |
| %PM0000000100 | % | Medios auxiliares | 1 % | 2079.52 | 20.80 |
| %CI2 | % | Costes Indirectos | 2 % | 2100.32 | 42.01 |
|  |  | Total |  |  | 2142.33 |

**22.03.01.05** Ud CUADRO RED PUESTO DE TRABAJO PB (22/11/2017)
1 Ud × 3502.43 = 3502.43
Suministro e instalación de cuadro de red para puestos de trabajo en planta baja, con envolvente y aparamenta ABB o equivalente, de 96 modulos según esquemas de planos y memoria; incluso pp de pequeño material y accesorios. Totalmente montado, conexionado y probado.material y accesorios.

| Código | Ud | Descripción | Rendimiento | Precio | Importe |
|---|---|---|---|---|---|
| mt089 | Ud | U52R4 Arm. empotrar 96 mód.(150 mm) pta. metálica | 1 | 297.24 | 297.24 |
| mt104 | Ud | Repartidor modular tetrapolar 160 A, 6 kA | 2 | 49.07 | 98.14 |
| mt087 | Ud | ZA1P5 Tapaventanas gris 12 módulos, 5 unidades | 1 | 6.91 | 6.91 |
| mt024 | Ud | Interruptor automático S804B-C80 4p 80A C 16kA | 1 | 241.71 | 241.71 |
| mt075 | Ud | int. diferencial combinado DS200 1p+N C 16A A APR 10kA 30mA | 22 | 123 | 2706.00 |
| O01OB200 | h | Oficial 1ª electricista | 1.7 | 15.25 | 25.93 |
| mo008 | h | Ayudante electricista | 1.7 | 14.01 | 23.82 |
| %PM0000000100 | % | Medios auxiliares | 1 % | 3399.75 | 34.00 |
| %CI2 | % | Costes Indirectos | 2 % | 3433.75 | 68.68 |
|  |  | Total |  |  | 3502.43 |

**22.03.01.06** Ud CUADRO SAI PUESTOS DE TRABAJO PB (22/11/2017)
1 Ud × 3502.43 = 3502.43
Suministro e instalación de cuadro SAI para puestos de trabajo en planta baja, con envolvente y aparamenta ABB o equivalente, de 96 modulos según esquemas de planos y memoria; incluso pp de pequeño material y accesorios. Totalmente montado, conexionado y probado.material y accesorios.

| Código | Ud | Descripción | Rendimiento | Precio | Importe |
|---|---|---|---|---|---|
| mt089 | Ud | U52R4 Arm. empotrar 96 mód.(150 mm) pta. metálica | 1 | 297.24 | 297.24 |
| mt104 | Ud | Repartidor modular tetrapolar 160 A, 6 kA | 2 | 49.07 | 98.14 |
| mt087 | Ud | ZA1P5 Tapaventanas gris 12 módulos, 5 unidades | 1 | 6.91 | 6.91 |
| mt024 | Ud | Interruptor automático S804B-C80 4p 80A C 16kA | 1 | 241.71 | 241.71 |
| mt075 | Ud | int. diferencial combinado DS200 1p+N C 16A A APR 10kA 30mA | 22 | 123 | 2706.00 |
| O01OB200 | h | Oficial 1ª electricista | 1.7 | 15.25 | 25.93 |
| mo008 | h | Ayudante electricista | 1.7 | 14.01 | 23.82 |
| %PM0000000100 | % | Medios auxiliares | 1 % | 3399.75 | 34.00 |
| %CI2 | % | Costes Indirectos | 2 % | 3433.75 | 68.68 |
|  |  | Total |  |  | 3502.43 |

**22.03.01.07** Ud CUADRO RED PUESTO DE TRABAJO P1 (22/11/2017)
1 Ud × 3629.14 = 3629.14
Suministro e instalación de cuadro de red para puestos de trabajo en planta primera, con envolvente y aparamenta ABB o equivalente, de 96 modulos según esquemas de planos y memoria; incluso pp de pequeño material y accesorios. Totalmente montado, conexionado y probado.material y accesorios.

| Código | Ud | Descripción | Rendimiento | Precio | Importe |
|---|---|---|---|---|---|
| mt089 | Ud | U52R4 Arm. empotrar 96 mód.(150 mm) pta. metálica | 1 | 297.24 | 297.24 |
| mt104 | Ud | Repartidor modular tetrapolar 160 A, 6 kA | 2 | 49.07 | 98.14 |
| mt087 | Ud | ZA1P5 Tapaventanas gris 12 módulos, 5 unidades | 1 | 6.91 | 6.91 |
| mt024 | Ud | Interruptor automático S804B-C80 4p 80A C 16kA | 1 | 241.71 | 241.71 |
| mt075 | Ud | int. diferencial combinado DS200 1p+N C 16A A APR 10kA 30mA | 23 | 123 | 2829.00 |
| O01OB200 | h | Oficial 1ª electricista | 1.7 | 15.25 | 25.93 |
| mo008 | h | Ayudante electricista | 1.7 | 14.01 | 23.82 |
| %PM0000000100 | % | Medios auxiliares | 1 % | 3522.75 | 35.23 |
| %CI2 | % | Costes Indirectos | 2 % | 3557.98 | 71.16 |
|  |  | Total |  |  | 3629.14 |

**22.03.01.08** Ud CUADRO SAI PUESTOS DE TRABAJO P1 (22/11/2017)
1 Ud × 3629.14 = 3629.14
Suministro e instalación de cuadro SAI para puestos de trabajo en planta primera, con envolvente y aparamenta ABB o equivalente, de 96 modulos según esquemas de planos y memoria; incluso pp de pequeño material y accesorios. Totalmente montado, conexionado y probado.material y accesorios.

| Código | Ud | Descripción | Rendimiento | Precio | Importe |
|---|---|---|---|---|---|
| mt089 | Ud | U52R4 Arm. empotrar 96 mód.(150 mm) pta. metálica | 1 | 297.24 | 297.24 |
| mt104 | Ud | Repartidor modular tetrapolar 160 A, 6 kA | 2 | 49.07 | 98.14 |
| mt087 | Ud | ZA1P5 Tapaventanas gris 12 módulos, 5 unidades | 1 | 6.91 | 6.91 |
| mt024 | Ud | Interruptor automático S804B-C80 4p 80A C 16kA | 1 | 241.71 | 241.71 |
| mt075 | Ud | int. diferencial combinado DS200 1p+N C 16A A APR 10kA 30mA | 23 | 123 | 2829.00 |
| O01OB200 | h | Oficial 1ª electricista | 1.7 | 15.25 | 25.93 |
| mo008 | h | Ayudante electricista | 1.7 | 14.01 | 23.82 |
| %PM0000000100 | % | Medios auxiliares | 1 % | 3522.75 | 35.23 |
| %CI2 | % | Costes Indirectos | 2 % | 3557.98 | 71.16 |
|  |  | Total |  |  | 3629.14 |

#### 22.03.02 LÍNEAS ELECTRICAS (22/11/2017)
Importe: 12654.34
Líneas Electricas

**22.03.02.01** m L. COBRE 2X2,5+2,5 0,6/1KV LIBRE DE HALOGENOS. (22/11/2017)
2800 m × 1.64 = 4592.00
Suministtro e instalación de Circuito conductor de cobre, con aislamiento RZ1-K (as) libre de halogenos y con baja emisión de humos y gases corrosivos, cables unipolares de cobre de 2x2,5+2,5, bajo tubo corrugado de 20 mm libre de halogenos, con parte proporcional de cajas, bornas, y pequeño material. Totalmente montado, conexionado y probado.

| Código | Ud | Descripción | Rendimiento | Precio | Importe |
|---|---|---|---|---|---|
| mt199 | m | Conductor RZ1-K (AS) 0,6/1 kV 1x2,5 mm2 Cu | 3 | 0.24 | 0.72 |
| mt428 | m | Tubo PVC corrugado M 20/gp5 gris libre halógenos | 1 | 0.25 | 0.25 |
| mt162 | Ud | p.p. cajas, regletas y peq. material | 0.7 | 0.34 | 0.24 |
| O01OB200 | h | Oficial 1ª electricista | 0.013 | 15.25 | 0.20 |
| mo008 | h | Ayudante electricista | 0.013 | 14.01 | 0.18 |
| %PM0000000100 | % | Medios auxiliares | 1 % | 1.59 | 0.02 |
| %CI2 | % | Costes Indirectos | 2 % | 1.61 | 0.03 |
|  |  | Total |  |  | 1.64 |

**22.03.02.02** m L. COBRE 2X4+4 0,6/1KV LIBRE DE HALOGENOS. (22/11/2017)
3500 m × 1.79 = 6265.00
Suministtro e instalación de Circuito conductor de cobre, con aislamiento RZ1-K (as) libre de halogenos y con baja emisión de humos y gases corrosivos, cables unipolares de cobre de 2x4+4, con parte proporcional de cajas, bornas, y pequeño material. Totalmente montado, conexionado y probado.

| Código | Ud | Descripción | Rendimiento | Precio | Importe |
|---|---|---|---|---|---|
| mt204 | m | Conductor RZ1-K (AS) 0,6/1 kV 1x4,0 mm2 Cu | 3 | 0.37 | 1.11 |
| mt162 | Ud | p.p. cajas, regletas y peq. material | 0.7 | 0.34 | 0.24 |
| O01OB200 | h | Oficial 1ª electricista | 0.013 | 15.25 | 0.20 |
| mo008 | h | Ayudante electricista | 0.013 | 14.01 | 0.18 |
| %PM0000000100 | % | Medios auxiliares | 1 % | 1.73 | 0.02 |
| %CI2 | % | Costes Indirectos | 2 % | 1.75 | 0.04 |
|  |  | Total |  |  | 1.79 |

**22.03.02.03** m L. COBRE 4X10+10 0,6/1KV LIBRE DE HALOGENOS. (22/11/2017)
50 m × 5.55 = 277.50
Suministtro e instalación de Circuito conductor de cobre, con aislamiento RZ1-K (as) libre de halogenos y con baja emisión de humos y gases corrosivos, cables unipolares de cobre de 4x10+10, con parte proporcional de cajas, bornas, y pequeño material. Totalmente montado, conexionado y probado.

| Código | Ud | Descripción | Rendimiento | Precio | Importe |
|---|---|---|---|---|---|
| mt195 | m | Conductor RZ1-K (AS) 0,6/1 kV 1x10,0 mm2 Cu | 5 | 0.83 | 4.15 |
| mt162 | Ud | p.p. cajas, regletas y peq. material | 0.7 | 0.34 | 0.24 |
| O01OB200 | h | Oficial 1ª electricista | 0.034 | 15.25 | 0.52 |
| mo008 | h | Ayudante electricista | 0.034 | 14.01 | 0.48 |
| %PM0000000100 | % | Medios auxiliares | 1 % | 5.39 | 0.05 |
| %CI2 | % | Costes Indirectos | 2 % | 5.44 | 0.11 |
|  |  | Total |  |  | 5.55 |

**22.03.02.04** m L. COBRE 3,5X25+16 0.6/1KV LIBRE DE HALOGENOS. (22/11/2017)
24 m × 10.24 = 245.76
Suministtro e instalación de Circuito conductor de cobre, con aislamiento RZ1-K (as) libre de halogenos y con baja emisión de humos y gases corrosivos, cables unipolares de cobre de 3,5x25+16, con parte proporcional de cajas, bornas, y pequeño material. Totalmente montado, conexionado y probado.

| Código | Ud | Descripción | Rendimiento | Precio | Importe |
|---|---|---|---|---|---|
| mt201 | m | Conductor RZ1-K (AS) 0,6/1 kV 1x25,0 mm2 Cu | 3 | 1.97 | 5.91 |
| mt197 | m | Conductor RZ1-K (AS) 0,6/1 kV 1x16,0 mm2 Cu | 2 | 1.28 | 2.56 |
| mt162 | Ud | p.p. cajas, regletas y peq. material | 0.7 | 0.34 | 0.24 |
| O01OB200 | h | Oficial 1ª electricista | 0.042 | 15.25 | 0.64 |
| mo008 | h | Ayudante electricista | 0.042 | 14.01 | 0.59 |
| %PM0000000100 | % | Medios auxiliares | 1 % | 9.94 | 0.10 |
| %CI2 | % | Costes Indirectos | 2 % | 10.04 | 0.20 |
|  |  | Total |  |  | 10.24 |

**22.03.02.05** Ud L. COBRE 3,5X185+95 0,6/1KV LIBRE DE HALOGENOS. (22/11/2017)
16 Ud × 79.63 = 1274.08
Suministtro e instalación de Circuito conductor de cobre, con aislamiento RZ1-K (as) libre de halogenos y con baja emisión de humos y gases corrosivos, cables unipolares de cobre de 3x185+95, con parte proporcional de cajas, bornas, y pequeño material. Totalmente montado, conexionado y probado.

| Código | Ud | Descripción | Rendimiento | Precio | Importe |
|---|---|---|---|---|---|
| mt176 | m | Conductor RZ1-K (AS) 0,6/1 kV 1x185,0 mm2 Cu (material) | 3 | 17.96 | 53.88 |
| mt177 | m | Conductor RZ1-K (AS) 0,6/1 kV 1x95,0 mm2 Cu (material) | 2 | 9.73 | 19.46 |
| mt162 | Ud | p.p. cajas, regletas y peq. material | 0.7 | 0.34 | 0.24 |
| O01OB200 | h | Oficial 1ª electricista | 0.127 | 15.25 | 1.94 |
| mo008 | h | Ayudante electricista | 0.127 | 14.01 | 1.78 |
| %PM0000000100 | % | Medios auxiliares | 1 % | 77.30 | 0.77 |
| %CI2 | % | Costes Indirectos | 2 % | 78.07 | 1.56 |
|  |  | Total |  |  | 79.63 |

#### 22.03.03 MECANISNOS (22/11/2017)
Importe: 19520.15
Mecanisnos

**22.03.03.01** Ud KIT PUESTO DE TRABAJO SAI DE PARED 4 MÓDULOS BLANCO CON 2 SCHUKO (22/11/2017)
25 Ud × 88.52 = 2213.00
Suministro e instalación de Kit Puesto de trabajo SAI de pared 4 módulos marca Simon o equivalente, acabado blanco compuesto por 1 Base doble schuko embornamiento por corte 1 Click ® con led, acabado blanco, 1 Base doble schuko embornamiento por corte 1 Click ® con led, acabado rojo, 2 placas planas de voz y datos con guardapolvo para 1 conector RJ45, 1 placa plana para 2 conectores HDMI, y 1 placa plana para 1 conector USB; con conectores RJ45, HDMI y USB incluidos en el precio; Incluso pp de líneas de alimentación.
Totalmente montado, conexionado y probado.

| Código | Ud | Descripción | Rendimiento | Precio | Importe |
|---|---|---|---|---|---|
| mt384 | Ud | Kit puesto trabajo sai caja pared 4 modulos según descripción (material; 16/07/2018) | 1 | 38.34 | 38.34 |
| mt499 | Ud | Cajetín de empotrar 4 módulos (material) | 1 | 13.56 | 13.56 |
| mt500 | Ud | Pequeño material (material) | 1 | 0.31 | 0.31 |
| mt199 | m | Conductor RZ1-K (AS) 0,6/1 kV 1x2,5 mm2 Cu | 40 | 0.24 | 9.60 |
| mt428 | m | Tubo PVC corrugado M 20/gp5 gris libre halógenos | 10 | 0.25 | 2.50 |
| O01OB200 | h | Oficial 1ª electricista | 0.885 | 15.25 | 13.50 |
| mo008 | h | Ayudante electricista | 0.579 | 14.01 | 8.11 |
| %PM0000000100 | % | Medios auxiliares | 1 % | 85.92 | 0.86 |
| %CI2 | % | Costes Indirectos | 2 % | 86.78 | 1.74 |
|  |  | Total |  |  | 88.52 |

**22.03.03.02** Ud KIT PUESTO DE TRABAJO SAI DE PARED 3 MÓDULOS BLANCO CON 2 SCHUKO (22/11/2017)
155 Ud × 87.33 = 13536.15
Suministro e instalación de Kit Puesto de trabajo SAI de pared 3 módulos marca Simon o equivalente, acabado blanco compuesto por 1 Base doble schuko embornamiento por corte 1 Click ® con led, acabado blanco, 1 Base doble schuko embornamiento por corte 1 Click ® con led, acabado rojo y 2 placas planas de voz y datos con guardapolvo para 1 conector RJ45,con los dos conectores RJ45 cat6 incluidos, acabado blanco. Incluso pp de líneas de alimentación.
Totalmente montado, conexionado y probado.

| Código | Ud | Descripción | Rendimiento | Precio | Importe |
|---|---|---|---|---|---|
| mt497 | Ud | Kit puesto trabajo sai caja pared 3 modulos según descripción (material) | 1 | 39.95 | 39.95 |
| mt498 | Ud | Cajetín de empotrar 3 módulos (material) | 1 | 10.8 | 10.80 |
| mt500 | Ud | Pequeño material | 1 | 0.31 | 0.31 |
| mt199 | m | Conductor RZ1-K (AS) 0,6/1 kV 1x2,5 mm2 Cu | 40 | 0.24 | 9.60 |
| mt428 | m | Tubo PVC corrugado M 20/gp5 gris libre halógenos | 10 | 0.25 | 2.50 |
| O01OB200 | h | Oficial 1ª electricista | 0.885 | 15.25 | 13.50 |
| mo008 | h | Ayudante electricista | 0.579 | 14.01 | 8.11 |
| %PM0000000100 | % | Medios auxiliares | 1 % | 84.77 | 0.85 |
| %CI2 | % | Costes Indirectos | 2 % | 85.62 | 1.71 |
|  |  | Total |  |  | 87.33 |

**22.03.03.03** Ud PREINSTALACIÓN DE CAJA DE PARED 2 MÓDULOS BLANCO CON 2 SCHUKOS, (22/11/2017)
25 Ud × 80.67 = 2016.75
Suministro e instalación de preinstalación de caja para pizarra electrónica de pared de 2 módulos marca Simon o equivalente, acabado blanco compuesto por 1 Base doble schuko embornamiento por corte 1 Click ® con led, acabado blanco, 1 placa plana para 1 conectores HDMI, y 1 placa plana para 1 conector USB, con conectores HDMI y USB incluidos en el precio. Incluso pp de líneas de alimentación.
Totalmente montado, conexionado y probado.

| Código | Ud | Descripción | Rendimiento | Precio | Importe |
|---|---|---|---|---|---|
| mt382 | Ud | Kit puesto trabajo caja pared 2 modulos según descripción (material) | 1 | 35.7 | 35.70 |
| mt383 | Ud | Cajetín de empotrar 2 módulos (material) | 1 | 8.59 | 8.59 |
| mt500 | Ud | Pequeño material | 1 | 0.31 | 0.31 |
| mt199 | m | Conductor RZ1-K (AS) 0,6/1 kV 1x2,5 mm2 Cu | 40 | 0.24 | 9.60 |
| mt428 | m | Tubo PVC corrugado M 20/gp5 gris libre halógenos | 10 | 0.25 | 2.50 |
| O01OB200 | h | Oficial 1ª electricista | 0.885 | 15.25 | 13.50 |
| mo008 | h | Ayudante electricista | 0.579 | 14.01 | 8.11 |
| %PM0000000100 | % | Medios auxiliares | 1 % | 78.31 | 0.78 |
| %CI2 | % | Costes Indirectos | 2 % | 79.09 | 1.58 |
|  |  | Total |  |  | 80.67 |

**22.03.03.04** Ud TOMA DE CORRIENTE 16A (II+T) CON TOMA 1 RJ45 (22/11/2017)
25 Ud × 29.62 = 740.50
Suministro e instalación de toma de corriente de 16 A (II+T), con toma RJ45, tubo PVC corrugado de 20 mm, conductor rígido de 2,5 mm2 de Cu., y aislamiento 0,6/1 kV, incluyendo caja de registro, caja de mecanismo de modulo estrecho con tornillos, totalmente montado e instalado.

| Código | Ud | Descripción | Rendimiento | Precio | Importe |
|---|---|---|---|---|---|
| mt421 | Ud | Marco Empotrar 2 módulo Blanco | 1 | 4.68 | 4.68 |
| mt660 | Ud | Base de toma de corriente con contacto de tierra (2P+T), tipo Sc | 1 | 2.67 | 2.67 |
| mt533 | Ud | Toma simple RJ-45 de 8 contactos, categoría 6, con tapa (material) | 1 | 7.48 | 7.48 |
| mt199 | m | Conductor RZ1-K (AS) 0,6/1 kV 1x2,5 mm2 Cu | 30 | 0.24 | 7.20 |
| mt428 | m | Tubo PVC corrugado M 20/gp5 gris libre halógenos | 10 | 0.25 | 2.50 |
| mt432 | Ud | Caja mecan. empotrar enlazable | 2 | 0.24 | 0.48 |
| O01OB200 | h | Oficial 1ª electricista | 0.128 | 15.25 | 1.95 |
| mo008 | h | Ayudante electricista | 0.128 | 14.01 | 1.79 |
| %PM0000000100 | % | Medios auxiliares | 1 % | 28.75 | 0.29 |
| %CI2 | % | Costes Indirectos | 2 % | 29.04 | 0.58 |
|  |  | Total |  |  | 29.62 |

**22.03.03.05** Ud TOMA DE CORRIENTE CON HDMI (22/11/2017)
25 Ud × 32.43 = 810.75
Suministro e instalación de toma de corriente para proyector, con entrada HDMI, tubo PVC corrugado de grado 7 de 20mm y 40 mm, conductor rígido de 2,5 mm2 de Cu., y aislamiento VV 750 V, y cable HDMI., incluyendo caja de registro, caja de mecanismo de modulo estrecho con tornillos, totalmente montado e instalado.

| Código | Ud | Descripción | Rendimiento | Precio | Importe |
|---|---|---|---|---|---|
| mt421 | Ud | Marco Empotrar 2 módulo Blanco | 1 | 4.68 | 4.680 |
| mt660 | Ud | Base de toma de corriente con contacto de tierra (2P+T), tipo Sc | 1 | 2.67 | 2.670 |
| mt553 | Ud | Toma HDMI con tapa (material) | 1 | 10.2 | 10.200 |
| mt199 | m | Conductor RZ1-K (AS) 0,6/1 kV 1x2,5 mm2 Cu | 30 | 0.24 | 7.200 |
| mt428 | m | Tubo PVC corrugado M 20/gp5 gris libre halógenos | 10 | 0.25 | 2.500 |
| mt432 | Ud | Caja mecan. empotrar enlazable | 2 | 0.24 | 0.480 |
| O01OB200 | h | Oficial 1ª electricista | 0.128 | 15.25 | 1.952 |
| mo008 | h | Ayudante electricista | 0.128 | 14.01 | 1.793 |
| %PM0000000100 | % | Medios auxiliares | 1 % | 31.475 | 0.315 |
| %CI2 | % | Costes Indirectos | 2 % | 31.790 | 0.636 |
|  |  | Total |  |  | 32.43 |

**22.03.03.06** Ud CABLE HDMI DE 10 M (22/11/2017)
25 Ud × 8.12 = 203.00
Suministro e instalación de cable HDMI de 10 m de longitud, bajo tubo corrugado de 40 mm. Totalmente montado, conexionado y probado.

| Código | Ud | Descripción | Rendimiento | Precio | Importe |
|---|---|---|---|---|---|
| mt183 | Ud | Cable HDMI de 10 m (material) | 1 | 7.14 | 7.14 |
| mt431 | m | Tubo PVC corrugado M 40/gp5 gris libre halógenos | 1 | 0.51 | 0.51 |
| O01OB200 | h | Oficial 1ª electricista | 0.008 | 15.25 | 0.12 |
| mo008 | h | Ayudante electricista | 0.008 | 14.01 | 0.11 |
| %PM0000000100 | % | Medios auxiliares | 1 % | 7.88 | 0.08 |
| %CI2 | % | Costes Indirectos | 2 % | 7.96 | 0.16 |
|  |  | Total |  |  | 8.12 |

#### 22.03.04 CANALIZACIONES (22/11/2017)
Importe: 5543.15
Canalizaciones

| Código | Ud | Descripción | Cantidad | Precio | Importe |
|---|---|---|---|---|---|
| 19.07.08 | m | BANDEJA DE REJILLA REJIBAND 300X60 | 95 | 18.55 | 1762.25 |
| 19.07.09 | m | BANDEJA DE REJILLA REJIBAND 200X60 | 160 | 15.09 | 2414.40 |
| 19.07.10 | m | BANDEJA DE REJILLA REJIBAND 100X60 | 30 | 11.05 | 331.50 |
| 19.08.07 | m | TUBO CURVABLE DE PVC EMPOTRADO DE 16 MM | 1500 | 0.69 | 1035.00 |

### 22.04 TELEVISIÓN (22/11/2017)
Importe: 859.58
Televisión

**22.04.01** Ud ANTENA EXTERIOR FM. (22/11/2017)
1 Ud × 25.44 = 25.44
Suministro e instalación de antena exterior FM, circular, para captación de señales de radiodifusión sonora analógica procedentes de emisiones terrenales, de 0 dB de ganancia y 500 mm de longitud. Incluso anclajes y cuantos accesorios sean necesarios para su correcta instalación.
Totalmente montando, conexionado y probado.

| Código | Ud | Descripción | Rendimiento | Precio | Importe |
|---|---|---|---|---|---|
| mt692 | Ud | Antena exterior FM (material) | 1 | 14.98 | 14.98 |
| mo009 | h | Oficial 1ª Instalador telecomunicación | 0.34 | 15.25 | 5.19 |
| mo010 | h | Ayudante Instalador telecomunicación | 0.34 | 13.28 | 4.52 |
| %PM0000000100 | % | Medios auxiliares | 1 % | 24.69 | 0.25 |
| %CI2 | % | Costes Indirectos | 2 % | 24.94 | 0.50 |
|  |  | Total |  |  | 25.44 |

**22.04.02** Ud ANTENA EXTERIOR DAB (22/11/2017)
1 Ud × 31.11 = 31.11
Suministro e instalación de antena exterior DAB para captación de señales de radiodifusión sonora digital procedentes de emisiones terrenales, de 1 elemento, 0 dB de ganancia, 15 dB de relación D/A y 555 mm de longitud. Incluso anclajes y cuantos accesorios sean necesarios para su correcta instalación.
Totalmente montando, conexionado y probado.

| Código | Ud | Descripción | Rendimiento | Precio | Importe |
|---|---|---|---|---|---|
| mt693 | Ud | Antena exterior DAB (material) | 1 | 18.02 | 18.02 |
| mo009 | h | Oficial 1ª Instalador telecomunicación | 0.427 | 15.25 | 6.51 |
| mo010 | h | Ayudante Instalador telecomunicación | 0.427 | 13.28 | 5.67 |
| %PM0000000100 | % | Medios auxiliares | 1 % | 30.20 | 0.30 |
| %CI2 | % | Costes Indirectos | 2 % | 30.50 | 0.61 |
|  |  | Total |  |  | 31.11 |

**22.04.03** Ud ANTENA EXTERIOR UHF (22/11/2017)
1 Ud × 52.31 = 52.31
Suministro e instalación de antena exterior UHF para captación de señales de televisión analógica, televisión digital terrestre (TDT) y televisión de alta definición (HDTV) procedentes de emisiones terrenales, 17 dB de ganancia, 31 dB de relación D/A y 1110 mm de longitud.
Totalmente montando, conexionado y probado.

| Código | Ud | Descripción | Rendimiento | Precio | Importe |
|---|---|---|---|---|---|
| mt694 | Ud | Antena exterior UHF para captación de señales de televisión anal (material) | 1 | 38.59 | 38.59 |
| mo009 | h | Oficial 1ª Instalador telecomunicación | 0.427 | 15.25 | 6.51 |
| mo010 | h | Ayudante Instalador telecomunicación | 0.427 | 13.28 | 5.67 |
| %PM0000000100 | % | Medios auxiliares | 1 % | 50.77 | 0.51 |
| %CI2 | % | Costes Indirectos | 2 % | 51.28 | 1.03 |
|  |  | Total |  |  | 52.31 |

**22.04.04** Ud TORRETA Y MASTIL PARA FIJACIÓN ANTENAS (22/11/2017)
1 Ud × 207.44 = 207.44
Suministro e instalación de torreta para fijación de antenas de 5,5 m de altura. Incluso anclajes y cuantos accesorios sean necesarios para su correcta instalación.
Totalmente montando, conexionado y probado.

| Código | Ud | Descripción | Rendimiento | Precio | Importe |
|---|---|---|---|---|---|
| mt342 | Ud | Torreta 1,5 m (material) | 1 | 42.49 | 42.49 |
| mt341 | Ud | Mastil de 1,5 m (material) | 1 | 17 | 17.00 |
| mt697 | Ud | Placa base rígida, cuadrada, para soldar o atornillar, para fija (material) | 1 | 11.17 | 11.17 |
| mt698 | m | Cable de acero de 3 mm de diámetro, para grupo de vientos de suj (material) | 20 | 1.06 | 21.20 |
| mo009 | h | Oficial 1ª Instalador telecomunicación | 3.838 | 15.25 | 58.53 |
| mo010 | h | Ayudante Instalador telecomunicación | 3.838 | 13.28 | 50.97 |
| %PM0000000100 | % | Medios auxiliares | 1 % | 201.36 | 2.01 |
| %CI2 | % | Costes Indirectos | 2 % | 203.37 | 4.07 |
|  |  | Total |  |  | 207.44 |

**22.04.05** m CANALIZACIÓN DE ENLACE SUPERIOR (22/11/2017)
5 m × 1.98 = 9.90
Suministro e instalación de cable coaxial Televes T-100 o similar, con conductor central de cobre de 1,12 mm de diámetro, dieléctrico de polietileno celular, pantalla de cinta de aluminio/polipropileno/aluminio, malla de hilos trenzados de cobre y cubierta exterior de PVC de 6,6 mm de diámetro de color blanco, e incluso tubo corrugado de PVC de 20 mm de diámetro nominal. Incluso accesorios y elementos de sujeción.
Totalmente montado, conexionado y probado.

| Código | Ud | Descripción | Rendimiento | Precio | Importe |
|---|---|---|---|---|---|
| mt339 | m | Cable coaxial Telves (material) | 1 | 1.02 | 1.02 |
| mt343 | m | Tubo corrugado de PVC de 20 mm de diámetro nominal (material) | 1 | 0.53 | 0.53 |
| mo009 | h | Oficial 1ª Instalador telecomunicación | 0.013 | 15.25 | 0.20 |
| mo010 | h | Ayudante Instalador telecomunicación | 0.013 | 13.28 | 0.17 |
| %PM0000000100 | % | Medios auxiliares | 1 % | 1.92 | 0.02 |
| %CI2 | % | Costes Indirectos | 2 % | 1.94 | 0.04 |
|  |  | Total |  |  | 1.98 |

**22.04.06** Ud CENTRAL AMPLIFICADORA PROGRAMABLE. (22/11/2017)
1 Ud × 231.36 = 231.36
Suministro e instalación de equipo de cabecera, formado por: central amplificadora programable, tipo Televes modelo Avant HD7 o equivalente. Incluso cargas resistivas, distribuidor, mezcladores y cuantos accesorios sean necesarios para su correcta instalación. Totalmente montado, conexionado y probado.

| Código | Ud | Descripción | Rendimiento | Precio | Importe |
|---|---|---|---|---|---|
| mt690 | Ud | Central amplificadora programable (material) | 1 | 203.97 | 203.97 |
| mt691 | Ud | Carga resistiva de 75 Ohm, para cierre. (material) | 4 | 1.85 | 7.40 |
| mt699 | Ud | Material auxiliar para instalaciones audiovisuales. (material) | 1 | 1.02 | 1.02 |
| mo009 | h | Oficial 1ª Instalador telecomunicación | 0.427 | 15.25 | 6.51 |
| mo010 | h | Ayudante Instalador telecomunicación | 0.427 | 13.28 | 5.67 |
| %PM0000000100 | % | Medios auxiliares | 1 % | 224.57 | 2.25 |
| %CI2 | % | Costes Indirectos | 2 % | 226.82 | 4.54 |
|  |  | Total |  |  | 231.36 |

**22.04.07** Ud REPARTIDOR DE 7 SALIDAS (22/11/2017)
1 Ud × 13.02 = 13.02
Suministro e instalación de repartidor de 7 salidas Televes 5161 o equivalente. Totalmente montado, conexionado y probado.

| Código | Ud | Descripción | Rendimiento | Precio | Importe |
|---|---|---|---|---|---|
| mt340 | Ud | Repartidor de 7 salidas (material) | 1 | 10.2 | 10.20 |
| mo009 | h | Oficial 1ª Instalador telecomunicación | 0.085 | 15.25 | 1.30 |
| mo010 | h | Ayudante Instalador telecomunicación | 0.085 | 13.28 | 1.13 |
| %PM0000000100 | % | Medios auxiliares | 1 % | 12.63 | 0.13 |
| %CI2 | % | Costes Indirectos | 2 % | 12.76 | 0.26 |
|  |  | Total |  |  | 13.02 |

**22.04.08** Ud TOMA RTV (22/11/2017)
5 Ud × 9.18 = 45.90
Suministro e instalación de toma de RTV, Televes 5229 o equivalente, con embellecedor. Totalmente instalado

| Código | Ud | Descripción | Rendimiento | Precio | Importe |
|---|---|---|---|---|---|
| mt696 | Ud | Toma RTV (material) | 1 | 5.57 | 5.57 |
| mt667 | Ud | Caja de empotrar universal, enlace por los 2 lados. (material) | 1 | 0.09 | 0.09 |
| mo009 | h | Oficial 1ª Instalador telecomunicación | 0.213 | 15.25 | 3.25 |
| %PM0000000100 | % | Medios auxiliares | 1 % | 8.91 | 0.09 |
| %CI2 | % | Costes Indirectos | 2 % | 9.00 | 0.18 |
|  |  | Total |  |  | 9.18 |

**22.04.09** m CABLE COAXIAL (22/11/2017)
170 m × 1.43 = 243.10
Suministro e instalación de cable coaxial Televes T-100 o equivalente, con conductor central de cobre de 1,12 mm de diámetro, dieléctrico de polietileno celular, pantalla de cinta de aluminio/polipropileno/aluminio, malla de hilos trenzados de cobre y cubierta exterior de PVC de 6,6 mm de diámetro de color blanco. Incluso accesorios y elementos de sujeción. Totalmente instalado

| Código | Ud | Descripción | Rendimiento | Precio | Importe |
|---|---|---|---|---|---|
| mt339 | m | Cable coaxial Telves | 1 | 1.02 | 1.02 |
| mo009 | h | Oficial 1ª Instalador telecomunicación | 0.013 | 15.25 | 0.20 |
| mo010 | h | Ayudante Instalador telecomunicación | 0.013 | 13.28 | 0.17 |
| %PM0000000100 | % | Medios auxiliares | 1 % | 1.39 | 0.01 |
| %CI2 | % | Costes Indirectos | 2 % | 1.40 | 0.03 |
|  |  | Total |  |  | 1.43 |

## 23 GESTION DE RESIDUOS (02/01/2016)
Importe: 10317.94

**23.01** T GESTIÓN RESIDUOS HORMIGÓN VALORIZACIÓN EXTERNA (22/11/2017)
310.24 T × 3.24 = 1005.18
Tasa para el envío directo del residuo de hormigón separado a un gestor final autorizado por la comunidad autónoma correspondiente, para su valorización. Sin incluir carga ni transporte. Según operación enumerada R5 de acuerdo con la orden MAM 304/2002 por la que se publican las operaciones de valorización y eliminación de residuos.

| Código | Ud | Descripción | Rendimiento | Precio | Importe |
|---|---|---|---|---|---|
| P35P050 | T | Tasa gestión hormigón para valorización externa. (material; 20/12/2017) | 1 | 3.15 | 3.15 |
| %PM0000000100 | % | Medios auxiliares | 1 % | 3.15 | 0.03 |
| %CI2 | % | Costes Indirectos | 2 % | 3.18 | 0.06 |
|  |  | Total |  |  | 3.24 |

**23.02** T GESTIÓN RESIDUOS CERÁMICOS VALORIZACIÓN EXT. (22/11/2017)
88.25 T × 3.24 = 285.93
Tasa para el envío directo de residuos de cerámica empleada en fábricas, tejas u otros elementos exentos de materiales reciclables a un gestor final autorizado por la comunidad autónoma correspondiente, para su valorización. Sin incluir carga ni transporte. Según operación enumerada R5 de acuerdo con la orden MAM 304/2002 por la que se publican las operaciones de valorización y eliminación de residuos.

| Código | Ud | Descripción | Rendimiento | Precio | Importe |
|---|---|---|---|---|---|
| P35P055 | T | Tasa valorización cerám. p/fábricas en instal. ext (material; 20/12/2017) | 1 | 3.15 | 3.15 |
| %PM0000000100 | % | Medios auxiliares | 1 % | 3.15 | 0.03 |
| %CI2 | % | Costes Indirectos | 2 % | 3.18 | 0.06 |
|  |  | Total |  |  | 3.24 |

**23.03** T GESTIÓN RESIDUOS INERTES MEZCL. VALORIZACIÓN EXT. (22/11/2017)
16.13 T × 3.56 = 57.42
Tasa para el envío directo de residuos inertes mezclados entre sí exentos de materiales reciclables a un gestor final autorizado por la comunidad autónoma correspondiente, para su valorización. Sin incluir carga ni transporte. Según operación enumerada R5 de acuerdo con la orden MAM 304/2002 por la que se publican las operaciones de valorización y eliminación de residuos.

| Código | Ud | Descripción | Rendimiento | Precio | Importe |
|---|---|---|---|---|---|
| P35P060 | T | Tasa residuos mezclados para su valorización ext. (material; 20/12/2017) | 1 | 3.45 | 3.450 |
| %PM0000000100 | % | Medios auxiliares | 1 % | 3.450 | 0.035 |
| %CI2 | % | Costes Indirectos | 2 % | 3.485 | 0.070 |
|  |  | Total |  |  | 3.56 |

**23.04** T GESTIÓN RESIDUOS MEZCL. C/ MATERIAL NP GESTOR (22/11/2017)
8 T × 23.23 = 185.84
Tasa para la gestión de residuos mezclados de construcción no peligrosos en un gestor autorizado por la comunidad autónoma correspondiente. Sin incluir carga ni transporte.

| Código | Ud | Descripción | Rendimiento | Precio | Importe |
|---|---|---|---|---|---|
| P35P065 | T | Tasa vertido residuos mezclados c/mat. gestor (material; 20/12/2017) | 1 | 22.54 | 22.54 |
| %PM0000000100 | % | Medios auxiliares | 1 % | 22.54 | 0.23 |
| %CI2 | % | Costes Indirectos | 2 % | 22.77 | 0.46 |
|  |  | Total |  |  | 23.23 |

**23.05** T GESTIÓN RESIDUOS YESOS Y DERIVADOS VERTEDERO (22/11/2017)
74.64 T × 3.5 = 261.24
Tasa para la deposición directa de residuos de construcción de yesos y sus derivados exentos de materiales reciclables en vertedero autorizado por la comunidad autónoma correspondiente. Sin incluir carga ni transporte. Según operación enumerada D5 de acuerdo con la orden MAM 304/2002 por la que se publican las operaciones de valorización y eliminación de residuos.

| Código | Ud | Descripción | Rendimiento | Precio | Importe |
|---|---|---|---|---|---|
| P35P071 | T | Tasa deposito residuos yesos y derivados vertedero (material; 20/12/2017) | 1 | 3.4 | 3.40 |
| %PM0000000100 | % | Medios auxiliares | 1 % | 3.40 | 0.03 |
| %CI2 | % | Costes Indirectos | 2 % | 3.43 | 0.07 |
|  |  | Total |  |  | 3.5 |

**23.06** T GESTIÓN RESIDUOS PLÁSTICOS VALORIZACIÓN (22/11/2017)
1.65 T × 2.04 = 3.37
Precio para la gestión del residuo de plásticos a un gestor autorizado por la comunidad autónoma correspondiente, para su reutilización, recuperación o valorización. Sin carga ni transporte. Según operación enumerada R3 de acuerdo con la orden MAM 304/2002 por la que se publican las operaciones de valorización y eliminación de residuos.

| Código | Ud | Descripción | Rendimiento | Precio | Importe |
|---|---|---|---|---|---|
| P35P075 | 1 | Tasa valorización residuos plásticos. (material; 20/12/2017) | 1 | 1.98 | 1.98 |
| %PM0000000100 | % | Medios auxiliares | 1 % | 1.98 | 0.02 |
| %CI2 | % | Costes Indirectos | 2 % | 2.00 | 0.04 |
|  |  | Total |  |  | 2.04 |

**23.07** T GESTIÓN RESIDUOS ACERO Y OTROS METÁLES VALORIZ. (22/11/2017)
9.73 T × 0.99 = 9.63
Precio para la gestión del residuo de acero y otros metales a un gestor autorizado por la comunidad autónoma correspondiente, para su reutilización, recuperación o valorización. Sin carga ni transporte. Según operación enumerada R 04 de acuerdo con la orden MAM 304/2002 por la que se publican las operaciones de valorización y eliminación de residuos.

| Código | Ud | Descripción | Rendimiento | Precio | Importe |
|---|---|---|---|---|---|
| P35P080 | T | Tasa valorizacion acero y otros met. con gestor (material; 21/12/2017) | 1 | 0.96 | 0.96 |
| %PM0000000100 | % | Medios auxiliares | 1 % | 0.96 | 0.01 |
| %CI2 | % | Costes Indirectos | 2 % | 0.97 | 0.02 |
|  |  | Total |  |  | 0.99 |

**23.08** T GESTIÓN RESIDUOS PAPEL Y CARTÓN VALORIZACIÓN (22/11/2017)
2.51 T × 1.7 = 4.27
Precio para la gestión del residuo de papel y cartón a un gestor autorizado por la comunidad autónoma correspondiente, para su reutilización, recuperación o valorización. Sin carga ni transporte. Según operación enumerada R3 de acuerdo con la orden MAM 304/2002 por la que se publican las operaciones de valorización y eliminación de residuos.

| Código | Ud | Descripción | Rendimiento | Precio | Importe |
|---|---|---|---|---|---|
| P35P085 | T | Tasa valorizació residuo papel y cartón. (material; 21/12/2017) | 1 | 1.65 | 1.65 |
| %PM0000000100 | % | Medios auxiliares | 1 % | 1.65 | 0.02 |
| %CI2 | % | Costes Indirectos | 2 % | 1.67 | 0.03 |
|  |  | Total |  |  | 1.7 |

**23.09** T GESTIÓN RESIDUOS MADERA VALORIZACION. (22/11/2017)
18.43 T × 1.11 = 20.46
Precio para la gestión del residuo de madera a un gestor final autorizado por la comunidad autónoma correspondiente, para su reutilización, recuperación o valorización. Sin carga ni transporte. Según operación enumerada R3 de acuerdo con la orden MAM 304/2002 por la que se publican las operaciones de valorización y eliminación de residuos.

| Código | Ud | Descripción | Rendimiento | Precio | Importe |
|---|---|---|---|---|---|
| P35P091 | T | Tasa valorización residuo madera. (material; 21/12/2017) | 1 | 1.08 | 1.08 |
| %PM0000000100 | % | Medios auxiliares | 1 % | 1.08 | 0.01 |
| %CI2 | % | Costes Indirectos | 2 % | 1.09 | 0.02 |
|  |  | Total |  |  | 1.11 |

| Medición | Uds. | Largo | Parcial |
|---|---|---|---|
| a*p*(b/2)^2 |  |  |  |
| a*p*(b/2)^2*c | 10.602875205866 |  | 10.60 |
| Subtotal |  |  | 10.60 |
| MADERA DE RESIDUOS OBRA | 1 | 7.83 | 7.83 |
| Subtotal |  |  | 7.83 |
| Subtotal |  |  | 0.00 |
| Subtotal |  |  | 0.00 |
| Total |  |  | 18.43 |

**23.10** kg GESTIÓN RESIDUOS ENVASES PELIGROSOS GESTOR (22/11/2017)
279.33 kg × 0.36 = 100.56
Precio para la gestión del residuo de envases peligrosos con gestor autorizado por la comunidad autónoma para su recuperación, reutilización, o reciclado. Según operación enumerada R 04 de acuerdo con la orden MAM 304/2002 por la que se publican las operaciones de valorización y eliminación de residuos.

| Código | Ud | Descripción | Rendimiento | Precio | Importe |
|---|---|---|---|---|---|
| P35P095 | T | Tasa gestión envases metálicos peligro con gestor (material; 21/12/2017) | 1 | 0.35 | 0.35 |
| %PM0000000100 | % | Medios auxiliares | 1 % | 0.35 | 0.00 |
| %CI2 | % | Costes Indirectos | 2 % | 0.35 | 0.01 |
|  |  | Total |  |  | 0.36 |

**23.11** kg GESTIÓN RESIDUOS AEROSOLES GESTOR (22/11/2017)
115.03 kg × 0.98 = 112.73
Precio para la gestión del residuo aerosoles con gestor autorizado por la comunidad autónoma para su recuperación, reutilización, o reciclado. Según operación enumerada R13 de acuerdo con la orden MAM 304/2002 por la que se publican las operaciones de valorización y eliminación de residuos.

| Código | Ud | Descripción | Rendimiento | Precio | Importe |
|---|---|---|---|---|---|
| P35P100 | T | Tasa gestión residuos de aerosoles con gestor (material; 21/12/2017) | 1 | 0.95 | 0.95 |
| %PM0000000100 | % | Medios auxiliares | 1 % | 0.95 | 0.01 |
| %CI2 | % | Costes Indirectos | 2 % | 0.96 | 0.02 |
|  |  | Total |  |  | 0.98 |

**23.12** kg GESTIÓN RESIDUOS PILAS GESTOR (22/11/2017)
12.77 kg × 0.93 = 11.88
Precio para la gestión del residuo de pilas con gestor autorizado por la comunidad autónoma para su recuperación, reutilización, o reciclado. Según operación enumerada R13 de acuerdo con la orden MAM 304/2002 por la que se publican las operaciones de valorización y eliminación de residuos.

| Código | Ud | Descripción | Rendimiento | Precio | Importe |
|---|---|---|---|---|---|
| P35P105 | T | Tasa gestión pilas con gestor (material; 21/12/2017) | 1 | 0.9 | 0.90 |
| %PM0000000100 | % | Medios auxiliares | 1 % | 0.90 | 0.01 |
| %CI2 | % | Costes Indirectos | 2 % | 0.91 | 0.02 |
|  |  | Total |  |  | 0.93 |

**23.13** kg GESTIÓN RESIDUOS TRAPOS/ ABSORBENT/ROPA GESTOR (22/11/2017)
1.66 kg × 0.45 = 0.75
Precio para la eliminación del residuo de trapos, absorbentes y ropas de trabajo con gestor autorizado por la comunidad autónoma en cuestión. Según operación enumerada D15 de acuerdo con la orden MAM 304/2002 por la que se publican las operaciones de valorización y eliminación de residuos.

| Código | Ud | Descripción | Rendimiento | Precio | Importe |
|---|---|---|---|---|---|
| P35P110 | T | Tasa gestión trapos/absorbentes/ropa con gestor (material; 21/12/2017) | 1 | 0.44 | 0.44 |
| %PM0000000100 | % | Medios auxiliares | 1 % | 0.44 | 0.00 |
| %CI2 | % | Costes Indirectos | 2 % | 0.44 | 0.01 |
|  |  | Total |  |  | 0.45 |

**23.14** kg GESTIÓN RESIDUOS PINTURAS GESTOR (22/11/2017)
8.03 kg × 0.4 = 3.21
Precio para la gestión del residuo de pintura con gestor autorizado por la comunidad autónoma para su recuperación, reutilización, o reciclado. Según operación enumerada R13 de acuerdo con la orden MAM 304/2002 por la que se publican las operaciones de valorización y eliminación de residuos.

| Código | Ud | Descripción | Rendimiento | Precio | Importe |
|---|---|---|---|---|---|
| P35P115 | T | Tasa gestión residuos de pintura con gestor (material; 21/12/2017) | 1 | 0.39 | 0.39 |
| %PM0000000100 | % | Medios auxiliares | 1 % | 0.39 | 0.00 |
| %CI2 | % | Costes Indirectos | 2 % | 0.39 | 0.01 |
|  |  | Total |  |  | 0.4 |

**23.15** kg GESTIÓN RESIDUOS ACEITES HIDRAÚLICOS GESTOR (22/11/2017)
5.97 kg × 0.26 = 1.55
Precio para la gestión del residuo de residuo de aceites hidraúlicos con gestor autorizado por la comunidad autónoma para su recuperación, reutilización, o reciclado. Según operación enumerada R13 de acuerdo con la orden MAM 304/2002 por la que se publican las operaciones de valorización y eliminación de residuos.

| Código | Ud | Descripción | Rendimiento | Precio | Importe |
|---|---|---|---|---|---|
| P35P120 | T | Tasa gestión aceites hidraúlicos con gestor (material; 21/12/2017) | 1 | 0.25 | 0.25 |
| %PM0000000100 | % | Medios auxiliares | 1 % | 0.25 | 0.00 |
| %CI2 | % | Costes Indirectos | 2 % | 0.25 | 0.01 |
|  |  | Total |  |  | 0.26 |

**23.16** m3 CLASIFICACIÓN DE RESIDUOS (22/11/2017)
632.11 m3 × 9.96 = 6295.82
Clasificación a pie de obra de residuos de construcción o demolición en fracciones según normativa vigente, con medios manuales. Según Real Decreto 105/2008, de 1 de febrero por el que se regula la producción y gestión de los residuos de construcción y demolición.

| Código | Ud | Descripción | Rendimiento | Precio | Importe |
|---|---|---|---|---|---|
| O01OA070 | h | Peón ordinario | 0.75 | 12.88 | 9.66 |
| %PM0000000100 | % | Medios auxiliares | 1 % | 9.66 | 0.10 |
| %CI2 | % | Costes Indirectos | 2 % | 9.76 | 0.20 |
|  |  | Total |  |  | 9.96 |

Claves: clasificacion, produccion, norma, regulacion, fraccion, construccion, pie, residuo, demolicion, manual, medio

**23.17** u ALQUILER CONTENEDOR 6 m3 (02/01/2016)
16 u × 117.88 = 1886.08
Servicio de entrega y recogida de contenedor de 6 m3 de capacidad, colocado a pie de carga y considerando una distancia no superior a 10 km.

| Código | Ud | Descripción | Rendimiento | Precio | Importe |
|---|---|---|---|---|---|
| M13O140 | u | Entreg. y recog. cont. 6 m3. d<10 km (maquinaria; 02/01/2016) | 1 | 114.43 | 114.43 |
| %PM0000000100 | % | Medios auxiliares | 1 % | 114.43 | 1.14 |
| %CI2 | % | Costes Indirectos | 2 % | 115.57 | 2.31 |
|  |  | Total |  |  | 117.88 |

Claves: carga, pie, colocacion, entrega, servicio, alquiler, contenedor

**23.19** u TRANSP.RPS.CAM.7,5t.200km.COMPARTIDO (02/01/2016)
1 u × 72.02 = 72.02
Retirada y transporte por transportista autorizado (por la Consejería de Medio Ambiente de la Comunidad Autónoma correspondiente) de residuos peligrosos hasta destino final (bien centro de transferencia o planta de tratamiento) utilizando camión de 7,5 toneladas de peso máximo autorizado. El precio incluye la carga con máquina elevadora de los bidones o big-bags colocados previamente sobre palets. La capacidad total del camión será de diez palets (cada palet podrá contener de 2 a 4 bidones de 200l), o de 20 big-bags, siempre y cuando no se supere el peso máximo autorizado del vehículo. El precio dado es teniendo en cuenta que dicha capacidad total del camión será compartida con otros centros productores (obras), i/ trámites documentales que establece la normativa.(Real Decreto 833/1988, de 20 de julio.). El transporte será a una distancia inferior a 200km.

| Código | Ud | Descripción | Rendimiento | Precio | Importe |
|---|---|---|---|---|---|
| O01OA080 | h | Maquinista o conductor (mano de obra) | 0.5 | 14.45 | 7.23 |
| M02CA010 | h | Carretilla elevadora diesel ST 1,3 t (maquinaria; 02/01/2016) | 0.5 | 6.18 | 3.09 |
| P35BT030 | u | Retir. Camión 7,5 t pma 200km compartida (material; 02/01/2016) | 1 | 59.59 | 59.59 |
| %PM0000000100 | % | Medios auxiliares | 1 % | 69.91 | 0.70 |
| %CI2 | % | Costes Indirectos | 2 % | 70.61 | 1.41 |
|  |  | Total |  |  | 72.02 |

Claves: maquina, maximo, residuo, peso, camion, planta, autonomo, ambiente, carga, norma, previo, inferior, documental, colocacion, elevador, produccion, vehiculo, contenedor, medio, transporte

## 24 URBANIZACION (01/01/2010)
Importe: 166107.97

**24.01** m2 PAVIMENTO BALDOSA EXTERIOR (01/01/2010)
1320.01 m2 × 27.59 = 36419.08
Suministro y formacion de pavimento exterior de baldosas modelo Raw multiformato de Quatro o equivalente, en color a elegir por la DF, de composicion monocapa (composicion y color continuo en todo su espesor), sentadas con mortero de cemento, i/p.p. de piezas especiales, separadores de colocacion, formacion de juntas dilatación, enlechado y limpieza. Baldosa y componentes del hormigón y mortero con marcado CE y DdP (Declaración de prestaciones) según Reglamento (UE) 305/2011. Medida la superficie realmente ejecutada, Totalmente rematado de acuerdo con las instrucciones de la DF detalles de Proyecto y prescripciones del fabricante.

| Código | Ud | Descripción | Rendimiento | Precio | Importe |
|---|---|---|---|---|---|
| O01OA090 | h | Cuadrilla A (mano de obra) | 0.2 | 35.98 | 7.20 |
| P08XVT220 | m2 | Baldosa cemento monocapa RAW multiformato (material; 21/04/2018) | 1 | 17.5 | 17.50 |
| A01L030 | m3 | LECHADA CEMENTO CEM II/B-P 32,5 N (material; 01/01/2010) | 0.001 | 62.76 | 0.06 |
| A02A080 | m3 | MORTERO CEMENTO M-5 | 0.03 | 57.17 | 1.72 |
| P08XW020 | Ud | Junta dilatación/m2 pavimento piezas (material; 02/01/2016) | 1 | 0.3 | 0.30 |
| %PM0000000100 | % | Medios auxiliares | 1 % | 26.78 | 0.27 |
| %CI2 | % | Costes Indirectos | 2 % | 27.05 | 0.54 |
|  |  | Total |  |  | 27.59 |

Claves: marco, mortero, hormigón, junta, superficie, baldosa, terrazo, círculo, solera, dilatación, limpieza, pavimentación, granito, cemento, componente

| Medición | Uds. | Largo | Ancho | Parcial |
|---|---|---|---|---|
| ZONAS PEATONALES EXTERIORES |  |  |  |  |
| NIVEL +9.10 |  |  |  |  |
| ZONA CUBIERTA VESTIBULO SUR | 1 | 9.6 | 16 | 153.60 |
| ACERA BAJO PASARELA | 1 | 59.6 | 2.1 | 125.16 |
| ZONA CUBIERTA | 1 | 274.02 |  | 274.02 |
| ENTRADA PRINCIPAL +9.10 | 1 | 3.1 | 5.4 | 16.74 |
|  | 1 | 68.7 | 2.2 | 151.14 |
|  | 1 | 8.1 | 4.3 | 34.83 |
|  | 1 | 5.5 | 2.5 | 13.75 |
|  | 1 | 21.5 | 5.4 | 116.10 |
| RAMPA +9.10/10.30 | 1 | 18 | 2 | 36.00 |
| PATIO INTERIOR | 1 | 2.5 | 25.5 | 63.75 |
| NIVEL +13.50 |  |  |  |  |
| ZONA EXTERIOR DE ENTRADA | 1 | 13.8 | 9.5 | 131.10 |
|  | 1 | 4.7 | 10.5 | 49.35 |
| PASARELA | 1 | 59.65 | 2.1 | 125.27 |
| ACERA C. TRASFORMACION | 2 | 4.5 | 1 | 9.00 |
|  | 2 | 4.4 | 1 | 8.80 |
| ACERA C. SECCIONAMIENTO | 2 | 2.3 | 1 | 4.60 |
|  | 2 | 3.4 | 1 | 6.80 |
| Total |  |  |  | 1320.01 |

**24.02** m2 PAVIMENTO ADOQUIN ACCESOS (01/01/2010)
49 m2 × 31.19 = 1528.31
Suministro y formacion de pavimento exterior mediante adoquines de 8 cm de espesor modelo Raw multiformato de Quatro o equivalente, en colores a elegir por la DF, de composicion monocapa (composicion y color continuo en todo su espesor), sentadas con mortero de cemento, i/p.p. de piezas especiales, separadores de colocacion, formacion de juntas dilatación, enlechado y limpieza. Baldosa y componentes del hormigón y mortero con marcado CE y DdP (Declaración de prestaciones) según Reglamento (UE) 305/2011. Medida la superficie realmente ejecutada, Totalmente rematado de acuerdo con las instrucciones de la DF detalles de Proyecto y prescripciones del fabricante.

| Código | Ud | Descripción | Rendimiento | Precio | Importe |
|---|---|---|---|---|---|
| O01OA090 | h | Cuadrilla A | 0.2 | 35.98 | 7.20 |
| P08XVA665 | m2 | Adoquin multiformato Raw 20/15/10x8 cm espesor (material; 02/01/2018) | 1 | 21 | 21.00 |
| A01L030 | m3 | LECHADA CEMENTO CEM II/B-P 32,5 N | 0.001 | 62.76 | 0.06 |
| A02A080 | m3 | MORTERO CEMENTO M-5 | 0.03 | 57.17 | 1.72 |
| P08XW020 | Ud | Junta dilatación/m2 pavimento piezas | 1 | 0.3 | 0.30 |
| %PM0000000100 | % | Medios auxiliares | 1 % | 30.28 | 0.30 |
| %CI2 | % | Costes Indirectos | 2 % | 30.58 | 0.61 |
|  |  | Total |  |  | 31.19 |

| Medición | Uds. | Largo | Ancho | Parcial |
|---|---|---|---|---|
| ACERAS EXTERIORES ACCESOS | 1 | 7 | 3 | 21.00 |
|  | 2 | 7 | 2 | 28.00 |
| Total |  |  |  | 49 |

**24.03** m BORDILLO HORMIGÓN MONOCAPA GRIS 9-10x20 cm (01/01/2010)
431.85 m × 20.58 = 8887.47
Suministro y colocacion de bordillo de hormigón modelo Raw de Quatro o equivalente, en color a elegir por la DF, de composicion monocapa (composicion y color continuo en todo su espesor) y dimensiones 10x20 cm, colocado sobre solera de hormigón HM-20/P/20/I, de 10 cm de espesor, rejuntado y limpieza. Bordillo con marcado CE y DdP (Declaración de prestaciones) según Reglamento (UE) 305/2011. Totalmente rematado de acuerdo con las instrucciones de la DF y prescripciones del fabricante.

| Código | Ud | Descripción | Rendimiento | Precio | Importe |
|---|---|---|---|---|---|
| O01OA140 | h | Cuadrilla F (mano de obra) | 0.2 | 27.2 | 5.44 |
| P01HM010 | m3 | Hormigón HM-20/P/20/I central (material; 21/04/2018) | 0.04 | 47 | 1.88 |
| P08XBH450 | m | Bordillo hormigon monocapa mod RAW 10x20 cm (material; 04/12/2017) | 1 | 12.6 | 12.60 |
| P01MC040 | m3 | Mortero cemento gris CEM-II/B-M 32,5 M-5 (material; 01/01/2010) | 0.001 | 64.03 | 0.06 |
| %PM0000000100 | % | Medios auxiliares | 1 % | 19.98 | 0.20 |
| %CI2 | % | Costes Indirectos | 2 % | 20.18 | 0.40 |
|  |  | Total |  |  | 20.58 |

Claves: exterior, bordillo, colocación, capa, gris, color, marco, arista, junta, solera, hormigón, limpieza, excavación, previo, relleno, círculo, bisel

| Medición | Uds. | Largo | Parcial |
|---|---|---|---|
| NIVEL +9.10 |  |  |  |
| ZONA SUR | 1 | 30 | 30.00 |
|  | 1 | 2.4 | 2.40 |
|  | 2 | 59.3 | 118.60 |
|  | 2 | 12.8 | 25.60 |
|  | 1 | 19 | 19.00 |
|  | 1 | 10 | 10.00 |
|  | 1 | 40.2 | 40.20 |
|  | 1 | 35 | 35.00 |
|  | 1 | 5 | 5.00 |
|  | 1 | 3.75 | 3.75 |
| ENTRADA PRINCIPAL | 2 | 3.4 | 6.80 |
|  | 2 | 45.75 | 91.50 |
|  | 2 | 9 | 18.00 |
|  | 1 | 26 | 26.00 |
| Total |  |  | 431.85 |

**24.04** m2 PAVIM. HORMIGÓN PULIDO e=15 cm S/ENCACHADO (01/01/2010)
733.44 m2 × 33.71 = 24724.26
Suministro y puesta en obra de hormigon de consistencia plastica HA-25/P/20 IIa, de 15 cm de espesor para formacion de pavimento monolitico de cuarzo MasterTop 100 de Basf o equivalente. Vertido desde camion sobre encachado de piedra caliza 20/40 de 15 cm de espesor en sub-base, separado por lamina de polietileno (galga 600), extendida previamente, compactada con pisón y separada del terreno por fieltro geotextil Danofelt PY-200 o equivalente. Incluido replanteo, encofrado y desencofrado auxiliar, extendido del hormigón a mano, vibrado, reglado, nivelado de solera. Acabado endurecido y coloreado en color incorporando de capa de rodadura MasterTop 100 de Basf o equivalente, mediante espolvoreo (rendimiento 5,0 kg/m2); con fratasado mecánico, alisado y pulimentado; curado del hormigón con MasterKure 114 SB de Basf o equivalente (rendimiento 1 litro/8-10 m2). Incluso p.p.de armadura auxiliar formada por mallazo de acero electrosoldado #100x100x5 mm, corte de juntas de retracción con disco de diamante, y sellado con masilla de poliuretano MasterSeal NP 474 de BASF o equivalente. Medida la superficie ejecutada. Con p.p. de medios auxiliares. Ejecutado según NTE-RSS y EHE-08, detalles del Proyecto e instrucciones de la DF. Totalmente rematada.

| Código | Ud | Descripción | Rendimiento | Precio | Importe |
|---|---|---|---|---|---|
| O01OA030 | h | Oficial primera | 0.08 | 15.86 | 1.27 |
| O01OA050 | h | Ayudante | 0.08 | 13.68 | 1.09 |
| O01OA070 | h | Peón ordinario | 0.04 | 12.88 | 0.52 |
| P06P020 | m2 | Lám. Polietileno Galga 600 (Transparente) | 1.05 | 0.55 | 0.58 |
| P03AM010 | m2 | Malla 100x100x5 mm (material; 02/01/2016) | 1 | 1.99 | 1.99 |
| P01HA010 | m3 | Hormigón HA-25/P/20/I central | 0.155 | 49 | 7.60 |
| P08FR320 | kg | Endurecedor superf. polvo pavim. MasterTop 100 verde Nilo (material; 02/01/2016) | 5 | 1.31 | 6.55 |
| P01DM080 | l | Aditivo curado hormigón MasterKure 114 SB (material; 02/01/2016) | 0.111 | 6 | 0.67 |
| P06GL035 | m2 | Fieltro geotextil Danofelt PY-200 gr/m2 | 1.05 | 0.6 | 0.63 |
| M11HR020 | h | Regla vibrante eléctrica 3 m (maquinaria; 02/01/2016) | 0.02 | 7.52 | 0.15 |
| M11HP010 | h | Pulidora mecánica (maquinaria; 02/01/2016) | 0.2 | 13.1 | 2.62 |
| E04SEE020 | m2 | ENCACHADO PIEDRA 20/40 e=15cm (01/01/2010) | 1 | 6.63 | 6.63 |
| E10IJ240 | m | SELLADO JUNTA RETRACCIÓN PAVIMENTO MASILLA POLIURETANO MASTERSEA (02/01/2016) | 0.8 | 3.02 | 2.42 |
| %PM0000000100 | % | Medios auxiliares | 1 % | 32.72 | 0.33 |
| %CI2 | % | Costes Indirectos | 2 % | 33.05 | 0.66 |
|  |  | Total |  |  | 33.71 |

Claves: fratasado, mecánico, suministro, pavimentación, cuarzo, color, encachado, solera, pulir, replanteo, encofrar, desencofrante, nivel, barrera, capa, hormigón, basf, forjado, junta, rojo, curado, vapor, mallazo, acero, electrosoldadura, corte, polietileno, ejecución, disco, diamante, masilla, poliuretano, superficie, lámina, alisador, retracción

| Medición | Uds. | Largo | Ancho | Parcial |
|---|---|---|---|---|
| ESPACIO DE JUEGOS Y ESTANCIA | 1 | 57.3 | 12.8 | 733.44 |
| Total |  |  |  | 733.44 |

**24.05** m2 PAVIM. HORMIGÓN TEXTURADO e=20 cm S/ZAHORRA (02/01/2016)
1173.01 m2 × 23.93 = 28070.13
Suministro y puesta en obra de hormigon HA-25/P/20 IIa, de 20 cm de espesor armado con mallazo de acero electrosoldado #100x100x5 mm, endurecido y enriquecido superficialmente y con acabado impreso en relieve mediante estampación de moldes de goma, Vertido desde camion sobre zahorra artificial compactada (no incluida) en sub-base y separada por fieltro geotextil Danofelt PY-200 o equivalente. Incluido replanteo, encofrado y desencofrado auxiliar, extendido del hormigón a mano, vibrado, reglado, nivelado de solera. Acabado endurecido y coloreado en color con aplicación de aditivos, impresión curado, lavado con agua a presión y aplicación de resinas de acabado, todo ello con productos de calidad, tipo Paviprint o equivalente. Componentes del hormigón con marcado CE y DdP (Declaración de prestaciones) según Reglamento (UE) 305/2011.Incluso p.p.de corte de juntas con disco de diamante, y sellado con masilla de poliuretano. Medida la superficie ejecutada. Con p.p. de medios auxiliares. Ejecutado según NTE-RSS y EHE-08, detalles del Proyecto e instrucciones de la DF. Totalmente rematada.

| Código | Ud | Descripción | Rendimiento | Precio | Importe |
|---|---|---|---|---|---|
| O01OA030 | h | Oficial primera | 0.08 | 15.86 | 1.27 |
| O01OA050 | h | Ayudante | 0.08 | 13.68 | 1.09 |
| O01OA070 | h | Peón ordinario | 0.04 | 12.88 | 0.52 |
| E04SEH060 | m3 | HORMIGÓN HA-25/P/20/I V.MANUAL SOLERA | 0.205 | 55.76 | 11.43 |
| P03AM010 | m2 | Malla 100x100x5 mm | 1 | 1.99 | 1.99 |
| M11HR020 | h | Regla vibrante eléctrica 3 m | 0.02 | 7.52 | 0.15 |
| M11HC040 | m | Corte c/sierra disco hormig.fresco | 0.005 | 5.36 | 0.03 |
| M10AF010 | h | Sulfatadora mochila (maquinaria; 02/01/2016) | 0.15 | 2 | 0.30 |
| P08XVC120 | kg | Colorante endurecedor hormigón impreso | 1.5 | 1.63 | 2.45 |
| P08XVC130 | kg | Polvo desencofrante | 0.1 | 6.34 | 0.63 |
| P08XVC090 | l | Resina acabado pavimento hormigón impreso | 0.1 | 6.11 | 0.61 |
| P06SI170 | m | Sellado poliuretano e=20 mm | 0.5 | 4.26 | 2.13 |
| P06GL035 | m2 | Fieltro geotextil Danofelt PY-200 gr/m2 | 1.05 | 0.6 | 0.63 |
| %PM0000000100 | % | Medios auxiliares | 1 % | 23.23 | 0.23 |
| %CI2 | % | Costes Indirectos | 2 % | 23.46 | 0.47 |
|  |  | Total |  |  | 23.93 |

| Medición | Uds. | Largo | Ancho | Parcial |
|---|---|---|---|---|
| RAMPA + 4.40 A + 9.10 | 1 | 40.2 | 5 | 201.00 |
| PLATAFORMA + 9.10 | 1 | 35 | 7.4 | 259.00 |
|  | 1 | 3.75 | 2.4 | 9.00 |
| ESTACIONAMIENTO +10.30 | 1 | 548.76 | 1 | 548.76 |
| RAMPA +9.10 A +10.30 | 1 | 5.75 | 27 | 155.25 |
| Total |  |  |  | 1173.01 |

**24.06** m PELDAÑO IN SITU HORMIGÓN (01/01/2010)
135.05 m × 47.93 = 6472.95
Peldaño de hormigón HA-25/P/20/I realizado in situ, Incluso colocación de armadura de acero corrugado, formación de peldaño con hormigónn acabado texturado a elegir por la DF, ranurado del borde de la huella mediante berenjeno, curado y terminado. Componentes del hormigón con marcado CE y DdP (Declaración de prestaciones) según Reglamento (UE) 305/2011. Con p.p. de medios auxiliares. Ejecutado y rematado según detalles del Proyecto e instrucciones de la DF..

| Código | Ud | Descripción | Rendimiento | Precio | Importe |
|---|---|---|---|---|---|
| O01OA030 | h | Oficial primera | 1.2 | 15.86 | 19.03 |
| O01OA070 | h | Peón ordinario | 1.2 | 12.88 | 15.46 |
| M13EF010 | m2 | Encofrado chapa hasta 1 m2 10 p. (maquinaria; 02/01/2016) | 1 | 3.32 | 3.32 |
| P01CC020 | t | Cemento CEM II/B-P 32,5 N sacos (material; 01/01/2010) | 0.001 | 99.62 | 0.10 |
| P01HA010 | m3 | Hormigón HA-25/P/20/I central | 0.09 | 49 | 4.41 |
| P03ACA080 | kg | Acero corrugado B 400 S/SD (material; 02/01/2016) | 6 | 0.7 | 4.20 |
| %PM0000000100 | % | Medios auxiliares | 1 % | 46.52 | 0.47 |
| %CI2 | % | Costes Indirectos | 2 % | 46.99 | 0.94 |
|  |  | Total |  |  | 47.93 |

Claves: corrugado, armadura, peldaño, cemento, mortero, hormigón, terminación, componente, marco, círculo, enfoscado, curado, acero

| Medición | Uds. | Largo | Parcial |
|---|---|---|---|
| ESCALERA ADMINISTRACION | 24 | 2 | 48.00 |
|  | 1 | 5.95 | 5.95 |
| ACCESO PRINCIPAL | 6 | 3.1 | 18.60 |
| ESCALERA SUR | 25 | 2.5 | 62.50 |
| Total |  |  | 135.05 |

**24.07** m2 PAV. PIEDRAS SUELTAS DE MACHAQUEO (01/01/2010)
39.75 m2 × 11.34 = 450.77
Suministro y colocacion de acabado de jardineras, realizado por medios manuales con piedra de machaque seleccionada de color blanco y 8 cm de espesor minimo, extendida sobre tierra vegetal existente, i/rasanteo previo, extendido, perfilado de bordes, humectación, apisonado, limpieza y medios auxiliares. Totalmente rematado segun instrucciones de la D.F., detalles y despieces de proyecto.

| Código | Ud | Descripción | Rendimiento | Precio | Importe |
|---|---|---|---|---|---|
| O01OA070 | h | Peón ordinario | 0.08 | 12.88 | 1.03 |
| M05PN120 | h | Minicargadora neumáticos 60 cv (maquinaria; 02/01/2016) | 0.015 | 33.71 | 0.51 |
| P01AJM030 | m3 | Mármol machacado paseos color (material; 01/01/2010) | 0.08 | 118.33 | 9.47 |
| %PM0000000100 | % | Medios auxiliares | 1 % | 11.01 | 0.11 |
| %CI2 | % | Costes Indirectos | 2 % | 11.12 | 0.22 |
|  |  | Total |  |  | 11.34 |

| Medición | Uds. | Largo | Ancho | Parcial |
|---|---|---|---|---|
| PATIO VIA ROMA | 1 | 26.5 | 1.5 | 39.75 |
| Total |  |  |  | 39.75 |

**24.08** m2 FORMACION DE CESPED (02/01/2016)
282.93 m2 × 20.58 = 5822.70
Formación de pradera con tepes precultivados en tierra en superficies inferiores a 1.000 m2, comprendiendo el desbroce, perfilado y fresado del terreno, distribución de fertilizante complejo NPK-Mg-M.O., incorporación de 10 cm de tierra vegetal de cabeza limpia, pase de motocultor a los 10 cm superficiales, perfilado definitivo, pase de rulo y preparación para la implantación, suministro y colocación de tepes, afirmado y primer riego.

| Código | Ud | Descripción | Rendimiento | Precio | Importe |
|---|---|---|---|---|---|
| O01OB270 | h | Oficial 1ª jardinería (mano de obra) | 0.5 | 14.89 | 7.45 |
| O01OB280 | h | Peón jardinería | 0.5 | 12.61 | 6.31 |
| P28DA010 | m3 | Tierra vegetal limpia (material; 02/01/2016) | 0.1 | 15.16 | 1.52 |
| M10PN010 | h | Motoazada normal (maquinaria; 02/01/2016) | 0.08 | 4 | 0.32 |
| M10MR030 | h | Rodillo auto.90 cm 1 kg/cm.gene (maquinaria; 02/01/2016) | 0.008 | 11 | 0.09 |
| P28DF060 | kg | Fertilizante complejo césped NPK-Mg (material; 02/01/2016) | 0.1 | 2.02 | 0.20 |
| P28MT001 | m2 | Tepe gramíneas 20 kg/m2 s/transp (material; 02/01/2016) | 1 | 4.09 | 4.09 |
| %PM0000000100 | % | Medios auxiliares | 1 % | 19.98 | 0.20 |
| %CI2 | % | Costes Indirectos | 2 % | 20.18 | 0.40 |
|  |  | Total |  |  | 20.58 |

| Medición | Uds. | Largo | Ancho | Parcial |
|---|---|---|---|---|
|  | 1 | 45.75 | 3.6 | 164.70 |
|  | 1 | 26.5 | 2 | 53.00 |
|  | 1 | 29.65 | 2.2 | 65.23 |
| Total |  |  |  | 282.93 |

**24.09** m VALLADO BARROTES METALICOS (01/01/2010)
179.55 m × 121.56 = 21826.10
Suministro e instalacion de valla metalica formada por tubos de acero laminado 70x100 mm colocados en vertical cada 10 cm y con una altura media de 2.00 m, fijados a palastro recibido en el hormigon armado que forma el zocalo. Incluido replanteo, aplomado. elaboracion en taller, ajuste y fijación en obra. Con p.p. de ayudas y medios auxiliares. Totalmente rematada con limpieza, desengrasado manual, pintura de proteccion y dos manos de acabado en color a alegir por la DF. Totalmente instalada y rematada segun detalle de Proyecto e instrucciones de la DF.

| Código | Ud | Descripción | Rendimiento | Precio | Importe |
|---|---|---|---|---|---|
| O01OB130 | h | Oficial 1ª cerrajero | 0.15 | 14.96 | 2.24 |
| O01OB140 | h | Ayudante cerrajero | 0.15 | 13.83 | 2.07 |
| O01OB230 | h | Oficial 1ª pintura | 0.26 | 14.79 | 3.85 |
| P13TT225 | m | Tubo rectangular 70.100.4 mm (material; 21/04/2018) | 22 | 3.5 | 77.00 |
| P03ALP010 | kg | Acero laminado S 275 JR | 3.1 | 0.7 | 2.17 |
| P25OU020 | l | Imprimación anticorrosiva minio blanco (material; 30/12/2014) | 1.65 | 6.66 | 10.99 |
| P25RO050 | l | Esmalte efecto forja negro/color exterior base disolvente | 1.65 | 11.93 | 19.68 |
| %PM0000000100 | % | Medios auxiliares | 1 % | 118.00 | 1.18 |
| %CI2 | % | Costes Indirectos | 2 % | 119.18 | 2.38 |
|  |  | Total |  |  | 121.56 |

| Medición | Uds. | Largo | Parcial |
|---|---|---|---|
| CALLE TERMINILLO | 1 | 11.3 | 11.30 |
|  | 1 | 5.65 | 5.65 |
|  | 1 | 41 | 41.00 |
| AVDA VIA ROMA | 1 | 68.5 | 68.50 |
|  | 1 | 37.5 | 37.50 |
| APARCAMIENTO | 1 | 9 | 9.00 |
|  | 2 | 3.3 | 6.60 |
| Total |  |  | 179.55 |

**24.10** m3 EXCAVACION ZANJA TRANSPORTE EN OBRA (02/01/2016)
43.09 m3 × 11.04 = 475.71
Excavación en zanjas, en terrenos flojos por medios mecánicos, con extracción de tierras sobre camión y vertido en el interior de obra a una distacia menor de 150 m ida y vuelta de la zanja. Incluida parte proporcional de medios auxiliares. Según CTE-DB-SE-C y NTE-ADZ. Realizado segun instrucciones de la DF.

| Código | Ud | Descripción | Rendimiento | Precio | Importe |
|---|---|---|---|---|---|
| O01OA070 | h | Peón ordinario | 0.13 | 12.88 | 1.67 |
| M05RN020 | h | Retrocargadora neumáticos 75 cv | 0.2 | 29.6 | 5.92 |
| M07CB030 | h | Camión basculante 6x4 de 20 t | 0.08 | 39.01 | 3.12 |
| %PM0000000100 | % | Medios auxiliares | 1 % | 10.71 | 0.11 |
| %CI2 | % | Costes Indirectos | 2 % | 10.82 | 0.22 |
|  |  | Total |  |  | 11.04 |

| Medición | Uds. | Largo | Ancho | Alto | Parcial |
|---|---|---|---|---|---|
| CALLE TERMINILLO | 1 | 11.3 | 0.4 | 0.6 | 2.71 |
|  | 1 | 5.65 | 0.4 | 0.6 | 1.36 |
|  | 1 | 41 | 0.4 | 0.6 | 9.84 |
| AVDA VIA ROMA | 1 | 68.5 | 0.4 | 0.6 | 16.44 |
|  | 1 | 37.5 | 0.4 | 0.6 | 9.00 |
| APARCAMIENTO | 2 | 3.3 | 0.4 | 0.6 | 1.58 |
|  | 1 | 9 | 0.4 | 0.6 | 2.16 |
| Total |  |  |  |  | 43.09 |

**24.11** m3 HORMIGÓN LIMPIEZA HM-20/P/20/I CIM.V.MANUAL (22/11/2017)
7.18 m3 × 56.39 = 404.88
Hormigón en masa HM-20/P/20/I, elaborado en central, para limpieza y nivelado de fondos de cimentación, i/vertido por medios manuales y colocación. Según NTE-CSZ, EHE-08 y CTE-SE-C. Componentes del hormigón con marcado CE y DdP (Declaración de prestaciones) según Reglamento (UE) 305/2011.

| Código | Ud | Descripción | Rendimiento | Precio | Importe |
|---|---|---|---|---|---|
| O01OA070 | h | Peón ordinario | 0.6 | 12.88 | 7.73 |
| P01HM010 | m3 | Hormigón HM-20/P/20/I central | 1 | 47 | 47.00 |
| %PM0000000100 | % | Medios auxiliares | 1 % | 54.73 | 0.55 |
| %CI2 | % | Costes Indirectos | 2 % | 55.28 | 1.11 |
|  |  | Total |  |  | 56.39 |

| Medición | Uds. | Largo | Ancho | Alto | Parcial |
|---|---|---|---|---|---|
| CALLE TERMINILLO | 1 | 11.3 | 0.4 | 0.1 | 0.45 |
|  | 1 | 5.65 | 0.4 | 0.1 | 0.23 |
|  | 1 | 41 | 0.4 | 0.1 | 1.64 |
| AVDA VIA ROMA | 1 | 68.5 | 0.4 | 0.1 | 2.74 |
|  | 1 | 37.5 | 0.4 | 0.1 | 1.50 |
| APARCAMIENTO | 2 | 3.3 | 0.4 | 0.1 | 0.26 |
|  | 1 | 9 | 0.4 | 0.1 | 0.36 |
| Total |  |  |  |  | 7.18 |

**24.12** m3 HORMIGÓN HA-25/P/40/IIa CIM.V.MANUAL (01/01/2010)
35.91 m3 × 89 = 3195.99
Hormigón armado HA-25/P/40/IIa, elaborado en central, en relleno de zapatas y zanjas de cimentación, i/armadura (40 kg/m3) y encofrados complementarios, vertido por medios manuales, vibrado y rematado. Según normas NTE-CSZ, EHE-08 y CTE-SE-C. Componentes del hormigón y acero con marcado CE y DdP (Declaración de prestaciones) según Reglamento (UE) 305/2011.

| Código | Ud | Descripción | Rendimiento | Precio | Importe |
|---|---|---|---|---|---|
| E04CMM090 | m3 | HORMIGÓN P/A HA-25/P/40/IIa CIM.V.MANUAL (02/01/2016) | 1 | 53.03 | 53.03 |
| E04AB020 | kg | ACERO CORRUGADO B 500 S | 40 | 0.76 | 30.40 |
| E04CE020 | m2 | ENCOFRADO MADERA ZAPATAS, VIGAS RIOS. Y ENCEPADOS | 0.4 | 7.4 | 2.96 |
| %PM0000000100 | % | Medios auxiliares | 1 % | 86.39 | 0.86 |
| %CI2 | % | Costes Indirectos | 2 % | 87.25 | 1.75 |
|  |  | Total |  |  | 89 |

| Medición | Uds. | Largo | Ancho | Alto | Parcial |
|---|---|---|---|---|---|
| CALLE TERMINILLO | 1 | 11.3 | 0.4 | 0.5 | 2.26 |
|  | 1 | 5.65 | 0.4 | 0.5 | 1.13 |
|  | 1 | 41 | 0.4 | 0.5 | 8.20 |
| AVDA VIA ROMA | 1 | 68.5 | 0.4 | 0.5 | 13.70 |
|  | 1 | 37.5 | 0.4 | 0.5 | 7.50 |
| APARCAMIENTO | 2 | 3.3 | 0.4 | 0.5 | 1.32 |
|  | 1 | 9 | 0.4 | 0.5 | 1.80 |
| Total |  |  |  |  | 35.91 |

**24.13** m3 ZOCALO HORMIGON CERRAMIENTO PARCELA (01/01/2010)
37.3 m3 × 232.66 = 8678.22
Hormigón armado HA-25/B/20/lla en color blanco elaborado en central, para muro de cerramiento de parcela en 0,20 m de espesor, realizado con CEM ll/B-L/42,5R (340Kg/m3) y una ralacion agua/cemento de 0,49, incluso armadura segun cuantias de Proyecto, encofrado y desencofrado con paneles metálicos a dos caras, vertido desde camion, encofrado y desencofrado, vibrado y colocado, con p.p. de medios auxiliares y costes indirectos, totalmente rematado. Medido en perfil teorico y realizado segun normas NTE-CCM , EHE y CTE-SE-C. Componentes del hormigón y acero con marcado CE y DdP (Declaración de prestaciones) según Reglamento (UE) 305/2011. Totalmente rematado segun instrucciones de la DF, despieces y detalles de Proyecto.

| Código | Ud | Descripción | Rendimiento | Precio | Importe |
|---|---|---|---|---|---|
| E04MEM010 | m2 | ENCOFRADO TABLERO AGLOMERADO MUROS 2 CARAS 3,00 m (01/01/2010) | 5 | 16.38 | 81.90 |
| E04MMM170 | m3 | HORMIGÓN P/A HA-25/P/20/I V.MANUAL MURO (02/01/2016) | 1 | 56.95 | 56.95 |
| E04AB020 | kg | ACERO CORRUGADO B 500 S | 114 | 0.76 | 86.64 |
| M13EA430 | m | Tubo PVC diametro 22/26 | 0.617 | 0.56 | 0.35 |
| %PM0000000100 | % | Medios auxiliares | 1 % | 225.84 | 2.26 |
| %CI2 | % | Costes Indirectos | 2 % | 228.10 | 4.56 |
|  |  | Total |  |  | 232.66 |

| Medición | Uds. | Largo | Ancho | Alto | Parcial |
|---|---|---|---|---|---|
| CALLE TERMINILLO | 1 | 11.3 | 0.2 | 1 | 2.26 |
|  | 1 | 5.65 | 0.2 | 1 | 1.13 |
|  | 1 | 41 | 0.2 | 1 | 8.20 |
| AVDA VIA ROMA | 1 | 68.5 | 0.2 | 1 | 13.70 |
|  | 1 | 37.5 | 0.2 | 1 | 7.50 |
| APARCAMIENTO | 1 | 3.3 | 0.2 | 1.7 | 1.12 |
|  | 1 | 3.3 | 0.2 | 0.5 | 0.33 |
|  | 1 | 9 | 0.2 | 1.7 | 3.06 |
| Total |  |  |  |  | 37.3 |

**24.14** m VALLADO ROLLIZOS MADERA (01/01/2010)
52 m × 29.19 = 1517.88
Suministro e instalacion de valla realizada con rollizos de madera de 120X9 cm colocados cada 1,50 m de separacion unidos por doble cable de acero, incluido apertura de hueco de 30x30x30 cm y posterior relleno de hormigon en masa HM-20/P/20/I de central. Con p.p. de replanteo, aplomado, medios auxiliares y costes indirectos. Totalmente rematado segun detalles de Proyecto e instrucciones de la DF.

| Código | Ud | Descripción | Rendimiento | Precio | Importe |
|---|---|---|---|---|---|
| O01OA090 | h | Cuadrilla A | 0.2 | 35.98 | 7.20 |
| P29RV155 | Ud | Rollizo verical 1.2 m (material; 21/04/2018) | 0.75 | 12 | 9.00 |
| P31IS565 | m | Cable inox. 8 mm. | 1.5 | 3.43 | 5.15 |
| P01DW090 | Ud | Pequeño material | 4 | 1.35 | 5.40 |
| E04CMM090 | m3 | HORMIGÓN P/A HA-25/P/40/IIa CIM.V.MANUAL | 0.03 | 53.03 | 1.59 |
| %PM0000000100 | % | Medios auxiliares | 1 % | 28.34 | 0.28 |
| %CI2 | % | Costes Indirectos | 2 % | 28.62 | 0.57 |
|  |  | Total |  |  | 29.19 |

| Medición | Uds. | Largo | Parcial |
|---|---|---|---|
| ZONA APARCAMIENTO TIERRA | 1 | 36 | 36.00 |
|  | 1 | 16 | 16.00 |
| Total |  |  | 52 |

**24.15** m VALLADO MALLA SIMPLE TORSION (02/01/2016)
187 m × 14 = 2618.00
Suministro y colocacion de vallado de 2,00 m de altura realizado con malla simple torsión galvanizada en caliente, de trama 40/14 y postes de tubo de acero galvanizado por inmersión de 42 mm de diámetro. Incluido replanteo, apertura de hoyos y recibido de postes con hormigón HM-20/P/20/I elaborado en central, p.p. de postes de esquina, jabalcones, tornapuntas, tensores, grupillas y accesorios, medios auxiliares y costes indirectos. Totalmente montada y rematada segun detalles de Proyecto e instrucciones de la DF.

| Código | Ud | Descripción | Rendimiento | Precio | Importe |
|---|---|---|---|---|---|
| O01OA090 | h | Cuadrilla A | 0.15 | 35.98 | 5.40 |
| P13VS010 | m2 | Malla S/T galv.cal. 40/14 STD (material; 02/01/2016) | 2 | 1.75 | 3.50 |
| P13VP130 | Ud | Poste galv. D=42 h=2 m intermedio (material; 02/01/2016) | 0.03 | 15.75 | 0.47 |
| P13VP120 | Ud | Poste galv. D=42 h=2 m escuadra (material; 02/01/2016) | 0.08 | 16.74 | 1.34 |
| P13VP140 | Ud | Poste galv. D=42 h=2 m jabalcón (material; 02/01/2016) | 0.08 | 16.49 | 1.32 |
| P13VP150 | Ud | Poste galv. D=42 h=2 m tornapunta (material; 02/01/2016) | 0.08 | 14.76 | 1.18 |
| P01HM010 | m3 | Hormigón HM-20/P/20/I central | 0.008 | 47 | 0.38 |
| %PM0000000100 | % | Medios auxiliares | 1 % | 13.59 | 0.14 |
| %CI2 | % | Costes Indirectos | 2 % | 13.73 | 0.27 |
|  |  | Total |  |  | 14 |

| Medición | Uds. | Largo | Parcial |
|---|---|---|---|
| CERRAMIENTO NORTE | 1 | 63 | 63.00 |
|  | 1 | 19 | 19.00 |
|  | 1 | 5 | 5.00 |
| CERRAMIENTO SUR | 1 | 100 | 100.00 |
| Total |  |  | 187 |

**24.16** Ud FUENTE FUNDICION (01/01/2010)
1 Ud × 919.77 = 919.77
Suministro, colocación e instalación de fuente de fundición de 1ª calidad con pileta de recogida, de 1 m de altura aproximadamente, 2 grifos. Incluso p.p. de acometida y desagüe, medios auxiliares y costes indirectos. Totalmente instalada y rematada segun instrucciones de la DF.

| Código | Ud | Descripción | Rendimiento | Precio | Importe |
|---|---|---|---|---|---|
| O01OA090 | h | Cuadrilla A | 2 | 35.98 | 71.96 |
| O01OB170 | h | Oficial 1ª fontanero calefactor | 2 | 16.05 | 32.10 |
| P26FF020 | Ud | Fuente fundición c/pileta 2 grifos (material; 21/04/2018) | 1 | 628 | 628.00 |
| P26FA015 | Ud | Acometida y desagüe fuente/bebedero (material; 21/04/2018) | 1 | 127 | 127.00 |
| P01DW090 | Ud | Pequeño material | 25 | 1.35 | 33.75 |
| %PM0000000100 | % | Medios auxiliares | 1 % | 892.81 | 8.93 |
| %CI2 | % | Costes Indirectos | 2 % | 901.74 | 18.03 |
|  |  | Total |  |  | 919.77 |

**24.17** Ud PAPELERA CIRCULAR 60l (01/01/2010)
5 Ud × 114.03 = 570.15
Suministro y colocación de papelera de forma circular, con cubeta basculante de hierro zincado pintado, soportada por 2 postes verticales, de 60 l de capacidad, fijada al suelo con tornillería inoxidable. Incluso p.p. de medios auxiliares y costes indirectos. Totalmente instalada y rematada segun instrucciones de la DF.

| Código | Ud | Descripción | Rendimiento | Precio | Importe |
|---|---|---|---|---|---|
| O01OA090 | h | Cuadrilla A | 1 | 35.98 | 35.98 |
| P29PM130 | Ud | Papelera circular 60 l (material; 02/01/2016) | 1 | 72 | 72.00 |
| P01DW090 | Ud | Pequeño material | 2 | 1.35 | 2.70 |
| %PM0000000100 | % | Medios auxiliares | 1 % | 110.68 | 1.11 |
| %CI2 | % | Costes Indirectos | 2 % | 111.79 | 2.24 |
|  |  | Total |  |  | 114.03 |

**24.18** Ud PLANTACION ARCE RUBRUM (01/01/2010)
5 Ud × 209.83 = 1049.15
Suministro y plantacion de arbol Acer Rubrum (Arce canadiense) de 14 a 16 cm. de perímetro de tronco, suministrado en cepellón y plantación en hoyo de 1x1x1 m., incluso apertura del mismo con los medios indicados, abonado, formación de alcorque y primer riego.

| Código | Ud | Descripción | Rendimiento | Precio | Importe |
|---|---|---|---|---|---|
| O01OB270 | h | Oficial 1ª jardinería | 0.5 | 14.89 | 7.45 |
| O01OB280 | h | Peón jardinería | 0.5 | 12.61 | 6.31 |
| M05EN020 | h | Excavadora hidráulica neumáticos 84 cv | 0.05 | 39.83 | 1.99 |
| P28EC520 | Ud | Acer Rubrum 14-16 cm cep (material; 13/04/2018) | 1 | 186 | 186.00 |
| P28DA130 | kg | Substrato vegetal fertilizado (material; 02/01/2016) | 2 | 0.91 | 1.82 |
| P01DW050 | m3 | Agua (material; 01/01/2010) | 0.09 | 1.27 | 0.11 |
| %PM0000000100 | % | Medios auxiliares | 1 % | 203.68 | 2.04 |
| %CI2 | % | Costes Indirectos | 2 % | 205.72 | 4.11 |
|  |  | Total |  |  | 209.83 |

**24.19** Ud PLANTACION BETULA (01/01/2010)
9 Ud × 67.16 = 604.44
Suministro y plantacion de arbol Betula péndula (Abedul) de 14 a 16 cm. de perímetro de tronco, suministrado a raíz desnuda y plantación en hoyo de 1x1x1 m., incluso apertura del mismo con los medios indicados, abonado, formación de alcorque y primer riego.

| Código | Ud | Descripción | Rendimiento | Precio | Importe |
|---|---|---|---|---|---|
| O01OB270 | h | Oficial 1ª jardinería | 0.5 | 14.89 | 7.45 |
| O01OB280 | h | Peón jardinería | 0.5 | 12.61 | 6.31 |
| M05EN020 | h | Excavadora hidráulica neumáticos 84 cv | 0.05 | 39.83 | 1.99 |
| P28EC120 | Ud | Betula pendula 14-16 cm. r.d. (material; 02/01/2016) | 1 | 47.51 | 47.51 |
| P28DA130 | kg | Substrato vegetal fertilizado | 2 | 0.91 | 1.82 |
| P01DW050 | m3 | Agua | 0.09 | 1.27 | 0.11 |
| %PM0000000100 | % | Medios auxiliares | 1 % | 65.19 | 0.65 |
| %CI2 | % | Costes Indirectos | 2 % | 65.84 | 1.32 |
|  |  | Total |  |  | 67.16 |

**24.20** Ud PLANTACION HEDERA HELIX (01/01/2010)
8 Ud × 16.48 = 131.84
Suministro y plantacion de Hedera helix (Hiedra) de 1 a 1,25 m. de altura, suministrado en contenedor y plantación en hoyo de 0,8x0,8x0,8 m., incluso apertura del mismo a mano, abonado, formación de alcorque y primer riego.

| Código | Ud | Descripción | Rendimiento | Precio | Importe |
|---|---|---|---|---|---|
| O01OB270 | h | Oficial 1ª jardinería | 0.4 | 14.89 | 5.96 |
| O01OB280 | h | Peón jardinería | 0.4 | 12.61 | 5.04 |
| P28EG020 | Ud | Hedera helix 1-1,25 m. cont. (material; 02/01/2016) | 1 | 4.6 | 4.60 |
| P28DA130 | kg | Substrato vegetal fertilizado | 0.4 | 0.91 | 0.36 |
| P01DW050 | m3 | Agua | 0.03 | 1.27 | 0.04 |
| %PM0000000100 | % | Medios auxiliares | 1 % | 16.00 | 0.16 |
| %CI2 | % | Costes Indirectos | 2 % | 16.16 | 0.32 |
|  |  | Total |  |  | 16.48 |

**24.21** Ud ARQUETA ELECTRICA (01/01/2010)
5 Ud × 422 = 2110.00
Arqueta eléctrica homologada fabricada en polipropileno reforzado con o sin fondo, tipo Hidrostank o equivalente, de 100x100x100 cm, con marco de acero galvanizado y tapa de fundición dúctil incluidos. Colocada sobre cama de arena de río de 10 cm de espesor y con p.p de excavación y relleno perimetral posterior, sellado de junta entre tapa y marco y medios auxiliares y costes indirectos, Totalmente rematada segun instrucciones de la D.F. y detalles de Proyecto.

| Código | Ud | Descripción | Rendimiento | Precio | Importe |
|---|---|---|---|---|---|
| O01OA030 | h | Oficial primera | 0.5 | 15.86 | 7.93 |
| O01OA070 | h | Peón ordinario | 0.5 | 12.88 | 6.44 |
| E02EMA010 | m3 | EXCAVACIÓN ZANJA A MÁQUINA TERRENOS DISGREGADOS A BORDES (02/01/2016) | 1 | 5.73 | 5.73 |
| P01AA020 | m3 | Arena de río 0/6 mm | 0.018 | 17.09 | 0.31 |
| P15AA230 | u | Marco acero galanizado y tapa fundición 100x100x100 cm (material; 02/01/2016) | 1 | 249.57 | 249.57 |
| P15AA220 | u | Arqueta PP reciclado 100x100x100 cm (material; 02/01/2016) | 1 | 133.42 | 133.42 |
| P06WJ140 | Ud | Masilla sellado juntas MasterSeal NP 474 | 1 | 6.23 | 6.23 |
| %PM0000000100 | % | Medios auxiliares | 1 % | 409.63 | 4.10 |
| %CI2 | % | Costes Indirectos | 2 % | 413.73 | 8.27 |
|  |  | Total |  |  | 422 |

**24.22** Ud ARQUETAS ALUMBRADO EXTERIOR (01/01/2010)
12 Ud × 89.53 = 1074.36
Arqueta 40x40x60 cm. libres, para paso, derivación o toma de tierra, formada por solera de 10 cm. de hormigón, alzados de fábrica de ladrillo macizo 1/2 pie, enfoscada interiormente con mortero de cemento CEM II/B-P 32,5 N y arena de río. Incluido cerco y tapa cuadrada 60x60 cm. en fundición.y p.p. de excavación y relleno perimetral posterior, sellado de junta entre tapa y marco, medios auxiliares y costes indirectos,. Totalmente rematada segun instrucciones de la D.F. y detalles de Proyecto.

| Código | Ud | Descripción | Rendimiento | Precio | Importe |
|---|---|---|---|---|---|
| O01OA090 | h | Cuadrilla A | 0.94 | 35.98 | 33.82 |
| E02EMA010 | m3 | EXCAVACIÓN ZANJA A MÁQUINA TERRENOS DISGREGADOS A BORDES | 0.45 | 5.73 | 2.58 |
| E04CMM070 | m3 | HORMIGÓN LIMPIEZA HM-20/P/20/I CIM.V.MANUAL | 0.03 | 52.57 | 1.58 |
| E07LP010 | m2 | FÁBRICA LADRILLO PERFORADO 7 cm 1/2P FACHADA MORTERO M-5 (01/01/2010) | 0.94 | 18.99 | 17.85 |
| E08PNE040 | m2 | ENFOSCADO BUENA VISTA CSIV-W1 VERTICAL (02/01/2016) | 0.951 | 8.24 | 7.84 |
| P27SA110 | u | Cerco 40x40 cm y tapa fundición (material; 02/01/2016) | 1 | 17 | 17.00 |
| P06WJ140 | Ud | Masilla sellado juntas MasterSeal NP 474 | 1 | 6.23 | 6.23 |
| %PM0000000100 | % | Medios auxiliares | 1 % | 86.90 | 0.87 |
| %CI2 | % | Costes Indirectos | 2 % | 87.77 | 1.76 |
|  |  | Total |  |  | 89.53 |

**24.23** Ud CIMENTACION BACULOS ALUMBRADO EXTERIOR (02/01/2016)
10 Ud × 68.21 = 682.10
Cimentación para báculo alumbrado recinto, de dimensiones 50x50x80 cm., en hormigón HA-25/P/40/IIa,. Incluso pernos de anclaje de 70 cm. de longitud y codo embutido de PVC de 100 mm. de diámetro,.p.p. de excavación y relleno perimetral posterior, medios auxiliares y costes indirectos,. Totalmente rematada segun instrucciones de la D.F. y detalles de Proyecto.

| Código | Ud | Descripción | Rendimiento | Precio | Importe |
|---|---|---|---|---|---|
| O01OA090 | h | Cuadrilla A | 0.8 | 35.98 | 28.78 |
| E02EMA010 | m3 | EXCAVACIÓN ZANJA A MÁQUINA TERRENOS DISGREGADOS A BORDES | 0.3 | 5.73 | 1.72 |
| E04CMM090 | m3 | HORMIGÓN P/A HA-25/P/40/IIa CIM.V.MANUAL | 0.3 | 53.03 | 15.91 |
| P27SA020 | u | Codo PVC 90º DN=100 mm (material; 02/01/2016) | 1 | 7 | 7.00 |
| P27SA050 | u | Perno anclaje D=2,0 cm L=70 cm (material; 02/01/2016) | 4 | 3.2 | 12.80 |
| %PM0000000100 | % | Medios auxiliares | 1 % | 66.21 | 0.66 |
| %CI2 | % | Costes Indirectos | 2 % | 66.87 | 1.34 |
|  |  | Total |  |  | 68.21 |

**24.24** Ud PUERTA ABATIBLE ENTRADA RECINTO PE3 (01/01/2010)
1 Ud × 1326.2 = 1326.20
Puerta de entrada al recinto tipo PE3 de dos hojas abatibles, de dimensiones de 5,00x1,80 m. formada por cerco y bastidor de hoja con tubos huecos de acero laminado en frío y chapa de acero perforado D=10 mm., con p.p. de herrajes de colgar y seguridad, cerradura, doble fijacion al suelo y tiradores a ambas caras, elaborada en taller, ajuste y fijación en obra. Con p.p. de apertura y relleno de hormigon HA-25/P/40 para cimentacion y anclajes a vallado exterior, estructura auxiliar de acero laminado, ayudas y medios auxiliares. Totalmente rematada con limpieza, desengrasado manual, pintura esmalte de proteccion y dos manos de acabado en color a alegir por la DF.

| Código | Ud | Descripción | Rendimiento | Precio | Importe |
|---|---|---|---|---|---|
| O01OB130 | h | Oficial 1ª cerrajero | 4.5 | 14.96 | 67.32 |
| O01OB140 | h | Ayudante cerrajero | 4.5 | 13.83 | 62.24 |
| O01OB230 | h | Oficial 1ª pintura | 5.35 | 14.79 | 79.13 |
| P13CC120 | Ud | Puerta abatible tubo/chapa perf 500x180 cm (material; 14/12/2017) | 1 | 920 | 920.00 |
| P03ALP010 | kg | Acero laminado S 275 JR | 74 | 0.7 | 51.80 |
| E02EMA010 | m3 | EXCAVACIÓN ZANJA A MÁQUINA TERRENOS DISGREGADOS A BORDES | 0.06 | 5.73 | 0.34 |
| E04CMM090 | m3 | HORMIGÓN P/A HA-25/P/40/IIa CIM.V.MANUAL | 0.06 | 53.03 | 3.18 |
| P25OU060 | l | Minio de plomo marino | 6.3 | 10.05 | 63.32 |
| P25RO060 | l | Esmalte brillo exterior base disolvente | 3.6 | 11.11 | 40.00 |
| %PM0000000100 | % | Medios auxiliares | 1 % | 1287.33 | 12.87 |
| %CI2 | % | Costes Indirectos | 2 % | 1300.20 | 26.00 |
|  |  | Total |  |  | 1326.2 |

| Medición | Uds. | Parcial |
|---|---|---|
| ACCESO AUXILIAR CALLE TERMINILLO | 1 | 1.00 |
| Total |  | 1 |

**24.25** Ud PUERTA ABATIBLE MOTORIZADA ENTRADA RECINTO PE2 (01/01/2010)
1 Ud × 2396.18 = 2396.18
Puerta de entrada al recinto tipo PE2 de una hoja abatible, de dimensiones de 4,00x2,10 m. formada por cerco y bastidor de hoja con tubos huecos de acero laminado en frío y chapa de acero perforado D=10 mm., con sistema de apertura automático mediante actuador electrohidráulico con bloqueo en cierre, juego de herrajes de colgar, cerradura y tirador a dos caras, armario estanco para grupo electrónico digital con accionamiento ultrasónico a distancia, pulsador interior, receptor, emisor monocanal, fotocélula de seguridad, elaborada en taller, ajuste y montaje en obra. Mecanismos automáticos con marcado CE y DdP (Declaración de prestaciones) según Reglamento (UE) 305/2011. Con p.p.de apertura y relleno de hormigon HA-25/P/40 para cimentacion y anclajes a vallado exterior, estructura auxiliar de acero laminado, ayudas y medios auxiliares y ostes indirectos. Totalmente rematada con limpieza, desengrasado manual, pintura esmalte de proteccion y dos manos de acabado en color a alegir por la DF.

| Código | Ud | Descripción | Rendimiento | Precio | Importe |
|---|---|---|---|---|---|
| O01OB130 | h | Oficial 1ª cerrajero | 4.2 | 14.96 | 62.83 |
| O01OB140 | h | Ayudante cerrajero | 4.2 | 13.83 | 58.09 |
| O01OB230 | h | Oficial 1ª pintura | 5.1 | 14.79 | 75.43 |
| P13CC125 | Ud | Puerta abatible tubo/chapa perf 400x210 cm (material; 14/12/2017) | 1 | 1240 | 1240.00 |
| P03ALP010 | kg | Acero laminado S 275 JR | 95 | 0.7 | 66.50 |
| E02EMA010 | m3 | EXCAVACIÓN ZANJA A MÁQUINA TERRENOS DISGREGADOS A BORDES | 0.06 | 5.73 | 0.34 |
| E04CMM090 | m3 | HORMIGÓN P/A HA-25/P/40/IIa CIM.V.MANUAL | 0.06 | 53.03 | 3.18 |
| P13CM010 | Ud | Operador electrohidráulico 369 kg (material; 02/01/2016) | 1 | 437.47 | 437.47 |
| P13CX020 | Ud | Cerradura contacto simple (material; 02/01/2016) | 1 | 34.62 | 34.62 |
| P13CX050 | Ud | Pulsador interior abrir-cerrar (material; 02/01/2016) | 1 | 28.42 | 28.42 |
| P13CX180 | Ud | Receptor monocanal (material; 02/01/2016) | 1 | 82.05 | 82.05 |
| P13CX150 | Ud | Emisor monocanal micro (material; 02/01/2016) | 1 | 31.56 | 31.56 |
| P13CS010 | Ud | Fotocélula proyector-espejo 6 m (material; 02/01/2016) | 1 | 107.82 | 107.82 |
| P25OU060 | l | Minio de plomo marino | 5.9 | 10.05 | 59.30 |
| P25RO060 | l | Esmalte brillo exterior base disolvente | 3.45 | 11.11 | 38.33 |
| %PM0000000100 | % | Medios auxiliares | 1 % | 2325.94 | 23.26 |
| %CI2 | % | Costes Indirectos | 2 % | 2349.20 | 46.98 |
|  |  | Total |  |  | 2396.18 |

| Medición | Uds. | Parcial |
|---|---|---|
| ACCESO CALLE TERMINILLO | 1 | 1.00 |
| Total |  | 1 |

**24.26** Ud PUERTA CORREDERA MOTORIZADA ENTRADA RECINTO PE1 (01/01/2010)
1 Ud × 3848.13 = 3848.13
Puerta de entrada al recinto tipo PE1 de una hoja corredera motorizada, de dimensiones de 3,80x2,00 m., fabricada con montante y zocalo de doble chapa 200.10 mm, provista de U de 80 mm invertida adosada horizontalmente colocada en la parte superior de la puerta para guiado de la misma, con rodamientos de acero para U de 80 mm y barrotes rectangulares de tubo laminado en frío 70.100,mm dispuestos verticalmente con una separacion de 100 mm. La puerta incluye 2 ruedas torneadas galvanizadas con rodamientos auto engrasados apoyadas sobre carril recibido en U de viga y varilla calibrada de redondo Ø 20 mm, puente completo cerrado de chapa fabricado en tubo de acero laminado en frío de 60x40x1,5 mm,. Automatizada mediante operador monofásico modelo Lepus 1.600 bañado en aceite o equivalente, provisto de finales de carrera y desbloqueo bajo llave, con velocidad de apertura y cierre de 0,16 m/s, cuadro de maniobras electrónico, placa de anclaje, cremallera cincada módulo 4, equipo vía radio compuesto por receptor y un mandos a distancia, fotocélula de seguridad emisor - receptor interior y exterior, banda de seguridad vía radio en el borde principal de cierre, 4 bandas mecánicas sobre el puente de sustentación para evitar peligro de atrapamiento y seta de emergencia. Elaborada en fábrica, ajuste y montaje en obra. Automáticos con marcado CE y DdP (Declaración de prestaciones) según Reglamento (UE) 305/2011, conforme a UNE-EN 13241-1.Con p.p. de apertura y relleno de hormigon HA-25/P/40 para cimentacion y anclajes a vallado exterior, estructura auxiliar de acero laminado, ayudas, medios auxiliares y costes indirectos. Totalmente rematada con limpieza, desengrasado manual, pintura esmalte de proteccion y dos manos de acabado en color a alegir por la DF.

| Código | Ud | Descripción | Rendimiento | Precio | Importe |
|---|---|---|---|---|---|
| O01OB505 | h | Montador especializado (mano de obra) | 19 | 17.79 | 338.01 |
| O01OB510 | h | Ayudante montador especializado (mano de obra) | 19 | 14.01 | 266.19 |
| O01OB230 | h | Oficial 1ª pintura | 5.35 | 14.79 | 79.13 |
| P13CC115 | Ud | Puerta corredera acero 380x200 cm (material; 16/03/2018) | 1 | 1220 | 1220.00 |
| P03ALP010 | kg | Acero laminado S 275 JR | 166.5 | 0.7 | 116.55 |
| E02EMA010 | m3 | EXCAVACIÓN ZANJA A MÁQUINA TERRENOS DISGREGADOS A BORDES | 0.09 | 5.73 | 0.52 |
| E04CMM090 | m3 | HORMIGÓN P/A HA-25/P/40/IIa CIM.V.MANUAL | 0.09 | 53.03 | 4.77 |
| P13CM050 | Ud | Equipo automát.p.correder.rod. (material; 02/01/2016) | 1 | 998.45 | 998.45 |
| P13CX050 | Ud | Pulsador interior abrir-cerrar | 1 | 28.42 | 28.42 |
| P13CX200 | Ud | Cuadro de maniobra (material; 02/01/2016) | 1 | 278.62 | 278.62 |
| P13CX180 | Ud | Receptor monocanal | 1 | 82.05 | 82.05 |
| P13CX160 | Ud | Emisor bicanal micro (material; 02/01/2016) | 1 | 42.8 | 42.80 |
| P13CS030 | Ud | Fotocélula doble aliment. 50 m (material; 02/01/2016) | 1 | 192.58 | 192.58 |
| P25OU060 | l | Minio de plomo marino | 5.32 | 10.05 | 53.47 |
| P25RO060 | l | Esmalte brillo exterior base disolvente | 3.04 | 11.11 | 33.77 |
| %PM0000000100 | % | Medios auxiliares | 1 % | 3735.33 | 37.35 |
| %CI2 | % | Costes Indirectos | 2 % | 3772.68 | 75.45 |
|  |  | Total |  |  | 3848.13 |

| Medición | Uds. | Parcial |
|---|---|---|
| ACCESO VIA ROMA | 1 | 1.00 |
| Total |  | 1 |

**24.27** Ud APARCAMIENTO BICICLETAS (02/01/2016)
1 Ud × 303.2 = 303.20
Suministro e instalacion de aparcabicicletas de la patente PARMAR o equivalente, fabricada mediante tubos de acero galvanizado antioxidacion y lacado en color brillante, fijada directamente al suelo. con p.p. de accesorios de anclaje, medios auxiliares y limpieza. Totalmente instalada y rematada segun detalle de Proyecto e instrucciones de la DF.

| Código | Ud | Descripción | Rendimiento | Precio | Importe |
|---|---|---|---|---|---|
| O01OA030 | h | Oficial primera | 0.15 | 15.86 | 2.38 |
| O01OA070 | h | Peón ordinario | 0.15 | 12.88 | 1.93 |
| P29A040 | u | Aparcamiento 10 bicicletas tubo acero galvanizado (material; 02/01/2016) | 1 | 290 | 290.00 |
| %PM0000000100 | % | Medios auxiliares | 1 % | 294.31 | 2.94 |
| %CI2 | % | Costes Indirectos | 2 % | 297.25 | 5.95 |
|  |  | Total |  |  | 303.2 |

| Medición | Uds. | Parcial |
|---|---|---|
| NIVEL +10.30 | 1 | 1.00 |
| Total |  | 1 |

## 25 SEGURIDAD Y SALUD LABORAL (01/01/2010)
Importe: 69491.33

### 25.01 EQUIPOS DE PROTECCIÓN INDIVIDUAL (02/01/2016)
Importe: 3434.65

**25.01.01** Ud CASCO DE SEGURIDAD AJUST. ATALAJES (02/01/2016)
40 Ud × 4.77 = 190.80
Casco de seguridad con atalaje provisto de 6 puntos de anclaje, para uso normal y eléctrico hasta 440 V. Certificado CE. s/R.D. 773/97 y R.D. 1407/92.

| Código | Ud | Descripción | Rendimiento | Precio | Importe |
|---|---|---|---|---|---|
| P31IA005 | Ud | Casco seguridad básico (material; 02/01/2016) | 1 | 4.63 | 4.63 |
| %PM0000000100 | % | Medios auxiliares | 1 % | 4.63 | 0.05 |
| %CI2 | % | Costes Indirectos | 2 % | 4.68 | 0.09 |
|  |  | Total |  |  | 4.77 |

Claves: anclaje, punto, circulo, casco, seguridad, electrico

**25.01.02** Ud CASCO + PROTECTOR DE OIDOS (02/01/2016)
6 Ud × 18.19 = 109.14
Conjunto formado por casco con atalaje provisto de 6 puntos de anclaje + protectores de oídos acoplables. Certificado CE. s/R.D. 773/97 y R.D. 1407/92.

| Código | Ud | Descripción | Rendimiento | Precio | Importe |
|---|---|---|---|---|---|
| P31IA015 | Ud | Casco seguridad + protector oídos (material; 02/01/2016) | 1 | 17.65 | 17.65 |
| %PM0000000100 | % | Medios auxiliares | 1 % | 17.65 | 0.18 |
| %CI2 | % | Costes Indirectos | 2 % | 17.83 | 0.36 |
|  |  | Total |  |  | 18.19 |

Claves: circulo, acoplar, anclaje, punto, oido, casco, proteccion

**25.01.03** Ud GAFAS ANTIPOLVO (02/01/2016)
4 Ud × 2.68 = 10.72
Gafas antipolvo antiempañables, panorámicas, (amortizables en 3 usos). Certificado CE. s/R.D. 773/97 y R.D. 1407/92.

| Código | Ud | Descripción | Rendimiento | Precio | Importe |
|---|---|---|---|---|---|
| P31IA140 | Ud | Gafas antipolvo (material; 02/01/2016) | 0.33 | 7.87 | 2.60 |
| %PM0000000100 | % | Medios auxiliares | 1 % | 2.60 | 0.03 |
| %CI2 | % | Costes Indirectos | 2 % | 2.63 | 0.05 |
|  |  | Total |  |  | 2.68 |

Claves: polvo, amortizacion, gafa, circulo

**25.01.04** Ud GAFAS CONTRA IMPACTOS (02/01/2016)
6 Ud × 2.74 = 16.44
Gafas protectoras contra impactos, incoloras, (amortizables en 3 usos). Certificado CE. s/R.D. 773/97 y R.D. 1407/92.

| Código | Ud | Descripción | Rendimiento | Precio | Importe |
|---|---|---|---|---|---|
| P31IA120 | Ud | Gafas protectoras (material; 02/01/2016) | 0.33 | 8.06 | 2.66 |
| %PM0000000100 | % | Medios auxiliares | 1 % | 2.66 | 0.03 |
| %CI2 | % | Costes Indirectos | 2 % | 2.69 | 0.05 |
|  |  | Total |  |  | 2.74 |

Claves: amortizacion, incoloro, impacto, proteccion, gafa, circulo

**25.01.05** Ud PANTALLA DE CABEZA SOLDADOR (02/01/2016)
3 Ud × 2.55 = 7.65
Pantalla de seguridad de cabeza, para soldador, de fibra vulcanizada, con cristal de 110 x 55 mm., (amortizable en 5 usos). Certificado CE. s/R.D. 773/97 y R.D. 1407/92.

| Código | Ud | Descripción | Rendimiento | Precio | Importe |
|---|---|---|---|---|---|
| P31IA100 | Ud | Pantalla seguridad cabeza soldador (material; 02/01/2016) | 0.2 | 12.35 | 2.470 |
| %PM0000000100 | % | Medios auxiliares | 1 % | 2.470 | 0.025 |
| %CI2 | % | Costes Indirectos | 2 % | 2.495 | 0.050 |
|  |  | Total |  |  | 2.55 |

Claves: vulcanizado, pantalla, circulo, amortizacion, cristal, seguridad, soldadura, cabeza, fibra

**25.01.06** Ud SEMI MÁSCAR. ANTIPOLVO 2 FILTROS (02/01/2016)
3 Ud × 32.68 = 98.04
Semi-mascarilla antipolvo doble filtro, (amortizable en 3 usos). Certificado CE. s/R.D. 773/97 y R.D. 1407/92.

| Código | Ud | Descripción | Rendimiento | Precio | Importe |
|---|---|---|---|---|---|
| P31IA155 | Ud | Semi-mascarilla 2 filtros (material; 02/01/2016) | 0.33 | 96.13 | 31.72 |
| %PM0000000100 | % | Medios auxiliares | 1 % | 31.72 | 0.32 |
| %CI2 | % | Costes Indirectos | 2 % | 32.04 | 0.64 |
|  |  | Total |  |  | 32.68 |

Claves: doble, amortizacion, filtro, polvo, circulo

**25.01.07** Ud SEMI MÁSCARA ANTIPOLVO 1 FILTRO (02/01/2016)
6 Ud × 5.58 = 33.48
Semi-mascarilla antipolvo un filtro, (amortizable en 3 usos). Certificado CE. s/R.D. 773/97 y R.D. 1407/92.

| Código | Ud | Descripción | Rendimiento | Precio | Importe |
|---|---|---|---|---|---|
| P31IA150 | Ud | Semi-mascarilla 1 filtro (material; 02/01/2016) | 0.33 | 16.42 | 5.42 |
| %PM0000000100 | % | Medios auxiliares | 1 % | 5.42 | 0.05 |
| %CI2 | % | Costes Indirectos | 2 % | 5.47 | 0.11 |
|  |  | Total |  |  | 5.58 |

Claves: polvo, amortizacion, circulo, mascara, filtro

**25.01.08** Ud PAR GUANTES DE NITRILO (02/01/2016)
40 Ud × 1.19 = 47.60
Par de guantes de nitrilo de alta resistencia. Certificado CE. s/R.D. 773/97 y R.D. 1407/92.

| Código | Ud | Descripción | Rendimiento | Precio | Importe |
|---|---|---|---|---|---|
| P31IM025 | Ud | Par guantes de nitrilo amarillo (material; 02/01/2016) | 1 | 1.16 | 1.16 |
| %PM0000000100 | % | Medios auxiliares | 1 % | 1.16 | 0.01 |
| %CI2 | % | Costes Indirectos | 2 % | 1.17 | 0.02 |
|  |  | Total |  |  | 1.19 |

Claves: resistencia, guante, par, alto, circulo

**25.01.09** Ud PAR GUANTES DE NEOPRENO (02/01/2016)
20 Ud × 1.83 = 36.60
Par de guantes de neopreno. Certificado CE. s/R.D. 773/97 y R.D. 1407/92.

| Código | Ud | Descripción | Rendimiento | Precio | Importe |
|---|---|---|---|---|---|
| P31IM020 | Ud | Par guantes de neopreno (material; 02/01/2016) | 1 | 1.77 | 1.77 |
| %PM0000000100 | % | Medios auxiliares | 1 % | 1.77 | 0.02 |
| %CI2 | % | Costes Indirectos | 2 % | 1.79 | 0.04 |
|  |  | Total |  |  | 1.83 |

Claves: par, guante, neopreno, circulo

**25.01.10** Ud PAR GUANTES DE LÁTEX ANTICORTE (02/01/2016)
3 Ud × 1.96 = 5.88
Par de guantes de goma látex anticorte. Certificado CE. s/R.D. 773/97 y R.D. 1407/92.

| Código | Ud | Descripción | Rendimiento | Precio | Importe |
|---|---|---|---|---|---|
| P31IM010 | Ud | Par guantes de goma látex anticorte (material; 02/01/2016) | 1 | 1.9 | 1.90 |
| %PM0000000100 | % | Medios auxiliares | 1 % | 1.90 | 0.02 |
| %CI2 | % | Costes Indirectos | 2 % | 1.92 | 0.04 |
|  |  | Total |  |  | 1.96 |

Claves: circulo, corte, latex, guante, goma, par

**25.01.11** Ud PAR GUANTES SOLDADOR (02/01/2016)
2 Ud × 1.38 = 2.76
Par de guantes para soldador (amortizables en 2 usos). Certificado CE. s/R.D. 773/97 y R.D. 1407/92.

| Código | Ud | Descripción | Rendimiento | Precio | Importe |
|---|---|---|---|---|---|
| P31IM040 | Ud | Par guantes p/soldador (material; 02/01/2016) | 0.5 | 2.68 | 1.34 |
| %PM0000000100 | % | Medios auxiliares | 1 % | 1.34 | 0.01 |
| %CI2 | % | Costes Indirectos | 2 % | 1.35 | 0.03 |
|  |  | Total |  |  | 1.38 |

Claves: circulo, par, guante, amortizacion, soldadura

**25.01.12** Ud PAR DE BOTAS ALTAS DE AGUA (NEGRAS) (02/01/2016)
40 Ud × 7.06 = 282.40
Par de botas altas de agua color negro (amortizables en 1 uso). Certificado CE. s/R.D. 773/97 y R.D. 1407/92.

| Código | Ud | Descripción | Rendimiento | Precio | Importe |
|---|---|---|---|---|---|
| P31IP010 | Ud | Par botas altas de agua (negras) (material; 02/01/2016) | 1 | 6.85 | 6.85 |
| %PM0000000100 | % | Medios auxiliares | 1 % | 6.85 | 0.07 |
| %CI2 | % | Costes Indirectos | 2 % | 6.92 | 0.14 |
|  |  | Total |  |  | 7.06 |

Claves: amortizacion, agua, bota, par, alto, circulo, negro, color

**25.01.13** Ud PAR DE BOTAS AISLANTES (02/01/2016)
3 Ud × 21.98 = 65.94
Par de botas aislantes para electricista hasta 5.000 V. de tensión (amortizables en 3 usos). Certificado CE. s/R.D. 773/97 y R.D. 1407/92.

| Código | Ud | Descripción | Rendimiento | Precio | Importe |
|---|---|---|---|---|---|
| P31IP030 | Ud | Par botas aislantes 5.000 V. (material; 02/01/2016) | 0.33 | 64.67 | 21.34 |
| %PM0000000100 | % | Medios auxiliares | 1 % | 21.34 | 0.21 |
| %CI2 | % | Costes Indirectos | 2 % | 21.55 | 0.43 |
|  |  | Total |  |  | 21.98 |

Claves: circulo, par, amortizacion, tension, electricidad, aislante, bota

**25.01.14** Ud PAR RODILLERAS (02/01/2016)
4 Ud × 4.53 = 18.12
Par de rodilleras ajustables de protección ergonómica (amortizables en 3 usos). Certificado CE. s/R.D. 773/97 y R.D. 1407/92.

| Código | Ud | Descripción | Rendimiento | Precio | Importe |
|---|---|---|---|---|---|
| P31IP100 | Ud | Par rodilleras (material; 02/01/2016) | 0.33 | 13.32 | 4.40 |
| %PM0000000100 | % | Medios auxiliares | 1 % | 4.40 | 0.04 |
| %CI2 | % | Costes Indirectos | 2 % | 4.44 | 0.09 |
|  |  | Total |  |  | 4.53 |

Claves: circulo, amortizacion, proteccion, par

**25.01.15** Ud ARNÉS AMARRE DORSAL Y TORÁCICO (02/01/2016)
4 Ud × 7.61 = 30.44
Arnés básico de seguridad amarre dorsal con anilla y torácico con cintas, regulación en piernas, fabricado con cinta de nylon de 45 mm. y elementos metálicos de acero inoxidable, amortizable en 5 obras. Certificado CE Norma EN 361. s/R.D. 773/97 y R.D. 1407/92.

| Código | Ud | Descripción | Rendimiento | Precio | Importe |
|---|---|---|---|---|---|
| P31IS030 | Ud | Arnés amarre dorsal + torácicos (material; 02/01/2016) | 0.2 | 36.95 | 7.39 |
| %PM0000000100 | % | Medios auxiliares | 1 % | 7.39 | 0.07 |
| %CI2 | % | Costes Indirectos | 2 % | 7.46 | 0.15 |
|  |  | Total |  |  | 7.61 |

Claves: metal, nylon, basico, seguridad, anillo, cinta, norma, acero, inoxidable, amortizacion, circulo, fabricacion, regulacion

**25.01.16** Ud CINTURÓN PORTAHERRAMIENTAS (02/01/2016)
6 Ud × 3.98 = 23.88
Cinturón portaherramientas (amortizable en 4 usos). Certificado CE. s/R.D. 773/97 y R.D. 1407/92.

| Código | Ud | Descripción | Rendimiento | Precio | Importe |
|---|---|---|---|---|---|
| P31IC060 | Ud | Cinturón portaherramientas (material; 02/01/2016) | 0.25 | 15.42 | 3.86 |
| %PM0000000100 | % | Medios auxiliares | 1 % | 3.86 | 0.04 |
| %CI2 | % | Costes Indirectos | 2 % | 3.90 | 0.08 |
|  |  | Total |  |  | 3.98 |

Claves: circulo, amortizacion, portaherramienta, cinturon

**25.01.17** Ud FAJA DE PROTECCIÓN LUMBAR (02/01/2016)
3 Ud × 5.76 = 17.28
Faja protección lumbar (amortizable en 4 usos). Certificado CE EN385. s/R.D. 773/97 y R.D. 1407/92.

| Código | Ud | Descripción | Rendimiento | Precio | Importe |
|---|---|---|---|---|---|
| P31IC050 | Ud | Faja protección lumbar (material; 02/01/2016) | 0.25 | 22.34 | 5.59 |
| %PM0000000100 | % | Medios auxiliares | 1 % | 5.59 | 0.06 |
| %CI2 | % | Costes Indirectos | 2 % | 5.65 | 0.11 |
|  |  | Total |  |  | 5.76 |

Claves: amortizacion, circulo, proteccion

**25.01.18** Ud MANDIL CUERO PARA SOLDADOR (02/01/2016)
2 Ud × 3.01 = 6.02
Mandil de cuero para soldador (amortizable en 3 usos). Certificado CE. s/R.D. 773/97 y R.D. 1407/92.

| Código | Ud | Descripción | Rendimiento | Precio | Importe |
|---|---|---|---|---|---|
| P31IC130 | Ud | Mandil cuero para soldador (material; 02/01/2016) | 0.33 | 8.84 | 2.92 |
| %PM0000000100 | % | Medios auxiliares | 1 % | 2.92 | 0.03 |
| %CI2 | % | Costes Indirectos | 2 % | 2.95 | 0.06 |
|  |  | Total |  |  | 3.01 |

Claves: circulo, mandil, cuero, soldadura, amortizacion

**25.01.19** Ud PETO REFLECTANTE DE SEGURIDAD (02/01/2016)
6 Ud × 3.64 = 21.84
Peto reflectante de seguridad personal en colores amarillo o naranaja (amortizable en 1 usos). Certificado CE. s/R.D. 773/97 y R.D. 1407/92.

| Código | Ud | Descripción | Rendimiento | Precio | Importe |
|---|---|---|---|---|---|
| P31IC140 | Ud | Peto reflectante amarillo/naranja (material; 02/01/2016) | 1 | 3.53 | 3.53 |
| %PM0000000100 | % | Medios auxiliares | 1 % | 3.53 | 0.04 |
| %CI2 | % | Costes Indirectos | 2 % | 3.57 | 0.07 |
|  |  | Total |  |  | 3.64 |

Claves: seguridad, amarillo, reflejo, circulo, persona, color, amortizacion

**25.01.20** Ud TRAJE IMPERMEABLE (02/01/2016)
40 Ud × 8.94 = 357.60
Traje impermeable de trabajo, 2 piezas de PVC, (amortizable en un uso). Certificado CE. s/R.D. 773/97 y R.D. 1407/92.

| Código | Ud | Descripción | Rendimiento | Precio | Importe |
|---|---|---|---|---|---|
| P31IC100 | Ud | Traje impermeable 2 p. PVC (material; 02/01/2016) | 1 | 8.67 | 8.67 |
| %PM0000000100 | % | Medios auxiliares | 1 % | 8.67 | 0.09 |
| %CI2 | % | Costes Indirectos | 2 % | 8.76 | 0.18 |
|  |  | Total |  |  | 8.94 |

Claves: impermeable, pvc, amortizacion, circulo, pieza, traje, trabajo

**25.01.21** Ud TRAJE AGUA VERDE INGENIERO (02/01/2016)
3 Ud × 15.74 = 47.22
Traje de agua color verde tipo ingeniero (amortizable en un uso). Certificado CE. s/R.D. 773/97 y R.D. 1407/92.

| Código | Ud | Descripción | Rendimiento | Precio | Importe |
|---|---|---|---|---|---|
| P31IC105 | Ud | Traje agua verde tipo ingeniero (material; 02/01/2016) | 1 | 15.28 | 15.28 |
| %PM0000000100 | % | Medios auxiliares | 1 % | 15.28 | 0.15 |
| %CI2 | % | Costes Indirectos | 2 % | 15.43 | 0.31 |
|  |  | Total |  |  | 15.74 |

Claves: agua, circulo, amortizacion, color, verde, traje

**25.01.22** Ud ANCLAJE DE CINTA CON TACO METÁLICO L=70cm (02/01/2016)
40 Ud × 24.12 = 964.80
Dispositivo de anclaje para sistemas anticaídas, instalado con taco metálico en estructuras de hormigón armado. Se instala a techo o pared y dispone en uno de los extremos de la cinta de una anilla de acero para el enganche del elemento de amarre del arnés anticaídas. Tiene una longitud de 70 cm , siendo adecuado su aplicación para todos aquellos puntos en los que se de el riesgo de caída a distinto nivel, bordes de forjados, etc. Su uso está limitado a un solo trabajador. Certificado según UNE EN795/96.:2012

| Código | Ud | Descripción | Rendimiento | Precio | Importe |
|---|---|---|---|---|---|
| O01OA030 | h | Oficial primera | 0.05 | 15.86 | 0.79 |
| O01OA070 | h | Peón ordinario | 0.1 | 12.88 | 1.29 |
| P31IS686 | Ud | Anclaje cinta con taco metál. L=70cm, 1tr (material; 02/01/2016) | 1 | 5.99 | 5.99 |
| P31IS670 | Ud | Punto de anclaje fijo (material; 02/01/2016) | 1 | 15.35 | 15.35 |
| %PM0000000100 | % | Medios auxiliares | 1 % | 23.42 | 0.23 |
| %CI2 | % | Costes Indirectos | 2 % | 23.65 | 0.47 |
|  |  | Total |  |  | 24.12 |

Claves: techo, armadura, estructura, caida, metal, taco, anclaje, pared, punto, cinta, trabajo, forjado, aplicacion, enganche, acero, limite, anillo, nivel, hormigon

**25.01.23** Ud PAR DE BOTAS DE SEGURIDAD (02/01/2016)
40 Ud × 26 = 1040.00
Par de botas de seguridad con plantilla y puntera de acero (amortizables en 1 usos). Certificado CE. s/R.D. 773/97 y R.D. 1407/92.

| Código | Ud | Descripción | Rendimiento | Precio | Importe |
|---|---|---|---|---|---|
| P31IP025 | Ud | Par botas de seguridad (material; 02/01/2016) | 1 | 25.24 | 25.24 |
| %PM0000000100 | % | Medios auxiliares | 1 % | 25.24 | 0.25 |
| %CI2 | % | Costes Indirectos | 2 % | 25.49 | 0.51 |
|  |  | Total |  |  | 26 |

Claves: seguridad, circulo, par, bota, acero, amortizacion, puntera

### 25.02 EQUIPOS DE PROTECCIÓN COLECTIVA (01/01/2010)
Importe: 36026.61

**25.02.01** m VALLA CHAPA METÁLICA GALVANIZADA (01/01/2010)
358 m × 15.5 = 5549.00
Valla metálica de chapa galvanizada trapezoidal de módulos de 2,00 m. de longitud y 2,00 m. de altura, de 0,5 mm. de espesor, y soporte del mismo material de 1,2 mm. de espesor y 2,50 m. de altura, separados cada 2 m., considerando 5 usos, incluso p.p. de apertura de pozos, hormigón H-100/40, montaje y desmontaje. s/R.D. 486/97.

| Código | Ud | Descripción | Rendimiento | Precio | Importe |
|---|---|---|---|---|---|
| O01OA030 | h | Oficial primera | 0.15 | 15.86 | 2.38 |
| O01OA070 | h | Peón ordinario | 0.15 | 12.88 | 1.93 |
| P31CB100 | m | Valla estándar chapa galvan. 2 m (material; 02/01/2016) | 0.2 | 25 | 5.00 |
| A03H060 | m3 | HORMIGÓN DOSIF. 225 kg /CEMENTO Tmáx.40 mm (material; 01/01/2010) | 0.08 | 71.72 | 5.74 |
| %PM0000000100 | % | Medios auxiliares | 1 % | 15.05 | 0.15 |
| %CI2 | % | Costes Indirectos | 2 % | 15.20 | 0.30 |
|  |  | Total |  |  | 15.5 |

Claves: metal, desmontable, valla, modulo, galvanizar, soporte, montaje, material, pozo, chapa, hormigon

| Medición | Uds. | Largo | Parcial |
|---|---|---|---|
|  | 1 | 155 | 155.00 |
|  | 1 | 60 | 60.00 |
|  | 1 | 76 | 76.00 |
|  | 1 | 61 | 61.00 |
|  | 1 | 6 | 6.00 |
| Total |  |  | 358 |

**25.02.02** U PROYECTOR EXT. HALÓGENA 1.500 W. (01/01/2010)
11 U × 76.33 = 839.63
Proyector halógeno de exteriores para iluminación de obra; fabricado en aluminio y acabado superficial con pinturas epoxi, con pantalla de vidrio templado y lámpara halógena lineal de 1500 W. de potencia. Grado de protección IP 54/Clase I. Incluyendo instalación y desinstalación. Estimando unidad instalada en su medición.

| Código | Ud | Descripción | Rendimiento | Precio | Importe |
|---|---|---|---|---|---|
| O01OB200 | h | Oficial 1ª electricista | 2.1 | 15.25 | 32.03 |
| SPIUX150 | U | Cto. proyector 1.500 W. (18/12/2017) | 0.25 | 44.58 | 11.15 |
| SPIUX160 | U | Lámpara halógena lineal 230 V. 1.500 W. (18/12/2017) | 0.25 | 8.23 | 2.06 |
| P15GA020 | m | Conductor H07V-K 750 V 1x2,5 mm2 Cu (material; 02/01/2016) | 50 | 0.55 | 27.50 |
| P01DW090 | Ud | Pequeño material | 1 | 1.35 | 1.35 |
| %PM0000000100 | % | Medios auxiliares | 1 % | 74.09 | 0.74 |
| %CI2 | % | Costes Indirectos | 2 % | 74.83 | 1.50 |
|  |  | Total |  |  | 76.33 |

**25.02.03** Ud EXTINTOR PORTÁTIL CO2 5 kg ENVASE ALUMINIO (02/01/2016)
3 Ud × 104.87 = 314.61
Extintor de CO2, de 5 kg de agente extintor, de eficacia 89B; equipado con soporte y manguera flexible con trompa. Cuerpo del extintor en aluminio, con acabado en pintura de poliéster resistente a la radiación UV. Peso total del equipo aprox. 13,82 kg. Conforme a Norma UNE-EN 3, con marcado CE y certificado AENOR. Totalmente montado. Medida la unidad instalada.

| Código | Ud | Descripción | Rendimiento | Precio | Importe |
|---|---|---|---|---|---|
| O01OA060 | h | Peón especializado | 0.5 | 13 | 6.50 |
| M12T050 | h | Taladro percutor eléctrico pequeño | 0.5 | 1.12 | 0.56 |
| P23EC040 | Ud | Extintor portátil CO2 5 kg envase aluminio (material; 02/01/2016) | 1 | 91.96 | 91.96 |
| P23EW040 | Ud | Soporte triangular extintor CO2 2-5 kg (material; 02/01/2016) | 1 | 1.76 | 1.76 |
| %PM | % | Pequeño Material (02/01/2016) | 1 % | 100.78 | 1.01 |
| %PM0000000100 | % | Medios auxiliares | 1 % | 101.79 | 1.02 |
| %CI2 | % | Costes Indirectos | 2 % | 102.81 | 2.06 |
|  |  | Total |  |  | 104.87 |

Claves: soporte, portatil, envase, resistencia, equipo, manguera, flexible, aluminio, peso, pintura, marco, circulo, aenor, montaje, poliester, extintor, pechina, norma

**25.02.04** Ud EXTINTOR PORTÁTIL POLVO ABC 9 kg (02/01/2016)
11 Ud × 37.16 = 408.76
Extintor de polvo químico polivalente ABC, de 9 kg de agente extintor, de eficacia 43A 233B C; equipado con soporte, manguera de caucho flexible con revestimiento de poliamida negra y difusor tubular, y manómetro comprobable. Cuerpo del extintor en chapa de acero laminado AP04, con acabado en pintura de poliéster resistente a la radiación UV. Peso total del equipo aprox. 13,47 kg. Conforme a Norma UNE-EN 3, con marcado CE y certificado AENOR. Totalmente montado. Medida la unidad instalada.

| Código | Ud | Descripción | Rendimiento | Precio | Importe |
|---|---|---|---|---|---|
| O01OA060 | h | Peón especializado | 0.5 | 13 | 6.50 |
| M12T050 | h | Taladro percutor eléctrico pequeño | 0.5 | 1.12 | 0.56 |
| P23EPI060 | Ud | Extintor portátil polvo ABC 9 kg (material; 02/01/2016) | 1 | 27.7 | 27.70 |
| P23EW030 | Ud | Soporte triangular extintor polvo 6-9-12 kg (material; 02/01/2016) | 1 | 0.95 | 0.95 |
| %PM | % | Pequeño Material | 1 % | 35.71 | 0.36 |
| %PM0000000100 | % | Medios auxiliares | 1 % | 36.07 | 0.36 |
| %CI2 | % | Costes Indirectos | 2 % | 36.43 | 0.73 |
|  |  | Total |  |  | 37.16 |

Claves: lamina, marco, pintura, poliester, peso, circulo, aenor, montaje, extintor, resistencia, equipo, chapa, portatil, difusor, acero, polvo, negro, poliamida, revestimiento, flexible, norma, manguera, soporte, manometro, quimico, caucho

**25.02.05** Ud BOYA DESTELLANTE CON CÉLULA FOT. (02/01/2016)
7 Ud × 7.56 = 52.92
Boya destellante amarilla con carcasa de plástico y soporte de anclaje, con célula fotoeléctrica y pilas, i/colocación y desmontaje, (amortizable en 4 usos). s/R.D. 485/97.

| Código | Ud | Descripción | Rendimiento | Precio | Importe |
|---|---|---|---|---|---|
| O01OA070 | h | Peón ordinario | 0.1 | 12.88 | 1.29 |
| P31SB030 | Ud | Boya destellante con soporte (material; 02/01/2016) | 0.25 | 24.21 | 6.05 |
| %PM0000000100 | % | Medios auxiliares | 1 % | 7.34 | 0.07 |
| %CI2 | % | Costes Indirectos | 2 % | 7.41 | 0.15 |
|  |  | Total |  |  | 7.56 |

Claves: amarillo, plastico, soporte, celula, anclaje, fotoelectrico, desmontable, carcasa, amortizacion, boya

**25.02.06** m BARAND.PROTECCIÓN LATERAL ZANJAS (02/01/2016)
487 m × 6.33 = 3082.71
Barandilla protección lateral de zanjas, formada por tres tabloncillos de madera de pino de 20x7 cm. y estaquillas de madera de D=8 cm. hincadas en el terreno cada 1,00 m. (amortizable en 3 usos), incluso colocación y desmontaje. s/R.D. 486/97.

| Código | Ud | Descripción | Rendimiento | Precio | Importe |
|---|---|---|---|---|---|
| O01OA030 | h | Oficial primera | 0.1 | 15.86 | 1.59 |
| O01OA070 | h | Peón ordinario | 0.1 | 12.88 | 1.29 |
| P31CB030 | m3 | Tablón madera pino 20x7 cm (material; 02/01/2016) | 0.01 | 232.21 | 2.32 |
| P31CB190 | m | Puntal de pino 2,5 m D=8/10 (material; 02/01/2016) | 0.67 | 1.42 | 0.95 |
| %PM0000000100 | % | Medios auxiliares | 1 % | 6.15 | 0.06 |
| %CI2 | % | Costes Indirectos | 2 % | 6.21 | 0.12 |
|  |  | Total |  |  | 6.33 |

Claves: terreno, hinca, desmontable, colocacion, amortizacion, proteccion, tablon, barandilla, zanja, lateral, madero, pino

| Medición | Uds. | Largo | Parcial |
|---|---|---|---|
|  | 1 | 190 | 190.00 |
|  | 1 | 44 | 44.00 |
|  | 1 | 60 | 60.00 |
|  | 1 | 70 | 70.00 |
|  | 1 | 54 | 54.00 |
|  | 1 | 34 | 34.00 |
|  | 1 | 35 | 35.00 |
| Total |  |  | 487 |

**25.02.07** Ud TAPÓN PROTECTOR "TIPO SETA" ESPERAS ARM. (02/01/2016)
8433 Ud × 0.15 = 1264.95
Colocación de tapón protector de plástico "tipo seta" de las puntas de acero en las esperas de las armaduras de la estructura de hormigón armado (amortizable en tres usos), incluso retirada antes del vertido del hormigón.

| Código | Ud | Descripción | Rendimiento | Precio | Importe |
|---|---|---|---|---|---|
| O01OA070 | h | Peón ordinario | 0.01 | 12.88 | 0.13 |
| P31CR190 | Ud | Tapón protector puntas acero tipo seta (material; 02/01/2016) | 0.33 | 0.07 | 0.02 |
| %PM0000000100 | % | Medios auxiliares | 1 % | 0.15 | 0.00 |
| %CI2 | % | Costes Indirectos | 2 % | 0.15 | 0.00 |
|  |  | Total |  |  | 0.15 |

Claves: vertedero, amortizacion, proteccion, espera, colocacion, plastico, punta, acero, armadura, tapon, estructura, hormigon

**25.02.08** m PASARELA MADERA SOBRE ZANJAS (02/01/2016)
30 m × 16.15 = 484.50
Pasarela para paso sobre zanjas formada por tres tablones de 20x7 cm. cosidos a clavazón y doble barandilla formada por pasamanos de madera de 20x5, rodapié y travesaño intermedio de 15x5 cm., sujetos con pies derechos de madera cada 1 m. incluso colocación y desmontaje (amortizable en 3 usos). s/R.D. 486/97.

| Código | Ud | Descripción | Rendimiento | Precio | Importe |
|---|---|---|---|---|---|
| O01OB010 | h | Oficial 1ª encofrador (mano de obra) | 0.3 | 15.46 | 4.64 |
| O01OA070 | h | Peón ordinario | 0.15 | 12.88 | 1.93 |
| P31CB030 | m3 | Tablón madera pino 20x7 cm | 0.02 | 232.21 | 4.64 |
| P31CB035 | m3 | Tabloncillo madera pino 20x5 cm (material; 02/01/2016) | 0.01 | 228.36 | 2.28 |
| P31CB040 | m3 | Tabla madera pino 15x5 cm (material; 02/01/2016) | 0.01 | 218.36 | 2.18 |
| %PM0000000100 | % | Medios auxiliares | 1 % | 15.67 | 0.16 |
| %CI2 | % | Costes Indirectos | 2 % | 15.83 | 0.32 |
|  |  | Total |  |  | 16.15 |

Claves: doble, zanja, tablon, paso, barandilla, clavazon, rodapie, travesaño, pie, colocacion, amortizacion, desmontable, madero, pasamano

**25.02.09** m BARAND. ESCAL. GUARDACUE. MADERA (02/01/2016)
113.8 m × 10.65 = 1211.97
Barandilla de protección de escaleras, compuesta por guardacuerpos metálico cada 1,5 m. (amortizable en 8 usos), fijado por apriete al forjado, pasamanos formado por tablón de madera de pino de 20x5 cm., rodapié y travesaño intermedio de 15x5 cm. (amortizable en 3 usos), incluso colocación y desmontaje. s/R.D. 486/97.

| Código | Ud | Descripción | Rendimiento | Precio | Importe |
|---|---|---|---|---|---|
| O01OA030 | h | Oficial primera | 0.15 | 15.86 | 2.38 |
| O01OA070 | h | Peón ordinario | 0.15 | 12.88 | 1.93 |
| P31CB020 | Ud | Guardacuerpos metálico (material; 02/01/2016) | 0.15 | 10.44 | 1.57 |
| P31CB035 | m3 | Tabloncillo madera pino 20x5 cm | 0.01 | 228.36 | 2.28 |
| P31CB040 | m3 | Tabla madera pino 15x5 cm | 0.01 | 218.36 | 2.18 |
| %PM0000000100 | % | Medios auxiliares | 1 % | 10.34 | 0.10 |
| %CI2 | % | Costes Indirectos | 2 % | 10.44 | 0.21 |
|  |  | Total |  |  | 10.65 |

Claves: amortizacion, forjado, metal, colocacion, travesaño, rodapie, pino, tablon, pasamano, desmontable, madero, guardacuerpos, compuesto, escalera, barandilla, proteccion

| Medición | Uds. | Largo | Parcial |
|---|---|---|---|
| EN PLANTA | 2 | 17 | 34.00 |
| RAMPAS | 4 | 4.2 | 16.80 |
|  | 12 | 4 | 48.00 |
| DESCANSILLOS | 4 | 3 | 12.00 |
| FINAL | 2 | 1.5 | 3.00 |
| Total |  |  | 113.8 |

**25.02.10** m BARANDILLA SARGENTOS METÁLICOS (02/01/2016)
743.52 m × 8.68 = 6453.75
Barandilla de protección de perímetros de forjados, compuesta por guardacuerpos metálico cada 2,5 m. (amortizable en 8 usos), fijado por apriete al forjado, pasamanos y travesaño intermedio formado por tubo 50 mm. (amortizable en 10 usos), pintado en amarillo y negro, y rodapié de 15x5 cm. (amortizable en 3 usos), para aberturas corridas, incluso colocación y desmontaje. s/R.D. 486/97.

| Código | Ud | Descripción | Rendimiento | Precio | Importe |
|---|---|---|---|---|---|
| O01OA030 | h | Oficial primera | 0.15 | 15.86 | 2.38 |
| O01OA070 | h | Peón ordinario | 0.15 | 12.88 | 1.93 |
| P31CB020 | Ud | Guardacuerpos metálico | 0.07 | 10.44 | 0.73 |
| P31CB210 | m | Pasamanos tubo D=50 mm (material; 02/01/2016) | 0.24 | 5.04 | 1.21 |
| P31CB040 | m3 | Tabla madera pino 15x5 cm | 0.01 | 218.36 | 2.18 |
| %PM0000000100 | % | Medios auxiliares | 1 % | 8.43 | 0.08 |
| %CI2 | % | Costes Indirectos | 2 % | 8.51 | 0.17 |
|  |  | Total |  |  | 8.68 |

Claves: tubo, pasamano, amarillo, colocacion, barandilla, compuesto, desmontable, travesaño, corrido, pintura, guardacuerpos, forjado, perimetro, proteccion, metal, rodapie, negro, amortizacion

| Medición | Uds. | Largo | Parcial |
|---|---|---|---|
| PL 13.50 | 1 | 66 | 66.00 |
|  | 1 | 25 | 25.00 |
|  | 1 | 148 | 148.00 |
|  | 1 | 17 | 17.00 |
| PL 17.52 | 1 | 66.5 | 66.50 |
|  | 1 | 104 | 104.00 |
|  | 1 | 46.6 | 46.60 |
| PL 21.40 | 1 | 17 | 17.00 |
|  | 1 | 9 | 9.00 |
|  | 1 | 113 | 113.00 |
|  | 1 | 78 | 78.00 |
|  | 1 | 18.42 | 18.42 |
|  | 1 | 35 | 35.00 |
| Total |  |  | 743.52 |

**25.02.11** Ud PROTECCIÓN HUECO 2x1m. C/MALLAZO (01/01/2010)
11 Ud × 33.05 = 363.55
Cubrición de hueco horizontal de 2,00x1,00 m. con mallazo electrosoldado de 15x15 cm. D=5 mm., fijado con conectores al zuncho del hueco y pasante sobre las tabicas y empotrado un metro en la capa de compresión por cada lado, incluso cinta de señalización a 0,90 m. de altura fijada con pies derechos (amortizable en un solo uso). s/R.D. 486/97.

| Código | Ud | Descripción | Rendimiento | Precio | Importe |
|---|---|---|---|---|---|
| O01OA030 | h | Oficial primera | 0.16 | 15.86 | 2.54 |
| O01OA060 | h | Peón especializado | 0.16 | 13 | 2.08 |
| P31CR150 | m2 | Mallazo 15x15x5-1.938 kg/m2 (material; 02/01/2016) | 12 | 0.4 | 4.80 |
| P31SB010 | m | Cinta balizamiento bicolor 8 cm (material; 02/01/2016) | 7 | 0.06 | 0.42 |
| P31SV050 | Ud | Poste galvanizado 80x40x2 de 2 m (material; 02/01/2016) | 1 | 19.54 | 19.54 |
| P01DW090 | Ud | Pequeño material | 2 | 1.35 | 2.70 |
| %PM0000000100 | % | Medios auxiliares | 1 % | 32.08 | 0.32 |
| %CI2 | % | Costes Indirectos | 2 % | 32.40 | 0.65 |
|  |  | Total |  |  | 33.05 |

Claves: proteccion, tabica, pasante, hueco, cubricion, horizontal, mallazo, electrosoldadura, capa, fijacion, pie, empotrable, amortizacion, compresion, cinta, señalizacion, zuncho, conexion

| Medición | Uds. | Parcial |
|---|---|---|
|  | 5 | 5.00 |
|  | 5 | 5.00 |
|  | 1 | 1.00 |
| Total |  | 11 |

**25.02.12** m2 PROTECCIÓN HUECO HORZ. C/MALLAZO (01/01/2010)
65.16 m2 × 7.38 = 480.88
Cubrición de hueco horizontal con mallazo electrosoldado de 15x15 cm. D=5 mm., para protección fijado con conectores al zuncho del hueco y pasante sobre las tabicas y empotrado un metro a cada lado en la capa de compresión por cada lado, incluso cinta de señalización a 0,90 m. de altura fijada con pies derechos. s/R.D. 486/97.

| Código | Ud | Descripción | Rendimiento | Precio | Importe |
|---|---|---|---|---|---|
| O01OA030 | h | Oficial primera | 0.08 | 15.86 | 1.27 |
| O01OA060 | h | Peón especializado | 0.08 | 13 | 1.04 |
| P31CR150 | m2 | Mallazo 15x15x5-1.938 kg/m2 | 2.25 | 0.4 | 0.90 |
| P31SB010 | m | Cinta balizamiento bicolor 8 cm | 1.1 | 0.06 | 0.07 |
| P31SV050 | Ud | Poste galvanizado 80x40x2 de 2 m | 0.13 | 19.54 | 2.54 |
| P01DW090 | Ud | Pequeño material | 1 | 1.35 | 1.35 |
| %PM0000000100 | % | Medios auxiliares | 1 % | 7.17 | 0.07 |
| %CI2 | % | Costes Indirectos | 2 % | 7.24 | 0.14 |
|  |  | Total |  |  | 7.38 |

Claves: zuncho, proteccion, cubricion, horizontal, mallazo, electrosoldadura, capa, conexion, hueco, empotrable, pasante, tabica, pie, fijacion, señalizacion, cinta, compresion

| Medición | Uds. | Largo | Ancho | Parcial |
|---|---|---|---|---|
|  | 2 | 9.1 | 3.58 | 65.16 |
| Total |  |  |  | 65.16 |

**25.02.13** m PASARELA METÁLICA HORMIGONADO MUROS (02/01/2016)
250 m × 10.74 = 2685.00
Pasarela para hormigonar muros de 60 cm de ancho, formada por consolas metálicas sujetas al encofrado con pasadores de seguridad, plataformas metálicas de 3 m. de longitud (amortizable en 8 usos) y barandilla de madera de 15x5 (amortizable en 3 usos), incluso colocación y desmontaje. s/R.D 485/97

| Código | Ud | Descripción | Rendimiento | Precio | Importe |
|---|---|---|---|---|---|
| O01OA030 | h | Oficial primera | 0.1 | 15.86 | 1.59 |
| O01OA070 | h | Peón ordinario | 0.1 | 12.88 | 1.29 |
| P31CM110 | Ud | Consola de hormigonado (material; 02/01/2016) | 0.04 | 32.68 | 1.31 |
| P31CM130 | Ud | Plataforma metálica de trabajo 3m (material; 02/01/2016) | 0.04 | 101.44 | 4.06 |
| P31CB040 | m3 | Tabla madera pino 15x5 cm | 0.01 | 218.36 | 2.18 |
| %PM0000000100 | % | Medios auxiliares | 1 % | 10.43 | 0.10 |
| %CI2 | % | Costes Indirectos | 2 % | 10.53 | 0.21 |
|  |  | Total |  |  | 10.74 |

Claves: encofrar, plataforma, pasador, seguridad, metal, hormigon, muro, desmontable, amortizacion, consola, barandilla, colocacion, madero

| Medición | Uds. | Largo | Parcial |
|---|---|---|---|
|  | 1 | 170 | 170.00 |
|  | 1 | 80 | 80.00 |
| Total |  |  | 250 |

**25.02.14** Ud LÁMPARA PORTATIL MANO (02/01/2016)
30 Ud × 4.32 = 129.60
Lámpara portátil de mano, con cesto protector y mango aislante, (amortizable en 3 usos). s/R.D. 486/97 y R.D. 614/2001.

| Código | Ud | Descripción | Rendimiento | Precio | Importe |
|---|---|---|---|---|---|
| P31CE010 | Ud | Lámpara portátil mano (material; 02/01/2016) | 0.33 | 12.73 | 4.20 |
| %PM0000000100 | % | Medios auxiliares | 1 % | 4.20 | 0.04 |
| %CI2 | % | Costes Indirectos | 2 % | 4.24 | 0.08 |
|  |  | Total |  |  | 4.32 |

Claves: portatil, lampara, mano, proteccion, aislante, mango, amortizacion

**25.02.15** m RED SEGURIDAD TIPO HORCA 1ª PTA. (02/01/2016)
288 m × 13.39 = 3856.32
Red vertical de seguridad de malla de poliamida de 10x10 cm. de paso, ennudada con cuerda de D=3 mm. en módulos de 10x5 m. incluso pescante metálico tipo horca de 7,50x2,00 m. en tubo de 80x40x1,5 mm. colocados cada 4,50 m., soporte mordaza (amortizable en 20 usos), anclajes de red, cuerdas de unión y red (amortizable en 10 usos) incluso colocación y desmontaje en primera puesta. s/R.D. 486/97.

| Código | Ud | Descripción | Rendimiento | Precio | Importe |
|---|---|---|---|---|---|
| O01OA030 | h | Oficial primera | 0.25 | 15.86 | 3.97 |
| O01OA070 | h | Peón ordinario | 0.25 | 12.88 | 3.22 |
| P31CR030 | m2 | Red seguridad poliamida 10x10 cm (material; 02/01/2016) | 0.6 | 2.5 | 1.50 |
| P31CR120 | Ud | Pescante/horca 7,50 m. 80x40x1,5 (material; 02/01/2016) | 0.02 | 129.67 | 2.59 |
| P31CR130 | Ud | Gancho anclaje forjado D=16 mm (material; 02/01/2016) | 0.7 | 1.83 | 1.28 |
| P31CR140 | Ud | Gancho montaje red D=10 mm (material; 02/01/2016) | 1.1 | 0.17 | 0.19 |
| P31CR160 | m | Cuerda de unión redes de seguridad (material; 02/01/2016) | 0.6 | 0.41 | 0.25 |
| %PM0000000100 | % | Medios auxiliares | 1 % | 13.00 | 0.13 |
| %CI2 | % | Costes Indirectos | 2 % | 13.13 | 0.26 |
|  |  | Total |  |  | 13.39 |

Claves: tubo, horca, vertical, malla, poliamida, pescante, modulo, cuerda, seguridad, desmontable, red, paso, union, anclaje, amortizacion, soporte, colocacion, metal

| Medición | Uds. | Largo | Parcial |
|---|---|---|---|
|  | 2 | 62 | 124.00 |
|  | 1 | 24 | 24.00 |
|  | 1 | 26 | 26.00 |
|  | 1 | 57 | 57.00 |
|  | 1 | 33 | 33.00 |
|  | 1 | 24 | 24.00 |
| Total |  |  | 288 |

**25.02.16** m RED SEGURIDAD TIPO HORCA 2ª PTA. (02/01/2016)
288 m × 10.42 = 3000.96
Red vertical de seguridad de malla de poliamida de 10x10 cm. de paso, ennudada con cuerda de D=3 mm. en módulos de 10x5 m. incluso pescante metálico tipo horca de 7,50x2,00 m. en tubo de 80x40x1,5 mm. colocados cada 4,50 m., soporte mordaza (amortizable en 20 usos), anclajes de red, cuerdas de unión y red (amortizable en 10 usos) incluso colocación y desmontaje en puestas sucesivas. s/R.D. 486/97.

| Código | Ud | Descripción | Rendimiento | Precio | Importe |
|---|---|---|---|---|---|
| O01OA030 | h | Oficial primera | 0.15 | 15.86 | 2.38 |
| O01OA070 | h | Peón ordinario | 0.15 | 12.88 | 1.93 |
| P31CR030 | m2 | Red seguridad poliamida 10x10 cm | 0.6 | 2.5 | 1.50 |
| P31CR120 | Ud | Pescante/horca 7,50 m. 80x40x1,5 | 0.02 | 129.67 | 2.59 |
| P31CR130 | Ud | Gancho anclaje forjado D=16 mm | 0.7 | 1.83 | 1.28 |
| P31CR140 | Ud | Gancho montaje red D=10 mm | 1.1 | 0.17 | 0.19 |
| P31CR160 | m | Cuerda de unión redes de seguridad | 0.6 | 0.41 | 0.25 |
| %PM0000000100 | % | Medios auxiliares | 1 % | 10.12 | 0.10 |
| %CI2 | % | Costes Indirectos | 2 % | 10.22 | 0.20 |
|  |  | Total |  |  | 10.42 |

Claves: anclaje, red, modulo, seguridad, horca, vertical, malla, poliamida, pescante, tubo, paso, metal, colocacion, soporte, amortizacion, union, cuerda, desmontable

| Medición | Uds. | Largo | Parcial |
|---|---|---|---|
|  | 2 | 62 | 124.00 |
|  | 1 | 24 | 24.00 |
|  | 1 | 26 | 26.00 |
|  | 1 | 57 | 57.00 |
|  | 1 | 33 | 33.00 |
|  | 1 | 24 | 24.00 |
| Total |  |  | 288 |

**25.02.17** m PLATAFORMA TRABAJO VOLADA 1 m (02/01/2016)
191.75 m × 17.85 = 3422.74
Plataforma volada de protección formada por perfiles metálicos IPN separados 2,50 m. y vuelo de 1 m. (amortizable en 20 usos) anclados y apuntalados al forjado como base y plataforma de madera con 5 tablones de 0,20x0,07 m. (amortizable en 10 usos) montada, incluso desmontaje. s/R.D. 486/97.

| Código | Ud | Descripción | Rendimiento | Precio | Importe |
|---|---|---|---|---|---|
| O01OB010 | h | Oficial 1ª encofrador | 0.4 | 15.46 | 6.18 |
| O01OB020 | h | Ayudante encofrador (mano de obra) | 0.4 | 14.26 | 5.70 |
| P31CM075 | Ud | Soporte metálico IPN-140 (material; 02/01/2016) | 0.02 | 24.52 | 0.49 |
| P31CB010 | Ud | Puntal metálico telescópico 3 m (material; 02/01/2016) | 0.08 | 14.79 | 1.18 |
| P31CB030 | m3 | Tablón madera pino 20x7 cm | 0.01 | 232.21 | 2.32 |
| P31CR130 | Ud | Gancho anclaje forjado D=16 mm | 0.8 | 1.83 | 1.46 |
| %PM0000000100 | % | Medios auxiliares | 1 % | 17.33 | 0.17 |
| %CI2 | % | Costes Indirectos | 2 % | 17.50 | 0.35 |
|  |  | Total |  |  | 17.85 |

Claves: ipn, metal, amortizacion, trabajo, volar, perfil, base, anclaje, desmontable, forjado, madero, tablon, montaje, puntal, plataforma, proteccion

| Medición | Uds. | Largo | Ancho | Parcial |
|---|---|---|---|---|
|  | 1 | 114 | 1 | 114.00 |
|  | 1 | 56.6 | 1 | 56.60 |
|  | 1 | 3.75 | 5.64 | 21.15 |
| Total |  |  |  | 191.75 |

**25.02.18** m2 PAV.CONTINUO HORMIGÓN FRATASADO MANO e=10 cm (01/01/2010)
77.13 m2 × 11.38 = 877.74
Pavimento continuo de hormigón HM-25/P/20/I, de 10 cm de espesor, acabado superficial fratasado a mano, sobre lámina de polietileno y sobre firme no incluido en el presente precio, i/preparación de la base, colocación film polietileno, encofrado del borde, extendido, regleado, vibrado, fratasado, curado, y p.p.. de juntas. Componentes del hormigón con marcado CE y DdP (Declaración de prestaciones) según Reglamento (UE) 305/2011.

| Código | Ud | Descripción | Rendimiento | Precio | Importe |
|---|---|---|---|---|---|
| O01OA030 | h | Oficial primera | 0.15 | 15.86 | 2.38 |
| O01OA070 | h | Peón ordinario | 0.2 | 12.88 | 2.58 |
| P01HA010 | m3 | Hormigón HA-25/P/20/I central | 0.1 | 49 | 4.90 |
| P06P010 | m2 | Lám. Polietileno Galga 400 (Trans. ó Negro) (material; 02/01/2016) | 1 | 0.46 | 0.46 |
| M11HR010 | h | Regla vibrante eléctrica 2 m | 0.02 | 5.93 | 0.12 |
| P01CC040 | kg | Cemento CEM II/A-V 32,5 R sacos (material; 01/01/2010) | 0.1 | 0.1 | 0.01 |
| P08XW030 | u | Junta dilatación 10 cm/16 m2 pavimento (material; 02/01/2016) | 1 | 0.6 | 0.60 |
| %PM0000000100 | % | Medios auxiliares | 1 % | 11.05 | 0.11 |
| %CI2 | % | Costes Indirectos | 2 % | 11.16 | 0.22 |
|  |  | Total |  |  | 11.38 |

Claves: acero, armadura, firme, mallazo, marco, componente, junta, curado, vibracion, fratasado, circulo, pavimentacion, superficie, mano, hormigon, continuo, base

**25.02.19** u PUERTA CAMIÓN CHAPA 4x2 m. (02/01/2016)
2 u × 165.58 = 331.16
Puerta camión de chapa galvanizada trapezoidal de 4,00x2,00 m. para colocación en valla de cerramiento de las mismas características, considerando 5 usos, montaje y desmontaje. s/R.D. 486/97.

| Código | Ud | Descripción | Rendimiento | Precio | Importe |
|---|---|---|---|---|---|
| O01OA050 | h | Ayudante | 0.05 | 13.68 | 0.68 |
| O01OA070 | h | Peón ordinario | 0.05 | 12.88 | 0.64 |
| P31CB120 | u | Puerta chapa galvanizada 4x2 m (material; 02/01/2016) | 0.2 | 797 | 159.40 |
| %PM0000000100 | % | Medios auxiliares | 1 % | 160.72 | 1.61 |
| %CI2 | % | Costes Indirectos | 2 % | 162.33 | 3.25 |
|  |  | Total |  |  | 165.58 |

Claves: chapa, galvanizar, desmontable, montaje, colocacion, camion, puerta, valla, cerramiento

**25.02.20** m ALQ. MES ESCALERA ANDAMIADA (02/01/2016)
5 m × 149.65 = 748.25
Alquiler mensual, montaje y desmontaje de escalera andamiada compuesta por elementos de elevación y arriostramiento, plataformas de embarque y desembarque, peldañeado, barandillas, rodapiés, incluso p.p. de medios auxiliares. Según normativa CE y R.D. 2177/2004. y R.D. 1627/1997.

| Código | Ud | Descripción | Rendimiento | Precio | Importe |
|---|---|---|---|---|---|
| M13AM250 | d | Alquiler metro de escalera andamiada. (maquinaria; 02/01/2016) | 30 | 1.59 | 47.70 |
| M13AM260 | m | Montaje y desmontaje escalera andamio (maquinaria; 02/01/2016) | 1 | 97.57 | 97.57 |
| %PM0000000100 | % | Medios auxiliares | 1 % | 145.27 | 1.45 |
| %CI2 | % | Costes Indirectos | 2 % | 146.72 | 2.93 |
|  |  | Total |  |  | 149.65 |

Claves: andamio, desmontable, compuesto, peldaño, montaje, mes, alquiler, escalera, elevacion, plataforma, arriostramiento, circulo, norma, auxiliar, medio, barandilla

**25.02.21** m CINTA BALIZAMIENTO BICOLOR 8 cm (02/01/2016)
200 m × 0.73 = 146.00
Cinta de balizamiento bicolor rojo/blanco de material plástico, incluso colocación y desmontaje, s/R.D. 485/97.

| Código | Ud | Descripción | Rendimiento | Precio | Importe |
|---|---|---|---|---|---|
| O01OA070 | h | Peón ordinario | 0.05 | 12.88 | 0.64 |
| P31SB010 | m | Cinta balizamiento bicolor 8 cm | 1.1 | 0.06 | 0.07 |
| %PM0000000100 | % | Medios auxiliares | 1 % | 0.71 | 0.01 |
| %CI2 | % | Costes Indirectos | 2 % | 0.72 | 0.01 |
|  |  | Total |  |  | 0.73 |

Claves: colocacion, cinta, desmontable, material, color, baliza, plastico

**25.02.22** u CONO BALIZAMIENTO REFLECTANTE h=50 (02/01/2016)
6 u × 2.86 = 17.16
Cono de balizamiento reflectante de 50 cm. de altura (amortizable en 4 usos). s/R.D. 485/97.

| Código | Ud | Descripción | Rendimiento | Precio | Importe |
|---|---|---|---|---|---|
| O01OA070 | h | Peón ordinario | 0.1 | 12.88 | 1.29 |
| P31SB040 | u | Cono balizamiento estándar h=50 cm (material; 02/01/2016) | 0.25 | 5.92 | 1.48 |
| %PM0000000100 | % | Medios auxiliares | 1 % | 2.77 | 0.03 |
| %CI2 | % | Costes Indirectos | 2 % | 2.80 | 0.06 |
|  |  | Total |  |  | 2.86 |

Claves: reflejo, baliza, cono, amortizacion

**25.02.23** m2 PROTECC. HORIZ. CUAJADO TABLONES (02/01/2016)
15.47 m2 × 19.68 = 304.45
Protección horizontal de huecos con cuajado de tablones de madera de pino de 20x7 cm. unidos a clavazón, incluso instalación y desmontaje (amortizable en 2 usos). s/R.D. 486/97.

| Código | Ud | Descripción | Rendimiento | Precio | Importe |
|---|---|---|---|---|---|
| O01OB010 | h | Oficial 1ª encofrador | 0.25 | 15.46 | 3.87 |
| O01OB020 | h | Ayudante encofrador | 0.25 | 14.26 | 3.57 |
| P31CB030 | m3 | Tablón madera pino 20x7 cm | 0.05 | 232.21 | 11.61 |
| P31CB200 | kg | Puntas planas acero 20x100 (material; 02/01/2016) | 0.05 | 0.93 | 0.05 |
| %PM0000000100 | % | Medios auxiliares | 1 % | 19.10 | 0.19 |
| %CI2 | % | Costes Indirectos | 2 % | 19.29 | 0.39 |
|  |  | Total |  |  | 19.68 |

Claves: tablon, desmontable, horizontal, proteccion, pino, clavazon, amortizacion, union, hueco, madero

| Medición | Uds. | Largo | Ancho | Parcial |
|---|---|---|---|---|
| ASCENSORES |  |  |  |  |
|  | 2 | 1.72 | 1.92 | 6.60 |
| HUECOS INSTALACIONES | 3 | 3.1 | 0.5 | 4.65 |
|  | 1 | 3.32 | 1.27 | 4.22 |
| Total |  |  |  | 15.47 |

### 25.03 IMPLANTACIÓN DE OBRA (02/01/2016)
Importe: 18884.31

**25.03.01** Ud CARTEL PVC. SEÑALIZACIÓN EXTINTOR, B. I. (02/01/2016)
14 Ud × 9.31 = 130.34
Cartel serigrafiado sobre planchas de PVC blanco de 0,6 mm. de espesor nominal. Para señales de lucha contra incendios (extintor, boca de incendio), i/colocación. s/R.D. 485/97.

| Código | Ud | Descripción | Rendimiento | Precio | Importe |
|---|---|---|---|---|---|
| O01OA070 | h | Peón ordinario | 0.1 | 12.88 | 1.29 |
| P31SC020 | Ud | Cartel PVC. Señalización extintor, boca inc. (material; 02/01/2016) | 1 | 7.75 | 7.75 |
| %PM0000000100 | % | Medios auxiliares | 1 % | 9.04 | 0.09 |
| %CI2 | % | Costes Indirectos | 2 % | 9.13 | 0.18 |
|  |  | Total |  |  | 9.31 |

Claves: boca, incendio, extintor, cartel, pvc, blanco, plancha, señalizacion

**25.03.02** Ud PANEL COMPLETO PVC 700x1000 mm (02/01/2016)
11 Ud × 15.24 = 167.64
Panel completo serigrafiado sobre planchas de PVC blanco de 0,6 mm. de espesor nominal. Tamaño 700x1000 mm. Válido para incluir hasta 15 símbolos de señales, incluso textos "Prohibido el paso a toda persona ajena a la obra", i/colocación. s/R.D. 485/97.

| Código | Ud | Descripción | Rendimiento | Precio | Importe |
|---|---|---|---|---|---|
| O01OA070 | h | Peón ordinario | 0.1 | 12.88 | 1.29 |
| P31SC030 | Ud | Panel completo PVC 700x1000 mm. (material; 02/01/2016) | 1 | 13.5 | 13.50 |
| %PM0000000100 | % | Medios auxiliares | 1 % | 14.79 | 0.15 |
| %CI2 | % | Costes Indirectos | 2 % | 14.94 | 0.30 |
|  |  | Total |  |  | 15.24 |

Claves: persona, panel, pvc, plancha, blanco, paso

**25.03.03** mes ALQUILER CASETA COMEDOR 14.10m2 (02/01/2016)
54 mes × 135.76 = 7331.04
Mes de alquiler de caseta prefabricada para comedor de obra de 6,00x2,45x2,35 m. de 14,10 m2. Estructura y cerramiento de chapa galvanizada pintada, aislamiento de poliestireno expandido autoextinguible, interior con tablero melaminado en color. Cubierta de chapa galvanizada reforzada con perfil de acero; fibra de vidrio de 60 mm., interior con tablex lacado. Suelo de aglomerado revestido con PVC continuo de 2 mm., y poliestireno de 50 mm. con apoyo en base de chapa galvanizada de sección trapezoidal. Puerta de 0,8x2 m., de chapa galvanizada de 1 mm., reforzada y con poliestireno de 20 mm., picaporte y cerradura. Dos ventanas aluminio anodizado corredera, contraventana de acero galvanizado. Instalación eléctrica a 220 V., toma de tierra, automático, 2 fluorescentes de 40 W., enchufes para 1500 W. y punto luz exterior de 60 W. Fregadero con grifería monomando en mueble. Con transporte a 150 km.(ida y vuelta). Entrega y recogida del módulo con camión grúa. Según R.D. 486/97.

| Código | Ud | Descripción | Rendimiento | Precio | Importe |
|---|---|---|---|---|---|
| O01OA070 | h | Peón ordinario | 0.09 | 12.88 | 1.16 |
| P31BC200 | Ud | Alq. mes caseta comedor 7,92x2,45 (material; 02/01/2016) | 1 | 105.3 | 105.30 |
| P31BC220 | Ud | Transp.150km.entr.y rec.1 módulo (material; 02/01/2016) | 0.09 | 281.35 | 25.32 |
| %PM0000000100 | % | Medios auxiliares | 1 % | 131.78 | 1.32 |
| %CI2 | % | Costes Indirectos | 2 % | 133.10 | 2.66 |
|  |  | Total |  |  | 135.76 |

Claves: mes, vidrio, poliestireno, aislamiento, pintura, alquiler, chapa, cerramiento, caseta, prefabricado, aglomerado, comedor, estructura, suelo, laca, expandido, fibra, acero, perfil, cubierta, color, melamina, interior, refuerzo, tablero, punto, fluorescencia, base, galvanizar, anodo, aluminio, ventana, cerrajeria, manivela, seccion, contraventana, continuo, transporte, apoyo, electrico, revestir, puerta, luz, toma, pvc, grua, camion, entrega, exterior, enchufe, automatico, tierra, modulo, corredera

**25.03.04** mes ALQUILER CASETA VESTUARIO 10,40 m2 (02/01/2016)
72 mes × 83.95 = 6044.40
Mes de alquiler de caseta prefabricada para vestuario de obra de 5x2,45x2,25 m. de 10,40 m2. Estructura de acero galvanizado. Cubierta y cerramiento lateral de chapa galvanizada trapezoidal de 0,6 mm. reforzada con perfiles de acero, interior prelacado. Suelo de aglomerado hidrófugo de 19 mm. puerta de acero de 1 mm., de 0,80x2,00 m. pintada con cerradura. Ventana corredera de cristal de 6 mm., recercado con perfil de goma. Con transporte a 150 km.(ida y vuelta). Entrega y recogida del módulo con camión grúa. Según R.D. 486/97.

| Código | Ud | Descripción | Rendimiento | Precio | Importe |
|---|---|---|---|---|---|
| O01OA070 | h | Peón ordinario | 0.09 | 12.88 | 1.16 |
| P31BC140 | Ud | Alq. mes caseta almacén 7,92x2,45 (material; 02/01/2016) | 1 | 55 | 55.00 |
| P31BC220 | Ud | Transp.150km.entr.y rec.1 módulo | 0.09 | 281.35 | 25.32 |
| %PM0000000100 | % | Medios auxiliares | 1 % | 81.48 | 0.81 |
| %CI2 | % | Costes Indirectos | 2 % | 82.29 | 1.65 |
|  |  | Total |  |  | 83.95 |

Claves: chapa, cristal, almacen, prefabricado, caseta, acero, mes, interior, alquiler, cubierta, lateral, refuerzo, perfil, estructura, cerramiento, suelo, cerrajeria, galvanizar, recercado, aglomerado, hidrofugo, puerta, pintura, grua, goma, transporte, entrega, modulo, camion, ventana, laca

**25.03.05** mes ALQUILER CASETA ASEO 11,36 m2 (02/01/2016)
18 mes × 146.06 = 2629.08
Mes de alquiler de caseta prefabricada para aseos en obra de 4,64x2,45x2,63 m. Estructura y cerramiento de chapa galvanizada pintada, aislamiento de poliestireno expandido. Ventana de 0,84x0,80 m. de aluminio anodizado, corredera, con reja y luna de 6 mm., termo eléctrico de 50 l., dos placas turcas, tres placas de ducha, pileta de cuatro grifos, todo de fibra de vidrio con terminación de gel-coat blanco y pintura antideslizante, suelo contrachapado hidrófugo con capa fenolítica antideslizante y resistente al desgaste, puerta madera en turca, cortina en ducha. Tubería de polibutileno aislante y resistente a incrustaciones, hielo y corrosiones, instalación eléctrica mono. 220 V. con automático. Con transporte a 150 km.(ida y vuelta). Entrega y recogida del módulo con camión grúa. Según R.D. 486/97.

| Código | Ud | Descripción | Rendimiento | Precio | Importe |
|---|---|---|---|---|---|
| O01OA070 | h | Peón ordinario | 0.09 | 12.88 | 1.16 |
| P31BC070 | Ud | Alq. mes caseta pref. aseo 4,64x2,45 (material; 02/01/2016) | 1 | 115.3 | 115.30 |
| P31BC220 | Ud | Transp.150km.entr.y rec.1 módulo | 0.09 | 281.35 | 25.32 |
| %PM0000000100 | % | Medios auxiliares | 1 % | 141.78 | 1.42 |
| %CI2 | % | Costes Indirectos | 2 % | 143.20 | 2.86 |
|  |  | Total |  |  | 146.06 |

Claves: pintura, cerramiento, galvanizar, chapa, alquiler, estructura, prefabricado, mes, griferia, aislamiento, caseta, luna, ducha, poliestireno, electrico, turca, termo, placa, reja, corredera, anodo, ventana, mono, expandido, aluminio, suelo, automatico, aseo, desgaste, resistencia, capa, contrachapado, puerta, blanco, madero, vidrio, entrega, fibra, hidrofugo, corrosion, terminacion, grua, camion, modulo, transporte, hielo, incrustacion, aislante, tuberia, cortina

**25.03.06** Ud TAQUILLA METÁLICA INDIVIDUAL (02/01/2016)
20 Ud × 28.25 = 565.00
Taquilla metálica individual para vestuario de 1,80 m. de altura en acero laminado en frío, con tratamiento antifosfatante y anticorrosivo, con pintura secada al horno, cerradura, balda y tubo percha, lamas de ventilación en puerta, colocada, (amortizable en 3 usos).

| Código | Ud | Descripción | Rendimiento | Precio | Importe |
|---|---|---|---|---|---|
| O01OA070 | h | Peón ordinario | 0.1 | 12.88 | 1.29 |
| P31BM070 | Ud | Taquilla metálica individual (material; 02/01/2016) | 0.33 | 79.2 | 26.14 |
| %PM0000000100 | % | Medios auxiliares | 1 % | 27.43 | 0.27 |
| %CI2 | % | Costes Indirectos | 2 % | 27.70 | 0.55 |
|  |  | Total |  |  | 28.25 |

Claves: individual, pintura, secado, metal, vestuario, acero, lamina, frio, fosfatante, anticorrosivo, tubo, percha, lama, ventilacion, puerta, amortizacion, colocacion, horno, taquilla, cerrajeria

**25.03.07** Ud BANCO MADERA PARA 5 PERSONAS (02/01/2016)
4 Ud × 31 = 124.00
Banco de madera con capacidad para 5 personas, (amortizable en 3 usos).

| Código | Ud | Descripción | Rendimiento | Precio | Importe |
|---|---|---|---|---|---|
| O01OA070 | h | Peón ordinario | 0.1 | 12.88 | 1.29 |
| P31BM090 | Ud | Banco madera para 5 personas (material; 02/01/2016) | 0.33 | 87.26 | 28.80 |
| %PM0000000100 | % | Medios auxiliares | 1 % | 30.09 | 0.30 |
| %CI2 | % | Costes Indirectos | 2 % | 30.39 | 0.61 |
|  |  | Total |  |  | 31 |

Claves: banco, madero, persona, amortizacion

**25.03.08** Ud DEPÓSITO-CUBO DE BASURAS (02/01/2016)
4 Ud × 5.65 = 22.60
Cubo para recogida de basuras. (amortizable en 2 usos).

| Código | Ud | Descripción | Rendimiento | Precio | Importe |
|---|---|---|---|---|---|
| P31BM100 | Ud | Depósito-cubo basuras (material; 02/01/2016) | 0.5 | 10.95 | 5.48 |
| %PM0000000100 | % | Medios auxiliares | 1 % | 5.48 | 0.05 |
| %CI2 | % | Costes Indirectos | 2 % | 5.53 | 0.11 |
|  |  | Total |  |  | 5.65 |

Claves: amortizacion, basura

**25.03.09** Ud BOTIQUÍN DE URGENCIA (02/01/2016)
2 Ud × 67.45 = 134.90
Botiquín de urgencia para obra fabricado en chapa de acero, pintado al horno con tratamiento anticorrosivo y serigrafía de cruz. Color blanco, con contenidos mínimos obligatorios, colocado.

| Código | Ud | Descripción | Rendimiento | Precio | Importe |
|---|---|---|---|---|---|
| O01OA070 | h | Peón ordinario | 0.1 | 12.88 | 1.288 |
| P31BM110 | Ud | Botiquín de urgencias (material; 02/01/2016) | 1 | 47.9 | 47.900 |
| P31BM120 | Ud | Reposición de botiquín (material; 02/01/2016) | 1 | 16.28 | 16.280 |
| %PM0000000100 | % | Medios auxiliares | 1 % | 65.468 | 0.655 |
| %CI2 | % | Costes Indirectos | 2 % | 66.123 | 1.322 |
|  |  | Total |  |  | 67.45 |

Claves: pintura, fabricacion, horno, chapa, acero, blanco, botiquin, color, contenedor, obligar, colocacion, anticorrosivo, cruz

**25.03.10** Ud REPOSICIÓN BOTIQUÍN (02/01/2016)
2 Ud × 16.77 = 33.54
Reposición de material de botiquín de urgencia.

| Código | Ud | Descripción | Rendimiento | Precio | Importe |
|---|---|---|---|---|---|
| P31BM120 | Ud | Reposición de botiquín | 1 | 16.28 | 16.28 |
| %PM0000000100 | % | Medios auxiliares | 1 % | 16.28 | 0.16 |
| %CI2 | % | Costes Indirectos | 2 % | 16.44 | 0.33 |
|  |  | Total |  |  | 16.77 |

Claves: botiquin, material

**25.03.11** Ud CONVECTOR ELÉCT. MURAL 1000 W. (02/01/2016)
8 Ud × 32.23 = 257.84
Convector eléctrico mural de 1000 W. instalado.

| Código | Ud | Descripción | Rendimiento | Precio | Importe |
|---|---|---|---|---|---|
| P31BM140 | Ud | Radiador eléctrico 1000 W. (material; 02/01/2016) | 1 | 31.29 | 31.29 |
| %PM0000000100 | % | Medios auxiliares | 1 % | 31.29 | 0.31 |
| %CI2 | % | Costes Indirectos | 2 % | 31.60 | 0.63 |
|  |  | Total |  |  | 32.23 |

Claves: convector, mural, electrico, amortizacion

**25.03.12** m ACOMETIDA ELÉCT. CASETA 4x4 mm2. (02/01/2016)
70 m × 3.64 = 254.80
Acometida provisional de electricidad a caseta de obra, desde el cuadro general formada por manguera flexible de 4x4 mm2 de tensión nominal 750 V., incorporando conductor de tierra color verde y amarillo, fijada sobre apoyos intermedios cada 2,50 m. instalada.

| Código | Ud | Descripción | Rendimiento | Precio | Importe |
|---|---|---|---|---|---|
| O01OB200 | h | Oficial 1ª electricista | 0.1 | 15.25 | 1.53 |
| P31CE030 | m | Manguera flex. 750 V. 4x4 mm2. (material; 02/01/2016) | 1.1 | 1.82 | 2.00 |
| %PM0000000100 | % | Medios auxiliares | 1 % | 3.53 | 0.04 |
| %CI2 | % | Costes Indirectos | 2 % | 3.57 | 0.07 |
|  |  | Total |  |  | 3.64 |

Claves: cuadro, tension, manguera, apoyo, caseta, flexible, fijacion, color, conductor, electricidad, verde, amarillo, acometida, tierra

**25.03.13** m TUBERÍA POLIETILENO DN25 mm 1" (02/01/2016)
70 m × 10.07 = 704.90
Tubería de polietileno de alta densidad (PE-100), para uso alimentario, de 25 mm de diámtero nominal (1") y PN 16 atm, conforme UNE-EN 12201; para tuberías de alimentación de suministro de agua. Totalmente montada, incluyendo p.p. de piezas especiales (codos, manguitos, etc), y p.p de medios auxiliares. Conforme a CTE DB HS-4.

| Código | Ud | Descripción | Rendimiento | Precio | Importe |
|---|---|---|---|---|---|
| O01OB170 | h | Oficial 1ª fontanero calefactor | 0.12 | 16.05 | 1.93 |
| O01OB180 | h | Oficial 2ª fontanero calefactor | 0.12 | 14.26 | 1.71 |
| P17PH008 | m | Tubo polietileno AD PE100 (PN-16) 25mm (material; 02/01/2016) | 1 | 1.95 | 1.95 |
| P17YC030 | u | Codo latón 90º 32 mm-1" (material; 02/01/2016) | 0.5 | 6.42 | 3.21 |
| P17YE030 | u | Enlace mixto latón macho 32 mm-1" (material; 02/01/2016) | 0.25 | 3.88 | 0.97 |
| %PM0000000100 | % | Medios auxiliares | 1 % | 9.77 | 0.10 |
| %CI2 | % | Costes Indirectos | 2 % | 9.87 | 0.20 |
|  |  | Total |  |  | 10.07 |

Claves: especial, montaje, tuberia, polietileno, alto, densidad, alimentar, auxiliar, pieza, codo, manguito, medio, suministro, agua

| Medición | Uds. | Largo | Parcial |
|---|---|---|---|
| HASTA PUNTO DE SERVICIO DE OBRA | 1 | 70 | 70.00 |
| Total |  |  | 70 |

**25.03.14** Ud ACOMETIDA PROVIS. SANEAMIENTO EN SUPERFICIE (02/01/2016)
2 Ud × 155.11 = 310.22
Acometida provisional de saneamiento de caseta de obra a la red general municipal (pozo o imbornal), hasta una distancia máxima de 8 m., formada por tubería en superficie de PVC de 110 mm. de diámetro interior, tapado posterior de la acometida con hormigón en masa HM-20/P/20/I, y con p.p. de medios auxiliares.

| Código | Ud | Descripción | Rendimiento | Precio | Importe |
|---|---|---|---|---|---|
| O01OB170 | h | Oficial 1ª fontanero calefactor | 1.5 | 16.05 | 24.08 |
| P31BA035 | Ud | Acometida prov. sane. a caseta en superfic. (material; 02/01/2016) | 1 | 126.48 | 126.48 |
| %PM0000000100 | % | Medios auxiliares | 1 % | 150.56 | 1.51 |
| %CI2 | % | Costes Indirectos | 2 % | 152.07 | 3.04 |
|  |  | Total |  |  | 155.11 |

Claves: caseta, tapa, pvc, medio, saneamiento, masa, hormigon, interior, diametro, maximo, pozo, red, superficie, auxiliar, acometida, tuberia, imbornal

**25.03.15** u MESA MELAMINA PARA 10 PERSONAS (02/01/2016)
2 u × 54.95 = 109.90
Mesa de melamina para comedor de obra con capacidad para 10 personas, (amortizable en 3 usos).

| Código | Ud | Descripción | Rendimiento | Precio | Importe |
|---|---|---|---|---|---|
| O01OA070 | h | Peón ordinario | 0.1 | 12.88 | 1.29 |
| P31BM080 | u | Mesa melamina para 10 personas (material; 02/01/2016) | 0.333 | 156.32 | 52.05 |
| %PM0000000100 | % | Medios auxiliares | 1 % | 53.34 | 0.53 |
| %CI2 | % | Costes Indirectos | 2 % | 53.87 | 1.08 |
|  |  | Total |  |  | 54.95 |

Claves: melamina, persona, mesa, comedor, amortizacion

**25.03.16** u HORNO MICROONDAS (02/01/2016)
3 u × 21.37 = 64.11
Horno microondas de 18 litros de capacidad, con plato giratorio incorporado (amortizable en 5 usos).

| Código | Ud | Descripción | Rendimiento | Precio | Importe |
|---|---|---|---|---|---|
| O01OA070 | h | Peón ordinario | 0.1 | 12.88 | 1.29 |
| P31BM060 | u | Horno microondas 18 l. 700W (material; 02/01/2016) | 0.2 | 97.24 | 19.45 |
| %PM0000000100 | % | Medios auxiliares | 1 % | 20.74 | 0.21 |
| %CI2 | % | Costes Indirectos | 2 % | 20.95 | 0.42 |
|  |  | Total |  |  | 21.37 |

Claves: microondas, horno, giratorio, plato, amortizacion

### 25.04 MANO DE OBRA DE SEGURIDAD (02/01/2016)
Importe: 11145.76

**25.04.01** Ud COSTO MENSUAL DE CONSERVACIÓN (02/01/2016)
18 Ud × 142.05 = 2556.90
Costo mensual de conservación de instalaciones provisionales de obra, considerando 2 horas a la semana un oficial de 2ª.

| Código | Ud | Descripción | Rendimiento | Precio | Importe |
|---|---|---|---|---|---|
| P31W030 | Ud | Costo mensual de conservación (material; 02/01/2016) | 1 | 137.88 | 137.88 |
| %PM0000000100 | % | Medios auxiliares | 1 % | 137.88 | 1.38 |
| %CI2 | % | Costes Indirectos | 2 % | 139.26 | 2.79 |
|  |  | Total |  |  | 142.05 |

Claves: hora, mes, conservacion

**25.04.02** Ud COSTO MENSUAL LIMPIEZA Y DESINFECCIÓN (02/01/2016)
18 Ud × 133.18 = 2397.24
Costo mensual de limpieza y desinfección de casetas de obra, considerando dos horas a la semana de un peón ordinario.

| Código | Ud | Descripción | Rendimiento | Precio | Importe |
|---|---|---|---|---|---|
| P31W040 | Ud | Costo mensual limpieza-desinfec. (material; 02/01/2016) | 1 | 129.28 | 129.28 |
| %PM0000000100 | % | Medios auxiliares | 1 % | 129.28 | 1.29 |
| %CI2 | % | Costes Indirectos | 2 % | 130.57 | 2.61 |
|  |  | Total |  |  | 133.18 |

Claves: mes, limpieza, caseta, hora, ordinario

**25.04.03** Ud COSTO MENSUAL FORMACIÓN SEG.HIGIENE (02/01/2016)
18 Ud × 81.16 = 1460.88
Costo mensual de formación de seguridad y salud en el trabajo, considerando una hora a la semana y realizada por un encargado.

| Código | Ud | Descripción | Rendimiento | Precio | Importe |
|---|---|---|---|---|---|
| P31W050 | Ud | Costo mens. formación seguridad (material; 02/01/2016) | 1 | 78.78 | 78.78 |
| %PM0000000100 | % | Medios auxiliares | 1 % | 78.78 | 0.79 |
| %CI2 | % | Costes Indirectos | 2 % | 79.57 | 1.59 |
|  |  | Total |  |  | 81.16 |

Claves: mes, trabajo, hora, higiene, seguridad

**25.04.04** Ud REVISIÓN QUINCENAL DE ANDAMIO (02/01/2016)
18 Ud × 233.33 = 4199.94
Revisión quincenal del estado general de andamios tubulares por personal externo a la empresa. Revisión realizada por dos personas durante una jornada de 4 horas. Según R.D. 2177/2004.

| Código | Ud | Descripción | Rendimiento | Precio | Importe |
|---|---|---|---|---|---|
| P31W090 | h | Revisión quincenal andamio (material; 02/01/2016) | 4 | 56.62 | 226.480 |
| %PM0000000100 | % | Medios auxiliares | 1 % | 226.480 | 2.265 |
| %CI2 | % | Costes Indirectos | 2 % | 228.745 | 4.575 |
|  |  | Total |  |  | 233.33 |

Claves: persona, andamio, hora, revision

**25.04.05** u MANO DE OBRA SEÑALISTA (22/11/2017)
40 u × 13.27 = 530.80
Costo mensual de formación de seguridad y salud en el trabajo, considerando una hora a la semana y realizada por un encargado.

| Código | Ud | Descripción | Rendimiento | Precio | Importe |
|---|---|---|---|---|---|
| O01OA070 | h | Peón ordinario | 1 | 12.88 | 12.88 |
| %PM0000000100 | % | Medios auxiliares | 1 % | 12.88 | 0.13 |
| %CI2 | % | Costes Indirectos | 2 % | 13.01 | 0.26 |
|  |  | Total |  |  | 13.27 |

Claves: mes, trabajo, hora, higiene, seguridad

## Precios auxiliares

**E04CMM070** m3 HORMIGÓN LIMPIEZA HM-20/P/20/I CIM.V.MANUAL
Precio: 52.57
Hormigón en masa HM-20/P/20/I, elaborado en central, para limpieza y nivelado de fondos de cimentación, i/vertido por medios manuales y colocación. Según NTE-CSZ, EHE-08 y CTE-SE-C. Componentes del hormigón con marcado CE y DdP (Declaración de prestaciones) según Reglamento (UE) 305/2011.

| Código | Ud | Descripción | Rendimiento | Precio | Importe |
|---|---|---|---|---|---|
| O01OA070 | h | Peón ordinario | 0.25 | 12.88 | 3.22 |
| P01HM010 | m3 | Hormigón HM-20/P/20/I central | 1.05 | 47 | 49.35 |
|  |  | Total |  |  | 52.57 |

Claves: círculo, manual, cimiento, nivel, hormigón, limpieza, central, medio, colocación, componente, marco, elaboración, masa

**E04CAM020** m3 HORMIGÓN HA-25/P/40/IIa CIM.V.MANUAL (02/01/2016)
Precio: 108.51
Hormigón armado HA-25/P/40/IIa, elaborado en central, en relleno de zapatas y zanjas de cimentación, i/armadura (40 kg/m3), vertido por medios manuales, vibrado y colocación. Según normas NTE-CSZ, EHE-08 y CTE-SE-C. Componentes del hormigón y acero con marcado CE y DdP (Declaración de prestaciones) según Reglamento (UE) 305/2011.

| Código | Ud | Descripción | Rendimiento | Precio | Importe |
|---|---|---|---|---|---|
| E04CMM090 | m3 | HORMIGÓN P/A HA-25/P/40/IIa CIM.V.MANUAL | 1 | 53.03 | 53.03 |
| E04AB020 | kg | ACERO CORRUGADO B 500 S | 73 | 0.76 | 55.48 |
|  |  | Total |  |  | 108.51 |

Claves: hormigón, círculo, cimiento, vertedero, marco, acero, componente, norma, elaboración, vibración, zanja, manual, medio, armadura, central, relleno, zapata, colocación

**E04CE020** m2 ENCOFRADO MADERA ZAPATAS, VIGAS RIOS. Y ENCEPADOS (01/01/2010)
Precio: 7.4
Encofrado y desencofrado con madera suelta en zapatas, zanjas, vigas y encepados, considerando 4 posturas. Según NTE-EME.

| Código | Ud | Descripción | Rendimiento | Precio | Importe |
|---|---|---|---|---|---|
| O01OB010 | h | Oficial 1ª encofrador | 0.1 | 15.46 | 1.55 |
| O01OB020 | h | Ayudante encofrador | 0.1 | 14.26 | 1.43 |
| P01EM290 | m3 | Madera pino encofrar 26 mm (material; 21/04/2018) | 0.026 | 150.97 | 3.93 |
| P03AAA020 | kg | Alambre atar 1,3 mm (material; 02/01/2016) | 0.1 | 0.88 | 0.09 |
| P01UC030 | kg | Puntas 20x100 mm (material; 01/01/2010) | 0.05 | 8.04 | 0.40 |
|  |  | Total |  |  | 7.4 |

Claves: madero, viga, zanja, desencofrante, río, zapata, encepado, encofrar

**E05HSM010** m3 HORMIGÓN P/ARMAR HA-25/P/20/I PILAR
Precio: 63.51
Hormigón para armar HA-25/P/20/I, elaborado en central, en pilares, i/vertido con pluma grúa, vibrado y colocado, según NTE-EMS y EHE-08. Componentes del hormigón con marcado CE y DdP (Declaración de prestaciones) según Reglamento (UE) 305/2011.

| Código | Ud | Descripción | Rendimiento | Precio | Importe |
|---|---|---|---|---|---|
| O01OB010 | h | Oficial 1ª encofrador | 0.15 | 15.46 | 2.32 |
| O01OB020 | h | Ayudante encofrador | 0.15 | 14.26 | 2.14 |
| O01OB025 | h | Oficial 1ª gruísta (mano de obra) | 0.15 | 14.96 | 2.24 |
| M02GT002 | h | Grúa pluma 40 m./0,75 t | 0.25 | 21.45 | 5.36 |
| P01HA010 | m3 | Hormigón HA-25/P/20/I central | 1.05 | 49 | 51.45 |
|  |  | Total |  |  | 63.51 |

Claves: armadura, soporte, elaboración, vibración, hormigón, norma, componente, marco, círculo, central, colocación

**E05HSF027** m2 ENCOFRADO METÁLICO EN PILASTRAS (01/01/2010)
Precio: 9.38
Encofrado y desencofrado de pilastras hasta 3.20 m2/m y 0,64 m2 de sección, realizado con chapas metálicas apeadas segun altura..

| Código | Ud | Descripción | Rendimiento | Precio | Importe |
|---|---|---|---|---|---|
| O01OB010 | h | Oficial 1ª encofrador | 0.135 | 15.46 | 2.09 |
| O01OB020 | h | Ayudante encofrador | 0.135 | 14.26 | 1.93 |
| M13ED400 | m2 | Encofrado metalico pilastra hasta 3.20 m2 10p (maquinaria; 15/07/2018) | 1 | 2.98 | 2.98 |
| M13B010 | u | Equipo metálico para apeos (maquinaria; 02/01/2016) | 1 | 1.94 | 1.94 |
| P01UC030 | kg | Puntas 20x100 mm | 0.05 | 8.04 | 0.40 |
| P03AAA020 | kg | Alambre atar 1,3 mm | 0.05 | 0.88 | 0.04 |
|  |  | Total |  |  | 9.38 |

**E04AB020** kg ACERO CORRUGADO B 500 S (02/01/2016)
Precio: 0.76
Acero corrugado B 500 S, cortado, doblado, armado y colocado en obra, incluso p.p. de despuntes. Según EHE-08 y CTE-SE-A. Acero con marcado CE y DdP (Declaración de prestaciones) según Reglamento (UE) 305/2011.

| Código | Ud | Descripción | Rendimiento | Precio | Importe |
|---|---|---|---|---|---|
| O01OB030 | h | Oficial 1ª ferralla (mano de obra) | 0.005 | 15.46 | 0.08 |
| O01OB040 | h | Ayudante ferralla (mano de obra) | 0.005 | 14.26 | 0.07 |
| P03ACC080 | kg | Acero corrugado B 500 S/SD (material; 21/04/2018) | 1 | 0.6 | 0.60 |
| P03AAA020 | kg | Alambre atar 1,3 mm | 0.006 | 0.88 | 0.01 |
|  |  | Total |  |  | 0.76 |

Claves: marco, acero, corrugado, colocación, círculo, doblado, cortador, armadura

**E05HVM010** m3 HORMIGÓN P/ARMAR HA-25/P/20/I JÁCENAS
Precio: 62.69
Hormigón para armar HA-25/P/20/I, elaborado en central, en jácenas, i/vertido con pluma-grúa, vibrado y colocado. Según normas NTE-EHV y EHE-08. Componentes del hormigón con marcado CE y DdP (Declaración de prestaciones) según Reglamento (UE) 305/2011.

| Código | Ud | Descripción | Rendimiento | Precio | Importe |
|---|---|---|---|---|---|
| O01OB010 | h | Oficial 1ª encofrador | 0.17 | 15.46 | 2.63 |
| O01OB020 | h | Ayudante encofrador | 0.17 | 14.26 | 2.42 |
| O01OB025 | h | Oficial 1ª gruísta | 0.17 | 14.96 | 2.54 |
| M02GT002 | h | Grúa pluma 40 m./0,75 t | 0.17 | 21.45 | 3.65 |
| P01HA010 | m3 | Hormigón HA-25/P/20/I central | 1.05 | 49 | 51.45 |
|  |  | Total |  |  | 62.69 |

Claves: colocación, armadura, círculo, marco, elaboración, jácena, hormigón, vibración, norma, componente

**E05HVE010** m2 ENCOFRADO MADERA JÁCENAS 4 POSTURAS (01/01/2010)
Precio: 17.87
Encofrado y desencofrado de jácenas con tableros de madera de pino de 22 mm, confeccionados previamente, considerando 4 posturas. Según normas NTE-EME.

| Código | Ud | Descripción | Rendimiento | Precio | Importe |
|---|---|---|---|---|---|
| O01OB010 | h | Oficial 1ª encofrador | 0.1 | 15.46 | 1.55 |
| O01OB020 | h | Ayudante encofrador | 0.1 | 14.26 | 1.43 |
| M13EM030 | m2 | Tablero encofrar 22 mm 4 p. (maquinaria; 02/01/2016) | 1 | 2.28 | 2.28 |
| M13CP140 | Ud | Puntal telescópico fuerte 5 m (maquinaria; 01/01/2018) | 0.5 | 15.52 | 7.76 |
| P01EM290 | m3 | Madera pino encofrar 26 mm | 0.028 | 150.97 | 4.23 |
| P01UC030 | kg | Puntas 20x100 mm | 0.07 | 8.04 | 0.56 |
| P03AAA020 | kg | Alambre atar 1,3 mm | 0.07 | 0.88 | 0.06 |
|  |  | Total |  |  | 17.87 |

Claves: tablero, previo, desencofrante, encofrar, madero, jácena, confeccionar, pino, norma

**E04MEF040** m2 ENCOFRADO EN MUROS 1 CARA 3,00m<h<6,00m (01/01/2010)
Precio: 13.67
Encofrado y desencofrado en muros de una cara vista de 3,00 a 6,00 m de altura, con paneles metálicos modulares de 3,00 m de altura considerando 20 posturas, consola de trabajo, apeos auxiliares y tratamiento de juntas entre distintas fases de hormigonado de muro-muro.on cordón hidroexpansivo Waterstop XP de polímero activo o equivalente, sección 15x10 mm, con p.p. de malla metálica tipo Revofix o similar para su fijación y berenjeno de remate en su caso.

| Código | Ud | Descripción | Rendimiento | Precio | Importe |
|---|---|---|---|---|---|
| O01OB010 | h | Oficial 1ª encofrador | 0.03 | 15.46 | 0.46 |
| O01OB020 | h | Ayudante encofrador | 0.03 | 14.26 | 0.43 |
| A05M120 | d | ALQ. M2 ENCOFRADO MURO 1 CARA h=3 a 6 m (material; 02/01/2016) | 0.2 | 19.62 | 3.92 |
| M13B010 | u | Equipo metálico para apeos | 1 | 1.94 | 1.94 |
| P01DC040 | l | Desencofrante p/encofrado metálico (material; 01/01/2010) | 0.082 | 1.53 | 0.13 |
| M13EA440 | Ud | Cono terminal tubo 22/26 (maquinaria; 02/01/2016) | 0.7 | 0.08 | 0.06 |
| P06WA155 | m | Junta Waterstop XP con berenjeno (material; 02/01/2016) | 0.11 | 7.59 | 0.83 |
| P06WA160 | m | Malla metálica Revofix (material; 02/01/2016) | 0.11 | 1.92 | 0.21 |
| P01UC030 | kg | Puntas 20x100 mm | 0.04 | 8.04 | 0.32 |
| A06T050 | h | GRÚA TORRE 40 m FLECHA, 1000 kg (material; 02/01/2016) | 0.25 | 21.47 | 5.37 |
|  |  | Total |  |  | 13.67 |

Claves: módulo, panel, encofrar, muro, desencofrante, consola, trabajo, metal, cara

**E04MMBATA** m3 HORMIGÓN P/ARMAR HA-25/B/20/IIa V.BOMBA MURO (01/01/2010)
Precio: 72.62
Hormigón para armar blanco HA-25/B/20/IIb elaborado en central, en muros por bataches, i/vertido con grúa, vibrado y colocado. Según normas NTE-CCM, EHE-08 y CTE-SE-C. Componentes del hormigón con marcado CE y DdP (Declaración de prestaciones) según Reglamento (UE) 305/2011.

| Código | Ud | Descripción | Rendimiento | Precio | Importe |
|---|---|---|---|---|---|
| O01OB010 | h | Oficial 1ª encofrador | 0.18 | 15.46 | 2.78 |
| O01OB020 | h | Ayudante encofrador | 0.18 | 14.26 | 2.57 |
| P01HA621 | m3 | Hormigón blanco HA-25/B/20/IIa central (material; 23/06/2018) | 1.05 | 49.5 | 51.98 |
| M11HV120 | h | Aguja eléctrica c/convertidor gasolina D=79 mm (maquinaria; 02/01/2016) | 0.185 | 7.95 | 1.47 |
| P01HB010 | m3 | Bombeado hormigón 41a55 m3, pluma <=32 m (material; 01/01/2010) | 1 | 13.78 | 13.78 |
| P01HB130 | km | Desplazamiento camión-bomba (material; 01/01/2010) | 0.02 | 2.16 | 0.04 |
|  |  | Total |  |  | 72.62 |

Claves: muro, vibración, bomba, armadura, elaboración, medio, norma, componente, marco, círculo, central, colocación, hormigón

**E04MEM070** m2 ENCOFRADO MADERA VISTA ACABADO FENOLICO (01/01/2010)
Precio: 7.57
Encofrado y desencofrado de losa/muro, con tablero fenólico de alta densidad de 6 mm., considerando 2 posturas. Según norma NTE-EME.

| Código | Ud | Descripción | Rendimiento | Precio | Importe |
|---|---|---|---|---|---|
| O01OB010 | h | Oficial 1ª encofrador | 0.08 | 15.46 | 1.24 |
| O01OB020 | h | Ayudante encofrador | 0.08 | 14.26 | 1.14 |
| P04ML110 | m2 | Panel fenólico alta densidad 6 mm encof. 2 puestas (material; 21/04/2018) | 1 | 4.75 | 4.75 |
| P01DC050 | l | Desencofrante p/encofrado madera (material; 01/01/2010) | 0.082 | 1.46 | 0.12 |
| P01UC030 | kg | Puntas 20x100 mm | 0.04 | 8.04 | 0.32 |
|  |  | Total |  |  | 7.57 |

**E04MEF020** m2 ENCOFRADO EN MUROS 2 CARAS 3,00m<h<6,00m (01/01/2010)
Precio: 17.71
Encofrado y desencofrado en muros de dos caras vistas de 3,00 a 6,00 m de altura, con paneles metálicos modulares de 3,00 m de altura considerando 20 posturas, consola de trabajo, apeos auxiliares y tratamiento de juntas entre distintas fases de hormigonado de muro-muro.on cordón hidroexpansivo Waterstop XP de polímero activo o equivalente, sección 15x10 mm, con p.p. de malla metálica tipo Revofix o similar para su fijación y berenjeno de remate en su caso.

| Código | Ud | Descripción | Rendimiento | Precio | Importe |
|---|---|---|---|---|---|
| O01OB010 | h | Oficial 1ª encofrador | 0.07 | 15.46 | 1.08 |
| O01OB020 | h | Ayudante encofrador | 0.07 | 14.26 | 1.00 |
| A05M030 | d | ALQ. M2 ENCOFRADO MURO 2 CARAS h=6 m (material; 02/01/2016) | 0.143 | 12.93 | 1.85 |
| M13EA421 | d | Consola trabajo (maquinaria; 02/01/2016) | 4 | 1.55 | 6.20 |
| M13B010 | u | Equipo metálico para apeos | 1 | 1.94 | 1.94 |
| P01DC040 | l | Desencofrante p/encofrado metálico | 0.082 | 1.53 | 0.13 |
| P01UC030 | kg | Puntas 20x100 mm | 0.01 | 8.04 | 0.08 |
| M13EA440 | Ud | Cono terminal tubo 22/26 | 1.235 | 0.08 | 0.10 |
| P06WA155 | m | Junta Waterstop XP con berenjeno | 0.11 | 7.59 | 0.83 |
| P06WA160 | m | Malla metálica Revofix | 0.11 | 1.92 | 0.21 |
| A06T050 | h | GRÚA TORRE 40 m FLECHA, 1000 kg | 0.2 | 21.47 | 4.29 |
|  |  | Total |  |  | 17.71 |

Claves: trabajo, consola, módulo, cara, metal, muro, encofrar, panel, desencofrante

**E04MMG010** m3 HORMIGÓN P/ARMAR HA-25/P/20/I V.GRÚA MURO (02/01/2016)
Precio: 60.17
Hormigón para armar blanco HA-25/B/20/IIb elaborado en central, en muros, i/vertido con grúa, vibrado y colocado. Según normas NTE-CCM, EHE-08 y CTE-SE-C. Componentes del hormigón con marcado CE y DdP (Declaración de prestaciones) según Reglamento (UE) 305/2011.

| Código | Ud | Descripción | Rendimiento | Precio | Importe |
|---|---|---|---|---|---|
| O01OB010 | h | Oficial 1ª encofrador | 0.1 | 15.46 | 1.55 |
| O01OB020 | h | Ayudante encofrador | 0.1 | 14.26 | 1.43 |
| P01HA621 | m3 | Hormigón blanco HA-25/B/20/IIa central | 1.05 | 49.5 | 51.98 |
| M11HV120 | h | Aguja eléctrica c/convertidor gasolina D=79 mm | 0.25 | 7.95 | 1.99 |
| A06T050 | h | GRÚA TORRE 40 m FLECHA, 1000 kg | 0.15 | 21.47 | 3.22 |
|  |  | Total |  |  | 60.17 |

Claves: muro, armadura, central, círculo, hormigón, grúa, vibración, colocación, norma, marco, componente, elaboración

**E04SEE050** m2 ENCACHADO PIEDRA 40/80 e=15cm (02/01/2016)
Precio: 4.64
Encachado de piedra caliza 40/80 de 15 cm de espesor en sub-base de solera, i/extendido y compactado con pisón.

| Código | Ud | Descripción | Rendimiento | Precio | Importe |
|---|---|---|---|---|---|
| O01OA070 | h | Peón ordinario | 0.15 | 12.88 | 1.93 |
| P01AG130 | m3 | Grava machaqueo 40/80 mm | 0.15 | 14.5 | 2.18 |
| M08RI005 | h | Pisón compactador gasolina 60-65 kg a=28 cm (maquinaria; 02/01/2016) | 0.15 | 3.54 | 0.53 |
|  |  | Total |  |  | 4.64 |

Claves: encachado, piedra, calizo, solera, compacto, pisón

**E04SEH060** m3 HORMIGÓN HA-25/P/20/I V.MANUAL SOLERA
Precio: 55.76
Hormigón para armar HA-25/P/20/I, elaborado en central en solera, vertido por medios manuales, compactado según EHE-08, p.p. de vibrado, regleado y curado en soleras. Componentes del hormigón con marcado CE y DdP (Declaración de prestaciones) según Reglamento (UE) 305/2011.

| Código | Ud | Descripción | Rendimiento | Precio | Importe |
|---|---|---|---|---|---|
| O01OA030 | h | Oficial primera | 0.15 | 15.86 | 2.38 |
| O01OA070 | h | Peón ordinario | 0.15 | 12.88 | 1.93 |
| P01HA010 | m3 | Hormigón HA-25/P/20/I central | 1.05 | 49 | 51.45 |
|  |  | Total |  |  | 55.76 |

Claves: vibración, compacto, hormigón, manual, solera, armadura, elaboración, medio, curado, componente, marco, círculo, vertedero, central

**E04AM060** m2 MALLA 15x15 cm D=6 mm (02/01/2016)
Precio: 2.61
Malla electrosoldada con acero corrugado B 500 T de D=6 mm en cuadrícula 15x15 cm, colocado en obra, i/p.p. de alambre de atar. Según EHE-08 y CTE-SE-A. Acero con marcado CE y DdP (Declaración de prestaciones) según Reglamento (UE) 305/2011.

| Código | Ud | Descripción | Rendimiento | Precio | Importe |
|---|---|---|---|---|---|
| O01OB030 | h | Oficial 1ª ferralla | 0.009 | 15.46 | 0.14 |
| O01OB040 | h | Ayudante ferralla | 0.009 | 14.26 | 0.13 |
| P03AM030 | m2 | Malla 15x15x6 cm 2,870 kg/m2 (material; 02/01/2016) | 1.267 | 1.85 | 2.34 |
|  |  | Total |  |  | 2.61 |

Claves: alambre, malla, círculo, marco, electrosoldadura, corrugado, colocación, acero

**E05HSA060** m3 HORMIGÓN ARMADO HA-25/P/20/I PILAR ENCOF/METÁLICO (01/01/2010)
Precio: 331.03
Hormigón armado HA-25/P/20/I elaborado en central, en pilares de 30x30 cm, i/p.p. de armadura (120 kg/m3) y encofrado metálico, vertido con pluma-grúa, vibrado y colocado. Según normas NTE-EHS y EHE-08. Componentes del hormigón y acero con marcado CE y DdP (Declaración de prestaciones) según Reglamento (UE) 305/2011.

| Código | Ud | Descripción | Rendimiento | Precio | Importe |
|---|---|---|---|---|---|
| E05HSM010 | m3 | HORMIGÓN P/ARMAR HA-25/P/20/I PILAR | 1 | 63.51 | 63.51 |
| E05HSF010 | m2 | ENCOFRADO METÁLICO EN PILARES (01/01/2010) | 11.08 | 6.32 | 70.03 |
| E04AB020 | kg | ACERO CORRUGADO B 500 S | 252.8 | 0.76 | 192.13 |
| M02GT002 | h | Grúa pluma 40 m./0,75 t | 0.25 | 21.45 | 5.36 |
|  |  | Total |  |  | 331.03 |

Claves: encofrar, elaboración, soporte, armadura, vertedero, metal, componente, hormigón, marco, central, círculo, acero, norma, colocación, vibración

**E05HRB130** m2 FORJADO RETICULAR 40+5cm POLIESTIRENO (01/01/2010)
Precio: 51.61
Forjado reticular formado por nervios de hormigón en dos direcciones armado cada 82 cm, canto 40+5 cm, con piezas de entrevigado aligerante formados por planchas y casetones de poliestireno expandido (EPS) moldeado en dos piezas complementarias tipo FOREL o equivalente y capa de compresión de 5 cm de hormigón HA-25/P/20/I, elaborado en central, incluso armaduras principales y complementarias de acero B 500 S en cuantía según memoria y planos, refuerzo de huecos, encofrado y desencofrado y macizo de capiteles, terminado, sin repercusión de pilares. Según normas NTE-EHR y EHE-08. Componentes del hormigón, acero, armadura de nervios y bloques de poliestileno con marcado CE y DdP (Declaración de prestaciones) según Reglamento (UE) 305/2011.

| Código | Ud | Descripción | Rendimiento | Precio | Importe |
|---|---|---|---|---|---|
| O01OB010 | h | Oficial 1ª encofrador | 0.1 | 15.46 | 1.55 |
| O01OB020 | h | Ayudante encofrador | 0.1 | 14.26 | 1.43 |
| M02GT002 | h | Grúa pluma 40 m./0,75 t | 0.05 | 21.45 | 1.07 |
| P01HA010 | m3 | Hormigón HA-25/P/20/I central | 0.25 | 49 | 12.25 |
| P03BP335 | m2 | Bovedilla y plancha completa poliestireno tipo Forel o equivalen (material; 01/01/2018) | 1 | 12.1 | 12.10 |
| E04AB020 | kg | ACERO CORRUGADO B 500 S | 14.7 | 0.76 | 11.17 |
| E05HRE010 | m2 | ENCOFRADO FORJADO RETICULAR HORIZONTAL (01/01/2010) | 1 | 12.04 | 12.04 |
|  |  | Total |  |  | 51.61 |

Claves: acero, bloque, ligero, capa, armadura, elaboración, retícula, compresión, hormigón, nervio, arcilla, forjado, central, círculo, expandido, canto, mallazo, marco, componente, norma, soporte, terminación, capitel, desencofrante, encofrar, hueco, reparto, macizo, refuerzo

**E05HVA010** m3 HORMIGÓN ARMADO HA-25/P/20/I ENCOF/MADERA JÁCENAS PLANAS (01/01/2010)
Precio: 171.5
Hormigón armado HA-25/P/20/I elaborado en central, en jácenas planas, i/p.p. de armadura (180 kg/m3) y encofrado de madera, vertido con pluma-grúa, vibrado y colocado. Según normas NTE-EME y EHE-08. Componentes del hormigón y acero con marcado CE y DdP (Declaración de prestaciones) según Reglamento (UE) 305/2011.

| Código | Ud | Descripción | Rendimiento | Precio | Importe |
|---|---|---|---|---|---|
| E05HVM010 | m3 | HORMIGÓN P/ARMAR HA-25/P/20/I JÁCENAS | 1 | 62.69 | 62.69 |
| E05HVE010 | m2 | ENCOFRADO MADERA JÁCENAS 4 POSTURAS | 1.89 | 17.87 | 33.77 |
| E04AB020 | kg | ACERO CORRUGADO B 500 S | 94.5 | 0.76 | 71.82 |
| M02GT002 | h | Grúa pluma 40 m./0,75 t | 0.15 | 21.45 | 3.22 |
|  |  | Total |  |  | 171.5 |

Claves: acero, marco, norma, componente, círculo, colocación, hormigón, encofrar, armadura, jácena, plano, elaboración, central, madero, vibración, vertedero

**E05HLM010** m3 HORMIGÓN P/ARMAR HA-25/P/20/I LOSA PLANA
Precio: 60.09
Hormigón para armar HA-25/P/20/I, elaborado en central, en losas planas, i/vertido con pluma-grúa, vibrado y colocado. Según normas NTE-EHL y EHE-08. Componentes del hormigón con marcado CE y DdP (Declaración de prestaciones) según Reglamento (UE) 305/2011.

| Código | Ud | Descripción | Rendimiento | Precio | Importe |
|---|---|---|---|---|---|
| O01OB010 | h | Oficial 1ª encofrador | 0.25 | 15.46 | 3.87 |
| O01OB020 | h | Ayudante encofrador | 0.25 | 14.26 | 3.57 |
| O01OB025 | h | Oficial 1ª gruísta | 0.1 | 14.96 | 1.50 |
| M02GT002 | h | Grúa pluma 40 m./0,75 t | 0.1 | 21.45 | 2.15 |
| P01HA010 | m3 | Hormigón HA-25/P/20/I central | 1 | 49 | 49.00 |
|  |  | Total |  |  | 60.09 |

Claves: plano, norma, losa, colocación, círculo, marco, componente, vibración, elaboración, hormigón, armadura, central

**E05HLE010** m2 ENCOFRADO MADERA LOSAS 4 POSTURAS (01/01/2010)
Precio: 13.98
Encofrado y desencofrado de losa armada plana con tablero de madera de pino de 22 mm, confeccionado previamente, considerando 4 posturas. Normas NTE-EME.

| Código | Ud | Descripción | Rendimiento | Precio | Importe |
|---|---|---|---|---|---|
| O01OB010 | h | Oficial 1ª encofrador | 0.25 | 15.46 | 3.87 |
| O01OB020 | h | Ayudante encofrador | 0.25 | 14.26 | 3.57 |
| M13EM030 | m2 | Tablero encofrar 22 mm 4 p. | 1.1 | 2.28 | 2.51 |
| M13CP130 | u | Puntal telescópico fuerte 4 m (maquinaria; 02/01/2016) | 0.014 | 17.08 | 0.24 |
| P01EM290 | m3 | Madera pino encofrar 26 mm | 0.02 | 150.97 | 3.02 |
| P01UC030 | kg | Puntas 20x100 mm | 0.08 | 8.04 | 0.64 |
| P03AAA020 | kg | Alambre atar 1,3 mm | 0.15 | 0.88 | 0.13 |
|  |  | Total |  |  | 13.98 |

Claves: encofrar, plano, previo, confeccionar, norma, tablero, desencofrante, madero, armadura, pino, losa

**E05HLM020** m3 HORMIGÓN P/ARMAR HA-25/P/20/I LOSAS INCLINADAS
Precio: 64.02
Hormigón para armar HA-25/P/20/I, elaborado en central, en losas inclinadas, i/vertido con pluma-grúa, vibrado y colocado. Según NTE-EHL y EHE-08. Componentes del hormigón con marcado CE y DdP (Declaración de prestaciones) según Reglamento (UE) 305/2011.

| Código | Ud | Descripción | Rendimiento | Precio | Importe |
|---|---|---|---|---|---|
| O01OB010 | h | Oficial 1ª encofrador | 0.3 | 15.46 | 4.64 |
| O01OB020 | h | Ayudante encofrador | 0.3 | 14.26 | 4.28 |
| O01OB025 | h | Oficial 1ª gruísta | 0.1 | 14.96 | 1.50 |
| M02GT002 | h | Grúa pluma 40 m./0,75 t | 0.1 | 21.45 | 2.15 |
| P01HA010 | m3 | Hormigón HA-25/P/20/I central | 1.05 | 49 | 51.45 |
|  |  | Total |  |  | 64.02 |

Claves: armadura, vibración, hormigón, inclinación, círculo, central, colocación, componente, marco, elaboración, losa

**E05HLE020** m2 ENCOFRADO MADERA LOSA INCLINADA 4 POSTURAS (01/01/2010)
Precio: 17.88
Encofrado y desencofrado de losa armada inclinada, con tableros de madera de pino de 22 mm, considerando 4 posturas. Según norma NTE-EME.

| Código | Ud | Descripción | Rendimiento | Precio | Importe |
|---|---|---|---|---|---|
| O01OB010 | h | Oficial 1ª encofrador | 0.3 | 15.46 | 4.64 |
| O01OB020 | h | Ayudante encofrador | 0.3 | 14.26 | 4.28 |
| M13EM030 | m2 | Tablero encofrar 22 mm 4 p. | 1.15 | 2.28 | 2.62 |
| M13CP130 | u | Puntal telescópico fuerte 4 m | 0.014 | 17.08 | 0.24 |
| P01EM280 | m3 | Madera pino encofrar 22 mm | 0.02 | 222.57 | 4.45 |
| P01UC030 | kg | Puntas 20x100 mm | 0.15 | 8.04 | 1.21 |
| P03AAA020 | kg | Alambre atar 1,3 mm | 0.5 | 0.88 | 0.44 |
|  |  | Total |  |  | 17.88 |

Claves: inclinación, losa, armadura, encofrar, madero, desencofrante, tablero, norma, pino

**E05HSM100** m3 HORMIGÓN P/ARMAR HA-25/P/20/I BLANCO PILAR
Precio: 61.56
Hormigón compuesto por cemento y árido blancos para armar HA-25/B/20/I, elaborado en central, en pilares, i/vertido con pluma grúa, vibrado y colocado, según NTE-EMS y EHE-08. Componentes del hormigón con marcado CE y DdP (Declaración de prestaciones) según Reglamento (UE) 305/2011.

| Código | Ud | Descripción | Rendimiento | Precio | Importe |
|---|---|---|---|---|---|
| O01OB010 | h | Oficial 1ª encofrador | 0.15 | 15.46 | 2.32 |
| O01OB020 | h | Ayudante encofrador | 0.15 | 14.26 | 2.14 |
| O01OB025 | h | Oficial 1ª gruísta | 0.15 | 14.96 | 2.24 |
| M02GT002 | h | Grúa pluma 40 m./0,75 t | 0.25 | 21.45 | 5.36 |
| P01HA621 | m3 | Hormigón blanco HA-25/B/20/IIa central | 1 | 49.5 | 49.50 |
|  |  | Total |  |  | 61.56 |

**E05HSC020** m ENCOFRADO PILARES CIRCULARES VISTO CARTÓN d=25cm (01/01/2010)
Precio: 15.82
Encofrado y desencofrado de pilares hasta 4 m de altura y 25 cm de diámetro, con encofrado de cartón.

| Código | Ud | Descripción | Rendimiento | Precio | Importe |
|---|---|---|---|---|---|
| O01OB010 | h | Oficial 1ª encofrador | 0.2 | 15.46 | 3.09 |
| O01OB020 | h | Ayudante encofrador | 0.2 | 14.26 | 2.85 |
| M13ECC380 | m | Encof. cartón liso pilar cir. D 250, <4m (maquinaria; 02/01/2016) | 1 | 9.29 | 9.29 |
| P01UC020 | kg | Puntas 17x70 mm (material; 01/01/2010) | 0.065 | 7.96 | 0.52 |
| P03AAA020 | kg | Alambre atar 1,3 mm | 0.075 | 0.88 | 0.07 |
|  |  | Total |  |  | 15.82 |

Claves: soporte, circulación, desencofrante, diámetro, encofrar, cartón

**A02B075** m3 MORTERO CEMENTO BLANCO BL-II 42,5R M-7,5 (material; 01/01/2010)
Precio: 85.25
Mortero de cemento blanco BL-II 42,5R y arena de río de tipo M-7,5, con resistencia a compresión a 28 días de 7,5 N/mm2, hidrofugado, preparado en central y suministrado a pie de obra, s/RC-08 y UNE-EN 998-2:2004.

| Código | Ud | Descripción | Rendimiento | Precio | Importe |
|---|---|---|---|---|---|
| P01MC060 | m3 | Mortero cemento blanco hidrofugado BL-II 42,5R M-7,5 (material; 01/01/2010) | 1 | 85.25 | 85.25 |
|  |  | Total |  |  | 85.25 |

Claves: cemento, resistencia, río, pie, suministro, central, preparación, blanco, mortero, compresión, areno

**A04TA150** m2 ALQ./INSTAL. 3 MESES. ANDAM. 12m.<h<15m (material; 02/01/2016)
Precio: 11.9
Alquiler durante tres meses, montaje y desmontaje de andamio metálico tubular de acero de 3,25 mm. de espesor de pared, galvanizado en caliente, con doble barandilla quitamiedo de seguridad, rodapié perimetral, plataformas de acero y escalera de acceso tipo barco, para alturas entre 12 y 15 m., incluso p.p. de arriostramientos a fachadas y colocación de mallas protectoras, y p.p. de medios auxiliares y trabajos previos de limpieza para apoyos. Según normativa CE y R.D. 2177/2004 y R.D. 1627/1997.

| Código | Ud | Descripción | Rendimiento | Precio | Importe |
|---|---|---|---|---|---|
| M13AM010 | d | Alquiler m2 andamio acero galvanizado (maquinaria; 02/01/2016) | 90 | 0.05 | 4.50 |
| M13AM040 | m2 | Montaje y desmontaje andamio 12 m<h<15 m (maquinaria; 02/01/2016) | 1 | 5.5 | 5.50 |
| M13AM160 | d | Alquiler m2 de red mosquitera andamios (maquinaria; 02/01/2016) | 90 | 0.01 | 0.90 |
| M13AM170 | m2 | Montaje y desmontaje red andamio (maquinaria; 02/01/2016) | 1 | 1 | 1.00 |
|  |  | Total |  |  | 11.9 |

Claves: metal, andamio, desmontable, acero, mes, seguridad, plataforma, montaje, galvanizar, caliente, barandilla, rodapié, alquiler, perímetro, pared, doble, colocación, círculo, acceso, fachada, medio, malla, protección, auxiliar, trabajo, previo, limpieza, apoyo, norma, escalera, arriostramiento

**A02S030** m3 MORTERO CEMENTO HIDRÓFUGO M-5 (material; 01/01/2010)
Precio: 73.51
Mortero de cemento CEM II/B-P 32,5 N y arena de río M-5 con aditivo hidrófugo confeccionado con hormigonera de 200 l, s/RC-08.

| Código | Ud | Descripción | Rendimiento | Precio | Importe |
|---|---|---|---|---|---|
| O01OA070 | h | Peón ordinario | 1.8 | 12.88 | 23.18 |
| P01CC020 | t | Cemento CEM II/B-P 32,5 N sacos | 0.27 | 99.62 | 26.90 |
| P01AA020 | m3 | Arena de río 0/6 mm | 1.1 | 17.09 | 18.80 |
| P01DW050 | m3 | Agua | 0.255 | 1.27 | 0.32 |
| P01DH010 | kg | Hidrofugante mortero/hormigón (material; 01/01/2010) | 1.25 | 2.63 | 3.29 |
| M03HH020 | h | Hormigonera 200 l gasolina (maquinaria; 02/01/2016) | 0.4 | 2.54 | 1.02 |
|  |  | Total |  |  | 73.51 |

Claves: areno, aditivo, cemento, hidrófugo, mortero, confeccionar, río, hormigón

**E04MEM080** m2 ENCOFRADO MADERA VISTA TABLA BISELADA (01/01/2010)
Precio: 47.03
Encofrado y desencofrado en muros a una cara vista de 3,00 a 6,00 m de altura, con madera viselada y cepillada de 22 mm, considerando 3 posturas. Según NTE-EME.

| Código | Ud | Descripción | Rendimiento | Precio | Importe |
|---|---|---|---|---|---|
| O01OB010 | h | Oficial 1ª encofrador | 1.1 | 15.46 | 17.01 |
| O01OB020 | h | Ayudante encofrador | 1.1 | 14.26 | 15.69 |
| P01EM260 | m2 | Tabla machiembrada 2,5x9/16 de 22 mm (material; 01/01/2010) | 0.55 | 19.31 | 10.62 |
| P01EM290 | m3 | Madera pino encofrar 26 mm | 0.012 | 150.97 | 1.81 |
| P01DC050 | l | Desencofrante p/encofrado madera | 0.082 | 1.46 | 0.12 |
| P01UC030 | kg | Puntas 20x100 mm | 0.05 | 8.04 | 0.40 |
| %PM0000000100 | % | Medios auxiliares | 1 % | 45.65 | 0.46 |
| %CI2 | % | Costes Indirectos | 2 % | 46.11 | 0.92 |
|  |  | Total |  |  | 47.03 |

**A02A080** m3 MORTERO CEMENTO M-5 (material; 01/01/2010)
Precio: 57.17
Mortero de cemento CEM II/B-P 32,5 N y arena de río de tipo M-5 para uso corriente (G), con resistencia a compresión a 28 días de 5,0 N/mm2, confeccionado con hormigonera de 200 l, s/RC-08 y UNE-EN 998-2:2004.

| Código | Ud | Descripción | Rendimiento | Precio | Importe |
|---|---|---|---|---|---|
| O01OA070 | h | Peón ordinario | 0.8 | 12.88 | 10.30 |
| P01CC020 | t | Cemento CEM II/B-P 32,5 N sacos | 0.27 | 99.62 | 26.90 |
| P01AA020 | m3 | Arena de río 0/6 mm | 1.09 | 17.09 | 18.63 |
| P01DW050 | m3 | Agua | 0.255 | 1.27 | 0.32 |
| M03HH020 | h | Hormigonera 200 l gasolina | 0.4 | 2.54 | 1.02 |
|  |  | Total |  |  | 57.17 |

Claves: confeccionar, resistencia, hormigón, areno, cemento, mortero, compresión, río

**E07TLB030** m2 TABICÓN LHD 25x12x8 cm (01/01/2010)
Precio: 15.75
Tabicón de ladrillo hueco doble de 25x12x8 cm. recibido con mortero de cemento CEM II/B-M 32,5 N y arena de río de dosificación, tipo M-7,5, i/p.p. de replanteo, aplomado y recibido de cercos, roturas, humedecido de las piezas, limpieza y medios auxiliares, s/NTE-PTL y NBE-FL-90, medido deduciendo huecos superiores a 2 m2.

| Código | Ud | Descripción | Rendimiento | Precio | Importe |
|---|---|---|---|---|---|
| O01OA030 | h | Oficial primera | 0.4 | 15.86 | 6.34 |
| O01OA070 | h | Peón ordinario | 0.4 | 12.88 | 5.15 |
| P01LH020 | mu | Ladrillo hueco doble métrico 24x11,5x8 cm (material; 01/01/2010) | 0.033 | 82.13 | 2.71 |
| P01MC030 | m3 | Mortero cemento gris CEM-II/B-M 32,5 M-7,5 (material; 01/01/2010) | 0.016 | 67.91 | 1.09 |
| %PM0000000100 | % | Medios auxiliares | 1 % | 15.29 | 0.15 |
| %CI2 | % | Costes Indirectos | 2 % | 15.44 | 0.31 |
|  |  | Total |  |  | 15.75 |

Claves: tabiquería, areno, río, cerco, ladrillo, hueco, doble, mortero, limpieza, dosificación, cemento, medición, medio, pieza, humedad, rotura, replanteo, auxiliar

**A03S020** m3 HORMIGÓN AISLANTE (650 kg/m3) (material; 01/01/2010)
Precio: 66.41
Hormigón aislante de densidad 650 kg/m3, con cemento CEM II/B-P 32,5 N y arcilla expandida tipo G-3 o F-3, confeccionado en obra con hormigonera de 250 l.

| Código | Ud | Descripción | Rendimiento | Precio | Importe |
|---|---|---|---|---|---|
| O01OA070 | h | Peón ordinario | 0.5 | 12.88 | 6.44 |
| M03HH070 | h | Hormigonera 250 l eléctrica (maquinaria; 02/01/2016) | 0.5 | 1.53 | 0.77 |
| P01AL010 | m3 | Arcilla expandida F-3 (3-10 mm) granel (material; 21/04/2018) | 1.1 | 40.1 | 44.11 |
| P01CC020 | t | Cemento CEM II/B-P 32,5 N sacos | 0.15 | 99.62 | 14.94 |
| P01DW050 | m3 | Agua | 0.12 | 1.27 | 0.15 |
|  |  | Total |  |  | 66.41 |

Claves: aislante, hormigón, expandido, confeccionar, cemento, arcilla, densidad

**AUX PLOTS** m2 SUELO ELEVADO EXTERIOR S/ PLOTS (material; 02/01/2016)
Precio: 35.78
Suelo técnico elevado para exteriores formado por baldosas de gres porcelánico tipo STEx de Porcelanosa o similar con acabado antideslizante segun exigencia de Proyecto y con una absorción de la pieza < 0,5% de agua. Colocadas sobre plots de material plástico resistente (Polipropileno con carga mineral) de altura regulable y resistencia a la intemperie. Dichos plots estarán fijados al soporte con masilla de poliuretano p-404. apto para las cargas previstas en proyecto, i/p.p. de piezas especiales, biselado perimetral de las piezas de hormigon, cajeados, anclajes, etc., limpieza y medios auxiliares. Totalmente rematado segun instrucciones de la D.F., apto para las cargas previstas en proyecto, con p.p. de piezas especiales, cajeados, anclajes, etc., limpieza y medios auxiliares. Totalmente rematado segun instrucciones de la D.F., detalles y despieces de proyecto.

| Código | Ud | Descripción | Rendimiento | Precio | Importe |
|---|---|---|---|---|---|
| O01OA030 | h | Oficial primera | 0.1 | 15.86 | 1.59 |
| P08EPO655 | m2 | Baldosa STEx gres porcelánico antideslizante para exterior (material; 21/04/2018) | 1.05 | 16.5 | 17.33 |
| P08DA290 | Ud | Normal Plot 50/70 (material; 21/04/2018) | 6 | 2.15 | 12.90 |
| P06SI190 | Ud | Masilla de poliuretano P-404 Butech (material; 02/01/2016) | 0.54 | 5.38 | 2.91 |
| %PM0000000100 | % | Medios auxiliares | 1 % | 34.73 | 0.35 |
| %CI2 | % | Costes Indirectos | 2 % | 35.08 | 0.70 |
|  |  | Total |  |  | 35.78 |

Claves: baldosa, butech, suelo, resina, adhesivo, adherir, doble, elevación, gres, exterior, absorción, masilla, porcelana, fijación, clase, agua, soporte, poliuretano, regulación, mineral, carga, plástico, polipropileno, material, pieza, resistencia

**A02S020** m3 MORTERO CEMENTO HIDRÓFUGO M-10 (material; 01/01/2010)
Precio: 84.56
Mortero de cemento CEM II/B-P 32,5 N y arena de río M-10 con aditivo hidrófugo confeccionado con hormigonera de 200 l, s/RC-08.

| Código | Ud | Descripción | Rendimiento | Precio | Importe |
|---|---|---|---|---|---|
| O01OA070 | h | Peón ordinario | 1.8 | 12.88 | 23.18 |
| P01CC020 | t | Cemento CEM II/B-P 32,5 N sacos | 0.38 | 99.62 | 37.86 |
| P01AA020 | m3 | Arena de río 0/6 mm | 1.03 | 17.09 | 17.60 |
| P01DW050 | m3 | Agua | 0.24 | 1.27 | 0.30 |
| P01DH010 | kg | Hidrofugante mortero/hormigón | 1.75 | 2.63 | 4.60 |
| M03HH020 | h | Hormigonera 200 l gasolina | 0.4 | 2.54 | 1.02 |
|  |  | Total |  |  | 84.56 |

Claves: areno, hormigón, confeccionar, río, hidrófugo, cemento, mortero, aditivo

**E08TAW130** m FAJA/TABICA PERIMETRAL YESO LAMINADO (02/01/2016)
Precio: 14.5
Faja perimetral o tabica de yeso laminado para falsos techos desmontables o lisos hasta 30 cm de ancho, colocado sobre una estructura oculta de acero galvanizado, formada por perfiles T/C de 47 mm cada 40 cm y perfilería, i/replanteo auxiliar, accesorios de fijación, nivelación y repaso de juntas con cinta y pasta, montaje y desmontaje de andamios, terminado s/NTE-RTC, medido en su longitud. Placas de yeso laminado, pasta de juntas, accesorios de fijación y perfilería con marcado CE y DdP (Declaración de prestaciones) según Reglamento (UE) 305/2011.

| Código | Ud | Descripción | Rendimiento | Precio | Importe |
|---|---|---|---|---|---|
| O01OB110 | h | Oficial yesero o escayolista | 0.2 | 14.96 | 2.99 |
| O01OB120 | h | Ayudante yesero o escayolista | 0.2 | 14.01 | 2.80 |
| P04PY015 | m2 | Placa yeso laminado estándar 12,5 mm (material; 02/01/2016) | 0.315 | 4.82 | 1.52 |
| P04PW040 | kg | Pasta para juntas yeso | 0.313 | 2.7 | 0.85 |
| P04PW005 | m | Cinta de juntas rollo 150 m | 2.1 | 0.03 | 0.06 |
| P04TW030 | m | Perfil angular remates | 2.1 | 1.03 | 2.16 |
| P04TW070 | m | Perfil techo continuo yeso laminado T/C-47 | 2.1 | 1.36 | 2.86 |
| P04TW080 | Ud | Pieza empalme techo yeso laminado T-47 | 0.533 | 0.49 | 0.26 |
| P04TW090 | Ud | Horquilla techo yeso laminado T-47 | 0.533 | 0.58 | 0.31 |
| P04PW065 | Ud | Tornillo PM 3,9x25 mm | 10 | 0.01 | 0.10 |
| P04PW100 | Ud | Tornillo MM 3,5x9,5 mm | 5 | 0.02 | 0.10 |
| P04PW030 | kg | Pasta de agarre yeso | 0.178 | 0.41 | 0.07 |
| %PM0000000100 | % | Medios auxiliares | 1 % | 14.08 | 0.14 |
| %CI2 | % | Costes Indirectos | 2 % | 14.22 | 0.28 |
|  |  | Total |  |  | 14.5 |

Claves: falso, yeso, tabica, medición, techo, liso, colocación, estructura, acero, galvanizar, auxiliar, andamio, desmontable, marco, nivel, junta, cinta, perímetro, montaje, accesorio, terminación, círculo, placa, fijación, perfil, lámina, pasta

**A02A160** m3 MORTERO CEMENTO M-5 C/MEZCLA RIO-MIGA (material; 01/01/2010)
Precio: 65.3
Mortero de cemento CEM II/B-P 32,5 N y mezcla de arena de miga y río, tipo M-5 para uso corriente (G), con resistencia a compresión a 28 días de 5,0 N/mm2, confeccionado con hormigonera de 200 l, s/RC-08 y UNE-EN 998-2:2004.

| Código | Ud | Descripción | Rendimiento | Precio | Importe |
|---|---|---|---|---|---|
| O01OA070 | h | Peón ordinario | 1 | 12.88 | 12.88 |
| P01CC020 | t | Cemento CEM II/B-P 32,5 N sacos | 0.27 | 99.62 | 26.90 |
| P01AA060 | m3 | Arena de miga cribada (material; 01/01/2010) | 0.35 | 32.43 | 11.35 |
| P01AA020 | m3 | Arena de río 0/6 mm | 0.75 | 17.09 | 12.82 |
| P01DW050 | m3 | Agua | 0.26 | 1.27 | 0.33 |
| M03HH020 | h | Hormigonera 200 l gasolina | 0.4 | 2.54 | 1.02 |
|  |  | Total |  |  | 65.3 |

Claves: resistencia, compresión, mortero, cemento, areno, confeccionar, hormigón, río, mezcla

**A01L090** m3 LECHADA CEM. BLANCO BL 22,5 X (material; 01/01/2010)
Precio: 112.39
Lechada de cemento blanco BL 22,5 X amasado a mano, s/RC-08.

| Código | Ud | Descripción | Rendimiento | Precio | Importe |
|---|---|---|---|---|---|
| O01OA070 | h | Peón ordinario | 2 | 12.88 | 25.76 |
| P01CC120 | t | Cemento blanco BL 22,5 X sacos | 0.5 | 170.97 | 85.49 |
| P01DW050 | m3 | Agua | 0.9 | 1.27 | 1.14 |
|  |  | Total |  |  | 112.39 |

Claves: lechada, blanco, cemento, amasado, mano

**A10B010** m2 ADHESIVO P/MÁRMOL-PIEDRA MASTERTILE NTS 440 + ADITIVO MASTERTILE (material; 02/01/2016)
Precio: 8.22
Adhesivo para piezas de mármol / piedra natural MasterTile NTS 440 de BASF, mezclado con aditivo MasterTile A 200 de BASF; para la confección de un adhesivo deformable e impermeable. Aplicable en interiores, exteriores, paredes, suelos y fachadas (aditivado con MasterTile A 200). Para soportes de hormigón, mortero de cemento y de cartón-yeso. Colocación en capa delgada de mármol blanco, placas de piedra natural, granito, gres porcelánico, gres de baja absorción de agua y mosaicos, entre otros. Sin incluir formación ni aplicación.

| Código | Ud | Descripción | Rendimiento | Precio | Importe |
|---|---|---|---|---|---|
| P01FA230 | kg | Adhesivo Piedra/Mármol MasterTile NTS 440 (material; 02/01/2016) | 6 | 0.53 | 3.18 |
| P01FA250 | kg | Aditivo p/adhesivo baldosas MasterTile A 200 (material; 02/01/2016) | 0.96 | 5.25 | 5.04 |
|  |  | Total |  |  | 8.22 |

Claves: exterior, aplicación, adhesivo, pieza, mármol, piedra, natural, suelo, aditivo, interior, granito, fachada, pared, mezcla, impermeable, gres, confeccionar, porcelana, placa, blanco, capa, mortero, colocación, mosaico, hormigón, cemento, absorción, agua, basf, soporte

**O01OA090** h Cuadrilla A (mano de obra)
Precio: 35.98

| Código | Ud | Descripción | Rendimiento | Precio | Importe |
|---|---|---|---|---|---|
| O01OA030 | h | Oficial primera | 1 | 15.86 | 15.86 |
| O01OA050 | h | Ayudante | 1 | 13.68 | 13.68 |
| O01OA070 | h | Peón ordinario | 0.5 | 12.88 | 6.44 |
|  |  | Total |  |  | 35.98 |

Claves: cuadrilla

**A01L030** m3 LECHADA CEMENTO CEM II/B-P 32,5 N (material; 01/01/2010)
Precio: 62.76
Lechada de cemento CEM II/B-P 32,5 N 1/3, amasado a mano, s/RC-08.

| Código | Ud | Descripción | Rendimiento | Precio | Importe |
|---|---|---|---|---|---|
| O01OA070 | h | Peón ordinario | 2 | 12.88 | 25.76 |
| P01CC020 | t | Cemento CEM II/B-P 32,5 N sacos | 0.36 | 99.62 | 35.86 |
| P01DW050 | m3 | Agua | 0.9 | 1.27 | 1.14 |
|  |  | Total |  |  | 62.76 |

Claves: lechada, cemento, mano, amasado

**O01OA140** h Cuadrilla F (mano de obra)
Precio: 27.2

| Código | Ud | Descripción | Rendimiento | Precio | Importe |
|---|---|---|---|---|---|
| O01OA040 | h | Oficial segunda | 1 | 14.32 | 14.32 |
| O01OA070 | h | Peón ordinario | 1 | 12.88 | 12.88 |
|  |  | Total |  |  | 27.2 |

Claves: cuadrilla

**E04SEE020** m2 ENCACHADO PIEDRA 20/40 e=15cm (01/01/2010)
Precio: 6.63
Encachado de piedra caliza 20/40 de 15 cm de espesor en sub-base de solera, i/extendido y compactado con pisón.

| Código | Ud | Descripción | Rendimiento | Precio | Importe |
|---|---|---|---|---|---|
| O01OA070 | h | Peón ordinario | 0.2 | 12.88 | 2.58 |
| P01AG125 | m3 | Gravilla machaqueo 20/40 mm (material; 01/01/2010) | 0.15 | 22.22 | 3.33 |
| M08RI005 | h | Pisón compactador gasolina 60-65 kg a=28 cm | 0.15 | 3.54 | 0.53 |
| %PM0000000100 | % | Medios auxiliares | 1 % | 6.44 | 0.06 |
| %CI2 | % | Costes Indirectos | 2 % | 6.50 | 0.13 |
|  |  | Total |  |  | 6.63 |

Claves: encachado, pisón, piedra, compacto, solera, calizo

**E10IJ240** m SELLADO JUNTA RETRACCIÓN PAVIMENTO MASILLA POLIURETANO MASTERSEA (02/01/2016)
Precio: 3.02
Sellado de juntas de retracción en pavimentos con masilla elástica de poliuretano Masterseal NP 474 de Basf o similar (rendimiento 0,032 l/m), incluso limpieza, imprimación con Masterseal P 147 o similar (rendimiento 0,015 l/m) y cordón de polietileno Masterseal 920 o similar de 6 mm de diámetro. Medida la longitud ejecutada.

| Código | Ud | Descripción | Rendimiento | Precio | Importe |
|---|---|---|---|---|---|
| O01OA030 | h | Oficial primera | 0.15 | 15.86 | 2.38 |
| P06WJ010 | m | Fondo junta polietileno MasterSeal 920 6 (material; 02/01/2016) | 1.01 | 0.06 | 0.06 |
| P06WJ130 | l | Imprimación sellado juntas MasterSeal P 147 (material; 02/01/2016) | 0.015 | 19.43 | 0.29 |
| P06WJ140 | Ud | Masilla sellado juntas MasterSeal NP 474 | 0.032 | 6.23 | 0.20 |
| %PM0000000100 | % | Medios auxiliares | 1 % | 2.93 | 0.03 |
| %CI2 | % | Costes Indirectos | 2 % | 2.96 | 0.06 |
|  |  | Total |  |  | 3.02 |

Claves: ejecución, limpieza, poliuretano, junta, retracción, basf, cordón, imprimación, polietileno, diámetro, pavimentación, masilla, elástico

**E04CMM090** m3 HORMIGÓN P/A HA-25/P/40/IIa CIM.V.MANUAL (02/01/2016)
Precio: 53.03
Hormigón para armar HA-25/P/40/IIa, elaborado en central, en relleno de zapatas y zanjas de cimentación, i/encamillado de pilares y muros, vertido por medios manuales, vibrado y colocación. Según normas NTE-CSZ, EHE-08 y CTE-SE-C. Componentes del hormigón con marcado CE y DdP (Declaración de prestaciones) según Reglamento (UE) 305/2011.

| Código | Ud | Descripción | Rendimiento | Precio | Importe |
|---|---|---|---|---|---|
| O01OA030 | h | Oficial primera | 0.1 | 15.86 | 1.59 |
| O01OA070 | h | Peón ordinario | 0.1 | 12.88 | 1.29 |
| M11HV120 | h | Aguja eléctrica c/convertidor gasolina D=79 mm | 0.1 | 7.95 | 0.80 |
| P01HA021 | m3 | Hormigón HA-25/P/40/IIa central | 1.05 | 47 | 49.35 |
|  |  | Total |  |  | 53.03 |

Claves: manual, elaboración, central, relleno, vibración, zapata, zanja, muro, cimiento, hormigón, vertedero, marco, soporte, círculo, componente, norma, medio, armadura, colocación

**E04MEM010** m2 ENCOFRADO TABLERO AGLOMERADO MUROS 2 CARAS 3,00 m (01/01/2010)
Precio: 16.38
Encofrado y desencofrado en muros a dos caras vistas de 3,00 m de altura, con tableros de madera hidrofugada aglomerada de 22 mm, hasta 1,90 m² de superficie considerando 2 posturas. Según NTE-EME.

| Código | Ud | Descripción | Rendimiento | Precio | Importe |
|---|---|---|---|---|---|
| O01OB010 | h | Oficial 1ª encofrador | 0.25 | 15.46 | 3.87 |
| O01OB020 | h | Ayudante encofrador | 0.25 | 14.26 | 3.57 |
| P01EM040 | m2 | Tablero aglomerado hidrofugo 3660x1830x22 mm (material; 21/04/2018) | 1.1 | 6.4 | 7.04 |
| P01EM290 | m3 | Madera pino encofrar 26 mm | 0.007 | 150.97 | 1.06 |
| P01DC050 | l | Desencofrante p/encofrado madera | 0.082 | 1.46 | 0.12 |
| P01UC030 | kg | Puntas 20x100 mm | 0.03 | 8.04 | 0.24 |
| %PM0000000100 | % | Medios auxiliares | 1 % | 15.90 | 0.16 |
| %CI2 | % | Costes Indirectos | 2 % | 16.06 | 0.32 |
|  |  | Total |  |  | 16.38 |

Claves: superficie, encofrar, tablero, desencofrante, aglomerado, hidrofugación, muro, madero, cara

**E04MMM170** m3 HORMIGÓN P/A HA-25/P/20/I V.MANUAL MURO (02/01/2016)
Precio: 56.95
Hormigón para armar blanco HA-25/B/20/IIb elaborado en central, en muros, vertido manual, vibrado y colocado. Según normas NTE-CCM, EHE-08 y CTE-SE-C. Componentes del hormigón con marcado CE y DdP (Declaración de prestaciones) según Reglamento (UE) 305/2011.

| Código | Ud | Descripción | Rendimiento | Precio | Importe |
|---|---|---|---|---|---|
| O01OB010 | h | Oficial 1ª encofrador | 0.1 | 15.46 | 1.55 |
| O01OB020 | h | Ayudante encofrador | 0.1 | 14.26 | 1.43 |
| P01HA621 | m3 | Hormigón blanco HA-25/B/20/IIa central | 1.05 | 49.5 | 51.98 |
| M11HV120 | h | Aguja eléctrica c/convertidor gasolina D=79 mm | 0.25 | 7.95 | 1.99 |
|  |  | Total |  |  | 56.95 |

**E02EMA010** m3 EXCAVACIÓN ZANJA A MÁQUINA TERRENOS DISGREGADOS A BORDES (02/01/2016)
Precio: 5.73
Excavación en zanjas, en terrenos disgregados por medios mecánicos, con extracción de tierras a los bordes, sin carga ni transporte al vertedero. Incluida parte proporcional de medios auxiliares. Según CTE-DB-SE-C y NTE-ADZ.

| Código | Ud | Descripción | Rendimiento | Precio | Importe |
|---|---|---|---|---|---|
| O01OA070 | h | Peón ordinario | 0.1 | 12.88 | 1.29 |
| M05RN020 | h | Retrocargadora neumáticos 75 cv | 0.15 | 29.6 | 4.44 |
|  |  | Total |  |  | 5.73 |

Claves: excavación, tierra, zanja, máquina, terreno, auxiliar, disgregado, medio, carga, vertedero, extracción, mecánico, transporte

**E07LP010** m2 FÁBRICA LADRILLO PERFORADO 7 cm 1/2P FACHADA MORTERO M-5 (01/01/2010)
Precio: 18.99
Fábrica de ladrillo perforado tosco de 24x11,5x7 cm, de 1/2 pie de espesor en fachada, recibido con mortero de cemento CEM II/B-P 32,5 N y arena de río tipo M-5, preparado en central y suministrado a pie de obra, para revestir, i/replanteo, nivelación y aplomado, p.p. de enjarjes, mermas, roturas, humedecido de las piezas, rejuntado, cargaderos, mochetas, plaquetas, esquinas, limpieza y medios auxiliares. Según UNE-EN 998-2:2012, RC-08, NTE-FFL, CTE-SE-F y medida deduciendo huecos superiores a 1 m2. Materiales con marcado CE y DdP (Declaración de prestaciones) según Reglamento (UE) 305/2011.

| Código | Ud | Descripción | Rendimiento | Precio | Importe |
|---|---|---|---|---|---|
| O01OA030 | h | Oficial primera | 0.5 | 15.86 | 7.93 |
| O01OA070 | h | Peón ordinario | 0.5 | 12.88 | 6.44 |
| P01LT020 | mu | Ladrillo perforado tosco 24x11,5x7 cm | 0.052 | 58.72 | 3.05 |
| P01MC045 | m3 | Mortero cemento gris CEM-II/B-P 32,5 N M-5 (material; 13/07/2012) | 0.027 | 58.15 | 1.57 |
|  |  | Total |  |  | 18.99 |

Claves: fábrica, esquina, merma, medio, auxiliar, hueco, material, círculo, plaqueta, marco, humedad, junta, nivel, perforación, fachada, mortero, tosco, pie, areno, río, preparación, central, suministro, revestir, cemento, ladrillo, telar, pieza, rotura, limpieza, cargadero

**E08PNE040** m2 ENFOSCADO BUENA VISTA CSIV-W1 VERTICAL (02/01/2016)
Precio: 8.24
Enfoscado a buena vista sin maestrear, aplicado con llana, con mortero CSIV-W1 de cemento CEM II/B-P 32,5 N y arena de río M-10, en paramentos verticales de 20 mm de espesor, regleado, i/p.p. de andamiaje, s/NTE-RPE-5 y UNE-EN 998-1:2010, medido deduciendo huecos. Mortero con marcado CE y DdP (Declaración de prestaciones) según Reglamento (UE) 305/2011.

| Código | Ud | Descripción | Rendimiento | Precio | Importe |
|---|---|---|---|---|---|
| O01OA030 | h | Oficial primera | 0.22 | 15.86 | 3.49 |
| O01OA050 | h | Ayudante | 0.22 | 13.68 | 3.01 |
| P04RR050 | kg | Mortero revoco CSIV-W1 (material; 02/01/2016) | 1.5 | 1.16 | 1.74 |
|  |  | Total |  |  | 8.24 |

Claves: cemento, río, vertical, maestra, aplicación, llana, mortero, marco, círculo, enfoscado, hueco, medición, andamio, paramento, areno

**A03H060** m3 HORMIGÓN DOSIF. 225 kg /CEMENTO Tmáx.40 mm (material; 01/01/2010)
Precio: 71.72
Hormigón de dosificación 225 kg con cemento CEM II/B-P 32,5 N, arena de río y árido rodado Tmáx 40 mm, con hormigonera de 300 l, para vibrar y consistencia plástica.

| Código | Ud | Descripción | Rendimiento | Precio | Importe |
|---|---|---|---|---|---|
| O01OA070 | h | Peón ordinario | 0.83 | 12.88 | 10.69 |
| M03HH030 | h | Hormigonera 300 l gasolina (maquinaria; 02/01/2016) | 0.55 | 3.87 | 2.13 |
| P01CC020 | t | Cemento CEM II/B-P 32,5 N sacos | 0.23 | 99.62 | 22.91 |
| P01AA030 | t | Arena de río 0/6 mm (material; 01/01/2010) | 0.72 | 17.69 | 12.74 |
| P01AG060 | t | Gravilla 20/40 mm (material; 01/01/2010) | 1.43 | 16.12 | 23.05 |
| P01DW050 | m3 | Agua | 0.16 | 1.27 | 0.20 |
|  |  | Total |  |  | 71.72 |

Claves: hormigon, dosificacion, consistencia, cemento, areno, rodar, vibracion, plastico, rio

**A05C010** d ALQ. M2 APEO ENCOFRADO PLANO (material; 02/01/2016)
Precio: 0.71
Día alquiler m2 de apeo de sistema metálico de encofrado para forjados, formado por sopandas metálicas de 2, 3 y 4 m.

| Código | Ud | Descripción | Rendimiento | Precio | Importe |
|---|---|---|---|---|---|
| M13CP010 | d | Alquiler puntal 3 m (maquinaria; 02/01/2016) | 15 | 0.02 | 0.30 |
| M13EQ120 | d | Sopanda 4m. para forjado (maquinaria; 02/01/2016) | 3 | 0.1 | 0.30 |
| M13EQ130 | d | Sopanda 3m. para forjado (maquinaria; 02/01/2016) | 0.75 | 0.09 | 0.07 |
| M13EQ140 | d | Sopanda 2m. para forjado (maquinaria; 02/01/2016) | 0.6 | 0.06 | 0.04 |
|  |  | Total |  |  | 0.71 |

Claves: plano, alquiler, sopanda, forjado, encofrar, apeo, metal

**A05C020** d ALQ. M2 ENCOFRADO RECUPERABLE PLANO (material; 02/01/2016)
Precio: 5.53
Día alquiler m2 de encofrado recuperable de sistema metálico para forjados, formado por transversales metálicos, cabezales de unión a las sopandas y tableros de madera de pino de 2,00x0,50 m.

| Código | Ud | Descripción | Rendimiento | Precio | Importe |
|---|---|---|---|---|---|
| M13CP010 | d | Alquiler puntal 3 m | 39 | 0.02 | 0.78 |
| M13EQ110 | d | Tablero 2,00x0,50x0,027 (maquinaria; 02/01/2016) | 30 | 0.09 | 2.70 |
| M13EQ120 | d | Sopanda 4m. para forjado | 6 | 0.1 | 0.60 |
| M13EQ130 | d | Sopanda 3m. para forjado | 1.5 | 0.09 | 0.14 |
| M13EQ140 | d | Sopanda 2m. para forjado | 1.2 | 0.06 | 0.07 |
| M13EQ150 | d | Portasopanda 4m. (maquinaria; 02/01/2016) | 2.7 | 0.11 | 0.30 |
| M13EQ160 | d | Portasopanda 2m. (maquinaria; 02/01/2016) | 0.6 | 0.07 | 0.04 |
| M13EQ170 | d | Basculante aluminio (maquinaria; 02/01/2016) | 15 | 0.06 | 0.90 |
|  |  | Total |  |  | 5.53 |

Claves: alquiler, sopanda, unión, encofrar, recuperable, plano, cabezal, metal, tablero, madero, pino, forjado

**A05M030** d ALQ. M2 ENCOFRADO MURO 2 CARAS h=6 m (material; 02/01/2016)
Precio: 12.93
Día alquiler m2 de encofrado de muro 2 caras de 6 m de altura con panel metálico-fenólico de 3,00x1,00 m con grapa unión paneles.

| Código | Ud | Descripción | Rendimiento | Precio | Importe |
|---|---|---|---|---|---|
| M13EA510 | d | Panel metálico-fenól. 3,00x1,00 (maquinaria; 21/04/2018) | 9.9 | 0.95 | 9.41 |
| M13EA520 | d | Grapa unión paneles met. (maquinaria; 02/01/2016) | 40 | 0.08 | 3.20 |
| M13EA530 | d | Tuerca palomilla (maquinaria; 02/01/2016) | 3.6 | 0.02 | 0.07 |
| M13EA540 | d | Placa tuerca palomilla (maquinaria; 02/01/2016) | 3.6 | 0.02 | 0.07 |
| M13EA550 | d | Barra dywidag 1,00 m. (maquinaria; 02/01/2016) | 9 | 0.02 | 0.18 |
|  |  | Total |  |  | 12.93 |

Claves: grapa, encofrar, panel, alquiler, cara, unión, muro

**A05M120** d ALQ. M2 ENCOFRADO MURO 1 CARA h=3 a 6 m (material; 02/01/2016)
Precio: 19.62
Día de alquiler m2 encofrado para muro a 1 cara de 6 m de altura con panel metálico-fenólico de 3,00x1,00 m con grapa metálica de unión entre paneles.

| Código | Ud | Descripción | Rendimiento | Precio | Importe |
|---|---|---|---|---|---|
| M13EA510 | d | Panel metálico-fenól. 3,00x1,00 | 9 | 0.95 | 8.55 |
| M13EA520 | d | Grapa unión paneles met. | 18 | 0.08 | 1.44 |
| M13EA560 | d | Escuadra estabilizad. muros 1 cara h=3m. (maquinaria; 02/01/2016) | 9 | 1.07 | 9.63 |
|  |  | Total |  |  | 19.62 |

Claves: cara, alquiler, encofrar, panel, grapa, metal, muro, unión

**A06T050** h GRÚA TORRE 40 m FLECHA, 1000 kg (material; 02/01/2016)
Precio: 21.47
Alquiler de grúa torre de 40 m. de flecha y 1.000 kg. de carga en punta, incluyendo cimentación, montaje, desmontaje y medios auxiliares.

| Código | Ud | Descripción | Rendimiento | Precio | Importe |
|---|---|---|---|---|---|
| M02GT250 | mes | Alquiler grúa torre 40 m 1000 kg (maquinaria; 02/01/2016) | 0.006 | 1064.87 | 6.39 |
| M02GT360 | mes | Contrato mantenimiento (maquinaria; 02/01/2016) | 0.006 | 104.28 | 0.63 |
| M02GT370 | mes | Alquiler telemando (maquinaria; 02/01/2016) | 0.006 | 49.68 | 0.30 |
| M02GT320 | Ud | Montaje/desmontaje grúa torre 40 m flecha (maquinaria; 02/01/2016) | 0.001 | 3150.1 | 3.15 |
| M02GE050 | h | Grúa telescópica autopropulsada 60 t (maquinaria; 02/01/2016) | 0.036 | 120.4 | 4.33 |
| M02GT380 | Ud | Tramo de empotramiento grúa torre <40 m (maquinaria; 02/01/2016) | 0.001 | 1436.24 | 1.44 |
| E04AB060 | kg | ACERO CORRUGADO PREFORMADO B 500 S (02/01/2016) | 1.613 | 1.26 | 2.03 |
| E04CMM080 | m3 | HORMIGÓN P/A HA-25/P/20/I CIM.V.MANUAL (02/01/2016) | 0.046 | 69.56 | 3.20 |
|  |  | Total |  |  | 21.47 |

Claves: auxiliar, desmontable, grúa, flecha, torre, carga, punta, medio, cimiento, montaje, alquiler

**E04AB060** kg ACERO CORRUGADO PREFORMADO B 500 S (02/01/2016)
Precio: 1.26
Acero corrugado B 500 S, preformado en taller y colocado en obra. Según EHE-08 y CTE-SE-A. Acero con marcado CE y DdP (Declaración de prestaciones) según Reglamento (UE) 305/2011.

| Código | Ud | Descripción | Rendimiento | Precio | Importe |
|---|---|---|---|---|---|
| O01OB030 | h | Oficial 1ª ferralla | 0.009 | 15.46 | 0.14 |
| O01OB040 | h | Ayudante ferralla | 0.009 | 14.26 | 0.13 |
| P03ACD010 | kg | Acero corrugado elaborado B 500 SD (material; 02/01/2016) | 1.05 | 0.93 | 0.98 |
| P03AAA020 | kg | Alambre atar 1,3 mm | 0.006 | 0.88 | 0.01 |
|  |  | Total |  |  | 1.26 |

Claves: marco, círculo, colocación, taller, corrugado, acero

**E04CMM080** m3 HORMIGÓN P/A HA-25/P/20/I CIM.V.MANUAL (02/01/2016)
Precio: 69.56
Hormigón para armar HA-25/P/20/I, elaborado en central, en relleno de zapatas y zanjas de cimentación, i/encamillado de pilares y muros, vertido por medios manuales, vibrado y colocación. Según normas NTE-CSZ, EHE-08 y CTE-SE-C. Componentes del hormigón con marcado CE y DdP (Declaración de prestaciones) según Reglamento (UE) 305/2011.

| Código | Ud | Descripción | Rendimiento | Precio | Importe |
|---|---|---|---|---|---|
| O01OA030 | h | Oficial primera | 0.36 | 15.86 | 5.71 |
| O01OA070 | h | Peón ordinario | 0.36 | 12.88 | 4.64 |
| M11HV120 | h | Aguja eléctrica c/convertidor gasolina D=79 mm | 0.36 | 7.95 | 2.86 |
| P01HA010 | m3 | Hormigón HA-25/P/20/I central | 1.15 | 49 | 56.35 |
|  |  | Total |  |  | 69.56 |

Claves: hormigón, componente, vibración, relleno, manual, norma, central, círculo, armadura, zanja, soporte, elaboración, marco, cimiento, colocación, medio, vertedero, muro, zapata

**E05HRE010** m2 ENCOFRADO FORJADO RETICULAR HORIZONTAL (01/01/2010)
Precio: 12.04
Encofrado y desencofrado de forjado reticular horizontal con sistema metálico de encofrado y tableros de madera de pino de 26 mm de espesor con puntales hasta 3,10 m de altura. Según norma NTE-EME y EHE-08.

| Código | Ud | Descripción | Rendimiento | Precio | Importe |
|---|---|---|---|---|---|
| O01OB010 | h | Oficial 1ª encofrador | 0.1 | 15.46 | 1.55 |
| O01OB020 | h | Ayudante encofrador | 0.1 | 14.26 | 1.43 |
| M02GT002 | h | Grúa pluma 40 m./0,75 t | 0.15 | 21.45 | 3.22 |
| A05C010 | d | ALQ. M2 APEO ENCOFRADO PLANO | 1 | 0.71 | 0.71 |
| A05C020 | d | ALQ. M2 ENCOFRADO RECUPERABLE PLANO | 0.5 | 5.53 | 2.77 |
| P01EM205 | m3 | Tabloncillo pino 2500/5500x205x55 mm (material; 01/01/2010) | 0.004 | 240.87 | 0.96 |
| P01EM225 | m3 | Tabla pino 2,00/2,50 m de 26 mm (material; 01/01/2010) | 0.004 | 238.8 | 0.96 |
| P01UC030 | kg | Puntas 20x100 mm | 0.05 | 8.04 | 0.40 |
| P03AAA020 | kg | Alambre atar 1,3 mm | 0.05 | 0.88 | 0.04 |
|  |  | Total |  |  | 12.04 |

Claves: horizontal, metal, tablero, norma, pino, puntal, desencofrante, retícula, forjado, encofrar, madero

**E05HSF010** m2 ENCOFRADO METÁLICO EN PILARES (01/01/2010)
Precio: 6.32
Encofrado y desencofrado de pilares hasta 4 m de altura y 0,16 m2 de sección, con chapas metálicas.

| Código | Ud | Descripción | Rendimiento | Precio | Importe |
|---|---|---|---|---|---|
| O01OB010 | h | Oficial 1ª encofrador | 0.1 | 15.46 | 1.55 |
| O01OB020 | h | Ayudante encofrador | 0.1 | 14.26 | 1.43 |
| M13EF485 | m2 | Encofrado chapa hasta 2.50 m2 10 p (maquinaria; 28/12/2017) | 1 | 2.9 | 2.90 |
| P01UC030 | kg | Puntas 20x100 mm | 0.05 | 8.04 | 0.40 |
| P03AAA020 | kg | Alambre atar 1,3 mm | 0.05 | 0.88 | 0.04 |
|  |  | Total |  |  | 6.32 |

Claves: desencofrante, encofrar, soporte, chapa, sección, metal

## Recursos

**O01OA070** h Peón ordinario
Claves: ordinario

**M05EN030** h Excavadora hidráulica neumáticos 100 cv
Claves: hidráulico, neumático, excavación

**M07CB030** h Camión basculante 6x4 de 20 t
Claves: camión, basculante

**O01OB280** h Peón jardinería
Claves: jardinería

**M05PN020** h Pala cargadora neumáticos 155 cv 2,5 m3
Claves: pala, cargador, neumático

**M07N110** u Canon tocón/ramaje vertedero mediano
Claves: mediano, vertedero

**M05PC020** h Pala cargadora cadenas 130 cv/1,8 m3
Claves: pala, cargador, cadena

**M07CB020** h Camión basculante 4x4 de 14 t
Claves: camión, basculante

**M07N060** m3 Canon de desbroce a vertedero
Claves: desbroce, vertedero

**O01OA060** h Peón especializado
Claves: especial

**M06CM040** h Compresor portátil diesel media presión 10 m3/min 7 bar
Claves: compresor, portátil, diesel, medio, presión

**M06MP110** h Martillo manual perforador neumatico 20 kg
Claves: neumático, perforación, manual, martillo

**M05EC010** h Excavadora hidráulica cadenas 90 cv
Claves: excavación, hidráulico, cadena

**M05EN050** h Retroexcavadora c/martillo rompedor
Claves: retroexcavadora, rompedor

**M05RN020** h Retrocargadora neumáticos 75 cv
Claves: neumático

**M05EN032** h Excavadora hidráulica neumaticos 100 cvc/martillo rompedor
Claves: rompedor, excavación, hidráulico, neumático

**M05EC110** h Miniexcavadora hidráulica cadenas 1,2 t
Claves: cadena, hidráulico

**M08RI010** h Pisón compactador 70 kg
Claves: pisón, compacto

**P01AA020** m3 Arena de río 0/6 mm
Claves: río, areno

**P15AH010** m Cinta señalizadora 19x10
Claves: cinta, señalización

**P01HM030** m3 Hormigón HM-25/P/20/I central
Claves: hormigón, central

**M08NM020** h Motoniveladora de 200 cv
Claves: nivel

**M08RN050** h Rodillo compactador mixto 18 t a=222 cm
Claves: mixto, compacto, rodillo

**M08CA110** h Cisterna agua s/camión 10.000 l
Claves: cisterna, agua

**P01AR030** t Zahorra 0-40 reciclada
Claves: zahorra

**M06CM010** h Compresor portátil diesel media presión 2 m3/min 7 bar
Claves: diesel, compresor, medio, portátil, presión

**M06MI010** h Martillo manual picador neumático 9 kg
Claves: manual, picar, martillo, neumático

**P02THC250** m Tubo HA junta elástica 135 kN/m2 D=400 mm
Claves: elástico, tubo, junta

**P01HM020** m3 Hormigón HA-25/P/40/IIa central
Claves: hormigón, central

**M07CG020** h Camión con grúa 12 t
Claves: camión, grúa

**P01HA021** m3 Hormigón HA-25/P/40/IIa central
Claves: hormigón, central

**P03AM070** m2 Malla 15x30x5 cm 1,541 kg/m2
Claves: malla

**P01MC010** m3 Mortero cemento gris CEM-II/B-M 32,5 M-15
Claves: mortero, cemento, gris

**P02EPA130** Ud Base pozo enchufe-campana circular HA h=1,15 m D=100 cm
Claves: base, pozo, circulación

**P02EPA180** Ud Anillo pozo enchufe-campana circular HA h=1 m D=100 cm
Claves: anillo, circulación, pozo

**P02EPA200** Ud Cono enchufe-campana circular HA h=1 m D=60/100 cm
Claves: circulación, cono

**P02EPO010** Ud Tapa circular HA h=6 cm D=62,5 cm
Claves: tapa, circulación

**P02TVO430** m Tubo PVC liso evacuación encolado D=75 mm
Claves: cola, tubo, liso, evacuación, PVC

**P02TVO310** m Tubo PVC liso multicapa celular encolado D=110 mm
Claves: tubo, cola, celular, capa, PVC, liso

**P02TVO460** m Tubo PVC liso evacuación encolado D=125 mm
Claves: cola, tubo, PVC, liso, evacuación

**P02CVM010** Ud Manguito H-H PVC s/tope junta elástica DN160 mm
Claves: PVC, manguito, elástico, junta

**P02CVW010** kg Lubricante tubos PVC junta elástica
Claves: PVC, junta, tubo, elástico

**P02TVO010** m Tubo PVC liso junta elástica SN2 D=160 mm
Claves: tubo, elástico, junta, liso, PVC

**P02CVM020** Ud Manguito H-H PVC s/tope junta elástica DN200 mm
Claves: PVC, junta, manguito, elástico

**P02TVO020** m Tubo PVC liso junta elástica SN2 D=200 mm
Claves: elástico, junta, liso, PVC, tubo

**P02CVM030** Ud Manguito H-H PVC s/tope junta elástica DN250 mm
Claves: PVC, elástico, manguito, junta

**P02TVO120** m Tubo PVC liso junta elástica SN4 D=250 mm
Claves: liso, junta, tubo, PVC, elástico

**P02CVM040** Ud Manguito H-H PVC s/tope junta elástica DN315 mm
Claves: junta, manguito, PVC, elástico

**P02TVE025** m Tubo PVC estructurado junta elástica SN4 D=315 mm
Claves: estructura, junta, elástico, PVC, tubo

**P02EAH030** Ud Arqueta HM c/zuncho sup-fondo ciego 50x50x100 cm
Claves: ciego, arqueta

**P02EAT100** Ud Tapa/marco cuadrada HM 50x50 cm
Claves: cuadrado

**P06WJ140** Ud Masilla sellado juntas MasterSeal NP 474
Claves: masilla, basf, junta

**P02EAT180** Ud Tapa p/sifonar arqueta HA 50x50 cm
Claves: arqueta, tapa

**M05EN020** h Excavadora hidráulica neumáticos 84 cv
Claves: neumático, excavación, hidráulico

**P02EAH043** Ud Arqueta HM c/zuncho sup-fondo ciego 75x75x150 cm
Claves: arqueta, ciego

**P02EAT040** Ud Tapa cuadrada HA e=6 cm 75x75 cm
Claves: tapa, cuadrado

**P02EI007** Ud Imbornal prefabricado hormigón 50x30x60 cm
Claves: prefabricado, imbornal, hormigón

**P02ECF100** Ud Rejilla plana fundición 30x30x3,5 cm
Claves: fundición, plano, rejilla

**O01OA050** h Ayudante
Claves: ayudante

**P02ECH010** Ud Canaleta hormigón polímero 1000x130x150 mm s/rejilla
Claves: canal, hormigón

**P02ECH050** Ud Rejilla galvanizada 1000x130x20 mm
Claves: rejilla, galvanizar

**P01DW090** Ud Pequeño material
Claves: material

**O01OB170** h Oficial 1ª fontanero calefactor
Claves: fontanería, calefactor

**P02EDS030** Ud Sumidero sifónico c/reja PVC L=300 mm s.integrada D=90-110 mm
Claves: sumidero, sifón, PVC

**P01AG130** m3 Grava machaqueo 40/80 mm
Claves: machaqueo, grava

**P02RVC090** m Tubo drenaje PVC corrugado doble SN4 DN160 mm
Claves: corrugado, doble, PVC, drenaje, tubo

**P06GP040** m2 Geotextil polipropileno no tejido 125 g/m2
Claves: tejido, geotextil, polipropileno

**M02GT002** h Grúa pluma 40 m./0,75 t
Claves: pluma, grúa

**M13EA430** m Tubo PVC diametro 22/26
Claves: diámetro, tubo, PVC

**P06P020** m2 Lám. Polietileno Galga 600 (Transparente)
Claves: polietileno, transparente

**P06GL035** m2 Fieltro geotextil Danofelt PY-200 gr/m2
Claves: fieltro, geotextil, danosa

**P01EM280** m3 Madera pino encofrar 22 mm
Claves: encofrar, pino, madero

**P33U170** m2 Sistema Cáviti C-35 750x500 mm
Claves: caviti

**P01HA010** m3 Hormigón HA-25/P/20/I central
Claves: central, hormigón

**P07TE100** m2 Plancha EPS 25 kg/m3 e=30 mm
Claves: plancha

**O01OB130** h Oficial 1ª cerrajero
Claves: cerrajería

**O01OB140** h Ayudante cerrajero
Claves: ayudante, cerrajería

**P03ALP010** kg Acero laminado S 275 JR
Claves: lámina, acero

**P25OU080** l Minio electrolítico
Claves: minio, electrolítico

**P25RO050** l Esmalte efecto forja negro/color exterior base disolvente
Claves: base, esmalte, forja, exterior, disolvente

**P01LH025** mu Ladrillo hueco doble métrico 24x11,5x9 cm
Claves: hueco, doble, métrico, ladrillo

**O01OB230** h Oficial 1ª pintura
Claves: pintura

**P01UG310** u Anclaje químico Hilti HVU M16
Claves: hilti, químico, anclaje

**P14MW010** m2 Panel composite
Claves: panel

**P04PY045** m2 Placa yeso laminado normal 15x1200 mm
Claves: placa, lámina, yeso

**P04PW590** kg Pasta de juntas SN
Claves: junta, pasta

**P04PW005** m Cinta de juntas rollo 150 m
Claves: rollo, junta, cinta

**P04PW250** m Canal 73 mm
Claves: canal

**P04PW170** m Montante de 70 mm
Claves: montante

**P04PW065** Ud Tornillo PM 3,9x25 mm
Claves: tornillo

**P04PW070** Ud Tornillo PM 3,9x35 mm
Claves: tornillo

**P04PW560** m Junta estanca al agua 70 mm
Claves: junta, estanco, agua

**P07AL275** m Banda desolidarizante Tecsound S Band 70
Claves: texsa, banda, bandeja

**P13TC355** m2 Chapa galvanizada 1 mm
Claves: chapa, galvanizar

**P04PY023** m2 Placa yeso laminado BA 15
Claves: lámina, placo, yeso, saintgobain, placa

**P04PW245** m Canal Stil R 48
Claves: placo, saintgobain, canal

**P04PW163** m Montante Stil M 48
Claves: montante, placo, saintgobain

**P04PW133** Ud Tornillo TTPC 25
Claves: placo, tornillo, saintgobain

**P04PW136** Ud Tornillo TTPC 45
Claves: placo, tornillo, saintgobain

**P04PW135** Ud Tornillo TRPF 13
Claves: placo, saintgobain, tornillo

**P04PW608** m Cinta de juntas GR
Claves: junta, cinta, placo, saintgobain

**P04PW540** m Banda estanca 45 mm
Claves: estanco, saintgobain, placo, banda

**P07AL270** m Banda desolidarizante Tecsound S Band 50
Claves: banda, bandeja, texsa

**P07TR095** m2 Panel rígido lana de roca 45 mm
Claves: lana, panel, roca, rígido

**P07TL450** m2 Panel rígido lana de roca 45 mm
Claves: placo, areno, lana, mineral, saintgobain

**P04PW240** m Canal 48 mm
Claves: canal

**P04PW162** m Montante de 46 mm
Claves: montante

**P04PW075** Ud Tornillo PM 3,9x55 mm
Claves: tornillo

**P04PW550** m Junta estanca al agua 46 mm
Claves: estanco, agua, junta

**P04PY0451** m2 Incremento placa yeso laminado 15/ antihumedad
Claves: lámina, yeso, placa

**P04PY0452** m2 Incremento placa yedso laminado 15/RF
Claves: lámina, yeso, placa

**P06SR192** m Fondo juntas polipropileno 20 mm
Claves: junta, polipropileno

**P06SR200** l Imprimación selladora superficies porosas
Claves: imprimación, sellador, superficie, porosidad

**P06SI170** m Sellado poliuretano e=20 mm
Claves: poliuretano

**P01DW280** kg Fibra polipropileno
Claves: polipropileno, fibra

**P07TX015** m2 Placa XPS e=40 mm RC200
Claves: placa

**P01FA710** kg Mortero fijación aislamiento exterior
Claves: aislamiento, fijación, mortero, exterior

**P07W900** Ud Fijación mecánica aislamiento
Claves: mecánico, aislamiento, fijación

**P07TX104** m2 Panel poliestireno extruido Danopren CH-50
Claves: danosa, panel, poliestireno, extruido

**P07W190** m Film protector polietileno
Claves: polietileno, protección

**P07TO026** kg Poliuretano d=35 kg/m3
Claves: poliuretano

**P07W150** Ud P.p. maquinaria proyección
Claves: maquinaria, proyección

**P07TL210** m2 Panel/Manta lana mineral Arena 50 mm 1350x600/10800x600 mm
Claves: lana, isover, areno, mineral, saintgobain

**P07TR160** m2 Panel lana de roca Panel PST 22 mm 1200x1000 mm
Claves: roca, isover, panel, lana, saintgobain

**P07AM030** m2 Membrana acústica Danosa autoadhesiva 4 mm
Claves: acústico, membrana, danosa, adhesivo

**P06BI036** kg Emulsión asfáltica Emufal I
Claves: texsa, asfalto, emulsión

**P06BD035** m2 Lámina autoadhesiva Texself HD 1,5 mm
Claves: texsa, adhesivo, lámina

**P06D083** m2 Lámina drenante Danodren H-25 plus
Claves: danosa, drenaje, lámina

**P02EM105** Ud Fijación autoadhesiva p/membranas drenantes
Claves: adhesivo, drenaje, fijación

**P02EM110** m Perfil de remate p/membranas drenantes
Claves: perfil, remate, drenaje

**P06BI030** kg Imprimación asfáltica Impridan-100
Claves: asfalto, danosa, imprimación

**P06BD780** m2 Lámina autoadhesiva SELF DAN BTM
Claves: danosa, adhesivo, lámina

**P06D081** m2 Lámina drenante Danodren H-15 plus
Claves: danosa, drenaje, lámina

**P06D074** Ud Fijación autoadhesiva Danodren
Claves: fijación, adhesivo, danosa

**P06BL130** m Banda de refuerzo E 30 P Elast (0,32m)
Claves: refuerzo, banda, danosa

**P06BI020** kg Imprimación asfáltica Curidan
Claves: asfalto, imprimación, danosa

**P06BPA032** m2 Lámina Esterdan 50 GP Pol gris (negro)
Claves: danosa, lámina, negro, gris

**P03ACA010** kg Acero corrugado B 400 S/SD 6 mm
Claves: corrugado, acero

**P06GL025** m2 Fieltro geotextil Danofelt PY-150 gr/m2
Claves: danosa, fieltro, geotextil

**P06BSN032** m2 Lámina Esterdan 30 P Elast
Claves: lámina, danosa

**P06BSN012** m2 Lámina Glasdan 30 P Elast
Claves: lámina, danosa

**P07TX060** m2 Panel poliestireno extruido Danopren TR-60
Claves: danosa, panel, poliestireno, extruido

**P01AG050** m3 Gravilla 20/40 mm
Claves: gravilla

**P06WA240** m2 Adhesivo P
Claves: texsa, adhesivo

**P06BPN014** m2 Lámina Morterplas FV 3 kg
Claves: texsa, lámina

**P06BPN145** m2 Lámina Hiper Morterplas 4,8 kg
Claves: texsa, lámina

**P06GP036** m2 Fieltro geotextil Texxam 1000
Claves: texsa, fieltro, geotextil

**P07TX190** m2 Poliestireno extruido XPS aislamiento cubierta y solados
Claves: poliestireno, solado, cubierta, extruido, aislamiento, texsa

**P06SI191** Ud Masilla de poliuretano P-404
Claves: masilla, poliuretano

**P02EDC050** Ud Caldereta sifónica PVC c/rejilla PVC L=300 mm salida vertical D=
Claves: vertical, caldereta, sifón, PVC, salida

**P31IS565** m Cable inox. 8 mm
Claves: cable, inoxidable

**O01OB090** h Oficial solador alicatador
Claves: alicatar

**P04RR040** kg Mortero revoco CSIII-W1
Claves: revoco, mortero

**O01OB150** h Oficial 1ª carpintero
Claves: carpintero

**O01OB160** h Ayudante carpintero
Claves: ayudante, carpintero

**P04ML090** m2 Panel fenólico alta densidad 8 mm+adhesivo
Claves: panel, alto, densidad, adhesivo

**P04D040** kg Adhesivo contacto p/revestimientos
Claves: adhesivo, contacto

**P04MW010** Ud Material auxiliar revestimiento madera
Claves: auxiliar, material, revestimiento, madero

**P05CW010** Ud Tornillería y pequeño material
Claves: material, tornillo

**P07AL185** m2 Panel Rocdan 231-652-50 mm
Claves: panel, danosa

**P04PY080** m2 Placa yeso laminado alta dureza 15 mm
Claves: yeso, dureza, placa, lámina, alto

**P04PW930** m2 Perfileria alumino con omegas y doble T
Claves: perfil, aluminio, doble

**P04PW030** kg Pasta de agarre yeso
Claves: pasta, agarre, yeso

**O01OB110** h Oficial yesero o escayolista
Claves: yeso

**O01OB120** h Ayudante yesero o escayolista
Claves: ayudante, yeso

**P04TE100** m2 Placa escayola semiperforada fonoabsorbente 60x60 cm perfil semi
Claves: fonoabsorbente, perfil, perforación, escayola, placa

**P04TW050** m Perfilería semi-vista blanca
Claves: blanco, perfil

**P04TW030** m Perfil angular remates
Claves: perfil, remate, angular

**P04TW040** Ud Pieza cuelgue
Claves: pieza

**P04PW330** m Maestra 60x27 mm
Claves: maestra

**P04TW550** Ud Tornillo SN 3,5x30 mm
Claves: tornillo

**P04TW230** Ud Caballete maestra 60x27 mm
Claves: maestra, caballete

**P04TW220** Ud Conector maestra 60x27 mm
Claves: maestra, conexión

**P04TW210** Ud Cuelgue regulable combinado
Claves: combinado, regulación

**P04TW540** Ud Fijaciones
Claves: fijación

**P04TW154** Ud Varilla de cuelgue 1000 mm
Claves: varilla

**P04PW040** kg Pasta para juntas yeso
Claves: yeso, pasta, junta

**P04TW430** u Trampilla registro
Claves: trampilla

**P07AL170** m2 Panel Rocdan 231 40 mm
Claves: panel, danosa

**P04PY330** m2 Placa yeso laminado WA repelente al agua 15 mm
Claves: lámina, placa, agua, yeso

**P04PW150** m Perfil laminado U 34x31x34 mm
Claves: lámina, perfil

**P04TW070** m Perfil techo continuo yeso laminado T/C-47
Claves: lámina, perfil, techo, yeso, continuo

**P04PW100** Ud Tornillo MM 3,5x9,5 mm
Claves: tornillo

**P04TW080** Ud Pieza empalme techo yeso laminado T-47
Claves: pieza, yeso, lámina, techo, empalme

**P04TW090** Ud Horquilla techo yeso laminado T-47
Claves: techo, lámina, yeso, horquilla

**P04TLL090** m Lama aluminio horizontal lisa 185 mm c/entrecalle
Claves: liso, aluminio, horizontal, lama

**P04TW615** m Junquillo
Claves: junquillo

**P04TW605** m Rastrel metálico troquelado
Claves: metal, rastrel, troquelado

**P04TW150** m Varilla roscada
Claves: varilla, rosca

**P04TBM131** m2 Techo madera acústico 60x60/120x60 cm
Claves: acústico, techo, madero

**P04TW160** m Perfilería estándar perfil principal 15 mm
Claves: estándar, perfil

**P04TW152** Ud Varilla de cuelgue 375 mm
Claves: varilla

**O01OB240** h Ayudante pintura
Claves: ayudante, pintura

**P03ALT010** kg Acero en tubo rectangular
Claves: tubo, acero

**P25OZ040** l Emulsión fijadora muy penetrante obra/madera exterior/interior
Claves: fijación, emulsión

**P25OG040** kg Masilla ultrafina acabados
Claves: masilla

**P25EI070** l Pintura plástica mate al agua s/disolvente
Claves: agua, mate, plástico, pintura

**P08TB140** m2 Baldosa terrazo 50x50x3,3 cm micrograno alta resistencia
Claves: resistencia, alto, baldosa, terrazo

**P01FJ150** m2 Pasta para juntas de terrazo
Claves: junta, terrazo, pasta

**P08TW010** m2 Pulido y abrillantado in situ terrazo
Claves: pulir, terrazo

**O01OB102** h Ayudante marmolista
Claves: ayudante

**P01FJ110** kg Mortero epoxi juntas MasterTile CR 730 TIX
Claves: epoxi, basf, junta, mortero

**P08PCV060** Ud Zanquín piedra caliza 42x18 cm
Claves: zanquín, calizo, piedra

**P01LT020** mu Ladrillo perforado tosco 24x11,5x7 cm
Claves: perforación, tosco, ladrillo

**P01CC120** t Cemento blanco BL 22,5 X sacos
Claves: blanco, cemento

**P08MA020** kg Adhesivo contacto
Claves: adhesivo, contacto

**M11HR010** h Regla vibrante eléctrica 2 m
Claves: eléctrico, vibración, regla

**M11HC040** m Corte c/sierra disco hormig.fresco
Claves: disco, corte

**P08XVC120** kg Colorante endurecedor hormigón impreso
Claves: colorante, hormigón, impreso

**P08XVC130** kg Polvo desencofrante
Claves: polvo, desencofrante

**P08XVC090** l Resina acabado pavimento hormigón impreso
Claves: impreso, hormigón, resina, pavimentación

**O01OB100** h Ayudante solador alicatador
Claves: ayudante, alicatar

**P01FA030** kg Adhesivo int./ext. C2TE porcelánico blanco
Claves: porcelana, blanco, adhesivo

**P01FJ065** kg Lechada blanca CG1
Claves: blanco, lechada

**P08WD040** m Junta Movimiento Estructural Dilex KSBT AKSBT 30 12,5 mm
Claves: schluter, junta, mover, estructura

**P01UA060** kg Adhesivo cemento cola tipo C1
Claves: schluter, cola, cemento, adhesivo

**P13DM130** m2 C.enrol. lama alum. microperforada
Claves: lama, galvanizar, microperforado

**P13DV190** Ud Cerradura seguridad al suelo
Claves: seguridad, cerrajería, suelo

**P25OU060** l Minio de plomo marino
Claves: minio, plomo

**P25RO060** l Esmalte brillo exterior base disolvente
Claves: exterior, brillo, disolvente, esmalte, base

**P13EV035** m Escalera metálica 70 cm ancho
Claves: metal, escalera

**P14DUI070** m2 Vidrio seguridad PVB incoloro 3+3
Claves: vidrio, seguridad, incoloro

**P23VV030** m2 Vidrio laminado intumescente e=26 mm
Claves: intumescente, lámina, vidrio

**P23VV040** Ud Pequeño material para instal.v. e=26 mm
Claves: material

**P23VV010** m2 Vidrio laminado intumescente e=17 mm
Claves: intumescente, lámina, vidrio

**P23VV020** Ud Pequeño material para instal.v. e=17 mm
Claves: material

**P14KW200** m2 Lámina efecto cristal al ácido
Claves: cristal, lámina, ácido

**P14DUI020** m2 Stadip 66.2 PVB Silence 39 dB
Claves: saintgobain, climalit, incoloro

**P14BA020** m2 Securit incoloro 10 mm
Claves: climalit, saintgobain, incoloro, securit

**P14KW060** m Sellado con silicona neutra
Claves: silicona

**P14GI050** m2 Espejo plateado 3 mm
Claves: plata, espejo

**P14KC010** m Canteado espejo
Claves: cantear, espejo

**P14KW080** Ud Taladro espejo hasta 10 mm
Claves: taladro, espejo

**M12T050** h Taladro percutor eléctrico pequeño
Claves: taladro, eléctrico

**P36HE040** Ud Espejo reclinable marco AISI-304 800x600 mm
Claves: marco, espejo

**P25WW220** Ud Pequeño material
Claves: material

**P01MEN050** kg Mortero autonivelante
Claves: mortero

**P34IF012** m2 Felpudo aluminio cepillo textil 17 mm
Claves: garlopa, textil, aluminio, felpudo

**P23SEA050** Ud Señal alta luminiscencia Clase A 240x100 mm
Claves: clase, alto

**P23SEA040** Ud Señal alta luminiscencia Clase A 320x160 mm
Claves: alto, clase

**P34IR020** u Rótulo metacrilato sin iluminación
Claves: iluminación, metacrilato, rótulo

**P25WD040** kg Disolvente clorocaucho
Claves: clorocaucho, disolvente

**P25QC010** l Pintura clorocaucho calles/parking
Claves: pintura, clorocaucho

**O01OB180** h Oficial 2ª fontanero calefactor
Claves: fontanería, calefactor

**P18LEB010** Ud Lavabo gama media color 56x42 cm b/encimera
Claves: lavabo, medio, color

**P18GSL020** Ud Grifo temporizado un agua repisa gama media
Claves: temporización, grifería, medio, agua

**P17SV100** Ud Válvula lavabo-bidé de 32 mm c/tapon y cadena
Claves: válvula, cadena

**P17XT030** Ud Válvula de escuadra de 1/2" a 1/2"
Claves: válvula, escuadra

**P17SA090** Ud Acoplamiento pared acodado cromo 1 1/2 x 40 mm c/plafón
Claves: pared, codo, acoplar, cromo

**P17IR020** m Tubo rígido PEX-A 20x1,9 mm
Claves: rígido, tubo

**P20IEV040** m Coquilla espuma elastomérica e:25 mm D=22 mm
Claves: espuma, elastomérico, coquilla

**P17IR010** m Tubo rígido PEX-A 16x1,8 mm
Claves: rígido, tubo

**P17LC030** m Tubo corrugado polipropileno protección (azul/rojo) M-19
Claves: corrugado, tubo, protección, polipropileno

**P17IST040** Ud Te reducida unión rápida PPSU 20-16-20 mm
Claves: unión, te

**P17ISC080** Ud Codo unión rápida latón terminal 16 mm - 1/2"
Claves: latón, terminal, codo, unión

**P17SB030** Ud Bote sifónico aéreo t/inoxidable 5 tomas
Claves: bote, sifón, aéreo, toma

**P17VC030** m Tubo PVC serie B junta pegada 50 mm
Claves: PVC, tubo, junta

**P17VC010** m Tubo PVC serie B junta pegada 32 mm
Claves: tubo, junta, PVC

**P18IA080** Ud Taza p/tanque alto, empotrado o fluxor gama media/alta blanco
Claves: fluxor, empotrable, alto, blanco, taza

**P18GSS090** Ud Fluxor automático 3/4" inodoro Dal
Claves: fluxor, grohe, inodoro, automático

**P18GWI010** Ud Enlace fluxor a inodoro/urinario 28 mm
Claves: enlace, fluxor

**P17SW020** Ud Conexión PVC inodoro D=110 mm c/j.labiada
Claves: PVC, inodoro, conexión

**P17VC060** m Tubo PVC serie B junta pegada 110 mm
Claves: PVC, tubo, junta

**P18GSU010** Ud Pulsador temporizador empotrado urinario
Claves: urinario, empotrable, temporizador, pulsador

**P18GTD030** Ud Grifo mezclador termostático empotrable ducha gama media
Claves: grifería, termostato, básico, ducha, empotrable, mezcla

**P18DE020** Ud Kit imperband 2,25x1,5 m
Claves: butech, kit

**P01FA560** kg Adhesivo cementoso one-flex blanco Butech
Claves: blanco, adhesivo, butech

**P17SO010** Ud Sumidero sifónico extensible salida H 40 mm c/rejilla acero 100x
Claves: acero, sumidero, sifón, salida

**P17ISC120** Ud Codo unión rápida latón base fijación 16 mm - 1/2""
Claves: unión, latón, base, codo, fijación

**P17ISA010** Ud Placa base fijación
Claves: fijación, base, placa

**P17VC020** m Tubo PVC serie B junta pegada 40 mm
Claves: tubo, PVC, junta

**P18WV010** Ud Vertedero porcelana c/rejilla 50x42cm blanco
Claves: vertedero, porcelana, blanco

**P18GMF010** Ud Grifo un agua pared gama básica cromo
Claves: grifería, pared, agua, básico, cromo

**P17LC040** m Tubo corrugado polipropileno protección (azul/rojo) M-23
Claves: polipropileno, corrugado, tubo, protección

**P17IST080** Ud Te unión rápida PPSU 20 mm
Claves: unión, te

**P17ISC090** Ud Codo unión rápida latón terminal 20 mm - 1/2"
Claves: terminal, codo, unión, latón

**P18FA190** Ud Fregadero 45x50 cm 1 seno empotrar
Claves: seno, empotrable, fregadero

**P18GML030** Ud Grifo monomando lavabo gama media cromo c/latiguillos
Claves: grifería, monomando, medio, cromo, lavabo

**P17SV060** Ud Válvula para fregadero de 40 mm
Claves: válvula, fregadero

**P36HSL020** Ud Lavabo mural accesible soporte regulable 640x550 mm
Claves: soporte, mural, regulación, lavabo

**P36HSG120** Ud Grifo repisa mezclador temporizado palanca gerontológico
Claves: mezcla, temporización, palanca, grifería

**P36HSI040** Ud Inodoro accesible suspendido 360x700 mm
Claves: inodoro

**P18GSS040** Ud Fluxor 3/4" c/maneta y llave
Claves: llave, fluxor

**P36HBR100** Ud Barra recta fija acero inox 900 mm
Claves: barra, recta, acero, inoxidable

**P36HBA160** Ud Barra doble abatible acero pulido 800 mm
Claves: barra, doble, acero, abatible, pulir

**P18CJA040** Ud Dosificador jabón manual acero inox. AISI 304 0,5 l
Claves: inoxidable, manual, acero, jabón

**P18CSA030** u Secamanos sensor electrónico acero inox AISI 304 2250 W
Claves: electrónico, secamanos, inoxidable, sensor, acero

**P18CAA050** Ud Portarrollos acero inoxidable s/tapa
Claves: acero, portarrollo, inoxidable

**P36HDA030** u Asiento mural ducha U abatible inox c/patas
Claves: inoxidable, abatible, ducha, asiento, mural

**P17VI020** m Tubo PVC insonorizado 50 mm
Claves: PVC, insonorización, tubo

**P17VGC020** Ud Codo M-H PVC insonorizado 87º 50 mm
Claves: insonorización, PVC, codo

**P17VGM020** Ud Manguito H-H PVC insonorizado 50 mm
Claves: insonorización, manguito, PVC

**P17VI040** m Tubo PVC insonorizado 110 mm
Claves: PVC, tubo, insonorización

**P17VGC040** Ud Codo M-H PVC insonorizado 87º 110 mm
Claves: PVC, insonorización, codo

**P17VGA020** Ud Abrazadera isofónica tubo PVC 110 mm
Claves: PVC, tubo, abrazadera

**P17VI050** m Tubo PVC insonorizado 125 mm
Claves: PVC, tubo, insonorización

**P17VGC050** Ud Codo M-H PVC insonorizado 87º 125 mm
Claves: insonorización, codo, PVC

**P17VGA030** Ud Abrazadera isofónica tubo PVC 125 mm
Claves: tubo, PVC, abrazadera

**P17VI060** m Tubo PVC insonorizado 160 mm
Claves: tubo, PVC, insonorización

**P17VGC060** Ud Codo M-H PVC insonorizado 87º 160 mm
Claves: codo, insonorización, PVC

**P17VPI080** Ud Injerto M-H 45º PVC serie B junta pegada 160 mm
Claves: junta, PVC

**P17VGA040** Ud Abrazadera isofónica tubo PVC 160 mm
Claves: tubo, PVC, abrazadera

**P17VPI060** Ud Injerto M-H 45º PVC serie B junta pegada 110 mm
Claves: junta, PVC

**mo006** h Ayudante fontanero
Claves: fontaneria, ayudante

**mt486** Ud Flotador de 1" 1/2 con acople
Claves: flotador, acople

**mt490** Ud Conjunto de contrabrida 2"
Conjunto de contrabrida 2", exclusiva de ROTH, de PP (Ø 150 mm) con racor de empalme hembra de distintas medidas. Permite instalar una tubería en la base del depósito con total seguridad.
* Para instalar este accesorio se debe quitar la contrabrida ciega del depósito que viene instalada desde fábrica.

**mt495** Ud Unidad Base 2"
Unidad Base 2" de ROTH, para montaje en batería de depósitos de la misma referencia, tanto por la parte superior como por la parte inferior.
En el primer depósito de la batería se instala la unidad base. En el segundo y siguientes depósitos de la batería se instala una unidad fila correspondiente a la capacidad del depósito.
Llenado: Se unen los depósitos por la parte superior, por medio de los tapones de dos piezas, utilizando un regulador de nivel con acople en cada depósito (NO INCLUIDO EN EL KIT, VER ACCESORIOS DE LLENADO), de 1” para el kit 1” y de 1”1/2 para el kit de 2”.
Vaciado: Se unen los depósitos por la parte inferior utilizando las contrabridas, de 1” para el kit de 1” y de 2” para el kit de 2” (CONTRABRIDAS NO INCLUIDAS EN EL KIT, VER ACCESORIOS DE VACIADO), para instalar tanto la unidad base como las unidades fila.

**mt488** Ud Indicador de nivel mecánico D
Indicadores de nivel mecánico Roth
Indica la altura de agua disponible en el depósito (en %). Se instala en tapones con rosca hembra de 2” (bocas de Ø 72 mm). No apto para gasóleo.
Para depósitos RC-750, RB-2.000, RDB-2.000, RB-3.000*, RBA-3.000 y RDBA-3.000
*Necesario instalar un kit tapón en estos modelos
Claves: indicadores, nivel, mecanico, indica, altura, agua, disponible, deposito, instala, tapones, rosca, indicador

**mt492** Ud Rebosadero DN 110
Rebosadero DN 110 de ROTH
Evita inundaciones en caso de avería del sistema de llenado automático del depósito. Su forma sifónica, que debe permanecer llena de agua, impide la entrada de insectos y de olores. Se debe conectar a un sistema de desagüe o doble cubeto. Se instala en la pared plana vertical del depósito. La pared se taladra con una broca "bailarina”
Tubo de PE de Ø 110 mm.
Incluye junta labiada.
Válido con tuberías de llenado de hasta 2”.
Con barrera para roedores.

**mt493** Ud Seta de aireación de 2” con filtro antiinsectos
Seta de aireación de ROTH, (PEAD) con rosca macho de 2” y filtro antiinsectos.Permite equilibrar la presión interior del depósito con la exterior en las operaciones de llenado y de vaciado, sino se puede llegar a deformar y romper el depósito. Se instala en tapones con rosca hembra de 2” (bocas de 72 mm).

**mt449** m³ Mortero cem. gris II/B-M 32,5 M-10
Claves: mortero, gris

**mt427** m Tubo PVC corrugado M 16/gp5 gris libre halógenos
ECO Revi. (T10416G4)
Claves: gris, halogeno, tubo, pvc, corrugado

**O01OB200** h Oficial 1ª electricista
Claves: electricidad

**mq002** h Camión pluma 30 t
Claves: camion, pluma

**mo008** h Ayudante electricista
Claves: ayudante, electricidad

**mt368** Ud Transformador de aceite 400 kVA--15 kV/400V
Transformador de aceite 24 kV

**mt255** Ud Instalación exterior de puesta a tierra según descripción
aa

**mq003** h Martillo rompedor eléctrico 26 J 13 kg
Martillo tipo HILTI TE-1000 AVR
Claves: electrico, martillo, rompedor

**mt271** Ud Válvula de seguridad DN 32 (1 1/4")
Válvula de seguridad DN 20 (3/4")

**mt270** Ud Desconectador hidraulico DN 32 (1 1/4")
Desconectador hidraulico DN 20 (3/4")

**mt544** Ud Transformador de 230-24V
Transformador de 24V

**mt548** m Cable de comunicaicón aerotermos SIRe CC605
CAs

**mt433** m Tubo de acero enchufable pg. M-16 conec
Gaestopas. TAE (955.1600.0)
Claves: tubo, acero, enchufe

**mt092** Ud Sistema de de control de temperatura SIRe basic
Sire

**mt582** Ud Recuperador de calor Soler y Palau CADT-HE-DC 33 Ecowatt
asd

**mt581** Ud Recuperador de calor Soler y Palau CADT-HE-DC 21 Ecowatt
asd

**mt579** Ud Recuperador de calor Soler y Palau CADT-HE-DC 16 Ecowatt
asd

**mo012** h Equipo cerrajero montaje
Claves: equipo, cerrajeria, montaje

**mo013** h Oficial 1ª instalador de energía solar
Claves: energia

**mo014** h Ayudante instalador de energía solar
Claves: ayudante, energia

**mt369** Ud Base de empotrar inclinada tipo cetac 16A 3P+T con tapa IP44
asd

**mt428** m Tubo PVC corrugado M 20/gp5 gris libre halógenos
ECO Revi. (T10420G4)
Claves: halogeno, pvc, corrugado, gris, tubo

**mt312** Ud Unidad de Control Dali para control de 20 aparatos
Unidad de Contro Dali

**mq001** h Grúa pluma 30 m/0,75 t
Claves: grua, pluma

**mt435** m Tubo de acero enchufable pg. M-32 conec
Gaestopas. TAE (955.3200.0)
Claves: enchufe, tubo, acero

**mt434** m Tubo de acero enchufable pg. M-25 conec
Gaestopas. TAE (955.2500.0)
Claves: tubo, acero, enchufe

**mt429** m Tubo PVC corrugado M 25/gp5 gris libre halógenos
ECO Revi. (T10425G3)
Claves: gris, pvc, corrugado, halogeno, tubo

**mt430** m Tubo PVC corrugado M 32/gp5 gris libre halógenos
ECO Revi. (T10432G2)
Claves: halogeno, tubo, pvc, corrugado, gris

**mt431** m Tubo PVC corrugado M 40/gp5 gris libre halógenos
ECO Revi. (T10440G1)
Claves: halogeno, tubo, pvc, corrugado, gris

**mt600** m Tubo de PVC de 63 mm de diámetro
asdas

**mt592** Ud Central de Control Optimus CC-119F+FA
asdasda

**mt595** Ud Módulo tirador U-PBI
asdas

**mt594** Ud Lámpara de Pasillo LP-2LF
asdas

**mt593** Ud Control señalización 4 zonas tipo UC-4S
asdasdas

**mo010** h Ayudante Instalador telecomunicación
Claves: ayudante

**mt632** Ud Placa embellecedora
Placa

**mt489** Ud Deposito grandes dimensiones - RDBA-3.000 litros 2.2500x990x1.69
Ref. 1523000074 depósitos Grandes Dimensiones RBA-3.000 litros, de la empresa ROTH. Con boca de hombre y boca(s) de 72 mm.
Claves: ref, depositos, grandes, dimensiones, rba, litros, empresa, roth, boca, hombre, rothagua, 2500x990x1, 695mm

**mt487** Ud Flotador de 1" 1/2 con acople
Claves: flotador, acople

**mt494** Ud Unidad Fila D 2" - para dep. RBA-3.000 y RDBA-3.000
Unidad Fila D 2" de ROTH, para montaje en batería de depósitos de la misma referencia, tanto por la parte superior como por la parte inferior.
En el primer depósito de la batería se instala la unidad base. En el segundo y siguientes depósitos de la batería se instala una unidad fila correspondiente a la capacidad del depósito.
Llenado: Se unen los depósitos por la parte superior, por medio de los tapones de dos piezas, utilizando un regulador de nivel con acople en cada depósito (NO INCLUIDO EN EL KIT, VER ACCESORIOS DE LLENADO), de 1” para el kit 1” y de 1”1/2 para el kit de 2”.
Vaciado: Se unen los depósitos por la parte inferior utilizando las contrabridas, de 1” para el kit de 1” y de 2” para el kit de 2” (CONTRABRIDAS NO INCLUIDAS EN EL KIT, VER ACCESORIOS DE VACIADO), para instalar tanto la unidad base como las unidades fila.

**mt494________** Ud Unidad Fila D 2" - para dep. RBA-3.000 y RDBA-3.000
Unidad Fila D 2" de ROTH, para montaje en batería de depósitos de la misma referencia, tanto por la parte superior como por la parte inferior.
En el primer depósito de la batería se instala la unidad base. En el segundo y siguientes depósitos de la batería se instala una unidad fila correspondiente a la capacidad del depósito.
Llenado: Se unen los depósitos por la parte superior, por medio de los tapones de dos piezas, utilizando un regulador de nivel con acople en cada depósito (NO INCLUIDO EN EL KIT, VER ACCESORIOS DE LLENADO), de 1” para el kit 1” y de 1”1/2 para el kit de 2”.
Vaciado: Se unen los depósitos por la parte inferior utilizando las contrabridas, de 1” para el kit de 1” y de 2” para el kit de 2” (CONTRABRIDAS NO INCLUIDAS EN EL KIT, VER ACCESORIOS DE VACIADO), para instalar tanto la unidad base como las unidades fila.

**mt495________** Ud Unidad Base 2"
Unidad Base 2" de ROTH, para montaje en batería de depósitos de la misma referencia, tanto por la parte superior como por la parte inferior.
En el primer depósito de la batería se instala la unidad base. En el segundo y siguientes depósitos de la batería se instala una unidad fila correspondiente a la capacidad del depósito.
Llenado: Se unen los depósitos por la parte superior, por medio de los tapones de dos piezas, utilizando un regulador de nivel con acople en cada depósito (NO INCLUIDO EN EL KIT, VER ACCESORIOS DE LLENADO), de 1” para el kit 1” y de 1”1/2 para el kit de 2”.
Vaciado: Se unen los depósitos por la parte inferior utilizando las contrabridas, de 1” para el kit de 1” y de 2” para el kit de 2” (CONTRABRIDAS NO INCLUIDAS EN EL KIT, VER ACCESORIOS DE VACIADO), para instalar tanto la unidad base como las unidades fila.

**mt491** Ud Rebosadero DN 50
Rebosadero DN 50 de ROTH
Evita inundaciones en caso de avería del sistema de llenado automático del depósito. Su forma sifónica, que debe permanecer llena de agua, impide la entrada de insectos y de olores. Se debe conectar a un sistema de desagüe o doble cubeto. Se instala en la pared plana vertical del depósito. La pared se taladra con una broca "bailarina”
Tubo de PP de Ø 50 mm.
Incluye junta labiada.
Válido con tuberías de llenado de hasta 1”.

**mt460** Ud Servomotor Compuerta antiincendios con fusible termo electrico
Servomotor Compuerta antiincendios

**mt605** Ud Panel 1U con 24 RJ45, UTP cat 6. Completo
Panel 1U con 24 RJ45, UTP cat 6

**mt598** Ud Panel guia pasahilos horizontales de 19" para rack
Panel guia pasahilos de 19" para rack

**mt183** Ud Cable HDMI de 10 m
Cable HDMI de 20 m

**O01OA080** h Maquinista o conductor
Claves: maquinaria, conductor

**M02CA010** h Carretilla elevadora diesel ST 1,3 t
Claves: carretilla, elevador, diesel

**P35BT030** u Retir. Camión 7,5 t pma 200km compartida
Claves: camion

**P08XW020** Ud Junta dilatación/m2 pavimento piezas
Claves: junta, pavimentación, pieza

**P01HM010** m3 Hormigón HM-20/P/20/I central
Claves: hormigón, central

**P01MC040** m3 Mortero cemento gris CEM-II/B-M 32,5 M-5
Claves: mortero, gris, cemento

**P03AM010** m2 Malla 100x100x5 mm
Claves: malla

**P08FR320** kg Endurecedor superf. polvo pavim. MasterTop 100 verde Nilo
Claves: polvo, verde, basf

**P01DM080** l Aditivo curado hormigón MasterKure 114 SB
Claves: basf, aditivo, curado, hormigón

**M11HR020** h Regla vibrante eléctrica 3 m
Claves: regla, vibración, eléctrico

**M11HP010** h Pulidora mecánica
Claves: mecánico

**M13EF010** m2 Encofrado chapa hasta 1 m2 10 p
Claves: chapa, encofrar

**P01CC020** t Cemento CEM II/B-P 32,5 N sacos
Claves: cemento

**P03ACA080** kg Acero corrugado B 400 S/SD
Claves: acero, corrugado

**M05PN120** h Minicargadora neumáticos 60 cv
Claves: neumático

**P01AJM030** m3 Mármol machacado paseos color
Claves: mármol, machaqueo, color

**O01OB270** h Oficial 1ª jardinería
Claves: jardinería

**P28DA010** m3 Tierra vegetal limpia
Claves: tierra, vegetal, limpieza

**M10MR030** h Rodillo auto.90 cm 1 kg/cm.gene
Claves: rodillo, coche

**P28DF060** kg Fertilizante complejo césped NPK-Mg
Claves: complejo, césped

**P28MT001** m2 Tepe gramíneas 20 kg/m2 s/transp
Claves: césped

**P25OU020** l Imprimación anticorrosiva minio blanco
Claves: imprimación, anticorrosivo, minio, blanco

**P13VS010** m2 Malla S/T galv.cal. 40/14 STD
Claves: galvanizar, malla, cal

**P13VP130** Ud Poste galv. D=42 h=2 m intermedio
Claves: galvanizar, poste

**P13VP120** Ud Poste galv. D=42 h=2 m escuadra
Claves: escuadra, poste, galvanizar

**P13VP140** Ud Poste galv. D=42 h=2 m jabalcón
Claves: galvanizar, jabalcón, poste

**P13VP150** Ud Poste galv. D=42 h=2 m tornapunta
Claves: poste, galvanizar, tornapunta

**P26FF020** Ud Fuente fundición c/pileta 2 grifos
Claves: grifería, fundición, fuente

**P26FA015** Ud Acometida y desagüe fuente/bebedero
Claves: desagüe, acometida

**P29PM130** Ud Papelera circular 60 l
Claves: papelera, circulación

**P28DA130** kg Substrato vegetal fertilizado
Claves: vegetal

**P01DW050** m3 Agua
Claves: agua

**P15AA230** u Marco acero galanizado y tapa fundición 100x100x100 cm
Claves: acero, fundición, marco, tapa

**P15AA220** u Arqueta PP reciclado 100x100x100 cm
Claves: arqueta

**P27SA110** u Cerco 40x40 cm y tapa fundición
Claves: cerco, fundición, tapa

**P27SA020** u Codo PVC 90º DN=100 mm
Claves: codo, PVC

**P27SA050** u Perno anclaje D=2,0 cm L=70 cm
Claves: perno, anclaje

**P13CX020** Ud Cerradura contacto simple
Claves: simple, contacto, cerrajería

**P13CX050** Ud Pulsador interior abrir-cerrar
Claves: pulsador, interior

**P13CX180** Ud Receptor monocanal
Claves: receptor

**P13CX150** Ud Emisor monocanal micro
Claves: emisor

**O01OB505** h Montador especializado
Claves: especial

**O01OB510** h Ayudante montador especializado
Claves: ayudante, especial

**P13CM050** Ud Equipo automát.p.correder.rod
Claves: equipo

**P13CX200** Ud Cuadro de maniobra
Claves: cuadro, maniobra

**P13CX160** Ud Emisor bicanal micro
Claves: emisor

**P13CS030** Ud Fotocélula doble aliment. 50 m
Claves: doble

**P29A040** u Aparcamiento 10 bicicletas tubo acero galvanizado
Claves: galvanizar, tubo, aparcamiento, acero

**P31IA005** Ud Casco seguridad básico
Claves: basico, casco, seguridad

**P31IA015** Ud Casco seguridad + protector oídos
Claves: casco, seguridad, proteccion, oido

**P31IA140** Ud Gafas antipolvo
Claves: polvo, gafa

**P31IA120** Ud Gafas protectoras
Claves: proteccion, gafa

**P31IA100** Ud Pantalla seguridad cabeza soldador
Claves: soldadura, pantalla, seguridad, cabeza

**P31IA155** Ud Semi-mascarilla 2 filtros
Claves: filtro

**P31IA150** Ud Semi-mascarilla 1 filtro
Claves: filtro

**P31IM025** Ud Par guantes de nitrilo amarillo
Claves: amarillo, guante, par

**P31IM020** Ud Par guantes de neopreno
Claves: par, guante, neopreno

**P31IM010** Ud Par guantes de goma látex anticorte
Claves: guante, goma, latex, corte, par

**P31IM040** Ud Par guantes p/soldador
Claves: guante, par

**P31IP010** Ud Par botas altas de agua (negras)
Claves: negro, agua, alto, par, bota

**P31IP030** Ud Par botas aislantes 5.000 V
Claves: aislante, par, bota

**P31IP100** Ud Par rodilleras
Claves: par

**P31IC060** Ud Cinturón portaherramientas
Claves: portaherramienta, cinturon

**P31IC050** Ud Faja protección lumbar
Claves: proteccion

**P31IC130** Ud Mandil cuero para soldador
Claves: mandil, cuero, soldadura

**P31IC140** Ud Peto reflectante amarillo/naranja
Claves: reflejo

**P31IC100** Ud Traje impermeable 2 p. PVC
Claves: pvc, traje, impermeable

**P31IC105** Ud Traje agua verde tipo ingeniero
Claves: agua, verde, traje

**P31IS686** Ud Anclaje cinta con taco metál. L=70cm, 1tr
Claves: taco, metal, anclaje, cinta

**P31IS670** Ud Punto de anclaje fijo
Claves: punto, anclaje

**P31IP025** Ud Par botas de seguridad
Claves: par, bota, seguridad

**P31CB100** m Valla estándar chapa galvan. 2 m
Claves: chapa, estandar, valla

**P15GA020** m Conductor H07V-K 750 V 1x2,5 mm2 Cu
Claves: conductor

**P23EC040** Ud Extintor portátil CO2 5 kg envase aluminio
Claves: envase, extintor, portatil, aluminio

**P23EW040** Ud Soporte triangular extintor CO2 2-5 kg
Claves: soporte, triangulo, extintor

**%PM** % Pequeño Material
Claves: material

**P23EPI060** Ud Extintor portátil polvo ABC 9 kg
Claves: extintor, polvo, portatil

**P23EW030** Ud Soporte triangular extintor polvo 6-9-12 kg
Claves: polvo, extintor, soporte, triangulo

**P31SB030** Ud Boya destellante con soporte
Claves: boya, soporte

**P31CB030** m3 Tablón madera pino 20x7 cm
Claves: madero, tablon, pino

**P31CB190** m Puntal de pino 2,5 m D=8/10
Claves: pino, puntal

**P31CR190** Ud Tapón protector puntas acero tipo seta
Claves: acero, tapon, proteccion, punta

**O01OB010** h Oficial 1ª encofrador
Claves: encofrar

**P31CB035** m3 Tabloncillo madera pino 20x5 cm
Claves: madero, pino, tablon

**P31CB040** m3 Tabla madera pino 15x5 cm
Claves: pino, madero, tabla

**P31CB020** Ud Guardacuerpos metálico
Claves: guardacuerpos, metal

**P31CB210** m Pasamanos tubo D=50 mm
Claves: pasamano, tubo

**P31CR150** m2 Mallazo 15x15x5-1.938 kg/m2
Claves: mallazo

**P31SB010** m Cinta balizamiento bicolor 8 cm
Claves: cinta, baliza, color

**P31SV050** Ud Poste galvanizado 80x40x2 de 2 m
Claves: galvanizar, poste

**P31CM110** Ud Consola de hormigonado
Claves: consola, hormigon

**P31CM130** Ud Plataforma metálica de trabajo 3m
Claves: metal, plataforma, trabajo

**P31CE010** Ud Lámpara portátil mano
Claves: mano, lampara, portatil

**P31CR030** m2 Red seguridad poliamida 10x10 cm
Claves: poliamida, seguridad, red

**P31CR130** Ud Gancho anclaje forjado D=16 mm
Claves: forjado, gancho, anclaje

**P31CR140** Ud Gancho montaje red D=10 mm
Claves: gancho, montaje, red

**P31CR160** m Cuerda de unión redes de seguridad
Claves: union, seguridad, red, cuerda

**O01OB020** h Ayudante encofrador
Claves: ayudante, encofrar

**P31CM075** Ud Soporte metálico IPN-140
Claves: metal, soporte

**P31CB010** Ud Puntal metálico telescópico 3 m
Claves: metal, telescopico, puntal

**P06P010** m2 Lám. Polietileno Galga 400 (Trans. ó Negro)
Claves: polietileno, transporte, negro

**P01CC040** kg Cemento CEM II/A-V 32,5 R sacos
Claves: cemento

**P08XW030** u Junta dilatación 10 cm/16 m2 pavimento
Claves: junta, dilatacion, pavimentacion

**P31CB120** u Puerta chapa galvanizada 4x2 m
Claves: puerta, chapa, galvanizar

**M13AM250** d Alquiler metro de escalera andamiada
Claves: andamio, escalera, alquiler

**M13AM260** m Montaje y desmontaje escalera andamio
Claves: montaje, desmontable, andamio, escalera

**P31SB040** u Cono balizamiento estándar h=50 cm
Claves: cono, estandar, baliza

**P31CB200** kg Puntas planas acero 20x100
Claves: acero, punta, plano

**P31SC020** Ud Cartel PVC. Señalización extintor, boca inc
Claves: boca, pvc, extintor, cartel, señalizacion

**P31SC030** Ud Panel completo PVC 700x1000 mm
Claves: panel, pvc

**P31BC200** Ud Alq. mes caseta comedor 7,92x2,45
Claves: caseta, comedor, mes

**P31BC220** Ud Transp.150km.entr.y rec.1 módulo
Claves: modulo

**P31BC140** Ud Alq. mes caseta almacén 7,92x2,45
Claves: caseta, almacen, mes

**P31BC070** Ud Alq. mes caseta pref. aseo 4,64x2,45
Claves: mes, caseta, aseo

**P31BM070** Ud Taquilla metálica individual
Claves: taquilla, metal, individual

**P31BM090** Ud Banco madera para 5 personas
Claves: madero, persona, banco

**P31BM100** Ud Depósito-cubo basuras
Claves: basura

**P31BM110** Ud Botiquín de urgencias
Claves: botiquin

**P31BM120** Ud Reposición de botiquín
Claves: botiquin

**P31BM140** Ud Radiador eléctrico 1000 W
Claves: radiador, electrico

**P31CE030** m Manguera flex. 750 V. 4x4 mm2
Claves: manguera

**P17PH008** m Tubo polietileno AD PE100 (PN-16) 25mm
Claves: tubo, polietileno

**P17YC030** u Codo latón 90º 32 mm-1"
Claves: codo, laton

**P17YE030** u Enlace mixto latón macho 32 mm-1"
Claves: mixto, laton, enlace

**P31BA035** Ud Acometida prov. sane. a caseta en superfic
Claves: acometida, caseta

**P31BM080** u Mesa melamina para 10 personas
Claves: melamina, persona, mesa

**P31BM060** u Horno microondas 18 l. 700W
Claves: horno, microondas

**P31W030** Ud Costo mensual de conservación
Claves: conservacion, mes

**P31W040** Ud Costo mensual limpieza-desinfec
Claves: mes

**P31W050** Ud Costo mens. formación seguridad
Claves: seguridad

**P31W090** h Revisión quincenal andamio
Claves: andamio, revision

**M02GE050** h Grúa telescópica autopropulsada 60 t
Claves: autopropulsado, grúa, telescópico

**M02GT250** mes Alquiler grúa torre 40 m 1000 kg
Claves: alquiler, torre, grúa

**M02GT320** Ud Montaje/desmontaje grúa torre 40 m flecha
Claves: grúa, flecha, torre

**M02GT360** mes Contrato mantenimiento
Claves: contrato

**M02GT370** mes Alquiler telemando
Claves: mando, alquiler

**M02GT380** Ud Tramo de empotramiento grúa torre <40 m
Claves: empotramiento, grúa, torre

**M03HH020** h Hormigonera 200 l gasolina
Claves: gasolina, hormigón

**M03HH030** h Hormigonera 300 l gasolina
Claves: hormigon, gasolina

**M03HH070** h Hormigonera 250 l eléctrica
Claves: eléctrico, hormigón

**M08RI005** h Pisón compactador gasolina 60-65 kg a=28 cm
Claves: pisón, compacto, gasolina

**M11HV120** h Aguja eléctrica c/convertidor gasolina D=79 mm
Claves: aguja, eléctrico, gasolina

**M13AM010** d Alquiler m2 andamio acero galvanizado
Claves: alquiler, galvanizar, andamio, acero

**M13AM040** m2 Montaje y desmontaje andamio 12 m<h<15 m
Claves: montaje, desmontable, andamio

**M13AM160** d Alquiler m2 de red mosquitera andamios
Claves: red, andamio, alquiler

**M13AM170** m2 Montaje y desmontaje red andamio
Claves: montaje, desmontable, red, andamio

**M13B010** u Equipo metálico para apeos
Claves: equipo, metal, apeo

**M13CP010** d Alquiler puntal 3 m
Claves: alquiler, puntal

**M13CP130** u Puntal telescópico fuerte 4 m
Claves: puntal, telescópico

**M13CP140** Ud Puntal telescópico fuerte 5 m
Claves: puntal, telescópico

**M13EA421** d Consola trabajo
Claves: consola, trabajo

**M13EA440** Ud Cono terminal tubo 22/26
Claves: tubo, terminal, cono

**M13EA510** d Panel metálico-fenól. 3,00x1,00
Claves: panel

**M13EA520** d Grapa unión paneles met
Claves: grapa, metal, panel, unión

**M13EA530** d Tuerca palomilla
Claves: tuerca

**M13EA540** d Placa tuerca palomilla
Claves: tuerca, placa

**M13EA550** d Barra dywidag 1,00 m
Claves: barra

**M13EA560** d Escuadra estabilizad. muros 1 cara h=3m
Claves: escuadra, muro, cara

**M13ECC380** m Encof. cartón liso pilar cir. D 250, <4m
Claves: liso, cartón, soporte, círculo

**M13EM030** m2 Tablero encofrar 22 mm 4 p
Claves: tablero, encofrar

**M13EQ110** d Tablero 2,00x0,50x0,027
Claves: tablero

**M13EQ120** d Sopanda 4m. para forjado
Claves: sopanda, forjado

**M13EQ130** d Sopanda 3m. para forjado
Claves: sopanda, forjado

**M13EQ140** d Sopanda 2m. para forjado
Claves: forjado, sopanda

**M13EQ170** d Basculante aluminio
Claves: aluminio, basculante

**O01OB040** h Ayudante ferralla
Claves: ayudante

**P01AA030** t Arena de río 0/6 mm
Claves: areno, rio

**P01AA060** m3 Arena de miga cribada
Claves: areno

**P01AG060** t Gravilla 20/40 mm
Claves: gravilla

**P01AG125** m3 Gravilla machaqueo 20/40 mm
Claves: gravilla, machaqueo

**P01AL010** m3 Arcilla expandida F-3 (3-10 mm) granel
Claves: expandido, arcilla, granel

**P01DC040** l Desencofrante p/encofrado metálico
Claves: desencofrante, metal

**P01DC050** l Desencofrante p/encofrado madera
Claves: desencofrante, madero

**P01DH010** kg Hidrofugante mortero/hormigón
Claves: hidrofugación

**P01EM040** m2 Tablero aglomerado hidrofugo 3660x1830x22 mm
Claves: hidrófugo, tablero, aglomerado

**P01EM205** m3 Tabloncillo pino 2500/5500x205x55 mm
Claves: pino, tablón

**P01EM225** m3 Tabla pino 2,00/2,50 m de 26 mm
Claves: pino, tabla

**P01EM260** m2 Tabla machiembrada 2,5x9/16 de 22 mm
Claves: tabla, unión

**P01EM290** m3 Madera pino encofrar 26 mm
Claves: madero, pino, encofrar

**P01FA230** kg Adhesivo Piedra/Mármol MasterTile NTS 440
Claves: adhesivo, basf

**P01FA250** kg Aditivo p/adhesivo baldosas MasterTile A 200
Claves: aditivo, baldosa, basf

**P01HA621** m3 Hormigón blanco HA-25/B/20/IIa central
Claves: hormigón, blanco, central

**P01HB010** m3 Bombeado hormigón 41a55 m3, pluma <=32 m
Claves: hormigón, pluma, bomba

**P01LH020** mu Ladrillo hueco doble métrico 24x11,5x8 cm
Claves: hueco, doble, ladrillo, métrico

**P01MC030** m3 Mortero cemento gris CEM-II/B-M 32,5 M-7,5
Claves: gris, cemento, mortero

**P01MC045** m3 Mortero cemento gris CEM-II/B-P 32,5 N M-5
Claves: cemento, gris, mortero

**P01MC060** m3 Mortero cemento blanco hidrofugado BL-II 42,5R M-7,5
Claves: cemento, blanco, mortero

**P01UC020** kg Puntas 17x70 mm
Claves: punta

**P01UC030** kg Puntas 20x100 mm
Claves: punta

**P03AAA020** kg Alambre atar 1,3 mm
Claves: alambre

**P03ACC080** kg Acero corrugado B 500 S/SD
Claves: corrugado, acero

**P03ACD010** kg Acero corrugado elaborado B 500 SD
Claves: acero, corrugado, elaboración

**P03AM030** m2 Malla 15x15x6 cm 2,870 kg/m2
Claves: malla

**P04PY015** m2 Placa yeso laminado estándar 12,5 mm
Claves: placa, yeso, lámina, estándar

**P04RR050** kg Mortero revoco CSIV-W1
Claves: mortero, revoco

**P06SI190** Ud Masilla de poliuretano P-404 Butech
Claves: butech, masilla, poliuretano

**P06WA155** m Junta Waterstop XP con berenjeno
Claves: cetco, junta

**P06WA160** m Malla metálica Revofix
Claves: malla, metal, cetco

**P06WJ010** m Fondo junta polietileno MasterSeal 920 6
Claves: basf, junta, polietileno

**P06WJ130** l Imprimación sellado juntas MasterSeal P 147
Claves: basf, imprimación, junta

**P08DA290** Ud Normal Plot 50/70
Claves: butech

## Entidades
- Pro0001, CONSEJERIA EDUCACION JUNTA CASTILLA Y LEON, C
- Pro0002, C, Segovia
- Pry0001, Luis Ferreira Villar, C, Calle Correhuela 20-26, 3º A, 37001, Salamanca
